# OERTLI Produkte 07/0211
Leistungsbeschreibung (GAEB 90, DA81)
Währung: EUR
Auftraggeber: OERTLI

## OERTLI Produkte 07/0211
Datum: 25.07.11

### 1 Heizkesselanlagen für den Betrieb m.Erdgas

#### 1.1 Gasgebläsebrenner OES

**1.1.1 OERTLI Gasgebläsebrenner OES 443 GIR Kompakter vollautom. Gasgebläsebrenner**
OERTLI Gasgebläsebrenner OES 443 GIR
Kompakter vollautomatischer
Gasgebläsebrenner

  OES 440 GIR = modulierend mit
  integrierter 3-Punkt Ansteuerung.
- Gasregelstrecke anlagenspezifisch
  zuzuordnen
- elektrischer Brennermotor
- Gebläse mit DUO Press® System
- automatische Luftabschlussklappe
- elektronischer Zündtransformator
- Steuergerät
- Flammenüberwachung mittels
  Ionisationselektrode
- Luftüberwachung mittels
  Luftdruckwächter
- Elektroanschluß mittels Euro-
  Normsteckbuchse
- Brennerhaube
- Befestigung mittels Schiebeflansch
- Brennstoff: Erdgas E/LL 20/25 mbar (Hu
= 9,45/8,12 kWh/m³)

Typ :  OES 443 GIR
Feuerungswärmeleistung : 345 - 1030 kW
Durchsatz Erdgas E :  36,5 - 109 m³/h
Durchsatz Erdgas LL : 42,5 -  126,8 m³/h
Leistungsaufnahme :  2450 W/230/400 V
  3N, 50 Hz
Abmessungen:
Breite :  425 mm
Tiefe (incl. Flammrohr) :  1239 mm
Höhe :  492 mm
Flammrohr Durchmesser :  168 - 220 mm
Empfohlener Lochkreis :  180 mm
Gewicht :  78 kg

Bestell-Nr.:  106572
(ohne Gasregelstrecke)
Menge: 1,000 Stck

**1.1.2 OERTLI OES 542 GI Gasgebläsebrenner modulierend**
OERTLI OES 542 GI
Gasgebläsebrenner modulierend
ür  externe 3-Punkt-Ansteuerung oder
OERTLI Regelung REA 532
- Brennergehäuse mit besonders
  geräuscharmem Hochleistungsgebläserad,
  statisch und dynamisch ausgewuchtet,
- Kesselanschlußflansch und Dichtung,
- Misch-/Zündeinrichtung mit
  verstellbarem Gaskopf,
- Gasfeuerungsautomat, Ionisations-
  Flammenüberwachung, Zündtransformator,
- Luftdruckwächter,
- Schaltschütz mit Überstromauslöser
  und LED-Kontrollpanel.
- Elektromotor: Drehstrom 400V/ 50Hz.
- Besonders geeignet für den Betrieb an
  Überdruck-Kesseln.
- Formschöne Brennerhaube in OERTLI-Rot,
- Elektroanschlüsse für Gasarmatur
  steckerfertig,
- Montagezubehör, 4-sprachige
  Bedienungsanleitung.
- Luftregulierklappe zur lastabhängigen
  Luftmengeneinstellung, im Stillstand
  geschlossen zur Vermeidung von
  Kesselauskühlung.
- Durch die neue Gebläsetechnik
  geräuscharm
  sowie geringere Stromaufnahme.
- Servicefreundliche Bauweise durch
- Gleitschienen für das Maschinenteil
  zur Erleichterung der Wartungsarbeiten
  ohne Demontage des Brenners.
- Demontierbarer Gaskopf durch
  Schwenkgelenk in der Gleitschiene.
- Der Gasfeuerungsautomat dieser
  Brennerserie ist auch für Warmlufterzeuger geeignet.
- Achtung: Gasarmatur separat bestellen
  (siehe Auswahlliste).

Typ:  OES 542 GI modulierend

Minimalleistung:  470-1279 kW
Maximalleistung:  2209 kW

Gas-Vordruck: 20/25 - 300 mbar

Gasdurchsatz:
Erdgas E
Minimalleistung  49,74-135,34 m3/h
Maximalleistung:  233,76 m3/h

Erdgas LL
Minimalleistung  57,85-157,42 m3/h
Maximalleistung  271,88 m3/h

Aufgen. Leist. : 4500 W
Anschlussleistung: 400V 3N/50 Hz

Abmessungen:
Tiefe:  856 mm
Tiefe Servicepos.:  1312 mm
Breite:  681 mm
Höhe:  555 mm

Versandgewicht: 82 kg

Bestell-Nr.: 108287
Menge: 1,000 Stck

**1.1.3 OERTLI OES 541 GI Gasgebläsebrenner voll modulierend**
OERTLI OES 541 GI
Gasgebläsebrenner voll modulierend
Mit externer 3-Punkt Ansteuerung
Oder OERTLI Regelung REA 532
- Brennergehäuse mit besonders
  geräuscharmem Hochleistungsgebläserad,
  statisch und dynamisch ausgewuchtet,
- Kesselanschlußflansch und Dichtung,
- Misch-/Zündeinrichtung mit
  verstellbarem Gaskopf,
- Gasfeuerungsautomat, Ionisations-
  Flammenüberwachung, Zündtransformator,
- Luftdruckwächter,
- Schaltschütz mit Überstromauslöser
  und LED-Kontrollpanel.
- Elektromotor: Drehstrom 400V/ 50Hz.
- Besonders geeignet für den Betrieb an
  Überdruck-Kesseln.
- Formschöne Brennerhaube in OERTLI-Rot,
- Elektroanschlüsse für Gasarmatur
  steckerfertig,
- Montagezubehör, 4-sprachige
  Bedienungsanleitung.
- Luftregulierklappe zur lastabhängigen
  Luftmengeneinstellung, im Stillstand
  geschlossen zur Vermeidung von
  Kesselauskühlung.
- Durch die neue Gebläsetechnik
  geräuscharm sowie geringere Stromaufnahme.
- Servicefreundliche Bauweise durch
- Gleitschienen für das Maschinenteil
  zur Erleichterung der Wartungsarbeiten
  ohne Demontage des Brenners.
- Demontierbarer Gaskopf durch
  Schwenkgelenk in der Gleitschiene.
- Der Gasfeuerungsautomat dieser
  Brennerserie ist auch für Warmlufterzeuger
geeignet.
- Achtung: Gasarmatur separat bestellen
  (siehe Auswahlliste).

Typ:  OES 541 GI modulierend

Minimalleistung:  371-930 kW
Maximalleistung:  1512 kW

Gas-Vordruck: 20/25 - 300 mbar

Gasdurchsatz:
Erdgas E
Minimalleistung:  25,23-72,62 m3/h
Maximalleistung:  160,00 m3/h

Erdgas LL
Minimalleistung  39,37-98,41 m3/h
Maximalleistung  186,1 m3/h

Aufgen. Leist. : 1300 W
Anschlussleistung: 400V 3N/50 Hz

Abmessungen:
Tiefe:  840 mm
Tiefe Servicepos.:  1161-1296 mm
Breite:  553 mm
Höhe:  555 mm

Versandgewicht: 76 kg

Bestell-Nr.: 108286
Menge: 1,000 Stck

**1.1.4 OERTLI Gas-Gebläsebrenner OES 441-3GM, vollautom., voreingestellt**
OERTLI Gas-Gebläsebrenner
OES 441-3GI, vollautom., voreingestellt

90/396 EWG-Gasgeräte-Richtlinie
73/23  EWG-Niederspannungs-Richtlinie
89/336 EWG-Richtlinien für elektromagnetische Verträglichkeit

- modulierend mit bauseitigem 3-Punkt-
  Regler oder z.B.  REA 532 B
- Gasregelstrecke mit pneumatischer
  Gas-Luft-Verbundregelung
- Elektrischer Brennermotor
- Gebläsesystem DUOPRESS
- Automatische Luftabschlußklappe
- elektronischer Zündtransformator
- Luftüberwachung mittels Luftdruckwächter
- Elektroanschluß mittels Euro-Norm-
  steckbuchse nach DIN 4791
- Haube
- Befestigung mittels Schiebeflansch
- Mit Kugelhahn ausgestattete Gasregelstrecke
- Brennstoff: Erdgas E/LL 20/25 mbar
- Kategorie : I2Esi
- Brenner mit Verbrennungskopf vollständig montiert und geprüft
- Gasregelstrecke gemäß Auswahltabelle
  separat verpackt

Bezeichnung  OES 441-3 GI
Feuerungswärmeleistung  kW : 210 -680
max. Feuerraumgegendruck  mbar :
Durchsatz
 Erdgas E  qm/h : 22,2 /
  31,7-68 ,8
 Erdgas LL  qm/h : 25,4 /
  36,4-78 ,8
Voreinstellung  kW :
Leistungsaufnahme  W : 1500
  230 V /
  400 V 3N
  50Hz
  Wechselst
Abmessungen
 Breite  mm : 420
 + Gasarmatur  mm : 317
 Gesamt-Tiefe  mm : 1108
 Länge Flammrohr  mm : 300
 Gesamt-Höhe  mm : 491
 Durchm. Flammrohr  mm : 168
 Gewicht  kg : 68
Bestell-Nr.: 106402
Menge: 1,000 Stck

**1.1.5 OERTLI Gas-Gebläsebrenner OES 443 GI, vollautom., voreingestellt**
OERTLI Gas-Gebläsebrenner
OES 443 GI, vollautom., voreingestellt

90/396 EWG-Gasgeräte-Richtlinie
73/23  EWG-Niederspannungs-Richtlinie
89/336 EWG-Richtlinien für elektromagnetische Verträglichkeit

- modulierend mit bauseitigem 3-Punkt-
  Regler oder z.B.  REA 532 B
- Gasregelstrecke mit pneumatischer
  Gas-Luft-Verbundregelung
- Elektrischer Brennermotor
- Gebläsesystem DUOPRESS
- Automatische Luftabschlußklappe
- elektronischer Zündtransformator
- Luftüberwachung mittels Luftdruckwächter
- Elektroanschluß mittels Euro-Norm-
  steckbuchse nach DIN 4791
- Haube
- Befestigung mittels Schiebeflansch
- Mit Kugelhahn ausgestattete Gasregelstrecke
- Brennstoff: Erdgas E/LL 20/25 mbar
- Kategorie : I2Esi
- Brenner mit Verbrennungskopf vollständig montiert und geprüft
- Gasregelstrecke gemäß Auswahltabelle
  separat verpackt

Bezeichnung  OES 443 GI
Feuerungswärmeleistung  kW : 330 -1000
max. Feuerraumgegendruck  mbar :
Durchsatz
 Erdgas E  qm/h : 34,9 /
  63,5-105,8
 Erdgas LL  qm/h : 40,0 /
  72,7-121,2
Voreinstellung  kW :
Leistungsaufnahme  W : 2200
  230 V /
  400 V 3N
  50Hz
  Wechselst
Abmessungen
 Breite  mm : 420
 + Gasarmatur  mm : 317
 Gesamt-Tiefe  mm : 1239
 Länge Flammrohr  mm : 300
 Gesamt-Höhe  mm : 492
 Durchm. Flammrohr  mm : 220
 Gewicht  kg : 73
Bestell-Nr.: 106404
Menge: 1,000 Stck

**1.1.6 OERTLI Gasbrenner OES 151 GE ELIOS einstuf. Gebläsebrenner, 15-45 kW**
OERTLI Gasbrenner OES 151 GE ELIOS
Kompakter vollautomatischer einstufiger
Gasgebläsebrenner
Werkseitig eingestellt
- Schnellschlussschrauben und senkrechte
  Wartungsposition
- Elektromotor 230 V ( Wechselspannung )
- Gebläsesystem DUOPRESS
- Automatische Luftabschlussklappe
- Elektronischer Zündtrafo
- Steuergerät
- Flammenüberwachung mittels
  Ionisatuionselektrode
- Brennerschutzhaube
- Elektr. Anschluss mittels Euro-
Normsteckbuchse
- Kompakte Gasregelstrecke links
oder rechts anschliessbar

Typ:OES 151 GE
Feuerungswärmeleistung :15-45 kW
max. Gasdurchsatz
  Erdgas E :1,5-4,5 m3/h
Erdgas LL : 1,74-5,23 m3/h
Voreingestellt auf : 25 kW
elektrische
  Leistungsaufnahme : 140 W
Elektrischer Anschluss :
  230 V/50 Hz / Wechselstrom
Abmessungen:
Breite
  :
  259  mm
Gesamt-Tiefe  :
  485
  mm
Anschluss-Gasventil  :
  ½
Zoll
Gewicht
  :  14 kg

Bestell-Nr.
  :  107580
Menge: 1,000 Stck

**1.1.7 OERTLI Gasgebläsebrenner OES 255 GI Erdgas E/LL, 60-100 kW, 2-stufig**
OERTLI Gasgebläsebrenner OEN 255 GI
Kompakter vollautomatischer modulierender oder 2-stufig gleitender Gasgebläsebrenner, werkseitig eingestellt.
- Schnellschlußschrauben und senkrechte
  Wartungsposition zur schnellen und
  sauberen Wartung.
- Elektromotor 230 V (Wechselspannung)
- Gebläsesystem DUOPRESS(r)
- Automatische Luftabschlußklappe
- Elektronischer Zündtransformator
- Steuergerät
- Flamenüberwachung mittels
  Ionisationselektrode
- Elektrischer Anschluß mittels Euro-
  Normsteckbuchse
- Kompakte Gasregelstrecke links oder
  rechts anschließbar
- Ohne Gas-Absperrhahn

Brennstoff : Erdgas E/LL 20/25 mbar
Kategorie  : I2ELL
Der Brenner kann mittels einem Umbauset,
auf Flüssiggas umgebaut werden.
Verpackung 1 Paket
- Vollständiger werksseitig voreingestellter Brenner

Durchsatz
  Erdgas E  m3/h : 6,3 bis 11,6
  Erdgas LL  m3/h : 7,4 bis 13,5
Voreinstellung
für Erdgas E  kW : 60-100
Aufgenommene elektrische
  Leistung  W : 215
Gasregelstrecken-Typ  : CG 15 R03 D
Durchmesser  : 3/4 Zoll
Versandgewicht  kg : 24

Bestell-Nr.  : 108535
Menge: 1,000 Stck

**1.1.8 OERTLI Gasgebläsebrenner OES 255 GE Erdgas E/LL, 60-100 kW, 1-stufig**
OERTLI Gasgebläsebrenner OEN 255 GE
Kompakter vollautomatischer 1-stufiger
Gasgebläsebrenner, werkseitig eingestellt.
- Schnellschlußschrauben und senkrechte
  Wartungsposition zur schnellen und
  sauberen Wartung.
- Elektromotor 230 V (Wechselspannung)
- Gebläsesystem DUOPRESS(r)
- Automatische Luftabschlußklappe
- Elektronischer Zündtransformator
- Steuergerät
- Flamenüberwachung mittels
  Ionisationselektrode
- Elektrischer Anschluß mittels Euro-
  Normsteckbuchse
- Kompakte Gasregelstrecke links oder
  rechts anschließbar
- Ohne Gas-Absperrhahn

Brennstoff: Erdgas E/LL 20/25 mbar
Kategorie : I2ELL
Der Brenner kann mittels eines
Umbausets, auf Flüssiggas umgebaut
werden.
Verpackung 1 Paket
- Vollständiger werksseitig voreingestellter Brenner

Durchsatz
  Erdgas E  m3/h : 6,3 bis 11,6
  Erdgas LL  m3/h : 7,4 bis 13,5
Voreinstellung
  für Erdgas E  kW : 60-100
Aufgenommene elektrische
  Leistung  W : 215
Gasregelstrecken-Typ  : CG 15 R03 D
Durchmesser  : 3/4 Zoll
Versandgewicht  kg : 24

Bestell-Nr.  : 108534
Menge: 1,000 Stck

**1.1.9 OERTLI Gasbrenner Feuerungswärmeleistung : 40-70 kW**
OERTLI Gasbrenner OES 155 GE ELIOS
Kompakter vollautomatischer einstufiger
Gasgebläsebrenner
Werkseitig eingestellt
- Schnellschlussschrauben und senkrechte
  Wartungsposition
- Elektromotor 230 V ( Wechselspannung )
- Gebläsesystem DUOPRESS
- Automatische Luftabschlussklappe
- Elektronischer Zündtrafo
- Steuergerät
- Flammenüberwachung mittels
  Ionisatuionselektrode
- Brennerschutzhaube
- Elektr. Anschluss mittels Euro-
  Normsteckbuchse
- Kompakte Gasregelstrecke links
oder rechts anschliessbar

Typ :  OES 155 GE
Feuerungswärmeleistung :  40-70 kW
max. Gasdurchsatz
  Erdgas E :  4,0-7,0 m3/h
  Erdgas LL :  4,65-8,14 m3/h
Voreingestellt auf :  50 kW
elektrische
  Leistungsaufnahme :  190 W
Elektrischer Anschluss :  230 V/50 Hz
  Wechselstrom
Abmessungen:
Breite :  259 mm
Gesamt-Tiefe :  485 mm
Anschluss-Gasventil :  1/2 "
Gewicht :  14 kg

Bestell-Nr. :  107590
Menge: 1,000 Stck

**1.1.10 OERTLI Gasgebläsebrenner OES 441-3 GIR Kompakter vollautom. Gasgebläsebrenner**
OERTLI Gasgebläsebrenner OES 441-3 GIR
Kompakter vollautomatischer
Gasgebläsebrenner

  OES 440 GIR = modulierend mit
  integrierter 3-Punkt Ansteuerung.
- Gasregelstrecke anlagenspezifisch
  zuzuordnen
- elektrischer Brennermotor
- Gebläse mit DUO Press® System
- automatische Luftabschlussklappe
- elektronischer Zündtransformator
- Steuergerät
- Flammenüberwachung mittels
  Ionisationselektrode
- Luftüberwachung mittels
  Luftdruckwächter
- Elektroanschluß mittels Euro-
  Normsteckbuchse
- Brennerhaube
- Befestigung mittels Schiebeflansch
- Brennstoff: Erdgas E/LL 20/25 mbar
  (Hu = 9,45/8,12 kWh/m³)

Typ :  OES 441 - 3 GIR
Feuerungswärmeleistung :  220 - 720 kW
Durchsatz Erdgas E :  23,3 - 76,2 m³/h
Durchsatz Erdgas LL :  27,1 -  88,6 m³/h
Leistungsaufnahme :  1350 W/230/400 V,
  3N, 50 Hz
Abmessungen:
Breite :  425 mm
Tiefe (incl. Flammrohr) :  1108 mm
Höhe :  491 mm
Flammrohr Durchmesser :  168 mm
Empfohlener Lochkreis :  180 mm
Gewicht :  68 kg

Bestell-Nr.:  106571
(ohne
Gasregelstrecke)
Menge: 1,000 Stck

**1.1.11 OERTLI Gas-Gebläsebrenner OES 441-2GI, vollautom., voreingestellt**
OERTLI Gas-Gebläsebrenner
OES 441-2GI, vollautom., voreingestellt

90/396 EWG-Gasgeräte-Richtlinie
73/23  EWG-Niederspannungs-Richtlinie
89/336 EWG-Richtlinien für elektromagnetische Verträglichkeit

- modulierend mit bauseitigem 3-Punkt-
  Regler oder z.B.  REA 532 B
- Gasregelstrecke mit pneumatischer
  Gas-Luft-Verbundregelung
- Elektrischer Brennermotor
- Gebläsesystem DUOPRESS
- Automatische Luftabschlußklappe
- elektronischer Zündtransformator
- Luftüberwachung mittels Luftdruckwächter
- Elektroanschluß mittels Euro-Norm-
  steckbuchse nach DIN 4791
- Haube
- Befestigung mittels Schiebeflansch
- Mit Kugelhahn ausgestattete Gasregelstrecke
- Brennstoff: Erdgas E/LL 20/25 mbar
- Kategorie : I2Esi
- Brenner mit Verbrennungskopf vollständig montiert und geprüft
- Gasregelstrecke gemäß Auswahltabelle
  separat verpackt

Bezeichnung  OES 441-2 GI
Feuerungswärmeleistung  kW : 210 -630
max. Feuerraumgegendruck  mbar :
Durchsatz
 Erdgas E  qm/h : 22,2 /
  31,7-65 ,6
 Erdgas LL  qm/h : 25,4 /
  36,4-75 ,1
Voreinstellung  kW :
Leistungsaufnahme  W : 750
  230 V /
  1 N 50Hz
  Wechselstrom
Abmessungen
 Breite  mm : 420
 + Gasarmatur  mm : 317
 Gesamt-Tiefe  mm : 1108
 Länge Flammrohr  mm : 300
 Gesamt-Höhe  mm : 491
 Durchm. Flammrohr  mm : 168
 Gewicht  kg : 68
Bestell-Nr.: 106401
Menge: 1,000 Stck

**1.1.12 OERTLI Gasgebläsebrenner OES 441-2 GIR Kompakter vollautom. Gasgebläsebrenner**
OERTLI Gasgebläsebrenner OES 441-2 GIR
Kompakter vollautomatischer
Gasgebläsebrenner

OES 440 GIR = modulierend mit
integrierter 3-Punkt Ansteuerung.
- Gasregelstrecke anlagenspezifisch
  zuzuordnen
- elektrischer Brennermotor
- Gebläse mit DUO Press® System
- automatische Luftabschlussklappe
- elektronischer Zündtransformator
- Steuergerät
- Flammenüberwachung mittels
  Ionisationselektrode
- Luftüberwachung mittels
  Luftdruckwächter
- Elektroanschluß mittels Euro-
  Normsteckbuchse
- Brennerhaube
- Befestigung mittels Schiebeflansch
- Brennstoff: Erdgas E/LL 20/25 mbar
  (Hu = 9,45/8,12 kWh/m³)

Typ :  OES 441 - 2 GIR
Feuerungswärmeleistung :  205 - 590 kW
Durchsatz Erdgas E :  21,7 - 62,4 m³/h
Durchsatz Erdgas LL :  25,2 - 72,6 m³/h
Leistungsaufnahme :  1300W/230V,50 Hz

Abmessungen:
Breite :  440 mm
Tiefe (incl. Flammrohr) :  1108 mm
Höhe :  491 mm
Flammrohr Durchmesser :  168 mm
Empfohlener Lochkreis :
180 mm
Gewicht :  67 kg

Bestell-Nr.:  106570
(ohne Gasregelstrecke)
Menge: 1,000 Stck

#### 1.2 Zubehör Gasgebläsebrenner OES

**1.2.1 OERTLI Gasregelstrecke DMV-VEF 512 S10 für Gebläsebrenner OES 440 GI/GIR**
OERTLI Gasregelstrecke DMV-VEF 512 S10
für Gebläsebrenner OES 440 GI/GIR
- Gas-Magnetventil
- Gasdruckwächter
- Anschlussmöglichkeit für Ventildichtheitskontrolle
- Anschlusspunkt Feuerraumgegendruck
- Anschlussgröße 2 Zoll
- Gewicht 10 kg

Bestell-Nr.: 106970
Menge: 1,000 Stck

**1.2.2 OERTLI Umbauset Flüssiggas für OES 155 GE mit 38-79 kW**
OERTLI  Umbauset Flüssiggas
für OES 155 GE mit 38-79 kW

Bestell-Nr.:  107955
Menge: 1,000 Stck

**1.2.3 OERTLI Gasregelstr. VGD 40.065 CTD für OES 541 und 542 GI, 20 mbar Vordruck**
OERTLI Gasregelstr. VGD 40.065 CTD
20 mbar Vordruck für Gasgebläsebrenner
OES 541 und 542 GI

incl. Dichtheitskontrolle

Bestell-Nr.  :  108378
Menge: 1,000 Stck

**1.2.4 OERTLI Heizeinsatz für Gas-Gebläsebrenner OES 540 GI**
OERTLI  Heizeinsatz
für Gas-Gebläsebrenner OES 540 GI

Bestell-Nr.  :  108383
Menge: 1,000 Stck

**1.2.5 OERTLI Umbauset Flüssiggas für OES 151 GE mit 20-52 kW**
OERTLI  Umbauset Flüssiggas
für OES 151 GE mit 20-52 kW

Bestell-Nr.:  107954
Menge: 1,000 Stck

**1.2.6 OERTLI zusätzliche Schalldämmhaube für OES 540 Öl / Gas SH 15, 10-15 dB(A)**
OERTLI zusätzliche Schalldämmhaube
für OES 540 Öl / Gas SH 15
- aus Stahlblech, lackiert RAL 3000,
  ausgekleidet mit schallabsorbierender
  Mineralwolle, nicht brennbar
  nach DIN 4102, mit Glasvlieskaschierung.
- Haube in Einzelteilen zerlegbar,
  verbunden mit Schnellverschlüssen.
- soweit möglich fahrbar, mit 4
  Lenkrollen, davon 2 mit
  Totalfeststeller.
- mit schallgedämmter Luftansaugstrecke
  waagerecht über/unter dem Brenner bzw.
  senkrecht hinter dem Brenner.
- Schallpegelminderung bis ca. 10-15dB
  (A), frequenzabhängig

Abmessung ca. LxBxH: 1100x750x700

Bestell-Nr.:  191195
Menge: 1,000 Stck

**1.2.7 OERTLI Manometer 0 - 60 mbar für Gasgebläsebrenner OES 440**
OERTLI Manometer 0 - 60 mbar
für Gasgebläsebrenner OES 440

Bestell-Nr.: 800539
Menge: 1,000 Stck

**1.2.8 OERTLI Separater Luftansaugstutzen für Gebläsebrenner OES 150 L**
OERTLI  Separater Luftansaugstutzen für Gebläsebrenner OES 150 L

Bestell-Nr.: 107875
Menge: 1,000 Stck

**1.2.9 OERTLI Flammrohrverlängerung OES 541 GI von 280 auf 415 mm**
OERTLI Flammrohrverlängerung
für Gas-Gebläsebrenner OES 541 GI
von 280 mm auf 415 mm

Bestell-Nr.: 108290
Menge: 1,000 Stck

**1.2.10 OERTLI zusätzliche Schalldämmhaube für OES 540 Öl / Gas SH 20, 20-25 dB(A)**
OERTLI zusätzliche Schalldämmhaube
für OES 540 Öl / Gas SH 20
- aus Stahlblech, lackiert RAL 3000,
  ausgekleidet mit schallabsorbierender
  Mineralwolle, nicht brennbar
  nach DIN 4102, mit Glasvlieskaschierung.
- Haube in Einzelteilen zerlegbar,
  verbunden mit Schnellverschlüssen.
- soweit möglich fahrbar, mit 4
  Lenkrollen, davon 2 mit
  Totalfeststeller.
- mit schallgedämmter Luftansaugstrecke
  waagerecht über/unter dem Brenner bzw.
  senkrecht hinter dem Brenner.
- Schallpegelminderung bis ca.20-25 dB
  (A), frequenzabhängig

Abmessung ca. LxBxH: 1100x800x800

Bestell-Nr.: 191196
Menge: 1,000 Stck

**1.2.11 OERTLI Rückführpotentiometer-Set für OES 540 GI (Auslesen Modulationsgr.)**
OERTLI Rückführpotentiometer-Set
für OES 540 GI (zum Auslesen des
Modulationsgrades )

Bestell-Nr.: 100006662
Menge: 1,000 Stck

**1.2.12 OERTLI Gasregelstrecke DMV-VEF 520 Für Gebläsebrenner OES 440 GM/GI/GIR**
OERTLI Gasregelstrecke DMV-VEF 520
Für Gebläsebrenner OES 440 GM/GI/GIR
- Gas-Magnetventil
- Gasdruckwächter
- Anschlussmöglichkeit für Ventildichtheitskontrolle
- Anschlusspunkt Feuerraumgegendruck
- Anschlussgrösse 2 Zoll
- Gewicht 10 kg

Bei Vordrücken über 55 mbar ist immer
die DMV-VEF 512 in Verbindung mit dem
Druckregler FRS 520 zu verwenden !!

Bestell-Nr.: 106532
Menge: 1,000 Stck

**1.2.13 OERTLI Flammrohrverlängerung OES 542 GI von 372 auf 530 mm**
OERTLI Flammrohrverlängerung
für Gas-Gebläsebrenner OES 542 GI
von 372 mm auf 530 mm

Bestell-Nr.: 100002738
Menge: 1,000 Stck

**1.2.14 OERTLI Flüssiggas-Set für OES 541 GI**
OERTLI Flüssiggas-Set
für OES 541 GI

Bestell-Nr.: 100006661
Menge: 1,000 Stck

**1.2.15 OERTLI Gasregelstrecke DMV-VEF 525 Für Gebläsebrenner OES 440 GM/GI/GIR**
OERTLI Gasregelstrecke DMV-VEF 525
Für Gebläsebrenner OES 440 GM/GI/GIR
- Gas-Magnetventil
- Gasdruckwächter
- Anschlussmöglichkeit für Ventildichtheitskontrolle
- Anschlusspunkt Feuerraumgegendruck
- Anschlussgrösse 2 Zoll
- Gewicht 15 kg

Bei Vordrücken über 55 mbar ist immer
die DMV-VEF 512 in Verbindung mit dem
Druckregler FRS 520 zu verwenden !!

Bestell-Nr.: 106533
Menge: 1,000 Stck

**1.2.16 OERTLI Adapter DN 65-2 Zoll z. Anschluss von OES 540 mit Gasregelstr**
OERTLI Adapter DN 65-2 Zoll
zum Anschluss von OES 540 mit Gasregelstrecken (Auswahltabelle siehe Preisliste)

Bestell-Nr.  :  108380
Menge: 1,000 Stck

**1.2.17 OERTLI Gasregelstr. MBD 120 CTD,300 mbar für Gas-Gebläsebrenner OES 541/542 GM/GI**
OERTLI Gasregelstr. MBD 120 CTD
300 mbar Vordruck
für Gas-Gebläsebrenner
OES 541/542 GM/GI

ohne Ventildichheitskontrolle

Bestell-Nr.: 108055
Menge: 1,000 Stck

**1.2.18 OERTLI zusätzl. Schalldämmhaube für OES 440 Öl / Gas Dämpfung 20-25dB(A)**
OERTLI zusätzl. Schalldämmhaube
für OES 440 Öl / Gas
Dämpfung 20-25dB (A)
Bestell-Nr.: 106660
Menge: 1,000 Stck

**1.2.19 Satro-pen (Zur Abfrage des Störcodes des Steuergerätes)**
OERTLI Satro-Pen II
zur Abfrage des Störcodes aller elektronischen
Satronic-Steuergeräte

Bestell-Nr.:  130590
Menge: 1,000 Stck

#### 1.3 Gasgebläsebrenner OEN mit Zubehör

**1.3.1 OERTLI Rückführpotentiometer-Set für OEN 352/353 GI**
OERTL Rückführpotentiometer-Set für
OEN 352/353 GI
( zum Auslesen des Modulationsgrades )

Bestell-Nr.: 200005580
Menge: 1,000 Stck

**1.3.2 OERTLI Umrüstsatz Flüssiggas OEN 255 G**
OERTLI Umrüstsatz Flüssiggas
für Gasbrenner OEN 255 G

Bestell-Nr.: 200001978
Menge: 1,000 Stck

**1.3.3 OERTLI Rückführpotentiometer-Set für OEN 255 GI**
OERTL Rückführpotentiometer-Set für
OEN 255 GI
( zum Auslesen des Modulationsgrades )

Bestell-Nr.: 200005584
Menge: 1,000 Stck

**1.3.4 OERTLI Rückführpotentiometer-Set für OEN 355 und OEN 440 GI**
OERTL Rückführpotentiometer-Set für
OEN 355 und OEN 440 GI
( zum Auslesen des Modulationsgrades )

Bestell-Nr.: 200005582
Menge: 1,000 Stck

**1.3.5 OERTLI 3-Punkt-Ansteuerung RWF 40 für Gasgebläsebrenner OEN 330/440 GI**
OERTLI  RWF 40
für Gasgebläsebrenner OEN 330/440 GI

Zur modulierenden 3-Punkt-Ansteuerung
des Brenners ohne externe Regelung

Bestell-Nr.:  131020
Menge: 1,000 Stck

**1.3.6 OERTLI Gasgebläsebrenner OEN 353 GI für Erdgas von 60-250 kW**
OERTLI Gasgebläsebrenner OEN 353 GI
für Erdgas von 60-250 kW

- Gas- Kompaktbrenner komplett
  vormontiert und werkseitig eingestellt
  und gestestet
- Für den modulierenden Betrieb
- Stabiler und sicherer Betrieb
- Leistungsstarkes DUOPRESS(r)
  Gebläse-System
- Neuer Brennerkopf
- Hoher Wirkungsgrade
- neues Brennerkopf-Profil
- Hohe Pressung, daher homogenes
  Gas-Luftgemisch
- Schadstoffarme Verbrennung mit
  NOx < 60 mg/kWh
- Geräuscharmer Betrieb :
- Schalldämmhaube
- Geräuschpegel geringer als 73 dB(A)
  (Messung bei 1 m Abstand)
- Große Montage- und
  Wartungsfreundlichkeit :
- Leichter Zugang zu allen Teilen
- Schiebeflansch
- Trägerplatine mit Schnellverschluss-
  Schrauben und Service-Halterung
- Brennstoff : Erdgas E/LL 20 mbar
- Kategorie : I2Esi
 Verpackung 1 Paket
Brenner werksseitig komplett montiert
(Verbrennungskopf) und voreingestellt.
Gasregelstrecke mitgeliefert.

Gas-Absperrhahn incl. TAE ist bauseitig
zu stellen

Typ:  OEN 353 GI
Leistung: 60 bis 250 kW
Gasdruck: 20/25 -300 mbar
Durchs. Erdgas E: 6,35-26,46 m3/h
Durchs. Erdgas LL: 7,38-30,77 m3/h
Voreinstellg. min/max:  90/200 kW
Aufgenommene el. Leistung: 550 W
Gasregelstrecken-Typ: MB-VEF 412
Anschluß-Durchmesser : 1 1/4"
Versandgewicht: 33 kg

Bestell-Nr.: 100004996
Menge: 1,000 Stck

**1.3.7 OERTLI Gasgebläsebrenner OEN 352 GI für Erdgas von 55-180 kW**
OERTLI Gasgebläsebrenner OEN 352 GI
für Erdgas von 55-180 kW

- Gas- Kompaktbrenner komplett
  vormontiert und werkseitig eingestellt
  und gestestet
- Für den modulierenden Betrieb
- Stabiler und sicherer Betrieb
- Leistungsstarkes DUOPRESS(r)
  Gebläse-System
- Neuer Brennerkopf
- Hoher Wirkungsgrade
- neues Brennerkopf-Profil
- Hohe Pressung, daher homogenes
  Gas-Luftgemisch
- Schadstoffarme Verbrennung mit
  NOx < 60 mg/kWh
- Geräuscharmer Betrieb :
- Schalldämmhaube
- Geräuschpegel geringer als 73 dB(A)
  (Messung bei 1 m Abstand)
- Große Montage- und
  Wartungsfreundlichkeit :
- Leichter Zugang zu allen Teilen
  Schiebeflansch
- Trägerplatine mit Schnellverschluss-
  Schrauben und Service-Halterung
- Brennstoff : Erdgas E/LL 20 mbar
- Kategorie : I2Esi
Verpackung 1 Paket
Brenner werksseitig komplett montiert
(Verbrennungskopf) und voreingestellt.
Gasregelstrecke mitgeliefert.

Gas-Absperrhahn incl. TAE ist bauseitig
zu stellen

Typ:  OEN 352 GI
Leistung: 55 bis 180 kW
Gasdruck: 20/25 -300 mbar
Durchs. Erdgas E: 5,82-19,05 m3/h
Durchs. Erdgas LL: 6,77-22,15 m3/h
Voreinstellg. min/max:  65/130 kW
Aufgenommene el. Leistung: 550 W
Gasregelstrecken-Typ: MB-VEF 407
Anschluß-Durchmesser : 3/4"
Versandgewicht: 32 kg

Bestell-Nr.: 100004995
Menge: 1,000 Stck

**1.3.8 OERTLI RWF 40 für Gasgebläsebrenner OEN 540 GI**
OERTLI  RWF 40
für Gasgebläsebrenner OEN 540 GI

zur modulierenden 3-Punkt-Ansteuerung
des Brenners ohne externe Regelung

Bestell-Nr.:  130990
Menge: 1,000 Stck

**1.3.9 OERTLI Gasgebläsebrenner OEN 355 GI für Erdgas von 165-370 kW (20/25 mbar)**
OERTLI Gasgebläsebrenner OEN 355 GI
für Erdgas von 165-370 kW (20/25 mbar)

- Gas- Kompaktbrenner komplett
  vormontiert und werkseitig eingestellt
  und gestestet
- Für den modulierenden Betrieb
- Stabiler und sicherer Betrieb
- Leistungsstarkes DUOPRESS(r)
  Gebläse-System
- Neuer Brennerkopf
- Hoher Wirkungsgrade
- neues Brennerkopf-Profil
- Hohe Pressung, daher homogenes
  Gas-Luftgemisch
- Schadstoffarme Verbrennung mit
  NOx < 60 mg/kWh
- Geräuscharmer Betrieb :
- Schalldämmhaube
- Geräuschpegel geringer als 73 dB(A)
  (Messung bei 1 m Abstand)
- Große Montage- und
  Wartungsfreundlichkeit :
- Leichter Zugang zu allen Teilen
  Schiebeflansch
- Trägerplatine mit Schnellverschluss-
  Schrauben und Service-Halterung
- Brennstoff : Erdgas E/LL 20 mbar
- Kategorie : I2Esi
 Verpackung 1 Paket
Brenner werksseitig komplett montiert
(Verbrennungskopf) und voreingestellt.
Gasregelstrecke mitgeliefert.

Gas-Absperrhahn incl. TAE ist bauseitig
zu stellen

Typ:  OEN 355 GI (20/25 mbar)
Leistung: 165 bis 370 kW
Gasdruck: 20/25 mbar
Durchs. Erdgas E: 17,46-39,15 m3/h
Durchs. Erdgas LL: 20,3-45,51 m3/h
Voreinstellg. min/max:  185/300 kW
Aufgenommene el. Leistung: 1000 W
Gasregelstrecken-Typ: MB-VEF 412
Anschluß-Durchmesser : 1 1/2"
Versandgewicht: 40 kg

Bestell-Nr.: 100004997
Menge: 1,000 Stck

#### 1.4 Gas-Spezialheizkessel GKR mit Zubehör

**1.4.1 OERTLI Umstellbausatz Flüssiggas für Küchenkessel GKR 143 N**
OERTLI Umstellbausatz
Flüssiggas für Küchenkessel GKR 143 N
Bestell-Nr.: 180087
Menge: 1,000 Stck

**1.4.2 OERTLI Umstellbausatz Flüssiggas für Küchenkessel GKR 142 N**
OERTLI Umstellbausatz
Flüssiggas für Küchenkessel GKR 142 N
Bestell-Nr.: 180086
Menge: 1,000 Stck

**1.4.3 OERTLI Abgasstutzen 90mm für GKR 142 N Ersatz**
OERTLI Abgasstutzen 90mm
für GKR 142 N Ersatz
Bestell-Nr.:  61401
Menge: 1,000 Stck

**1.4.4 OERTLI Umstellbausatz Flüssiggas für Küchenkessel GKR 144 N**
OERTLI Umstellbausatz
Flüssiggas für Küchenkessel GKR 144 N
Bestell-Nr.: 180088
Menge: 1,000 Stck

**1.4.5 OERTLI Gas-Spezialheizkessel GKR 143N 12 kW**
OERTLI Gas-Spezialheizkessel GKR 143N
12 kW
Gas-Spezialheizkessel in Küchenkessel-
Ausführung mit Gußgliederblock

- Vollautomat mit Ionisations-Flammen-
  überwachung
- Eingebaute Strömungssicherung
- Edelstahl-Mehrgasbrenner
- Schadstoffreduziert mit hohem
  Wirkungsgrad
- Kesselkörper allseitig isoliert
- Vorverdrahtet für REA-Regelung
- Abgaswächter serienmäßig
- Kesselverkleidung weiß lackiert und
  komplett montiert

Brennstoff: Erdgas E/LL 20 mbar
  Flüssiggas  50 mbar

Kategorie: II2ELL3B/P

Max. Betriebsdruck:  4 bar
Max. Betriebstemperatur: 90 Grad C
Min. Rücklauftemperatur: 30 Grad C

Typ  : GKR 143 N
Abmessungen
A  :  400 mm
B  :  144 mm
C  :  61 mm
D  :  103 mm
E  :  109 mm
F  :  61 mm
G  :  176 mm
H  :  64 mm
Nennwärmeleistung  :  12 kW
Nennwärmebelastung  :  13,4 kW
Gas-Anschlußwert
Erdgas E Hub=9,5 kWh/m :  1,41 m/h
Erdgas LL  8,4 kWh/m :  1,60 m/h
Flüssiggas  12,8 kWh/m :  1,05 kg/h
Wasserinhalt  :  7, 1 L
Gewicht  :  119 kg

Bestell-Nr.  :  125976
Menge: 1,000 Stck

**1.4.6 OERTLI Gas-Spezialheizkessel GKR 142N 7 kW**
OERTLI Gas-Spezialheizkessel GKR 142N
7 kW
Gas-Spezialheizkessel in Küchenkessel-
Ausführung mit Gußgliederblock

- Vollautomat mit Ionisations-Flammen-
  überwachung
- Eingebaute Strömungssicherung
- Edelstahl-Mehrgasbrenner
- Schadstoffreduziert mit hohem
  Wirkungsgrad
- Kesselkörper allseitig isoliert
- Vorverdrahtet für REA-Regelung
- Abgaswächter serienmäßig
- Kesselverkleidung weiß lackiert und
  komplett montiert

Brennstoff: Erdgas E/LL 20 mbar
  Flüssiggas  50 mbar

Kategorie: II2ELL3B/P

Max. Betriebsdruck:  4 bar
Max. Betriebstemperatur: 90 Grad C
Min. Rücklauftemperatur: 30 Grad C

Typ  : GKR 142 N
Abmessungen
A  :  400 mm
B  :  144 mm
C  :  97 mm
D  :  138 mm
E  :  144 mm
F  :  97 mm
G  :  212 mm
H  :  100 mm
Nennwärmeleistung  :  7 kW
Nennwärmebelastung  :  7,8 kW
Gas-Anschlußwert
Erdgas E Hub=9,5 kWh/m :  0,82 m/h
Erdgas LL  8,4 kWh/m :  0,93 m/h
Flüssiggas  12,8 kWh/m :  0,61 kg/h
Wasserinhalt  :  5, 4 L
Gewicht  :  103 kg

Bestell-Nr.  :  125975
Menge: 1,000 Stck

**1.4.7 OERTLI Druckknopfhahn**
Menge: 1,000 Stck

**1.4.8 OERTLI Gas-Spezialheizkessel GKR 144N 18 kW**
OERTLI Gas-Spezialheizkessel GKR 144N
18 kW
Gas-Spezialheizkessel in Küchenkessel-
Ausführung mit Gußgliederblock

- Vollautomat mit Ionisations-Flammen-
  überwachung
- Eingebaute Strömungssicherung
- Edelstahl-Mehrgasbrenner
- Schadstoffreduziert mit hohem
  Wirkungsgrad
- Kesselkörper allseitig isoliert
- Vorverdrahtet für REA-Regelung
- Abgaswächter serienmäßig
- Kesselverkleidung weiß lackiert und
  komplett montiert

Brennstoff: Erdgas E/LL 20 mbar
  Flüssiggas  50 mbar

Kategorie: II2ELL3B/P

Max. Betriebsdruck:  4 bar
Max. Betriebstemperatur: 90 Grad C
Min. Rücklauftemperatur: 30 Grad C

Typ  : GKR 144 N
Abmessungen
A  :  500 mm
B  :  180 mm
C  :  89 mm
D  :  130 mm
E  :  136 mm
F  :  89 mm
G  :  204 mm
H  :  64 mm
Nennwärmeleistung  :  18 kW
Nennwärmebelastung  :  20,1 kW
Gas-Anschlußwert
Erdgas E Hub=9,5 kWh/m :  2,12 m/h
Erdgas LL  8,4 kWh/m :  2,39 m/h
Flüssiggas  12,8 kWh/m :  1,57 kg/h
Wasserinhalt  :  8, 8 L
Gewicht  :  135 kg

Bestell-Nr.  :  125977
Menge: 1,000 Stck

#### 1.5 Gas-Brennwertgerät GMR

**1.5.1 OERTLI Optimat GMR 5115 Condens Gas-Brennwertkessel mit OE-tronic 4**
OERTLI Optimat 5110 Condens
Gas-Brennwertkessel mit netzstromunabhängiger
Service-Innenbeleuchtung
von 18,4 - 114 kW mit OE-tronic 4
- Gas- Brennwert- Wandheizgerät für
  geschlossene Warmwasserzentralheizungsanlagen mit einer max.
  Betriebstemperatur bis 90°C
  einstellbar
- Zylindrischer Monoblockwärmetauscher
  aus korrosions- und  temperaturbeständiger Aluminium/Silizium-
  Legierung mit geschlossenem
  Verbrennungsraum.
- Von vorn einfach zugänglich über
  Kontroll- und Wartungsklappe.
- Edelstahl Vormisch-Brenner mit
  Metallvliesoberfläche, hohes
  Modulationsverhältnis zwischen
  20% und 100%
- Hoch effiziente Gas-/Luftverbund-
  regelung für äußerst energiesparenden
  und emissionsarmen Betrieb über den
  gesamten  Leistungsbereich. Für Erdgas
  E, LL und Flüssiggas B/P  geeignet.
  Die Geräte sind werksseitig
  auf Erdgas E voreingestellt.
- Der neue digitale Heizungsmanager
  passt den Betrieb an die jeweilige
  Anlagensituation an, so werden für den
  Kessel ungefährliche Situationen
  erkannt und führen lediglich zu
  Regelabschaltungen mit anschließendem,
  automatischen Neustart.
- Der Heizungsmanager mit integrierter
  witterungsgeführten Regelung
  OE-tronic 4, steuert 1 direkten
  Heizkreis,
  1 gemischten  Heizkreis ( Fühler ist
  Zubehör ) sowie  1
  Warmwasserkreis (Speicherfühler als
  Zubehör). Durch den Einbau von einer
  2. Mischerplatine (AD 196) können auch
  bis zu 2 Mischerkreise angesteuert
  werden.
  Das Bedienfeld mit witterungsgeführter
  Regelung OE-tronic 4
  wird als separater Kolli geliefert
  und ist im Lieferumfang und Preis
  enthalten.
- Eine oder mehrere Fernbedienungen
  ermöglichen die Veränderung von
  Parametern vom Wohnraum aus.
- Der Brennwertkessel verfügt außerdem
  über einen 0-10 Volt Eingang, so dass
  man diesen auch in eine Gebäudeleittechnik integrieren kann.
- Es können bis zu 10 Kessel in Kaskade
  geregelt werden. Dazu benötigt man
  lediglich die entsprechende Anzahl von
  BUS-Kabeln (AD 134) und einen
  Tauchfühler als Summenvorlauffühler
  (Speicherfühler AD 212)
 - integrierte Abgasklappe für
  Kaskadenbetrieb

Gas-Kategorie II2 ELL 3P
für Erdgas E, LL und Flüssiggas.
Der Kessel ist werksseitig auf Erdgas
H,Wobbe - Index 15,0 kWh/m3  eingestellt. Gerätetyp: B23p, B33, C13x,
C33x, C43x, C53, C63x, C83x und C93x.

Betriebsbedingungen:
max. Betriebsüberdruck: 4 bar
Sicherheitstemperaturbegrenzter: 110°C,
Elektroanschluss: 230 V AC / 50 Hz,
Schutzart: IP4XD

Lieferumfang:
Komplett montiert mit Manometer,
automatischem Entlüfter,
Heizungsmanager mit Kesselregelung und
Pumpenansteuerung (Umwälzpumpen
bauseits), Wassermangelsicherung,
Abgastemperaturfühler,
Frostschutzeinrichtung, Siphon,
Wandträger zur einfachen Montage.
OE-tronic 4 Bedienungsdisplay separat verpackt
Produkt-ID-Nr. Nr. 0063

Nennwärmeleistung:
bei tV / tR 75 / 60°:  16,6- 107,0 kW
bei tV / tR 40 / 30°:  18,4 - 114 kW

Typ:  Optimat 5115
Nennwärmebelastung (Hu): 17,2-110,2kW
Kesselwirkungsgrad (Hi)
75/60°C (Volllast-Teillast): bis 96,6 %
40/30°C (Volllast-Teillast): bis 107,1 %
Gasvordruck Erdgas:  17 - 30 mbar
Gasvordruck Flüssiggas:  37 - 50 mbar
Schadstoffemission NOx:  < 46 mg/kWh
Verfügbarer Förderdruck Volllast: 220 Pa
Abgasmassenstrom Volllast: 36-178 kg/h
Abgastemperatur Volllast (75/60°C):72°C

Bestell-Nr.  :  100016218
Menge: 1,000 Stck

**1.5.2 OERTLI Brennwertgerät OPTIMAT GMR 3015 3,0-14,5 kW, Gas-Wandheizgerät**
OERTLI Brennwertgerät OPTIMAT GMR 3015
- Brennwert- Wandheizgerät für
  geschlossene Warmwasserzentralheizungsanlagen mit einer max.
  Betriebstemperatur bis 90°C,
- Optimat GMR 3015 mit integriertem
  3 Wege Umschaltventil für Heiz- und
  Warmwasserbetrieb.
- Geräte nach Gasgeräterichtlinie DIN/EN
  90/396 und Wirkungsgradrichtlinie
  DIN/EN 90/42, auf Grundlage der
  DIN EN 297 und DIN EN 437
  baumustergeprüft und zertifiziert.
- Gasgeräte-Kategorie: II2ELL3B/P
- Betriebsarten nach DVGW-TRGI: B23,
  B33, C13X, C33X, C43X, C63X, C53
- Betriebsbedingungen:
  zul. Betriebsüberdruck: 3 bar
- Kesselthermostat von 20 bis 90°C
- STB : 100°C,
- Elektroanschluss 230 V AC / 50 Hz, S--
- Schutzart IPX 4D
- Monoblockwärmetauscher aus
  korrosions- und temperaturbeständiger Aluminium/Silizium-
  Legierung mit geschlossenem
  Verbrennungsraum.
- Zylindrischer Vormisch-Edelstahl-
  Brenner, gas-Kompaktregelstrecke, und
  Gas-/Luftverbundregelung
  Ansaugschalldämpfer.
- Modulationsverhältnis bis 1:5
- Mikroprozessorsteuerung OE-tronic 4.
  Serienmäßig mit  Außenfühler
  witterungsgeführte Regelung für 1
  direkten Heizkreis und Warmwasser, mit
  1 Vorlauffühler kann der erste
  Mischerkreis aktiviert werden. Platine
  für 2. Mischerkreis einfach nachrüstbar.
- Mit Temperaturanzeige, Diagnosesystem
  und allen erforderlichen
  Sicherheitsfunktionen.
- Für äußerst energiesparenden und
  emissionsarmen Betrieb mit Erdgas E,
  LL und Flüssiggas B/P(Umrüstset)
  geeignet. Die Geräte sind werksseitig
  auf Erdgas E voreingestellt.
  Einsetzbar für den raumluftun- bzw. -
  abhängigen Betrieb, seriemäßig für die
  Kaskadierung vorbereitet.
- Hocheffizienz-Heizungsumwälz-
  Pumpe der Energieeffizienzklasse A
  eingebaut
- Montageplatte mit Absperrhähnen und
  Nachfülleinrichtung.
- Gasabsperrhahn mit TAS
- Schnellentlüfter, Kondenswassersiphon,
  Drucksensor, Sicherheitsventil 3 bar,
- 12 Liter Ausdehnungsgefäß,
- Schallisolierte Geräteverkleidung in
  RAL 9010,
- Typ : Optimat GMR 3015 Condens

Nennleistung:
bei tv / tr - 80 / 60°:  3,0-14,5 kW
bei tv / tr - 40 / 30°:  3,4-15,8 kW
Nennwärmebelastung:  3,1-15,0kW
Normnutzungsgrad nach DIN 4702-8
bei 80/60°C :  107 %
bei 50/30°C :  110,3 %
Kesselwirkungsgrad bezogen
  auf Hi  80/60°C  96,5 %
  50/30°C 108,5 %
Bereitschaftsverlust
qb70 :  0,59 kWh/d
Hilfsenergiebedarf  max.80 W
pH-Wert Kondensat :  4,5
Abgastemperatur
bei tv / tr - 80 / 60° :  60 °C
bei tv / tr - 40 / 30° :  54 °C
Notwendiger Förderdruck
Restförderdruck  80 Pa
Abgasmassenstrom nach DIN 4705 T1 für
Erdgas E
bei tv / tr - 80 / 60°:  0,0069 kg/s
CO2-Gehalt Erdgas E:  9,0 %
Ergas LL :  8,7 %
Flüssiggas :  9,7 %
Wasserinhalt (Primärkreis): 1,7 Ltr.
Mindestwasser-Umlaufmenge:  keine
Abmessungen H/B/T mm  820/450/450
Abgasanschluss  DN 80/125
Transportgewicht:  35 kg

Bestell-Nr.: 192041
Menge: 1,000 Stck

**1.5.3 OERTLI Optimat GMR 5065 Condens Gas-Brennwertkessel mit OE-tronic 4**
OERTLI Optimat 5065 Condens
Gas-Brennwertkessel mit netzstromunabhängiger
Service-Innenbeleuchtung
von 13,3 - 65 kW mit OE-tronic 4
- Gas- Brennwert- Wandheizgerät für
  geschlossene Warmwasserzentralheizungsanlagen mit einer max.
  Betriebstemperatur bis 90°C
  einstellbar
- Zylindrischer Monoblockwärmetauscher
  aus korrosions- und  temperaturbeständiger Aluminium/Silizium-
  Legierung mit geschlossenem
  Verbrennungsraum.
- Von vorn einfach zugänglich über
  Kontroll- und Wartungsklappe.
- Edelstahl Vormisch-Brenner mit
  Metallvliesoberfläche, hohes
  Modulationsverhältnis zwischen
  20% und 100%
- Hoch effiziente Gas-/Luftverbund-
  regelung für äußerst energiesparenden
  und emissionsarmen Betrieb über den
  gesamten  Leistungsbereich. Für Erdgas
  E, LL und Flüssiggas B/P  geeignet.
  Die Geräte sind werksseitig
  auf Erdgas E voreingestellt.
- Der neue digitale Heizungsmanager
  passt den Betrieb an die jeweilige
  Anlagensituation an, so werden für den
  Kessel ungefährliche Situationen
  erkannt und führen lediglich zu
  Regelabschaltungen mit anschließendem,
  automatischen Neustart.
- Der Heizungsmanager mit integrierter
  witterungsgeführten Regelung
  OE-tronic 4, steuert 1 direkten
  Heizkreis,
  1 gemischten  Heizkreis ( Fühler ist
  Zubehör ) sowie  1
  Warmwasserkreis (Speicherfühler als
  Zubehör). Durch den Einbau von einer
  2. Mischerplatine (AD 196) können auch
  bis zu 2 Mischerkreise angesteuert
  werden.
  Das Bedienfeld mit witterungsgeführter
  Regelung OE-tronic 4
  wird als separater Kolli geliefert
  und ist im Lieferumfang und Preis
  enthalten.
- Eine oder mehrere Fernbedienungen
  ermöglichen die Veränderung von
  Parametern vom Wohnraum aus.
- Der Brennwertkessel verfügt außerdem
  über einen 0-10 Volt Eingang, so dass
  man diesen auch in eine Gebäudeleittechnik integrieren kann.
- Es können bis zu 10 Kessel in Kaskade
  geregelt werden. Dazu benötigt man
  lediglich die entsprechende Anzahl von
  BUS-Kabeln (AD 134) und einen
  Tauchfühler als Summenvorlauffühler
  (Speicherfühler AD 212)
 - integrierte Abgasklappe für
  Kaskadenbetrieb

Gas-Kategorie II2 ELL 3P
für Erdgas E, LL und Flüssiggas.
Der Kessel ist werksseitig auf Erdgas
H,Wobbe - Index 15,0 kWh/m3  eingestellt. Gerätetyp: B23p, B33, C13x,
C33x, C43x, C53, C63x, C83x und C93x.

Betriebsbedingungen:
max. Betriebsüberdruck: 4 bar
Sicherheitstemperaturbegrenzter: 110°C,
Elektroanschluss: 230 V AC / 50 Hz,
Schutzart: IP4XD

Lieferumfang:
Komplett montiert mit Manometer,
automatischem Entlüfter,
Heizungsmanager mit Kesselregelung und
Pumpenansteuerung (Umwälzpumpen
bauseits), Wassermangelsicherung,
Abgastemperaturfühler,
Frostschutzeinrichtung, Siphon,
Wandträger zur einfachen Montage.
OE-tronic 4 Bedienungsdisplay separat verpackt
Produkt-ID-Nr. Nr. 0063

Nennwärmeleistung:
bei tV / tR 75 / 60°:  12,0-61,0  kW
bei tV / tR 40 / 30°:  13,3-65,0kW

Typ:  Optimat 5065
Nennwärmebelastung (Hu): 12,2 - 62 kW
Kesselwirkungsgrad (Hu)
75/60°C (Volllast-Teillast): bis 98,3 %
40/30°C (Volllast-Teillast): bis 108,9 %
Gasvordruck Erdgas:  17 - 30 mbar
Gasvordruck Flüssiggas:  37 - 50 mbar
Schadstoffemission NOx:  < 32 mg/kWh
Verfügbarer Förderdruck Volllast: 100 Pa
Abgasmassenstrom : 21-104 kg/h
Abgastemperatur:  30-68°C

Bestell-Nr.  :  100016216
Menge: 1,000 Stck

**1.5.4 OERTLI Optimat GMR 5090 Condens Gas-Brennwertkessel mit OE-tronic 4**
OERTLI Optimat 5090 Condens
Gas-Brennwertkessel mit netzstromunabhängiger
Service-Innenbeleuchtung
von 15,8 - 89,5 kW mit OE-tronic 4
- Gas- Brennwert- Wandheizgerät für
  geschlossene Warmwasserzentralheizungsanlagen mit einer max.
  Betriebstemperatur bis 90°C
  einstellbar
- Zylindrischer Monoblockwärmetauscher
  aus korrosions- und  temperaturbeständiger Aluminium/Silizium-
  Legierung mit geschlossenem
  Verbrennungsraum.
- Von vorn einfach zugänglich über
  Kontroll- und Wartungsklappe.
- Edelstahl Vormisch-Brenner mit
  Metallvliesoberfläche, hohes
  Modulationsverhältnis zwischen
  20% und 100%
- Hoch effiziente Gas-/Luftverbund-
  regelung für äußerst energiesparenden
  und emissionsarmen Betrieb über den
  gesamten  Leistungsbereich. Für Erdgas
  E, LL und Flüssiggas B/P  geeignet.
  Die Geräte sind werksseitig
  auf Erdgas E voreingestellt.
- Der neue digitale Heizungsmanager
  passt den Betrieb an die jeweilige
  Anlagensituation an, so werden für den
  Kessel ungefährliche Situationen
  erkannt und führen lediglich zu
  Regelabschaltungen mit anschließendem,
  automatischen Neustart.
- Der Heizungsmanager mit integrierter
  witterungsgeführten Regelung
  OE-tronic 4, steuert 1 direkten
  Heizkreis,
  1 gemischten  Heizkreis ( Fühler ist
  Zubehör ) sowie  1
  Warmwasserkreis (Speicherfühler als
  Zubehör). Durch den Einbau von einer
  2. Mischerplatine (AD 196) können auch
  bis zu 2 Mischerkreise angesteuert
  werden.
  Das Bedienfeld mit witterungsgeführter
  Regelung OE-tronic 4
  wird als separater Kolli geliefert
  und ist im Lieferumfang und Preis
  enthalten.
- Eine oder mehrere Fernbedienungen
  ermöglichen die Veränderung von
  Parametern vom Wohnraum aus.
- Der Brennwertkessel verfügt außerdem
  über einen 0-10 Volt Eingang, so dass
  man diesen auch in eine Gebäudeleittechnik integrieren kann.
- Es können bis zu 10 Kessel in Kaskade
  geregelt werden. Dazu benötigt man
  lediglich die entsprechende Anzahl von
  BUS-Kabeln (AD 134) und einen
  Tauchfühler als Summenvorlauffühler
  (Speicherfühler AD 212)
 - integrierte Abgasklappe für
  Kaskadenbetrieb

Gas-Kategorie II2 ELL 3P
für Erdgas E, LL und Flüssiggas.
Der Kessel ist werksseitig auf Erdgas
H,Wobbe - Index 15,0 kWh/m3  eingestellt. Gerätetyp: B23p, B33, C13x,
C33x, C43x, C53, C63x, C83x und C93x.

Betriebsbedingungen:
max. Betriebsüberdruck: 4 bar
Sicherheitstemperaturbegrenzter: 110°C,
Elektroanschluss: 230 V AC / 50 Hz,
Schutzart: IP4XD

Lieferumfang:
Komplett montiert mit Manometer,
automatischem Entlüfter,
Heizungsmanager mit Kesselregelung und
Pumpenansteuerung (Umwälzpumpen
bauseits), Wassermangelsicherung,
Abgastemperaturfühler,
Frostschutzeinrichtung, Siphon,
Wandträger zur einfachen Montage.
OE-tronic 4 Bedienungsdisplay separat verpackt
Produkt-ID-Nr. Nr. 0063

Nennwärmeleistung:
bei tV / tR 75 / 60°:  14,1-84,2kW
bei tV / tR 40 / 30°:  15,8-89,5 kW

Typ:  Optimat 5090
Nennwärmebelastung (Hu): 14,6-86 kW
Normnutzungsgrad, 75/60°C:  96,6 %
Normnutzungsgrad, 40/30°C:  108,1 %
Gasvordruck Erdgas:  17 -30 mbar
Gasvordruck Flüssiggas:  37- 50 mbar
Schadstoffemission NOx:  < 45 mg/kWh
Verfügbarer Förderdruck Volllast: 160 Pa
Abgasmassenstrom  28-138 kg/h
Abgastemperatur Volllast (75/60°C):30-67°C

Bestell-Nr.  :  100016217
Menge: 1,000 Stck

**1.5.5 OERTLI Brennwertgerät OPTIMAT GMR 3025 Combi, 5-24,1 kW, Gas-Wandheizgerät**
OERTLI Brennwertgerät OPTIMAT GMR 3025 Combi
- Brennwert- Wandheizgerät für
  geschlossene Warmwasserzentralheizungsanlagen mit einer max.
  Betriebstemperatur bis 90°C,
- Optimat GMR 3025 mit integriertem
  3 Wege Umschaltventil und Platten
  Wärmetauscher für hocheffiziente
  Brauchwasserbereitung
- Geräte nach Gasgeräterichtlinie DIN/EN
  90/396 und Wirkungsgradrichtlinie
  DIN/EN 90/42, auf Grundlage der
  DIN EN 297 und DIN EN 437
  baumustergeprüft und zertifiziert.
- Gasgeräte-Kategorie: II2ELL3B/P
- Betriebsarten nach DVGW-TRGI: B23,
  B33, C13X, C33X, C43X, C63X, C53
- Betriebsbedingungen:
  zul. Betriebsüberdruck: 3 bar
- Kesselthermostat von 20 bis 90°C
- STB : 100°C,
- Elektroanschluss 230 V AC / 50 Hz, S--
- Schutzart IPX 4D
- Monoblockwärmetauscher
  aus korrosions- und temperaturbeständiger Aluminium/Silizium-
  Legierung mit geschlossenem
  Verbrennungsraum.
- Zylindrischer Vormisch-Edelstahl-
  Brenner, Gas-Kompaktregelstrecke, und
  Gas-/Luftverbundregelung
  Ansaugschalldämpfer.
- Modulationsverhältnis bis 1:5
- Mikroprozessorsteuerung OE-tronic 4.
  Serienmäßig mit  Außenfühler
  witterungsgeführte Regelung für
  1 direkten Heizkreis und Warmwasser,
  mit 1 Vorlauffühler kann der erste
  Mischerkreis aktiviert werden. Platine
  für 2. Mischerkreis einfach nachrüstbar.
- Mit Temperaturanzeige, Diagnosesystem
  und allen erforderlichen
  Sicherheitsfunktionen.
- Für äußerst energiesparenden und
  emissionsarmen Betrieb mit Erdgas E,
  LL und Flüssiggas B/P (Umrüstset)
  geeignet. Die Geräte sind werksseitig
  auf Erdgas E voreingestellt.
  Einsetzbar für den raumluftun- bzw. -
  abhängigen Betrieb, seriemäßig für die
  Kaskadierung vorbereitet.
- Hocheffizienz-Heizungsumwälz-
  Pumpe der Energieeffizienzklasse A
  eingebaut
- Montageplatte mit Absperrhähnen und
  Nachfülleinrichtung.
- Gasabsperrhahn mit TAS.
- Schnellentlüfter, Kondenswassersiphon,
  Drucksensor, Sicherheitsventil 3 bar,
- 12 Liter Ausdehnungsgefäß,
- Schallisolierte Geräteverkleidung in
  RAL 9010,
- Typ : Optimat GMR 3025 Combi Condens
Nennleistung:
bei tv / tr - 80 / 60°:  5,0-24,1 kW
bei tv / tr - 40 / 30°:  5,4-25,5 kW
Booster-Leistung bei WW  28,0 kW
Nennwärmebelastung:  5-25,0kW
Normnutzungsgrad nach DIN 4702-8
bei 80/60°C :  106,6 %
bei 50/30°C :  110,1 %
Kesselwirkungsgrad bezogen
  auf Hi  80/60°C  96,4 %
  50/30°C  108 %
Bereitschaftsverlust
qb70 :  0,59 kWh/d
Hilfsenergiebedarf  max.80 W
pH-Wert Kondensat :  4,5
Abgastemperatur
bei tv / tr - 80 / 60° :  67 °C
bei tv / tr - 40 / 30° :  55 °C
Notwendiger Förderdruck
Restförderdruck  130 Pa
Abgasmassenstrom nach DIN 4705 T1 für
Erdgas E
bei tv / tr - 80 / 60°:  0,0116 kg/s
CO2-Gehalt Erdgas E:  9,0 %
Ergas LL :  8,7 %
Flüssiggas :  9,7 %
Wasserinhalt (Primärkreis): 1,7 Ltr.
Mindestwasser-Umlaufmenge:  keine
Abmessungen H/B/T mm  690/450/450
Abgasanschluss  DN 80/125 und DN 60/100
Transportgewicht:  35 kg

Bestell-Nr.: 192044
Menge: 1,000 Stck

**1.5.6 OERTLI Brennwertgerät OPTIMAT GMR 3025 CS, 5,0-24,1 kW, Gas-Wandheizgerät**
OERTLI Brennwertgerät OPTIMAT GMR 3025 CS
- Brennwert- Wandheizgerät für
  geschlossene  Warmwasserzentralheizungsanlagen mit einer max.
  Betriebstemperatur bis 90°C,
- Optimat GMR 3025 CS mit integriertem
  Umschaltventil, Edelstahl- Schichtenspeichersystem und Plattenwärmetauscher für Warmwasserbetrieb.
- Geräte nach Gasgeräterichtlinie
  DIN/EN90/396 und Wirkungsgradrichtlinie DIN/EN 90/42, auf Grundlage der
  DIN EN 297 und DIN EN 437
  baumustergeprüft und zertifiziert.
- Gasgeräte-Kategorie: II2ELL3B/P
- Betriebsarten nach DVGW-TRGI: B23p,
  B33, C13x, C33x, C43x, C63x, C53, C93x
- Betriebsbedingungen:
  zul. Betriebsüberdruck: 3 bar
- Kesselthermostat von 20 bis 90°C
- STB : 100°C,
- Elektroanschluss 230 V AC / 50 Hz
- Schutzart IPX 4D
- Monoblockwärmetauscher
  aus korrosions- und temperaturbeständiger Aluminium/Silizium-
  Legierung mit geschlossenem
  Verbrennungsraum.
- Zylindrischer Vormisch-Edelstahl-
  Brenner, Gas-Kompaktregelstrecke, und
  Gas-/Luftverbundregelung
  Ansaugschalldämpfer.
- Modulationsverhältnis bis 1:5
- Mikroprozessorsteuerung OE-tronic 4.
  Serienmäßig mit Außenfühler
  witterungsgeführte Regelung für
  1 direkten Heizkreis und Warmwasser,
  mit 1 Vorlauffühler kann der erste
  Mischerkreis aktiviert werden. Platine
  für 2. Mischerkreis einfach  nachrüstbar.
- Mit Temperaturanzeige, Diagnosesystem
  und allen erforderlichen Sicherheitsfunktionen
- Für äußerst energiesparenden und
  emissionsarmen Betrieb mit Erdgas E,  LL und
Flüssiggas B/P (Umrüstset)
  geeignet. Die Geräte sind werksseitig
  auf Erdgas E voreingestellt.
  Einsetzbar für den raumluftun- bzw. -
  abhängigen Betrieb, serienmäßig für  die
Kaskadierung vorbereitet.
- Hocheffizienz- Heizungsumwälz-
  Pumpe der Energieeffizienzklasse A  eingebaut
- Montageplatte mit Absperrhähnen und
  Nachfülleinrichtung.
- Gasabsperrhahn mit TAS.
- Schnellentlüfter, Kondenswassersiphon,
  Drucksensor, Sicherheitsventil 3 bar,
- 12 Liter Ausdehnungsgefäß (Heizkreis)
- Schallisolierte Geräteverkleidung in
  RAL 9010.
- 40 Liter Trinkwasserspeicher in
  3 Behältern mit Temperaturfühler.
- Plattenwärmetauscher für
  Trinkwassererwärmung
- Speicherladepumpe UPO 1-Stufig
- Trinkwasser Sicherheitsventil 7 bar
- Trinkwasser Ausdehnungsgefäß 2 Liter
- Typ : Optimat GMR 3025 CS Condens

Nennleistung
- Heizbetrieb:
  bei tv / tr - 80 / 60° : 5,0-24,1 kW
  bei tv / tr - 40 / 30° : 5,4-25,5 kW
- Brauchwasserbetrieb  : 5,0-29,9 kW
Nennwärmebelastung  : 5,0-25,0 kW
Normnutzungsgrad nach DIN 4702-8:
  bei 80/60°C :  106,6 %
  bei 50/30°C :  110,1 %
Kesselwirkungsgrad bezogen
  auf Hi  80/60°C  96,4 %
  50/30°C  108 %
Hilfsenergiebedarf  max.162W
mittl. pH-Wert Kondensat  :4,5
Abgastemperatur
  bei tv / tr - 80 / 60°  : 67 °C
  bei tv / tr - 40 / 30°  : 55 °C
Notwendiger Förderdruck
Restförderdruck  130 Pa
Abgasmassenstrom nach DIN  4705 T1
für Erdgas E:
bei tv / tr - 80 / 60°  : 0,0116 kg/s
CO2-Gehalt Erdgas E  : 9,0 %
Ergas LL  : 8,7 %
Flüssiggas  : 9,7 %

Wasserinhalt (Primärkreis): 1,8 Ltr.
Mindestwasser-Umlaufmenge : keine
Abmessungen H/B/T mm  900/600/500
Abgasanschluss  DN 80/125 und
  DN 60/100
Transportgewicht  : 70 kg

Bestell-Nr.: 192045
Menge: 1,000 Stck

**1.5.7 OERTLI Brennwertgerät OPTIMAT GMR 3025 5,0-24,1 kW, Gas-Wandheizgerät**
OERTLI Brennwertgerät OPTIMAT GMR 3025
- Brennwert- Wandheizgerät für
  geschlossene Warmwasserzentralheizungsanlagen mit einer max.
  Betriebstemperatur bis 90°C,
- Optimat GMR 3025 mit integriertem
  3 Wege Umschaltventil für Heiz- und
  Warmwasserbetrieb.
- Geräte nach Gasgeräterichtlinie DIN/EN
  90/396 und Wirkungsgradrichtlinie
  DIN/EN 90/42, auf Grundlage der
  DIN EN 297 und DIN EN 437
  baumustergeprüft und zertifiziert.
- Gasgeräte-Kategorie: II2ELL3B/P
- Betriebsarten nach DVGW-TRGI: B23,
  B33, C13X, C33X, C43X, C63X, C53
- Betriebsbedingungen:
  zul. Betriebsüberdruck: 3 bar
- Kesselthermostat von 20 bis 90°C
- STB : 100°C,
- Elektroanschluss 230 V AC / 50 Hz, S--
- Schutzart IPX 4D
- Monoblockwärmetauscher
  aus korrosions- und temperaturbeständiger Aluminium/Silizium-
  Legierung mit geschlossenem
  Verbrennungsraum.
- Zylindrischer Vormisch-Edelstahl-
  Brenner, Gas-Kompaktregelstrecke, und
  Gas-/Luftverbundregelung
  Ansaugschalldämpfer.
- Modulationsverhältnis bis 1:5
- Mikroprozessorsteuerung OE-tronic 4.
  Serienmäßig mit  Außenfühler
  witterungsgeführte Regelung für
  1 direkten Heizkreis und Warmwasser,
  mit 1 Vorlauffühler kann der erste
  Mischerkreis aktiviert werden. Platine
  für 2. Mischerkreis einfach nachrüstbar.
- Mit Temperaturanzeige, Diagnosesystem
  und allen erforderlichen
  Sicherheitsfunktionen.
- Für äußerst energiesparenden und
  emissionsarmen Betrieb mit Erdgas E,
  LL und Flüssiggas B/P (Umrüstset)
  geeignet. Die Geräte sind werksseitig
  auf Erdgas E voreingestellt.
  Einsetzbar für den raumluftun- bzw. -
  abhängigen Betrieb, seriemäßig für die
  Kaskadierung vorbereitet.
- Hocheffizienz-Heizungsumwälz-
  Pumpe der Energieeffizienzklasse A
  eingebaut
- Montageplatte mit Absperrhähnen und
  Nachfülleinrichtung.
- Gasabsperrhahn mit TAS
- Schnellentlüfter, Kondenswassersiphon,
  Drucksensor, Sicherheitsventil 3 bar,
- 12 Liter Ausdehnungsgefäß,
- Schallisolierte Geräteverkleidung in
  RAL 9010,
- Typ : Optimat GMR 3025 Condens

Nennleistung:
bei tv / tr - 80 / 60°:  5,0-24,1 kW
bei tv / tr - 40 / 30°:  5,4-25,5 kW
Nennwärmebelastung:  5-25,0kW
Normnutzungsgrad nach DIN 4702-8
bei 80/60°C :  106,6 %
bei 50/30°C :  110,1 %
Kesselwirkungsgrad bezogen
  auf Hi  80/60°C  96,4 %
  50/30°C  108 %
Bereitschaftsverlust
qb70 :  0,59 kWh/d
Hilfsenergiebedarf  max.80 W
pH-Wert Kondensat :  4,5
Abgastemperatur
bei tv / tr - 80 / 60° :  67 °C
bei tv / tr - 40 / 30° :  55 °C
Notwendiger Förderdruck
Restförderdruck  120 Pa
Abgasmassenstrom nach DIN 4705 T1 für
Erdgas E
bei tv / tr - 80 / 60°:  0,0116 kg/s
CO2-Gehalt Erdgas E:  9,0 %
Ergas LL :  8,7 %
Flüssiggas :  9,7 %
Wasserinhalt (Primärkreis): 1,7 Ltr.
Mindestwasser-Umlaufmenge:  keine
Abmessungen H/B/T mm  820/450/450
Abgasanschluss  DN 80/125
Transportgewicht:  35 kg

Bestell-Nr.: 192042
Menge: 1,000 Stck

**1.5.8 OERTLI Brennwertgerät OPTIMAT GMR 3035 6,3-34 kW, Gas-Wandheizgerät**
OERTLI Brennwertgerät OPTIMAT GMR 3035
- Brennwert- Wandheizgerät für
  geschlossene Warmwasserzentralheizungsanlagen mit einer max.
  Betriebstemperatur bis 90°C,
- Optimat GMR 3025 mit integriertem
  3 Wege Umschaltventil für Heiz- und
  Warmwasserbetrieb.
- Geräte nach Gasgeräterichtlinie DIN/EN
  90/396 und Wirkungsgradrichtlinie
  DIN/EN 90/42, auf Grundlage der
  DIN EN 297 und DIN EN 437
  baumustergeprüft und zertifiziert.
- Gasgeräte-Kategorie: II2ELL3B/P
- Betriebsarten nach DVGW-TRGI: B23,
  B33, C13X, C33X, C43X, C63X, C53
- Betriebsbedingungen:
  zul. Betriebsüberdruck: 3 bar
- Kesselthermostat von 20 bis 90°C
- STB : 100°C,
- Elektroanschluss 230 V AC / 50 Hz, S--
- Schutzart IPX 4D
- Monoblockwärmetauscher
  aus korrosions- und temperaturbeständiger Aluminium/Silizium-
  Legierung mit geschlossenem
  Verbrennungsraum.
- Zylindrischer Vormisch-Edelstahl-
  Brenner, Gas-Kompaktregelstrecke, und
  Gas-/Luftverbundregelung
  Ansaugschalldämpfer.
- Modulationsverhältnis bis 1:5
- Mikroprozessorsteuerung OE-tronic 4.
  Serienmäßig mit  Außenfühler
  witterungsgeführte Regelung für
  1 direkten Heizkreis und Warmwasser,
  mit 1 Vorlauffühler kann der erste
  Mischerkreis aktiviert werden. Platine
  für 2. Mischerkreis einfach nachrüstbar.
- Mit Temperaturanzeige, Diagnosesystem
  und allen erforderlichen
  Sicherheitsfunktionen.
- Für äußerst energiesparenden und
  emissionsarmen Betrieb mit Erdgas E,
  LL und Flüssiggas B/P (Umrüstset)
  geeignet. Die Geräte sind werksseitig
  auf Erdgas E voreingestellt.
  Einsetzbar für den raumluftun- bzw. -
  abhängigen Betrieb, seriemäßig für die
  Kaskadierung vorbereitet.
- Hocheffizienz-Heizungsumwälz-
  Pumpe der Energieeffizienzklasse A
  eingebaut
- Montageplatte mit Absperrhähnen und
  Nachfülleinrichtung.
- Gasabsperrhahn mit TAS.
- Schnellentlüfter, Kondenswassersiphon,
  Drucksensor, Sicherheitsventil 3 bar,
- Schallisolierte Geräteverkleidung in
  RAL 9010,
- Typ : Optimat GMR 3035 Condens

Nennleistung:
bei tv / tr - 80 / 60°:  6,3-34 kW
bei tv / tr - 50 / 30°:  7,0-35,9 kW

Normnutzungsgrad nach DIN 4702-8
bei 80/60°C :  106,6 %
bei 50/30°C :  110,1 %
Kesselwirkungsgrad bezogen
  auf Hi  80/60°C  96,4 %
  50/30°C  108 %
Bereitschaftsverlust
qb70 :  0,59 kWh/d
Hilfsenergiebedarf  max.80 W
pH-Wert Kondensat :  4,5
Abgastemperatur
bei tv / tr - 80 / 60° :  67 °C
bei tv / tr - 40 / 30° :  55 °C
Notwendiger Förderdruck
Restförderdruck  140-160  Pa
Abgasmassenstrom nach DIN 4705 T1 für
Erdgas E
bei tv / tr - 80 / 60°:  0,0156 kg/s
CO2-Gehalt Erdgas E:  9,0 %
Ergas LL :  8,7 %
Flüssiggas :  9,7 %
Wasserinhalt (Primärkreis): 1,7 Ltr.

Abmessungen H/B/T mm  690/450/450
Abgasanschluss  DN 80/125
Transportgewicht:  35 kg

Bestell-Nr.: 192043
Menge: 1,000 Stck

**1.5.9 OERTLI Gas-Brennwertgerät Optimat GMR 1024 CS condens, wandh. 6-24 kW**
OERTLI Gas-Brennwertgerät Optimat
GMR 1024 CS condens
Gas-Brennwertgerät
- wandhängend mit integriertem
  40 l Edelstahlspeicher
- modulierender Brenner
- raumluftab- und unabhängig
- von 6 bis 24 kW
- Warmwasserbooster 27,4 kW

Optimat GMR 1024 CS condens
Gas-Brennwert-Wandkessel für Erdgas E,
LL, Flüssiggas B/P mit Edelstahl-
Wärmetauscher,Edelstahl-Platten- wärmetauscher,
Gerätesyphon,
Sicherheitsventil und Manometer im
Lieferumfang enthalten.
Ausdehnungsgefäß 8 Liter eingebaut.
Die Wartungshähne und der Gasgeräte -
Absperrhahn incl. TAE 3/4" gehören
ebenfalls zum Lieferumfang. Ein
Wandabstandsrahmen, der ein Verlegen
der Anschlussrohre nach oben ermöglicht
und Anschlussrohre nach oben sind als
Zubehör erhältlich.
Alle Brennwertgeräte sind heizwasser- seitig mit
Glattrohr-Anschlüssen Ø 22 mm / trinkwasser- und
speicherseitig Ø 15 mm ausgestattet.
Alle Geräte: mit eingebauter Pumpe,
Umschaltventil für Heizung und
Warmwasser.
Der Außenfühler zur witterungsgeführten
Regelung ist als Zubehör erhältlich. Die
Reglung ist steckerfertig für weitere
Regelungskomponenten vorverdrahtet,
welche als Zubehör erhältlich sind.

Betriebsarten nach DVGW-TRGI_
B23-C13x-C33x-C43x-C53-C63x-C83x
Gerätekategorie: II2ELL3B/P

Betriebsbedingungen:
zul. Betriebsüberdruck (Heizung):  3 bar
zul. Betriebsüberdr. (Kaltwasser): 8 bar
Sicherheitstemperaturbegrenzer:  110 °C

Typ : Optimat GMR 1024 CS condens
Nennbelastung  : 5,8-24 kW
Nennleistung 80/60 : 5,5-23,6 kW
Nennleistung 40/30 : 6,3-25 kW
WW-Booster:  27,4 kW
WW-Dauerleistung:  675 l/min
WW-Spitzenleistung:  140 l/10 min
Abgasanschluss :  60 / 100 mm
Norm-Nutzungsgrad 40/30: 109 %
Gasdurchsatz max. Erdgas E: 2,4 m3/h
Erdgas LL:  2,8 m3/h
Flüssiggas:  1,9 kg/h
Restförderhöhe Pumpe
  (dt=20K):  200 mbar

Ausdehnungsgefäß:  8 l
Vordruck MAG:  1 bar
min. Betriebsüberdr.:  1 bar
Wasserinhalt :  1,7 l
Gewicht:  61 kg
Abgastemp. 80/60:  78 grd
Restförderdruck:  50 Pa
Elektroanschluss:  230 V
Aufgen. Lstng. Ges. :  115 W
Aufgen. Lstng. Pumpe:  90 W
Schallemission:  < 44 dB(A)
Schutzart:  IPX4D

Bestell-Nr.: 100011889
Menge: 1,000 Stck

**1.5.10 OERTLI Optimat GMR 5045 Condens Gas-Brennwertkessel mit OE-Control**
OERTLI Optimat 5045 Condens
Gas-Brennwertkessel mit netzstromunabhängiger
Service-Innenbeleuchtung
von 8,9 - 43 kW mit OE-Control
- Gas- Brennwert- Wandheizgerät für
  geschlossene Warmwasserzentralheizungsanlagen mit einer max.
  Betriebstemperatur bis 90°C
  einstellbar
- Zylindrischer Monoblockwärmetauscher
  aus korrosions- und  temperaturbeständiger Aluminium/Silizium-
  Legierung mit geschlossenem
  Verbrennungsraum.
- Von vorn einfach zugänglich über
  Kontroll- und Wartungsklappe.
- Edelstahl Vormisch-Brenner mit
  Metallvliesoberfläche, hohes
  Modulationsverhältnis zwischen
  20% und 100%
- Hoch effiziente Gas-/Luftverbund-
  regelung für äußerst energiesparenden
  und emissionsarmen Betrieb über den
  gesamten  Leistungsbereich. Für Erdgas
  E, LL und Flüssiggas B/P  geeignet.
  Die Geräte sind werksseitig
  auf Erdgas E voreingestellt.
- Der neue digitale Heizungsmanager
  passt den Betrieb an die jeweilige
  Anlagensituation an, so werden für den
  Kessel ungefährliche Situationen
  erkannt und führen lediglich zu
  Regelabschaltungen mit anschließendem,
  automatischen Neustart.
- Der Heizungsmanager mit dem
  Bedienfeld OE-Control ist für
  die externe Ansteuerung durch eine
  witterungsgeführte Regelung oder als
  Slave-Kessel in einer Kaskade
  geeignet.
  Das Bedienfeld OE-Control wird als
  separater Kolli geliefert und ist im
  Lieferumfang und Preis enthalten.
- Eine oder mehrere Fernbedienungen
  ermöglichen die Veränderung von
  Parametern vom Wohnraum aus.
- Der Brennwertkessel verfügt außerdem
  über einen 0-10 Volt Eingang, so dass
  man diesen auch in eine Gebäudeleittechnik integrieren kann.
- Es können bis zu 10 Kessel in Kaskade
  geregelt werden. Dazu benötigt man
  lediglich die entsprechende Anzahl von
  BUS-Kabeln (AD 134) und einen
  Tauchfühler als Summenvorlauffühler
  (Speicherfühler AD 212)
 - integrierte Abgasklappe für
  Kaskadenbetrieb

Gas-Kategorie II2 ELL 3P
für Erdgas E, LL und Flüssiggas.
Der Kessel ist werksseitig auf Erdgas
H,Wobbe - Index 15,0 kWh/m3  eingestellt. Gerätetyp: B23p, B33, C13x,
C33x, C43x, C53, C63x, C83x und C93x.

Betriebsbedingungen:
max. Betriebsüberdruck: 4 bar
Sicherheitstemperaturbegrenzter: 110°C,
Elektroanschluss: 230 V AC / 50 Hz,
Schutzart: IP4XD

Lieferumfang:
Komplett montiert mit Manometer,
automatischem Entlüfter,
Heizungsmanager mit Kesselregelung und
Pumpenansteuerung (Umwälzpumpen
bauseits), Wassermangelsicherung,
Abgastemperaturfühler,
Frostschutzeinrichtung, Siphon,
Wandträger zur einfachen Montage.
OE-tronic 4 Bedienungsdisplay separat verpackt
Produkt-ID-Nr. Nr. 0063

Nennwärmeleistung:
bei tV / tR 75 / 60°:  8,0 - 40,0 kW
bei tV / tR 40 / 30°:  8,9 - 43,0 kW

Typ:  Optimat 5045
Nennwärmebelastung (Hu): 8,2 - 41,2 kW
Kesselwirkungsgrad (Hu)
75/60°C (Volllast - Teillast): bis 99 %
40/30°C (Volllast - Teillast): bis 110 %
Normnutzungsgrad, 75/60°C:  105,9 %
Normnutzungsgrad, 40/30°C:  110 %
Gasvordruck Erdgas:  18 - 25 mbar
Gasvordruck Flüssiggas:  18 - 50 mbar
Schadstoffemission NOx:  < 37 mg/kWh
Verfügbarer Förderdruck Volllast: 150 Pa
Abgasmassenstrom Volllast: 0,0192 kg/Sek
Abgasmassenstrom Teillast: 0,0039 kg/Sek
Abgastemperatur Volllast (75/60°C):65°C

Bestell-Nr.  :  100016211
Menge: 1,000 Stck

**1.5.11 OERTLI Gas-Brennwertgerät, wandhängend Optimat GMR 1024 condens, 6-24 kW**
OERTLI Gas-Brennwertgerät GMR 1024
condens
- wandhängend
- modulierender Brenner
- raumluftab- und unabhängig
- von 6 bis 24 kW

Optimat GMR 1024 condens
Gas-Brennwert-Wandkessel für Erdgas E,
LL, Flüssiggas B/P mit Edelstahl-
Wärmetauscher, Gerätesyphon,
Sicherheitsventil und Manometer im
Lieferumfang enthalten.
Ausdehnungsgefäß 8 Liter eingebaut.
Die Wartungshähne und der Gasgeräte -
Absperrhahn incl. TAE 3/4" gehören
ebenfalls zum Lieferumfang. Ein
Wandabstandsrahmen, der ein Verlegen
der Anschlussrohre nach oben ermöglicht
und Anschlussrohre nach oben sind als
Zubehör erhältlich.
Alle Brennwertgeräte sind
heizwasserseitig mit Glattrohr-
Anschlüssen Ø 22 mm / trinkwasser- und
speicherseitig Ø 15 mm ausgestattet.
Alle Geräte: mit eingebauter Pumpe,
Umschaltventil für Heizung und
Warmwasser.
Der Außenfühler zur witterungsgeführten
Regelung ist als Zubehör erhältlich. Die
Reglung ist steckerfertig für weitere
Regelungskomponenten vorverdrahtet,
welche als Zubehör erhältlich sind.

Betriebsarten nach DVGW-TRGI_
B23-C13x-C33x-C43x-C53-C63x-C83x
Gerätekategorie: II2ELL3B/P

Betriebsbedingungen:
zul. Betriebsüberdruck (Heizung):  3 bar
zul. Betriebsüberdr. (Kaltwasser): 8 bar
Sicherheitstemperaturbegrenzer:  110 °C

Typ :  Optimat GMR 1024 condens
Nennbelastung  : 5,8-24 kW
Nennleistung 80/60 : 5,5-23,6 kW
Nennleistung 40/30 : 6,3-25 kW
Abgasanschluss  : 60 / 100 mm
Norm-Nutzungsgrad  40/30 : 109 %
Gasdurchsatz max.
Erdgas E  : 2,4 m3/h
Erdgas LL  : 2,8 m3/h
Flüssiggas  : 1,9 kg/h
Restförderhöhe Pumpe (dt=20K): 200 mbar

Ausdehnungsgefäß  :  8 l
Vordruck MAG  :  1 bar
min. Betriebsüberdr.:  1 bar
Wasserinhalt  :  1,7 l
Gewicht  :  29 kg
Abgastemp. 80/60  :  78 grd
Restförderdruck  :  50 Pa
Elektroanschluss  :  230 V
Aufgen. Lstng. Ges. :  115 W
Aufgen. Lstng. Pumpe:  90 W
Schallemission  :  < 44 dB(A)
Schutzart  :  IPX4D

Bestell-Nr.:  100011326
Menge: 1,000 Stck

**1.5.12 OERTLI Gas-Brennwertgerät, WW-Booster Optimat GMR 1024 COMBI condens, 6-24 kW**
OERTLI GMR 1024 COMBI condens
Gas-Brennwertgerät
- wandhängend
- mit eingebautem Platten-WT für
  Warmwasserbereitung
- modulierender Brenner
- raumluftab- und unabhängig
- von 6 bis 24 kW
- WW-Booster 28 kW

Optimat GMR 1024 COMBI condens
Gas-Brennwert-Wandkessel für Erdgas E,
LL, Flüssiggas B/P mit Edelstahl-
Wärmetauscher, Gerätesyphon,
Sicherheitsventil und Manometer im
Lieferumfang enthalten.
Ausdehnungsgefäß 8 Liter eingebaut.
Die Wartungshähne und der Gasgeräte -
Absperrhahn incl. TAE 3/4" gehören
ebenfalls zum Lieferumfang. Ein
Wandabstandsrahmen, der ein Verlegen
der Anschlussrohre nach oben ermöglicht
und Anschlussrohre nach oben sind als
Zubehör erhältlich.
Alle Brennwertgeräte sind
heizwasserseitig mit Glattrohr-
Anschlüssen Ø 22 mm / trinkwasserseitig
Ø 15 mm ausgestattet.
Alle Geräte: mit eingebauter Pumpe,
Umschaltventil für Heizung und
Warmwasser.
Der Außenfühler zur witterungsgeführten
Regelung ist als Zubehör erhältlich. Die
Reglung ist steckerfertig für weitere
Regelungskomponenten vorverdrahtet,
welche als Zubehör erhältlich sind.

Betriebsarten nach DVGW-TRGI_
B23-C13x-C33x-C43x-C53-C63x-C83x
Gerätekategorie: II2ELL3B/P

Betriebsbedingungen:
zul. Betriebsüberdruck (Heizung):  3 bar
zul. Betriebsüberdr. (Kaltwasser ):8 bar
Sicherheitstemperaturbegrenzer: 110 ° C

Typ :  Optimat GMR 1024 COMBI
condens
Nennbelastung  : 5,8-24 kW
WW-Booster  : 28 kW
Nennleistung 80/60  : 5,5-23,6  kW
Nennleistung 40/30  : 6,3-25 kW
Abgasanschluss  : 60 / 100 mm
Norm-Nutzungsgrad 40/30 : 109 %
Gasdurchsatz max.
Erdgas E  :  2,4 m3/h
Erdgas LL  :  2,8 m3/h
Flüssiggas  :  1,9 kg/h
Restförderhöhe Pumpe (dt=20K): 200 mbar

Ausdehnungsgefäß:  8 l
Vordruck MAG  :  1 bar
min. Betriebsüberdr.:  1 bar
Wasserinhalt  :  1,8 l
Gewicht  :  30,5 kg
Abgastemp. 80/60:  78 grd
Restförderdruck:  100 Pa
Elektroanschluss :  230 V
Aufgen. Lstng. Ges.:  115 W
Aufgen. Lstng. Pumpe:  90 W
Schallemission:  < 44 dB(A)
Schutzart:  IPX4D

Bestell-Nr.:  100011327
Menge: 1,000 Stck

**1.5.13 OERTLI Optimat GMR 5115 Condens Gas-Brennwertkessel mit OE-Control**
OERTLI Optimat 5110 Condens
Gas-Brennwertkessel mit netzstromunabhängiger
Service-Innenbeleuchtung
von 18,4 - 114 kW mit OE-Control
- Gas- Brennwert- Wandheizgerät für
  geschlossene Warmwasserzentralheizungsanlagen mit einer max.
  Betriebstemperatur bis 90°C
  einstellbar
- Zylindrischer Monoblockwärmetauscher
  aus korrosions- und  temperaturbeständiger Aluminium/Silizium-
  Legierung mit geschlossenem
  Verbrennungsraum.
- Von vorn einfach zugänglich über
  Kontroll- und Wartungsklappe.
- Edelstahl Vormisch-Brenner mit
  Metallvliesoberfläche, hohes
  Modulationsverhältnis zwischen
  20% und 100%
- Hoch effiziente Gas-/Luftverbund-
  regelung für äußerst energiesparenden
  und emissionsarmen Betrieb über den
  gesamten  Leistungsbereich. Für Erdgas
  E, LL und Flüssiggas B/P  geeignet.
  Die Geräte sind werksseitig
  auf Erdgas E voreingestellt.
- Der neue digitale Heizungsmanager
  passt den Betrieb an die jeweilige
  Anlagensituation an, so werden für den
  Kessel ungefährliche Situationen
  erkannt und führen lediglich zu
  Regelabschaltungen mit anschließendem,
  automatischen Neustart.
- Der Heizungsmanager mit dem
  Bedienfeld OE-Control ist für
  die externe Ansteuerung durch eine
  witterungsgeführte Regelung oder als
  Slave-Kessel in einer Kaskade
  geeignet.
  Das Bedienfeld OE-Control wird als
  separater Kolli geliefert und ist im
  Lieferumfang und Preis enthalten.
- Eine oder mehrere Fernbedienungen
  ermöglichen die Veränderung von
  Parametern vom Wohnraum aus.
- Der Brennwertkessel verfügt außerdem
  über einen 0-10 Volt Eingang, so dass
  man diesen auch in eine Gebäudeleittechnik integrieren kann.
- Es können bis zu 10 Kessel in Kaskade
  geregelt werden. Dazu benötigt man
  lediglich die entsprechende Anzahl von
  BUS-Kabeln (AD 134) und einen
  Tauchfühler als Summenvorlauffühler
  (Speicherfühler AD 212)
 - integrierte Abgasklappe für
  Kaskadenbetrieb

Gas-Kategorie II2 ELL 3P
für Erdgas E, LL und Flüssiggas.
Der Kessel ist werksseitig auf Erdgas
H,Wobbe - Index 15,0 kWh/m3  eingestellt. Gerätetyp: B23p, B33, C13x,
C33x, C43x, C53, C63x, C83x und C93x.

Betriebsbedingungen:
max. Betriebsüberdruck: 4 bar
Sicherheitstemperaturbegrenzter: 110°C,
Elektroanschluss: 230 V AC / 50 Hz,
Schutzart: IP4XD

Lieferumfang:
Komplett montiert mit Manometer,
automatischem Entlüfter,
Heizungsmanager mit Kesselregelung und
Pumpenansteuerung (Umwälzpumpen
bauseits), Wassermangelsicherung,
Abgastemperaturfühler,
Frostschutzeinrichtung, Siphon,
Wandträger zur einfachen Montage.
OE-tronic 4 Bedienungsdisplay separat verpackt
Produkt-ID-Nr. Nr. 0063

Nennwärmeleistung:
bei tV / tR 75 / 60°:  16,6- 107,0 kW
bei tV / tR 40 / 30°:  18,4 - 114 kW

Typ:  Optimat 5115
Nennwärmebelastung (Hu): 17,2-110,2kW
Kesselwirkungsgrad (Hi)
75/60°C (Volllast-Teillast): bis 96,6 %
40/30°C (Volllast-Teillast): bis 107,1 %
Gasvordruck Erdgas:  17 - 30 mbar
Gasvordruck Flüssiggas:  37 - 50 mbar
Schadstoffemission NOx:  < 46 mg/kWh
Verfügbarer Förderdruck Volllast: 220 Pa
Abgasmassenstrom Volllast: 36-178 kg/h
Abgastemperatur Volllast (75/60°C):72°C

Bestell-Nr.  :  100016214
Menge: 1,000 Stck

**1.5.14 OERTLI Optimat GMR 5045 Condens Gas-Brennwertkessel mit OE-tronic 4**
OERTLI Optimat 5045 Condens
Gas-Brennwertkessel mit netzstromunabhängiger
Service-Innenbeleuchtung
von 8,9 - 43 kW mit OE-tronic 4
- Gas- Brennwert- Wandheizgerät für
  geschlossene Warmwasserzentralheizungsanlagen mit einer max.
  Betriebstemperatur bis 90°C
  einstellbar
- Zylindrischer Monoblockwärmetauscher
  aus korrosions- und  temperaturbeständiger Aluminium/Silizium-
  Legierung mit geschlossenem
  Verbrennungsraum.
- Von vorn einfach zugänglich über
  Kontroll- und Wartungsklappe.
- Edelstahl Vormisch-Brenner mit
  Metallvliesoberfläche, hohes
  Modulationsverhältnis zwischen
  20% und 100%
- Hoch effiziente Gas-/Luftverbund-
  regelung für äußerst energiesparenden
  und emissionsarmen Betrieb über den
  gesamten  Leistungsbereich. Für Erdgas
  E, LL und Flüssiggas B/P  geeignet.
  Die Geräte sind werksseitig
  auf Erdgas E voreingestellt.
- Der neue digitale Heizungsmanager
  passt den Betrieb an die jeweilige
  Anlagensituation an, so werden für den
  Kessel ungefährliche Situationen
  erkannt und führen lediglich zu
  Regelabschaltungen mit anschließendem,
  automatischen Neustart.
- Der Heizungsmanager mit integrierter
  witterungsgeführten Regelung
  OE-tronic 4, steuert 1 direkten
  Heizkreis,
  1 gemischten  Heizkreis ( Fühler ist
  Zubehör ) sowie  1
  Warmwasserkreis (Speicherfühler als
  Zubehör). Durch den Einbau von einer
  2. Mischerplatine (AD 196) können auch
  bis zu 2 Mischerkreise angesteuert
  werden.
  Das Bedienfeld mit witterungsgeführter
  Regelung OE-tronic 4
  wird als separater Kolli geliefert
  und ist im Lieferumfang und Preis
  enthalten.
- Eine oder mehrere Fernbedienungen
  ermöglichen die Veränderung von
  Parametern vom Wohnraum aus.
- Der Brennwertkessel verfügt außerdem
  über einen 0-10 Volt Eingang, so dass
  man diesen auch in eine Gebäudeleittechnik integrieren kann.
- Es können bis zu 10 Kessel in Kaskade
  geregelt werden. Dazu benötigt man
  lediglich die entsprechende Anzahl von
  BUS-Kabeln (AD 134) und einen
  Tauchfühler als Summenvorlauffühler
  (Speicherfühler AD 212)
 - integrierte Abgasklappe für
  Kaskadenbetrieb

Gas-Kategorie II2 ELL 3P
für Erdgas E, LL und Flüssiggas.
Der Kessel ist werksseitig auf Erdgas
H,Wobbe - Index 15,0 kWh/m3  eingestellt. Gerätetyp: B23p, B33, C13x,
C33x, C43x, C53, C63x, C83x und C93x.

Betriebsbedingungen:
max. Betriebsüberdruck: 4 bar
Sicherheitstemperaturbegrenzter: 110°C,
Elektroanschluss: 230 V AC / 50 Hz,
Schutzart: IP4XD

Lieferumfang:
Komplett montiert mit Manometer,
automatischem Entlüfter,
Heizungsmanager mit Kesselregelung und
Pumpenansteuerung (Umwälzpumpen
bauseits), Wassermangelsicherung,
Abgastemperaturfühler,
Frostschutzeinrichtung, Siphon,
Wandträger zur einfachen Montage.
OE-tronic 4 Bedienungsdisplay separat verpackt
Produkt-ID-Nr. Nr. 0063

Nennwärmeleistung:
bei tV / tR 75 / 60°:  8,0 - 40,0 kW
bei tV / tR 40 / 30°:  8,9 - 43,0 kW

Typ:  Optimat 5045
Nennwärmebelastung (Hu): 8,2 - 41,2 kW
Kesselwirkungsgrad (Hu)
75/60°C (Volllast - Teillast): bis 99 %
40/30°C (Volllast - Teillast): bis 110 %
Normnutzungsgrad, 75/60°C:  105,9 %
Normnutzungsgrad, 40/30°C:  110 %
Gasvordruck Erdgas:  18 - 25 mbar
Gasvordruck Flüssiggas:  18 - 50 mbar
Schadstoffemission NOx:  < 37 mg/kWh
Verfügbarer Förderdruck Volllast: 150 Pa
Abgasmassenstrom Volllast: 0,0192 kg/Sek
Abgasmassenstrom Teillast: 0,0039 kg/Sek
Abgastemperatur Volllast (75/60°C):65°C

Bestell-Nr.  :  100016215
Menge: 1,000 Stck

**1.5.15 OERTLI Optimat GMR 5065 Condens Gas-Brennwertkessel mit OE-Control**
OERTLI Optimat 5065 Condens
Gas-Brennwertkessel mit netzstromunabhängiger
Service-Innenbeleuchtung
von 13,3 - 65 kW mit OE-Control
- Gas- Brennwert- Wandheizgerät für
  geschlossene Warmwasserzentralheizungsanlagen mit einer max.
  Betriebstemperatur bis 90°C
  einstellbar
- Zylindrischer Monoblockwärmetauscher
  aus korrosions- und  temperaturbeständiger Aluminium/Silizium-
  Legierung mit geschlossenem
  Verbrennungsraum.
- Von vorn einfach zugänglich über
  Kontroll- und Wartungsklappe.
- Edelstahl Vormisch-Brenner mit
  Metallvliesoberfläche, hohes
  Modulationsverhältnis zwischen
  20% und 100%
- Hoch effiziente Gas-/Luftverbund-
  regelung für äußerst energiesparenden
  und emissionsarmen Betrieb über den
  gesamten  Leistungsbereich. Für Erdgas
  E, LL und Flüssiggas B/P  geeignet.
  Die Geräte sind werksseitig
  auf Erdgas E voreingestellt.
- Der neue digitale Heizungsmanager
  passt den Betrieb an die jeweilige
  Anlagensituation an, so werden für den
  Kessel ungefährliche Situationen
  erkannt und führen lediglich zu
  Regelabschaltungen mit anschließendem,
  automatischen Neustart.
- Der Heizungsmanager mit dem
  Bedienfeld OE-Control ist für
  die externe Ansteuerung durch eine
  witterungsgeführte Regelung oder als
  Slave-Kessel in einer Kaskade
  geeignet.
  Das Bedienfeld OE-Control wird als
  separater Kolli geliefert und ist im
  Lieferumfang und Preis enthalten.
- Eine oder mehrere Fernbedienungen
  ermöglichen die Veränderung von
  Parametern vom Wohnraum aus.
- Der Brennwertkessel verfügt außerdem
  über einen 0-10 Volt Eingang, so dass
  man diesen auch in eine Gebäudeleittechnik integrieren kann.
- Es können bis zu 10 Kessel in Kaskade
  geregelt werden. Dazu benötigt man
  lediglich die entsprechende Anzahl von
  BUS-Kabeln (AD 134) und einen
  Tauchfühler als Summenvorlauffühler
  (Speicherfühler AD 212)
 - integrierte Abgasklappe für
  Kaskadenbetrieb

Gas-Kategorie II2 ELL 3P
für Erdgas E, LL und Flüssiggas.
Der Kessel ist werksseitig auf Erdgas
H,Wobbe - Index 15,0 kWh/m3  eingestellt. Gerätetyp: B23p, B33, C13x,
C33x, C43x, C53, C63x, C83x und C93x.

Betriebsbedingungen:
max. Betriebsüberdruck: 4 bar
Sicherheitstemperaturbegrenzter: 110°C,
Elektroanschluss: 230 V AC / 50 Hz,
Schutzart: IP4XD

Lieferumfang:
Komplett montiert mit Manometer,
automatischem Entlüfter,
Heizungsmanager mit Kesselregelung und
Pumpenansteuerung (Umwälzpumpen
bauseits), Wassermangelsicherung,
Abgastemperaturfühler,
Frostschutzeinrichtung, Siphon,
Wandträger zur einfachen Montage.
OE-tronic 4 Bedienungsdisplay separat verpackt
Produkt-ID-Nr. Nr. 0063

Nennwärmeleistung:
bei tV / tR 75 / 60°:  12,0-61,0  kW
bei tV / tR 40 / 30°:  13,3-65,0kW

Typ:  Optimat 5065
Nennwärmebelastung (Hu): 12,2 - 62 kW
Kesselwirkungsgrad (Hu)
75/60°C (Volllast-Teillast): bis 98,3 %
40/30°C (Volllast-Teillast): bis 108,9 %
Gasvordruck Erdgas:  17 - 30 mbar
Gasvordruck Flüssiggas:  37 - 50 mbar
Schadstoffemission NOx:  < 32 mg/kWh
Verfügbarer Förderdruck Volllast: 100 Pa
Abgasmassenstrom : 21-104 kg/h
Abgastemperatur:  30-68°C

Bestell-Nr.  :  100016212
Menge: 1,000 Stck

**1.5.16 OERTLI Optimat GMR 5090 Condens Gas-Brennwertkessel mit OE-Control**
OERTLI Optimat 5090 Condens
Gas-Brennwertkessel mit netzstromunabhängiger
Service-Innenbeleuchtung
von 15,8 - 89,5 kW mit OE-Control
- Gas- Brennwert- Wandheizgerät für
  geschlossene Warmwasserzentralheizungsanlagen mit einer max.
  Betriebstemperatur bis 90°C
  einstellbar
- Zylindrischer Monoblockwärmetauscher
  aus korrosions- und  temperaturbeständiger Aluminium/Silizium-
  Legierung mit geschlossenem
  Verbrennungsraum.
- Von vorn einfach zugänglich über
  Kontroll- und Wartungsklappe.
- Edelstahl Vormisch-Brenner mit
  Metallvliesoberfläche, hohes
  Modulationsverhältnis zwischen
  20% und 100%
- Hoch effiziente Gas-/Luftverbund-
  regelung für äußerst energiesparenden
  und emissionsarmen Betrieb über den
  gesamten  Leistungsbereich. Für Erdgas
  E, LL und Flüssiggas B/P  geeignet.
  Die Geräte sind werksseitig
  auf Erdgas E voreingestellt.
- Der neue digitale Heizungsmanager
  passt den Betrieb an die jeweilige
  Anlagensituation an, so werden für den
  Kessel ungefährliche Situationen
  erkannt und führen lediglich zu
  Regelabschaltungen mit anschließendem,
  automatischen Neustart.
- Der Heizungsmanager mit dem
  Bedienfeld OE-Control ist für
  die externe Ansteuerung durch eine
  witterungsgeführte Regelung oder als
  Slave-Kessel in einer Kaskade  geeignet.
  Das Bedienfeld OE-Control wird als
  separater Kolli geliefert und ist im
  Lieferumfang und Preis enthalten.
- Eine oder mehrere Fernbedienungen
  ermöglichen die Veränderung von
  Parametern vom Wohnraum aus.
- Der Brennwertkessel verfügt außerdem
  über einen 0-10 Volt Eingang, so dass
  man diesen auch in eine Gebäudeleittechnik integrieren kann.
- Es können bis zu 10 Kessel in Kaskade
  geregelt werden. Dazu benötigt man
  lediglich die entsprechende Anzahl von
  BUS-Kabeln (AD 134) und einen
  Tauchfühler als Summenvorlauffühler
  (Speicherfühler AD 212)
 - integrierte Abgasklappe für
  Kaskadenbetrieb

Gas-Kategorie II2 ELL 3P
für Erdgas E, LL und Flüssiggas.
Der Kessel ist werksseitig auf Erdgas
H,Wobbe - Index 15,0 kWh/m3  eingestellt. Gerätetyp: B23p, B33, C13x,
C33x, C43x, C53, C63x, C83x und C93x.

Betriebsbedingungen:
max. Betriebsüberdruck: 4 bar
Sicherheitstemperaturbegrenzter: 110°C,
Elektroanschluss: 230 V AC / 50 Hz,
Schutzart: IP4XD

Lieferumfang:
Komplett montiert mit Manometer,
automatischem Entlüfter,
Heizungsmanager mit Kesselregelung und
Pumpenansteuerung (Umwälzpumpen
bauseits), Wassermangelsicherung,
Abgastemperaturfühler,
Frostschutzeinrichtung, Siphon,
Wandträger zur einfachen Montage.
OE-tronic 4 Bedienungsdisplay separat verpackt
Produkt-ID-Nr. Nr. 0063

Nennwärmeleistung:
bei tV / tR 75 / 60°:  14,1-84,2kW
bei tV / tR 40 / 30°:  15,8-89,5 kW

Typ:  Optimat 5090
Nennwärmebelastung (Hu): 14,6-86 kW
Normnutzungsgrad, 75/60°C:  96,6 %
Normnutzungsgrad, 40/30°C:  108,1 %
Gasvordruck Erdgas:  17 -30 mbar
Gasvordruck Flüssiggas:  37- 50 mbar
Schadstoffemission NOx:  < 45 mg/kWh
Verfügbarer Förderdruck Volllast: 160 Pa
Abgasmassenstrom  28-138 kg/h
Abgastemperatur Volllast (75/60°C):30-67°C

Bestell-Nr.  :  100016213
Menge: 1,000 Stck

#### 1.6 Zubehör für GMR

**1.6.1 OERTLI Abdeckblende unten für MR 1024 ( COMBI ) Abdecken der Geräteanschlüsse**
OERTLI Abdeckblende unten für
GMR 1024 ( COMBI ) zum Abdecken der
Geräteanschlüsse unten am Gerät
Kolli HG 21

Bestell-Nr.: 100005630
Menge: 1,000 Stck

**1.6.2 OERTLI Speicherladset GMR 5000 mit OBL/OBP 150-300**
OERTLI Speicherladeset GMR 5000
bzw. GSR 140-45-115 condens
mit OBL/OBP 150-300
Kolli EA 121

Bestell-Nr.: 100007827
Menge: 1,000 Stck

**1.6.3 OERTLI Speicherladeset mit WW-Speicher für Optimat GMR 4000 condens**
OERTLI Speicherladeset
Für Optimat GMR 4000 condens
mit WW-Speicher OB 150-300

Bestell-Nr.: 100002277
Menge: 1,000 Stck

**1.6.4 OERTLI 3-stufige Heizungspumpe für GMR 5065 HC143**
OERTLI Heizungspumpe 3-stufig
für GMR 5065
Kolli HC143

Bestell-Nr.: 100002314
Menge: 1,000 Stck

**1.6.5 OERTLI 3-stufige Heizungspumpe für GMR 5090/5115 HC145**
OERTLI Heizungspumpe 3-stufig
für GMR 5090/5115
Kolli HC145

Bestell-Nr.: 100002316
Menge: 1,000 Stck

**1.6.6 OERTLI Pufferspeicherfühler AD 216 für GMR 4000 mit OETRONIC 3**
OERTLI Pufferspeicherfühler
für GMR 4000 mit OETRONIC 3
mit 5m Kabel für die Anlagen-
Kombination mit Pufferspeicher

Kolli AD 216

bestehend aus:
- Pufferspeicherfühler
- Brückenstecker
- Einbauanleitung

Bestell-Nr.: 100005130
Menge: 1,000 Stck

**1.6.7 OERTLI Gasfilter 65 mm für GMR 5000, HC 208**
OERTLI Gasfilter DN 65
für GMR 5000 Kaskade

Bestell-Nr.  111780
Menge: 1,000 Stck

**1.6.8 OERTLI Isolierung für Bogen 90 Grd für GMR 5000**
OERTLI Isolierung für Bogen 90 Grd
für GMR 5000
Kolli HC 216

Bestell-Nr.: 111167
Menge: 1,000 Stck

**1.6.9 OERTLI Gasfilter 50 mm GMR 5000, HC 207**
OERTLI Gasfilter  DN 50
für GMR 5000 Kaskade
Kolli HC 207

Bestell.-Nr.  111779
Menge: 1,000 Stck

**1.6.10 OERTLI Montageplatte für GMR 1024 combi mit Wartungshähnen und Rohrtrenner, HG59**
OERTLI Montageplatte für GMR 1024 combi
mit Wartungshähnen und
Rohrtrenner bei separater Lieferung

Kolli HG 59

Bestell-Nr.: 100011290
Menge: 1,000 Stck

**1.6.11 OERTLI Verbindungs-Set zum Anschluss Speicher BS 70 an GMR 3000**
OERTLI Verbindungs-Set zum Anschluss
Speicher BS 70 an GMR 3000

Bestell-Nr.: 100013746
Menge: 1,000 Stck

**1.6.12 OERTLI Isolierung Sammler für GMR 5000 größer 350 kW, HC 215**
OERTLI Isolierung Sammler
für GMR 5000 größer 350 kW
Kolli HC 215

Bestell-Nr.: 111067
Menge: 1,000 Stck

**1.6.13 OERTLI Anschluss-Set Optimat 4035E/4045**
OERTLI Anschluss-Set OPTIMAT 4035E/4045
mit Vor-/ Rücklaufansperrhähnen 1" AG,
Sicherheitsventil, TAS - Gas -
Absperrhahn 3/4 Zoll, (HC 138)

Bestell-Nr.: 100002279
Menge: 1,000 Stck

**1.6.14 OERTLI Rohrsatz z. Anschluss nach oben für GMR 1024 (HG19 zwingend erforderl.)**
OERTLI Rohrsatz zum Anschluss nach
Oben für GMR 1024
Kolli HG 64

Kolli HG 19 ist zwingend erforderlich !

Bestell-Nr.: 100011295
Menge: 1,000 Stck

**1.6.15 OERTLI Abgas-Trennstück für GMR 1024 ( COMBI), von 60/100 auf 2x DN 80**
OERTLI Abgas-Trennstück für
GMR 1024 ( COMBI )
Von 60/100 auf 2x DN 80
Kolli DY 868

Bestell-Nr.: 100005825
Menge: 1,000 Stck

**1.6.16 OERTLI Umschaltventil Optimat 4035E/4045**
OERTLI Umschaltventil für
Brauchwasserbetrieb ohne Ladepumpe
für OPTIMAT 4035E (HC 135) / 4045

Bestell-Nr.: 100002276
Menge: 1,000 Stck

**1.6.17 OERTLI Wandabstandsrahmen für GMR 1024 zur Montage der Anschlussrohre noch oben**
OERTLI Wandabstandsrahmen
für GMR 1024 zur Montage der
Anschlussrohre nach oben
Kolli HG 19

Bestell-Nr.: 100005628
Menge: 1,000 Stck

**1.6.18 OERTLI Montageplatte für GMR 1024 mit Wartungshähnen und Rohrtrenner, HG58**
OERTLI Montageplatte für GMR 1024
mit Wartungshähnen und
Rohrtrenner bei separater Lieferung

Kolli HG 58

Bestell-Nr.: 100011289
Menge: 1,000 Stck

**1.6.19 OERTLI Anschluss-Set Optimat 5045 - 5115**
OERTLI Anschluss - Set
für GMR 5045 - 5115 mit Vor-/
Rücklaufansperrhähnen 11/4" IG,
Sicherheitsventil, TAS - Gas -
Absperrhahn 1" (HC 140)

Bestell-Nr.: 100002311
Menge: 1,000 Stck

**1.6.20 OERTLI Kesselumwälzpumpe für GMR 5045-5115**
OERTLI Kesselumwälzpumpe (Primär)
für GMR 5045-5115
Kolli HC147

Bestell-Nr.: 100002323
Menge: 1,000 Stck

**1.6.21 OERTLI 3-stufige Heizungspumpe für GMR 5045 HC141**
OERTLI Heizungspumpe 3-stufig
für GMR 5045
Kolli HC141

Bestell-Nr.: 100002312
Menge: 1,000 Stck

**1.6.22 OERTLI Isolierung für Verteilerbalken GMR 5000 ( bei RG nur f. vordere Kessel)**
OERTLI Isolierung für Verteilerbalken
für GMR 5000
(bei RG nur für die Anzahl der vorderen
Kessel erforderlich )

Bestell-Nr.:  111069
Menge: 1,000 Stck

**1.6.23 OERTLI Abgasklappe als Rückstromsicher. Mehrfachbelegung GMR 1024 bis 3 Geräte**
OERTLI Abgasklappe als
Rückstromsicherung für Mehrfachbelegung
GMR 1024 mit bis zu 3 Geräten übereinander.

DY 884

Bestell-Nr.:  100011367
Menge: 1,000 Stck

**1.6.24 OERTLI Alarm- und Steuermodul AM35 für Optimat GMR 4000 condens**
OERTLI  Alarm- und Steuermodul AM35
für Optimat GMR 4000 condens

Kolli GR 12

Bestell-Nr.:  0279592
Menge: 1,000 Stck

**1.6.25 OERTLI Speicherladeset für GMR1024 condens mit OBU130, HG57**
OERTLI Speicherladeset
für GMR1024 condens mit OBU130
Kolli HG 57

Bestell-Nr.: 100011288
Menge: 1,000 Stck

#### 1.7 Zubehör für GMR

**1.7.1 OERTLI Ersatzteilkoffer GMR 1000 Condens**
OERTLI Ersatzteilkoffer GMR 1000

Bestell-Nr.: 200007171
Menge: 1,000 Stck

**1.7.2 OERTLI Ersatzteilkoffer GMR 4000 Condens**
OERTLI Ersatzteilkoffer GMR 4000

Bestell-Nr.: 200009060
Menge: 1,000 Stck

**1.7.3 OERTLI Buskabel 1,5 Meter für Kesselkaskaden von GMR 3000/4000**
OERTLI  Buskabel 1,5 Meter
für Kesselkaskaden von GMR 3000
und GMR 4000 Kesseln mit Schaltfeld OE-tronic 3,
geschirmt
Kolli AD 124

Bestell-Nr.: 8017836
Menge: 1,000 Stck

**1.7.4 OERTLI LAS-Reduzierung f. gerade Abgasf. DN 100/150 auf 80/125, für GMR 4065**
OERTLI LAS Adapter
Reduzierung DN 100/150 auf DN 80/125
Nur für gerade Abgasführung bis max. 4m
Nur für GMR 4065 in Dachheizzentrale
geeignet.

Bestell-Nr.: 191393
Menge: 1,000 Stck

**1.7.5 OERTLI Adapter Kesselanschluss DN 100/150 auf DN 110/160**
OERTLI  Adapter
Kesselanschluss DN 100/150 auf DN 110/160
Nur für gerade Abgasführung bis max. 4m
Nur für GMR 4090,4115 in Dachheiz- zentrale geeignet.

Bestell-Nr.:  191742
Menge: 1,000 Stck

**1.7.6 OERTLI Abdeckplatte bei externer Pumpe GMR 3000**
OERTLI Abdeckplatte, welche die kesselinterne
Primärpumpe als
Distanzstück ersetzt.
Dieses ist erforderlich, sofern eine externe
Primärpumpe eingesetzt wird.

Bestell-Nr.: 191898
Menge: 1,000 Stck

**1.7.7 OERTLI Flüssiggas-Umrüstset für GMR 1000**
OERTLI Flüssiggas-Umrüstset
Für GMR 1000

Bestell-Nr.: S100525
Menge: 1,000 Stck

**1.7.8 OERTLI Adapter zur Stromversorgung Basisstation RS 200 Funk für GMR 1000**
OERTLI Adapter für Stromversorgung Basisstation RS 200
Funk für GMR 1000 Kolli AD 270

Bestell-Nr.: S100661
Menge: 1,000 Stck

**1.7.9 OERTLI Abstandsrahmen für GMR 3015/3025/3035**
OERTLI Wandabstandsrahmen für GMR 3015, GMR 3025 und
GMR 3035 ermöglicht die Führung der Anschlussrohre
hinter dem Kessel nach oben

(Kolli HR 39)

Bestell-Nr.: S100675
Menge: 1,000 Stck

**1.7.10 OERTLI Ersatzteilkoffer GMR 3000 Condens**
OERTLI Ersatzteilkoffer GMR 3000

Bestell-Nr.: 200017681
Menge: 1,000 Stck

**1.7.11 OERTLI Reinigungsset Plattenwärmetausch. für GMR1000 Combi und CS**
OERTLI Reinigungssatz Plattenwärmetauscher
GMR 1000 Combi und CS

Bestell-Nr.: S100269
Menge: 1,000 Stck

**1.7.12 OERTLI Abgastemperaturfühler für GMR 3000 und GMR 5000**
OERTLI Abgastemperaturfühler
zum Nachrüsten für GMR 3000 und 5000

Kolli HR 43

Bestell-Nr.: S100310
Menge: 1,000 Stck

**1.7.13 OERTLI Solares Anschlusset f. Combi Kessel 5, Schneidring, D= 15mm**
OERTLI Anschlusset für
Combi Brennwertkessel
Zur Nachrüstung des Brennwertgerätes
bei zusätzlich genutzter Solaranlage zur
Brauchwassererwärmung.

Erfüllt Bypass-Funktion und
Kaltwasserbeimischung

Bestell-Nr.: 191866
Menge: 1,000 Set

**1.7.14 OERTLI Hydraulik Kaskadensystem für Wandbefestigung LW.0244.0400,f.4xGMR5065**
OERTLI Hydraulik Kaskadensystem  für
Wandbefestigung
LW.0244kW.0400
( ohne Isolierung )
bestehend aus hydraulischem Verteiler
Kesselanschluss-Sammler DN 65
Gasverteilerrohr DN 50
Kesselkreispumpen
Multifunktions-Rücklaufhahn,
Absperrventil, Rückschlagventil,
Sicherheitsventil 3 bar und
Anschluss für Ausdehnungsgefäß
Vorlaufhahn mir Absperrventil
Tauchhülse mit Vorlauffühler
Bus Verbindungskabel zwischen den
Kesseln
Wasser-Durchsatz 10,46 m3/h bei 20 K
Temp. Diff
Bausatz für  4 GMR 5065

Nomenklatur:
LW.0244kW.0400

Bestell-Nr.:  191329
Menge: 1,000 Stck

**1.7.15 OERTLI Hydraulik Kaskadensystem für Bodenaufstell. LV.0120.3000, f.3xGMR5045**
OERTLI Hydraulik Kaskadensystem  für
Bodenaufstellung
LV.0120kW.3000
( ohne Isolierung )
bestehend aus hydraulischem Verteiler
Kesselanschluss-Sammler DN 65
Gasverteilerrohr DN 50
Kesselkreispumpen
Multifunktions-Rücklaufhahn,
Absperrventil, Rückschlagventil,
Sicherheitsventil 3 bar und
Anschluss für Ausdehnungsgefäß
Vorlaufhahn mir Absperrventil
Tauchhülse mit Vorlauffühler
Bus Verbindungskabel zwischen den
Kesseln
Wasser-Durchsatz 5,14 m3/h bei 20 K
Temp. Diff
Bausatz für  3 GMR 5045

Nomenklatur:
LV.0120kW.3000

Bestell-Nr.:  191330
Menge: 1,000 Stck

**1.7.16 OERTLI Hydraulik Kaskadensystem für Bodenaufstell. LV.0183.0300, f.3xGMR5065**
OERTLI Hydraulik Kaskadensystem  für
Bodenaufstellung
LV.0183kW.0300
( ohne Isolierung )
bestehend aus hydraulischem Verteiler
Kesselanschluss-Sammler DN 65
Gasverteilerrohr DN 50
Kesselkreispumpen
Multifunktions-Rücklaufhahn,
Absperrventil, Rückschlagventil,
Sicherheitsventil 3 bar und
Anschluss für Ausdehnungsgefäß
Vorlaufhahn mir Absperrventil
Tauchhülse mit Vorlauffühler
Bus Verbindungskabel zwischen den
Kesseln
Wasser-Durchsatz 7,84 m3/h bei 20 K
Temp. Diff
Bausatz für  3 GMR 5065

Nomenklatur:
LV.0183kW.0300

Bestell-Nr.:  191331
Menge: 1,000 Stck

**1.7.17 OERTLI Hydraulik Kaskadensystem für Wandbefestig. LW.0120.3000, f. 3xGMR5045**
OERTLI Hydraulik Kaskadensystem  für
Wandbefestigung
LW.0120kW.3000
( ohne Isolierung )
bestehend aus hydraulischem Verteiler
Kesselanschluss-Sammler DN 65
Gasverteilerrohr DN 50
Kesselkreispumpen
Multifunktions-Rücklaufhahn,
Absperrventil, Rückschlagventil,
Sicherheitsventil 3 bar und
Anschluss für Ausdehnungsgefäß
Vorlaufhahn mir Absperrventil
Tauchhülse mit Vorlauffühler
Bus Verbindungskabel zwischen den
Kesseln
Wasser-Durchsatz 5,14 m3/h bei 20 K
Temp. Diff
Bausatz für 3 GMR 5045

Nomenklatur:
LW.0120kW.3000

Bestell-Nr.:  191326
Menge: 1,000 Stck

**1.7.18 OERTLI Hydraulik Kaskadensystem für Wandbefestigung LW.0183.0300 f.3xGMR5065**
OERTLI Hydraulik Kaskadensystem  für
Wandbefestigung
LW.0183kW.0300
( ohne Isolierung )
bestehend aus hydraulischem Verteiler
Kesselanschluss-Sammler DN 65
Gasverteilerrohr DN 50
Kesselkreispumpen
Multifunktions-Rücklaufhahn,
Absperrventil, Rückschlagventil,
Sicherheitsventil 3 bar und
Anschluss für Ausdehnungsgefäß
Vorlaufhahn mir Absperrventil
Tauchhülse mit Vorlauffühler
Bus Verbindungskabel zwischen den
Kesseln
Wasser-Durchsatz 7,84 m3/h bei 20 K
Temp. Diff
Bausatz für 3 GMR 5065

Nomenklatur:
LW.01833kW.0300

Bestell-Nr.:  191327
Menge: 1,000 Stck

**1.7.19 OERTLI Hydraulik Kaskadensystem für Wandbefestigung LW.0160.4000 f.4xGMR5045**
OERTLI Hydraulik Kaskadensystem  für
Wandbefestigung
LW.0160kW.4000
( ohne Isolierung )
bestehend aus hydraulischem Verteiler
Kesselanschluss-Sammler DN 65
Gasverteilerrohr DN 50
Kesselkreispumpen
Multifunktions-Rücklaufhahn,
Absperrventil, Rückschlagventil,
Sicherheitsventil 3 bar und
Anschluss für Ausdehnungsgefäß
Vorlaufhahn mir Absperrventil
Tauchhülse mit Vorlauffühler
Bus Verbindungskabel zwischen den
Kesseln
Wasser-Durchsatz 6,86 m3/h bei 20 K
Temp. Diff
Bausatz für  4 GMR 5045

Nomenklatur:
LW.0160kW.4000

Bestell-Nr.:  191328
Menge: 1,000 Stck

**1.7.20 OERTLI Hydraulik Kaskadensystem für Bodenaufstell. LV.0244.0400, f.4xGMR5065**
OERTLI Hydraulik Kaskadensystem  für
Bodenaufstellung
LV.0244kW.0400
( ohne Isolierung )
bestehend aus hydraulischem Verteiler
Kesselanschluss-Sammler DN 65
Gasverteilerrohr DN 50
Kesselkreispumpen
Multifunktions-Rücklaufhahn,
Absperrventil, Rückschlagventil,
Sicherheitsventil 3 bar und
Anschluss für Ausdehnungsgefäß
Vorlaufhahn mir Absperrventil
Tauchhülse mit Vorlauffühler
Bus Verbindungskabel zwischen den
Kesseln
Wasser-Durchsatz 10,46 m3/h bei 20 K
Temp. Diff
Bausatz für  4 GMR 5065

Nomenklatur:
LV.0244kW.0400

Bestell-Nr.:  191333
Menge: 1,000 Stck

**1.7.21 OERTLI Erweiterung DN 80 auf 100 ALU f.GMR 4035/4045 mit Abgaskl. in Kaskaden**
OERTLI Erweiterung DN 80-100 ALU
für GMR 4035 und 4045, die mit Abgasklappe in
Kaskadensystemen verwendet werden.

Bestell-Nr.: 191572
Menge: 1,000 Stck

**1.7.22 OERTLI Gas-Absperrhahn mit TAS 1/2 Zoll auf 15 mm, f.GMR 3015/3025/3035**
OERTLI Gasabsperrhahn 1/2" mit Klemmv. 15 mm
mit Thermischer Sicherung für
GMR 3015, 3025 und 3035

Bestell.-Nr. : 191733
Menge: 1,000 Stck

**1.7.23 OERTLI Hydraulik Kaskadensystem für Bodenaufst. Rücken an Rücken f.4xGMR5065**
OERTLI Hydraulik Kaskadensystem  für
Bodenaufstellung Rücken an Rücken
RG.0244kW.0400
( ohne Isolierung )
bestehend aus hydraulischem Verteiler
Kesselanschluss-Sammler DN 65
Gasverteilerrohr DN 50
Kesselkreispumpen
Multifunktions-Rücklaufhahn,
Absperrventil, Rückschlagventil,
Sicherheitsventil 3 bar und
Anschluss für Ausdehnungsgefäß
Vorlaufhahn mir Absperrventil
Tauchhülse mit Vorlauffühler
Bus Verbindungskabel zwischen den
Kesseln
Wasser-Durchsatz 10,46 m3/h bei 20 K
Temp. Diff
Bausatz für  4 GMR 5065

Nomenklatur:
RG.0244kW.0400

Bestell-Nr.:  191335
Menge: 1,000 Stck

**1.7.24 OERTLI Hydraulik Kaskadensystem für Bodenaufstell. LV.0160.4000, f.4xGMR5045**
OERTLI Hydraulik Kaskadensystem  für
Bodenaufstellung
LV.0160kW.4000
( ohne Isolierung )
bestehend aus hydraulischem Verteiler
Kesselanschluss-Sammler DN 65
Gasverteilerrohr DN 50
Kesselkreispumpen
Multifunktions-Rücklaufhahn,
Absperrventil, Rückschlagventil,
Sicherheitsventil 3 bar und
Anschluss für Ausdehnungsgefäß
Vorlaufhahn mir Absperrventil
Tauchhülse mit Vorlauffühler
Bus Verbindungskabel zwischen den
Kesseln
Wasser-Durchsatz 6,86 m3/h bei 20 K
Temp. Diff
Bausatz für  4 GMR 5045

Nomenklatur:
LV.0160kW.4000

Bestell-Nr.:  191332
Menge: 1,000 Stck

**1.7.25 OERTLI Hydraulik Kaskadensystem für Bodenaufst. Rücken an Rücken f.4xGMR5045**
OERTLI Hydraulik Kaskadensystem  für
Bodenaufstellung Rücken an Rücken
RG.0160kW.4000
( ohne Isolierung )
bestehend aus hydraulischem Verteiler
Kesselanschluss-Sammler DN 65
Gasverteilerrohr DN 50
Kesselkreispumpen
Multifunktions-Rücklaufhahn,
Absperrventil, Rückschlagventil,
Sicherheitsventil 3 bar und
Anschluss für Ausdehnungsgefäß
Vorlaufhahn mir Absperrventil
Tauchhülse mit Vorlauffühler
Bus Verbindungskabel zwischen den
Kesseln
Wasser-Durchsatz 6,86 m3/h bei 20 K
Temp. Diff
Bausatz für  4 GMR 5045

Nomenklatur:
RG.0160kW.4000

Bestell-Nr.:  191334
Menge: 1,000 Stck

#### 1.8 Zubehör für GMR

**1.8.1 OERTLI Abgas-Trennstück 2xDN 80 nur für Optimat GMR 5045 Condens**
OERTLI Anschluss-Trennstück
nur für Optimat GMR 5045 Condens
zum raumluftunabhängigen Betrieb
des Brennwertgerätes mittels
2 Rohren DN 80

Bestell-Nr.: S101625
Menge: 1,000 Stck

**1.8.2 OERTLI Abgas-Trennstück 2xDN 100 für Optimat GMR 5065-5115 Condens**
OERTLI Anschluss-Trennstück
für Optimat GMR 5065-5115 Condens
zum raumluftunabhängigen Betrieb
des Brennwertgerätes mittels
2 Rohren DN 100

Bestell-Nr.: S101626
Menge: 1,000 Stck

**1.8.3 OERTLI Pumpe Grundfos UPM 25-70 für GMR 5000**
Hocheffizienzpumpe der Klasse "A"
für GMR 5000
Grundfos UPM 25-70

Bestell-Nr.: S101614
Menge: 1,000 Stck

**1.8.4 OERTLI Dialog Fernbedienung RS 200 Funk für den Gasbrennwertkessel GMR 1000**
OERTLI Funk-Dialog Fernbedienung für
den Gasbrennwertkessel GMR 1000
zum Ändern von Steuerbefehlen und
zur Fernkontrolle der Heizung vom Wohnraum aus
Temperatur- und Betriebsartenverstellung Komfort-
Warmwassern FunktionSchaltzeitenprogramme Funk-Kesselmodul als Empfänger im Lieferumfang
enthalten

Kolli AD 268

Bestell-Nr.: S101502
Menge: 1,000 Stck

**1.8.5 OERTLI Abdeckblende unten, HC 242 für Anschlussgruppe GMR 500**
OERTLI Abdeckblende unten, HC 242
für Optimat GMR 5000 Condens
zum raumluftunabhängigen Betrieb

Bestell-Nr.: S101539
Menge: 1,000 Stck

**1.8.6 OERTLI Ersatzteilkoffer GMR 5000 Condens ( Erweiterungsset zu GMR 4000 Condens )**
OERTLI ERSATZTEILKOFFER
GMR  5000

Bestell-Nr.: S101661
Menge: 1,000 Stck

**1.8.7 OERTLI Reinigungsbürste für GMR 1000**
OERTLI Reinigungsbürste für Wärmetauscher GMR 1000

Bestell-Nr.: S59580
Menge: 1,000 Stck

**1.8.8 OERTLI RECOM-Software für GMR 1000 und 3000**
OERTLI Recom Kommunikationsprogramm
Für GMR 1000 und 3000
Service-Programm für den Fachbetrieb.
Das Recom Kommunikationsprogramm erlaubt das Einlesen
von Kessel-Parametern und ihre Veränderung über einen
direkt an der Platine
angeschlossenen PC.

Im Lieferumfang enthalten:
1x USB Stick mit Service-Software Recom
1x Interface 0903 H 2798 auf RS232  Anschluss
1x Telefonstecker zwischen Platine und  Interface
1x RS232 Anschlusskabel 2x female 9 Polig

Bestell-Nr.: S59582
Menge: 1,000 Stck

**1.8.9 OERTLI Anschluss-Trennstück 2 x DN 110 für Optimat GMR 5065-5090 condens**
OERTLI Anschluss-Trennstück
für Optimat GMR 5065-5090 condens zum
raumluftunabhängigen Betrieb des Brennwertgerätes
mittels 2 Rohren DN 100

Bestell-Nr.: S54763
Menge: 1,000 Stck

**1.8.10 OERTLI Reinigungsmesser L=360 mm, für GMR 5045+5065**
OERTLI Reinigungsmesser
für GMR 5045-5065 und GMR1000
L=360 mm

Bestell-Nr.: S52484
Menge: 1,000 Stck

**1.8.11 OERTLI Anschluss-Trennstück 2 x DN 80 für Optimat GMR 5045 condens**
OERTLI Anschluss-Trennstück
für Optimat GMR 5045 condens zum raumluftunabhängigen
Betrieb des Brennwertgerätes mittels 2 Rohren DN 80

Bestell-Nr.: S54750
Menge: 1,000 Stck

**1.8.12 OERTLI Reinigungsset für Wärmetauscher GMR 3000**
OERTLI Reinigungsset
für Wärmetauscher GMR 3000

mit Staubsauger-Aufsatzstück und
Bürste zum Reinigen des Wärmetauschers

Bestell-Nr.: S100931
Menge: 1,000 Stck

**1.8.13 OERTLI Verrohrungssatz für Abstandsrahmen für GMR 3000**
OERTLI Verrohrungssatz
für GMR 3000 Wandabstandsrahmen

Kolli HR 41

Ermöglicht, die Rohre hinter
dem Kessel nach oben zu ziehen
Achtung: nur in  Verbindung mit
Wandabstandsrahmen

Bestell-Nr.: S100934
Menge: 1,000 Stck

**1.8.14 OERTLI Abgasanschluss DN 60/100 konzentrisch, für GMR 3000**
OERTLI Abgasanschluss konzentrisch DN 60/100 für GMR
3000

Bestell-Nr.: S100765
Menge: 1,000 Stck

**1.8.15 OERTLI Abdeckblende unten, Rohranschl. für GMR 3015, GMR 3025 und GMR 3035**
OERTLI Abdeckblende unten
für GMR 3015, GMR 3025 und GMR 3035

zur Abdeckung der Rohranschlüsse

Bestell-Nr.: S100676
Menge: 1,000 Stck

**1.8.16 OERTLI Reinigungsset Plattenwärmetausch. für GMR 3025 Combi und CS**
Reinigungssatz Plattenwärmetauscher
GMR 3025 CS und Combi, HR 44

Bestell-Nr.: S100761
Menge: 1,000 Stck

**1.8.17 OERTLI Abdeckblende unten, Rohranschl. für GMR 3025 CS**
OERTLI Abdeckblende unten
für GMR 3025 CS

zur Abdeckung der Rohranschlüsse

Bestell-Nr.: S101205
Menge: 1,000 Stck

**1.8.18 OERTLI Montageschiene GMR 5000 für Kaskaden GMR 4000 od. OECOPOWER 500**
Aufhängeleiste GMR 5000
für Montage des Kessels an einem Kaskadengestell der
Serie GMR 4000
oder  OECOPOWER 500

Bestell-Nr.: S101463
Menge: 1,000 Stck

**1.8.19 OERTLI Steuerplatine SCU-X03 für GMR 3000 und GMR 5000**
OERTLI Interface für Wandmontage
SC-X03
für die Ansteuerung einer modulierenden
Pumpe (Grundfoss oder Wilo) mit
0-10V, 4-20mA oder PWM Signal.
Die Pumpenleistung moduliert in
Abhängigkeit der Kesselleistung
Geeignet für GMR 3000 und GMR 5000

Bestell-Nr.: S101477
Menge: 1,000 Stck

**1.8.20 OERTLI Rücklaufhahn mit 2 Sicherheitsv. für GMR 5115 / GSR 140-115**
OERTLI Rücklaufhahn mit 2 Sicherheitsventilen 3/4"
für  GMR 5115 /  GSR 140-115

Bestell-Nr.: S101286
Menge: 1,000 Stck

**1.8.21 OERTLI Abgastemperaturfühler zum Nachrüsten für GMR 3025 CS**
OERTLI Abgastemperaturfühler
zum Nachrüsten für  GMR 3025 CS

Kolli HR 53

Bestell-Nr.: S101232
Menge: 1,000 Stck

**1.8.22 OERTLI Verrohrungssatz für GMR 3025 CS**
OERTLI Verrohrrungssatz
für GMR 3025 CS Wandabstandsrahmen

Kolli HR 51

Ermöglicht, die Rohre hinter
dem Kessel nach oben zu ziehen
Achtung: nur in  Verbindung mit
Wandabstandsrahmen

Bestell-Nr.: S101238
Menge: 1,000 Stck

#### 1.9 Zubehör für GMR

**1.9.1 OERTLI Isolierung vorn Kessel-Anschlussgruppe GMR 5000 HC 252**
OERTLI Isolierung vorn
für Kessel-Anschlussgruppe GMR 5000
Kolli HC 252

Bestell-Nr.: 122441
Menge: 1,000 Stck

**1.9.2 OERTLI Isolierung hinten Kessel-Anschlussgruppe GMR 5000 HC 243**
OERTLI Isolierung hinten
für Kessel-Anschlussgruppe GMR 5000
Kolli HC 243

Bestell-Nr.: 123182
Menge: 1,000 Stck

**1.9.3 OERTLI Anschlussflansche 100 mm für GMR 5000, HC 218**
OERTLI Anschlussflansch Wasser DN 100
für GMR 5000 Kaskade
Kolli HC 218

Bestell-Nr.:  112633
Menge: 1,000 Stck

**1.9.4 OERTLI Gabelschlüssel SW 34 Montagehilfe**
Gabelschlüssel SW 34
Montagehilfe

Bestell-Nr.: 115307
Menge: 1,000 Stck

**1.9.5 OERTLI Reglerset 1 für GMR 1000 / RS 1000**
OERLTI Reglerset 1
für GMR 1000 / RS 1000

Bestell-Nr.: 190933
Menge: 1,000 Stck

**1.9.6 OERTLI Reglerset 2 Funk für GMR 1000 / RS 200**
OERTLI Reglerset 2 ( FUNK )
für GMR 1024 (COMBI)

bestehend aus:
- drahtlosem Funk-Uhrenthermostaten
  ( Empfänger wird direkt neben dem
  Kessel montiert )
- Außenfühler

Bestell-Nr.: 190934
Menge: 1,000 Set

**1.9.7 OERTLI Speicher BS 70 nebenhängend für GMR 3000, 65 l**
OERTLI Speicher BS 70
nebenhängend für GMR 3000
Inhalt 65 Liter
im gleichen Design wie GMR 3000

Bestell-Nr.: 100013755
Menge: 1,000 Stck

**1.9.8 OERTLI Flüssiggas-Umrüstset für Optimat GMR 3015 ab BJ 4/2010**
OERTLI Umrüstsatz Flüssiggas
Drosselkörper 3,00 mm
ab Bj 04/2010
Optimat GMR 3015

Bestell-Nr.: 184180
Menge: 1,000 Stck

**1.9.9 OERTLI Flüssiggas-Umrüstset für OPTIMAT GMR 3025 ab BJ 4/2010**
Flüssiggas-Umbausatz
Drosselkörper 4,00 mm
für OPTIMAT GMR 3025
ab Bj 04/2010

Bestell-Nr.: 184181
Menge: 1,000 Stck

**1.9.10 OERLTI Isolierung Sammler für GMR 5000 kleiner 350 kW, HC 224**
OERTLI Isolierung Sammler
für GMR 5000 kleiner 350 kW
Kolli HC 224

Bestell-Nr.: 115269
Menge: 1,000 Stck

**1.9.11 OERTLI Verteilbalken mit hydr. Abgleich HydroFixx für 3 Kreise**
OERTLI Verteilbalken BW-HydroFixx kpl.
mit Isolierung für 3 Heizkreise
Verteilerbalken mit integriertem,
hydraulischen Abgleich
geeignet für Brennwertsysteme bis 50 KW.
Verwendbar anstelle einer hydraulischen
Weiche,  Kesselkreispumpe erforderlich
(Durchsatz bis 3,5 m³/h)
zur Aufnahme v. 3 Oertli-Rohleder-
Pumpenbaugruppen
Anschlüsse zu den Pumpenbaugruppen mit
Schweißbördel und Überwurfmutter 1 1/2"
flachdichtend im unteren Bereich
Primäranschlüsse 1 1/2" AG
in flachdichtender Ausführung
einschl. 2 Messmuffen zur Aufnahme v.
erforderlichen Fühlern
Rasterabstand: 125 mm

Bestellnummer: 191102
Menge: 1,000 Stck

**1.9.12 OERTLI Verteilbalken mit hydr. Abgleich HydroFixx für 2 Kreise**
OERTLI Verteilbalken BW-HydroFixx
kpl. mit Isolierung für 2 Heizkreise
Verteilerbalken mit integriertem,
hydraulischen Abgleich
geeignet für Brennwertsysteme bis 50 KW.
Verwendbar anstelle einer hydraulischen
Weiche,  Kesselkreispumpe erforderlich
(Durchsatz bis 3,5 m³/h)
zur Aufnahme v. 2 Oertli-Rohleder-
Pumpenbaugruppen
Anschlüsse zu den Pumpenbaugruppen mit
Schweißbördel und Überwurfmutter 1 1/2"
flachdichtend im unteren Bereich
Primäranschlüsse 1 1/2" AG
in flachdichtender Ausführung
einschl. 2 Messmuffen zur Aufnahme v.
erforderlichen Fühlern
Rasterabstand: 125 mm

Bestellnummer: 191099
Menge: 1,000 Stck

**1.9.13 OERTLI Verlängerungsrohr für Gasfilter 65 mm für GMR 5000, HC 212**
OERTLI Gasfilter-Verlängerungsrohr DN 65
für GMR 5000 Kaskade
Kolli HC 212

Bestell.-Nr.  111806
Menge: 1,000 Stck

**1.9.14 OERTLI Fuß höhenverstellbar für Kaskadengestell GMR 5000, HC 219**
OERTLI Stellfuß
für GMR 5000 Kaskade
( 1 Stück )
Kolli HC 219

Bestell.-Nr. 111807
Menge: 1,000 Stck

**1.9.15 OERTLI Isolierung für Kesselanschlussatz GMR 5000 Kaskade pro Kessel erforderlich**
OERTLI Isolierung für Kesselanschluss-Satz
für GMR 5000 Kaskade
pro Kessel 1x erforderlich
Bestell-Nr.: 111920
Menge: 1,000 Stck

**1.9.16 OERTLI Bogen 65 mm für GMR 5000, HC 209**
OERTLI Bogen 90 Grd
DN 65 für GMR 5000 Kaskadenanlagen
Kolli HC 209

Bestell-Nr. 111788
Menge: 1,000 Stck

**1.9.17 OERTLI Bogen 100 mm für GMR 5000, HC 210**
OERTLI Bogen 90 Grd
DN 100 für GMR 5000 Kaskadenanlagen
Kolli HC 210

Bestell.-Nr. 111790
Menge: 1,000 Stck

**1.9.18 OERTLI Verlängerungsrohr für Gasfilter 50 mm für GMR 5000, HC 211**
OERTLI Gasfilter-Verlängerungsrohr DN 50
für GMR 5000 Kaskade
Kolli HC 211

Bestell-Nr.  111805
Menge: 1,000 Stck

**1.9.19 OERTLI Wandkonsole f. HydroFixx Verteiler schallgedämmt (Satz 2St)**
OERTLI Wandkonsole für HydroFixx
Verteiler schallgedämmt (Satz 2St)

Wandkonsolen, schallgedämmt (=2 Stück),
bestehend aus Wandplatte f.
Schraubbefestigung und Tragarm

Bestellnummer: 191101
Menge: 1,000 Stck

**1.9.20 OERTLI Abdeckblende Anschluss-Leiste für GMR 1024 CS Unterseite**
OERTLI Abdeckblende
für GMR 1024 CS
zur Abdeckung der Anschluss-Leiste
an der Unterseite des Gerätes

Bestell-Nr.: 117433
Menge: 1,000 Stck

**1.9.21 OERTLI WW-Ausdehnungsgefäß für Einbau in GMR 1024 CS**
OERTLI WW-Ausdehnungsgefäß
für Einbau in GMR 1024 CS

Bestell-Nr.: 117167
Menge: 1,000 Stck

**1.9.22 OERTLI Dialog-Fernbedienung RS1000 für GMR 1024 ( COMBI )**
OERTLI Dialog-Fernbedienung RS1000
Für GMR 1024 ( COMBI )

Zur Einstellung der wichtigsten
Anlagenparameter für 1 ungemischten
Kreis und Warmwasser

Anschluss über 2-Draht-Kabel an das
Kesselschaltfeld
Keine Batterien notwendig

OpenTherm-Bus

Bestell-Nr.: 190939
Menge: 1,000 Stck

**1.9.23 OERTLI Anschlussflansch Wasser DN 65 für GMR 5000 Kaskade**
OERTLI Anschlussflansch Wasser DN 65
für GMR 5000 Kaskade

Bestell-Nr.:  112632
Menge: 1,000 Stck

**1.9.24 OERTLI Montageplatte für GMR 1024 CS zur Vorinstallation im Rohbau**
OERTLI Montageplatte für
GMR 1024 CS zur Vorinstallation
im Rohbau

Bestell-Nr.:  117422
Menge: 1,000 Stck

#### 1.10 Millivoltkessel GS

**1.10.1 OERTLI CORREX-Fremdstrom-Anode zu GS 35 - 70**
OERTLI CORREX-Fremdstrom-Anode
zu GS 35 - 70
mit Stecker-Potentiostat, für Anschluß
an 230 V/50 Hz und Verbindungskabel
3,5 Meter. Ausführung mit einer Anode.
Anschlußgewinde  R" : 3/4
Bestell-Nr.  : 51146
Menge: 1,000 Stck

**1.10.2 OERTLI Zirkulationsbausatz GS-Speicher für GS 35-90 ( nicht für GS 57 )**
OERTLI Zirkulationsbausatz GS-Speicher
für GS 35-90 ( nicht für GS 57 )
Die interne Zirkulation sorgt für eine Durchladung des
Speichers und kann zeitgesteuert auch zur thermischen
Desinfektion gegen Legionellen verwendet werden.

Bestell-Nr.: 190865
Menge: 1,000 Stck

**1.10.3 OERTLI Abgasüberwachung GS 35 C (EC) - 90 C (EC)**
OERTLI Abgasüberwachung
GS 35 C (EC) - 90 C (EC)
Bestell-Nr.  : 60065
Menge: 1,000 Stck

**1.10.4 OERTLI Soloschaltung für GS 18-20 (EZ)**
OERTLI Soloschaltung
für GS 18-20 (EZ)
Der Heizkessel geht außer Betrieb,
wenn der Warmwasserspeicher Wärme
anfordert.

Bestell-Nr.  : 52546
Menge: 1,000 Stck

**1.10.5 OERTLI Zirkulationszubehör GS 18-20**
Zirkulationszubehör GS 18 - 20
bestehend aus:
-Rohrdoppelnippel  R 1"
-Tauchrohr
Bestell-Nr.  : 49150
Menge: 1,000 Stck

**1.10.6 OERTLI Sparautomatik zu GS 35 - 90**
OERTLI Sparautomatik
zu GS 35 - 90
Automatisch gesteuerte Abgasklappe zur
Vermeidung von Auskühlverlusten während
der Stillstandszeiten.
Bestehend aus:
- Abgasstutzen mit Klappe
- Antriebs- und Steuergerät
  mit Kabel und Stecker

Höhe  mm : 100
Bestell-Nr.  : 60897
Menge: 1,000 Stck

**1.10.7 OERTLI CORREX-Fremdstrom-Anode zu GS 90**
OERTLI CORREX-Fremdstrom-Anode
zu GS 90
mit Stecker-Potentiostat, für Anschluß
an 230 V/50 Hz und Verbindungskabel
3,5 Meter. Ausführung mit zwei Anoden.
Anschlußgewinde  R" : 3/4
Bestell-Nr.  : 51147
Menge: 1,000 Stck

**1.10.8 OERTLI Abgasüberwachung GS 18-20**
OERTLI Abgasüberwachung
GS 18-20
Bestell-Nr.  : 60068
Menge: 1,000 Stck

**1.10.9 OERTLI Millivoltkessel GS 146NU Nennleistung: 24kW, Versandgew.: 135kg**
OERTLI Millivoltkessel GS 146NU
Gußeiserner, bodenstehender
Gasspezialkessel mit atmosphärischem
Edelstahl-Vormischbrenner, Kessel
speziell für Gas-Regelstationen
- hoher Verbrennungs-Wirkungsgrad bis
  95%
- TOP Wärmedämmung, 60 mm um den
  Gussblock und 110mm auf der
  Strömungssicherung.
- Zündbrenner mit stetig brennender
  Zündflamme,
- Gasregelventil mit Millivoltgenerator
  für netzstromunabhängigen Betrieb
- Piezozünder
- Kesselthermostat,Thermometer,
Sicherheitstemperaturbegrenzer mit
Goldkontakten.
Gasart: Erdgas E/LL 20 mbar
Kategorie: I2ELL
Verpackung 1 Paket
- vollständig montierter und auf Erdgas
  E eingestellter Heizkessel.

Betriebsbedingungen
Maximaler Betriebsdruck:  4 bar
Maximale Vorlauftempatur:  90°C
werksseitig Begrenzung
eingestellt auf:  75°C
Sicherheitsthermostat:  110°C

Typ:  GS 146 NU
Nennleistung:  24 kW
Nennwärmebelastung:  26,7 kW
Wasser-Inhalt:  12,2 Liter
Wassers. Widerst.
bei delta t =15K:  22 mbar
Zugbedarf:  3 Pa
Abgasmassenstrom Erdgas E:  18,1 g/s
Abgastemperatur:  90 °C
CO2-Gehalt:  5,5 %
Gasdurchsatz mit Erdgas E:  2,81 m3/h
Gasdurchsatz mit Erdgas LL: 3,18 m3/h
Versandgewicht:  135 kg

Bestell-Nr.:  190479
Menge: 1,000 Stck

**1.10.10 OERTLI Millivoltkessel GS 145 NU Nennleistung: 18kW, Versandgew.: 118kg**
OERTLI Millivoltkessel GS 145 NU
Gußeiserner, bodenstehender
Gasspezialkessel mit atmosphärischem
Edelstahl-Vormischbrenner, Kessel
speziell für Gas-Regelstationen
- hoher Verbrennungs-Wirkungsgrad bis
  95%
- TOP Wärmedämmung, 60 mm um den
  Gussblock und 110mm auf der
  Strömungssicherung.
- Zündbrenner mit stetig brennender
  Zündflamme,
- Gasregelventil mit Millivoltgenerator
  für netzstromunabhängigen Betrieb
- Piezozünder
- Kesselthermostat,Thermometer,
Sicherheitstemperaturbegrenzer mit
Goldkontakten.
Gasart: Erdgas E/LL 20 mbar
Kategorie: I2ELL
Verpackung 1 Paket
- vollständig montierter und auf
  Erdgas E eingestellter Heizkessel.

Betriebsbedingungen
Maximaler Betriebsdruck:  4 bar
Maximale Vorlauftempatur:  90°C
werksseitig Begrenzung
eingestellt auf:  75°C
Sicherheitsthermostat:  110°C

Typ:  GS 145 NU
Nennleistung:  18 kW
Nennwärmebelastung:  20,1 kW
Wasser-Inhalt:  10,5 L
Wassers.Widerst.
bei delta t =15K:  14 mbar
Zugbedarf:  3 Pa
Abgasmassenstrom Erdgas E:  15,3 g/s
Abgastemperatur :  80 °C
CO2-Gehalt:  5,0 %
Gasdurchsatz mit Erdgas E : 2,12 m3/h
Gasdurchsatz mit Erdgas LL: 2,39 m3/h
Versandgewicht:  118 kg

Bestell-Nr.:  190478
Menge: 1,000 Stck

**1.10.11 OERTLI Millivoltkessel GS 144 NU Nennleistung : 12kW, Versandgew.: 100kg**
OERTLI Millivoltkessel GS 144 NU
Gußeiserner, bodenstehender
Gasspezialkessel mit atmosphärischem
Edelstahl-Vormischbrenner, Kessel
speziell für Gas-Regelstationen
- hoher Verbrennungs-Wirkungsgrad bis
  95%
- TOP Wärmedämmung, 60 mm um den
  Gussblock und 110mm auf der
  Strömungssicherung.
- Zündbrenner mit stetig brennender
  Zündflamme,
- Gasregelventil mit Millivoltgenerator
  für netzstromunabhängigen Betrieb
- Piezozünder
- Kesselthermostat,Thermometer,
Sicherheitstemperaturbegrenzer mit
Goldkontakten.
Gasart: Erdgas E/LL 20 mbar
Kategorie: I2ELL
Verpackung 1 Paket
- vollständig montierter und auf
  Erdgas E eingestellter Heizkessel.

Betriebsbedingungen
Maximaler Betriebsdruck:  4 bar
Maximale Vorlauftempatur:  90°C
werksseitig Begrenzung
eingestellt auf:  75°C
Sicherheitsthermostat:  110°C

Typ:  GS 144 NU
Nennleistung :  12 kW
Nennwärmebelastung :  13,4kW
Wasser-Inhalt :  8,8 Liter
Wassers.
Widerst. bei delta t=15K:  8 mbar
Zugbedarf :  3 Pa
Abgasmassenstrom Erdgas E:  13,9 g/s
Abgastemperatur:  80 °C
CO2-Gehalt:  4,0 %
Gasdurchsatz mit Erdgas E : 1,29 m3/h
Gasdurchsatz mit Erdgas LL: 1,46 m3/h
Versandgewicht:  100 kg

Bestell-Nr.:  190477
Menge: 1,000 Stck

**1.10.12 OERTLI Millivoltkessel GS 147 NU Nennleistung: 30kW, Versandgew.: 150kg**
OERTLI Millivoltkessel GS 147 NU
Gußeiserner, bodenstehender
Gasspezialkessel mit atmosphärischem
Edelstahl-Vormischbrenner, Kessel
speziell für Gas-Regelstationen
- hoher Verbrennungs-Wirkungsgrad bis
  95%
- TOP Wärmedämmung, 60 mm um den
  Gussblock und 110mm auf der
  Strömungssicherung.
- Zündbrenner mit stetig brennender
  Zündflamme,
- Gasregelventil mit Millivoltgenerator
  für netzstromunabhängigen Betrieb
- Piezozünder
- Kesselthermostat,Thermometer,
Sicherheitstemperaturbegrenzer mit
Goldkontakten.
Gasart: Erdgas E/LL 20 mbar
Kategorie: I2ELL
Verpackung 1 Paket
- vollständig montierter und auf Erdgas
  E eingestellter Heizkessel.

Betriebsbedingungen
Maximaler Betriebsdruck:  4 bar
Maximale Vorlauftempatur:  90°C
werksseitig Begrenzung
eingestellt auf:  75°C
Sicherheitsthermostat:  110°C

Typ:  GS 147 NU
Nennleistung:  30 kW
Nennwärmebelastung:  33,3 kW
Wasser-Inhalt:  13,92 Liter
Wassers.Widerst.
bei delta t =15K:  30 mbar
Zugbedarf:  3 Pa
Abgasmassenstrom Erdgas E:  22,2 g/s
Abgastemperatur:  90 °C
CO2-Gehalt:  5,5 %
Gasdurchsatz mit Erdgas E : 3,51 m3/h
Gasdurchsatz mit Erdgas LL: 3,96 m3/h
Versandgewicht:  150 kg

Bestell-Nr.:  190480
Menge: 1,000 Stck

**1.10.13 OERTLI Brenner u. Zirkulationspumpensteuerung m.Zeitschaltuhr/Wochenpr**
OERTLI Brenner u. Zirkulationspumpensteuerung m.Zeitschaltuhr/Wochenpr
2-Kanal-Digitaluhr, 2 Betriebsschalter
Bestell-Nr.  : 484191
Menge: 1,000 Stck

**1.10.14 OERTLI Millivoltkessel GS 149 NU Nennleistung: 42kW, Versandgew.: 183kg**
OERTLI Millivoltkessel GS 149 NU
Gußeiserner, bodenstehender
Gasspezialkessel mit atmosphärischem
Edelstahl-Vormischbrenner, Kessel
speziell für Gas-Regelstationen
- hoher Verbrennungs-Wirkungsgrad bis
  95%
- TOP Wärmedämmung, 60 mm um den
  Gussblock und 110mm auf der
  Strömungssicherung.
- Zündbrenner mit stetig brennender
  Zündflamme,
- Gasregelventil mit Millivoltgenerator
  für netzstromunabhängigen Betrieb
- Piezozünder
- Kesselthermostat,Thermometer,
Sicherheitstemperaturbegrenzer mit
Goldkontakten.
Gasart: Erdgas E/LL 20 mbar
Kategorie: I2ELL
Verpackung 1 Paket
- vollständig montierter und auf Erdgas
  E eingestellter Heizkessel.

Betriebsbedingungen
Maximaler Betriebsdruck:  4 bar
Maximale Vorlauftempatur:  90°C
werksseitig Begrenzung
eingestellt auf:  75°C
Sicherheitsthermostat:  110°C

Typ:  GS 149 NU
Nennleistung:  42 kW
Nennwärmebelastung :  46,4 kW
Wasser-Inhalt:  17,3 Liter
Wassers. Widerst.
bei delta t =15K:  55 mbar
Zugbedarf:  3 Pa
Abgasmassenstrom Erdgas E:  30,6 g/s
Abgastemperatur:  100 °C
CO2-Gehalt:  5,5 %
Gasdurchsatz mit Erdgas E : 4,88 m3/h
Gasdurchsatz mit Erdgas LL: 5,52 m3/h
Versandgewicht:  183 kg

Bestell-Nr.:  190482
Menge: 1,000 Stck

**1.10.15 OERTLI Millivoltkessel GS 148 NU Nennleistung: 36kW, Versandgew.: 168kg**
OERTLI Millivoltkessel GS 148 NU
Gußeiserner, bodenstehender
Gasspezialkessel mit atmosphärischem
Edelstahl-Vormischbrenner, Kessel
speziell für Gas-Regelstationen
- hoher Verbrennungs-Wirkungsgrad bis
  95%
- TOP Wärmedämmung, 60 mm um den
  Gussblock und 110mm auf der
  Strömungssicherung.
- Zündbrenner mit stetig brennender
  Zündflamme,
- Gasregelventil mit Millivoltgenerator
  für netzstromunabhängigen Betrieb
- Piezozünder
- Kesselthermostat,Thermometer,
Sicherheitstemperaturbegrenzer mit
Goldkontakten.
Gasart: Erdgas E/LL 20 mbar
Kategorie: I2ELL
Verpackung 1 Paket
- vollständig montierter und auf Erdgas
  E eingestellter Heizkessel.

Betriebsbedingungen
Maximaler Betriebsdruck:  4 bar
Maximale Vorlauftempatur:  90°C
werksseitig Begrenzung
eingestellt auf:  75°C
Sicherheitsthermostat:  110°C

Typ:  GS 148 NU
Nennleistung:  36 kW
Nennwärmebelastung:  39,9 kW
Wasser-Inhalt:  15,6 Liter
Wassers. Widerst.
bei delta t =15K:  39 mbar
Zugbedarf:  3 Pa
Abgasmassenstrom Erdgas E:  26,4 g/s
Abgastemperatur:  100 °C
CO2-Gehalt:  5,5 %
Gasdurchsatz mit Erdgas E : 4,20 m3/h
Gasdurchsatz mit Erdgas LL: 4,75 m3/h
Versandgewicht:  168 kg

Bestell-Nr.:  190481
Menge: 1,000 Stck

#### 1.11 Gas-Spezialheizkessel GSR geblockt

**1.11.1 OERTLI Gas-Spezialheizkessel GSR 330-20 N TAURUS, 342 kW geblockt**
OERTLI  Gas-Spezialheizkessel
GSR 330-20 N  TAURUS
342 kW, -geblockt
- Gas-Spezial-Gußglieder Kessel mit
  zweistufigem Brenner ohne Gebläse.
- Gleitender Tieftemperaturbetrieb
  - Gußgliederkesselkörper aus korrosionsbeständigem, elastischem OERTLI
  Guß thermoschockfest.
- Hochleistungskessel mit Feuerungstechnischem Wirkungsgrad von bis zu
  92%.
- Edelstahlbrenner mit Zündbrenner und
  Ionisations-Flammüberwachung.
- Abgaskasten mit eingebauter Strömungssicherung
- externe wechselseitige Gasstrasse mit
  kompakter Multiblock- Armatur incl.
- 2-stufigem Doppelventil der
  Güteklasse A
- Druckregler und Gasdruckwächter
- Gasart: Erdgas E
- Kategorie: I2ELL
- Bauart  : B11
- Auslieferung E mit LL Düsen
  (beigepackt)

6 Kollis für gesamte Palette.

Max. Betriebsdruck: 6 bar
Max. Vorlauftemperatur nach TRD 702:
  120 Grad C
Kesselthermostat von 40 bis 90 Grad C
Sicherheitstemperaturbegrenzer:
  110 Grad C

Typ "TAURUS"  : GSR 330-20 N
Nennwärmeleistung
 1. Stufe  :  239 kW
 2. Stufe  :  342 kW
Nennwärmebelastung
 1. Stufe  :  259 kW
 2. Stufe  :  370 kW
Wasserinhalt  :  154 l
Gasdurchsatz
 Erdgas H  :  36,19
m3/h
 Erdgas LL  :  41,45
m3/h
Kesselgewicht  :  1350 kg

Bestell.-Nr.  :  129367
Menge: 1,000 Stck

**1.11.2 OERTLI Gasspez.-Heizkessel GSR 143 N Nennleistung 11 kW**
OERTLI Gasspez.-Heizkessel GSR 143 N
Nennleistung 11 kW
Schadstoffarmer Gussgliederkessel mit
einstufigem Brenner ohne Gebläse für
Erd- und Flüssiggasfeuerung mit
eingebauter Abgasüberwachung (Zubehör),
GSR 140 N erfüllen die Anforderungen der
Energieeinsparverordnung (EnEV, Feb.
2002) mit einem ausgesprochen günstigen
Kosten-Nutzen-Verhältnis.
Bewährter Guss-Kesselkörper mit
wassergekühltem Feuerraum,
Vollautomat mit:
- Neuer Brennertechnik und
  Kompaktarmatur mit integriertem
  Feuerungsautomat
- Zündbrenner mit Ionisations-
  Feuerungsüberwachung
- Aufstell- und anschlussfreundlich dank
  Mehrzwecksockel mit verstellbaren
  Füßen, leicht zugängliche Elektro-
  bzw. Wasseranschlüsse.
- Mikroprozessorgesteuertes
  witterungsgeführtes Schaltfeld
  OE-tronic 3, wahlweise Standard-
  Schaltfeld (Minderpreis von 300 Euro)
Durch Anschluss 1 Vorlauffühlers kann
der 1. Mischerkreis aktiviert werden.
2. Mischer durch Einbauplatine mit
Fühler
Anschlussmöglichkeit der Fremdstromanode OECOPROTECT im OBD 150 (bei
anderen Speichern ist das Kit Speicherfühler + Brücke AD 212 zu bestellen)

Betriebsbedingungen.
- max.Vorlauftemp.  Grd C : 90
- zul. Betriebsüberdruck bar : 4
- Kesselthermostat von 30 bis 90 Grd C
- Sicherheitstemperaturbegrenzer  Grd C : 110°C

Typ  : GSR 143 N
Nennwärmebelastung  kW : 12,3
Nennwärmeleistung  kW : 11
Erdgas E  m3/h : 1,42
Gasdurchsatz Erdgas LL  m3/h : 1,65
Gasdurchsatz Flüssiggas kg/h : 1,04
Normnutzungsgrad  % : 92,5
Wirkungsgrad 100% Last  % : 89,6
30% Last  % : 90
Abgasverlust  % : 8,1
Abgastemperatur  Grd C : 90
Abgasmassenstrom  kg/s : 0,0132
CO2-Gehalt der Abgase  % : 4
Notwendiger Förderdruck  Pa : 5
Wasserinhalt  l : 7,1
Wasserseitiger
Widerst. t = 15 K  mbar : 4
Elektr. Leistungsaufnahme  W : 12
Bereitschaftsverluste(qB70)% : 2,04
Abgasanschluss  mm : 110
Leergewicht  kg : 85

Bestell-Nr.  : 85199200
Menge: 1,000 Stck

**1.11.3 OERTLI Gas-Spezialheizkessel GSR 330-18 N TAURUS, 306 kW geblockt**
OERTLI  Gas-Spezialheizkessel
GSR 330-18 N  TAURUS
306 kW, -geblockt
- Gas-Spezial-Gußglieder Kessel mit
  zweistufigem Brenner ohne Gebläse.
- Gleitender Tieftemperaturbetrieb
  - Gußgliederkesselkörper aus korrosionsbeständigem, elastischem OERTLI
  Guß thermoschockfest.
- Hochleistungskessel mit Feuerungstechnischem Wirkungsgrad von bis zu
  92%.
- Edelstahlbrenner mit Zündbrenner und
  Ionisations-Flammüberwachung.
- Abgaskasten mit eingebauter Strömungssicherung
- externe wechselseitige Gasstrasse mit
  kompakter Multiblock- Armatur incl.
- 2-stufigem Doppelventil der
  Güteklasse A
- Druckregler und Gasdruckwächter
- Gasart: Erdgas E
- Kategorie: I2ELL
- Bauart  : B11
- Auslieferung E mit LL Düsen
  (beigepackt)

6 Kollis für gesamte Palette.

Max. Betriebsdruck: 6 bar
Max. Vorlauftemperatur nach TRD 702:
  120 Grad C
Kesselthermostat von 40 bis 90 Grad C
Sicherheitstemperaturbegrenzer:
  110 Grad C

Typ "TAURUS"  : GSR 330-18 N
Nennwärmeleistung
 1. Stufe  :  214 kW
 2. Stufe  :  306 kW
Nennwärmebelastung
 1. Stufe  :  232 kW
 2. Stufe  :  331 kW
Wasserinhalt  :  137 l
Gasdurchsatz
 Erdgas H  :  32,38
m3/h
 Erdgas LL  :  37,09
m3/h
Kesselgewicht  :  1150 kg

Bestell.-Nr.  :  129366
Menge: 1,000 Stck

**1.11.4 OERTLI Gas-Spezialheizkessel GSR 230-14 N II, 117 kW, -geblockt -**
OERTLI Gas-Spezialheizkessel
GSR 230-14 N II, 117 kW, -geblockt -
- Gas-Spezial-Gußglieder Kessel mit
  zweistufigem Brenner ohne Gebläse.
- Gleitender Niedertemperaturbetrieb
  bis 30 Grad C Vorlauftemperatur
- Gußgliederkesselkörper aus korrosionsbeständigem, elastischem
  Guß thermoschockfest.
- Hochleistungskessel mit Feuerungstechnischem Wirkungsgrad von 92 %.
- Edelstahlbrenner mit Zündbrenner
  Ionisations-Flammüberwachung.
- Abgaskasten mit eingebauter Strömungssicherung
- Gasart: Erdgas E und Flüssiggas
- Kategorie: II2ELL 3B/P
- Bauart  : B11 über 63 kW
- Auslieferung E mit LL Düsen
  (beigepackt)

5 Kollis

Max. Betriebsdruck: 6 bar
Max. Vorlauftemperatur nach TRD 702:
  120 Grad C
Kesselthermostat von 30 bis 90 Grad C
Sicherheitstemperaturbegrenzer:
  110 Grad C

Typ "SIRIUS"  : GSR 230-14 N
II
Nennwärmeleistung
 1. Stufe  :  63 kW
 2. Stufe  :  117 kW
Nennwärmebelastung
 1. Stufe  :  68,5 kW
 2. Stufe  :  127,2 kW
Wasserinhalt  :  54,2 L
Gasdurchsatz
 Erdgas H  :  13,39 m3/h
 Erdgas LL  :  15,14 m3/h
 Flüssiggas  :  9,94 kg/h
Kesselgewicht  :  408 kg

- In Kollis, Kesselkörper
  geblockt -

Bestell.-Nr.  :  129186
Menge: 1,000 Stck

**1.11.5 OERTLI Gas-Spezialheizkessel GSR 330-10 N TAURUS, 162 kW geblockt**
OERTLI  Gas-Spezialheizkessel
GSR 330-10 N  TAURUS
162 kW, -geblockt
- Gas-Spezial-Gußglieder Kessel mit
  zweistufigem Brenner ohne Gebläse.
- Gleitender Tieftemperaturbetrieb
  - Gußgliederkesselkörper aus korrosionsbeständigem, elastischem OERTLI
  Guß thermoschockfest.
- Hochleistungskessel mit Feuerungstechnischem Wirkungsgrad von bis zu
  92 %.
- Edelstahlbrenner mit Zündbrenner und
  Ionisations-Flammüberwachung.
- Abgaskasten mit eingebauter Strömungssicherung
- externe wechselseitige Gasstrasse mit
  kompakter Multiblock- Armatur incl.
- 2-stufigem Doppelventil der
  Güteklasse A
- Druckregler und Gasdruckwächter
- Gasart: Erdgas E
- Kategorie: I2ELL
- Bauart  : B11
- Auslieferung E mit LL Düsen
  (beigepackt)

6 Kollis für gesamte Palette.

Max. Betriebsdruck: 6 bar
Max. Vorlauftemperatur nach TRD 702:
  120 Grad C
Kesselthermostat von 40 bis 90 Grad C
Sicherheitstemperaturbegrenzer:
  110 Grad C

Typ "TAURUS"  : GSR 330-10 N
Nennwärmeleistung
 1. Stufe  :  113 kW
 2. Stufe  :  162 kW
Nennwärmebelastung
 1. Stufe  :  123 kW
 2. Stufe  :  176 kW
Wasserinhalt  :  76 l
Gasdurchsatz
 Erdgas H  :  17,14
m3/h
 Erdgas LL  :  19,64
m3/h
Kesselgewicht  :  690 kg

Bestell.-Nr.  :  129361
Menge: 1,000 Stck

**1.11.6 OERTLI Gas-Spezialheizkessel GSR 330-16 N TAURUS, 270 kW geblockt**
OERTLI  Gas-Spezialheizkessel
GSR 330-16 N  TAURUS
270 kW, -geblockt
- Gas-Spezial-Gußglieder Kessel mit
  zweistufigem Brenner ohne Gebläse.
- Gleitender Tieftemperaturbetrieb
  - Gußgliederkesselkörper aus korrosionsbeständigem, elastischem OERTLI
  Guß thermoschockfest.
- Hochleistungskessel mit Feuerungstechnischem Wirkungsgrad von bis zu
  92%.
- Edelstahlbrenner mit Zündbrenner und
  Ionisations-Flammüberwachung.
- Abgaskasten mit eingebauter Strömungssicherung
- externe wechselseitige Gasstrasse mit
  kompakter Multiblock- Armatur incl.
- 2-stufigem Doppelventil der
  Güteklasse A
- Druckregler und Gasdruckwächter
- Gasart: Erdgas E
- Kategorie: I2ELL
- Bauart  : B11
- Auslieferung E mit LL Düsen
  (beigepackt)

6 Kollis für gesamte Palette.

Max. Betriebsdruck: 6 bar
Max. Vorlauftemperatur nach TRD 702:
  120 Grad C
Kesselthermostat von 40 bis 90 Grad C
Sicherheitstemperaturbegrenzer:
  110 Grad C

Typ "TAURUS"  : GSR 330-16 N
Nennwärmeleistung
 1. Stufe  :  189 kW
 2. Stufe  :  270 kW
Nennwärmebelastung
 1. Stufe  :  205 kW
 2. Stufe  :  293 kW
Wasserinhalt  :  122 l
Gasdurchsatz
 Erdgas H  :  28,57
m3/h
 Erdgas LL  :  32,73
m3/h
Kesselgewicht  :  1035 kg

Bestell.-Nr.  :  129365
Menge: 1,000 Stck

**1.11.7 OERTLI Gasspez.-Heizkessel GSR 147 N Nennleistung 36 kW**
OERTLI Gasspez.-Heizkessel GSR 147 N
Nennleistung 36 kW
Schadstoffarmer Gussgliederkessel mit
einstufigem Brenner ohne Gebläse für
Erd- und Flüssiggasfeuerung mit
eingebauter Abgasüberwachung (Zubehör),
GSR 140 N erfüllen die Anforderungen der
Energieeinsparverordnung (EnEV, Feb.
2002) mit einem ausgesprochen günstigen
Kosten-Nutzen-Verhältnis.
Bewährter Guss-Kesselkörper mit
wassergekühltem Feuerraum,
Vollautomat mit :
- Neuer Brennertechnik und
  Kompaktarmatur mit integriertem
  Feuerungsautomat
- Zündbrenner mit Ionisations-
  Feuerungsüberwachung
- Aufstell- und anschlussfreundlich dank
  Mehrzwecksockel mit verstellbaren
  Füßen, leicht zugängliche Elektro-
  bzw. Wasseranschlüsse.
- Mikroprozessorgesteuertes
  witterungsgeführtes Schaltfeld
  OE-tronic 3, wahlweise Standard-
  Schaltfeld (Minderpreis von 300 Euro)
Durch Anschluss 1 Vorlauffühlers kann
der 1. Mischerkreis aktiviert werden.
2. Mischer durch Einbauplatine mit
Fühler
Anschlussmöglichkeit der Fremdstromanode OECOPROTECT im OBD 150 (bei
anderen Speichern ist das Kit Speicherfühler + Brücke AD 212 zu bestellen)

Betriebsbedingungen.
- max.Vorlauftemp.  Grd C : 90
- zul. Betriebsüberdruck bar : 4
- Kesselthermostat von 30 bis 90°C
- Sicherheitstemperaturbegrenzer  Grd C : 110

Typ  : GSR 147 N
Nennwärmebelastung  kW : 39,9
Nennwärmeleistung  kW : 36
Erdgas E  m3/h : 4,22
Gasdurchsatz Erdgas LL  m3/h : 4,91
Gasdurchsatz Flüssiggas kg/h : 3,1
Normnutzungsgrad  % : 93,4
Wirkungsgrad 100% Last  % : 90,2
30% Last  % : 90,6
Abgasverlust  % : 8,0
Abgastemperatur  Grd C : 133
Abgasmassenstrom  kg/s : 0,0269
CO2-Gehalt der Abgase  % : 6
Notwendiger Förderdruck  Pa : 5
Wasserinhalt  l : 13,9
Wassers. Widerst.
t = 15 K  mbar : 30
Elektr. Leistungsaufnahme  W : 12
Bereitschaftsverluste(qB70)% : 1,46
Abgasanschluss  mm : 150
Leergewicht  kg : 151

Bestell-Nr.  : 85199204
Menge: 1,000 Stck

**1.11.8 OERTLI Gasspez.-Heizkessel GSR 145 N Nennleistung 24 kW**
OERTLI Gasspez.-Heizkessel GSR 145 N
Nennleistung 24 kW
Schadstoffarmer Gussgliederkessel mit
einstufigem Brenner ohne Gebläse für
Erd- und Flüssiggasfeuerung mit
eingebauter Abgasüberwachung (Zubehör),
GSR 140 N erfüllen die Anforderungen der
Energieeinsparverordnung (EnEV, Feb.
2002) mit einem ausgesprochen günstigen
Kosten-Nutzen-Verhältnis.
Bewährter Guss-Kesselkörper mit
wassergekühltem Feuerraum,
Vollautomat mit :
- Neuer Brennertechnik und
  Kompaktarmatur mit integriertem
  Feuerungsautomat
- Zündbrenner mit Ionisations-
  Feuerungsüberwachung
- Aufstell- und anschlussfreundlich dank
  Mehrzwecksockel mit verstellbaren
  Füßen, leicht zugängliche Elektro-
  bzw. Wasseranschlüsse.
- Mikroprozessorgesteuertes
  witterungsgeführtes Schaltfeld
  OE-tronic 3, wahlweise Standard-
  Schaltfeld (Minderpreis von 300 Euro)
Durch Anschluss 1 Vorlauffühlers kann
der 1. Mischerkreis aktiviert werden.
2. Mischer durch Einbauplatine mit
Fühler
Anschlussmöglichkeit der Fremdstromanode OECOPROTECT im OBD 150 (bei
anderen Speichern ist das Kit Speicherfühler + Brücke AD 212 zu bestellen)

Betriebsbedingungen.
- max.Vorlauftemp.  Grd C : 90
- zul. Betriebsüberdruck bar : 4
- Kesselthermostat von 30 bis 90 Grd C
- Sicherheitstemperaturbegrenzer  Grd C : 110

Typ  : GSR 145 N
Nennwärmebelastung  kW : 26,7
Nennwärmeleistung  kW : 24
Erdgas E  m3/h : 2,83
Gasdurchsatz Erdgas LL  m3/h : 3,29
Gasdurchsatz Flüssiggas kg/h : 2,07
Normnutzungsgrad  % : 93,1
Wirkungsgrad 100% Last  % : 89,9
30% Last  % : 90,3
Abgasverlust  % : 8,0
Abgastemperatur  Grd C : 125
Abgasmassenstrom  kg/s : 0,0195
CO2-Gehalt der Abgase  % : 5,5
Notwendiger Förderdruck  Pa : 5
Wasserinhalt  l : 10,5
Wassers. Widerst.
t = 15 K  mbar : 14
Elektr. Leistungsaufnahme  W : 12
Bereitschaftsverluste(qB70)% : 1,58
Abgasanschluss  mm : 130
Leergewicht  kg : 118

Bestell-Nr.  : 85199202
Menge: 1,000 Stck

**1.11.9 OERTLI Gasspez.-Heizkessel GSR 149 N Nennleistung 48 kW**
OERTLI Gasspez.-Heizkessel GSR 149 N
Nennleistung 48 kW
Schadstoffarmer Gussgliederkessel mit
einstufigem Brenner ohne Gebläse für
Erd- und Flüssiggasfeuerung mit
eingebauter Abgasüberwachung (Zubehör),
GSR 140 N erfüllen die Anforderungen der
Energieeinsparverordnung (EnEV, Feb.
2002) mit einem ausgesprochen günstigen
Kosten-Nutzen-Verhältnis.
Bewährter Guss-Kesselkörper mit
wassergekühltem Feuerraum,
Vollautomat mit :
- Neuer Brennertechnik und
  Kompaktarmatur mit integriertem
  Feuerungsautomat
- Zündbrenner mit Ionisations-
  Feuerungsüberwachung
- Aufstell- und anschlussfreundlich dank
  Mehrzwecksockel mit verstellbaren
  Füßen, leicht zugängliche Elektro-
  bzw. Wasseranschlüsse.
- Mikroprozessorgesteuertes
  witterungsgeführtes Schaltfeld
  OE-tronic 3, wahlweise Standard-
  Schaltfeld (Minderpreis von 300 Euro)
Durch Anschluss 1 Vorlauffühlers kann
der 1. Mischerkreis aktiviert werden.
2. Mischer durch Einbauplatine mit
Fühler
Anschlussmöglichkeit der Fremdstromanode OECOPROTECT im OBD 150 (bei
anderen Speichern ist das Kit Speicherfühler + Brücke AD 212 zu bestellen)

Betriebsbedingungen.
- max.Vorlauftemp.  Grd C : 90
- zul. Betriebsüberdruck bar : 4
- Kesselthermostat von 30 bis 90 Grd C
- Sicherheitstemperaturbegrenzer  Grd C : 110

Typ  : GSR 149 N
Nennwärmebelastung  kW : 52,9
Nennwärmeleistung  kW : 48
Erdgas E  m3/h : 5,6
Gasdurchsatz Erdgas LL  m3/h : 6,51
Gasdurchsatz Flüssiggas kg/h : 4,11
Normnutzungsgrad  % : 93,6
Wirkungsgrad 100% Last  % : 90,8
30% Last  % : 91,2
Abgasverlust  % : 7,9
Abgastemperatur  Grd C : 135
Abgasmassenstrom  kg/s : 0,0332
CO2-Gehalt der Abgase  % : 6,5
Notwendiger Förderdruck  Pa : 5
Wasserinhalt  l : 17,3
Wassers. Widerst.
t = 15 K  mbar : 55
Elektr. Leistungsaufnahme  W : 12
Bereitschaftsverluste(qB70 % : 1,33
Abgasanschluss  mm : 180
Leergewicht  kg : 183

Bestell-Nr.  : 85199206
Menge: 1,000 Stck

**1.11.10 OERTLI Gasspez.-Heizkessel GSR 148 N Nennleistung 42 kW**
OERTLI Gasspez.-Heizkessel GSR 148 N
Nennleistung 42 kW
Schadstoffarmer Gussgliederkessel mit
einstufigem Brenner ohne Gebläse für
Erd- und Flüssiggasfeuerung mit
eingebauter Abgasüberwachung (Zubehör),
GSR 140 N erfüllen die Anforderungen der
Energieeinsparverordnung (EnEV, Feb.
2002) mit einem ausgesprochen günstigen
Kosten-Nutzen-Verhältnis.
Bewährter Guss-Kesselkörper mit
wassergekühltem Feuerraum,
Vollautomat mit :
- Neuer Brennertechnik und
  Kompaktarmatur mit integriertem
  Feuerungsautomat
- Zündbrenner mit Ionisations-
  Feuerungsüberwachung
- Aufstell- und anschlussfreundlich dank
  Mehrzwecksockel mit verstellbaren
  Füßen, leicht zugängliche Elektro-
  bzw. Wasseranschlüsse.
- Mikroprozessorgesteuertes
  witterungsgeführtes Schaltfeld
  OE-tronic 3, wahlweise Standard-
  Schaltfeld (Minderpreis von 300 Euro)
Durch Anschluss 1 Vorlauffühlers kann
der 1. Mischerkreis aktiviert werden.
2. Mischer durch Einbauplatine mit
Fühler
Anschlussmöglichkeit der Fremdstromanode OECOPROTECT im OBD 150 (bei
anderen Speichern ist das Kit Speicherfühler + Brücke AD 212 zu bestellen)

Betriebsbedingungen.
- max.Vorlauftemp.  Grd C : 90
- zul. Betriebsüberdruck bar : 4
- Kesselthermostat von 30 bis 90°C
- Sicherheitstemperaturbegrenzer  Grd C : 110

Typ  : GSR 148 N
Nennwärmebelastung  kW : 46,4
Nennwärmeleistung  kW : 42
Erdgas E  m3/h : 4,91
Gasdurchsatz Erdgas LL  m3/h : 5,71
Gasdurchsatz Flüssiggas kg/h : 3,6
Normnutzungsgrad  % : 93,5
Wirkungsgrad 100% Last  % : 90,5
30% Last  % : 90,9
Abgasverlust  % : 8,0
Abgastemperatur  Grd C : 135
Abgasmassenstrom  kg/s : 0,0304
CO2-Gehalt der Abgase  % : 6,2
Notwendiger Förderdruck  Pa : 5
Wasserinhalt  l : 15,6
Wassers. Widerst.
t = 15 K  mbar : 39
Elektr. Leistungsaufnahme  W : 12
Bereitschaftsverluste(qB70)% : 1,38
Abgasanschluss  mm : 150
Leergewicht  kg : 168

Bestell-Nr.  : 85199205
Menge: 1,000 Stck

**1.11.11 OERTLI Gasspez.-Heizkessel GSR 144 N Nennleistung 18 kW**
OERTLI Gasspez.-Heizkessel GSR 144 N
Nennleistung 18 kW
Schadstoffarmer Gussgliederkessel mit
einstufigem Brenner ohne Gebläse für
Erd- und Flüssiggasfeuerung mit
eingebauter Abgasüberwachung (Zubehör),
GSR 140 N erfüllen die Anforderungen der
Energieeinsparverordnung (EnEV, Feb.
2002) mit einem ausgesprochen günstigen
Kosten-Nutzen-Verhältnis.
Bewährter Guss-Kesselkörper mit
wassergekühltem Feuerraum,
Vollautomat mit :
- Neuer Brennertechnik und
  Kompaktarmatur mit integriertem
  Feuerungsautomat
- Zündbrenner mit Ionisations-
  Feuerungsüberwachung
- Aufstell- und anschlussfreundlich dank
  Mehrzwecksockel mit verstellbaren
  Füßen, leicht zugängliche Elektro-
  bzw. Wasseranschlüsse.
- Mikroprozessorgesteuertes
  witterungsgeführtes Schaltfeld
  OE-tronic 3, wahlweise Standard-
  Schaltfeld (Minderpreis von 300 Euro)
Durch Anschluss 1 Vorlauffühlers kann
der 1. Mischerkreis aktiviert werden.
2. Mischer durch Einbauplatine mit
Fühler
Anschlussmöglichkeit der Fremdstromanode OECOPROTECT im OBD 150 (bei
anderen Speichern ist das Kit Speicherfühler + Brücke AD 212 zu bestellen)

Betriebsbedingungen.
- max.Vorlauftemp.  Grd C : 90
- zul. Betriebsüberdruck bar : 4
- Kesselthermostat von 30 bis 90°C
- Sicherheitstemperaturbegrenzer  Grd C : 110

Typ  : GSR 144 N
Nennwärmebelastung  kW : 20,1
Nennwärmeleistung  kW :  18
Erdgas E  m3/h : 2,13
Gasdurchsatz Erdgas LL  m3/h : 2,47
Gasdurchsatz Flüssiggas kg/h : 1,56
Normnutzungsgrad  % : 92,7
Wirkungsgrad 100% Last  % : 89,6
30% Last  % : 90
Abgasverlust  % : 8,0
Abgastemperatur  Grd C : 120
Abgasmassenstrom  kg/s : 0,047
CO2-Gehalt der Abgase  % : 5,5
Notwendiger Förderdruck  Pa : 5
Wasserinhalt  l : 8,8
Wasserseitiger
Widerst.  t = 15 K  mbar : 8
Elektrische
Leistungsaufnahme  W : 12
Bereitschaftsverluste (qB70)  % : 1,55
Abgasanschluss  mm : 110
Leergewicht  kg : 100

Bestell-Nr.  : 85199201
Menge: 1,000 Stck

**1.11.12 OERTLI Gasspez.-Heizkessel GSR 146 N Nennleistung 30 kW**
OERTLI Gasspez.-Heizkessel GSR 146 N
Nennleistung 30 kW
Schadstoffarmer Gussgliederkessel mit
einstufigem Brenner ohne Gebläse für
Erd- und Flüssiggasfeuerung mit
eingebauter Abgasüberwachung (Zubehör),
GSR 140 N erfüllen die Anforderungen der
Energieeinsparverordnung (EnEV, Feb.
2002) mit einem ausgesprochen günstigen
Kosten-Nutzen-Verhältnis.
Bewährter Guss-Kesselkörper mit
wassergekühltem Feuerraum,
Vollautomat mit :
- Neuer Brennertechnik und
  Kompaktarmatur mit integriertem
  Feuerungsautomat
- Zündbrenner mit Ionisations-
  Feuerungsüberwachung
- Aufstell- und anschlussfreundlich dank
  Mehrzwecksockel mit verstellbaren
  Füßen, leicht zugängliche Elektro-
  bzw. Wasseranschlüsse.
- Mikroprozessorgesteuertes
  witterungsgeführtes Schaltfeld
  OE-tronic 3, wahlweise Standard-
  Schaltfeld (Minderpreis von 300 Euro)
Durch Anschluss 1 Vorlauffühlers kann
der 1. Mischerkreis aktiviert werden.
2. Mischer durch Einbauplatine mit
Fühler
Anschlussmöglichkeit der Fremdstromanode OECOPROTECT im OBD 150 (bei
anderen Speichern ist das Kit Speicherfühler + Brücke AD 212 zu bestellen)

Betriebsbedingungen.
- max.Vorlauftemp.  Grd C : 90
- zul. Betriebsüberdruck bar : 4
- Kesselthermostat von 30 bis 90 Grd C
- Sicherheitstemperaturbegrenzer  Grd C : 110

Typ  : GSR 146 N
Nennwärmebelastung  kW : 33,3
Nennwärmeleistung  kW : 30
Erdgas E  m3/h : 3,52
Gasdurchsatz Erdgas LL  m3/h : 4,1
Gasdurchsatz Flüssiggas kg/h : 2,59
Normnutzungsgrad  % : 93,1
Wirkungsgrad 100% Last  % : 90,1
30% Last  % : 90,5
Abgasverlust  % : 8,0
Abgastemperatur  Grd C : 130
Abgasmassenstrom  kg/s : 0,0225
CO2-Gehalt der Abgase  % : 5,5
Notwendiger Förderdruck  Pa : 5
Wasserinhalt  l : 12,2
Wassers. Widerst.
t = 15 K  mbar : 22
Elektr. Leistungsaufnahme  W : 12
Bereitschaftsverluste(qB70)% : 1,53
Abgasanschluss  mm : 150
Leergewicht  kg : 135

Bestell-Nr.  : 85199203
Menge: 1,000 Stck

**1.11.13 OERTLI Gas-Spezialheizkessel GSR 230-10 N II, 81kW, -geblockt -**
OERTLI Gas-Spezialheizkessel
GSR 230-10 N II, 81kW, -geblockt -
- Gas-Spezial-Gußglieder Kessel mit
  zweistufigem Brenner ohne Gebläse.
- Gleitender Niedertemperaturbetrieb
  bis 30 Grad C Vorlauftemperatur
- Gußgliederkesselkörper aus korrosionsbeständigem, elastischem
  Guß thermoschockfest.
- Hochleistungskessel mit Feuerungstechnischem Wirkungsgrad von 92 %.
- Edelstahlbrenner mit Zündbrenner
  Ionisations-Flammüberwachung.
- Abgaskasten mit eingebauter Strömungssicherung
- Gasart: Erdgas E und Flüssiggas
- Kategorie: II2ELL 3B/P
- Bauart  : B11 über 63 kW
- Auslieferung E mit LL Düsen
  (beigepackt)

5 Kollis

Max. Betriebsdruck: 6 bar
Max. Vorlauftemperatur nach TRD 702:
  120 Grad C
Kesselthermostat von 30 bis 90 Grad C
Sicherheitstemperaturbegrenzer:
  110 Grad C

Typ "SIRIUS"  : GSR 230-10 N
II
Nennwärmeleistung
 1. Stufe  :  45 kW
 2. Stufe  :  81 kW
Nennwärmebelastung
 1. Stufe  :  49,1 kW
 2. Stufe  :  88,4 kW
Wasserinhalt  :  39,8 L
Gasdurchsatz
 Erdgas H  :  9,30 m3/h
 Erdgas LL  :  10,52 m3/h
 Flüssiggas  :  6,91 kg/h
Kesselgewicht  :  305 kg

- In Kollis, Kesselkörper
  geblockt -

Bestell.-Nr.  :  129182
Menge: 1,000 Stck

**1.11.14 OERTLI Gas-Spezialheizkessel GSR 230-11 N II, 90 kW, -geblockt -**
OERTLI Gas-Spezialheizkessel
GSR 230-11 N II, 90 kW, -geblockt -
- Gas-Spezial-Gußglieder Kessel mit
  zweistufigem Brenner ohne Gebläse.
- Gleitender Niedertemperaturbetrieb
  bis 30 Grad C Vorlauftemperatur
- Gußgliederkesselkörper aus korrosionsbeständigem, elastischem
  Guß thermoschockfest.
- Hochleistungskessel mit Feuerungstechnischem Wirkungsgrad von 92 %.
- Edelstahlbrenner mit Zündbrenner
  Ionisations-Flammüberwachung.
- Abgaskasten mit eingebauter Strömungssicherung
- Gasart: Erdgas E und Flüssiggas
- Kategorie: II2ELL 3B/P
- Bauart  : B11 über 63 kW
- Auslieferung E mit LL Düsen
  (beigepackt)

5 Kollis

Max. Betriebsdruck: 6 bar
Max. Vorlauftemperatur nach TRD 702:
  120 Grad C
Kesselthermostat von 30 bis 90 Grad C
Sicherheitstemperaturbegrenzer:
  110 Grad C

Typ "SIRIUS"  : GSR 230-11 N
II
Nennwärmeleistung
 1. Stufe  :  45 kW
 2. Stufe  :  90 kW
Nennwärmebelastung
 1. Stufe  :  49,1 kW
 2. Stufe  :  98,1 kW
Wasserinhalt  :  43,4 L
Gasdurchsatz
 Erdgas H  :  10,32 m3/h
 Erdgas LL  :  11,68 m3/h
 Flüssiggas  :  7,66 kg/h
Kesselgewicht  :  334 kg

- In Kollis, Kesselkörper
  geblockt -

Bestell.-Nr.  :  129183
Menge: 1,000 Stck

**1.11.15 OERTLI Gas-Spezialheizkessel GSR 230-12 N II, 99 kW, -geblockt -**
OERTLI Gas-Spezialheizkessel
GSR 230-12 N II, 99 kW, -geblockt -
- Gas-Spezial-Gußglieder Kessel mit
  zweistufigem Brenner ohne Gebläse.
- Gleitender Niedertemperaturbetrieb
  bis 30 Grad C Vorlauftemperatur
- Gußgliederkesselkörper aus korrosionsbeständigem, elastischem
  Guß thermoschockfest.
- Hochleistungskessel mit Feuerungstechnischem Wirkungsgrad von 92 %.
- Edelstahlbrenner mit Zündbrenner
  Ionisations-Flammüberwachung.
- Abgaskasten mit eingebauter Strömungssicherung
- Gasart: Erdgas E und Flüssiggas
- Kategorie: II2ELL 3B/P
- Bauart  : B11 über 63 kW
- Auslieferung E mit LL Düsen
  (beigepackt)

5 Kollis

Max. Betriebsdruck: 6 bar
Max. Vorlauftemperatur nach TRD 702:
  120 Grad C
Kesselthermostat von 30 bis 90 Grad C
Sicherheitstemperaturbegrenzer:
  110 Grad C

Typ "SIRIUS"  : GSR 230-12 N
II
Nennwärmeleistung
 1. Stufe  :  54 kW
 2. Stufe  :  99 kW
Nennwärmebelastung
 1. Stufe  :  58,8 kW
 2. Stufe  :  107,8 kW
Wasserinhalt  :  47,0 L
Gasdurchsatz
 Erdgas H  :  11,35 m3/h
 Erdgas LL  :  12,83 m3/h
 Flüssiggas  :  8,42 kg/h
Kesselgewicht  :  357 kg

- In Kollis, Kesselkörper
  geblockt -

Bestell.-Nr.  :  129184
Menge: 1,000 Stck

**1.11.16 OERTLI Gas-Spezialheizkessel, 2-stufig GSR 230-7 N II, 54 kW, -geblockt-**
OERTLI Gas-Spezialheizkessel
GSR 230-7 N II, 54 kW, -geblockt -
- Gas-Spezial-Gußglieder Kessel mit
  zweistufigem Brenner ohne Gebläse.
- Gleitender Niedertemperaturbetrieb
  bis 30 Grad C Vorlauftemperatur
- Gußgliederkesselkörper aus korrosionsbeständigem, elastischem
  Guß thermoschockfest.
- Hochleistungskessel mit Feuerungstechnischem Wirkungsgrad von 92 %.
- Edelstahlbrenner mit Zündbrenner
  und Ionisations-Flammüberwachung.
- Abgaskasten mit eingebauter Strömungssicherung
- Abgaswächter
- Gasart: Erdgas E und Flüssiggas
- Kategorie  : II2ELL 3B/P
- Bauart  : B11 B5
- Auslieferung E mit LL Düsen
  (beigepackt)

1 Kolli  komplett montiert.

Max. Betriebsdruck  Bar : 6
Max. Vorlauftemperatur
nach TRD 702  Grd C : 120
Kesselthermostat von 30 bis 90 Grad C
Sicherheitstemperatur-
  Begrenzer  Grd C : 110

Typ "SIRIUS"  : GSR 230-7
  N II
Nennwärmeleistung
 1. Stufe  : 27 kW
 2. Stufe  : 54 kW
Nennwärmebelastung
 1. Stufe  : 29,6 kW
 2. Stufe  : 59,1 kW
Wasserinhalt  : 29 L
Kesselgewicht  : 230 kg

Bestell.-Nr.  : 129179
Menge: 1,000 Stck

**1.11.17 OERTLI Gas-Spezialheizkessel GSR 230-8 N II, 63 kW, -geblockt -**
OERTLI Gas-Spezialheizkessel
GSR 230-8 N II, 63 kW, -geblockt -
- Gas-Spezial-Gußglieder Kessel mit
  zweistufigem Brenner ohne Gebläse.
- Gleitender Niedertemperaturbetrieb
  bis 30 Grad C Vorlauftemperatur
- Gußgliederkesselkörper aus korrosionsbeständigem, elastischem
  Guß thermoschockfest.
- Hochleistungskessel mit Feuerungstechnischem Wirkungsgrad von 92 %.
- Edelstahlbrenner mit Zündbrenner
  und Ionisations-Flammüberwachung.
- Abgaskasten mit eingebauter Strömungssicherung
- Abgaswächter für Kessel bis 63 kW
- Gasart: Erdgas E und Flüssiggas
- Kategorie: II2ELL 3B/P
- Bauart  : B11 B5 bis 63 kW
- Auslieferung E mit LL Düsen
  (beigepackt)

1 Kolli bis 63 kW, komplett montiert.

Max. Betriebsdruck: 6 bar
Max. Vorlauftemperatur nach TRD 702:
  120 Grad C
Kesselthermostat von 30 bis 90 Grad C
Sicherheitstemperaturbegrenzer:
  110 Grad C

Typ "SIRIUS"  : GSR 230-8 N
II
Nennwärmeleistung
 1. Stufe  :  36 kW
 2. Stufe  :  63 kW
Nennwärmebelastung
 1. Stufe  :  39,4 kW
 2. Stufe  :  68,9 kW
Wasserinhalt  :  32,8 L
Gasdurchsatz
 Erdgas H  :  7,25 m3/h
 Erdgas LL  :  8,20 m3/h
 Flüssiggas  :  5,38 kg/h
Kesselgewicht  :  257 kg

- In Kollis, Kesselkörper
  geblockt -

Bestell.-Nr.  :  129180
Menge: 1,000 Stck

**1.11.18 OERTLI Gas-Spezialheizkessel GSR 230-9 N II, 72 kW, -geblockt -**
OERTLI Gas-Spezialheizkessel
GSR 230-9 N II, 72 kW, -geblockt -
- Gas-Spezial-Gußglieder Kessel mit
  zweistufigem Brenner ohne Gebläse.
- Gleitender Niedertemperaturbetrieb
  bis 30 Grad C Vorlauftemperatur
- Gußgliederkesselkörper aus korrosionsbeständigem, elastischem
  Guß thermoschockfest.
- Hochleistungskessel mit Feuerungstechnischem Wirkungsgrad von 92 %.
- Edelstahlbrenner mit Zündbrenner
  Ionisations-Flammüberwachung.
- Abgaskasten mit eingebauter Strömungssicherung
- Gasart: Erdgas E und Flüssiggas
- Kategorie: II2ELL 3B/P
- Bauart  : B11 über 63 kW
- Auslieferung E mit LL Düsen
  (beigepackt)

5 Kollis

Max. Betriebsdruck: 6 bar
Max. Vorlauftemperatur nach TRD 702:
  120 Grad C
Kesselthermostat von 30 bis 90 Grad C
Sicherheitstemperaturbegrenzer:
  110 Grad C

Typ "SIRIUS"  : GSR 230-9 N
II
Nennwärmeleistung
 1. Stufe  :  36 kW
 2. Stufe  :  72 kW
Nennwärmebelastung
 1. Stufe  :  39,4 kW
 2. Stufe  :  78,7 kW
Wasserinhalt  :  36,2 L
Gasdurchsatz
 Erdgas H  :  8,28 m3/h
 Erdgas LL  :  9,37 m3/h
 Flüssiggas  :  6,15 kg/h
Kesselgewicht  :  283 kg

- In Kollis, Kesselkörper
  geblockt -

Bestell.-Nr.  :  129181
Menge: 1,000 Stck

**1.11.19 OERTLI Gas-Spezialheizkessel GSR 330-8 N TAURUS, 126 kW geblockt**
OERTLI  Gas-Spezialheizkessel
GSR 330-8 N  TAURUS
126 kW, -geblockt
- Gas-Spezial-Gußglieder Kessel mit
  zweistufigem Brenner ohne Gebläse.
- Gleitender Tieftemperaturbetrieb
- Gußgliederkesselkörper aus korrosionsbeständigem, elastischem OERTLI
  Guß thermoschockfest.
- Hochleistungskessel mit Feuerungstechnischem Wirkungsgrad von bis zu
  92 %.
- Edelstahlbrenner mit Zündbrenner und
  Ionisations-Flammüberwachung.
- Abgaskasten mit eingebauter Strömungssicherung
- externe wechselseitige Gasstrasse mit
  kompakter Multiblock- Armatur incl.
- 2-stufigem Doppelventil der Güteklasse A
- Druckregler und Gasdruckwächter
- Gasart: Erdgas E
- Kategorie: I2ELL
- Bauart  : B11
- Auslieferung E mit LL Düsen
  (beigepackt)

6 Kollis für gesamte Palette.

Max. Betriebsdruck: 6 bar
Max. Vorlauftemperatur nach TRD 702:
  120 Grad C
Kesselthermostat von 40 bis 90 Grad C
Sicherheitstemperaturbegrenzer:
  110 Grad C

Typ "TAURUS"  : GSR 330-8 N
Nennwärmeleistung
 1. Stufe  : 88 kW
 2. Stufe  : 126 kW
Nennwärmebelastung
 1. Stufe  : 96 kW
 2. Stufe  : 137 kW
Wasserinhalt  : 61 l
Gasdurchsatz
 Erdgas H  : 13,33 m3/h
 Erdgas LL  : 15,27 m3/h
Kesselgewicht  : 575 kg

Bestell.-Nr.  : 129359
Menge: 1,000 Stck

**1.11.20 OERTLI Gas-Spezialheizkessel GSR 330-14 N TAURUS, 234 kW geblockt**
OERTLI  Gas-Spezialheizkessel
GSR 330-14 N  TAURUS
234 kW, -geblockt
- Gas-Spezial-Gußglieder Kessel mit
  zweistufigem Brenner ohne Gebläse.
- Gleitender Tieftemperaturbetrieb
- Gußgliederkesselkörper aus korrosionsbeständigem, elastischem OERTLI
  Guß thermoschockfest.
- Hochleistungskessel mit Feuerungstechnischem Wirkungsgrad von bis zu
  92%.
- Edelstahlbrenner mit Zündbrenner und
  Ionisations-Flammüberwachung.
- Abgaskasten mit eingebauter Strömungssicherung
- externe wechselseitige Gasstrasse mit
  kompakter Multiblock- Armatur incl.
- 2-stufigem Doppelventil der
  Güteklasse A
- Druckregler und Gasdruckwächter
- Gasart: Erdgas E
- Kategorie: I2ELL
- Bauart  : B11
- Auslieferung E mit LL Düsen
  (beigepackt)

6 Kollis für gesamte Palette.

Max. Betriebsdruck: 6 bar
Max. Vorlauftemperatur nach TRD 702:
  120 Grad C
Kesselthermostat von 40 bis 90 Grad C
Sicherheitstemperaturbegrenzer:
  110 Grad C

Typ "TAURUS"  : GSR 330-14 N
Nennwärmeleistung
 1. Stufe  :  164 kW
 2. Stufe  :  234 kW
Nennwärmebelastung
 1. Stufe  :  178 kW
 2. Stufe  :  254 kW
Wasserinhalt  :  106 l
Gasdurchsatz
 Erdgas H  :  24,76
m3/h
 Erdgas LL  :  28,36
m3/h
Kesselgewicht  :  920 kg

Bestell.-Nr.  :  129364
Menge: 1,000 Stck

**1.11.21 OERTLI Gas-Spezialheizkessel GSR 330-9 N TAURUS, 144 kW geblockt**
OERTLI  Gas-Spezialheizkessel
GSR 330-9 N  TAURUS
144 kW, -geblockt
- Gas-Spezial-Gußglieder Kessel mit
  zweistufigem Brenner ohne Gebläse.
- Gleitender Tieftemperaturbetrieb
- Gußgliederkesselkörper aus korrosionsbeständigem, elastischem OERTLI
  Guß thermoschockfest.
- Hochleistungskessel mit Feuerungstechnischem Wirkungsgrad von bis
  zu 92%.
- Edelstahlbrenner mit Zündbrenner und
  Ionisations-Flammüberwachung.
- Abgaskasten mit eingebauter Strömungssicherung
- externe wechselseitige Gasstrasse mit
  kompakter Multiblock- Armatur incl.
- 2-stufigem Doppelventil der
  Güteklasse A
- Druckregler und Gasdruckwächter
- Gasart: Erdgas E
- Kategorie: I2ELL
- Bauart  : B11

- Auslieferung E mit LL Düsen
  (beigepackt)

6 Kollis für gesamte Palette.

Max. Betriebsdruck: 6 bar
Max. Vorlauftemperatur nach TRD 702:
  120 Grad C
Kesselthermostat von 40 bis 90 Grad C
Sicherheitstemperaturbegrenzer:
  110 Grad C

Typ "TAURUS"  : GSR 330-9 N
Nennwärmeleistung
 1. Stufe  :  101 kW
 2. Stufe  :  144 kW
Nennwärmebelastung
 1. Stufe  :  110 kW
 2. Stufe  :  157 kW
Wasserinhalt  :  68 l
Gasdurchsatz
 Erdgas H  :  15,24
m3/h
 Erdgas LL  :  17,45
m3/h
Kesselgewicht  :  635 kg

Bestell.-Nr.  :  129360
Menge: 1,000 Stck

**1.11.22 OERTLI Gas-Spezialheizkessel GSR 330-12 N TAURUS, 198 kW geblockt**
OERTLI  Gas-Spezialheizkessel
GSR 330-12 N  TAURUS
198 kW, -geblockt
- Gas-Spezial-Gußglieder Kessel mit
  zweistufigem Brenner ohne Gebläse.
- Gleitender Tieftemperaturbetrieb
  - Gußgliederkesselkörper aus korrosionsbeständigem, elastischem OERTLI
  Guß thermoschockfest.
- Hochleistungskessel mit Feuerungstechnischem Wirkungsgrad von bis zu
  92%.
- Edelstahlbrenner mit Zündbrenner und
  Ionisations-Flammüberwachung.
- Abgaskasten mit eingebauter Strömungssicherung
- externe wechselseitige Gasstrasse mit
  kompakter Multiblock- Armatur incl.
- 2-stufigem Doppelventil der
  Güteklasse A
- Druckregler und Gasdruckwächter
- Gasart: Erdgas E
- Kategorie: I2ELL
- Bauart  : B11
- Auslieferung E mit LL Düsen
  (beigepackt)

6 Kollis für gesamte Palette.

Max. Betriebsdruck: 6 bar
Max. Vorlauftemperatur nach TRD 702:
  120 Grad C
Kesselthermostat von 40 bis 90 Grad C
Sicherheitstemperaturbegrenzer:
  110 Grad C

Typ "TAURUS"  : GSR 330-12 N
Nennwärmeleistung
 1. Stufe  :  139 kW
 2. Stufe  :  198 kW
Nennwärmebelastung
 1. Stufe  :  151 kW
 2. Stufe  :  215 kW
Wasserinhalt  :  91 l
Gasdurchsatz
 Erdgas H  :  20,95
m3/h
 Erdgas LL  :  24,00
m3/h
Kesselgewicht  :  805 kg

Bestell.-Nr.  :  129363
Menge: 1,000 Stck

**1.11.23 OERTLI Gas-Spezialheizkessel GSR 330-11 N TAURUS, 180 kW geblockt**
OERTLI  Gas-Spezialheizkessel
GSR 330-11 N  TAURUS
180 kW, -geblockt
- Gas-Spezial-Gußglieder Kessel mit
  zweistufigem Brenner ohne Gebläse.
- Gleitender Tieftemperaturbetrieb
  - Gußgliederkesselkörper aus korrosionsbeständigem, elastischem OERTLI
  Guß thermoschockfest.
- Hochleistungskessel mit Feuerungstechnischem Wirkungsgrad von bis zu
  92%.
- Edelstahlbrenner mit Zündbrenner und
  Ionisations-Flammüberwachung.
- Abgaskasten mit eingebauter Strömungssicherung
- externe wechselseitige Gasstrasse mit
  kompakter Multiblock- Armatur incl.
- 2-stufigem Doppelventil der
  Güteklasse A
- Druckregler und Gasdruckwächter
- Gasart: Erdgas E
- Kategorie: I2ELL
- Bauart  : B11
- Auslieferung E mit LL Düsen
  (beigepackt)

6 Kollis für gesamte Palette.

Max. Betriebsdruck: 6 bar
Max. Vorlauftemperatur nach TRD 702:
  120 Grad C
Kesselthermostat von 40 bis 90 Grad C
Sicherheitstemperaturbegrenzer:
  110 Grad C

Typ "TAURUS"  : GSR 330-11 N
Nennwärmeleistung
 1. Stufe  :  126 kW
 2. Stufe  :  180 kW
Nennwärmebelastung
 1. Stufe  :  137 kW
 2. Stufe  :  196 kW
Wasserinhalt  :  84 l
Gasdurchsatz
 Erdgas H  :  19,05
m3/h
 Erdgas LL  :  21,82
m3/h
Kesselgewicht  :  750 kg

Bestell.-Nr.  :  129362
Menge: 1,000 Stck

**1.11.24 OERTLI Gas-Spezialheizkessel GSR 230-13 N II, 108 kW, -geblockt -**
OERTLI Gas-Spezialheizkessel
GSR 230-13 N II, 108 kW, -geblockt -
- Gas-Spezial-Gußglieder Kessel mit
  zweistufigem Brenner ohne Gebläse.
- Gleitender Niedertemperaturbetrieb
  bis 30 Grad C Vorlauftemperatur
- Gußgliederkesselkörper aus korrosionsbeständigem, elastischem
  Guß thermoschockfest.
- Hochleistungskessel mit Feuerungstechnischem Wirkungsgrad von 92 %.
- Edelstahlbrenner mit Zündbrenner
  Ionisations-Flammüberwachung.
- Abgaskasten mit eingebauter Strömungssicherung
- Gasart: Erdgas E und Flüssiggas
- Kategorie: II2ELL 3B/P
- Bauart  : B11 über 63 kW
- Auslieferung E mit LL Düsen
  (beigepackt)

5 Kollis

Max. Betriebsdruck: 6 bar
Max. Vorlauftemperatur nach TRD 702:
  120 Grad C
Kesselthermostat von 30 bis 90 Grad C
Sicherheitstemperaturbegrenzer:
  110 Grad C

Typ "SIRIUS"  : GSR 230-13 N
II
Nennwärmeleistung
 1. Stufe  :  54 kW
 2. Stufe  :  108 kW
Nennwärmebelastung
 1. Stufe  :  58,8 kW
 2. Stufe  :  117,5 kW
Wasserinhalt  :  50,6 L
Gasdurchsatz
 Erdgas H  :  12,37 m3/h
 Erdgas LL  :  13,99 m3/h
 Flüssiggas  :  9,18 kg/h
Kesselgewicht  :  386 kg

- In Kollis, Kesselkörper
  geblockt -

Bestell.-Nr.  :  129185
Menge: 1,000 Stck

#### 1.12 Gas-Spezialheizkessel GSR - Lose Glieder

**1.12.1 OERTLI Gas-Spezialheizkessel GSR 330-11 N TAURUS, 180 kW lose Glieder**
OERTLI  Gas-Spezialheizkessel
GSR 330-11 N  TAURUS
180 kW, lose Glieder
- Gas-Spezial-Gußglieder Kessel mit
  zweistufigem Brenner ohne Gebläse.
- Gleitender Tieftemperaturbetrieb
  - Gußgliederkesselkörper aus korrosionsbeständigem, elastischem OERTLI
  Guß thermoschockfest.
- Hochleistungskessel mit Feuerungstechnischem Wirkungsgrad von bis zu
  92%.
- Edelstahlbrenner mit Zündbrenner und
  Ionisations-Flammüberwachung.
- Abgaskasten mit eingebauter Strömungssicherung
- externe wechselseitige Gasstrasse mit
  kompakter Multiblock- Armatur incl.
- 2-stufigem Doppelventil der
  Güteklasse A
- Druckregler und Gasdruckwächter
- Gasart: Erdgas E
- Kategorie: I2ELL
- Bauart  : B11
- Auslieferung E mit LL Düsen
  (beigepackt)

8 Kollis für gesamte Palette.

Max. Betriebsdruck: 6 bar
Max. Vorlauftemperatur nach TRD 702:
  120 Grad C
Kesselthermostat von 40 bis 90 Grad C
Sicherheitstemperaturbegrenzer:
  110 Grad C

Typ "TAURUS"  : GSR 330-11 N
Nennwärmeleistung
 1. Stufe  :  126 kW
 2. Stufe  :  180 kW
Nennwärmebelastung
 1. Stufe  :  137 kW
 2. Stufe  :  196 kW
Wasserinhalt  :  84 l
Gasdurchsatz
 Erdgas H  :  19,05
m3/h
 Erdgas LL  :  21,82
m3/h
Kesselgewicht  :  750 kg

Bestell.-Nr.  :  129371
Menge: 1,000 Stck

**1.12.2 OERTLI Gas-Spezialheizkessel GSR 330-12 N TAURUS, 198 kW lose Glieder**
OERTLI  Gas-Spezialheizkessel
GSR 330-12 N  TAURUS
198 kW, lose Glieder
- Gas-Spezial-Gußglieder Kessel mit
  zweistufigem Brenner ohne Gebläse.
- Gleitender Tieftemperaturbetrieb
  - Gußgliederkesselkörper aus korrosionsbeständigem, elastischem OERTLI
  Guß thermoschockfest.
- Hochleistungskessel mit Feuerungstechnischem Wirkungsgrad von bis zu
  92%.
- Edelstahlbrenner mit Zündbrenner und
  Ionisations-Flammüberwachung.
- Abgaskasten mit eingebauter Strömungssicherung
- externe wechselseitige Gasstrasse mit
  kompakter Multiblock- Armatur incl.
- 2-stufigem Doppelventil der
  Güteklasse A
- Druckregler und Gasdruckwächter
- Gasart: Erdgas E
- Kategorie: I2ELL
- Bauart  : B11
- Auslieferung E mit LL Düsen
  (beigepackt)

8 Kollis für gesamte Palette.

Max. Betriebsdruck: 6 bar
Max. Vorlauftemperatur nach TRD 702:
  120 Grad C
Kesselthermostat von 40 bis 90 Grad C
Sicherheitstemperaturbegrenzer:
  110 Grad C

Typ "TAURUS"  : GSR 330-12 N
Nennwärmeleistung
 1. Stufe  :  139 kW
 2. Stufe  :  198 kW
Nennwärmebelastung
 1. Stufe  :  151 kW
 2. Stufe  :  215 kW
Wasserinhalt  :  91 l
Gasdurchsatz
 Erdgas H  :  20,95
m3/h
 Erdgas LL  :  24,00
m3/h
Kesselgewicht  :  805 kg

Bestell.-Nr.  :  129372
Menge: 1,000 Stck

**1.12.3 OERTLI Gas-Spezialheizkessel GSR 330-18 N TAURUS, 306 kW lose Glieder**
OERTLI  Gas-Spezialheizkessel
GSR 330-18 N  TAURUS
306 kW, lose Glieder
- Gas-Spezial-Gußglieder Kessel mit
  zweistufigem Brenner ohne Gebläse.
- Gleitender Tieftemperaturbetrieb
  - Gußgliederkesselkörper aus korrosionsbeständigem, elastischem OERTLI
  Guß thermoschockfest.
- Hochleistungskessel mit Feuerungstechnischem Wirkungsgrad von bis zu
  92%.
- Edelstahlbrenner mit Zündbrenner und
  Ionisations-Flammüberwachung.
- Abgaskasten mit eingebauter Strömungssicherung
- externe wechselseitige Gasstrasse mit
  kompakter Multiblock- Armatur incl.
- 2-stufigem Doppelventil der
  Güteklasse A
- Druckregler und Gasdruckwächter
- Gasart: Erdgas E
- Kategorie: I2ELL
- Bauart  : B11
- Auslieferung E mit LL Düsen
  (beigepackt)

8 Kollis für gesamte Palette.

Max. Betriebsdruck: 6 bar
Max. Vorlauftemperatur nach TRD 702:
  120 Grad C
Kesselthermostat von 40 bis 90 Grad C
Sicherheitstemperaturbegrenzer:
  110 Grad C

Typ "TAURUS"  : GSR 330-18 N
Nennwärmeleistung
 1. Stufe  :  214 kW
 2. Stufe  :  306 kW
Nennwärmebelastung
 1. Stufe  :  232 kW
 2. Stufe  :  331 kW
Wasserinhalt  :  137 l
Gasdurchsatz
 Erdgas H  :  32,38
m3/h
 Erdgas LL  :  37,09
m3/h
Kesselgewicht  :  1150 kg

Bestell.-Nr.  :  129375
Menge: 1,000 Stck

**1.12.4 OERTLI Gas-Spezialheizkessel GSR 330-10 N TAURUS, 162 kW lose Glieder**
OERTLI  Gas-Spezialheizkessel
GSR 330-10 N  TAURUS
162 kW, lose Glieder
- Gas-Spezial-Gußglieder Kessel mit
  zweistufigem Brenner ohne Gebläse.
- Gleitender Tieftemperaturbetrieb
  - Gußgliederkesselkörper aus korrosionsbeständigem, elastischem OERTLI
  Guß thermoschockfest.
- Hochleistungskessel mit Feuerungstechnischem Wirkungsgrad von bis zu
  92%.
- Edelstahlbrenner mit Zündbrenner und
  Ionisations-Flammüberwachung.
- Abgaskasten mit eingebauter Strömungssicherung
- externe wechselseitige Gasstrasse mit
  kompakter Multiblock- Armatur incl.
- 2-stufigem Doppelventil der
  Güteklasse A
- Druckregler und Gasdruckwächter
- Gasart: Erdgas E
- Kategorie: I2ELL
- Bauart  : B11
- Auslieferung E mit LL Düsen
  (beigepackt)

8 Kollis für gesamte Palette.

Max. Betriebsdruck: 6 bar
Max. Vorlauftemperatur nach TRD 702:
  120 Grad C
Kesselthermostat von 40 bis 90 Grad C
Sicherheitstemperaturbegrenzer:
  110 Grad C

Typ "TAURUS"  : GSR 330-10 N
Nennwärmeleistung
 1. Stufe  :  113 kW
 2. Stufe  :  162 kW
Nennwärmebelastung
 1. Stufe  :  123 kW
 2. Stufe  :  176 kW
Wasserinhalt  :  76 l
Gasdurchsatz
 Erdgas H  :  17,14
m3/h
 Erdgas LL  :  19,64
m3/h
Kesselgewicht  :  690 kg

Bestell.-Nr.  :  129370
Menge: 1,000 Stck

**1.12.5 OERTLI Gas-Spezialheizkessel, 2-stufig GSR 230-7 N II, 54 kW, -lose Glieder-**
OERTLI Gas-Spezialheizkessel
GSR 230-7 N II, 54 kW, -lose Glieder-
- Gas-Spezial-Gußglieder Kessel mit
  zweistufigem Brenner ohne Gebläse.
- Gleitender Niedertemperaturbetrieb
  bis 30 Grad C Vorlauftemperatur
- Gußgliederkesselkörper aus korrosionsbeständigem, elastischem
  Guß thermoschockfest.
- Hochleistungskessel mit Feuerungstechnischem Wirkungsgrad von 92 %.
- Edelstahlbrenner mit Zündbrenner
  und Ionisations-Flammüberwachung.
- Abgaskasten mit eingebauter Strömungssicherung
- Abgaswächter
- Gasart: Erdgas E und Flüssiggas
- Kategorie  : II2ELL 3B/P
- Bauart  : B11 B5
- Auslieferung E mit LL Düsen
  (beigepackt)

Lieferung in 5 Kollis

Max. Betriebsdruck  bar : 6
Max. Vorlauftemperatur
nach TRD 702  Grd C : 120
Kesselthermostat von 30 bis 90 Grad C
Sicherheitstemperatur-
Begrenzer  Grd C : 110

Typ "SIRIUS"  : GSR 230-7
  N II
Nennwärmeleistung
 1. Stufe  : 27 kW
 2. Stufe  : 54 kW
Nennwärmebelastung
 1. Stufe  : 29,6 kW
 2. Stufe  : 59,1 kW
Wasserinhalt  : 29 L
Kesselgewicht  : 230 kg

Bestell.-Nr.  : 129188
Menge: 1,000 Stck

**1.12.6 OERTLI Gas-Spezialheizkessel GSR 330-9 N TAURUS, 144 kW lose Glieder**
OERTLI  Gas-Spezialheizkessel
GSR 330-9 N  TAURUS
144 kW, lose Glieder
- Gas-Spezial-Gußglieder Kessel mit
  zweistufigem Brenner ohne Gebläse.
- Gleitender Tieftemperaturbetrieb
  - Gußgliederkesselkörper aus korrosionsbeständigem, elastischem OERTLI
  Guß thermoschockfest.
- Hochleistungskessel mit Feuerungstechnischem Wirkungsgrad von bis zu
  92%.
- Edelstahlbrenner mit Zündbrenner und
  Ionisations-Flammüberwachung.
- Abgaskasten mit eingebauter Strömungssicherung
- externe wechselseitige Gasstrasse mit
  kompakter Multiblock- Armatur incl.
- 2-stufigem Doppelventil der
  Güteklasse A
- Druckregler und Gasdruckwächter
- Gasart: Erdgas E
- Kategorie: I2ELL
- Bauart  : B11
- Auslieferung E mit LL Düsen
  (beigepackt)

8 Kollis für gesamte Palette.

Max. Betriebsdruck: 6 bar
Max. Vorlauftemperatur nach TRD 702:
  120 Grad C
Kesselthermostat von 40 bis 90 Grad C
Sicherheitstemperaturbegrenzer:
  110 Grad C

Typ "TAURUS"  : GSR 330-9 N
Nennwärmeleistung
 1. Stufe  :  101 kW
 2. Stufe  :  144 kW
Nennwärmebelastung
 1. Stufe  :  110 kW
 2. Stufe  :  157 kW
Wasserinhalt  :  68 l
Gasdurchsatz
 Erdgas H  :  15,24
m3/h
 Erdgas LL  :  17,45
m3/h
Kesselgewicht  :  635 kg

Bestell.-Nr.  :  129369
Menge: 1,000 Stck

**1.12.7 OERTLI Gas-Spezialheizkessel GSR 330-8 N TAURUS, 126 kW lose Glieder**
OERTLI  Gas-Spezialheizkessel
GSR 330-8 N  TAURUS
126 kW,  lose Glieder
- Gas-Spezial-Gußglieder Kessel mit
  zweistufigem Brenner ohne Gebläse.
- Gleitender Tieftemperaturbetrieb
  - Gußgliederkesselkörper aus korrosionsbeständigem, elastischem OERTLI
  Guß thermoschockfest.
- Hochleistungskessel mit Feuerungstechnischem Wirkungsgrad von bis zu
  92%.
- Edelstahlbrenner mit Zündbrenner und
  Ionisations-Flammüberwachung.
- Abgaskasten mit eingebauter Strömungssicherung
- externe wechselseitige Gasstrasse mit
  kompakter Multiblock- Armatur incl.
- 2-stufigem Doppelventil der
  Güteklasse A
- Druckregler und Gasdruckwächter
- Gasart: Erdgas E
- Kategorie: I2ELL
- Bauart  : B11
- Auslieferung E mit LL Düsen
  (beigepackt)

8 Kollis für gesamte Palette.

Max. Betriebsdruck: 6 bar
Max. Vorlauftemperatur nach TRD 702:
  120 Grad C
Kesselthermostat von 40 bis 90 Grad C
Sicherheitstemperaturbegrenzer:
  110 Grad C

Typ "TAURUS"  : GSR 330-8 N
Nennwärmeleistung
 1. Stufe  :  88 kW
 2. Stufe  :  126 kW
Nennwärmebelastung
 1. Stufe  :  96 kW
 2. Stufe  :  137 kW
Wasserinhalt  :  61 l
Gasdurchsatz
 Erdgas H  :  13,33
m3/h
 Erdgas LL  :  15,27
m3/h
Kesselgewicht  :  575 kg

Bestell.-Nr.  :  129368
Menge: 1,000 Stck

**1.12.8 OERTLI Gas-Spezialheizkessel GSR 330-20 N TAURUS, 342 kW lose Glieder**
OERTLI  Gas-Spezialheizkessel
GSR 330-20 N  TAURUS
342 kW, lose Glieder
- Gas-Spezial-Gußglieder Kessel mit
  zweistufigem Brenner ohne Gebläse.
- Gleitender Tieftemperaturbetrieb
  - Gußgliederkesselkörper aus korrosionsbeständigem, elastischem OERTLI
  Guß thermoschockfest.
- Hochleistungskessel mit Feuerungstechnischem Wirkungsgrad von bis zu
  92%.
- Edelstahlbrenner mit Zündbrenner und
  Ionisations-Flammüberwachung.
- Abgaskasten mit eingebauter Strömungssicherung
- externe wechselseitige Gasstrasse mit
  kompakter Multiblock- Armatur incl.
- 2-stufigem Doppelventil der
  Güteklasse A
- Druckregler und Gasdruckwächter
- Gasart: Erdgas E
- Kategorie: I2ELL
- Bauart  : B11
- Auslieferung E mit LL Düsen
  (beigepackt)

8 Kollis für gesamte Palette.

Max. Betriebsdruck: 6 bar
Max. Vorlauftemperatur nach TRD 702:
  120 Grad C
Kesselthermostat von 40 bis 90 Grad C
Sicherheitstemperaturbegrenzer:
  110 Grad C

Typ "TAURUS"  : GSR 330-20 N
Nennwärmeleistung
 1. Stufe  :  239 kW
 2. Stufe  :  342 kW
Nennwärmebelastung
 1. Stufe  :  259 kW
 2. Stufe  :  370 kW
Wasserinhalt  :  154 l
Gasdurchsatz
 Erdgas H  :  36,19
m3/h
 Erdgas LL  :  41,45
m3/h
Kesselgewicht  :  1350 kg

Bestell.-Nr.  :  129376
Menge: 1,000 Stck

**1.12.9 OERTLI Gas-Spezialheizkessel GSR 330-16 N TAURUS, 270 kW lose Glieder**
OERTLI  Gas-Spezialheizkessel
GSR 330-16 N  TAURUS
270 kW, lose Glieder
- Gas-Spezial-Gußglieder Kessel mit
  zweistufigem Brenner ohne Gebläse.
- Gleitender Tieftemperaturbetrieb
  - Gußgliederkesselkörper aus korrosionsbeständigem, elastischem OERTLI
  Guß thermoschockfest.
- Hochleistungskessel mit Feuerungstechnischem Wirkungsgrad von bis zu
  92%.
- Edelstahlbrenner mit Zündbrenner und
  Ionisations-Flammüberwachung.
- Abgaskasten mit eingebauter Strömungssicherung
- externe wechselseitige Gasstrasse mit
  kompakter Multiblock- Armatur incl.
- 2-stufigem Doppelventil der
  Güteklasse A
- Druckregler und Gasdruckwächter
- Gasart: Erdgas E
- Kategorie: I2ELL
- Bauart  : B11
- Auslieferung E mit LL Düsen
  (beigepackt)

8 Kollis für gesamte Palette.

Max. Betriebsdruck: 6 bar
Max. Vorlauftemperatur nach TRD 702:
  120 Grad C
Kesselthermostat von 40 bis 90 Grad C
Sicherheitstemperaturbegrenzer:
  110 Grad C

Typ "TAURUS"  : GSR 330-16 N
Nennwärmeleistung
 1. Stufe  :  189 kW
 2. Stufe  :  270 kW
Nennwärmebelastung
 1. Stufe  :  205 kW
 2. Stufe  :  293 kW
Wasserinhalt  :  122 l
Gasdurchsatz
 Erdgas H  :  28,57
m3/h
 Erdgas LL  :  32,73
m3/h
Kesselgewicht  :  1035 kg

Bestell.-Nr.  :  129374
Menge: 1,000 Stck

**1.12.10 OERTLI Gas-Spezialheizkessel GSR 230-11 N II, 90 kW - lose Glieder -**
OERTLI Gas-Spezialheizkessel
GSR 230-11 N II, 90 kW - lose Glieder -
- Gas-Spezial-Gußglieder Kessel mit
  zweistufigem Brenner ohne Gebläse.
- Gleitender Niedertemperaturbetrieb
  bis 30 Grad C Vorlauftemperatur
- Gußgliederkesselkörper aus korrosionsbeständigem, elastischem
  Guß thermoschockfest.
- Hochleistungskessel mit Feuerungstechnischem Wirkungsgrad von 92 %.
- Edelstahlbrenner mit Zündbrenner
  Ionisations-Flammüberwachung.
- Abgaskasten mit eingebauter Strömungssicherung
- Gasart: Erdgas E und Flüssiggas
- Kategorie: II2ELL 3B/P
- Bauart  : B11 über 63 kW
- Auslieferung E mit LL Düsen
  (beigepackt)

5 Kollis

Max. Betriebsdruck: 6 bar
Max. Vorlauftemperatur nach TRD 702:
  120 Grad C
Kesselthermostat von 30 bis 90 Grad C
Sicherheitstemperaturbegrenzer:
  110 Grad C

Typ "SIRIUS"  : GSR 230-11 N
II
Nennwärmeleistung
 1. Stufe  :  45 kW
 2. Stufe  :  90 kW
Nennwärmebelastung
 1. Stufe  :  49,1 kW
 2. Stufe  :  98,1 kW
Wasserinhalt  :  43,4 L
Gasdurchsatz
 Erdgas H  :  10,32 m3/h
 Erdgas LL  :  11,68 m3/h
 Flüssiggas  :  7,66 kg/h
Kesselgewicht  :  334 kg

- In Kollis, Kesselkörper
  in losen Gliedern -

Bestell.-Nr.  :  129192
Menge: 1,000 Stck

**1.12.11 OERTLI Gas-Spezialheizkessel GSR 230-10 N II, 81 kW - lose Glieder -**
OERTLI Gas-Spezialheizkessel
GSR 230-10 N II, 81 kW - lose Glieder -
- Gas-Spezial-Gußglieder Kessel mit
  zweistufigem Brenner ohne Gebläse.
- Gleitender Niedertemperaturbetrieb
  bis 30 Grad C Vorlauftemperatur
- Gußgliederkesselkörper aus korrosionsbeständigem, elastischem
  Guß thermoschockfest.
- Hochleistungskessel mit Feuerungstechnischem Wirkungsgrad von 92 %.
- Edelstahlbrenner mit Zündbrenner
  Ionisations-Flammüberwachung.
- Abgaskasten mit eingebauter Strömungssicherung
- Gasart: Erdgas E und Flüssiggas
- Kategorie: II2ELL 3B/P
- Bauart  : B11 über 63 kW
- Auslieferung E mit LL Düsen
  (beigepackt)

5 Kollis

Max. Betriebsdruck: 6 bar
Max. Vorlauftemperatur nach TRD 702:
  120 Grad C
Kesselthermostat von 30 bis 90 Grad C
Sicherheitstemperaturbegrenzer:
  110 Grad C

Typ "SIRIUS"  : GSR 230-10 N
II
Nennwärmeleistung
 1. Stufe  :  45 kW
 2. Stufe  :  81 kW
Nennwärmebelastung
 1. Stufe  :  49,1 kW
 2. Stufe  :  88,4 kW
Wasserinhalt  :  39,8 L
Gasdurchsatz
 Erdgas H  :  9,30 m3/h
 Erdgas LL  :  10,52 m3/h
 Flüssiggas  :  6,91 kg/h
Kesselgewicht  :  305 kg

- In Kollis, Kesselkörper
  in losen Gliedern -

Bestell.-Nr.  :  129191
Menge: 1,000 Stck

**1.12.12 OERTLI Gas-Spezialheizkessel GSR 230-13 N II, 108 kW - lose Glieder -**
OERTLI Gas-Spezialheizkessel
GSR 230-13 N II, 108 kW - lose Glieder -
- Gas-Spezial-Gußglieder Kessel mit
  zweistufigem Brenner ohne Gebläse.
- Gleitender Niedertemperaturbetrieb
  bis 30 Grad C Vorlauftemperatur
- Gußgliederkesselkörper aus korrosionsbeständigem, elastischem
  Guß thermoschockfest.
- Hochleistungskessel mit Feuerungstechnischem Wirkungsgrad von 92 %.
- Edelstahlbrenner mit Zündbrenner
  Ionisations-Flammüberwachung.
- Abgaskasten mit eingebauter Strömungssicherung
- Gasart: Erdgas E und Flüssiggas
- Kategorie: II2ELL 3B/P
- Bauart  : B11 über 63 kW
- Auslieferung E mit LL Düsen
  (beigepackt)

5 Kollis

Max. Betriebsdruck: 6 bar
Max. Vorlauftemperatur nach TRD 702:
  120 Grad C
Kesselthermostat von 30 bis 90 Grad C
Sicherheitstemperaturbegrenzer:
  110 Grad C

Typ "SIRIUS"  : GSR 230-13 N
II
Nennwärmeleistung
 1. Stufe  :  54 kW
 2. Stufe  :  108 kW
Nennwärmebelastung
 1. Stufe  :  58,8 kW
 2. Stufe  :  117,5 kW
Wasserinhalt  :  50,6 L
Gasdurchsatz
 Erdgas H  :  12,37 m3/h
 Erdgas LL  :  13,99 m3/h
 Flüssiggas  :  9,18 kg/h
Kesselgewicht  :  386 kg

- In Kollis, Kesselkörper
  in losen Gliedern -

Bestell.-Nr.  :  129194
Menge: 1,000 Stck

**1.12.13 OERTLI Gas-Spezialheizkessel GSR 230-12 N II, 99 kW - lose Glieder -**
OERTLI Gas-Spezialheizkessel
GSR 230-12 N II, 99 kW - lose Glieder -
- Gas-Spezial-Gußglieder Kessel mit
  zweistufigem Brenner ohne Gebläse.
- Gleitender Niedertemperaturbetrieb
  bis 30 Grad C Vorlauftemperatur
- Gußgliederkesselkörper aus korrosionsbeständigem, elastischem
  Guß thermoschockfest.
- Hochleistungskessel mit Feuerungstechnischem Wirkungsgrad von 92 %.
- Edelstahlbrenner mit Zündbrenner
  Ionisations-Flammüberwachung.
- Abgaskasten mit eingebauter Strömungssicherung
- Gasart: Erdgas E und Flüssiggas
- Kategorie: II2ELL 3B/P
- Bauart  : B11 über 63 kW
- Auslieferung E mit LL Düsen
  (beigepackt)

5 Kollis

Max. Betriebsdruck: 6 bar
Max. Vorlauftemperatur nach TRD 702:
  120 Grad C
Kesselthermostat von 30 bis 90 Grad C
Sicherheitstemperaturbegrenzer:
  110 Grad C

Typ "SIRIUS"  : GSR 230-12 N
II
Nennwärmeleistung
 1. Stufe  :  54 kW
 2. Stufe  :  99 kW
Nennwärmebelastung
 1. Stufe  :  58,8 kW
 2. Stufe  :  107,8 kW
Wasserinhalt  :  47,0 L
Gasdurchsatz
 Erdgas H  :  11,35 m3/h
 Erdgas LL  :  12,83 m3/h
 Flüssiggas  :  8,42 kg/h
Kesselgewicht  :  357 kg

- In Kollis, Kesselkörper
  in losen Gliedern -

Bestell.-Nr.  :  129193
Menge: 1,000 Stck

**1.12.14 OERTLI Gas-Spezialheizkessel GSR 330-14 N TAURUS, 234 kW lose Glieder**
OERTLI  Gas-Spezialheizkessel
GSR 330-14 N  TAURUS
234 kW, lose Glieder
- Gas-Spezial-Gußglieder Kessel mit
  zweistufigem Brenner ohne Gebläse.
- Gleitender Tieftemperaturbetrieb
  - Gußgliederkesselkörper aus korrosionsbeständigem, elastischem OERTLI
  Guß thermoschockfest.
- Hochleistungskessel mit Feuerungstechnischem Wirkungsgrad von bis zu
  92%.
- Edelstahlbrenner mit Zündbrenner und
  Ionisations-Flammüberwachung.
- Abgaskasten mit eingebauter Strömungssicherung
- externe wechselseitige Gasstrasse mit
  kompakter Multiblock- Armatur incl.
- 2-stufigem Doppelventil der
  Güteklasse A
- Druckregler und Gasdruckwächter
- Gasart: Erdgas E
- Kategorie: I2ELL
- Bauart  : B11
- Auslieferung E mit LL Düsen
  (beigepackt)

8 Kollis für gesamte Palette.

Max. Betriebsdruck: 6 bar
Max. Vorlauftemperatur nach TRD 702:
  120 Grad C
Kesselthermostat von 40 bis 90 Grad C
Sicherheitstemperaturbegrenzer:
  110 Grad C

Typ "TAURUS"  : GSR 330-14 N
Nennwärmeleistung
 1. Stufe  :  164 kW
 2. Stufe  :  234 kW
Nennwärmebelastung
 1. Stufe  :  178 kW
 2. Stufe  :  254 kW
Wasserinhalt  :  106 l
Gasdurchsatz
 Erdgas H  :  24,76
m3/h
 Erdgas LL  :  28,36
m3/h
Kesselgewicht  :  920 kg

Bestell.-Nr.  :  129373
Menge: 1,000 Stck

**1.12.15 OERTLI Gas-Spezialheizkessel GSR 230-14 N II, 117 kW - lose Glieder -**
OERTLI Gas-Spezialheizkessel
GSR 230-14 N II, 117 kW - lose Glieder -
- Gas-Spezial-Gußglieder Kessel mit
  zweistufigem Brenner ohne Gebläse.
- Gleitender Niedertemperaturbetrieb
  bis 30 Grad C Vorlauftemperatur
- Gußgliederkesselkörper aus korrosionsbeständigem, elastischem
  Guß thermoschockfest.
- Hochleistungskessel mit Feuerungstechnischem Wirkungsgrad von 92 %.
- Edelstahlbrenner mit Zündbrenner
  Ionisations-Flammüberwachung.
- Abgaskasten mit eingebauter Strömungssicherung
- Gasart: Erdgas E und Flüssiggas
- Kategorie: II2ELL 3B/P
- Bauart  : B11 über 63 kW
- Auslieferung E mit LL Düsen
  (beigepackt)

5 Kollis

Max. Betriebsdruck: 6 bar
Max. Vorlauftemperatur nach TRD 702:
  120 Grad C
Kesselthermostat von 30 bis 90 Grad C
Sicherheitstemperaturbegrenzer:
  110 Grad C

Typ "SIRIUS"  : GSR 230-14 N
II
Nennwärmeleistung
 1. Stufe  :  63 kW
 2. Stufe  :  117 kW
Nennwärmebelastung
 1. Stufe  :  68,5 kW
 2. Stufe  :  127,2 kW
Wasserinhalt  :  54,2 L
Gasdurchsatz
 Erdgas H  :  13,39 m3/h
 Erdgas LL  :  15,14 m3/h
 Flüssiggas  :  9,94 kg/h
Kesselgewicht  :  408 kg

- In Kollis, Kesselkörper
  in losen Gliedern -

Bestell.-Nr.  :  129195
Menge: 1,000 Stck

**1.12.16 OERTLI Gas-Spezialheizkessel GSR 230-9 N II, 72 kW - lose Glieder -**
OERTLI Gas-Spezialheizkessel
GSR 230-9 N II, 72 kW - lose Glieder -
- Gas-Spezial-Gußglieder Kessel mit
  zweistufigem Brenner ohne Gebläse.
- Gleitender Niedertemperaturbetrieb
  bis 30 Grad C Vorlauftemperatur
- Gußgliederkesselkörper aus korrosionsbeständigem, elastischem
  Guß thermoschockfest.
- Hochleistungskessel mit Feuerungstechnischem Wirkungsgrad von 92 %.
- Edelstahlbrenner mit Zündbrenner
  Ionisations-Flammüberwachung.
- Abgaskasten mit eingebauter Strömungssicherung
- Gasart: Erdgas E und Flüssiggas
- Kategorie: II2ELL 3B/P
- Bauart  :  B11 über 63 kW
- Auslieferung E mit LL Düsen
  (beigepackt)

5 Kollis

Max. Betriebsdruck: 6 bar
Max. Vorlauftemperatur nach TRD 702:
  120 Grad C
Kesselthermostat von 30 bis 90 Grad C
Sicherheitstemperaturbegrenzer:
  110 Grad C

Typ "SIRIUS"  : GSR 230-9 N
II
Nennwärmeleistung
 1. Stufe  :  36 kW
 2. Stufe  :  72 kW
Nennwärmebelastung
 1. Stufe  :  39,4 kW
 2. Stufe  :  78,7 kW
Wasserinhalt  :  36,2 L
Gasdurchsatz
 Erdgas H  :  8,28 m3/h
 Erdgas LL  :  9,37 m3/h
 Flüssiggas  :  6,15 kg/h
Kesselgewicht  :  283 kg

- In Kollis, Kesselkörper
  in losen Gliedern -

Bestell.-Nr.  :  129190
Menge: 1,000 Stck

**1.12.17 OERTLI Gas-Spezialheizkessel GSR 230-8 N II, 63 kW - lose Glieder -**
OERTLI Gas-Spezialheizkessel
GSR 230-8 N II, 63 kW - lose Glieder -
- Gas-Spezial-Gußglieder Kessel mit
  zweistufigem Brenner ohne Gebläse.
- Gleitender Niedertemperaturbetrieb
  bis 30 Grad C Vorlauftemperatur
- Gußgliederkesselkörper aus korrosionsbeständigem, elastischem
  Guß thermoschockfest.
- Hochleistungskessel mit Feuerungstechnischem Wirkungsgrad von 92 %.
- Edelstahlbrenner Zündbrenner und
  Ionisations-Flammüberwachung.
- Abgaskasten mit eingebauter Strömungssicherung
- Abgaswächter für Kessel bis 63 kW
- Gasart: Erdgas E und Flüssiggas
- Kategorie: II2ELL 3B/P
- Bauart  : B11 B5 bis 63 kW
- Auslieferung E mit LL Düsen
  (beigepackt)

1 Kolli bis 63 kW, komplett montiert

Max. Betriebsdruck: 6 bar
Max. Vorlauftemperatur nach TRD 702:
  120 Grad C
Kesselthermostat von 30 bis 90 Grad C
Sicherheitstemperaturbegrenzer:
  110 Grad C

Typ "SIRIUS"  : GSR 230-8 N
II
Nennwärmeleistung
 1. Stufe  :  36 kW
 2. Stufe  :  63 kW
Nennwärmebelastung
 1. Stufe  :  39,4 kW
 2. Stufe  :  68,9 kW
Wasserinhalt  :  32,8 L
Gasdurchsatz
 Erdgas H  :  7,25 m3/h
 Erdgas LL  :  8,20 m3/h
 Flüssiggas  :  5,38 kg/h
Kesselgewicht  :  257 kg

- In Kollis, Kesselkörper
  in losen Gliedern -

Bestell.-Nr.  :  129189
Menge: 1,000 Stck

#### 1.13 Gas-Brennwertkessel GSR

**1.13.1 OERTLI Gasbrennwertk. GSR 309 condens**
OERTLI Gasbrennwertk. GSR 309 cond.
von 113 kW - 573 kW
- Gas- Brennwert- Standkessel für
  geschlossene Warmwasserzentral -
  heizungsanlagen mit einer max.
  Betriebstemperatur bis 90°C
  einstellbar
- Wärmetauscher aus korrosions- und
  temperaturbeständigen Aluminium /
  Silizium-Gussgliedern.Von vorn einfach
  zugänglich über Kontroll- und
  Wartungsklappe.
- Edelstahl Vormisch-Brenner mit
  Metallvliesoberfläche,
- hohes Modulationsverhältnis zwischen
  20% und 100%.
- Hoch effiziente Gas-/Luftverbund-
  regelung für gleichbleibende,
  optimierte Verbrennung höchste
  Energieausnutzung und emissionsarmer
  Betrieb über den gesamten Leistungsbereich.
- Für Erdgas E, und LL geeignet.
- Geeignet für raumluftabhängigen und
  raumluftunabhängigen Betrieb.
- Der neue digitale Heizungsmanager
  passt den Betrieb an die jeweilige
  Anlagensituation an, so werden für den
  Kessel ungefährliche Situationen
  erkannt und führen lediglich zu
  Regelabschaltungen mit anschließendem,
  automatischen Neustart.
- Kesselschaltfeld vorbereitet für den
  steckerfertigen Einbau einer
  witterungsgeführten Regel. CD Modulo
  in Verbindung mit Interface für 0-10 V
  Ansteuerung.
- Bedienfeld wahlweise nach rechts, vorn
  oder links zugänglich montierbar.
- Der Kessel wurde für einen max.
  heizwasserseitigen Betriebsdruck von 6
  bar konstruiert und wird komplett
  montiert geliefert.
- Komplette Funktionsprüfung im Werk
  durch Testcomputer.
- Kaskadengeeignet durch motorgesteuerte
  Abgasklappe (Option) zur rauchgasseitigen Absperrung bei Überdruckanlagen.
- Gas-Kategorie II2 ELL.
- Der Kessel ist werksseitig auf Erdgas
  H,Wobbe - Index 15,0 kWh/m3
  eingestellt.
- Gerätetyp: B23, C33x, C43x, C53, C63x
  und C83x.

Betriebsbedingungen:
max. Betriebsüberdruck:  6 bar
Sicherheitstemperaturbegrenzter: 110°C,
Elektroanschluss:  230 V AC / 50 Hz,
Schutzart:  IP 20

Produkt-ID-Nr. 0063BP3474

Lieferumfang:
Komplett montiert auf Bodengestell mit
Laufrädern und Stehbolzen, Hydraulische
Anschlüsse je nach Kesselausführung
links oder rechts bei Bestellung
angeben.
Heizungsmanager mit Kesselregelung und
Pumpenansteuerung (Umwälzpumpen
bauseits), Wassermangelsicherung mittels
Temperatursensoren, Manometer,
Abgastemperaturfühler, Frostschutzeinrichtung, Siphon.

Typ:  GSR 309 Condens
Nennwärmeleistung
bei tV / tR 75 / 60°  :  106 - 531 kW
bei tV / tR 40 / 30°  :  113 - 573 kW
Nennwärmebelastung (Hu): 109 - 539 kW
Kesselwirkungsgrad (Hu)
75/60°C (Volllast - Teillast):bis 98,5 %
40/30°C (Volllast - Teillast):bis 106,4%
Normnutzungsgrad,75/60°C:  bis 107,1%
Normnutzungsgrad,40/30°C:  bis 109,6%
Gasvordruck Erdgas:  17  -  100 mbar
Gasdurchsatz:  57 m3/h
Schadstoffemission NOx: < 60 mg/kWh
  CO:  < 20 mg/kWh
Verfügbarer Förderdruck Volllast: 150 Pa
Verfügbarer Förderdruck Teillast: 10 Pa
Abgasmassenstrom Volllast: 907 kg/h
Abgasmassenstrom Teillast: 183 kg/h
Abgastemperatur Volllast
 (75/60°C) min.: 57 °C
  max.: 65 °C
Abgastemperatur Volllast
 (40/30°C) min.: 32 °C
  max.: 45 °C
CO2-Gehalt (Volllast und Teillast):9,0%
Max. Wassertemperatur
(Absicherungsgrenze): 110°
Betriebstemperaturen
  Heizkreis:  20 - 95°C
Betriebsdruck min.:  0,8 bar
Betriebsdruck max.:  6,0 bar
Kesselwasserinhalt:  93 Liter
Wasserseitiger Widerstand
  (DT = 10°C): 500 (50) mbar (kPa)
Wasserseitiger Widerstand
  (dT = 20°C): 125 (12,5) mbar (kPa)
Elektrische Leistungsaufnahme ohne
  Pumpe:  12 - 858 W
Mittlerer Geräuschpegel 1 Meter vom
Kessel entfernt:  60 dB(A)
Abgasanschluss:  250 mm
Zuluftanschluss:  250 mm
Gasanschluss:  RP 2" IG
Vor-/Rücklaufanschluss
  Flansch:  NW 80,DIN 2576 - PN 10
Montagegewicht:  560 Kg

Bestell-Nr.:  190581
Menge: 1,000 Stck

**1.13.2 OERTLI Gasbrennwertk. GSR 307 condens**
OERTLI Gasbrennwertk. GSR 307 cond.
von 84 kW - 427 kW
- Gas- Brennwert- Standkessel für
  geschlossene Warmwasserzentral -
  heizungsanlagen mit einer max.
  Betriebstemperatur bis 90°C
  einstellbar
- Wärmetauscher aus korrosions- und
  temperaturbeständigen Aluminium /
  Silizium-Gussgliedern.Von vorn einfach
  zugänglich über Kontroll- und
  Wartungsklappe.
- Edelstahl Vormisch-Brenner mit Metallvliesoberfläche,
- hohes Modulationsverhältnis zwischen
  20% und 100%.
- Hoch effiziente Gas-/Luftverbund-
  regelung für gleichbleibende,
  optimierte Verbrennung höchste
  Energieausnutzung und emissionsarmer
  Betrieb über den gesamten
  Leistungsbereich.
- Für Erdgas E, und LL geeignet.
- Geeignet für raumluftabhängigen und
  raumluftunabhängigen Betrieb.
- Der neue digitale Heizungsmanager
  passt den Betrieb an die jeweilige
  Anlagensituation an, so werden für den
  Kessel ungefährliche Situationen
  erkannt und führen lediglich zu
  Regelabschaltungen mit anschließendem,
  automatischen Neustart.
- Kesselschaltfeld vorbereitet für den
  steckerfertigen Einbau einer
  witterungsgeführten Regel. CD Modulo
  in Verbindung mit Interface für 0-10 V
  Ansteuerung.
- Bedienfeld wahlweise nach rechts, vorn
  oder links zugänglich montierbar.
- Der Kessel wurde für einen max.
  heizwasserseitigen Betriebsdruck von 6
  bar konstruiert und wird komplett
  montiert geliefert.
- Komplette Funktionsprüfung im Werk
  durch Testcomputer.
- Kaskadengeeignet durch motorgesteuerte
  Abgasklappe (Option) zur rauchgasseitigen Absperrung bei Überdruckanlagen.
- Gas-Kategorie II2 ELL.
- Der Kessel ist werksseitig auf Erdgas
  H,Wobbe - Index 15,0 kWh/m3
  eingestellt.
- Gerätetyp: B23, C33x, C43x, C53, C63x
  und C83x.

Betriebsbedingungen:
max. Betriebsüberdruck:  6 bar
Sicherheitstemperaturbegrenzter: 110°C,
Elektroanschluss:  230 V AC / 50 Hz,
Schutzart:  IP 20

Lieferumfang:
Komplett montiert auf Bodengestell mit
Laufrädern und Stehbolzen, Hydraulische
Anschlüsse je nach Kesselausführung
links oder rechts bei Bestellung
angeben.
Heizungsmanager mit Kesselregelung und
Pumpenansteuerung (Umwälzpumpen
bauseits),
Wassermangelsicherung mittels
Temperatursensoren,
Manometer,Abgastemperaturfühler,
Frostschutzeinrichtung, Siphon.

Produkt-ID-Nr. 0063BP3474

Typ:  GSR 307 Condens
Nennwärmeleistung
bei tV / tR 75 / 60°  :  79 - 395 kW
bei tV / tR 40 / 30°  :  84 - 427 kW
Nennwärmebelastung (Hu): 82 - 404 kW
Kesselwirkungsgrad (Hu)
75/60°C (Volllast - Teillast):bis 98,5%
40/30°C (Volllast - Teillast):bis 106,4%
Normnutzungsgrad,75/60°C:  bis 107,1%
Normnutzungsgrad,40/30°C:  bis 109,6%
Gasvordruck Erdgas:  17  - 100 mbar
Gasdurchsatz:  43 m3/h
Schadstoffemission NOx: < 60 mg/kWh
  CO:  < 20 mg/kWh
Verfügbarer Förderdruck Volllast: 150 Pa
Verfügbarer Förderdruck Teillast: 10 Pa
Abgasmassenstrom Volllast: 680 kg/h
Abgasmassenstrom Teillast: 138 kg/h
Abgastemperatur Volllast
  (75/60°C) min.: 57 °C
  max.: 65 °C
Abgastemperatur Volllast
  (40/30°C) min.: 32°C
  max.: 45°C
CO2-Gehalt (Volllast und Teillast) 9,0%
Max. Wassertemperatur
  (Absicherungsgrenze):  110°C
Betriebstemperaturen Heizkreis: 20-95°C
Betriebsdruck min.:  0,8 bar
Betriebsdruck max.:  6,0 bar
Kesselwasserinhalt:  71 Liter
Wasserseitiger Widerstand
  (DT = 10°C):  480 (48) mbar (kPa)
Wasserseitiger Widerstand
  (dT = 20°C):  120 (12) mbar (kPa)
Elektrische Leistungsaufnahme ohne
  Pumpe:  12 - 470 W
Mittlerer Geräuschpegel 1 Meter vom
  Kessel entfernt:  60 dB(A)
Abgasanschluss:  250 mm
Zuluftanschluss:  250 mm
Gasanschluss:  RP 2" IG
Vor-/Rücklaufanschluss
  Flansch:  NW 80,
  DIN 2576 - PN 10
Montagegewicht:  460 Kg

Bestell-Nr.:  190579
Menge: 1,000 Stck

**1.13.3 OERTLI Gas-Brennwertkessel GSR 235 cond. Erdgas E / LL, 36-179 kW**
OERTLI Gas-Brennwertkessel GSR 235 cond.
( Erdgas E / LL ) mit 36-179 kW
Wärmetauscher aus Aluminium / Silizium
- hohe Korrosionsfestigkeit
- zylindrischer Vormischbrenner mit
  Metallvlies-Oberfläche zur extrem
  schadstoffarmen Verbrennung
- Gas-Luft-Verbundregelung zur
  modulierenden Betriebsweise
- Modulationsverhältnis 1:5
- komplett zusammengebaute Gassicherheits- und Regelarmatur mit
  Gasfeuerungsautomat in Microprozessortechnik
- Das Schaltfeld ist mit einer
  witterungsgeführten Regelung
  OE-tronic 3 ausgestattet. Diese
  steuert 1 direkten Heizkreis
  und 1 Warmwasserkreis (Speicherfühler
  als Zubehör).
Durch Anschluss eines Vorlauffühlers
(AD 199) kann der 1. Mischerkreis
aktiviert werden. Durch den Einbau einer
zusätzlichen Mischerplatine (AD 196)
kann ein 2. Mischerkreis angesteuert
werden. Eine oder mehrere
Fernbedienungen AD 194 ermöglichen die
Veränderung von Parametern vom
Wohnraum aus.
Der Brennwertkessel verfügt außerdem
über einen 0-10 Volt Eingang, so dass
man diesen auch in eine Gebäudeleittechnik integrieren kann.
Es können bis zu 10 Kessel in Kaskade
geregelt werden. Dazu benötigt man
lediglich die entsprechende Anzahl
von BUS-Kabeln (AD 134) und einen
Tauchfühler als Summenvorlauffühler
(Speicherfühler AD 212)
- Kessel wird komplett montiert und
  anschlussfertig geliefert

Betriebsbedingungen:
max.Vorlauftemperatur:  90 °C
max. Betriebsüberdruck: 6,0 bar
min. Betriebsüberdruck: 0,8 bar

Abmesungen/Anschlüsse:
Breite/Höhe/Tiefe:  1190/1290/450 mm
Vorlauf:  1 1/4" AG
Rücklauf:  1 1/4" AG
Gasanschluss:  1 1/4" AG
Abgasanschluss Ø:  150 mm
Zuluftanschluss Ø:  150 mm
2.NT Rücklaufanschluss: 1 1/4" AG
Kondenswasser-Ablauf Ø: 32 mm

Bestell-Nr.:  115770
Menge: 1,000 Stck

**1.13.4 OERTLI Gasbrennwertk. GSR 305 condens**
OERTLI Gasbrennwertk. GSR 305 cond.
von 56 kW - 282 kW
- Gas- Brennwert- Standkessel für
  geschlossene Warmwasserzentral -
  heizungsanlagen mit einer max.
  Betriebstemperatur bis 90°C
  einstellbar
- Wärmetauscher aus korrosions- und
  temperaturbeständigen Aluminium /
  Silizium-Gussgliedern.Von vorn einfach
  zugänglich über Kontroll- und
  Wartungsklappe.
- Edelstahl Vormisch-Brenner mit
  Metallvliesoberfläche,
- hohes Modulationsverhältnis zwischen
  20% und 100%.
- Hoch effiziente Gas-/Luftverbund-
  regelung für gleichbleibende,
  optimierte Verbrennung höchste
  Energieausnutzung und emissionsarmer
  Betrieb über den gesamten Leistungsbereich.
- Für Erdgas E, und LL geeignet.
- Geeignet für raumluftabhängigen und
  raumluftunabhängigen Betrieb.
- Der neue digitale Heizungsmanager
  passt den Betrieb an die jeweilige
  Anlagensituation an, so werden für den
  Kessel ungefährliche Situationen
  erkannt und führen lediglich zu
  Regelabschaltungen mit anschließendem,
  automatischen Neustart.
- Kesselschaltfeld vorbereitet für den
  steckerfertigen Einbau einer
  witterungsgeführten Regel. CD Modulo
  in Verbindung mit Interface für 0-10 V
  Ansteuerung.
- Bedienfeld wahlweise nach rechts, vorn
  oder links zugänglich montierbar.
- Der Kessel wurde für einen max.
  heizwasserseitigen Betriebsdruck von 6
  bar konstruiert und wird komplett
  montiert geliefert.
  Komplette Funktionsprüfung im Werk
  durch Testcomputer.
- Kaskadengeeignet durch motorgesteuerte
  Abgasklappe (Option) zur
  rauchgasseitigen Absperrung bei
  Überdruckanlagen.
  Gas-Kategorie II2 ELL.
- Der Kessel ist werksseitig auf Erdgas
  H,Wobbe - Index
  15,0 kWh/m3 eingestellt.
- Gerätetyp: B23, C33x, C43x, C53, C63x
  und C83x.

Betriebsbedingungen:
max. Betriebsüberdruck: 6 bar
Sicherheitstemperaturbegrenzter: 110 °
C,
Elektroanschluss 230 V AC / 50 Hz,
Schutzart IP 20

Lieferumfang:
Komplett montiert auf Bodengestell mit
Laufrädern und Stehbolzen, Hydraulische
Anschlüsse je nach Kesselausführung
links oder rechts bei Bestellung
angeben.
Heizungsmanager mit Kesselregelung und
Pumpenansteuerung (Umwälzpumpen
bauseits),
Wassermangelsicherung mittels
Temperatursensoren,
Manometer,Abgastemperaturfühler,
Frostschutzeinrichtung, Siphon.

Produkt-ID-Nr. 0063BP3474

Typ:  GSR 305 Condens
Nennwärmeleistung
bei tV / tR 75 / 60°  :  51 - 261 kW
bei tV / tR 40 / 30°  :  56 - 282 kW
Nennwärmebelastung (Hu): 54 - 269 kW
Kesselwirkungsgrad (Hu)
75/60°C (Volllast - Teillast):bis 98,5%
40/30°C (Volllast - Teillast):bis 106,4%
Normnutzungsgrad,75/60°C:  bis 107,1%
Normnutzungsgrad,40/30°C:  bis 109,6%
Gasvordruck Erdgas:  17 - 100mbar
Gasdurchsatz:  29 m3/h
Schadstoffemission NOx:  < 60 mg/kWh
  CO:  < 20 mg/kWh
Verfügbarer Förderdruck
  Volllast:  150 Pa
Verfügbarer Förderdruck
  Teillast:  10 Pa
Abgasmassenstrom Volllast: 453 kg/h
Abgasmassenstrom Teillast: 91 kg/h
Abgastemperatur Volllast
  (75/60°C) min.:  57 °C
  max.:  65 °C
Abgastemperatur Volllast
  (40/30°C) min.:  32°C
  max.:  45°C
CO2-Gehalt
  (Volllast und Teillast): 9,0%
Max. Wassertemperatur
  (Absicherungsgrenze):  110°
Betriebstemperaturen
  Heizkreis:  20 - 95°C
Betriebsdruck min.:  0,8 bar
Betriebsdruck max.:  6,0 bar
Kesselwasserinhalt:  49 Liter
Wasserseitiger Widerstand
  (DT = 10°C):  452 (45,2) mbar (kPa)
Wasserseitiger Widerstand
  (dT = 20°C):  113 (11,3) mbar (kPa)
Elektrische Leistungsaufnahme ohne
  Pumpe:  12 - 303 W
Mittlerer Geräuschpegel 1 Meter vom
Kessel entfernt: 60 dB(A)
Abgasanschluss:  250 mm
Zuluftanschluss: 250 mm
Gasanschluss:  RP 2" IG
Vor-/Rücklaufanschluss
  Flansch:  NW 80,DIN 2576 - PN 10
Montagegewicht:  360 Kg

Bestell-Nr.:  190577
Menge: 1,000 Stck

**1.13.5 OERTLI Gasbrennwertk.GSR 318 DUO condens**
OERTLI Optimat GSR 318 DUO condens
von 156 - 1.146 kW
- Gas- Brennwert- Standkessel bestehend
  aus 2 Kesselmodulen mit gemeinsamen
  Abgassammler für geschlossene
  Warmwasserzentralheizungsanlagen mit
  einer max. Betriebstemperatur bis 90°C
  einstellbar
- Wärmetauscher aus korrosions- und
  temperaturbeständigen Aluminium/
  Silizium-Gussgliedern.Von
  vorn einfach zugänglich über Kontroll-
  und Wartungs-klappe
- Edelstahl Vormisch-Brenner mit
  Metallvliesoberfläche, hohes
  Modulationsverhältnis zwischen
  15% und 100%
- Hoch effiziente Gas-/Luftverbundrege-
  lung für gleichbleibende, optimierte
  Verbrennung höchste Energieausnutzung
  und emissionsarmer Betrieb über den
  gesamten Leistungsbereich. Für Erdgas
  E, und LL geeignet
- Geeignet für raumluftabhängigen und
  raumluftunabhängigen Betrieb
- Der neue digitale Heizungsmanager
  passt den Betrieb an die jeweilige
  Anlagensituation an, so werden für den
  Kessel ungefährliche Situationen
  erkannt und führen lediglich zu
  Regelabschaltungen mit anschließendem,
  automatischen Neustart
- Kesselschaltfeld vorbereitet für den
  steckerfertigen Einbau einer
  witterungsgeführten Regelung CD
  Modulo in Verbindung mit Interface für
  0-10 V Ansteuerung. Bedienfelder
  wahlweise nach rechts und links oder
  von vorn zugänglich montierbar.
- Der Kessel wurde für einen max.
  heizwasserseitigen Betriebsdruck von 6
  bar konstruiert und wird komplett
  montiert geliefert. Komplette
  Funktionsprüfung im Werk durch
  Testcomputer.
- Kaskadengeeignet durch Motor
  gesteuerte Abgas-klappe (im
  Lieferumfang enthalten) zur Rauchgasseitigen Absperrung bei
  Überdruckanlagen.
- Gas-Kategorie II2 ELL.
- Der Kessel ist werksseitig auf
  Erdgas H,Wobbe - Index 15,0 kWh/m3
  eingestellt.
- Gerätetyp: B23, C33x,  C53x,
  C63x und C83x

- Betriebsbedingungen:
max. Betriebsüberdruck:  6 bar
Sicherheitstemperaturbegrenzter: 110 °C
Elektroanschluss: 230 V AC / 50 Hz
Schutzart:  IP 20

Lieferumfang:
Zwei Kesselbaueinheiten jeweils komplett
montiert auf Bodengestell mit Laufrädern
und Stehbolzen, Hydraulische
Anschlüsse und Gasanschluss in doppelter
Ausführung.
Zwei Baueinheiten zu einem Gerät vor Ort
einfach zu montieren.
Heizungsmanager mit Kesselregelung und
Pumpenansteuerung (Umwälzpumpen
bauseits), Wassermangelsicherung mittels
Temperatursensoren, Manometer,
Abgastemperaturfühler,
Frostschutzeinrichtung, Siphon.
Zuluftsammler ist Zubehör

Produkt-ID-Nr. 0063BP3474

Typ:  GSR 318 DUO condens
Nennwärmeleistung:
bei tV / tR 75/60°:  148 - 1.062 kW
bei tV / tR 50/30°:  156 - 1.146 kW

Nennwärmebelastung (Hu):153-1.078 kW
Kesselwirkungsgrad (Hu):
75/60°C (Volllast - Teillast):bis 98,5%
40/30°C (Volllast - Teillast):bis 106,4%
Normnutzungsgrad, 75/60°C:  bis 107,1%
Normnutzungsgrad, 40/30°C:  bis 109,6%
Gasvordruck Erdgas:  17 - 100 mbar
Gasdurchsatz:  114 m3/h
Schadstoffemission Nox: < 60 mg/kWh
  CO:  < 20 mg/kWh
Verfügbarer Förderdruck Volllast: 130 Pa
Verfügbarer Förderdruck Teillast: 10 Pa
Abgasmassenstrom Volllast: 1.814 kg/h
Abgasmassenstrom Teillast: 257 kg/h
Abgastemperatur Volllast (75/60° C)
  min.: 57° C
  max.: 65° C
Abgastemperatur Volllast (40/30° C)
  min.: 32° C
  max.: 45° C
CO2-Gehalt (Volllast und Teillast): 9,0%
Max.Wassertemperatur
  (Absicherungsgrenze):  110° C
Betriebstemperaturen Heizkreis: 20 - 90°C
Betriebsdruck min.:  0,8 bar
Betriebsdruck max.:  6,0 bar
Kesselwasserinhalt:  186 Liter
Wasserseitiger Widerstand
  (DT = 10°C): 500 (50) mbar (kPa)
Wasserseitiger Widerstand
  (DT = 20°C): 125 (12,5) mbar (kPa)
Elektrische Leistungsaufnahme ohne
  Pumpe:  24 - 1.684 W
Mittlerer Geräuschpegel 1 Meter
  vom Kessel entfernt: 63 dB(A)
Abgasanschluss:  350 mm
Zuluftanschluss:  2 x 250 mm
Gasanschluss:  2 x RP 2" IG
Vor-/Rücklaufanschluss Flansch:
2 x NW 80, DIN 2576 - PN 10
Montagegewicht:  1.120 Kg
Bodenfläche:  2,8 m2

Bestell-Nr.:  190585
Menge: 1,000 Stck

**1.13.6 OERTLI Gasbrennwertk.GSR 314 DUO condens**
OERTLI Optimat GSR 314 DUO condens
von 131 - 854 kW
- Gas- Brennwert- Standkessel bestehend
  aus 2 Kesselmodulen mit gemeinsamen
  Abgassammler für geschlossene
  Warmwasserzentralheizungsanlagen mit
  einer max. Betriebstemperatur bis 90°C
  einstellbar
- Wärmetauscher aus korrosions- und
  temperaturbeständigen Aluminium/
  Silizium-Gussgliedern.Von vorn einfach
  zugänglich über Kontroll- und
  Wartungsklappe
- Edelstahl Vormisch-Brenner mit
  Metallvliesoberfläche, hohes
  Modulationsverhältnis zwischen 15% und
  100%
- Hoch effiziente Gas-/Luftverbund-
  regelung für gleichbleibende,
  optimierte Verbrennung höchste
  Energieausnutzung und emissionsarmer
  Betrieb über den gesamten Leistungsbereich. Für Erdgas E, und LL
  geeignet
- Geeignet für raumluftabhängigen und
  raumluftunabhängigen Betrieb
- Der neue digitale Heizungsmanager
  passt den Betrieb an die jeweilige
  Anlagensituation an, so werden für den
  Kessel ungefährliche Situationen
  erkannt und führen lediglich zu
  Regelabschaltungen mit anschließendem,
automatischen Neustart
- Kesselschaltfeld vorbereitet für den
  steckerfertigen Einbau einer
  witterungsgeführten Regelung CD
  Modulo in Verbindung mit Interface für
  0-10 V Ansteuerung. Bedienfelder
  wahlweise nach rechts und links oder
  von vorn zugänglich montierbar.
- Der Kessel wurde für einen max.
  heizwasserseitigen Betriebsdruck von 6
  bar konstruiert und wird komplett
  montiert geliefert. Komplette
  Funktionsprüfung im Werk durch
  Testcomputer.
- Kaskadengeeignet durch Motor
  gesteuerte Abgas-klappe (im
  Lieferumfang enthalten) zur Rauchgasseitigen Absperrung bei
  Überdruckanlagen.
- Gas-Kategorie II2 ELL. Der Kessel ist
  werksseitig auf Erdgas H,Wobbe - Index
  15,0 kWh/m3 eingestellt.
- Gerätetyp: B23, C33x, C53x,
  C63x und C83x

- Betriebsbedingungen:
max. Betriebsüberdruck:  6 bar
Sicherheitstemperaturbegrenzter: 110 °C
Elektroanschluss: 230 V AC / 50 Hz
Schutzart:  IP 20

Lieferumfang:
Zwei Kesselbaueinheiten jeweils komplett
montiert auf Bodengestell mit Laufrädern
und Stehbolzen, Hydraulische Anschlüsse
und Gasanschluss in doppelter
Ausführung.
Zwei Baueinheiten zu einem Gerät vor Ort
einfach zu montieren. Heizungsmanager
mit Kesselregelung und Pumpenansteuerung
(Umwälzpumpen bauseits), Wassermangelsicherung mittels Temperatursensoren,
Manometer, Abgastemperaturfühler,
Frostschutzeinrichtung, Siphon.
Zuluftsammler ist Zubehör

Produkt-ID-Nr. 0063BP3474

Typ:  GSR 314 DUO condens
Nennwärmeleistung:
bei tV / tR 75/60°:  123- 790 kW
bei tV / tR 50/30°:  131 - 854 kW

Nennwärmebelastung (Hu): 128 - 808 kW
Kesselwirkungsgrad (Hu):
75/60°C (Volllast - Teillast):bis 98,5%
40/30°C (Volllast - Teillast):bis 106,4%
Normnutzungsgrad, 75/60°C:  bis 107,1%
Normnutzungsgrad, 40/30°C:  bis 109,6%
Gasvordruck Erdgas:  17 - 100 mbar
Gasdurchsatz:  86 m3/h
Schadstoffemission Nox: < 60 mg/kWh
  CO:  < 20 mg/kWh
Verfügbarer Förderdruck Volllast: 130 Pa
Verfügbarer Förderdruck Teillast: 10 Pa
Abgasmassenstrom Volllast: 1.360 kg/h
Abgasmassenstrom Teillast: 215 kg/h
Abgastemperatur Volllast (75/60° C)
  min.: 57° C
  max.: 65° C
Abgastemperatur Volllast (40/30° C)
  min.: 32° C
  max.: 45° C
CO2-Gehalt (Volllast und Teillast): 9,0%
Max.Wassertemperatur
(Absicherungsgrenze): 110° C
Betriebstemperaturen Heizkreis:
  20 - 90° C
Betriebsdruck min.:  0,8 bar
Betriebsdruck max.:  6,0 bar
Kesselwasserinhalt:  142 Liter
Wasserseitiger Widerstand
  (DT = 10°C): 480 (48) mbar (kPa)
Wasserseitiger Widerstand
  (DT = 20°C): 120 (12) mbar (kPa)
Elektrische Leistungsaufnahme ohne
  Pumpe:  24 - 980 W
Mittlerer Geräuschpegel 1 Meter vom
Kessel entfernt: 63 dB(A)
Abgasanschluss:  350 mm
Zuluftanschluss:  2 x 250 mm
Gasanschluss:  2 x RP 2" IG
Vor-/Rücklaufanschluss Flansch:
2 x NW 80, DIN 2576 - PN 10
Montagegewicht:  920 Kg
Bodenfläche:  2,8 m2

Bestell-Nr.:  190583
Menge: 1,000 Stck

**1.13.7 OERTLI Gasbrennwertk. GSR 308 condens**
OERTLI Gasbrennwertk. GSR 308 cond.
von 98 kW - 499 kW
- Gas- Brennwert- Standkessel für
  geschlossene Warmwasserzentral -
  heizungsanlagen mit einer max.
  Betriebstemperatur bis 90°C
  einstellbar
- Wärmetauscher aus korrosions- und
  temperaturbeständigen Aluminium /
  Silizium-Gussgliedern.Von vorn einfach
  zugänglich über Kontroll- und
  Wartungsklappe.
- Edelstahl Vormisch-Brenner mit Metallvliesoberfläche,
- hohes Modulationsverhältnis zwischen
  20% und 100%.
- Hoch effiziente Gas-/Luftverbund-
  regelung für gleichbleibende,
  optimierte Verbrennung höchste
  Energieausnutzung und emissionsarmer
  Betrieb über den gesamten
  Leistungsbereich.
- Für Erdgas E, und LL geeignet.
- Geeignet für raumluftabhängigen und
  raumluftunabhängigen Betrieb.
- Der neue digitale Heizungsmanager
  passt den Betrieb an die jeweilige
  Anlagensituation an, so werden für den
  Kessel ungefährliche Situationen
  erkannt und führen lediglich zu
  Regelab schaltungen mit anschließendem, automatischen Neustart.
- Kesselschaltfeld vorbereitet für den
  steckerfertigen Einbau einer
  witterungsgeführten Regel. CD Modulo
  in Verbindung mit Interface für 0-10 V
  Ansteuerung.
- Bedienfeld wahlweise nach rechts, vorn
  oder links zugänglich montierbar.
- Der Kessel wurde für einen max.
  heizwasserseitigen Betriebsdruck von 6
  bar konstruiert und wird komplett
  montiert geliefert. Komplette
  Funktionsprüfung im Werk durch
  Testcomputer.
- Kaskadengeeignet durch motorgesteuerte
  Abgasklappe (Option) zur rauchgasseitigen Absperrung bei Überdruckanlagen.
- Gas-Kategorie II2 ELL.
- Der Kessel ist werksseitig auf Erdgas
  H,Wobbe - Index 15,0 Wh/m3
  eingestellt.
- Gerätetyp: B23, C33x, C43x, C53, C63x
  und C83x.

Betriebsbedingungen:
max. Betriebsüberdruck:  6 bar
Sicherheitstemperaturbegrenzter: 110°C,
Elektroanschluss: 230 V AC / 50 Hz,
Schutzart:  IP 20

Lieferumfang:
Komplett montiert auf Bodengestell mit
Laufrädern und Stehbolzen, Hydraulische
Anschlüsse je nach Kesselausführung
links oder rechts bei Bestellung
angeben.
Heizungsmanager mit Kesselregelung und
Pumpenansteuerung (Umwälzpumpen
bauseits),Wassermangelsicherung mittels
Temperatursensoren, Manometer,
Abgastemperaturfühler, Frostschutzeinrichtung, Siphon.

Produkt-ID-Nr. 0063BP3474

Typ:  GSR 308 Condens
Nennwärmeleistung
bei tV / tR 75 / 60°  :  92 - 462 kW
bei tV / tR 40 / 30°  :  98 - 499 kW
Nennwärmebelastung (Hu): 95 - 471 kW
Kesselwirkungsgrad (Hu)
75/60°C (Volllast - Teillast):bis 98,5 %
40/30°C (Volllast - Teillast):bis 106,4%
Normnutzungsgrad,75/60°C:  bis 107,1%
Normnutzungsgrad,40/30°C:  bis 109,6%
Gasvordruck Erdgas:  17  - 100 mbar
Gasdurchsatz:  50 m3/h
Schadstoffemission NOx: < 60 mg/kWh
  CO:  < 20 mg/kWh
Verfügbarer Förderdruck Volllast: 150 Pa
Verfügbarer Förderdruck Teillast: 10 Pa
Abgasmassenstrom Volllast: 793 kg/h
Abgasmassenstrom Teillast: 160 kg/h
Abgastemperatur Volllast
  (75/60°C) min.: 57 °C
  max.: 65 °C
Abgastemperatur Volllast
  (40/30°C) min.: 32°C
  max.: 45°C
CO2-Gehalt (Volllast und Teillast): 9,0%
Max. Wassertemperatur
  (Absicherungsgrenze):  110°C
Betriebstemperaturen
 Heizkreis:  20 - 95°C
Betriebsdruck min.:  0,8 bar
Betriebsdruck max.:  6,0 bar
Kesselwasserinhalt:  82 Liter
Wasserseitiger Widerstand
  (DT = 10°C):  440 (44) mbar (kPa)
Wasserseitiger Widerstand
  (dT = 20°C):  110 (10) mbar (kPa)
Elektrische Leistungsaufnahme
ohne Pumpe:  12 - 600 W
Mittlerer Geräuschpegel 1 Meter vom
Kessel entfernt: 60 dB(A)
Abgasanschluss:  250 mm
Zuluftanschluss: 250 mm
Gasanschluss:  RP 2" IG
Vor-/Rücklaufanschluss
  Flansch:  NW 80,DIN 2576 - PN 10
Montagegewicht:  510 Kg

Bestell-Nr.:  190580
Menge: 1,000 Stck

**1.13.8 OERTLI Gasbrennwertk.GSR 312 DUO condens**
OERTLI Optimat GSR 312 DUO condens
von 94 - 706 kw
- Gas- Brennwert- Standkessel bestehend
  aus 2 Kesselmodulen mit gemeinsamen
  Abgassammler für geschlossene
  Warmwasserzentralheizungsanlagen mit
  einer max. Betriebstemperatur bis 90°C
  einstellbar
- Wärmetauscher aus korrosions- und
  temperaturbeständigen Aluminium/
  Silizium-Gussgliedern.Von vorn einfach
  zugänglich über Kontroll- und
  Wartungsklappe
- Edelstahl Vormisch-Brenner mit
  Metallvliesoberfläche,
  hohes Modulationsverhältnis zwischen
  15% und 100%
- Hoch effiziente Gas-/Luftverbundrege-
  lung für gleichbleibende, optimierte
  Verbrennung höchste Energieausnutzung
  und emissionsarmer Betrieb über den
  gesamten Leistungsbereich. Für Erdgas
  E, und LL geeignet
- Geeignet für raumluftabhängigen und
  raumluftunabhängigen Betrieb
- Der neue digitale Heizungsmanager
  passt den Betrieb an die jeweilige
  Anlagensituation an, so werden für den
  Kessel ungefährliche Situationen
  erkannt und führen lediglich zu
  Regelabschaltungen mit anschließendem,
  automatischen Neustart
- Kesselschaltfeld vorbereitet für den
  steckerfertigen Einbau einer
  witterungsgeführten Regelung CD
  Modulo in Verbindung mit Interface für
  0-10 V Ansteuerung. Bedienfelder
  wahlweise nach rechts und links oder
  von vorn zugänglich montierbar.
- Der Kessel wurde für einen max.
  heizwasserseitigen Betriebsdruck von 6
  bar konstruiert und wird komplett
  montiert geliefert. Komplette
  Funktionsprüfung im Werk durch
  Testcomputer.
- Kaskadengeeignet durch Motor
  gesteuerte Abgas-klappe (im
  Lieferumfang enthalten) zur Rauchgasseitigen Absperrung bei
  Überdruckanlagen.
- Gas-Kategorie II2 ELL.
- Der Kessel ist werksseitig auf
  Erdgas H,Wobbe - Index 15,0 kWh/m3
  eingestellt.
- Gerätetyp: B23, C33x, C53x,
  C63x und C83x

- Betriebsbedingungen:
max. Betriebsüberdruck:  6 bar
Sicherheitstemperaturbegrenzter: 110 °C
Elektroanschluss: 230 V AC / 50 Hz
Schutzart:  IP 20

Lieferumfang:
Zwei Kesselbaueinheiten jeweils komplett
montiert auf Bodengestell mit Laufrädern
und Stehbolzen, Hydraulische
Anschlüsse und Gasanschluss in doppelter
Ausführung.
Zwei Baueinheiten zu einem Gerät vor Ort
einfach zu montieren.
Heizungsmanager mit Kesselregelung und
Pumpenansteuerung (Umwälzpumpen
bauseits), Wassermangelsicherung mittels
Temperatursensoren, Manometer,
Abgastemperaturfühler,
Frostschutzeinrichtung, Siphon.
Zuluftsammler ist Zubehör

Produkt-ID-Nr. 0063BP3474

Typ:  GSR 312 DUO condens
Nennwärmeleistung:
bei tV / tR 75/60°:  87 - 654 kW
bei tV / tR 50/30°:  94 - 706 kW

Nennwärmebelastung (Hu): 91 - 672 kW
Kesselwirkungsgrad (Hu): 75/60°C
(Volllast - Teillast):  bis 98,5 %
40/30°C (Volllast - Teillast):bis 106,4%
Normnutzungsgrad, 75/60°C:  bis 107,1%
Normnutzungsgrad, 40/30°C:  bis 109,6%
Gasvordruck Erdgas:  17 - 100 mbar
Gasdurchsatz:  72 m3/h
Schadstoffemission Nox: < 60 mg/kWh
  CO:  < 20 mg/kWh
Verfügbarer Förderdruck Volllast: 130 Pa
Verfügbarer Förderdruck Teillast: 10 Pa
Abgasmassenstrom Volllast: 1.130 kg/h
Abgasmassenstrom Teillast: 153 kg/h
Abgastemperatur Volllast (75/60° C)
  min.: 57° C
  max.: 65° C
Abgastemperatur Volllast (40/30° C)
  min.: 32° C
  max.: 45° C
CO2-Gehalt (Volllast und Teillast): 9,0%
Max.Wassertemperatur
  (Absicherungsgrenze): 110° C
Betriebstemperaturen
  Heizkreis:  20 - 90° C
Betriebsdruck min.:  0,8 bar
Betriebsdruck max.:  6,0 bar
Kesselwasserinhalt:  120 Liter
Wasserseitiger Widerstand
  (DT = 10°C):  440 (44) mbar (kPa)
Wasserseitiger Widerstand
  (DT = 20°C):  110 (11) mbar (kPa)
Elektrische Leistungsaufnahme ohne
  Pumpe:  24 - 694 W
Mittlerer Geräuschpegel 1 Meter vom
Kessel entfernt: 63 dB(A)
Abgasanschluss:  350 mm
Zuluftanschluss:  2 x 250 mm
Gasanschluss:  2 x RP 2" IG
Vor-/Rücklaufanschluss Flansch:
2 x NW 80, DIN 2576 - PN 10
Montagegewicht:  820 Kg
Bodenfläche:  2,4 m2

Bestell-Nr.  190582
Menge: 1,000 Stck

**1.13.9 OERTLI Gas-Brennwertkessel GSR 236 cond. Erdgas E / LL, 45-217 kW**
OERTLI Gas-Brennwertkessel GSR 236 cond.
( Erdgas E / LL ) mit 45-217 kW
Wärmetauscher aus Aluminium / Silizium
- hohe Korrosionsfestigkeit
- zylindrischer Vormischbrenner mit
  Metallvlies-Oberfläche zur extrem
  schadstoffarmen Verbrennung
- Gas-Luft-Verbundregelung zur
  modulierenden Betriebsweise
- Modulationsverhältnis 1:5
- komplett zusammengebaute Gassicherheits- und Regelarmatur mit
  Gasfeuerungsautomat in Microprozessortechnik
- Das Schaltfeld ist mit einer
  witterungsgeführten Regelung
  OE-tronic 3 ausgestattet. Diese
  steuert 1 direkten Heizkreis
  und 1 Warmwasserkreis (Speicherfühler
  als Zubehör).
Durch Anschluss eines Vorlauffühlers
(AD 199) kann der 1. Mischerkreis
aktiviert werden. Durch den Einbau einer
zusätzlichen Mischerplatine (AD 196)
kann ein 2. Mischerkreis angesteuert
werden. Eine oder mehrere
Fernbedienungen AD 194 ermöglichen die
Veränderung von Parametern vom
Wohnraum aus.
Der Brennwertkessel verfügt außerdem
über einen 0-10 Volt Eingang, so dass
man diesen auch in eine Gebäudeleittechnik integrieren kann.
Es können bis zu 10 Kessel in Kaskade
geregelt werden. Dazu benötigt man
lediglich die entsprechende Anzahl
von BUS-Kabeln (AD 134) und einen
Tauchfühler als Summenvorlauffühler
(Speicherfühler AD 212)
- Kessel wird komplett montiert und
  anschlussfertig geliefert

Geräteabmessungen
Breite/Höhe/Tiefe: mm 1190/1305/450
Abgasanschluss:  mm 150
Normnutzungsgrad:  % 108
Gewicht:  kg 200

Bestell-Nr.:  115771
Menge: 1,000 Stck

**1.13.10 OERTLI Gas-Brennwertkessel GSR 140-45 Condens, Standgerät, 8,2 - 43 kW**
OERTLI Gas-Brennwertkessel
GSR 140-45 Condens

Stand-Gas-Brennwertkessel mit
modulierendem Voll-Vormischbrenner.
Kompakter Kessel, ausgestattet mit:
- einem elektronischen Manometer
- automatischen Entlüftern
- einem Kondensat-Siphon
- einem Druckwächter
- einem Abgasfühler
Brenner modulierend von 17 bis 100% der
Nennleistung mit Ansaug-Schalldämpfer
Kesselkörper aus gegossenem korrosionsbeständigem Aluminium/Silizium.
Hoher Normnutzungsgrad, bis 109%
Niedrige Schadstoffemissionen:
NOx < 20 mg/kWh und CO < 15 mg/kWh
Für raumluftunabhängigen Anschluss
geeignet.
OE-tronic 3-Schaltfeld, von Werk aus
ausgestattet mit einer programmierbaren
elektronischen Regelung, die über eine
(optional lieferbare) Fernbedienung den
Kessel außen- und raumtemperaturabhängig
ansteuert.
Bequeme Handhabung und Installation:
Erdgas:  20/25 mbar
Propangas: 50 mbar
Kategorie: II2Er3P
Typ :  GSR 140-45 Condens
Wärmeleistung 40/30° C: 8,9 bis 43 kW
Wärmeleistung 80/60° C :8,2 bis 41,2 kW

Abgasmassenstrom : 0,0039-0,0192 kg/s
Am Stutzen verfügbarer Druck: 200 Pa
Wasserinhalt: 5,5 l
Leergewicht: 70 kg

Bestell-Nr. 100009941
Menge: 1,000 Stck

**1.13.11 OERTLI Gas-Brennwertkessel GSR 140-65 Condens, Standgerät, 12,2 - 65 kW**
OERTLI Gas-Brennwertkessel
GSR 140-65 Condens

Stand-Gas-Brennwertkessel mit
modulierendem Voll-Vormischbrenner.
Kompakter Kessel, ausgestattet mit:
- einer modulierenden Heizungspumpe
- einem elektronischen Manometer
- automatischen Entlüftern
- einem Kondensat-Siphon
- einem Druckwächter
- einem Abgasfühler
Brenner modulierend von 17 bis 100% der
Nennleistung mit Ansaug-Schalldämpfer
Kesselkörper aus gegossenem korrosionsbeständigem Aluminium/Silizium.
Hoher Normnutzungsgrad, bis 109%
Niedrige Schadstoffemissionen:
NOx < 20 mg/kWh und CO < 15 mg/kWh
Für raumluftunabhängigen Anschluss
geeignet.
OE-tronic 3-Schaltfeld, von Werk aus
ausgestattet mit einer programmierbaren
elektronischen Regelung, die über eine
(optional lieferbare) Fernbedienung den
Kessel außen- und raumtemperaturabhängig
ansteuert.
Bequeme Handhabung und Installation:
Erdgas:  20/25 mbar
Propangas: 50 mbar
Kategorie: II2Er3P
Typ :  GSR 140-65 Condens
Wärmeleistung 40/30° C: 13,3 bis 65 kW
Wärmeleistung 80/60° C :12,2 bis 62 kW

Abgasmassenstrom : 0,0058-0,0288 kg/s
Am Stutzen verfügbarer Druck: 200 Pa
Wasserinhalt: 6,5 l
Leergewicht: 75 kg

Bestell-Nr. 100009942
Menge: 1,000 Stck

**1.13.12 OERTLI Gas-Brennwertk.GSR 140-25 Condens Stand-Gas-Brennwertkessel, mod. 4-25 kW**
OERTLI Gas-Brennwertk. GSR 140-25
Condens
Stand-Gas-Brennwertkessel mit
modulierendem Voll-Vormischbrenner.
Kompakter Kessel, ausgestattet mit:
- einem 12-Liter Ausdehnungsgefäß
- einer modulierenden Heizungspumpe
- einer Sicherheitsgruppe (3- und
  7-bar-Ventile)
- einem elektronischen Manometer
- automatischen Entlüftern
- einem Rohrtrenner
- einem Kondensat-Siphon
- einem Druckwächter
- einem Abgasfühler
Brenner modulierend von 17 bis 100% der
Nennleistung mit Ansaug-Schalldämpfer
Zylindrischer Monoblock-Heizkörper aus
gegossenem korrosionsbeständigem
Aluminium/Silizium.
Hoher Normnutzungsgrad, bis 109%
Niedrige Schadstoffemissionen:
NOx < 20 mg/kWh und CO < 15 mg/kWh
Für raumluftunabhängigen Anschluss
geeignet.
OE-tronic 3-Schaltfeld, von Werk aus
ausgestattet mit einer programmierbaren
elektronischen Regelung, die über eine
(optional lieferbare) Fernbedienung den
Kessel außen- und raumtemperaturabhängig
ansteuert.
Bequeme Handhabung und Installation:
Mehrrichtungs- Anschlussplatte,
Anschlussgruppe für Heizkreis mit
Einbaubarem Mischventil (Option).

Erdgas: 20/25 mbar
Propangas: 50 mbar
Kategorie: II2Er3P
Typ : GSR 140-25 P Condens
Wärmeleistung 40/30° C: 4,5 bis 24,9 kW
Wärmeleistung 80/60° C : 4,0 bis 23,6 kW

Abgasmassenstrom : 0,0020-0,0115 kg/s
Am Stutzen verfügbarer Druck: 200 Pa
Wasserinhalt: 4,85 L
Wasser-Minimaldurchsatz: keiner
Leergewicht: 70 kg

Bestell-Nr. 100006109
Menge: 1,000 Stck

**1.13.13 OERTLI Gas-Brennwertkessel GSR 140-35P Condens, Standgerät, 8 - 35 kW**
OERTLI Gas-Brennwertkessel
GSR 140-35P Condens
Stand-Gas-Brennwertkessel mit
modulierendem Voll-Vormischbrenner.
Kompakter Kessel, ausgestattet mit:
- einer modulierenden Heizungspumpe
- einem elektronischen Manometer
- automatischen Entlüftern
- einem Kondensat-Siphon
- einem Druckwächter
- einem Abgasfühler
Brenner modulierend von 17 bis 100% der
Nennleistung mit Ansaug-Schalldämpfer
Kesselkörper aus gegossenem korrosionsbeständigem Aluminium/Silizium.
Hoher Normnutzungsgrad, bis 109%
Niedrige Schadstoffemissionen:
NOx < 20 mg/kWh und CO < 15 mg/kWh
Für raumluftunabhängigen Anschluss
geeignet.
OE-tronic 3-Schaltfeld, von Werk aus
ausgestattet mit einer programmierbaren
elektronischen Regelung, die über eine
(optional lieferbare) Fernbedienung den
Kessel außen- und raumtemperaturabhängig
ansteuert.
Bequeme Handhabung und Installation:
Erdgas:  20/25 mbar
Propangas: 50 mbar
Kategorie: II2Er3P
Typ :  GSR 140-35 P Condens
Wärmeleistung 40/30° C:  8,9 bis 35 kW
Wärmeleistung 80/60° C : 8,0 bis 32 kW

Abgasmassenstrom : 0,0039-0,0156 kg/s
Am Stutzen verfügbarer Druck: 200 Pa
Wasserinhalt: 5,5 l
Leergewicht: 70 kg

Bestell-Nr. 100009940
Menge: 1,000 Stck

**1.13.14 OERTLI Gas-Brennwertkessel GSR 140-90 Condens, Standgerät, 14,6 - 89,5 kW**
OERTLI Gas-Brennwertkessel
GSR 140-90 Condens

Stand-Gas-Brennwertkessel mit
modulierendem Voll-Vormischbrenner.
Kompakter Kessel, ausgestattet mit:
- einer modulierenden Heizungspumpe
- einem elektronischen Manometer
- automatischen Entlüftern
- einem Kondensat-Siphon
- einem Druckwächter
- einem Abgasfühler
Brenner modulierend von 17 bis 100% der
Nennleistung mit Ansaug-Schalldämpfer
Kesselkörper aus gegossenem korrosionsbeständigem Aluminium/Silizium.
Hoher Normnutzungsgrad, bis 109%
Niedrige Schadstoffemissionen:
NOx < 20 mg/kWh und CO < 15 mg/kWh
Für raumluftunabhängigen Anschluss
geeignet.
OE-tronic 3-Schaltfeld, von Werk aus
ausgestattet mit einer programmierbaren
elektronischen Regelung, die über eine
(optional lieferbare) Fernbedienung den
Kessel außen- und raumtemperaturabhängig
ansteuert.
Bequeme Handhabung und Installation:
Erdgas:  20/25 mbar
Propangas: 50 mbar
Kategorie: II2Er3P
Typ :  GSR 140-90 Condens
Wärmeleistung 40/30° C: 15,8 - 89,5 kW
Wärmeleistung 80/60° C :14,6 - 86,0 kW

Abgasmassenstrom : 0,0063-0,0383 kg/s
Am Stutzen verfügbarer Druck: 200 Pa
Wasserinhalt: 7,5 l
Leergewicht: 95 kg

Bestell-Nr. 100009943
Menge: 1,000 Stck

**1.13.15 OERTLI Gas-Brennwertk. GSR 234 cond. Erdgas E / LL, 26-129 kW**
OERTLI Gas-Brennwertkessel GSR 234 cond.
( Erdgas E / LL ) mit 26-129 kW
Wärmetauscher aus Aluminium / Silizium
- hohe Korrosionsfestigkeit
- zylindrischer Vormischbrenner mit
  Metallvlies-Oberfläche zur extrem
  schadstoffarmen Verbrennung
- Gas-Luft-Verbundregelung zur
  modulierenden Betriebsweise
- Modulationsverhältnis 1:5
- komplett zusammengebaute Gassicherheits- und Regelarmatur mit
  Gasfeuerungsautomat in Microprozessortechnik
- Das Schaltfeld ist mit einer
  witterungsgeführten Regelung
  OE-tronic 3 ausgestattet. Diese
  steuert 1 direkten Heizkreis
  und 1 Warmwasserkreis (Speicherfühler
  als Zubehör).
Durch Anschluss eines Vorlauffühlers
(AD 199) kann der 1. Mischerkreis
aktiviert werden. Durch den Einbau einer
zusätzlichen Mischerplatine (AD 196)
kann ein 2. Mischerkreis angesteuert
werden. Eine oder mehrere
Fernbedienungen AD 194 ermöglichen die
Veränderung von Parametern vom
Wohnraum aus.
Der Brennwertkessel verfügt außerdem
über einen 0-10 Volt Eingang, so dass
man diesen auch in eine Gebäudeleittechnik integrieren kann.
Es können bis zu 10 Kessel in Kaskade
geregelt werden. Dazu benötigt man
lediglich die entsprechende Anzahl
von BUS-Kabeln (AD 134) und einen
Tauchfühler als Summenvorlauffühler
(Speicherfühler AD 212)
- Kessel wird komplett montiert und
  anschlussfertig geliefert

Geräteabmessungen:
B/T/H:  mm 1190/450/1290
Abgasanschluss:  mm 150
Normnutzungsgrad: % 108,1
Gewicht:  kg 150

Bestell-Nr.  115769
Menge: 1,000 Stck

**1.13.16 OERTLI Gasbrennwertk.GSR 316 DUO condens**
OERTLI Optimat GSR 316 DUO
condens von 130 - 998 kW
- Gas- Brennwert- Standkessel bestehend
  aus 2 Kesselmodulen mit gemeinsamen
  Abgassammler für geschlossene
  Warmwasserzentralheizungsanlagen mit
  einer max. Betriebstemperatur bis 90°C
  einstellbar
- Wärmetauscher aus korrosions- und
  temperaturbeständigen
  Aluminium/Silizium-Gussgliedern.Von
  vorn einfach zugänglich über Kontroll-
  und Wartungs-klappe
- Edelstahl Vormisch-Brenner mit
  Metallvliesoberfläche,
  hohes Modulationsverhältnis zwischen
  15% und 100%
- Hoch effiziente Gas-/Luftverbund-
  regelung für gleichbleibende,
  optimierte Verbrennung höchste
  Energieausnutzung und emissionsarmer
  Betrieb über den gesamten Leistungsbereich. Für Erdgas E, und LL
  geeignet
- Geeignet für raumluftabhängigen und
  raumluftunabhängigen Betrieb
- Der neue digitale Heizungsmanager
  passt den Betrieb an die jeweilige
  Anlagensituation an, so werden für den
  Kessel ungefährliche Situationen
  erkannt und führen lediglich zu
Regelabschaltungen mit anschließendem,
  automatischen Neustart
- Kesselschaltfeld vorbereitet für den
  steckerfertigen Einbau einer
  witterungsgeführten Regelung CD
  Modulo in Verbindung mit Interface für
  0-10 V Ansteuerung. Bedienfelder
  wahlweise nach rechts und links oder
  von vorn zugänglich montierbar.
- Der Kessel wurde für einen max.
  heizwasserseitigen Betriebsdruck von 6
  bar konstruiert und wird komplett
  montiert geliefert. Komplette
  Funktionsprüfung im Werk durch
  Testcomputer.
- Kaskadengeeignet durch Motor
  gesteuerte Abgas-klappe (im
  Lieferumfang enthalten) zur Rauchgasseitigen Absperrung bei
  Überdruckanlagen.
- Gas-Kategorie II2 ELL.
- Der Kessel ist werksseitig auf
  Erdgas H,Wobbe - Index 15,0 kWh/m3
  eingestellt.
- Gerätetyp: B23, C33x, C53x,
  C63x und C83x

- Betriebsbedingungen:
max. Betriebsüberdruck:  6 bar
Sicherheitstemperaturbegrenzter: 110 °C
Elektroanschluss: 230 V AC / 50 Hz
Schutzart:  IP 20

Lieferumfang:
Zwei Kesselbaueinheiten jeweils komplett
montiert auf Bodengestell mit Laufrädern
und Stehbolzen, Hydraulische
Anschlüsse und Gasanschluss in doppelter
Ausführung.
Zwei Baueinheiten zu einem Gerät vor Ort
einfach zu montieren.
Heizungsmanager mit Kesselregelung und
Pumpenansteuerung (Umwälzpumpen
bauseits), Wassermangelsicherung mittels
Temperatursensoren, Manometer,
Abgastemperaturfühler,
Frostschutzeinrichtung, Siphon.
Zuluftsammler ist Zubehör

Produkt-ID-Nr. 0063BP3474

Typ:  GSR 316 DUO condens
Nennwärmeleistung:
bei tV / tR 75/60°:  122- 924 kW
bei tV / tR 50/30°:  130 - 998 kW

Nennwärmebelastung (Hu): 127 - 942 kW
Kesselwirkungsgrad (Hu):
75/60°C (Volllast - Teillast):bis 98,5%
40/30°C (Volllast - Teillast):bis 106,4%
Normnutzungsgrad, 75/60°C:  bis 107,1%
Normnutzungsgrad, 40/30°C:  bis 109,6%
Gasvordruck Erdgas:  17 - 100 mbar
Gasdurchsatz:  100 m3/h
Schadstoffemission Nox: < 60 mg/kWh
  CO:  < 20 mg/kWh
Verfügbarer Förderdruck Volllast: 130 Pa
Verfügbarer Förderdruck Teillast: 10 Pa
Abgasmassenstrom Volllast: 1.586 kg/h
Abgasmassenstrom Teillast: 214 kg/h
Abgastemperatur Volllast (75/60° C)
  min.: 57° C
  max.: 65° C
Abgastemperatur Volllast (40/30° C)
  min.: 32° C
  max.: 45° C
CO2-Gehalt (Volllast und Teillast): 9,0%
Max.Wassertemperatur
  (Absicherungsgrenze):  110° C
Betriebstemperaturen Heizkreis: 20 - 90°C
Betriebsdruck min.:  0,8 bar
Betriebsdruck max.:  6,0 bar
Kesselwasserinhalt:  164 Liter
Wasserseitiger Widerstand
  (DT = 10°C): 440 (40) mbar (kPa)
Wasserseitiger Widerstand
  (DT = 20°C): 110 (10) mbar (kPa)
Elektrische Leistungsaufnahme ohne
  Pumpe:  24 - 1.240 W
Mittlerer Geräuschpegel: 1 Meter
vom Kessel entfernt:  63 dB(A)
Abgasanschluss:  350 mm
Zuluftanschluss:  2 x 250 mm
Gasanschluss:  2 x RP 2" IG
Vor-/Rücklaufanschluss Flansch:
2 x NW 80, DIN 2576 - PN 10
Montagegewicht:  1.020 Kg
Bodenfläche:  2,8 m2

Bestell-Nr.:  190584
Menge: 1,000 Stck

**1.13.17 OERTLI Gas-Brennwertkessel GSR 140-115 Condens, Standgerät, 17,2 - 114 kW**
OERTLI Gas-Brennwertkessel
GSR 140-115 Condens

Stand-Gas-Brennwertkessel mit
modulierendem Voll-Vormischbrenner.
Kompakter Kessel, ausgestattet mit:
- einer modulierenden Heizungspumpe
- einem elektronischen Manometer
- automatischen Entlüftern
- einem Kondensat-Siphon
- einem Druckwächter
- einem Abgasfühler
Brenner modulierend von 17 bis 100% der
Nennleistung mit Ansaug-Schalldämpfer
Kesselkörper aus gegossenem korrosionsbeständigem Aluminium/Silizium.
Hoher Normnutzungsgrad, bis 109%
Niedrige Schadstoffemissionen:
NOx < 20 mg/kWh und CO < 15 mg/kWh
Für raumluftunabhängigen Anschluss
geeignet.
OE-tronic 3-Schaltfeld, von Werk aus
ausgestattet mit einer programmierbaren
elektronischen Regelung, die über eine
(optional lieferbare) Fernbedienung den
Kessel außen- und raumtemperaturabhängig
ansteuert.
Bequeme Handhabung und Installation:
Erdgas:  20/25 mbar
Propangas: 50 mbar
Kategorie: II2Er3P
Typ :  GSR 140-115 Condens
Wärmeleistung 40/30° C: 18,4 - 114,0 kW
Wärmeleistung 80/60° C :17,2 - 111,0 kW

Abgasmassenstrom : 0,0081-0,0494 kg/s
Am Stutzen verfügbarer Druck: 200 Pa
Wasserinhalt: 7,5 l
Leergewicht: 95 kg

Bestell-Nr. 100009944
Menge: 1,000 Stck

**1.13.18 OERTLI Gasbrennwertk. GSR 306 condens**
OERTLI Gasbrennwertk. GSR 306 cond.
von 71 kW - 353 kW
- Gas- Brennwert- Standkessel für
  geschlossene Warmwasserzentral -
  heizungsanlagen mit einer max.
  Betriebstemperatur bis 90°C
  einstellbar
- Wärmetauscher aus korrosions- und
  temperaturbeständigen Aluminium /
  Silizium-Gussgliedern.Von vorn einfach
  zugänglich über Kontroll- und
  Wartungsklappe.
- Edelstahl Vormisch-Brenner mit
  Metallvliesoberfläche,
- hohes Modulationsverhältnis zwischen
  20% und 100%.
- Hoch effiziente Gas-/Luftverbund-
  regelung für gleichbleibende,
  optimierte Verbrennung höchste
  Energieausnutzung und emissionsarmer
  Betrieb über den gesamten
  Leistungsbereich.
- Für Erdgas E, und LL geeignet.
- Geeignet für raumluftabhängigen und
  raumluftunabhängigen Betrieb.
- Der neue digitale Heizungsmanager
  passt den Betrieb an die jeweilige
  Anlagensituation an, so werden für den
  Kessel ungefährliche Situationen
  erkannt und führen lediglich zu
  Regelabschaltungen mit anschließendem,
  automatischen Neustart.
- Kesselschaltfeld vorbereitet für den
  steckerfertigen Einbau einer
  witterungsgeführten Regel. CD Modulo
  in Verbindung mit Interface für 0-10 V
  Ansteuerung.
- Bedienfeld wahlweise nach rechts, vorn
  oder links zugänglich montierbar.
- Der Kessel wurde für einen max.
  heizwasserseitigen Betriebsdruck von 6
  bar konstruiert und wird komplett
  montiert geliefert. Komplette
  Funktionsprüfung im Werk durch
  Testcomputer.
- Kaskadengeeignet durch motorgesteuerte
  Abgasklappe (Option) zur rauchgasseitigen Absperrung bei Überdruckanlagen.
- Gas-Kategorie II2 ELL.
- Der Kessel ist werksseitig auf Erdgas
  H,Wobbe - Index 15,0 kWh/m3
  eingestellt.
- Gerätetyp: B23, C33x, C43x, C53, C63x
  und C83x.

Betriebsbedingungen:
max. Betriebsüberdruck:  6 bar
Sicherheitstemperaturbegrenzter: 110°C,
Elektroanschluss:  230 V AC / 50 Hz,
Schutzart:  IP 20

Lieferumfang:
Komplett montiert auf Bodengestell mit
Laufrädern und Stehbolzen, Hydraulische
Anschlüsse je nach Kesselausführung
links oder rechts bei Bestellung
angeben.
Heizungsmanager mit Kesselregelung und
Pumpenansteuerung (Umwälzpumpen
bauseits),
Wassermangelsicherung mittels
Temperatursensoren,
Manometer,Abgastemperaturfühler,
Frostschutzeinrichtung, Siphon.

Produkt-ID-Nr. 0063BP3474

Typ:  GSR 306 Condens
Nennwärmeleistung
bei tV / tR 75 / 60°  :  65 - 327 kW
bei tV / tR 40 / 30°  :  71 - 353 kW
Nennwärmebelastung (Hu): 68 - 336 kW
Kesselwirkungsgrad (Hu)
75/60°C (Volllast - Teillast):bis 98,5%
40/30°C (Volllast - Teillast):bis 106,4%
Normnutzungsgrad,75/60°C:  bis 107,1%
Normnutzungsgrad,40/30°C:  bis 109,6%
Gasvordruck Erdgas:  17  - 100 mbar
Gasdurchsatz:  36 m3/h
Schadstoffemission NOx: < 60 mg/kWh
  CO:  < 20 mg/kWh
Verfügbarer Förderdruck Volllast: 150 Pa
Verfügbarer Förderdruck Teillast: 10 Pa
Abgasmassenstrom Volllast: 565 kg/h
Abgasmassenstrom Teillast: 114 kg/h
Abgastemperatur Volllast (75/60°C)
  min.: 57 °C
  max.: 65 °C
Abgastemperatur Volllast (40/30°C)
  min.: 32 °C
  max.: 45°C
CO2-Gehalt (Volllast und Teillast): 9,0%
Max. Wassertemperatur
(Absicherungsgrenze): 110 °C
Betriebstemperaturen
  Heizkreis:  20 - 95°C
Betriebsdruck min.:  0,8 bar
Betriebsdruck max.:  6,0 bar
Kesselwasserinhalt:  60 Liter
Wasserseitiger Widerstand
  (DT = 10°C): 440 (44) mbar (kPa)
Wasserseitiger Widerstand
  (dT = 20°C): 110 (11) mbar (kPa)
Elektrische Leistungsaufnahme ohne
  Pumpe:  12 - 340 W
Mittlerer Geräuschpegel 1 Meter vom
  Kessel entfernt: 60 dB(A)
Abgasanschluss:  250 mm
Zuluftanschluss:  250 mm
Gasanschluss:  RP 2" IG
Vor-/Rücklaufanschluss
  Flansch: NW 80,DIN 2576 - PN 10
Montagegewicht:  410 Kg

Bestell-Nr.:  190578
Menge: 1,000 Stck

#### 1.14 GSR Abgassammler

**1.14.1 OERTLI Abgassammler für TRIO SIRIUS GSR 230 N Kesseln, D 300 mm**
OERTLI Abgassammler für TRIO
Kesselkaskaden mit
SIRIUS GSR 230 N Kesseln
3 x GSR 230-10
Schornsteinhöhe: 3,5-10 m
Oder
3 x GSR 230-11
Schornsteinhöhe: 3,5-30 m
Oder
3 x GSR 230-12
Schornsteinhöhe: 15-30 m

Durchmesser 300 mm

Bestell-Nr.: 129154
Menge: 1,000 Stck

**1.14.2 OERTLI Abgassammler für TRIO SIRIUS GSR 230 N Kesseln, D 350 mm**
OERTLI Abgassammler für TRIO
Kesselkaskaden mit
SIRIUS GSR 230 N Kesseln
3 x GSR 230-112
Schornsteinhöhe: 3,5-15 m

Durchmesser 350 mm

Bestell-Nr.: 129155
Menge: 1,000 Stck

**1.14.3 OERTLI Abgassammler für TRIO TAURUS GSR 330 N Kesseln, 3 x GSR 330-12**
OERTLI Abgassammler für TRIO
Kesselkaskaden mit
TAURUS GSR 330 N Kesseln
3 x GSR 330-12
SEITENABGANG

Durchmesser 500 mm

Bestell-Nr.: 129404
Menge: 1,000 Stck

**1.14.4 OERTLI Abgassammler für TRIO TAURUS GSR 330 N Kesseln, 3 x GSR 330-9**
OERTLI Abgassammler für TRIO
Kesselkaskaden mit
TAURUS GSR 330 N Kesseln
3 x GSR 330-9
SEITENABGANG

Durchmesser  450 mm

Bestell-Nr.: 129398
Menge: 1,000 Stck

**1.14.5 OERTLI Abgassammler für DUO TAURUS GSR 330 N Kesseln, D 700 mm**
OERTLI Abgassammler für DUO
Kesselkaskaden mit
TAURUS GSR 330 N Kesseln
2 x GSR 330-20
MITTELABGANG

Durchmesser 700 mm

Bestell-Nr.: 129329
Menge: 1,000 Stck

**1.14.6 OERTLI Abgassammler für TRIO TAURUS GSR 330 N Kesseln, D 700 mm**
OERTLI Abgassammler für TRIO
Kesselkaskaden mit
TAURUS GSR 330 N Kesseln
3 x GSR 330-20
MITTELABGANG

Durchmesser 700 mm

Bestell-Nr.: 129330
Menge: 1,000 Stck

**1.14.7 OERTLI Abgassammler für DUO TAURUS GSR 330 N Kesseln, 2 x GSR 330-12**
OERTLI Abgassammler für DUO
Kesselkaskaden mit
TAURUS GSR 330 N Kesseln
2 x GSR 330-12
SEITENABGANG

Durchmesser 450 mm

Bestell-Nr.: 129403
Menge: 1,000 Stck

**1.14.8 OERTLI Abgassammler für TRIO TAURUS GSR 330 N Kesseln, 3 x GSR 330-11**
OERTLI Abgassammler für TRIO
Kesselkaskaden mit
TAURUS GSR 330 N Kesseln
3 x GSR 330-11
SEITENABGANG

Durchmesser 500 mm

Bestell-Nr.: 129402
Menge: 1,000 Stck

**1.14.9 OERTLI Abgassammler für DUO TAURUS GSR 330 N Kesseln, 2 x GSR 330-11**
OERTLI Abgassammler für DUO
Kesselkaskaden mit
TAURUS GSR 330 N Kesseln
2 x GSR 330-11
SEITENABGANG

Durchmesser 450 mm

Bestell-Nr.: 129401
Menge: 1,000 Stck

**1.14.10 OERTLI Abgassammler für DUO TAURUS GSR 330 N Kesseln, 2 x GSR 330-14**
OERTLI Abgassammler für DUO
Kesselkaskaden mit
TAURUS GSR 330 N Kesseln
2 x GSR 330-14
SEITENABGANG

Durchmesser 500 mm

Bestell-Nr.: 129405
Menge: 1,000 Stck

**1.14.11 OERTLI Abgassammler für TRIO TAURUS GSR 330 N Kesseln, 3 x GSR 330-10**
OERTLI Abgassammler für TRIO
Kesselkaskaden mit
TAURUS GSR 330 N Kesseln
3 x GSR 330-10
SEITENABGANG

Durchmesser 500 mm

Bestell-Nr.: 129400
Menge: 1,000 Stck

**1.14.12 OERTLI Abgassammler für TRIO TAURUS GSR 330 N Kesseln, 3 x GSR 330-14**
OERTLI Abgassammler für TRIO
Kesselkaskaden mit
TAURUS GSR 330 N Kesseln
3 x GSR 330-14
SEITENABGANG

Durchmesser 600 mm

Bestell-Nr.: 129406
Menge: 1,000 Stck

**1.14.13 OERTLI Abgassammler für TRIO SIRIUS GSR 230 N Kesseln, D 350 mm**
OERTLI Abgassammler für TRIO
Kesselkaskaden mit
SIRIUS GSR 230 N Kesseln
3 x GSR 230-113
Schornsteinhöhe: 3,5-28 m
Oder
3 x GSR 230-14
Schornsteinhöhe: 3,5-28 m

Durchmesser 350 mm

Bestell-Nr.: 129156
Menge: 1,000 Stck

**1.14.14 OERTLI Abgassammler für GSR 230N DUO oder GSR 230N DUO, 300 mm**
OERTLI  Abgassammler für
GSR 230N Duo 2 x 230-10
Schornsteinhöhe: 3,5-9 m
Oder
GSR 230N Duo 2 x 230-11
Schornsteinhöhe: 3,5-12 m
Oder
GSR 230N Duo 2 x 230-12
Schornsteinhöhe: 6-17 m
Durchmesser 300 mm

Bestell-Nr.:  129150
Menge: 1,000 Stck

**1.14.15 OERTLI Abgassammler für GSR 230N DUO 2 x 230-13, Schornstein 3,5-7 m, D 350mm**
OERTLI  Abgassammler für
GSR 230N Duo 2 x 230-13
Schornsteinhöhe: 3,5-7  m
Oder
GSR 230N Duo 2 x 230-14
Schornsteinhöhe: 3,5-7 m

Durchmesser 350 mm

Bestell-Nr.:  129152
Menge: 1,000 Stck

**1.14.16 OERTLI Abgassammler für GSR 230N DUO 2 x 230-13, Schornstein 7-28 m, D 300mm**
OERTLI  Abgassammler für
GSR 230N Duo 2 x 230-13
Schornsteinhöhe: 7-28  m
Oder
GSR 230N Duo 2 x 230-14
Schornsteinhöhe: 7-28 m

Durchmesser 300 mm

Bestell-Nr.:  129153
Menge: 1,000 Stck

**1.14.17 OERTLI Abgassammler für GSR 230N DUO 2 x 230-8, Schornstein 11-30 m, D:225 mm**
OERTLI  Abgassammler für
GSR 230N Duo 2 x 230-8
Schornsteinhöhe: 11-30 m
Durchmesser 225 mm

Bestell-Nr.:  129147
Menge: 1,000 Stck

**1.14.18 OERTLI Abgassammler für GSR 230N DUO oder GSR 230N DUO, 250 mm**
OERTLI  Abgassammler für
GSR 230N Duo 2 x 230-8
Schornsteinhöhe: 3,5-11 m
oder
GSR 230N Duo 2 x 230-9
Schornsteinhöhe: 3,5-17 m

Durchmesser 250 mm

Bestell-Nr.:  129148
Menge: 1,000 Stck

**1.14.19 OERTLI Abgassammler für GSR 230N DUO oder GSR 230N DUO, 250 mm**
OERTLI  Abgassammler für
GSR 230N Duo 2 x 230-10
Schornsteinhöhe: 9-30 m

Durchmesser 250 mm

Bestell-Nr.:  129149
Menge: 1,000 Stck

**1.14.20 OERTLI Abgassammler für TRIO TAURUS GSR 330 N Kesseln, D 700 mm**
OERTLI Abgassammler für TRIO
Kesselkaskaden mit
TAURUS GSR 330 N Kesseln
3 x GSR 330-20
SEITENABGANG

Durchmesser 700 mm

Bestell-Nr.: 129324
Menge: 1,000 Stck

**1.14.21 OERTLI Abgassammler für DUO TAURUS GSR 330 N Kesseln, 2 x GSR 330-9**
OERTLI Abgassammler für DUO
Kesselkaskaden mit
TAURUS GSR 330 N Kesseln
2 x GSR 330-9
SEITENABGANG

Durchmesser  350 mm

Bestell-Nr.: 129397
Menge: 1,000 Stck

**1.14.22 OERTLI Abgassammler für TRIO TAURUS GSR 330 N Kesseln, 3 x GSR 330-8**
OERTLI Abgassammler für TRIO
Kesselkaskaden mit
TAURUS GSR 330 N Kesseln
3 x GSR 330-8
SEITENABGANG

Durchmesser  450 mm

Bestell-Nr.: 129396
Menge: 1,000 Stck

**1.14.23 OERTLI Abgassammler für DUO TAURUS GSR 330 N Kesseln, 2 x GSR 330-10**
OERTLI Abgassammler für DUO
Kesselkaskaden mit
TAURUS GSR 330 N Kesseln
2 x GSR 330-10
SEITENABGANG

Durchmesser 450 mm

Bestell-Nr.: 129399
Menge: 1,000 Stck

**1.14.24 OERTLI Abgassammler für DUO TAURUS GSR 330 N Kesseln, D 700 mm**
OERTLI Abgassammler für DUO
Kesselkaskaden mit
TAURUS GSR 330 N Kesseln
2 x GSR 330-20
SEITENABGANG

Durchmesser 700 mm

Bestell-Nr.: 129323
Menge: 1,000 Stck

**1.14.25 OERTLI Abgassammler für DUO TAURUS GSR 330 N Kesseln, 2 x GSR 330-8**
OERTLI Abgassammler für DUO
Kesselkaskaden mit
TAURUS GSR 330 N Kesseln
2 x GSR 330-8
SEITENABGANG

Durchmesser 350 mm

Bestell-Nr.: 129395
Menge: 1,000 Stck

#### 1.15 GSR Abgassammler

**1.15.1 OERTLI Abgassammler für DUO TAURUS GSR 330 N Kesseln, 2 x GSR 330-12**
OERTLI Abgassammler für DUO
Kesselkaskaden mit
TAURUS GSR 330 N Kesseln
2 x GSR 330-12
MITTELABGANG

Durchmesser 450 mm

Bestell-Nr.: 129419
Menge: 1,000 Stck

**1.15.2 OERTLI Abgassammler für TRIO TAURUS GSR 330 N Kesseln, 3 x GSR 330-16**
OERTLI Abgassammler für TRIO
Kesselkaskaden mit
TAURUS GSR 330 N Kesseln
3 x GSR 330-16
MITTELABGANG

Durchmesser 600 mm

Bestell-Nr.: 129424
Menge: 1,000 Stck

**1.15.3 OERTLI Abgasklappe für GSR 330/8-9**
OERTLI Abgasklappe
für GSR 330/8-9, zum Einbau nach der
Strömungssicherung.

Bestell-Nr.:  129427
Menge: 1,000 Stck

**1.15.4 OERTLI Abgassammler für DUO TAURUS GSR 330 N Kesseln, 2 x GSR 330-11**
OERTLI Abgassammler für DUO
Kesselkaskaden mit
TAURUS GSR 330 N Kesseln
2 x GSR 330-11
MITTELABGANG

Durchmesser 450 mm

Bestell-Nr.: 129417
Menge: 1,000 Stck

**1.15.5 OERTLI Abgassammler für DUO Kesselkaskaden, Mittelabgang, D 600 mm**
OERTLI Abgassammler für DUO
Kesselkaskaden mit
TAURUS GSR 330 N Kesseln
2 x GSR 330-18
MITTELABGANG

Durchmesser 500 mm

Bestell-Nr.: 129425
Menge: 1,000 Stck

**1.15.6 OERTLI Abgassammler für DUO TAURUS GSR 330 N Kesseln, 2 x GSR 330-14**
OERTLI Abgassammler für DUO
Kesselkaskaden mit
TAURUS GSR 330 N Kesseln
2 x GSR 330-14
MITTELABGANG

Durchmesser 500 mm

Bestell-Nr.: 129421
Menge: 1,000 Stck

**1.15.7 OERTLI Abgaswächter GSR 330**
OERTLI Abgaswächter f. GSR 330

Bestell-Nr.: 603438
Menge: 1,000 Stck

**1.15.8 OERTLI Abgasklappe für GSR 330/10-12**
OERTLI Abgasklappe
für GSR 330/10-12, zum Einbau nach der
Strömungssicherung.

Bestell-Nr.:  129428
Menge: 1,000 Stck

**1.15.9 OERTLI Abgasklappe motorgesteuert DN 250 bei Überdruckkaskadem GSR 300 condens**
OERTLI motorgesteuerte Abgasklappe
DN 250 zur rauchgasseitigen Absperrung
bei Überdruckkaskaden GSR 300 condens

Bestell-Nr.: S55916
Menge: 1,000 Stck

**1.15.10 OERTLI Abgasklappe für GSR 330/14-18**
OERTLI  Abgasklappe
für GSR 330/14-18, zum Einbau nach der
Strömungssicherung.

Bestell-Nr.:  129429
Menge: 1,000 Stck

**1.15.11 OERTLI Abgassammler für TRIO Kesselkaskaden, Mittelabgang, D 600 mm**
OERTLI Abgassammler für TRIO
Kesselkaskaden mit
TAURUS GSR 330 N Kesseln
3 x GSR 330-18
MITTELABGANG

Durchmesser  600 mm

Bestell-Nr.: 129426
Menge: 1,000 Stck

**1.15.12 OERTLI Abgasklappe für GSR 330/20**
OERTLI Abgasklappe
für GSR 330/20, zum Einbau nach der
Strömungssicherung.

Bestell-Nr.:  129489
Menge: 1,000 Stck

**1.15.13 OERTLI Abgassammler für TRIO TAURUS GSR 330 N Kesseln, 3 x GSR 330-10**
OERTLI Abgassammler für TRIO
Kesselkaskaden mit
TAURUS GSR 330 N Kesseln
3 x GSR 330-10
MITTELABGANG

Durchmesser 500 mm

Bestell-Nr.: 129416
Menge: 1,000 Stck

**1.15.14 OERTLI Abgassammler für TRIO TAURUS GSR 330 N Kesseln, 3 x GSR 330-18**
OERTLI Abgassammler für TRIO
Kesselkaskaden mit
TAURUS GSR 330 N Kesseln
3 x GSR 330-18
SEITENABGANG

Durchmesser 600 mm

Bestell-Nr.: 129410
Menge: 1,000 Stck

**1.15.15 OERTLI Abgassammler für DUO TAURUS GSR 330 N Kesseln, 2 x GSR 330-8**
OERTLI Abgassammler für DUO
Kesselkaskaden mit
TAURUS GSR 330 N Kesseln
2 x GSR 330-8
MITTELABGANG

Durchmesser 350 mm

Bestell-Nr.: 129411
Menge: 1,000 Stck

**1.15.16 OERTLI Abgassammler für TRIO TAURUS GSR 330 N Kesseln, 2 x GSR 330-8**
OERTLI Abgassammler für TRIO
Kesselkaskaden mit
TAURUS GSR 330 N Kesseln
3 x GSR 330-8
MITTELABGANG

Durchmesser 450 mm

Bestell-Nr.: 129412
Menge: 1,000 Stck

**1.15.17 OERTLI Abgassammler für DUO TAURUS GSR 330 N Kesseln, 2 x GSR 330-16**
OERTLI Abgassammler für DUO
Kesselkaskaden mit
TAURUS GSR 330 N Kesseln
2 x GSR 330-16
SEITENABGANG

Durchmesser 500 mm

Bestell-Nr.: 129407
Menge: 1,000 Stck

**1.15.18 OERTLI Abgassammler für TRIO TAURUS GSR 330 N Kesseln, 3 x GSR 330-16**
OERTLI Abgassammler für TRIO
Kesselkaskaden mit
TAURUS GSR 330 N Kesseln
3 x GSR 330-16
SEITENABGANG

Durchmesser 600 mm

Bestell-Nr.: 129408
Menge: 1,000 Stck

**1.15.19 OERTLI Abgassammler für DUO TAURUS GSR 330 N Kesseln, 2 x GSR 330-18**
OERTLI Abgassammler für DUO
Kesselkaskaden mit
TAURUS GSR 330 N Kesseln
2 x GSR 330-18
SEITENABGANG

Durchmesser 500 mm

Bestell-Nr.: 129409
Menge: 1,000 Stck

**1.15.20 OERTLI Abgassammler für TRIO TAURUS GSR 330 N Kesseln, 3 x GSR 330-14**
OERTLI Abgassammler für TRIO
Kesselkaskaden mit
TAURUS GSR 330 N Kesseln
3 x GSR 330-14
MITTELABGANG

Durchmesser 600 mm

Bestell-Nr.: 129422
Menge: 1,000 Stck

**1.15.21 OERTLI Abgassammler für TRIO TAURUS GSR 330 N Kesseln, 3 x GSR 330-9**
OERTLI Abgassammler für TRIO
Kesselkaskaden mit
TAURUS GSR 330 N Kesseln
3 x GSR 330-9
MITTELABGANG

Durchmesser 450 mm

Bestell-Nr.: 129414
Menge: 1,000 Stck

**1.15.22 OERTLI Abgassammler für DUO TAURUS GSR 330 N Kesseln, 2 x GSR 330-9**
OERTLI Abgassammler für DUO
Kesselkaskaden mit
TAURUS GSR 330 N Kesseln
2 x GSR 330-9
MITTELABGANG

Durchmesser 350 mm

Bestell-Nr.: 129413
Menge: 1,000 Stck

**1.15.23 OERTLI Abgassammler für TRIO TAURUS GSR 330 N Kesseln, 3 x GSR 330-12**
OERTLI Abgassammler für TRIO
Kesselkaskaden mit
TAURUS GSR 330 N Kesseln
3 x GSR 330-12
MITTELABGANG

Durchmesser 500 mm

Bestell-Nr.: 129420
Menge: 1,000 Stck

**1.15.24 OERTLI Abgassammler für DUO TAURUS GSR 330 N Kesseln, 2 x GSR 330-16**
OERTLI Abgassammler für DUO
Kesselkaskaden mit
TAURUS GSR 330 N Kesseln
2 x GSR 330-16
MITTELABGANG

Durchmesser 500 mm

Bestell-Nr.: 129423
Menge: 1,000 Stck

**1.15.25 OERTLI Abgassammler für DUO TAURUS GSR 330 N Kesseln, 2 x GSR 330-10**
OERTLI Abgassammler für DUO
Kesselkaskaden mit
TAURUS GSR 330 N Kesseln
2 x GSR 330-10
MITTELABGANG

Durchmesser 450 mm

Bestell-Nr.: 129415
Menge: 1,000 Stck

#### 1.16 GSR Zubehör

**1.16.1 OERTLI Anschluss-Set Mischerkreis für Optimat GSR 140-35 P**
OERTLI Mischkreis-Set mit 3-Wege Mischer und
Umwälzpumpe zum Einbau in den
Optimat GSR 140-35 P

Bestell-Nr.: 100009840
Menge: 1,000 Stck

**1.16.2 OERTLI Heizungsumwälzpumpe UPM 15-70 (HE39) Energieeffizienzklasse A**
Heizungsumwälzpumpe Grundfos UPM 15-70
Energieeffizienzklasse A
Kolli HE 39

Bestell-Nr.: 100014599
Menge: 1,000 Stck

**1.16.3 OERTLI Druckdichheits-Kontrollgerät für GSR 230 II SIRIUS**
OERTLI Trenntrafo 100 VA
für GSR 230 II SIRIUS

Bestell-Nr.: 129087
Menge: 1,000 Stck

**1.16.4 OERTLI Gasdruckwächter mini für GSR 235-236 condens, GV 25**
OERTLI Gasdruckwächter mini
für GSR 235-236 condens
GV 25
( zusätzlich wird immer eine
Anschlussplatine SCU-01
Kolli GW5 benötigt !)

Bestell-Nr.: 100011034
Menge: 1,000 Stck

**1.16.5 OERTLI Abgasdruckwächter für GSR 230 condens, GV 21**
OERTLI Abgasdruckwächter
für GSR 230 condens
GV 21

Bestell-Nr.: 100011030
Menge: 1,000 Stck

**1.16.6 OERTLI Abgasklappe für GSR 230 condens, GV 24**
OERTLI Abgasklappe
für GSR 230 condens
GV 24
( zusätzlich wird immer eine
Anschlussplatine SCU-01
Kolli GW5 benötigt !)

Bestell-Nr.: 100011033
Menge: 1,000 Stck

**1.16.7 OERTLI Außenfühler für GMR 1024 ( Combi )**
OERTLI Außenfühler
für GMR 1024 ( Combi )

Bestell-Nr.: 129521
Menge: 1,000 Stck

**1.16.8 OERTLI Umrüstsatz von Erdgas E auf Erdgas LL für Gaskessel SIRIUS**
OERTLI Umrüstsatz von Erdgas E auf
Erdgas LL für Gaskessel SIRIUS

Bestell-Nr.: 129231
Menge: 1,000 Stck

**1.16.9 OERTLI Abgaswächter für Gaskessel SIRIUS**
OERTLI Abgaswächter für
Gaskessel SIRIUS

Bestell-Nr.: 129085
Menge: 1,000 Stck

**1.16.10 OERTLI Anschlusskreuze ORION II Kombination von Pumpengr., Verbindungsl.**
OERTLI Anschlusskreuze
Für die Kombination von
Pumpengruppen, Verbindungsleitung und Gaskessel
ORION II

( Achtung: Anschlusskreuze
sind im Speicherladeset
Nr. 122109 enthalten )

Bestell-Nr.: 122030
Menge: 1,000 Stck

**1.16.11 OERTLI Gas-Sicherheitsventil für Gaskessel SIRIUS**
OERTLI Gas-Sicherheitsventil
für Gaskessel SIRIUS

Bestell-Nr.: 129248
Menge: 1,000 Stck

**1.16.12 OERTLI Umrüstsatz v. Erd- auf Flüssiggas für Gaskessel SIRIUS**
OERTLI Umrüstsatz v. Erd- auf Flüssiggas
für Gaskessel SIRIUS

Bestell-Nr.: 129232
Menge: 1,000 Stck

**1.16.13 OERTLI Anschlussplatine SCU-01 für GSR für GSR 230 condens GW 5**
OERTLI Anschlussplatine SCU-01
für GSR für GSR 230 condens GW 5

Bestell-Nr.: 100011037
Menge: 1,000 Stck

**1.16.14 OERTLI Speicherladeset GSR 140 mit OBL 150-300**
OERTLI Speicherladeset GSR 140
mit OBL 150-300

Kolli EA 119

Bestell-Nr.: 100007837
Menge: 1,000 Stck

**1.16.15 OERTLI Speicherladeset GSR 140 Condens mit OBL 150-300**
OERTLI Speicherladeset GSR 140 Condens
mit OBL 150-300

Kolli EA 120

Bestell-Nr.: 100007839
Menge: 1,000 Stck

**1.16.16 OERTLI Speicherladeset incl. Umschaltv. für GSR 140-35 P condens, mit OBA 150**
OERTLI Speicherladeset
für GSR 140-35 P condens
mit OBA 150
incl. Umschaltventil

Bestell-Nr.: 100009194
Menge: 1,000 Stck

**1.16.17 OERTLI Speicherfühler m.OETRONIC/Brücke für GSR140 (außer OBD 150 )**
OERTLI Speicherfühler
für GSR 140 mit OETRONIC 3
für die Kombination mit Unterstell- oder
Beistellspeichern
(nicht für OBD 150)

Kolli AD 212

bestehend aus:
- Speicherfühler
- Brückenstecker
- Einbauanleitung

Bestell-Nr.: 100000030
Menge: 1,000 Stck

**1.16.18 OERTLI Zuluftfilter GSR230 condens mit Zuluftstutzen**
OERTLI Zuluftfilter GSR230 condens
mit Zuluftstutzen
z.B. für die Baustellenaufstellung mit
Schwebepartikeln in der Verbrennungsluft

Bestell-Nr.:100002445
Menge: 1,000 Stck

**1.16.19 OERTLI Speicherladeset OBD 150 für GSR 140 P condens mit OBD-Speicher**
OERTLI Speicherladeset OBD 150
für GSR 140 P condens mit OBD-Speicher

Kolli EA 113

Bestell-Nr.: 100006328
Menge: 1,000 Stck

**1.16.20 OERTLI Hydraulik-Anschluss Satz für Optimat GSR 140-35 P**
OERTLI Hydraulik-Anschluss Satz
für Optimat GSR 140-35 P

HE 27

Bestell-Nr.: 100010190
Menge: 1,000 Stck

**1.16.21 OERTLI Umrüstsatz Flüssiggas für GSR 235-236 condens, GV 27**
OERTLI Umrüstsatz Flüssiggas
GSR 235-236 condens
GV 27

Bestell-Nr.: 100011036
Menge: 1,000 Stck

**1.16.22 OERTLI Druckdichtheitskontrolle für GSR 235 und 236 condens, GV 26**
OERTLI Druckdichtheitskontrolle
für GSR 235 und 236 condens
GV 26
( zusätzlich wird immer eine
Anschlussplatine SCU-01
Kolli GW5 benötigt !)

Bestell-Nr.: 100011035
Menge: 1,000 Stck

**1.16.23 OERTLI SET Umschaltventil Speicherladung GSR 140-35 Condens, incl. Verrohrung**
OERTLI SET Umschaltventil
Speicherladung GSR 140-35 Condens
incl. Verrohrung, Halter, Umschaltventil
mit Motor und Absperrhähne

Set zum Einbau in den Kessel

Bestell-Nr.: 100009841
Menge: 1,000 Stck

**1.16.24 OERTLI Umrüstsatz Flüssiggas für GSR 234 condens, GV 23**
OERTLI Umrüstsatz Flüssiggas
GSR 234 condens
GV 23

Bestell-Nr.: 100011032
Menge: 1,000 Stck

**1.16.25 OERTLI Gasdruckwächter mini für GSR 234 condens, GV 22**
OERTLI Gasdruckwächter mini
für GSR 234 condens
GV 22
( zusätzlich wird immer eine
Anschlussplatine SCU-01
Kolli GW5 benötigt !)

Bestell-Nr.: 100011031
Menge: 1,000 Stck

#### 1.17 GSR Zubehör

**1.17.1 OERTLI Zweiter Rücklaufanschluss für GSR 305 Condens**
OERTLI 2-er Rücklaufanschluss GSR 305 condens

Bestell-Nr.: 191835
Menge: 1,000 Stck

**1.17.2 OERTLI Zweiter Rücklaufanschluss für GSR 306 Condens**
OERTLI 2-er Rücklaufanschluss für GSR 306 condens

Bestell-Nr.: 191836
Menge: 1,000 Stck

**1.17.3 OERTLI Zweiter Rücklaufanschluss für GSR 307 Condens**
OERTLI 2-er Rücklaufanschluss für GSR 307 condens

Bestell-Nr.: 191837
Menge: 1,000 Stck

**1.17.4 OERTLI Anschlussgruppe 2 x MKA, links für 2 HK m. Mischer f. Gaskessel GSR 140**
OERTLI Anschlussgruppe 2 x MKA
für zwei Heizkreise mit Mischer
für Gaskessel GSR 140
Pumpengruppe links vom Kessel
- mit 2 Umwälzpumpen Alpha 2,
  Energieeffizienzklasse A
  elektronisch geregelt
- 2 Mischer
- komplett vormontiert und getestet
- mit Wärmedämmung
- je 2 Absperr-Kugelhähne mit
  integriertem Thermometer
- 2 Rückschlagklappen im Vorlauf
- inkl. Sicherheitsset EA 54
- inkl. Anschlusskreuze EA 45
- inkl. Verbindungsrohre zum Kessel
- inkl. Verteilbalken für 2 Kreise

Achtung: lt. EnEV ist bei Heizkreisen
über 25 kW eine elektronische Pumpe,
die den Volumenstrom selbständig
anpasst, vorgeschrieben. Dies gilt
auch für Nachrüstungen und Austausch !

Bestell-Nr.: 191580
Menge: 1,000 Stck

**1.17.5 OERTLI Anschlussgruppe 2 x MKA, rechts für 1 HK für Gaskessel GSR 140**
OERTLI Anschlussgruppe 2 x MKA
Für eine Heizkreis mit Mischer und
für einen Heizkreis ohne Mischer
für Gaskessel GSR 140
Pumpengruppe rechts vom Kessel
- mit Umwälzpumpe Alpha 2,
  Energieeffizienzklasse A
  elektronisch geregelt
- Mischer
- komplett vormontiert und getestet
- mit Wärmedämmung
- 2 Absperr-Kugelhähne mit
  integriertem Thermometer
- Rückschlagklappe im Vorlauf
- inkl. Sicherheitsset EA 54
- inkl. Anschlusskreuze EA 45
- inkl. Verbindungsrohre zum Kessel
- inkl. Verteilbalken für 2 Kreise

Achtung: lt. EnEV ist bei Heizkreisen
über 25 kW eine elektronische Pumpe,
die den Volumenstrom selbständig
anpasst, vorgeschrieben. Dies gilt
auch für Nachrüstungen und Austausch !

Bestell-Nr.: 191584
Menge: 1,000 Stck

**1.17.6 OERTLI Zweiter Rücklaufanschluss für GSR 308 Condens**
OERTLI 2-er Rücklaufanschluss für GSR 308 condens

Bestell-Nr.: 191838
Menge: 1,000 Stck

**1.17.7 OERTLI Umrüstsatz LL-Gas GM 31 f. GSR 140**
OERTLI Umrüstsatz LL-Gas
für GSR 140
Kolli GM 31

Bestell-Nr.: 85197004
Menge: 1,000 Stck

**1.17.8 OERTLI Zweiter Rücklaufanschluss für GSR 309 Condens**
OERTLI 2-er Rücklaufanschluss für GSR 309 condens

Bestell-Nr.: 191839
Menge: 1,000 Stck

**1.17.9 OERTLI Regelung OE-tronic 4 DIN für GSR 300 Condens**
OERTLI OE-tronic 4 DIN
witterungsgeführte Regelung zur Ansteuerung eines
Brenners über
Open-Therm-Bus
- Mit 1direkten Heizkreis und 2´
  gemischten Heizkreisen
- mit Speichervorrangschaltung.
- Einschließlich Bedienfeld HMI Kolli AD  273  Art.Nr.
100016095
- Interface für Opentherm-Verbindung
  Art.Nr. 62293
- Kabelbaum Art.Nr. 10015063
- 1 Anlegefühler Art. Nr. 163176

Für den 2. Gemischten Heizkreis und für die
Speichervorrangschaltung sind weitere Fühler als
Zubehör erforderlich.

Bestell-Nr.: 192149
Menge: 1,000 Stck

**1.17.10 OERTLI Umrüstsatz Flüssiggas GM 32 f. GSR 140**
OERTLI Umrüstsatz Flüssig-Gas
für GSR 140
Kolli GM 32

Bestell-Nr.: 85197005
Menge: 1,000 Stck

**1.17.11 OERTLI Trenntrafo GSR 330**
OERTLI Trenntrafo f. GSR 330

Bestell-Nr.: 85147122
Menge: 1,000 Stck

**1.17.12 OERTLI Verbindungswinkel GSR 145/146 für Hochschrankmontage**
OERTLI Verbindungswinkel
für Hochschrankmontage von
GSR 145/146 mit OBD 150
Kolli EA 82

Bestell-Nr.: 89527720
Menge: 1,000 Stck

**1.17.13 OERTLI Anschlussgruppe UKA+MKA, rechts für 1 HK für Gaskessel GSR 140**
OERTLI Anschlussgruppe UKA + MKA
Für eine Heizkreis mit Mischer und
für einen Heizkreis ohne Mischer
für Gaskessel GSR 140
Pumpengruppe rechts vom Kessel

- mit Umwälzpumpe Alpha 2,
  Energieeffizienzklasse A
- elektronisch geregelt
- komplett vormontiert und getestet
- mit Wärmedämmung
- 2 Absperr-Kugelhähne mit
  integriertem Thermometer
- Rückschlagklappe im Vorlauf

- mit Umwälzpumpe Alpha 2,
  Energieeffizienzklasse A
- elektronisch geregelt
- Mischer
- komplett vormontiert und getestet
- mit Wärmedämmung
- 2 Absperr-Kugelhähne mit
  integriertem Thermometer
- Rückschlagklappe im Vorlauf

- inkl. Sicherheitsset EA 54
- inkl. Anschlusskreuze EA 45
- inkl. Verbindungsrohre zum Kessel
- inkl. Verteilbalken für 2 Kreise

Achtung: lt. EnEV ist bei Heizkreisen
über 25 kW eine elektronische Pumpe,
die den Volumenstrom selbständig
anpasst, vorgeschrieben. Dies gilt
auch für Nachrüstungen und Austausch !

Bestell-Nr.: 191583
Menge: 1,000 Stck

**1.17.14 OERTLI Abdeckung für Pumpengruppe weiß (keine Rücknahme der roten Abdeckung)**
OERTLI Abdeckung für Pumpengruppe weiß

( eine Rücknahme der
roten Abdeckung erfolgt nicht ! )

Bestell-Nr.: 190428
Menge: 1,000 Stck

**1.17.15 OERTLI 2. NT Rücklaufanschluss für GSR 200 condens**
OERTLI 2. NT-Rücklaufanschluss
für GSR 230 condens

Bitte bei der Bestellung immer angeben!

Bestell-Nr.: 190490
Menge: 1,000 Stck

**1.17.16 OERTLI Kesselanschluss-Stück von 2 x DN 150 auf 150/210 GSR 230 cond.**
OERTLI Kesselanschluss-Stück
für den raumluftunabhängigen Betrieb
der OERTLI Kesselserie
GSR 230 condens

Adapter aus Edelstahl zum Übergang
vom Kessel Abgas- und Zuluftanschluss
2x NW 150 mm auf konzentrisches
Edelstahlabgasrohr NW 150/210 mm

Bestell-Nr.: 190932
Menge: 1,000 Stck

**1.17.17 OERTLI Speicherfühler für GMR 1024**
OERTLI Speicherfühler
für GMR 1024

Bestell-Nr.: 129522
Menge: 1,000 Stck

**1.17.18 OERTLI Ventildichtheitskontrolle für GSR 230 SIRIUS**
OERTLI  Ventildichtheitskontrolle
für GSR 230 SIRIUS

Bestell-Nr.:  129810
Menge: 1,000 Stck

**1.17.19 OERTLI Flüssiggasbausatz für GSR 330 N TAURUS**
OERTLI Flüssiggasbausatz
für GSR 330 N  TAURUS
passend für alle Typen
zur Umrüstung von Erdgas auf
Flüssiggas

Bestell-Nr.: 181500
Menge: 1,000 Stck

**1.17.20 OERTLI Kesseltauchhülse für Einbau CD Modulo in GSR200 cond.**
OERTLI Kesseltauchhülse f.
Einbau CD Modulo in GSR200 cond.

Bestell-Nr.: 436341
Menge: 1,000 Stck

**1.17.21 OERTLI Anschlussgruppe MKA, rechts für 1 HK m. Mischer f. Gaskessel GSR 140**
OERTLI Anschlussgruppe MKA
für einen Heizkreis mit Mischer
für Gaskessel GSR 140
Pumpengruppe rechts vom Kessel
- mit Umwälzpumpe Alpha 2,
  Energieeffizienzklasse A
  elektronisch geregelt
- komplett vormontiert und getestet
- mit Wärmedämmung
- 2 Absperr-Kugelhähne mit
  integriertem Thermometer
- Rückschlagklappe im Vorlauf
- inkl. Sicherheitsset EA 54
- inkl. Anschlusskreuze EA 45
- inkl. Verbindungsrohre zum Kessel

Achtung: lt. EnEV ist bei Heizkreisen
über 25 kW eine elektronische Pumpe,
die den Volumenstrom selbständig
anpasst, vorgeschrieben. Dies gilt
auch für Nachrüstungen und Austausch !

Bestell-Nr.: 191582
Menge: 1,000 Stck

**1.17.22 OERTLI Anschlussgruppe UKA+MKA, links für 1 HK für Gaskessel GSR 140**
OERTLI Anschlussgruppe UKA+ MKA
Für eine Heizkreis mit Mischer und
für einen Heizkreis ohne Mischer
für Gaskessel GSR 140
Pumpengruppe links vom Kessel
- mit Umwälzpumpe Alpha 2,
  Energieeffizienzklasse A
- elektronisch geregelt
- komplett vormontiert und getestet
- mit Wärmedämmung
- 2 Absperr-Kugelhähne mit
  integriertem Thermometer
- Rückschlagklappe im Vorlauf
- mit Umwälzpumpe Alpha 2,
  Energieeffizienzklasse A
-  elektronisch geregelt
- Mischer
- komplett vormontiert und getestet
- mit Wärmedämmung
- 2 Absperr-Kugelhähne mit
  integriertem Thermometer
- Rückschlagklappe im Vorlauf
- incl. Sicherheitsset EA 54
- incl. Anschlusskreuze EA 45
- incl. Verbindungsrohre zum Kessel
- inc. Verteilbalken für 2 Kreise

Achtung: lt. EnEV ist bei Heizkreisen
über 25 kW eine elektronische Pumpe,
die den Volumenstrom selbständig
anpasst, vorgeschrieben. Dies gilt
auch für Nachrüstungen und Austausch !

Bestell-Nr.: 191579
Menge: 1,000 Stck

**1.17.23 OERTLI Anschlussgruppe UKA, links für 1 HK o. Mischer f. Gaskessel GSR 140**
OERTLI Anschlussgruppe UKA
für einen Heizkreis ohne Mischer
für Gaskessel GSR140
Pumpengruppe links vom Kessel
- mit Umwälzpumpe Alpha 2,
  Energieeffizienzklasse A
  elektronisch geregelt
- komplett vormontiert und getestet
- mit Wärmedämmung
- 2 Absperr-Kugelhähne mit
  integriertem Thermometer
- Rückschlagklappe im Vorlauf
- incl. Sicherheitsset EA 54
- incl. Anschlusskreuze EA 45
- incl. Verbindungsrohre zum Kessel

Achtung: lt. EnEV ist bei Heizkreisen
über 25 kW eine elektronische Pumpe,
die den Volumenstrom selbständig
anpasst, vorgeschrieben. Dies gilt
auch für Nachrüstungen und Austausch !

Bestell-Nr.: 191577
Menge: 1,000 Stck

**1.17.24 OERTLI Anschlussgruppe UKA, rechts für 1 HK o. Mischer f. Gaskessel GSR 140**
OERTLI Anschlussgruppe UKA
für einen Heizkreis ohne Mischer
für Gaskessel GSR 140
Pumpengruppe rechts vom Kessel
- mit Umwälzpumpe Alpha 2,
  Energieeffizienzklasse A
  elektronisch geregelt
- komplett vormontiert und getestet
- mit Wärmedämmung
- 2 Absperr-Kugelhähne mit
  integriertem Thermometer
- Rückschlagklappe im Vorlauf
- inkl. Sicherheitsset EA 54
- inkl. Anschlusskreuze EA 45
- inkl. Verbindungsrohre zum Kessel

Achtung: lt. EnEV ist bei Heizkreisen
über 25 kW eine elektronische Pumpe,
die den Volumenstrom selbständig
anpasst, vorgeschrieben. Dies gilt
auch für Nachrüstungen und Austausch !

Bestell-Nr.: 191581
Menge: 1,000 Stck

**1.17.25 OERTLI Anschlussgruppe MKA, links für 1 HK m. Mischer f. Gaskessel GSR 140**
OERTLI Anschlussgruppe MKA
für einen Heizkreis mit Mischer
für Gaskessel GSR 140
Pumpengruppe links vom Kessel
- mit Umwälzpumpe Alpha 2,
  Energieeffizienzklasse A
  elektronisch geregelt
- komplett vormontiert und getestet
- mit Wärmedämmung
- 2 Absperr-Kugelhähne mit
  integriertem Thermometer
- Rückschlagklappe im Vorlauf
- incl. Sicherheitsset EA 54
- incl. Anschlusskreuze EA 45
- incl. Verbindungsrohre zum Kessel

Achtung: lt. EnEV ist bei Heizkreisen
über 25 kW eine elektronische Pumpe,
die den Volumenstrom selbständig
anpasst, vorgeschrieben. Dies gilt
auch für Nachrüstungen und Austausch !

Bestell-Nr.: 191578
Menge: 1,000 Stck

#### 1.18 GSR Zubehör

**1.18.1 OERTLi Umrüstsatz Flüssiggas für GSR 140-90 Condens**
OERTLI Flüssiggas-Umstellbausatz
für GSR 140-90 Condens

Bestell-Nr.:  S59076
Menge: 1,000 Stck

**1.18.2 OERTLI Reinigungsmesser L=560 mm, für GSR 300 condens**
OERTLI Reinigungsmesser
GSR 300 condens

Zur Reinigung der Lamellen des
Wärmetauschers von vorn

Länge: 560 mm

 Bestell-Nr.: S58823
Menge: 1,000 Stck

**1.18.3 OERTLI Zuluftgitter für GSR 300 condens**
OERTLI Zuluftgitter GSR 300 Condens

Gitterscheibe zum Einlegen in den
Zuluftstutzen des GSR 300 Condens.
Hilft zu vermeiden, dass große Fremdkörper in den Luftkasten fallen können

Bestell.-Nr.: S59200
Menge: 1,000 Stck

**1.18.4 OERTLI Zuluftsammler ( Hosenstück ) Alu, für GSR 300 DUO Condens**
OERTLI Zuluftsammler
für GSR 300 DUO Condens

Bestell-Nr.: S59704
Menge: 1,000 Stck

**1.18.5 OERTLI Luftfiltereinsatz für GSR 300 condens**
OERTLI Luftfiltereinsatz zur Vermeidung
von Brennerverschmutzungen in der
Bauphase für GSR 300 condens

Technische Daten:
Anschlussdurchmesser  250
Länge  1m
Luftwiderstand  70Pa

Bestell-Nr.: S59212
Menge: 1,000 Stck

**1.18.6 OERTLI Gasdichtheitskontrolle Für GSR 300 und GSR 300 DUO condens**
OERTLI Gasdichtheitskontrolle
Für GSR 300 und GSR 300 DUO condens

Bestell-Nr.: S58604
Menge: 1,000 Stck

**1.18.7 OERTLI Verbindungsrohre nach rechts von GSR 130/140 zur Pumpengruppe**
OERTLI  Verbindungsrohre
GSR 130/140 Pumpengruppe
nach rechts
Kolli EA 90

Bestell-Nr.: 89997047
Menge: 1,000 Stck

**1.18.8 OERTLI Verbindungsrohre nach links von GSR 130/140 zur Pumpengruppe**
OERTLI  Verbindungsrohre
von GSR 130/140 zur Pumpengruppe
nach links
Kolli EA 89

Bestell-Nr.: 89997046
Menge: 1,000 Stck

**1.18.9 OERTLI Speicherladeset GSR 140 mit OBD 150**
OERTLI  Speicherladeset
GSR 140 mit OBD 150
senkrechte oder waagerechte
Kessel-Speicher-Kombination
incl. Anschlusskreuze
Kolli EA 92

Bestell-Nr.: 89997049
Menge: 1,000 Stck

**1.18.10 OERTLI Reinigungsmesser L=460mm für GMR 5090/5115/GSR210 condens**
OERTLI Reinigungsmesser GSR 210
 Zur Reinigung der Lamellen des
Wärmetauschers GMR 5090/5115
GSR 210 und GSR 230 von vorn

Länge: 460 mm

Bestell-Nr.: S58286
Menge: 1,000 Stck

**1.18.11 OERTLI Reduzierung NW 250 auf NW 200 ALU-Adapter GSR 300 cond**
OERTLI Reduzierung
Abgas von NW 250 auf NW 200
Material Aluminium
geeignet auch für Edelstahlabgasrohre

Bestell-Nr.: S57718
Menge: 1,000 Stck

#### 1.19 Gasspez.-Heizkessel GSR/GSX

**1.19.1 OERTLI Gasspez.-Heizkessel GSX 147 N Nennleistung 36 kW**
OERTLI Gasspez.-Heizkessel GSX 147 N
Nennleistung 36 kW
Schadstoffarmer Gussgliederkessel mit
einstufigem Brenner ohne Gebläse für
Erd- und Flüssiggasfeuerung mit
Standard-Schaltfeld ( X )
GSX 140 N erfüllen die Anforderungen
der
Energieeinsparverordnung (EnEV, Feb.
2002) mit einem ausgesprochen günstigen
Kosten-Nutzen-Verhältnis.
Bewährter Guss-Kesselkörper mit
wassergekühltem Feuerraum,
Vollautomat mit :
- Neuer Brennertechnik und
  Kompaktarmatur mit integriertem
  Feuerungsautomat
- Zündbrenner mit Ionisations-
  Feuerungsüberwachung
- Aufstell- und anschlussfreundlich dank
  Mehrzwecksockel mit verstellbaren
  Füßen, leicht zugängliche Elektro-
  bzw. Wasseranschlüsse.
Anschlussmöglichkeit der Fremdstromanode OECOPROTECT im OBD 150 (bei
anderen Speichern ist das Kit Speicherfühler + Brücke AD 212 zu bestellen)

Betriebsbedingungen.
- max.Vorlauftemp.:  90°C
- zul. Betriebsüberdruck:  4 bar
- Kesselthermostat von 30 bis 90°C
- Sicherheitstemperaturbegrenzer:  110°C

Typ:  GSX 147 N
Nennwärmebelastung:  39,9 kW
Nennwärmeleistung:  36 kW
Erdgas E:  4,22 m3/h
Gasdurchsatz Erdgas LL:  4,91 m3/h
Gasdurchsatz Flüssiggas:  3,1 kg/h
Normnutzungsgrad:  93,4 %
Wirkungsgrad 100% Last:  90,2 %
30% Last:  90,6 %
Abgasverlust:  8,0 %
Abgastemperatur:  133°C
Abgasmassenstrom:  0,0269 kg/s
CO2-Gehalt der Abgase:  6 %
Notwendiger Förderdruck:  5 Pa
Wasserinhalt:  13,9 l
Wassers. Widerst.
t = 15 K:  30 mbar
Elektr. Leistungsaufnahme:  12 W
Bereitschaftsverluste(qB70): 1,46 %
Abgasanschluss:  150 mm
Leergewicht:  151 kg

Bestell-Nr.:  85199104
Menge: 1,000 Stck

**1.19.2 OERTLI Gasspez.-Heizkessel GSX 148 N Nennleistung 42 kW**
OERTLI Gasspez.-Heizkessel GSX 148 N
Nennleistung 42 kW
Schadstoffarmer Gussgliederkessel mit
einstufigem Brenner ohne Gebläse für
Erd- und Flüssiggasfeuerung mit
Standard-Schaltfeld ( X )
GSX 140 N erfüllen die Anforderungen
der
Energieeinsparverordnung (EnEV, Feb.
2002) mit einem ausgesprochen günstigen
Kosten-Nutzen-Verhältnis.
Bewährter Guss-Kesselkörper mit
wassergekühltem Feuerraum,
Vollautomat mit :
- Neuer Brennertechnik und
  Kompaktarmatur mit integriertem
  Feuerungsautomat
- Zündbrenner mit Ionisations-
  Feuerungsüberwachung
- Aufstell- und anschlussfreundlich dank
  Mehrzwecksockel mit verstellbaren
  Füßen, leicht zugängliche Elektro-
  bzw. Wasseranschlüsse.
Anschlussmöglichkeit der Fremdstromanode OECOPROTECT im OBD 150 (bei
anderen Speichern ist das Kit Speicherfühler + Brücke AD 212 zu bestellen)

Betriebsbedingungen.
- max.Vorlauftemp.:  90°C
- zul. Betriebsüberdruck:  4 bar
- Kesselthermostat von 30 bis 90°C
- Sicherheitstemperaturbegrenzer:  110°C

Typ:  GSX 148 N
Nennwärmebelastung:  46,4 kW
Nennwärmeleistung:  42 kW
Erdgas E:  4,91 m3/h
Gasdurchsatz Erdgas LL:  5,71 m3/h
Gasdurchsatz Flüssiggas:  3,6 kg/h
Normnutzungsgrad:  93,5 %
Wirkungsgrad 100% Last:  90,5 %
30% Last:  90,9 %
Abgasverlust:  8,0 %
Abgastemperatur:  135°C
Abgasmassenstrom:  0,0304 kg/s
CO2-Gehalt der Abgase:  6,2 %
Notwendiger Förderdruck:  5 Pa
Wasserinhalt:  15,6 l
Wassers. Widerst.
t = 15 K:  39 mbar
Elektr. Leistungsaufnahme:  12 W
Bereitschaftsverluste(qB70): 1,38 %
Abgasanschluss:  150 mm
Leergewicht:  168 kg

Bestell-Nr.:  85199105
Menge: 1,000 Stck

**1.19.3 OERTLI Gasspez.-Heizkessel GSX 149 N Nennleistung 48 kW**
OERTLI Gasspez.-Heizkessel GSX 149 N
Nennleistung 48 kW
Schadstoffarmer Gussgliederkessel mit
einstufigem Brenner ohne Gebläse für
Erd- und Flüssiggasfeuerung mit
Standard-Schaltfeld ( X )
GSX 140 N erfüllen die Anforderungen
der
Energieeinsparverordnung (EnEV, Feb.
2002) mit einem ausgesprochen günstigen
Kosten-Nutzen-Verhältnis.
Bewährter Guss-Kesselkörper mit
wassergekühltem Feuerraum,
Vollautomat mit :
- Neuer Brennertechnik und
  Kompaktarmatur mit integriertem
  Feuerungsautomat
- Zündbrenner mit Ionisations-
  Feuerungsüberwachung
- Aufstell- und anschlussfreundlich dank
  Mehrzwecksockel mit verstellbaren
  Füßen, leicht zugängliche Elektro-
  bzw. Wasseranschlüsse.
Anschlussmöglichkeit der Fremdstromanode OECOPROTECT im OBD 150 (bei
anderen Speichern ist das Kit Speicherfühler + Brücke AD 212 zu bestellen)

Betriebsbedingungen.
- max.Vorlauftemp.:  90°C
- zul. Betriebsüberdruck:  4 bar
- Kesselthermostat von 30 bis 90°C
- Sicherheitstemperaturbegrenzer:  110°C

Typ:  GSX 149 N
Nennwärmebelastung:  52,9 kW
Nennwärmeleistung:  48 kW
Erdgas E:  5,6 m3/h
Gasdurchsatz Erdgas LL:  6,51 m3/h
Gasdurchsatz Flüssiggas:  4,11 kg/h
Normnutzungsgrad:  93,6 %
Wirkungsgrad 100% Last:  90,8 %
30% Last:  91,2 %
Abgasverlust:  7,9 %
Abgastemperatur:  135°C
Abgasmassenstrom:  0,0332 kg/s
CO2-Gehalt der Abgase:  6,5 %
Notwendiger Förderdruck:  5 Pa
Wasserinhalt:  17,3 l
Wassers. Widerst.
t = 15 K:  55 mbar
Elektr. Leistungsaufnahme:  12 W
Bereitschaftsverluste(qB70): 1,33 %
Abgasanschluss:  180 mm
Leergewicht:  183 kg

Bestell-Nr.:  85199106
Menge: 1,000 Stck

**1.19.4 OERTLI Gasspez.-Heizkessel GSX 146 N Nennleistung 30 kW**
OERTLI Gasspez.-Heizkessel GSX 146 N
Nennleistung 30 kW
Schadstoffarmer Gussgliederkessel mit
einstufigem Brenner ohne Gebläse für
Erd- und Flüssiggasfeuerung mit
Standardschaltfeld ( X )
GSX 140 N erfüllen die Anforderungen
der
Energieeinsparverordnung (EnEV, Feb.
2002) mit einem ausgesprochen günstigen
Kosten-Nutzen-Verhältnis.
Bewährter Guss-Kesselkörper mit
wassergekühltem Feuerraum,
Vollautomat mit :
- Neuer Brennertechnik und
  Kompaktarmatur mit integriertem
  Feuerungsautomat
- Zündbrenner mit Ionisations-
  Feuerungsüberwachung
- Aufstell- und anschlussfreundlich dank
  Mehrzwecksockel mit verstellbaren
  Füßen, leicht zugängliche Elektro-
  bzw. Wasseranschlüsse.
Anschlussmöglichkeit der Fremdstromanode OECOPROTECT im OBD 150 (bei
anderen Speichern ist das Kit Speicherfühler + Brücke AD 212 zu bestellen)

Betriebsbedingungen.
- max.Vorlauftemp.:  90°C
- zul. Betriebsüberdruck:  4 bar
- Kesselthermostat von 30 bis 90 Grd C
- Sicherheitstemperaturbegrenzer:  110 bar

Typ:  GSX 146 N
Nennwärmebelastung:  33,3 kW
Nennwärmeleistung:  30 kW
Erdgas E:  3,52 m3/h
Gasdurchsatz Erdgas LL:  4,1 m3/h
Gasdurchsatz Flüssiggas:  2,59 kg/h
Normnutzungsgrad:  93,1 %
Wirkungsgrad 100% Last:  90,1 %
30% Last:  90,5 %
Abgasverlust:  8,0 %
Abgastemperatur:  130°C
Abgasmassenstrom:  0,0225 kg/s
CO2-Gehalt der Abgase:  5,5 %
Notwendiger Förderdruck:  5 Pa
Wasserinhalt:  12,2 l
Wassers. Widerst.
t = 15 K:  22 mbar
Elektr. Leistungsaufnahme:  12 W
Bereitschaftsverluste(qB70): 1,53 %
Abgasanschluss:  150 mm
Leergewicht:  135 kg

Bestell-Nr.:  85199103
Menge: 1,000 Stck

**1.19.5 OERTLI Gasspez.-Heizkessel GSX 143 N Nennleistung 11 kW**
OERTLI Gasspez.-Heizkessel GSX 143 N
Nennleistung 11 kW
Schadstoffarmer Gussgliederkessel mit
einstufigem Brenner ohne Gebläse für
Erd- und Flüssiggasfeuerung
Standard-Schaltfeld ( X )
GSX 140 N erfüllen die Anforderungen
der
Energieeinsparverordnung (EnEV, Feb.
2002) mit einem ausgesprochen günstigen
Kosten-Nutzen-Verhältnis.
Bewährter Guss-Kesselkörper mit
wassergekühltem Feuerraum,
Vollautomat mit:
- Neuer Brennertechnik und
  Kompaktarmatur mit integriertem
  Feuerungsautomat
- Zündbrenner mit Ionisations-
  Feuerungsüberwachung
- Aufstell- und anschlussfreundlich dank
  Mehrzwecksockel mit verstellbaren
  Füßen, leicht zugängliche Elektro-
  bzw. Wasseranschlüsse.
Anschlussmöglichkeit der Fremdstromanode OECOPROTECT im OBD 150 (bei
anderen Speichern ist das Kit Speicherfühler + Brücke AD 212 zu bestellen)

Betriebsbedingungen.
- max.Vorlauftemp.:  90°C
- zul. Betriebsüberdruck:  4 bar
- Kesselthermostat von 30 bis 90°C
- Sicherheitstemperaturbegrenzer:  110°C

Typ:  GSX 143 N
Nennwärmebelastung:  12,3 kW
Nennwärmeleistung:  11 kW
Erdgas E:  1,42 m3/h
Gasdurchsatz Erdgas LL:  1,65 m3/h
Gasdurchsatz Flüssiggas:  1,04 kg/h
Normnutzungsgrad:  92,5 %
Wirkungsgrad 100% Last:  89,6 %
30% Last:  90 %
Abgasverlust:  8,1 %
Abgastemperatur:  90°C
Abgasmassenstrom:  0,0132kg/s
CO2-Gehalt der Abgase:  4 %
Notwendiger Förderdruck:  5 Pa
Wasserinhalt:  7,1 l
Wasserseitiger
Widerst. t = 15 K:  4 mbar
Elektr. Leistungsaufnahme:  12 W
Bereitschaftsverluste(qB70):  2,04 %
Abgasanschluss:  110 mm
Leergewicht:  85 kg

Bestell-Nr.:  S85199100
Menge: 1,000 Stck

**1.19.6 OERTLI Gasspez.-Heizkessel GSX 144 N Nennleistung 18 kW**
OERTLI Gasspez.-Heizkessel GSX 144 N
Nennleistung 18 kW
Schadstoffarmer Gussgliederkessel mit
einstufigem Brenner ohne Gebläse für
Erd- und Flüssiggasfeuerung mit
Standardschaltfeld ( X )
GSX 140 N erfüllen die Anforderungen
der
Energieeinsparverordnung (EnEV, Feb.
2002) mit einem ausgesprochen günstigen
Kosten-Nutzen-Verhältnis.
Bewährter Guss-Kesselkörper mit
wassergekühltem Feuerraum,
Vollautomat mit :
- Neuer Brennertechnik und
  Kompaktarmatur mit integriertem
  Feuerungsautomat
- Zündbrenner mit Ionisations-
  Feuerungsüberwachung
- Aufstell- und anschlussfreundlich dank
  Mehrzwecksockel mit verstellbaren
  Füßen, leicht zugängliche Elektro-
  bzw. Wasseranschlüsse.
Anschlussmöglichkeit der Fremdstromanode OECOPROTECT im OBD 150 (bei
anderen Speichern ist das Kit Speicherfühler + Brücke AD 212 zu bestellen)

Betriebsbedingungen.
- max.Vorlauftemp.:  90°C
- zul. Betriebsüberdruck: 4 bar
- Kesselthermostat von 30 bis 90°C
- Sicherheitstemperaturbegrenzer:  110°C

Typ:  GSX 144 N
Nennwärmebelastung:  20,1 kW
Nennwärmeleistung:  18 kW
Erdgas E:  2,13 m3/h
Gasdurchsatz Erdgas LL:  2,47 m3/h
Gasdurchsatz Flüssiggas:  1,56 kg/h
Normnutzungsgrad:  92,7 %
Wirkungsgrad 100% Last:  89,6 %
30% Last:  90%
Abgasverlust:  8,0 %
Abgastemperatur:  120°C
Abgasmassenstrom:  0,047 kg/s
CO2-Gehalt der Abgase:  5,5%
Notwendiger Förderdruck:  5 Pa
Wasserinhalt:  8,8 l
Wasserseitiger
Widerst.  t = 15 K:  8 mbar
Elektrische
Leistungsaufnahme:  12 W
Bereitschaftsverluste (qB70):  1,55 %
Abgasanschluss:  110 mm
Leergewicht:  100 kg

Bestell-Nr.:  85199101
Menge: 1,000 Stck

**1.19.7 OERTLI Gasspez.-Heizkessel GSX 145 N Nennleistung 24 kW**
OERTLI Gasspez.-Heizkessel GSX 145 N
Nennleistung 24 kW
Schadstoffarmer Gussgliederkessel mit
einstufigem Brenner ohne Gebläse für
Erd- und Flüssiggasfeuerung mit
Standardschaltfeld ( X )
GSX 140 N erfüllen die Anforderungen
der
Energieeinsparverordnung (EnEV, Feb.
2002) mit einem ausgesprochen günstigen
Kosten-Nutzen-Verhältnis.
Bewährter Guss-Kesselkörper mit
wassergekühltem Feuerraum,
Vollautomat mit :
- Neuer Brennertechnik und
  Kompaktarmatur mit integriertem
  Feuerungsautomat
- Zündbrenner mit Ionisations-
  Feuerungsüberwachung
- Aufstell- und anschlussfreundlich dank
  Mehrzwecksockel mit verstellbaren
  Füßen, leicht zugängliche Elektro-
  bzw. Wasseranschlüsse.
Anschlussmöglichkeit der Fremdstromanode OECOPROTECT im OBD 150 (bei
anderen Speichern ist das Kit Speicherfühler + Brücke AD 212 zu bestellen)

Betriebsbedingungen.
- max.Vorlauftemp.:  90°C
- zul. Betriebsüberdruck:  4 bar
- Kesselthermostat von 30 bis 90 Grd C
- Sicherheitstemperaturbegrenzer:  110°C

Typ:  GSX 145 N
Nennwärmebelastung:  26,7 kW
Nennwärmeleistung:  24 kW
Erdgas E:  2,83 m3/h
Gasdurchsatz Erdgas LL:  3,29 m3/h
Gasdurchsatz Flüssiggas:  2,07 kg/h
Normnutzungsgrad:  93,1%
Wirkungsgrad 100% Last:  89,9%
30% Last:  90,3%
Abgasverlust:  8,0%
Abgastemperatur:  125°C
Abgasmassenstrom:  0,0195 kg/s
CO2-Gehalt der Abgase:  5,5%
Notwendiger Förderdruck:  5 Pa
Wasserinhalt:  10,5 l
Wassers. Widerst.
t = 15 K:  14 mbar
Elektr. Leistungsaufnahme:  12 W
Bereitschaftsverluste(qB70): 1,58 %
Abgasanschluss:  130 mm
Leergewicht:  118 kg

Bestell-Nr.:  85199102
Menge: 1,000 Stck

#### 1.20 Standbrennwertkessel GVR und Zubehör

**1.20.1 OERTLI Optimat GVR 140-15 Condens Gas-Standbrennwertkessel, 3 - 15 kW**
OERTLI OPTIMAT GVR 140-15 condens, Gas-
Standbrennwertkessel
mit integriertem WW-Speicher
Nennleistung 3-15 kW
Kompakter,anschlussfertiger Brennwert-
Standheizkessel mit integriertem
130 Liter-Trinkwasserspeicher
Für äußerst energiesparenden und
emissionsarmen Betrieb mit Erdgas E
(Werkseinstellung) bzw.LL, oder
Flüssiggas B/P ( Zubehör )
Für raumluftunabhängigen oder raumluftabhängigen Betrieb
Mikroprozessorgesteuertes witterungsgef.
Schaltfeld OE-tronic 3
Durch Anschluss 1 Vorlauffühlers kann
der 1.Mischerkreis aktiviert werden.
2.Mischer durch Einbauplatine mit Fühler
Der spez.Algorithmus OECODENS (r)
optimiert während der Speicherladephase
den Durchfluss und die Rücklauftemperatur zum Kessel durch Modulieren
der drehzahlgesteuerten Umwälzpumpe. Der
Wirkungsgrad und die Trinkwasserzapfleistung werden dadurch erhöht.
Komplett ausgestattet mit übersichtlich
angeordneten und, dank schwenkbarem,
Schaltfeld leicht zugänglichen
Komponenten wie:
zylindrischer Monoblock-
Wärmeaustauscher aus korrosions- und
temperaturbeständiger Al/Si-Legierung,
mit geschlossener Verbrennungskammer
zylindrischer hochvormischender Vlies-
Brenner,Gas-Kompaktregelstrecke,
Radiallüfter und Ansaugschalldämpfer
modulierende Umwälzpumpe und Dreiwege-
Umschaltventil (Heiz.-
/WWE-Betrieb),KW-Sicherheitsgruppe,
autom. Entlüfter, Drucksensor,
SV 3 bar, Ausdehnungsgefäß 12 Liter,
Abgastemperatursensor, Kondenswassersiphon mit Ablaufschlauch,
Optional erhältlich ist ein, innerhalb
der Verkleidung integrierbarer
Anschluss-
Satz mit Dreiwegemischer + Stellmotor
und Umwälzpumpe für einen
Mischerheizkreis
- integrierter 130 Liter- Hochleistungs-
Trinkwasserspeicher:
- Behälter aus Stahl mit Spezialemaillierung und großflächige WT-
  Schlange
- Wärmedämmung aus hochwertigem
  FCKW- freien PU-Hartschaum, direkt
  im Speichermantel geschäumt, dadurch
  keine Wärmebrücken und kaum
  Abstrahlungsverluste
- wartungsfreie OECOPROTECT (r)
  Schutzanode auf oberem Reinigungsflansch
- Für Transport und Handhabung sind
  Rollen am unterem Sockel und
  Öffnungen für 2 Tragestangen vorhanden
- Das Anschluss-Set EASYCONNECT (r)
  mit Wasser- und Gas-Absperrhähnen
  (ohne TAE) kann vorab an die Wand
  montiert werden und erlaubt, die
  Heizungsanlage, unabhängig vom Kessel
  zu füllen und auf Dichtheit zu prüfen.
Betriebsbedingungen:
- Kessel :
- zul.Betriebsüberdruck  bar : 3
- zul.Vorlauftemperatur  Grd C : 95
- Elektroanschluss  : 230 V/
  50Hz
- Schutzart  : IP21
- Speicher :
- max.Betriebstemperatur Grd C :70
- zul.Betriebsüberdruck  bar : 12
Geräte auf Grundlage der
Gasgeräterichtlinie DIN EN 90/396 und
Wirkungsgradrichtlinie DIN EN
92/42,unter Zugrundelegung der DIN EN
297 und DIN EN 437 baumustergeprüft und
zertifiziert.

Höhe nur 1,5 Meter
Abgasanschluss: 60/110

Typ:  Optimat GVR 140-15 Condens

Nennwärmel. 80/60 Grd C - kW : 2,8-14,0
Nennwärmel. 40/30 Grd C - kW : 3,2-14,8
Nennwärmebel -  kW : 2,9-14,5
Gasdurchsatz max. Erdgas E  m3/h : 1,5
Gasdurchsatz max. Erdgas LL m3/h : 1,76
Normnutzungsgrad 75/60 Grd C  % : 106
Normnutzungsgrad 40/30 Grd C  % : 109
Wirkungsgrad bei
  100 % - 75/60 Grd C  % : 96,4
  100 % - 40/30 Grd C  % : 102,1
  30 % - 40/30 Grd C  % : 106,5
Gebläse-Restförderdruck  Pa : 200
Mittlerer Abgasverlust bei
  75/60 Grd C  % : 1,1
  40/30 Grd C  % : 0,5
Mittlere Abgastemp.
  bei 75/60  Grd C : 65
  bei 40/30  Grd C : 38
Abgasmassenstrom  kg/s : 0,0014-0,0068
CO2-Gehalt Erdgas E  % : 9,0
NOx / CO Erdgas E  mg/kWh  : < 20
Wasserinhalt  l : 15,5
Nenndurchfluss bei dt 15 K  m3/h : 0,831
Kondenswasser  pH-Wert : ca.4,2
Max. Leistungsaufn.  W : 130
Bereitschaftsverluste qB70  % : 0,59
Speicherinhalt  l : 130
Leistungsaufnahme  kW : 14
Dauerleistung bei dt 35 K  l/h : 345
Zapfleistung bei dt 30 K l/10min : 185
Leergewicht  kg : 145

Bestell-Nr.  : 85399001
Menge: 1,000 Stck

**1.20.2 OERTLI Optimat GVR 140-25 Condens Gas-Standbrennwertkessel, 4 - 25 kW**
OERTLI OPTIMAT GVR 140-25 condens, Gas-
Standbrennwertkessel
mit integriertem WW-Speicher
Nennleistung 4-25 kW
Kompakter,anschlussfertiger Brennwert-
Standheizkessel mit integriertem
130 Liter-Trinkwasserspeicher
Für äußerst energiesparenden und
emissionsarmen Betrieb mit Erdgas E
(Werkseinstellung) bzw.LL, oder
Flüssiggas B/P ( Zubehör )
Für raumluftunabhängigen oder raumluftabhängigen Betrieb
Mikroprozessorgesteuertes witterungsgef.
Schaltfeld OE-tronic 3
Durch Anschluss 1 Vorlauffühlers kann
der 1.Mischerkreis aktiviert werden.
2.Mischer durch Einbauplatine mit Fühler
Der spez.Algorithmus OECODENS (r)
optimiert während der Speicherladephase
den Durchfluss und die Rücklauftemperatur zum Kessel durch Modulieren
der drehzahlgesteuerten Umwälzpumpe. Der
Wirkungsgrad und die Trinkwasserzapfleistung werden dadurch erhöht.
Komplett ausgestattet mit übersichtlich
angeordneten und, dank schwenkbarem,
Schaltfeld leicht zugänglichen
Komponenten wie:
zylindrischer Monoblock-
Wärmeaustauscher aus korrosions- und
temperaturbeständiger Al/Si-Legierung,
mit geschlossener Verbrennungskammer
zylindrischer hochvormischender Vlies-
Brenner,Gas-Kompaktregelstrecke,
Radiallüfter und Ansaugschalldämpfer
modulierende Umwälzpumpe und Dreiwege-
Umschaltventil (Heiz.-
/WWE-Betrieb),KW-Sicherheitsgruppe,
autom. Entlüfter, Drucksensor,
SV 3 bar, Ausdehnungsgefäß 12 Liter,
Abgastemperatursensor, Kondenswassersiphon mit Ablaufschlauch,
Optional erhältlich ist ein, innerhalb
der Verkleidung integrierbarer
Anschluss-
Satz mit Dreiwegemischer + Stellmotor
und Umwälzpumpe für einen
Mischerheizkreis
- integrierter 130 Liter- Hochleistungs-
Trinkwasserspeicher:
- Behälter aus Stahl mit Spezialemaillierung und großflächige WT-
  Schlange
- Wärmedämmung aus hochwertigem
  FCKW- freien PU-Hartschaum, direkt
  im Speichermantel geschäumt, dadurch
  keine Wärmebrücken und kaum
  Abstrahlungsverluste
- wartungsfreie OECOPROTECT (r)
  Schutzanode auf oberem Reinigungsflansch
- Für Transport und Handhabung sind
  Rollen am unterem Sockel und
  Öffnungen für 2 Tragestangen vorhanden
- Das Anschluss-Set EASYCONNECT (r)
  mit Wasser- und Gas-Absperrhähnen
  (ohne TAE) kann vorab an die Wand
  montiert werden und erlaubt, die
  Heizungsanlage, unabhängig vom Kessel
  zu füllen und auf Dichtheit zu prüfen.
Betriebsbedingungen:
- Kessel :
- zul.Betriebsüberdruck  bar : 3
- zul.Vorlauftemperatur  Grd C : 95
- Elektroanschluss  : 230 V/
  50Hz
- Schutzart  : IP21
- Speicher :
- max.Betriebstemperatur Grd C : 70
- zul.Betriebsüberdruck  bar : 12
Geräte auf Grundlage der
Gasgeräterichtlinie DIN EN 90/396 und
Wirkungsgradrichtlinie DIN EN
92/42,unter Zugrundelegung der DIN EN
297 und DIN EN 437 baumustergeprüft und
zertifiziert.

Höhe nur 1,5 Meter
Abgasanschluss: 60/110

Typ:  Optimat GVR 140-25 Condens

Nennwärmel. 80/60 Grd C - kW :  4,0-23,6
Nennwärmel. 40/30 Grd C - kW :  4,5-24,9
Nennwärmebel -  kW :  4,2-24,5
Gasdurchsatz max. Erdgas E  m3/h : 2,54
Gasdurchsatz max. Erdgas LL m3/h : 2,96
Normnutzungsgrad 75/60 Grd C % : 106
Normnutzungsgrad 40/30 Grd C % : 109
Wirkungsgrad bei
  100 % - 75/60 Grd C  % : 96,5
  100 % - 40/30 Grd C  % : 101,3
  30 % - 40/30 Grd C  % : 107,5
Gebläse-Restförderdruck  Pa : 200
Mittlerer Abgasverlust bei
  75/60 Grd C  % : 1,2
  40/30 Grd C  % : 0,6
Mittlere Abgastemp.
  bei 75/60  Grd C : 67
  bei 40/30  Grd C : 39
Abgasmassenstrom  kg/s : 0,0020-0,0115
CO2-Gehalt Erdgas E  % : 9,0
NOx / CO Erdgas E  mg/kWh : < 20
Wasserinhalt  l : 16,4
Nenndurchfluss dt 15K  m3/h : 1,404
Kondenswasser  pH-Wert : ca. 4,2
Max. Leistungsaufn.  W : 150
Bereitschaftsverluste qB70  % :  0,59
Speicherinhalt  l : 130
Leistungsaufnahme  kW : 23,6
Dauerleistung bei dt 35K  l/h : 580
Zapfleistung  dt 30K  l/10 min : 225
Leergewicht  kg : 148

Bestell-Nr.  : 85399002
Menge: 1,000 Stck

**1.20.3 OERTLI Einbaumischer für GVR condens (HE 100)**
OERTLI  Einbaumischer für GVR cond.
zur Installation innerhalb der
Geräteverkleidung

inkl. Verrohrung und el.
Steckerverbindungen

Kolli HE 100

Bestell-Nr.: 85387000
Menge: 1,000 Stck

**1.20.4 OERTLI Rohrsatz für ext. Mischer für GVR condens**
OERTLI  Rohrsatz für ext. Mischer
für GVR condens
zur vereinfachten Installation
außerhalb der Geräteverkleidung

Mischer bauseits

Kolli HE 101

Bestell-Nr.: 85387001
Menge: 1,000 Stck

**1.20.5 OERTLI Thermische Absperrsicherung Gas innerhalb GVR condens HE 107**
OERTLI Thermische Absperrsicherung
(TAS) innerhalb der Kesselverkleidung
- für GSR 140 condens, HE 107

Bestell-Nr.: 100002303
Menge: 1,000 Stck

**1.20.6 OERTLI Anschlussadapter für Kolli AD 188, für Optimat 3000**
OERTLI Anschlussadapter
f. Sicherheitsthermostat Fussbodenheizung ( Kolli AD 188 )
für Optimat 3000

Bestell-Nr.: 301676
Menge: 1,000 Stck

**1.20.7 OERTLI Verlängerung Kondensat- Ablaufschlauch GVR condens HE 103**
OERTLI Verlängerung
Kondensatschlauch GVR 140 condens,
HE 103

Bestell-Nr.: 100001574
Menge: 1,000 Stck

**1.20.8 OERTLI Anschlusskonsole EASYCONNECT für GVR condens HE106**
OERTLI Anschlusskonsole
EASYCONNECT GVR 140 condens
- zur Vorinstallation an der Wand (mit
  TAS)
- serienmäßig beim Kessel, keine
  Rücknahme
- HE 106

Bestell-Nr.: 100002302
Menge: 1,000 Stck

#### 1.21 Gas-Standbrennwertkessel GVX und Zubehör

**1.21.1 OERTLI Anschluss-Set Hydraulik nach oben für GVX 124 SUN Condens HE 8**
OERTLI Anschluss-Set Hydraulik
Zentralabgang GVX Condens,
mit vormontierten Absperrhähnen
(ohne TAS)
Kolli HE 8

Bestell-Nr.: 100006435
Menge: 1,000 Stck

**1.21.2 OERTLI Dialog-Fernbedienung RS 100 FUNK für GVX 124 SUN Condens**
OERTLI Dialog-Fernbedienung RS 100 FUNK
für GVX 124 SUN Condens

Kolli AD 224

Bestell-Nr. :  100005659
Menge: 1,000 Stck

**1.21.3 OERTLI Außenfühler FM 46 für GVX 124 SUN Condens**
OERTLI Außenfühler FM 46
für GVX 124 SUN Condens
und OE-Control für Sonderanwendungen
Kolli FM 46

Bestell-Nr.: 85757741
Menge: 1,000 Stck

**1.21.4 OERTLI Anschluss-Set Hydraulik li/re für GVX 124 SUN Condens HE 9**
OERTLI Anschluss-Set Hydraulik
linker bzw. rechter Abgang GVX Condens,
mit vormontierten Absperrhähnen
(ohne TAS)
Kolli HE 9

Bestell-Nr.: 100006436
Menge: 1,000 Stck

**1.21.5 OERTLI Anschlussgruppe für 2 Kreise für GVX 124 SUN Condens**
OERTLI Anschlussgruppe GVX 124 SUN Condens für 2 Kreise
mit Blockisolierung
Kolli EA 107

Bestell-Nr.:  100001051
Menge: 1,000 Stck

**1.21.6 OERTLI Gas-Standbrennwertkessel GVX 124 SUN condens, Solarspeicher 200 l**
OERTLI Gas-Standbrennwertkessel GVX 124 SUN condens mit
integriertem Solar- speicher 200 l.
Wärmetauscher für Heizung oben,
Solarwärmetauscher unten für den
Anschluss von 4 m² Kollektorfläche.
Kompakter, anschlussfertiger Brennwert-
Standheizkessel mit modulierendem
Gasbrenner von 6 bis 23,7 kW
Für raumluftunabhängigen oder raumluftabhängigen Betrieb
Elektro-Schaltfeld mit witterungsge- führter Regelung.
(Außenfühler und Raumstation sind Zubehör),
Heizungsumwälzpumpe 3-Wege Umschaltventil für Speichervorrangschaltung.
Solarregelung Oetrosol A
Solarpumpengruppe,  Solar-Ausdehnungs-
gefäß, Thermometer, Manometer,
integrierter Auffangbehälter für Glycol
MontageAnschlussplatte mit Wartungshähnen für
Anschlüsse nach oben oder seitlich gegen Mehrpreis
- Kessel :
- zul.Betriebsüberdruck  3 bar
- zul.Vorlauftemperatur  95 Grd C
- Elektroanschluss  230 V/50Hz
- Schutzart  IPX2D
- Kessel-Regelthermostat:  30-90°C
- Speicherthermostat:  40-60°C
- Kesseltemperaturbegrenzer: 110°C
- max. Kollektortemperatur: 130°C
- Solar-Speicher :  200 ltr.
- Speicherbetriebsdruck:  6 bar
- Heizschlange max  :  10 bar
- WW-Spitzenleistung  19 l/min
Abgasanschluss:  60/100 mm
Gebläse Restförderdruck  190 Pa
Normnutzungsgrad 40/30  109%
NOx Emission  <30 mg/kWh
CO  Emission  <20 mg/kWh
Heizungs-VL + RL  3/4"
Gasanschluss  3/4"
Solar VL/RL  Cu  18 mm
H/B/T  mm:  1645/600/660
Gewicht:  kg:  175

Bestell-Nr.: 100012200
Menge: 1,000 Stck

**1.21.7 OERTLI Raumstation RS 100 für GVX 100 Condens**
OERTLI Raumstation RS 100
für GVX 100 Condens

Bestell-Nr.: 100005658
Menge: 1,000 Stck

**1.21.8 OERTLI Kabelsatz für GVX 124 SUN condens für Anschluss Fußbodenheizung**
OERTLI Kabelsatz
Satz für Anschluss Fußbodenheizung
für GVX 124 SUN condens
Kolli HA 249

Bestell-Nr.: 100003301
Menge: 1,000 Stck

#### 1.22 Gas-Schwimmbadheizer GX mit Zubehör

**1.22.1 OERTLI Druckerhöhungspumpe GG zu GX 01 250**
Druckerhöhungspumpe GG zu GX 01 250

In Blockbauweise mit direkt angeflanschtem Drehstrommotor 400 V, Schutzart
IP 44, Gehäuse: GG, Welle: Niro
Förderleistung  cbm/h : 12,5
Förderhöhe  mWS : 32
Motorleistung  kW : 3,0
Drehzahl  l/min : 2840
Bestell-Nr.  : 45805
Menge: 1,000 Stck

**1.22.2 OERTLI Druckerhöhungspumpe IP 44, Gehäuse: GG, Welle: Niro**
OERTLI Druckerhöhungspumpe
GG zu GX 01 600

In Blockbauweise mit direkt angeflanschtem Drehstrommotor 400 V, Schutzart
IP 44, Gehäuse: GG, Welle: Niro
Förderleistung  cbm/h : 30,0
Förderhöhe  mWS : 30
Motorleistung  kW : 5,5
Drehzahl  l/min : 2840

Bestell-Nr.  : 45809
Menge: 1,000 Stck

**1.22.3 OERTLI Schwimmbadheizer Brennwertgerät GX01/600 Propan**
OERTLI-Rohleder
Gas-Schwimmbadheizer
Brennwertgerät GX 01/600 Flüssiggas
Unterteil gummiert, in quadratischer
Ausführung mit eingebauter,
wassergekühlter Brennkammer aus
korrosions- und hitzebeständigem
Werkstoff. Oberteil, beschichtet
in zylindrischer Ausführung als
Wärmetauscher, mit oberem Abgasstutzen.
Gasbrennereinrichtung als Flächenbrenner
mit Gas-Einzelbrennern sowie Brennerrechen
aus korrosions- und hitzebeständigem
Werkstoff, mit allen Regel- und Sicherheitseinrichtungen, einschließlich Gasmangelsicherung und Gasdruckregler.
Elektrische Hochspannungs-Funkenzündung,
Flammenüberwachung durch Ionisationssicherung. Haupt- und Zündgasventil
Wasserstandsregler und Sicherungseinrichtung gegen Wassermangel und Überflutung  Schaltpult angebaut mit:
- Hauptschalter
- Sicherungen
- Kontroll-Lampen
- Gasfeuerungsautomat
- Zündtrafo
- Thermometer
- Manometer
- Betriebsstundenzähler
- Klemmleiste mit den erforderlichen
  Steuerleitungsanschlüssen für die
  Pumpen und Anschlüssen für die
  optische oder akustische Signalabgabe.
Gerät komplett mit Armaturen und
Schaltpult zusammengebaut einschließlich
der internen elektrischen Verdrahtung
Spezial-Abgasaufsatz mit Meidinger-
Scheibe.

Typ  : GX 01 600
Nennwärmeleistung  kW :  698
Flüssiggas-Anschlußwert
 (HUB: 12,8 kWh/m³) : 53 kg/h
Wasserinhalt: 500 ltr.
Mindestumlaufwassermenge: 30 m³/h
Breite  mm : 1400
Höhe  mm : 2800
Tiefe  mm : 2300
Gewicht  kg : 1060
Produkt-ID-Nr.  : 0085AQ0872

Verpackung:
1 Holzschlitten - Geräte-Unterteil / 785 kg
1 Palette - Geräte-Oberteil / 205 kg
        - Meidinger Scheibe + Zubehör / 70 kg

Bestell-Nr.  : 9126304
Menge: 1,000 Stck

**1.22.4 OERTLI Schwimmbadheizer Brennwertgerät GX01/600 Erdgas**
OERTLI-Rohleder
Gas-Schwimmbadheizer
Brennwertgerät GX 01/600 Erdgas E/LL
Unterteil gummiert, in quadratischer
Ausführung mit eingebauter,
wassergekühlter Brennkammer aus
korrosions- und hitzebeständigem
Werkstoff. Oberteil, beschichtet
in zylindrischer Ausführung als
Wärmetauscher, mit oberem Abgasstutzen.
Gasbrennereinrichtung als Flächenbrenner
mit Gas-Einzelbrennern sowie Brennerrechen
aus korrosions- und hitzebeständigem
Werkstoff, mit allen Regel- und Sicherheitseinrichtungen, einschließlich Gasmangelsicherung und Gasdruckregler.
Elektrische Hochspannungs-Funkenzündung,
Flammenüberwachung durch Ionisationssicherung. Haupt- und Zündgasventil
Wasserstandsregler und Sicherungseinrichtung gegen Wassermangel und Überflutung  Schaltpult angebaut mit:
- Hauptschalter
- Sicherungen
- Kontroll-Lampen
- Gasfeuerungsautomat
- Zündtrafo
- Thermometer
- Manometer
- Betriebsstundenzähler
- Klemmleiste mit den erforderlichen
  Steuerleitungsanschlüssen für die
  Pumpen und Anschlüssen für die
  optische oder akustische Signalabgabe.
Gerät komplett mit Armaturen und
Schaltpult zusammengebaut einschließlich
der internen elektrischen Verdrahtung
Spezial-Abgasaufsatz mit Meidinger-
Scheibe.

Typ  : GX 01 600
Nennwärmeleistung  kW :  698
Gas-Anschlußwert:
 - Erdgas E (HUB: 9,5 kWh/m³): 71 m³/h
 - Erdgas LL (HUB: 8,4 kWh/m³): 81 m³/h
Wasserinhalt: 500 ltr.
Mindestumlaufwassermenge: 30 m³/h
Breite  mm : 1400
Höhe  mm : 2800
Tiefe  mm : 2300
Gewicht  kg : 1060
Produkt-ID-Nr.  : 0085AQ0872

Verpackung:
1 Holzschlitten - Geräte-Unterteil / 785 kg
1 Palette - Geräte-Oberteil / 205 kg
        - Meidinger Scheibe + Zubehör / 70 kg

Bestell-Nr.  : 9126302
Menge: 1,000 Stck

**1.22.5 OERTLI Abgasrohr 1500 mm lang für Schwimmbadheizer GX 01 150 + 250**
OERTLI Abgasrohr 1500 mm lang
Für Schwimmbadheizer GX 01 150 + 250
-aus EDELSTAHL

Bestell-Nr.:  408222
Menge: 1,000 Stck

**1.22.6 OERTLI Schwimmbadheizer Brennwertgerät GX01/800 Erdgas**
OERTLI-Rohleder
Gas-Schwimmbadheizer
Brennwertgerät GX 01/800 Erdgas E/LL
Unterteil gummiert, in quadratischer
Ausführung mit eingebauter,
wassergekühlter Brennkammer aus
korrosions- und hitzebeständigem
Werkstoff. Oberteil, beschichtet
in zylindrischer Ausführung als
Wärmetauscher, mit oberem Abgasstutzen.
Gasbrennereinrichtung als Flächenbrenner
mit Gas-Einzelbrennern sowie Brennerrechen
aus korrosions- und hitzebeständigem
Werkstoff, mit allen Regel- und Sicherheitseinrichtungen, einschließlich Gasmangelsicherung und Gasdruckregler.
Elektrische Hochspannungs-Funkenzündung,
Flammenüberwachung durch Ionisationssicherung. Haupt- und Zündgasventil
Wasserstandsregler und Sicherungseinrichtung gegen Wassermangel und Überflutung  Schaltpult angebaut mit:
- Hauptschalter
- Sicherungen
- Kontroll-Lampen
- Gasfeuerungsautomat
- Zündtrafo
- Thermometer
- Manometer
- Betriebsstundenzähler
- Klemmleiste mit den erforderlichen
  Steuerleitungsanschlüssen für die
  Pumpen und Anschlüssen für die
  optische oder akustische Signalabgabe.
Gerät komplett mit Armaturen und
Schaltpult zusammengebaut einschließlich
der internen elektrischen Verdrahtung
Spezial-Abgasaufsatz mit Meidinger-
Scheibe.

Typ  : GX 01 800
Nennwärmeleistung  kW :  930
Gas-Anschlußwert:
 - Erdgas E (HUB: 9,5 kWh/m³): 95 m³/h
 - Erdgas LL (HUB: 8,4 kWh/m³): 107 m³/h
Wasserinhalt: 500 ltr.
Mindestumlaufwassermenge: 40 m³/h
Breite  mm : 1400
Höhe  mm : 2800
Tiefe  mm : 2300
Gewicht  kg : 1080
Produkt-ID-Nr.  : 0085AQ0872

Verpackung:
1 Holzschlitten - Geräte-Unterteil / 805 kg
1 Palette - Geräte-Oberteil / 205 kg
        - Meidinger Scheibe + Zubehör / 70 kg

Bestell-Nr.  : 9126402
Menge: 1,000 Stck

**1.22.7 Rückführpumpe GG zu GX 01 600**
Rückführpumpe GG zu GX 01 600

In Blockbauweise mit direkt angeflanschtem Drehstrommotor 400 V, Schutzart
IP 44, Gehäuse: GG, Welle: Niro
Förderleistung  cbm/h : 30,0
Förderhöhe  mWS : 10
Motorleistung  kW : 1,5
Drehzahl  l/min : 1420
Bestell-Nr.  : 45819
Menge: 1,000 Stck

**1.22.8 Rückführpumpe GG zu GX 01 250**
Rückführpumpe GG zu GX 01 250

In Blockbauweise mit direkt angeflanschtem Drehstrommotor 400 V, Schutzart
IP 44, Gehäuse: GG, Welle: Niro
Förderleistung  cbm/h : 12,5
Förderhöhe  mWS : 11
Motorleistung  kW : 1,1
Drehzahl  l/min : 1420
Bestell-Nr.  : 45815
Menge: 1,000 Stck

**1.22.9 Rückführpumpe GG zu GX 01 400**
Rückführpumpe GG zu GX 01 400

In Blockbauweise mit direkt angeflanschtem Drehstrommotor 400 V, Schutzart
IP 44, Gehäuse: GG, Welle: Niro
Förderleistung  cbm/h : 20,0
Förderhöhe  mWS : 10
Motorleistung  kW : 1,5
Drehzahl  l/min : 1420
Bestell-Nr.  : 45817
Menge: 1,000 Stck

**1.22.10 OERTLI Abgasrohr 1500 mm lang für Schwimmbadheizer GX 01 400-800**
OERTLI Abgasrohr 1500 mm lang
Für Schwimmbadheizer GX 01 400-800
-aus EDELSTAHL

Bestell-Nr.:  384342
Menge: 1,000 Stck

**1.22.11 Rückführpumpe GG zu GX 01 800**
Rückführpumpe GG zu GX 01 800

In Blockbauweise mit direkt angeflanschtem Drehstrommotor 400 V, Schutzart
IP 44, Gehäuse: GG, Welle: Niro
Förderleistung  cbm/h : 40,0
Förderhöhe  mWS : 10
Motorleistung  kW : 2,2
Drehzahl  l/min : 1420
Bestell-Nr.  : 45821
Menge: 1,000 Stck

**1.22.12 OERTLI Inbetriebnahme Schwimmbadheizer zzgl. Anfahrtspauschale (max. 8 Std.)**
OERTLI Inbetriebnahme Schwimmbadheizer GX 01 ( pro Mann
) inkl. Anfahrt innerhalb Deutschlands
Es wird davon ausgegangen, dass der Schwimmbadheizer
zusammengebaut und der Schaltschrank (so weit
vorhanden) angeschlossen ist.  Die Pumpen sind
funktionsfähig, Schwimmbecken sind gefüllt, Gasstrecke
ist angeschlossen, Gasdruck vorhanden.

Bestell-Nr.: 199009
Menge: 1,000 Stck

**1.22.13 OERTLI Gas-Schwimmbadheizer Brennwertgerät GX 01/250 Propan**
OERTLI-Rohleder
Gas-Schwimmbadheizer
Brennwertgerät GX 01/250 Flüssiggas
Unterteil gummiert, in quadratischer
Ausführung mit eingebauter,
wassergekühlter Brennkammer aus
korrosions- und hitzebeständigem
Werkstoff. Oberteil, beschichtet
in zylindrischer Ausführung als
Wärmetauscher, mit oberem Abgasstutzen.
Gasbrennereinrichtung als Flächenbrenner
mit Gas-Einzelbrennern sowie Brennerrechen
aus korrosions- und hitzebeständigem
Werkstoff, mit allen Regel- und Sicherheitseinrichtungen, einschließlich Gasmangelsicherung und Gasdruckregler.
Elektrische Hochspannungs-Funkenzündung,
Flammenüberwachung durch Ionisationssicherung. Haupt- und Zündgasventil
Wasserstandsregler und Sicherungseinrichtung gegen Wassermangel und Überflutung  Schaltpult angebaut mit:
- Hauptschalter
- Sicherungen
- Kontroll-Lampen
- Gasfeuerungsautomat
- Zündtrafo
- Thermometer
- Manometer
- Betriebsstundenzähler
- Klemmleiste mit den erforderlichen
  Steuerleitungsanschlüssen für die
  Pumpen und Anschlüssen für die
  optische oder akustische Signalabgabe.
Gerät komplett mit Armaturen und
Schaltpult zusammengebaut einschließlich
der internen elektrischen Verdrahtung
Spezial-Abgasaufsatz mit Meidinger-
Scheibe.

Typ  : GX 01 250
Nennwärmeleistung  kW :  291
Flüssiggas-Anschlußwert
 (HUB: 12,8 kWh/m³) : 22 kg/h
Wasserinhalt: 200 ltr.
Mindestumlaufwassermenge: 12,5 m³/h
Breite  mm : 900
Höhe  mm : 2300
Tiefe  mm : 1500
Gewicht  kg :  600
Produkt-ID-Nr.  : 0085AQ0872

Verpackung:
1 Holzschlitten - Geräte-Unterteil / 441 kg
1 Palette - Geräte-Oberteil / 125 kg
        - Meidinger Scheibe + Zubehör / 24 kg

Bestell-Nr.  : 9126104
Menge: 1,000 Stck

**1.22.14 OERTLI Gas-Schwimmbadheizer Brennwertgerät GX 01/400 Erdgas**
OERTLI-Rohleder
Gas-Schwimmbadheizer
Brennwertgerät GX 01/400 Erdgas E/LL
Unterteil gummiert, in quadratischer
Ausführung mit eingebauter,
wassergekühlter Brennkammer aus
korrosions- und hitzebeständigem
Werkstoff. Oberteil, beschichtet
in zylindrischer Ausführung als
Wärmetauscher, mit oberem Abgasstutzen.
Gasbrennereinrichtung als Flächenbrenner
mit Gas-Einzelbrennern sowie Brennerrechen
aus korrosions- und hitzebeständigem
Werkstoff, mit allen Regel- und Sicherheitseinrichtungen, einschließlich Gasmangelsicherung und Gasdruckregler.
Elektrische Hochspannungs-Funkenzündung,
Flammenüberwachung durch Ionisationssicherung. Haupt- und Zündgasventil
Wasserstandsregler und Sicherungseinrichtung gegen Wassermangel und Überflutung  Schaltpult angebaut mit:
- Hauptschalter
- Sicherungen
- Kontroll-Lampen
- Gasfeuerungsautomat
- Zündtrafo
- Thermometer
- Manometer
- Betriebsstundenzähler
- Klemmleiste mit den erforderlichen
  Steuerleitungsanschlüssen für die
  Pumpen und Anschlüssen für die
  optische oder akustische Signalabgabe.
Gerät komplett mit Armaturen und
Schaltpult zusammengebaut einschließlich
der internen elektrischen Verdrahtung
Spezial-Abgasaufsatz mit Meidinger-
Scheibe.

Typ  : GX 01 400
Nennwärmeleistung  kW :  465
Gas-Anschlußwert:
 - Erdgas E (HUB: 9,5 kWh/m³): 46 m³/h
 - Erdgas LL (HUB: 8,4 kWh/m³): 54 m³/h
Wasserinhalt: 500 ltr.
Mindestumlaufwassermenge: 20 m³/h
Breite  mm : 1400
Höhe  mm : 2800
Tiefe  mm : 2300
Gewicht  kg : 1020
Produkt-ID-Nr.  CE : 0085 AQ 0872

Verpackung:
1 Holzschlitten - Geräte-Unterteil / 750 kg
1 Palette - Geräte-Oberteil / 205 kg
        - Meidinger Scheibe + Zubehör / 65 kg

Bestell-Nr.  : 9126202
Menge: 1,000 Stck

**1.22.15 OERTLI Gas-Schwimmbadheizer Brennwertgerät GX 01/400 Propan**
OERTLI-Rohleder
Gas-Schwimmbadheizer
Brennwertgerät GX 01/400 Flüssiggas
Unterteil gummiert, in quadratischer
Ausführung mit eingebauter,
wassergekühlter Brennkammer aus
korrosions- und hitzebeständigem
Werkstoff. Oberteil, beschichtet
in zylindrischer Ausführung als
Wärmetauscher, mit oberem Abgasstutzen.
Gasbrennereinrichtung als Flächenbrenner
mit Gas-Einzelbrennern sowie Brennerrechen
aus korrosions- und hitzebeständigem
Werkstoff, mit allen Regel- und Sicherheitseinrichtungen, einschließlich Gasmangelsicherung und Gasdruckregler.
Elektrische Hochspannungs-Funkenzündung,
Flammenüberwachung durch Ionisationssicherung. Haupt- und Zündgasventil
Wasserstandsregler und Sicherungseinrichtung gegen Wassermangel und Überflutung  Schaltpult angebaut mit:
- Hauptschalter
- Sicherungen
- Kontroll-Lampen
- Gasfeuerungsautomat
- Zündtrafo
- Thermometer
- Manometer
- Betriebsstundenzähler
- Klemmleiste mit den erforderlichen
  Steuerleitungsanschlüssen für die
  Pumpen und Anschlüssen für die
  optische oder akustische Signalabgabe.
Gerät komplett mit Armaturen und
Schaltpult zusammengebaut einschließlich
der internen elektrischen Verdrahtung
Spezial-Abgasaufsatz mit Meidinger-
Scheibe.

Typ  : GX 01 400
Nennwärmeleistung  kW :  465
Flüssiggas-Anschlußwert
 (HUB: 12,8 kWh/m³) : 35 kg/h
Wasserinhalt: 500 ltr.
Mindestumlaufwassermenge: 20 m³/h
Breite  mm : 1400
Höhe  mm : 2800
Tiefe  mm : 2300
Gewicht  kg : 1020
Produkt-ID-Nr.  CE : 0085 AQ 0872

Verpackung:
1 Holzschlitten - Geräte-Unterteil / 750 kg
1 Palette - Geräte-Oberteil / 205 kg
        - Meidinger Scheibe + Zubehör / 65 kg

Bestell-Nr.  : 9126204
Menge: 1,000 Stck

**1.22.16 OERTLI Gas-Schwimmbadheizer Brennwertgerät GX 01/150 Erdgas**
OERTLI-Rohleder
Gas-Schwimmbadheizer
Brennwertgerät GX 01/150 Erdgas E/LL
Unterteil gummiert, in quadratischer
Ausführung mit eingebauter,
wassergekühlter Brennkammer aus
korrosions- und hitzebeständigem
Werkstoff. Oberteil, beschichtet
in zylindrischer Ausführung als
Wärmetauscher, mit oberem Abgasstutzen.
Gasbrennereinrichtung als Flächenbrenner
mit Gas-Einzelbrennern sowie Brennerrechen
aus korrosions- und hitzebeständigem
Werkstoff, mit allen Regel- und Sicherheitseinrichtungen, einschließlich Gasmangelsicherung und Gasdruckregler.
Elektrische Hochspannungs-Funkenzündung,
Flammenüberwachung durch Ionisationssicherung. Haupt- und Zündgasventil
Wasserstandsregler und Sicherungseinrichtung gegen Wassermangel und Überflutung  Schaltpult angebaut mit:
- Hauptschalter
- Sicherungen
- Kontroll-Lampen
- Gasfeuerungsautomat
- Zündtrafo
- Thermometer
- Manometer
- Betriebsstundenzähler
- Klemmleiste mit den erforderlichen
  Steuerleitungsanschlüssen für die
  Pumpen und Anschlüssen für die
  optische oder akustische Signalabgabe.
Gerät komplett mit Armaturen und
Schaltpult zusammengebaut einschließlich
der internen elektrischen Verdrahtung
Spezial-Abgasaufsatz mit Meidinger-
Scheibe.

Typ  : GX 01 150
Nennwärmeleistung  kW : 174
Gas-Anschlußwert:
 - Erdgas E (HUB: 9,5 kWh/m³): 18 m³/h
 - Erdgas LL (HUB: 8,4 kWh/m³): 20 m³/h
Wasserinhalt: 200 ltr.
Mindestumlaufwassermenge: 7,5 m³/h
Breite  mm : 900
Höhe  mm : 2300
Tiefe  mm : 1500
Gewicht  kg : 580
Produkt-ID-Nr.  CE : 0085 AQ 0872

Verpackung:
1 Holzschlitten - Geräte-Unterteil / 435 kg
1 Palette - Geräte-Oberteil / 122 kg
        - Meidinger Scheibe + Zubehör / 23 kg

Bestell-Nr.  : 9126002
Menge: 1,000 Stck

**1.22.17 OERTLI Gas-Schwimmbadheizer Brennwertgerät GX 01/150 Propan**
OERTLI-Rohleder
Gas-Schwimmbadheizer
Brennwertgerät GX 01/150 Flüssiggas
Unterteil gummiert, in quadratischer
Ausführung mit eingebauter,
wassergekühlter Brennkammer aus
korrosions- und hitzebeständigem
Werkstoff. Oberteil, beschichtet
in zylindrischer Ausführung als
Wärmetauscher, mit oberem Abgasstutzen.
Gasbrennereinrichtung als Flächenbrenner
mit Gas-Einzelbrennern sowie Brennerrechen
aus korrosions- und hitzebeständigem
Werkstoff, mit allen Regel- und Sicherheitseinrichtungen, einschließlich Gasmangelsicherung und Gasdruckregler.
Elektrische Hochspannungs-Funkenzündung,
Flammenüberwachung durch Ionisationssicherung. Haupt- und Zündgasventil
Wasserstandsregler und Sicherungseinrichtung gegen Wassermangel und Überflutung  Schaltpult angebaut mit:
- Hauptschalter
- Sicherungen
- Kontroll-Lampen
- Gasfeuerungsautomat
- Zündtrafo
- Thermometer
- Manometer
- Betriebsstundenzähler
- Klemmleiste mit den erforderlichen
  Steuerleitungsanschlüssen für die
  Pumpen und Anschlüssen für die
  optische oder akustische Signalabgabe.
Gerät komplett mit Armaturen und
Schaltpult zusammengebaut einschließlich
der internen elektrischen Verdrahtung
Spezial-Abgasaufsatz mit Meidinger-
Scheibe.

Typ  : GX 01 150
Nennwärmeleistung  kW : 174
Flüssiggas-Anschlußwert
 (HUB: 12,8 kWh/m³) : 13 kg/h
Wasserinhalt: 200 ltr.
Mindestumlaufwassermenge: 7,5 m³/h
Breite  mm : 900
Höhe  mm : 2300
Tiefe  mm : 1500
Gewicht  kg : 580
Produkt-ID-Nr.  CE : 0085 AQ 0872

Verpackung:
1 Holzschlitten - Geräte-Unterteil / 435 kg
1 Palette - Geräte-Oberteil / 122 kg
        - Meidinger Scheibe + Zubehör / 23 kg

Bestell-Nr.  : 9126004
Menge: 1,000 Stck

**1.22.18 OERTLI Schwimmbadheizer Brennwertgerät GX01/250 Erdgas**
OERTLI-Rohleder
Gas-Schwimmbadheizer
Brennwertgerät GX 01/150 Erdgas E/LL
Unterteil gummiert, in quadratischer
Ausführung mit eingebauter,
wassergekühlter Brennkammer aus
korrosions- und hitzebeständigem
Werkstoff. Oberteil, beschichtet
in zylindrischer Ausführung als
Wärmetauscher, mit oberem Abgasstutzen.
Gasbrennereinrichtung als Flächenbrenner
mit Gas-Einzelbrennern sowie Brennerrechen
aus korrosions- und hitzebeständigem
Werkstoff, mit allen Regel- und Sicherheitseinrichtungen, einschließlich Gasmangelsicherung und Gasdruckregler.
Elektrische Hochspannungs-Funkenzündung,
Flammenüberwachung durch Ionisationssicherung. Haupt- und Zündgasventil
Wasserstandsregler und Sicherungseinrichtung gegen Wassermangel und Überflutung  Schaltpult angebaut mit:
- Hauptschalter
- Sicherungen
- Kontroll-Lampen
- Gasfeuerungsautomat
- Zündtrafo
- Thermometer
- Manometer
- Betriebsstundenzähler
- Klemmleiste mit den erforderlichen
  Steuerleitungsanschlüssen für die
  Pumpen und Anschlüssen für die
  optische oder akustische Signalabgabe.
Gerät komplett mit Armaturen und
Schaltpult zusammengebaut einschließlich
der internen elektrischen Verdrahtung
Spezial-Abgasaufsatz mit Meidinger-
Scheibe.

Typ  : GX 01 250
Nennwärmeleistung  kW :  291
Gas-Anschlußwert:
 - Erdgas E (HUB: 9,5 kWh/m³): 30 m³/h
 - Erdgas LL (HUB: 8,4 kWh/m³): 34 m³/h
Wasserinhalt: 200 ltr.
Mindestumlaufwassermenge: 12,5 m³/h
Breite  mm : 900
Höhe  mm : 2300
Tiefe  mm : 1500
Gewicht  kg :  600
Produkt-ID-Nr.  : 0085AQ0872

Verpackung:
1 Holzschlitten - Geräte-Unterteil / 441 kg
1 Palette - Geräte-Oberteil / 125 kg
        - Meidinger Scheibe + Zubehör / 24 kg

Bestell-Nr.  : 9126102
Menge: 1,000 Stck

**1.22.19 OERTLI LAB-Mündungsabschluss mit Zuluft DN 110/160**
OERTLI  LAB-Mündungsabschluss mit Zuluft DN 110/160

Bestell-Nr.: 192098
Menge: 1,000 Stck

**1.22.20 OERTLI Druckerhöhungspumpe GG zu GX 01 400**
Druckerhöhungspumpe GG zu GX 01 400

In Blockbauweise mit direkt angeflanschtem Drehstrommotor 400 V, Schutzart
IP 44, Gehäuse: GG, Welle: Niro
Förderleistung  cbm/h : 20,0
Förderhöhe  mWS : 30
Motorleistung  kW : 4,0
Drehzahl  l/min : 2840
Bestell-Nr.  : 45807
Menge: 1,000 Stck

**1.22.21 OERTLI Druckerhöhungspumpe GG zu GX 01 150**
Druckerhöhungspumpe GG zu GX 01 150

In Blockbauweise mit direkt angeflanschtem Drehstrommotor 400 V, Schutzart
IP 44, Gehäuse: GG, Welle: Niro
Förderleistung  cbm/h : 7,5
Förderhöhe  mWS : 30
Motorleistung  kW : 2,2
Drehzahl  l/min : 2840
Bestell-Nr.  : 45803
Menge: 1,000 Stck

**1.22.22 Rückführpumpe GG zu GX 01 150**
Rückführpumpe GG zu GX 01 150

In Blockbauweise mit direkt angeflanschtem Drehstrommotor 400 V, Schutzart
IP 44, Gehäuse: GG, Welle: Niro
Förderleistung  cbm/h : 7,5
Förderhöhe  mWS : 10
Motorleistung  kW : 0,55
Drehzahl  l/min : 1420
Bestell-Nr.  : 45813
Menge: 1,000 Stck

**1.22.23 OERTLI Schwimmbadheizer Brennwertgerät GX01/800 Propan**
OERTLI-Rohleder
Gas-Schwimmbadheizer
Brennwertgerät GX 01/800 Flüssiggas
Unterteil gummiert, in quadratischer
Ausführung mit eingebauter,
wassergekühlter Brennkammer aus
korrosions- und hitzebeständigem
Werkstoff. Oberteil, beschichtet
in zylindrischer Ausführung als
Wärmetauscher, mit oberem Abgasstutzen.
Gasbrennereinrichtung als Flächenbrenner
mit Gas-Einzelbrennern sowie Brennerrechen
aus korrosions- und hitzebeständigem
Werkstoff, mit allen Regel- und Sicherheitseinrichtungen, einschließlich Gasmangelsicherung und Gasdruckregler.
Elektrische Hochspannungs-Funkenzündung,
Flammenüberwachung durch Ionisationssicherung. Haupt- und Zündgasventil
Wasserstandsregler und Sicherungseinrichtung gegen Wassermangel und Überflutung  Schaltpult angebaut mit:
- Hauptschalter
- Sicherungen
- Kontroll-Lampen
- Gasfeuerungsautomat
- Zündtrafo
- Thermometer
- Manometer
- Betriebsstundenzähler
- Klemmleiste mit den erforderlichen
  Steuerleitungsanschlüssen für die
  Pumpen und Anschlüssen für die
  optische oder akustische Signalabgabe.
Gerät komplett mit Armaturen und
Schaltpult zusammengebaut einschließlich
der internen elektrischen Verdrahtung
Spezial-Abgasaufsatz mit Meidinger-
Scheibe.

Typ  : GX 01 800
Nennwärmeleistung  kW :  930
Flüssiggas-Anschlußwert
 (HUB: 12,8 kWh/m³) : 71 kg/h
Wasserinhalt: 500 ltr.
Mindestumlaufwassermenge: 40 m³/h
Breite  mm : 1400
Höhe  mm : 2800
Tiefe  mm : 2300
Gewicht  kg : 1080
Produkt-ID-Nr.  : 0085AQ0872

Verpackung:
1 Holzschlitten - Geräte-Unterteil / 805 kg
1 Palette - Geräte-Oberteil / 205 kg
        - Meidinger Scheibe + Zubehör / 70 kg

Bestell-Nr.  : 9126404
Menge: 1,000 Stck

**1.22.24 OERTLI Druckerhöhungspumpe GG zu GX 01 800**
Druckerhöhungspumpe GG zu GX 01 800

In Blockbauweise mit direkt angeflanschtem Drehstrommotor 400 V, Schutzart
IP 44, Gehäuse: GG, Welle: Niro
Förderleistung  cbm/h : 40,0
Förderhöhe  mWS : 35
Motorleistung  kW : 7,5
Drehzahl  l/min : 2840
Bestell-Nr.  : 45811
Menge: 1,000 Stck

#### 1.23 Gas-Brennwertkessel OEnoviaTower, GSCR

**1.23.1 OERTLI Verbindungssatz Kessel/Speicher für OEnovia Gas mit OEcaFlow 160SL**
OERTLI Verbindungssatz Kessel/Speicher
OEnovia Gas mit nebenstehndem
OEcaFlow 160SL
Komplett mit Deckelblech.

Bestell-Nr.: 100016480
Menge: 1,000 Stck

**1.23.2 OERTLI Ansdchlussverrohrung zentral für OEnovia GSCR (JA36)**
OERTLI Anschlussverrohrung zentral für
OEnovia Gas nur Heizung mit
Gasabsperrhahn mit TAS und
Wartungshähnen HV und HRL.

Kolli JA 36

Bestell-Nr.: 100017996
Menge: 1,000 Stck

**1.23.3 OERTLI Anschlussverrohrung seitl. rechts mit Wartungshähnen für GSCR 15-25-35**
OERTLI Anschlussverrohrung mit Wartungshähnen,
Sicherheitsventil, Manometer,
Gas-Absperrhahn mit TAS
alle Anschlüsse rechts seitlich  für
OEnovia Gas 15-25-35 cond.
Kolli: JA 28

Bestell-Nr.: 100017763
Menge: 1,000 Stck

**1.23.4 OERTLI Verbindungssatz (JA8) OEnovia mit OEcaFlow 160SL übereinander**
OERTLI Verbindungssatz Kessel/Speicher
OEnovia Gas mit OEcaFlow 160SL
als OEnoviaTower  Gas übereinander

Bestell-Nr.: 100017391
Menge: 1,000 Stck

**1.23.5 OERTLI Verbindungssatz (ER216) für OEnovia Gas mit OEcaLoad 220 SHL**
OERTLI Verbindungssatz Kessel/Speicher
OEnovia Gas mit nebenstehndem
OEcaLoad 220 SHL
Komplett mit Deckelblech.

Bestell-Nr.: 100017431
Menge: 1,000 Stck

**1.23.6 OERTLI Anschlussrohre (JA10) für externe WWSpeicher für OEnovia**
OERTLI Anschlussrohre für externen, nebenstehenden
Warmwasserspeicher für
OEnovia GAS GSCR
führt die Anschlüsse nach draußen
(Die Verbindung vom Kessel zum WW Speicher ist
bauseits)

Kolli JA 10

Bestell-Nr.: 100017393
Menge: 1,000 Stck

**1.23.7 OERTLI Verbindungssatz (JA9) OEnovia Gas mit OEcaLoad 100HL/220SHL**
OERTLI Verbindungssatz Kessel/Speicher
OEnovia Gas mit OEcaLoad 100HL
und OEnovia mit OEcaload 220 SHL

Bestell-Nr.: 100017392
Menge: 1,000 Stck

**1.23.8 OERTLI Gas-Brennwertkessel OEnoviaTower GSCR 35, Standgerät, mod. bis 35,1 kW**
OERTLI Gas-Brennwertkessel
OEnoviaTower Gas, GSCR 35 (JA 23)
Stand-Gas-Brennwertkessel mit
modulierendem Voll-Vormischbrenner.
Kompakter Kessel mit:
- modulierender Heizungspumpe
  Energieeffizienzklasse A, eingebautes
  3-Wege Umschaltventil für  Speichervorrang
- Sicherheitsventil 3 bar
- elektronisches Manometer
- automatischer Entlüftern
- Kondensat-Siphon
- Druckwächter
- Abgasfühler
Brenner modulierend von 21 bis 100% der
Nennleistung mit Ansaug-Schalldämpfer
Monoblock-Heizkörper aus
gegossenem korrosionsbeständigem
Aluminium/Silizium.
Hoher Normnutzungsgrad, bis 110%
Niedrige Schadstoffemissionen:
NOx < 45 mg/kWh
Für raumluftunabhängigen Anschluss
geeignet.
OE-tronic 4-Schaltfeld, von Werk aus
ausgestattet mit einer programmierbaren
elektronischen Regelung, die über eine
(optional lieferbare) Fernbedienung den
Kessel außen- und raumtemperaturabhängig
ansteuert.Außenfühler im Lieferumfang.
Bequeme Handhabung und Installation:
Anschlussgruppe für 1 gemischten
Heizkreis mit Pumpe und Mischer
innerhalb der Kesselverkleidung montierbar.(Option)

Abgas-Anschluss 80/125 mm
Erdgas: 20/25 mbar
Propangas: 50 mbar
Kategorie: II2ELL3BP
Typ : GSCR 140-35  Condens
Wärmeleistung 40/30° C: 6,3 bis 34,0 kW
Wärmeleistung 80/60° C :6,5 bis 35,1 kW
Abgasmassenstrom : 29-177 kg/h
Am Stutzen verfügbarer Druck: 140 Pa
Wasserinhalt: 1,7 L
Wasser-Minimaldurchsatz: keine
Leergewicht: 58 kg

Bestell-Nr. 100017758
Menge: 1,000 Stck

**1.23.9 OERTLI Gas-Brennwertkessel OEnoviaTower GSCR 25, Standgerät, mod. bis 25 kW**
OERTLI Gas-Brennwertkessel
OEnoviaTower Gas, GSCR 25 (JA 22)
Stand-Gas-Brennwertkessel mit
modulierendem Voll-Vormischbrenner.
Kompakter Kessel, ausgestattet mit:
- einem 18-Liter Ausdehnungsgefäß
- einer modulierenden Heizungspumpe
  Energieeffizienzklasse A, eingebautes
  3-Wege Umschaltventil für  Speichervorrang
- Sicherheitsventil 3 bar
- einem elektronischen Manometer
- automatischen Entlüftern
- einem Kondensat-Siphon
- einem Druckwächter
- einem Abgasfühler
Brenner modulierend von 21 bis 100% der
Nennleistung mit Ansaug-Schalldämpfer
Monoblock-Heizkörper aus
gegossenem korrosionsbeständigem
Aluminium/Silizium.
Hoher Normnutzungsgrad, bis 110%
Niedrige Schadstoffemissionen:
NOx < 40 mg/kWh
Für raumluftunabhängigen Anschluss
geeignet.
OE-tronic 4-Schaltfeld, von Werk aus
ausgestattet mit einer programmierbaren
elektronischen Regelung, die über eine
(optional lieferbare) Fernbedienung den
Kessel außen- und raumtemperaturabhängig
ansteuert. Außenfühler im Lieferumfang.
Bequeme Handhabung und Installation:
Anschlussgruppe für 1 gemischten Heizkreis mit
Umwälzpumpe und Mischer (Option).
innerhalb der Kessselverkleidung montierbar
Abgas-Anschluss 80/125 mm
Erdgas: 20/25 mbar
Propangas: 50 mbar
Kategorie: II2ELL3BP
Typ : GSCR 140-25  Condens
Wärmeleistung 40/30° C: 5,6 bis 24,1 kW
Wärmeleistung 80/60° C :5,2 bis 25,0 kW

Abgasmassenstrom : 8,9-42,1 kg/h
Am Stutzen verfügbarer Druck: 120 Pa
Wasserinhalt: 1,7 L
Wasser-Minimaldurchsatz: keine
Leergewicht: 56 kg

Bestell-Nr. 100017757
Menge: 1,000 Stck

**1.23.10 OERTLI Gas-Brennwertkessel OEnoviaTower GSCR 15, Standgerät, mod. bis 15,8 kW**
OERTLI Gas-Brennwertkessel
OEnoviaTower Gas, GSCR 15 (JA 21)
Stand-Gas-Brennwertkessel mit
modulierendem Voll-Vormischbrenner.
Kompakter Kessel, ausgestattet mit:
- einem 18-Liter Ausdehnungsgefäß
- einer modulierenden Heizungspumpe
  Energieeffizienzklasse A, eingebautes
  3-Wege Umschaltventil für  Speichervorrang
- Sicherheitsventil 3 bar
- einem elektronischen Manometer
- automatischen Entlüftern
- einem Kondensat-Siphon
- einem Druckwächter
- einem Abgasfühler
Brenner modulierend von 21 bis 100% der
Nennleistung mit Ansaug-Schalldämpfer
Monoblock-Heizkörper aus
gegossenem korrosionsbeständigem
Aluminium/Silizium.
Hoher Normnutzungsgrad, bis 110%
Niedrige Schadstoffemissionen:
NOx < 35 mg/kWh
Für raumluftunabhängigen Anschluss
geeignet.
OE-tronic 4-Schaltfeld, von Werk aus
ausgestattet mit einer programmierbaren
elektronischen Regelung, die über eine
(optional lieferbare) Fernbedienung den
Kessel außen- und raumtemperaturabhängig
ansteuert. Außenfühler im Lieferumfang
Bequeme Handhabung und Installation:
Anschlussgruppe für gemischten Heizkreis
mit Pumpe und Dreiwegemischer (Option).
Abgas-Anschluss 80/125 mm
Erdgas: 20/25 mbar
Propangas: 50 mbar
Kategorie: II2ELL3BP
Typ : GSCR 140-15  Condens
Wärmeleistung 40/30° C: 3,4 bis 15,8 kW
Wärmeleistung 80/60° C :3,1 bis 15,0 kW

Abgasmassenstrom : 5,3-25,2 kg/h
Am Stutzen verfügbarer Druck: 80 Pa
Wasserinhalt: 1,7 L
Wasser-Minimaldurchsatz: keine
Leergewicht: 55 kg

Bestell-Nr. 100017756
Menge: 1,000 Stck

**1.23.11 OERTLI Einbaumischer (JA6) für GSCR 15-25-35 cond.**
OERTLI Einbaumischer
für GSCR 15-25-35 cond.
zur Installation innerhalb der
Geräteverkleidung
inkl. Verrohrung und el.
Steckerverbindungen

Kolli: JA 6

Bestell-Nr.: 100017389
Menge: 1,000 Stck

**1.23.12 OERTLI Anschlussverrohrung seitl. links mit Wartungshähnen für GSCR 15-25-35**
OERTLI Anschlussverrohrung mit Wartungshähnen,
Sicherheitsventil, Manometer,
Gas-Absperrhahn mit TAS
alle Anschlüsse links seitlich  für
OEnovia Gas 15-25-35 cond.
Kolli: JA 27

Bestell-Nr.: 100017762
Menge: 1,000 Stck

**1.23.13 OERTLI Anschlussverrohrung oben mit Wartungshähnen für GSCR 15-25-35**
OERTLI Anschlussverrohrung mit Wartungshähnen,
Sicherheitsventil, Manometer,
Gas-Absperrhahn mit TAS
alle Anschlüsse oben für
OEnovia Gas 15-25-35 cond.
Kolli: JA 26

Bestell-Nr.: 100017761
Menge: 1,000 Stck

**1.23.14 OERTLI Anschlussatz (JA7) f.1 Mischerkreis für GSCR 15-25-35 cond.**
OERTLI Anschlussatz
für GSCR 15-25-35 cond.
zur Installation eines gemischten
Heizkreises extern  (ohne Mischer, ohne Pumpe)
Kolli: JA 7

Bestell-Nr.: 100017390
Menge: 1,000 Stck

#### 1.24 Inbetriebnahme Öl-Kessel

**1.24.1 OERTLI Inbetriebnahme für GSR 230 DUO / TRIO bis 350 kW**
OERTLI Inbetriebnahme für
GSR 230 DUO / TRIO ( Kellerkessel )
bis 350 kW Gesamtleistung

zzgl. Anfahrtspauschale

Bestell-Nr.: 199006
Menge: 1,000 Stck

**1.24.2 OERTLI Inbetriebnahme für GSR 330 DUO / TRIO bis 1026 kW**
OERTLI Inbetriebnahme für
GSR 330 DUO / TRIO ( Kellerkessel )
bis 1026 kW Gesamtleistung

zzgl. Anfahrtspauschale

Bestell-Nr.: 199008
Menge: 1,000 Stck

**1.24.3 OERTLI Inbetriebnahme Optimat Brennwertger. 35-115 kW zzgl. Anfahrtsp.**
OERTL Inbetriebnahme Optimat
Brennwertgeräte 35-115 kW
zzgl. Anfahrtspauschale

Bestell-Nr.: 199001
Menge: 1,000 Stck

**1.24.4 OERTLI Inbetriebnahme für GSR 230/330 ( Kellerkessel )**
OERTLI Inbetriebnahme für
GSR 230/330 ( Kellerkessel )

zzgl. Anfahrtspauschale

Bestell-Nr.: 199004
Menge: 1,000 Stck

**1.24.5 OERTLI Inbetriebnahme Brennwertgeräte GSR 300/300DUO condens, zzgl. Anfahrtsp.**
OERTL Inbetriebnahme Brennwertgeräte
GSR 300/300DUO condens
zzgl. Anfahrtspauschale

Bestell-Nr.: 199025
Menge: 1,000 Stck

**1.24.6 OERTLI Inbetriebnahme für Brennwert bis 35 kW, GKR, GSR, GSH,GS**
OERTLI Inbetriebnahme für
Brennwert bis 35 kW, GKR, GSR, GSH,GS

zzgl. Anfahrtspauschale

Bestell-Nr.: 199000
Menge: 1,000 Stck

**1.24.7 OERTLI Inbetriebnahme PURN/PUSN/ÖK**
Inbetriebnahme PURN/PUSN/ÖK

Bestell-Nr.:  199024
Menge: 1,000 Stck

**1.24.8 OERTLI Inbetriebnahme für Ölkleinkessel ÖK, ÖSB**
OERTLI Inbetriebnahme für
Ölkleinkessel ÖK, ÖSB

zzgl. Anfahrtspauschale

Bestell-Nr.: 199002
Menge: 1,000 Stck

**1.24.9 OERTLI Inbetriebnahme zzgl. Anfahrt Ölbrenner/Gasbrenner bis 70 kW**
OERTLI Inbetriebnahme zzgl. Anfahrt
Ölbrenner/Gasbrenner bis 70 kW

Bestell-Nr.:  198001
Menge: 1,000 Stck

**1.24.10 OERTLI Inbetriebnahme zzgl. Anfahrt Gasbrenner über 800 kW**
OERTLI Inbetriebnahme zzgl. Anfahrt
Gasbrenner über 800 kW
Bestell-Nr.:  198007
Menge: 1,000 Stck

**1.24.11 OERTLI Inbetriebnahme zzgl. Anfahrt Gasbrenner300 kW bis 800 kW**
Inbetriebnahme zzgl. Anfahrt Gasbrenner
300 kW bis 800 kW
Menge: 1,000 Stck

**1.24.12 OERTLI Inbetriebnahme zzgl. Anfahrt Gasbrenner 70 kW bis 300 kW**
OERTLI Inbetriebnahme zzgl. Anfahrt
Gasbrenner 70 kW bis 300 kW
Bestell-Nr.:  198003
Menge: 1,000 Stck

#### 1.25 Zubehör Gasheizkessel

**1.25.1 OERTLI Hydraulikkaskade RG.0120.3000 Bodenaufstellung, für Optimat 5000**
OERTLI Hydraulik Kaskadensystem  für
Bodenaufstellung Rücken an Rücken
 ( ohne Isolierung )
bestehend aus hydraulischem Verteiler
Kesselanschluss-Sammler DN 65
Gasverteilerrohr DN 50
Kesselkreispumpen
hochwertige Blockisolierung
Multifunktion-Rücklaufhahn,
Absperrventil, Rückschlagventil,
Sicherheitsventil 3 bar und
Anschluss für Ausdehnungsgefäß
Vorlaufhahn mir Absperrventil
Tauchhülse mit Vorlauffühler
Bus Verbindungskabel zwischen den
Kesseln
Wasser-Durchsatz 5,1 m3/h bei 20 K
Temp. Diff
Bausatz für 3 GMR 5045

Nomenklatur: RG.0120.3000

Bestell-Nr.:  100008595
Menge: 1,000 Stck

**1.25.2 OERTLI Hydraulikkaskade RG.0428.0004 Bodenaufstellung, für Optimat 5000**
OERTLI Hydraulik Kaskadensystem  für
Bodenaufstellung Rücken an Rücken
RG.0336.0040 oder RG.0428.0004
( ohne Isolierung )
bestehend aus hydraulischem Verteiler
Kesselanschluss-Sammler DN 65
Gasverteilerrohr DN 50
Kesselkreispumpen
hochwertige Blockisolierung
Multifunktions-Rücklaufhahn,
Absperrventil, Rückschlagventil,
Sicherheitsventil 3 bar und
Anschluss für Ausdehnungsgefäß
Vorlaufhahn mir Absperrventil
Tauchhülse mit Vorlauffühler
Bus Verbindungskabel zwischen den
Kesseln
Wasser-Durchsatz 18,3 m3/h bei 20 K
Temp. Diff
Bausatz für  4 GMR 5115
oder 4 GMR 5090

Nomenklatur:
RG.0336.0040 oder RG.0428.0004

Bestell-Nr.:  100008609
Menge: 1,000 Stck

**1.25.3 OERTLI Flüssiggas Umstellsatz HE 38 für GMR 4115 und GSR 140-115 condens**
OERTLI Flüssiggas Umstellsatz
für GMR 4115 und GSR 140-115 condens
mit Gasdruckregler
Kolli HE 38

Bestell-Nr.: 100013072
Menge: 1,000 Stck

**1.25.4 OERTLI Sicherheits-Set für Gaskessel ORION II**
OERTLI Sicherheits-Set
für Gaskessel ORION II

bestehend aus:
- Anschlussrohr starr, isoliert
- Kleinverteiler mit Isolierung
- Manometer
- Sicherheitsventil 3 bar
- Schnellentlüfter

Bestell-Nr.: 122111
Menge: 1,000 Stck

**1.25.5 OERTLI Hydraulikkaskade LV.0321.0003 Bodenaufstellung, für Optimat 5000**
OERTLI Hydraulik Kaskadensystem  für
Bodenaufstellung
LV.0252.0030 oder LV.0321.0003
( ohne Isolierung )
bestehend aus hydraulischem Verteiler
Kesselanschluss-Sammler DN 65
Gasverteilerrohr DN 50
Kesselkreispumpen
hochwertige Blockisolierung
Multifunktions-Rücklaufhahn,
Absperrventil, Rückschlagventil,
Sicherheitsventil 3 bar und
Anschluss für Ausdehnungsgefäß
Vorlaufhahn mir Absperrventil
Tauchhülse mit Vorlauffühler
Bus Verbindungskabel zwischen den
Kesseln
Wasser-Durchsatz 13,8 m3/h bei 20 K
Temp. Diff
Bausatz für  3 GMR 5115
oder 3 GMR 5090

Nomenklatur:
LV.0252.0030 oder LV.0321.0003

Bestell-Nr.:  100008539
Menge: 1,000 Stck

**1.25.6 OERTLI Anschlußset für Gebläsebrenner bei einem Druck größer 30 mbar**
OERTLI Anschlußset für Gebläsebrenner
- bei einem Druck größer 30 mbar

Bestell-Nr.: 106522
Menge: 1,000 Stck

**1.25.7 OERTLI Neutrabox BP 54 für**
OERTLI Neutrabox BP 54  für
Brennwertkessel von 150 kW bis 300 kW
incl. Granulatfüllung

Bestell-Nr.: 125973
Menge: 1,000 Stck

**1.25.8 OERTLI Neutralisationsbox DU 15 mit Kondensathebepumpe**
OERTLI Neutralisationsbox DU 15
mit Kondensathebepumpe
für Anlagen grösser 350 kW

incl. Granulatfüllung

Bestell-Nr.: 129766
Menge: 1,000 Stck

**1.25.9 OERTLI Neutrabox BP 52 für Brennwertkessel bis 150 kW**
OERTLI Neutrabox BP 52  für
Brennwertkessel bis 150 kW
incl. Granulatfüllung

Bestell-Nr.: 125972
Menge: 1,000 Stck

**1.25.10 OERTLI Neutralisationsbox DU 13 mit Kondensathebepumpe**
OERTLI Neutralisationsbox DU 13
mit Kondensathebepumpe
für Anlagen kleiner 120 kW
incl. Granulatfüllung

Bestell-Nr.: 129764
Menge: 1,000 Stck

**1.25.11 OERTLI Neutralisationsgranulat 10 Liter**
OERTLI  Neutralisationsgranulat
10 Liter
für alle gängigen Neutralisationsanlagen, die auf Granulatbasis
betrieben werden

Bestell-Nr.: 180566
Menge: 1,000 Stck

**1.25.12 OERTLI Neutralisationsbox DU 14 mit Kondensathebepumpe**
OERTLI Neutralisationsbox DU 14
mit Kondensathebepumpe
für Anlagen zwischen 120 kW
und 350 kW
incl. Granulatfüllung

Bestell-Nr.: 129765
Menge: 1,000 Stck

**1.25.13 OERTLI Hydraulikkaskade LV.0122.0200 Bodenaufstellung, für Optimat 5000**
OERTLI Hydraulik Kaskadensystem  für
Bodenaufstellung

bestehend aus:
hydraulischem Verteiler
Kesselanschluss-Sammler DN 65
Gasverteilerrohr DN 50
Kesselkreispumpen
Multifunktions-Rücklaufhahn,
Absperrventil, Rückschlagventil,
Sicherheitsventil 3 bar und
Anschluss für Ausdehnungsgefäß
Vorlaufhahn mir Absperrventil
Tauchhülse mit Vorlauffühler
Bus Verbindungskabel zwischen den
Kesseln
Ohne Isolierung
Bausatz für 2x GMR 5065

Nomenklatur: LV.0122.0200

Bestell-Nr.:  100008530
Menge: 1,000 Stck

**1.25.14 OERTLI Hydraulikkaskade LW.0214.0002 Wandbefestigung, für Optimat 5000**
OERTLI Hydraulik Kaskadensystem  für
Wandbefestigung
 LW.0168.0020 oder LW.0214.0002
( ohne Isolierung )
bestehend aus hydraulischem Verteiler
Kesselanschluss-Sammler DN 65
Gasverteilerrohr DN 50
Kesselkreispumpen
hochwertige Blockisolierung
Multifunktions-Rücklaufhahn,
Absperrventil, Rückschlagventil,
Sicherheitsventil 3 bar und
Anschluss für Ausdehnungsgefäß
Vorlaufhahn mir Absperrventil
Tauchhülse mit Vorlauffühler
Bus Verbindungskabel zwischen den
Kesseln 2 GMR 5115 oder 2 GMR 5090
Wasser-Durchsatz 9,2 m3/h bei 20 K
Termp.Diff.

Nomenklatur:
LW.0168.0020 oder LW.0214.0002

Bestell-Nr.:  100008517
Menge: 1,000 Stck

**1.25.15 OERTLI Hydraulikkaskade LW.0321.0003 Wandbefestigung, für Optimat 5000**
OERTLI Hydraulik Kaskadensystem  für
Wandbefestigung
LW.0252.0030 oder LW.0321.0003
( ohne Isolierung )
bestehend aus hydraulischem Verteiler
Kesselanschluss-Sammler DN 65
Gasverteilerrohr DN 50
Kesselkreispumpen
hochwertige Blockisolierung
Multifunktions-Rücklaufhahn,
Absperrventil, Rückschlagventil,
Sicherheitsventil 3 bar und
Anschluss für Ausdehnungsgefäß
Vorlaufhahn mir Absperrventil
Tauchhülse mit Vorlauffühler
Bus Verbindungskabel zwischen den
Kesseln
Wasser-Durchsatz 13,8 m3/h bei 20 K
Temp. Diff
Bausatz für 3 GMR 5115 oder
3 GMR 5090

Nomenklatur:
LW.0252.0030 oder LW.0321.0003

Bestell-Nr.:  100008522
Menge: 1,000 Stck

**1.25.16 OERTLI Hydraulikkaskade LW.0428.0004 Wandbefestigung, für Optimat 5000**
OERTLI Hydraulik Kaskadensystem  für
Wandbefestigung
LW.0336.0040 + LW.0428.0004
( ohne Isolierung )
bestehend aus hydraulischem Verteiler
Kesselanschluss-Sammler DN 65
Gasverteilerrohr DN 50
Kesselkreispumpen
hochwertige Blockisolierung
Multifunktions-Rücklaufhahn,
Absperrventil, Rückschlagventil,
Sicherheitsventil 3 bar und
Anschluss für Ausdehnungsgefäß
Vorlaufhahn mir Absperrventil
Tauchhülse mit Vorlauffühler
Bus Verbindungskabel zwischen den
Kesseln
Wasser-Durchsatz 18,3 m3/h bei 20 K
Temp. Diff
Bausatz für  4 GMR 5115 oder
4 GMR 5090

Nomenklatur:
LW.0336.0040 oder LW.0428.0004

Bestell-Nr.:  100008527
Menge: 1,000 Stck

**1.25.17 OERTLI Alarm- und Steuermodul AM35 f.GMR 4000, GSR 140 cond, GSR 230 cond.**
OERTLI  Alarm- und Steuermodul AM35
für Optimat GMR 4000, GSR 140 35-90 condens und GSR 230
condens
Kolli GR 12

Bestell-Nr.: 100003347
Menge: 1,000 Stck

**1.25.18 OERTLI Hydraulikkaskade LW.0080.2000 Wandbefestigung, für Optimat 5000**
OERTLI Hydraulik Kaskadensystem  für
Wandbefestigung

bestehend aus:
hydraulischem Verteiler
Kesselanschluss-Sammler DN 65
Gasverteilerrohr DN 50
Kesselkreispumpen
Multifunktions-Rücklaufhahn,
Absperrventil, Rückschlagventil,
Sicherheitsventil 3 bar und
Anschluss für Ausdehnungsgefäß
Vorlaufhahn mir Absperrventil
Tauchhülse mit Vorlauffühler
Bus Verbindungskabel zwischen den
Kesseln
Wasser-Durchsatz 3,43 m3/h bei 20 K
Temp. Diff
Bausatz für 2 GMR 5045
Ohne Isolierung !
Nomenklatur: LW.0080.200

Bestell-Nr.:  100008510
Menge: 1,000 Stck

**1.25.19 OERTLI Hydraulikkaskade LW.0122.0200 Wandbefestigung, für Optimat 5000**
OERTLI Hydraulik Kaskadensystem  für
Wandbefestigung

bestehend aus:
hydraulischem Verteiler
Kesselanschluss-Sammler DN 65
Gasverteilerrohr DN 50
Kesselkreispumpen
hochwertige Blockisolierung
Multifunktions-Rücklaufhahn,
Absperrventil, Rückschlagventil,
Sicherheitsventil 3 bar und
Anschluss für Ausdehnungsgefäß
Vorlaufhahn mir Absperrventil
Tauchhülse mit Vorlauffühler
Bus Verbindungskabel zwischen den
Kesseln
Ohne Isolierung !
Bausatz für 2x GMR 5065

Nomenklatur: LW.0122.0200

Bestell-Nr.:  100008513
Menge: 1,000 Stck

**1.25.20 OERTLI Umstellbausatz von Erdauf Flüssiggas für GSH 134 und GSH 164**
OERTLI Umstellbausatz von Erdauf Flüssiggas für GSH 134 und GSH 164

Bestell-Nr.: 190145
Menge: 1,000 Stck

**1.25.21 OERTLI Hydraulikkaskade RG.0183.0300 Bodenaufstellung, für Optimat 5000**
OERTLI Hydraulik Kaskadensystem  für
Bodenaufstellung Rücken an Rücken
 ( ohne Isolierung )
bestehend aus hydraulischem Verteiler
Kesselanschluss-Sammler DN 65
Gasverteilerrohr DN 50
Kesselkreispumpen
hochwertige Blockisolierung
Multifunktion-Rücklaufhahn,
Absperrventil, Rückschlagventil,
Sicherheitsventil 3 bar und
Anschluss für Ausdehnungsgefäß
Vorlaufhahn mir Absperrventil
Tauchhülse mit Vorlauffühler
Bus Verbindungskabel zwischen den
Kesseln
Wasser-Durchsatz  7,/8m3/h bei 20 K
Temp. Diff
3 GMR 5065

Nomenklatur: RG.0183.0300

Bestell-Nr.:  100008598
Menge: 1,000 Stck

**1.25.22 OERTLI Hydraulikkaskade LV.0080.2000 Bodenaufstellung, für Optimat 5000**
OERTLI Hydraulik Kaskadensystem  für
Bodenaufstellung

bestehend aus:
hydraulischem Verteiler
Kesselanschluss-Sammler DN 65
Gasverteilerrohr DN 50
Kesselkreispumpen
Ohne  Blockisolierung
Multifunktions-Rücklaufhahn,
Absperrventil, Rückschlagventil,
Sicherheitsventil 3 bar und
Anschluss für Ausdehnungsgefäß
Vorlaufhahn mir Absperrventil
Tauchhülse mit Vorlauffühler
Bus Verbindungskabel zwischen den
Kesseln
Wasser-Durchsatz 3,43 m3/h bei 20 K
Temp. Diff
Bausatz für 2 GMR 5045
Nomenklatur: LV.0080.200

Bestell-Nr.:  100008528
Menge: 1,000 Stck

**1.25.23 OERTLI Hydraulikkaskade LV.0214.0002 Bodenaufstellung, für Optimat 5000**
OERTLI Hydraulik Kaskadensystem  für
Bodenaufstellung
LV.0168.0020 oder LV.0214.0002
( ohne Isolierung )
bestehend aus hydraulischem Verteiler
Kesselanschluss-Sammler DN 65
Gasverteilerrohr DN 50
Kesselkreispumpen
hochwertige Blockisolierung
Multifunktions-Rücklaufhahn,
Absperrventil, Rückschlagventil,
Sicherheitsventil 3 bar und
Anschluss für Ausdehnungsgefäß
Vorlaufhahn mir Absperrventil
Tauchhülse mit Vorlauffühler
Bus Verbindungskabel zwischen den
Kesseln 2 GMR 5115 oder 2 GMR 5090
Wasser-Durchsatz 9,2 m3/h bei 20 K
Termp.Diff.

Nomenklatur:
LV.0168.0020 oder LV.0214.0002

Bestell-Nr.:  100008534
Menge: 1,000 Stck

**1.25.24 OERTLI Hydraulikkaskade RG.0321.0003 Bodenaufstellung, für Optimat 5000**
OERTLI Hydraulik Kaskadensystem  für
Bodenaufstellung Rücken an Rücken
RG.0252.0030 oder RG.0321.0003
( ohne Isolierung )
bestehend aus hydraulischem Verteiler
Kesselanschluss-Sammler DN 65
Gasverteilerrohr DN 50
Kesselkreispumpen
hochwertige Blockisolierung
Multifunktions-Rücklaufhahn,
Absperrventil, Rückschlagventil,
Sicherheitsventil 3 bar und
Anschluss für Ausdehnungsgefäß
Vorlaufhahn mir Absperrventil
Tauchhülse mit Vorlauffühler
Bus Verbindungskabel zwischen den
Kesseln
Wasser-Durchsatz  13,8m3/h bei 20 K
Temp. Diff
für 3 GMR 5115 oder 3 GMR 5090

Nomenklatur:
RG.0252.0030 oder RG.0321.0003

Bestell-Nr.:  100008604
Menge: 1,000 Stck

**1.25.25 OERTLI Hydraulikkaskade LV.0428.0004 Bodenaufstellung, für Optimat 5000**
OERTLI Hydraulik Kaskadensystem  für
Bodenaufstellung
LV.0336.0040 oder LV.0428.0004
( ohne Isolierung )
bestehend aus hydraulischem Verteiler
Kesselanschluss-Sammler DN 65
Gasverteilerrohr DN 50
Kesselkreispumpen
hochwertige Blockisolierung
Multifunktions-Rücklaufhahn,
Absperrventil, Rückschlagventil,
Sicherheitsventil 3 bar und
Anschluss für Ausdehnungsgefäß
Vorlaufhahn mir Absperrventil
Tauchhülse mit Vorlauffühler
Bus Verbindungskabel zwischen den
Kesseln
Wasser-Durchsatz 18,3 m3/h bei 20 K
Temp. Diff
Bausatz für  4 GMR 5115
oder 4 GMR 5090

Nomenklatur:
LV.0336.0040 oder LV.0428.0004

Bestell-Nr.:  100008594
Menge: 1,000 Stck

#### 1.26 Zubehör Gasheizkessel

**1.26.1 OERTLI Minimalauswerter MV-min Eingang: 2x 4-20mA, Ausgang: 0-10V**
OERTLI Minimalauswerter  MV-min
Eingang:  2x 4-20mA
Ausgang:  0-10V
Versorgung: 24VDC

Bestell-Nr.:  191568
Menge: 1,000 Stck

**1.26.2 OERTLI Ersatzteilkoffer GVR 140 Condens und Optimat 3000**
OERTLI Ersatzteilkoffer GVR Condens
und Optimat 3000

Bestell-Nr.: 200002126
Menge: 1,000 Stck

**1.26.3 OERTLI Regelungsschaltfeld (R) für GS / GV (Gaskessel)**
OERTLI Regelungsschaltfeld ( R )
für GS / GV ( Gaskessel )

Bestell-Nr.: 85197001
Menge: 1,000 Stck

**1.26.4 OERTLI Temperaturmessumformer 2xPT 100 für Gasübergabestationen, 2 x 4-20 mA**
OERTLI Temperaturmessumformer 2xPT 100
für Gasübergabestationen, 2 x 4-20 mA

Bestell-Nr.: 1914471
Menge: 1,000 Stck

**1.26.5 OERTLI Opentherm-Schnittstelle ZIF 250 f. GMR4000/GSR230 Condens u. PM 2972 OGZ**
OERTLI Opentherm-Schnittstelle ZIF 250
zum Einbau in GMR 4000 /GSR 230 Condens,
zur Ansteuerung durch OE tronic PM 2972 OGZ. Für jeden
Kessel ist eine ZIF 250
notwendig. Je Regler können max. 8 ZIF250 angesteuert
werden.

Im Lieferumfang enthalten :
- Kabelsatz ZLS 202+,ZLS 201
- Kabelsatz zu Stecker P11

Bestell-Nr.: 191510
Menge: 1,000 Stck

**1.26.6 OERTLI Netzteil für Schaltschrankeinbau Eingang 230 VAC, Ausgang 24 VDC, 1,6A**
OERTLI Netzteil für Schaltschrankeinbau
Eingang  230 VAC
Ausgang 24 VDC  1,6A
geglättet

Bestell-Nr.: 191567
Menge: 1,000 Stck

**1.26.7 OERTLI Hydraulische WeicheHW200 bis 200kW**
OERTLI Hydraulische WeicheHW200
bis 200kW
mit Standkonsole und
Pur-Hartschalen-Wärmedämmung
Bestell-Nr.: 289039
Menge: 1,000 Stck

**1.26.8 OERTLI Gasregelstrecke MBD 420 CTD 300 mbar Vordruck für OES 541/542 GM/GI**
OERTLI  Gasregelstrecke MBD 420 CTD
300 mbar Vordruck für Gas-Gebläsebrenner
OES 541/542 GM/GI

mit Ventildichheitskontrolle

Bestell-Nr.: 88027236
Menge: 1,000 Stck

**1.26.9 OERTLI Wasserdruckschalter für GSR 300 und GSR 300 DUO condens**
OERTLI Wasserdruckschalter zur
Überwachung des Anlagendruckes
für GSR 300 und GSR 300 DUO condens

Bestell-Nr.: S55771
Menge: 1,000 Stck

**1.26.10 OERTLI Hydraulische Weiche HW70 bis 70kW**
OERTLI Hydraulische Weiche HW70
bis 70kW
mit Wandmontagekonsole und
Pur-Hartschalen-Wärmedämmung
Bestell-Nr.: 290293
Menge: 1,000 Stck

**1.26.11 OERTLI X-Schaltfeld GS / GV**
OERTLI Schaltfeld X
für Gaskessel GS / GV 140
mit Thermostaten, ohne
Aussentemperatursteuerung

Bestell-Nr.: 85197000
Menge: 1,000 Stck

**1.26.12 OERTLI Vorlauftemperaturbegrenzer TM 11 Anlegethermostat zum Schutz von**
OERTLI Vorlauftemperaturbegrenzer TM 11
Anlegethermostat zum Schutz von
Fußbodenheizungen gegen Überhitzung.
Bestell-Nr.:  980397
Menge: 1,000 Stck

**1.26.13 OERTLI Temperaturmessumformer PT 100 für Gasübergabestationen, 4-20 mA**
OERTLI Temperaturmessumformer PT 100
für Gasübergabestationen, 4-20 mA

Bestell-Nr.: 191447
Menge: 1,000 Stck

**1.26.14 OERTLI Anschlussgruppe MKS 26 für Gaskessel GSR 130/140, GVR 140**
OERTLI Anschlussgruppe MKS 26
für einen Heizkreis mit Mischer
für Gaskessel GSR 130/140 und
GVR 140
Pumpengruppe links vom Kessel

- mit Umwälzpumpe UPS 25-60
  3-stufig
- komplett vormontiert und getestet
- mit Wärmedämmung
- 2 Absperr-Kugelhähne mit
  integriertem Thermometer
- Rückschlagklappe im Vorlauf
- incl. Sicherheitsset EA 54
- incl. Anschlusskreuze EA 45
- incl. Verbindungsrohre zum Kessel

Achtung: lt. EnEV ist bei Heizkreisen
über 25 kW eine elektronische Pumpe,
die den Volumenstrom selbständig
anpasst, vorgeschrieben. Dies gilt
auch für Nachrüstungen und Austausch !

Bestell-Nr.: 190385
Menge: 1,000 Stck

**1.26.15 OERTLI Anschlussgruppe UKS 26 + MKS 26 für Gaskessel GSR 130/140, GVR 140**
OERTLI Anschlussgruppe UKS 26 + MKS 26
Für einen Heizkreis mit Mischer und
für einen Heizkreis ohne Mischer
für Gaskessel GSR 130/140 und
GVR 140
Pumpengruppe links vom Kessel

- mit Umwälzpumpe UPS 25-40
  3-stufig
- komplett vormontiert und getestet
- mit Wärmedämmung
- Überströmventil
- 2 Absperr-Kugelhähne mit
  integriertem Thermometer
- Rückschlagklappe im Vorlauf

- mit Umwälzpumpe UPS 25-60
  3-stufig
- Mischer
- komplett vormontiert und getestet
- mit Wärmedämmung
- 2 Absperr-Kugelhähne mit
  integriertem Thermometer
- Rückschlagklappe im Vorlauf

- incl. Sicherheitsset EA 54
- incl. Anschlusskreuze EA 45
- incl. Verbindungsrohre zum Kessel
- inc. Verteilbalken für 2 Kreise

Achtung: lt. EnEV ist bei Heizkreisen
über 25 kW eine elektronische Pumpe,
die den Volumenstrom selbständig
anpasst, vorgeschrieben. Dies gilt
auch für Nachrüstungen und Austausch !

Bestell-Nr.: 190387
Menge: 1,000 Stck

**1.26.16 OERTLI Anschlussgruppe 2 x MKS 26 für Gaskessel GSR 130/140, GVR 140**
OERTLI Anschlussgruppe 2 x MKS 26
Für zwei Heizkreise mit Mischer
für Gaskessel GSR 130 / 140 und
GVR 140
Pumpengruppe links vom Kessel

- mit 2 Umwälzpumpen UPS 25-60
  3-stufig
- 2 Mischer
- komplett vormontiert und getestet
- mit Wärmedämmung
- je 2 Absperr-Kugelhähne mit
  integriertem Thermometer
- 2 Rückschlagklappen im Vorlauf

- incl. Sicherheitsset EA 54
- incl. Anschlusskreuze EA 45
- incl. Verbindungsrohre zum Kessel
- inc. Verteilbalken für 2 Kreise

Achtung: lt. EnEV ist bei Heizkreisen
über 25 kW eine elektronische Pumpe,
die den Volumenstrom selbständig
anpasst, vorgeschrieben. Dies gilt
auch für Nachrüstungen und Austausch !

Bestell-Nr.: 190389
Menge: 1,000 Stck

**1.26.17 OERTLI Umstellbausatz von Erdauf Flüssiggas für GSH/GSW 204**
OERTLI Umstellbausatz von Erdauf Flüssiggas für GSH/GSW 204

Bestell-Nr.: 190146
Menge: 1,000 Stck

**1.26.18 OERTLI Kondensathebepumpe 5/4 für Optimat, 4,9 l/min, 4,3 m**
OERTLI Kondensathebepumpe 5/4
für Optimat

Fördermenge l/min : 4,9
Förderhöhe  m : 4,3

Bestell-Nr.  : 190366
Menge: 1,000 Stck

**1.26.19 OERTLI Anschlussgruppe UKS 26 für Gaskessel GSR 130/140, GVR 140**
OERTLI Anschlussgruppe UKS 26
für einen Heizkreis ohne Mischer
für Gaskessel GSR 130 / 140 und
GVR 140
Pumpengruppe links vom Kessel

- mit Umwälzpumpe UPS 25-40
  3-stufig
- komplett vormontiert und getestet
- mit Wärmedämmung
- Überströmventil
- 2 Absperr-Kugelhähne mit
  integriertem Thermometer
- Rückschlagklappe im Vorlauf
- inkl. Sicherheitsset EA 54
- inkl. Anschlusskreuze EA 45
- inkl. Verbindungsrohre zum Kessel

Achtung: lt. EnEV ist bei Heizkreisen
über 25 kW eine elektronische Pumpe,
die den Volumenstrom selbständig
anpasst, vorgeschrieben. Dies gilt
auch für Nachrüstungen und Austausch !

Bestell-Nr.: 190383
Menge: 1,000 Stck

**1.26.20 OERTLI Anschlussgruppe MKS 26 für Gaskessel GSR 130/140, GVR 140**
OERTLI Anschlussgruppe MKS 26
für einen Heizkreis mit Mischer
für Gaskessel GSR 130/140 und
GVR 140
Pumpengruppe rechts vom Kessel

- mit Umwälzpumpe UPS 25-60
  3-stufig
- komplett vormontiert und getestet
- mit Wärmedämmung
- 2 Absperr-Kugelhähne mit
  integriertem Thermometer
- Rückschlagklappe im Vorlauf
- inkl. Sicherheitsset EA 54
- inkl. Anschlusskreuze EA 45
- inkl. Verbindungsrohre zum Kessel

Achtung: lt. EnEV ist bei Heizkreisen
über 25 kW eine elektronische Pumpe,
die den Volumenstrom selbständig
anpasst, vorgeschrieben. Dies gilt
auch für Nachrüstungen und Austausch !

Bestell-Nr.: 190393
Menge: 1,000 Stck

**1.26.21 OERTLI Anschlussgruppe UKS 26 für Gaskessel GSR 130/140, GVR 140**
OERTLI Anschlussgruppe UKS 26
für einen Heizkreis ohne Mischer
für Gaskessel GSR 130 / 140 und
GVR 140
Pumpengruppe rechts vom Kessel

- mit Umwälzpumpe UPS 25-40
  3-stufig
- komplett vormontiert und getestet
- mit Wärmedämmung
- Überströmventil
- 2 Absperr-Kugelhähne mit
  integriertem Thermometer
- Rückschlagklappe im Vorlauf
- inkl. Sicherheitsset EA 54
- inkl. Anschlusskreuze EA 45
- inkl. Verbindungsrohre zum Kessel

Achtung: lt. EnEV ist bei Heizkreisen
über 25 kW eine elektronische Pumpe,
die den Volumenstrom selbständig
anpasst, vorgeschrieben. Dies gilt
auch für Nachrüstungen und Austausch !

Bestell-Nr.: 190391
Menge: 1,000 Stck

**1.26.22 Umrüstsatz FG Opt. 2000/3000**
Menge: 1,000 Stck

**1.26.23 Umrüstsatz FG Opt. 2000/3000**
Menge: 1,000 Stck

**1.26.24 OERTLI Anschlussgruppe 2 x MKS 26 für Gaskessel GSR 130/140, GVR 140**
OERTLI Anschlussgruppe 2 x MKS 26
Für eine Heizkreis mit Mischer und
für einen Heizkreis ohne Mischer
für Gaskessel GSR 130 / 140 und
GVR 140
Pumpengruppe rechts vom Kessel

- mit Umwälzpumpe UPS 25-60
  elektronisch geregelt
- Mischer
- komplett vormontiert und getestet
- mit Wärmedämmung
- 2 Absperr-Kugelhähne mit
  integriertem Thermometer
- Rückschlagklappe im Vorlauf
- inkl. Sicherheitsset EA 54
- inkl. Anschlusskreuze EA 45
- inkl. Verbindungsrohre zum Kessel
- inkl. Verteilbalken für 2 Kreise

Achtung: lt. EnEV ist bei Heizkreisen
über 25 kW eine elektronische Pumpe,
die den Volumenstrom selbständig
anpasst, vorgeschrieben. Dies gilt
auch für Nachrüstungen und Austausch !

Bestell-Nr.: 190397
Menge: 1,000 Stck

**1.26.25 OERTLI Anschlussgruppe UKS 26 + MKS 26 für Gaskessel GSR 130/140, GVR 140**
OERTLI Anschlussgruppe UKS 26 + MKS 26
Für eine Heizkreis mit Mischer und
für einen Heizkreis ohne Mischer
für Gaskessel GSR 130 / 140 und
GVR 140
Pumpengruppe rechts vom Kessel

- mit Umwälzpumpe UPE 25-40
- elektronisch geregelt
- komplett vormontiert und getestet
- mit Wärmedämmung
- 2 Absperr-Kugelhähne mit
  integriertem Thermometer
- Rückschlagklappe im Vorlauf
- mit Umwälzpumpe UPE 25-60
  elektronisch geregelt
- Mischer
- komplett vormontiert und getestet
- mit Wärmedämmung
- 2 Absperr-Kugelhähne mit
  integriertem Thermometer
- Rückschlagklappe im Vorlauf

- inkl. Sicherheitsset EA 54
- inkl. Anschlusskreuze EA 45
- inkl. Verbindungsrohre zum Kessel
- inkl. Verteilbalken für 2 Kreise

Achtung: lt. EnEV ist bei Heizkreisen
über 25 kW eine elektronische Pumpe,
die den Volumenstrom selbständig
anpasst, vorgeschrieben. Dies gilt
auch für Nachrüstungen und Austausch !

Bestell-Nr.: 190395
Menge: 1,000 Stck

#### 1.27 Zubehör Gasheizkessel

**1.27.1 OERTLI PRUEFSOCKEL UP 711 PASSEND ZU STEUERGERAET TF 801,802**
OERTLI Prüfsockel UP711
Passend zu Steuergerät TF 801/802

Bestell-Nr.:  076437
Menge: 1,000 Stck

**1.27.2 OERTLI SATROCOM Terminal (PALM III) incl. Kabel und Software**
OERTLI SATROCOM
TERMINAL ( PALM III )
incl. Kabel und Software
zur Übertragung von Störungsdiagnosen
bei SATRONIC- Feuerungsautomaten
auf den Palm- Organiser

Bestell-Nr.: 130861
Menge: 1,000 Stck

**1.27.3 OERTLI Fernentriegelung für Gebläsebrenner**
OERTLI Fernentriegelung
für Gebläsebrenner
Bestell-Nr.: 120555
Menge: 1,000 Stck

**1.27.4 OERTLI Abgastemperaturfühler (HR38) zum Nachrüst. f. GSCR/GVCR/GBCR 15-25-35**
OERTLI Abgastemperaturfühler
zum Nachrüsten für
GSCR/GVCR/GBCR 15-25-35

Kolli HR 38

Bestell-Nr.: 100018163
Menge: 1,000 Stck

**1.27.5 OERTLI Ventilüberwachungssystem VPS 504 (passend zu allen MB-Gasstraßen)**
OERTLI Ventilüberwachungssystem VPS 504
(passend zu allen MB-Gasstraßen)
Bestell-Nr.:  104729
Menge: 1,000 Stck

**1.27.6 OERTLI SATROCOM PC Adapter incl. Kabel und Software**
OERTLI SATROCOM
PC Adapter
incl. Kabel und Software
zur Übertragung von Störungsdiagnosen
bei SATRONIC- Feuerungsautomaten
auf den PC

Bestell-Nr.: 130748
Menge: 1,000 Stck

**1.27.7 OERTLI Neutralisationsbox NTG 2 für GSR 230 / 300 / 300 DUO bis 1100kW**
OERTLI Neutralisationsbox NTG 2
für Gasbrennwertkessel GSR 230
GSR 300 und GSR 300 DUO
bis 1100 kW

Bestell-Nr.: S46669
Menge: 1,000 Stck

**1.27.8 OERTLI Pumpe Dp geregelt Energieeffizienzklasse A**
OERTLI Kesselumwälzpumpe,
Energieeffizienzklasse A
drehzahlgeregelt, für OPTIMAT 5045
(HC 142)

Bestell-Nr.: 100002313
Menge: 1,000 Stck

**1.27.9 OERTLI Neutralisationsbox NTG 1 für Gasbrennwertkessel bis 300 kW**
OERTLI Neutralisationsbox NTG 1
für Gasbrennwertkessel bis 300 kW

Bestell-Nr.: S46668
Menge: 1,000 Stck

**1.27.10 OERTLI RECOM-Software für GMR 4000/GSR 210/GSR 230/300 Condens**
OERTLI Recom Kommunikationsprogramm
GMR 4000/GSR 210/GSR 230/300 Condens
Service-Programm für den Fachbetrieb.
Das Recom Kommunikationsprogramm erlaubt das Einlesen
von Kessel-Parametern und ihre Veränderung über einen
direkt an den MCBA angeschlossenen PC.

Im Lieferumfang enthalten:
1x USB Stick mit Service-Software Recom
1x Interface GMI 1414 Rev.5 auf RS232  Anschluss
1x Flachbandkabel zum MCBA
1x RS232 Anschlusskabel 2x female 9pol

Bestell-Nr.: S58900
Menge: 1,000 Stck

**1.27.11 OERTLI Wasserdruckschalter für GSR 300 und GSR 300 DUO condens**
OERTLI Wasserdruckschalter zur
Überwachung des Anlagendruckes
für GSR 300 und GSR 300 DUO condens

Bestell-Nr.: S55771
Menge: 1,000 Stck

### 2 Heizkesselanlagen für den Betrieb m.Heizöl

#### 2.1 Öl - Kombi-Kessel CURN/CURS/CUX/CUXN/CUXS

**2.1.1 OERTLI CUR 153 OECOPROTECT**
OERTLI Öl - Kombi-Kessel CUR 153
OECOPROTECT + Regelung OE-tronic 3
- mit eingebautem WW-Speicher 130 l
- Hochleistungs-Gussgliederkessel
- Rauchgasführung im Dreizugprinzip mit
  waagerechten Zügen in asymmetrischer
  Anordnung, mit Konvektionsbeschleunigern
- OECOPROTECT: Möglichkeit der
  Ansteuerung einer Fremdstromanode in
  einem indirekten WW-Speicher (im
  Schaltfeld integriert)
- Für kleine Aufstellflächen in
  kompakter senkrechter Bauart speziell
  als Austausch konstruktiv ähnlicher
  Kesselarten konzipiert
- Vorbereitet für den Einbau eines Ge-
  bläsebrenners unter der Schalldämmhaube

Auf Wunsch kann der Kessel auch mit
einem Standard-Schaltfeld ohne Regelung
geliefert werden. Minderpreis

Verpackung:
- Auslieferung in 4 Einheiten :
- 1 Kolli Kesselkörper,
- 1 Kolli Verkleidung und
Wärmedämmung +
Rohrverbindung Kessel/Speicher inkl.
Ladepumpe und Rückschlagklappe +
Speicherfühler
- 1 Kolli tiefliegender 130 Liter-
  Speicher,
- 1 Kolli Einschubschaltfeld

Produkt-ID-Nummer 49MB3528

Betriebsbedingungen Kessel :
- zul.Vorlauftemperatur:  110°C
- zul. Betriebsüberdruck : 4 bar
- Kesselthermostat von  30 bis 90°C
- Sicherheitstemperaturbegrenzer :  110°C
Speicher :
- max. Betriebstemperatur: 70°C
- zul. Betriebsüberdruck : 10 bar

Technische Daten:
Typ:  CUR 153 OECOPROTECT
Nennwärmeleistung:  16 - 21 kW
Nennwärmebel. min/max:  17,4-23,3 kW
Normnutzungsgrad :  96,5 %
Kessel-Wirkungsgrad
  100% Last-70°C:  92,3 %
  30% Last-40°C:  97,3 %
Abgasverlust:  6,8 %
Abgastemperatur:  175 °C
Notwendiger Förderdruck:  8 Pa
Wasserinhalt:  19 Liter
Wasserseitiger Widerstand
  bei Dt 15 K :  1,7 mbar
Elektr. Leistungsaufnahme: 85  W
Bereitschaftsverluste
  bei Dt 50 K (qB70):  0,99 %
Speicher:
Speicherinhalt :  130 Liter
Leistungsaufnahme :  21 kW
Dauerleistung bei Dt 35 K: 515 l/h
Zapfleistung bei Dt 30 K : 215 l/10 min
Leistungskennzahl NL :  1,2
Bereitschaftsverluste:  1,36 kWh/24 h
Leergewicht:  214 kg

Bestell - Nr.:  100002510
Menge: 1,000 Stck

**2.1.2 OERTLI CURS 153 OECOPROTECT verkleidet**
OERTLI Öl - Kombi-Kessel CURS 153
OECOPROTECT + Regelung OE-tronic 3
- mit eingebautem WW-Speicher 130 l
- ZUSAMMENGEBAUT
- Hochleistungs-Gussgliederkessel
- OECOPROTECT: Möglichkeit der
  Ansteuerung einer Fremdstromanode in
  einem indirekten WW-Speicher (im
  Schaltfeld integriert)
- Rauchgasführung im Dreizugprinzip mit
  waagerechten Zügen in asymmetrischer
  Anordnung, mit Konvektionsbeschleunigern
- Für kleine Aufstellflächen in
  kompakter senkrechter Bauart speziell
  als Austausch konstruktiv ähnlicher
  Kesselarten konzipiert
- Mit einem Standard-Öl-Gebläsebrenner
  (BimSchV) unter der Schalldämmhaube

Auf Wunsch kann der Kessel auch mit
einem Standard-Schaltfeld ohne Regelung
geliefert werden. Minderpreis

Verpackung:
- Auslieferung in 2 Einheiten :
- 1 Kolli Kessel kpl. montiert
- 1 Kolli Einschubschaltfeld

Produkt-ID-Nummer 49MB3528

Betriebsbedingungen Kessel :
- zul.Vorlauftemperatur:  110°C
- zul. Betriebsüberdruck :  4 bar
- Kesselthermostat von  30 bis 90°C
- Sicherheitstemperaturbegrenzer :  110°C
Speicher :
- max. Betriebstemperatur : 70°C
- zul. Betriebsüberdruck :  10 bar

Technische Daten:
Typ:  CURS 153 OECOPROTECT
  komplett montiert
Nennwärmeleistung:  16 - 21 kW
Nennwärmebel. min/max:  17,4-23,3 kW
Normnutzungsgrad :  96,5 %
Kessel-Wirkungsgrad
  100% Last-70°C:  92,3 %
  30% Last-40°C:  97,3 %
Abgasverlust:  6,8 %
Abgastemperatur:  175 °C
Abgasmassenstrom:  0,011 kg/s
CO2-Gehalt der Abgase:  12 %
Notwendiger Förderdruck:  8 Pa
Wasserinhalt:  19 Liter
Wasserseitiger Widerstand
  bei Dt 15 K :  1,7 mbar
Elekt. Leistungsaufnahme:  85  W
Bereitschaftsverluste
  bei Dt 50 K (qB70):  0,99 %

Speicher:
Speicherinhalt :  130 Liter
Leistungsaufnahme :  21 kW
Dauerleistung bei Dt 35 K : 515 l/h
Zapfleistung bei Dt 30 K :  215 l/10
min
Leistungskennzahl NL :  1,2
Bereitschaftsverluste:  1,36 kWh/24h

Leergewicht:  228 kg

Bestell - Nr.:  100002099
Menge: 1,000 Stck

**2.1.3 OERTLI CURS 154 OECOPROTECT**
OERTLI Öl - Kombi-Kessel CURS 154
OECOPROTECT + Regelung OE-tronic 3
- mit eingebautem WW-Speicher 130 l
- Hochleistungs-Gussgliederkessel
- OECOPROTECT: Möglichkeit der
  Ansteuerung einer Fremdstromanode in
  einem indirekten WW-Speicher (im
  Schaltfeld integriert)
- Rauchgasführung im Dreizugprinzip mit
  waagerechten Zügen in asymmetrischer
  Anordnung, mit Konvektionsbeschleunigern.
- Für kleine Aufstellflächen in
  kompakter senkrechter Bauart speziell
  als Austausch konstruktiv ähnlicher
  Kesselarten konzipiert.
- Mit einem Standard-Öl-Gebläsebrenner
  (BimSchV) unter der Schalldämmhaube

Auf Wunsch kann der Kessel auch mit
einem Standard-Schaltfeld ohne Regelung
geliefert werden. Minderpreis

Verpackung:
- Auslieferung in 5 Einheiten :
- 1 Kolli Kesselkörper,
- 1 Kolli Verkleidung und
Wärmedämmung +
Rohrverbindung Kessel/Speicher inkl.
Ladepumpe und Rückschlagklappe +
Speicherfühler
- 1 Kolli tiefliegender 130 Liter-
  Speicher,
- 1 Öl-Gebläsebrenner
- 1 Kolli Einschubschaltfeld

Produkt-ID-Nummer 49MB3528

Betriebsbedingungen Kessel :
- zul.Vorlauftemperatur:  110°C
- zul. Betriebsüberdruck : 4 bar
- Kesselthermostat von  30 bis 90°C
- Sicherheitstemperaturbegrenzer :  110°C

Speicher :
- max. Betriebstemperatur :70°C
- zul. Betriebsüberdruck : 10 bar

Technische Daten:
Typ:  CURS  154 OECOPROTECT
Nennwärmeleistung:  21 - 27 kW
Nennwärmebel. min/max:  23,3-30,0 kW
Normnutzungsgrad :  95,5 %
Kessel-Wirkungsgrad:
  100% Last-70°C:  92,4 %
  30% Last-40°C:  97,2 %
Abgasverlust:  6,8 %
Abgastemperatur:  175 °C
Abgasmassenstrom:  0,014 kg/s
CO2-Gehalt der Abgase:  12 %
Notwendiger Förderdruck:  12 Pa
Wasserinhalt:  24,5 Liter
Wasserseitiger Widerstand
  bei Dt 15 K :  2,8 mbar
Elekt. Leistungsaufnahme:  85  W
Bereitschaftsverluste
  bei Dt 50 K (qB70):  0,87 %

Speicher:
Speicherinhalt :  130 Liter
Leistungsaufnahme :  27 kW
Dauerleistung bei Dt 35 K: 665 l/h
Zapfleistung bei Dt 30 K : 220 l/10 min
Leistungskennzahl NL :  1,4
Bereitschaftsverluste:  1,36 kWh/24 h
Leergewicht:  253 kg

Bestell - Nr.:  100002097
Menge: 1,000 Stck

**2.1.4 OERTLI CUXS 154 OECOPROTECT**
OERTLI Öl - Kombi-Kessel CUXS 154
OECOPROTECT + Standard-Schaltfeld
ohne Regelung
- mit eingebautem WW-Speicher 130 l
- Hochleistungs-Gussgliederkessel
- OECOPROTECT: Möglichkeit der
  Ansteuerung einer Fremdstromanode in
  einem indirekten WW-Speicher (im
  Schaltfeld integriert)
- Rauchgasführung im Dreizugprinzip mit
  waagerechten Zügen in asymmetrischer
  Anordnung, mit Konvektionsbeschleunigern
- Für kleine Aufstellflächen in
  kompakter senkrechter Bauart speziell  als
Austausch konstruktiv ähnlicher
  Kesselarten konzipiert
- Mit einem Standard-Öl-Gebläsebrenner
  (BimSchV) unter der Schalldämmhaube

Verpackung:
- Auslieferung in 5 Einheiten :
- 1 Kolli Kesselkörper,
- 1 Kolli Verkleidung und
Wärmedämmung +
Rohrverbindung Kessel/Speicher inkl.
Ladepumpe und Rückschlagklappe +
Speicherfühler
- 1 Kolli tiefliegender 130 Liter-
  Speicher,
- 1 Öl-Gebläsebrenner
- 1 Kolli Einschubschaltfeld

Produkt-ID-Nummer 49MB3528

Betriebsbedingungen Kessel :
- zul.Vorlauftemperatur:  110°C
- zul. Betriebsüberdruck:  4 bar
- Kesselthermostat von  30 bis 90°C
- Sicherheitstemperaturbegrenzer:  110°C
Speicher:
- max. Betriebstemperatur:  70°C
- zul. Betriebsüberdruck:  10 bar

Technische Daten:
Typ:  CUXS  154 OECOPROTECT
Nennwärmeleistung:  21 - 27 kW
Nennwärmebel. min/max:  23,3-30,0 kW
Normnutzungsgrad:  95,5 %
Kessel-Wirkungsgrad
  100% Last-70°C:  92,4 %
  30% Last-40°C:  97,2 %
Abgasverlust:  6,8 %
Abgastemperatur:  175 °C
Abgasmassenstrom:  0,014 kg/s
CO2-Gehalt der Abgase:  12 %
Notwendiger Förderdruck:  12 Pa
Wasserinhalt:  24,5 Liter
Wasserseitiger Widerstand
  bei Dt 15 K:  2,8 mbar
Elekt. Leistungsaufnahme:  85  W
Bereitschaftsverluste
  bei Dt 50 K (qB70):  0,87 %
Speicher:
Speicherinhalt:  130 Liter
Leistungsaufnahme:  27 kW
Dauerleistung bei Dt 35 K:  665 l/h
Zapfleistung bei Dt 30 K:  220 l/10 min
Leistungskennzahl NL:  1,4
Bereitschaftsverluste:  1,36 kWh/24h
Leergewicht:  253 kg

Bestell - Nr.:  100002093
Menge: 1,000 Stck

**2.1.5 OERTLI CUXN 154 OECOPROTECT**
OERTLI Öl - Kombi-Kessel CUXN 154
OECOPROTECT + Standardschaltfeld
ohne Regelung
- mit eingebautem WW-Speicher 130 l
- Hochleistungs-Gussgliederkessel
- OECOPROTECT: Möglichkeit der
  Ansteuerung einer Fremdstromanode in
  einem indirekten WW-Speicher (im
  Schaltfeld integriert)
- Rauchgasführung im Dreizugprinzip mit
  waagerechten Zügen in asymmetrischer
  Anordnung, mit Konvektionsbeschleunigern
- Für kleine Aufstellflächen in
  kompakter senkrechter Bauart speziell
  als Austausch konstruktiv ähnlicher
  Kesselarten konzipiert
- Mit einem Low-Nox-Öl-Gebläsebrenner
  unter der Schalldämmhaube

Verpackung:
- Auslieferung in 5 Einheiten :
- 1 Kolli Kesselkörper,
- 1 Kolli Verkleidung und
Wärmedämmung +
Rohrverbindung Kessel/Speicher inkl.
Ladepumpe und Rückschlagklappe +
Speicherfühler
- 1 Kolli tiefliegender 130 Liter-
  Speicher,
- 1 Öl-Gebläsebrenner
- 1 Kolli Einschubschaltfeld

Produkt-ID-Nummer 49MB3528

Betriebsbedingungen Kessel :
- zul.Vorlauftemperatur:  110°C
- zul. Betriebsüberdruck :  4 bar
- Kesselthermostat von  30 bis 90°C
- Sicherheitstemperaturbegrenzer :  110°C
Speicher :
- max. Betriebstemperatur : 70°C
- zul. Betriebsüberdruck :  10 bar

Technische Daten:
Typ:  CUXN 154 OECOPROTECT
Nennwärmeleistung:  21 - 27 kW
Nennwärmebel. min/max:  23,3-30,0 kW
Normnutzungsgrad :  95,5 %
Kessel-Wirkungsgrad
  100% Last-70°C:  92,4 %
  30% Last-40°C:  97,2 %
Abgasverlust:  6,8 %
Abgastemperatur:  175 °C
Abgasmassenstrom:  0,014 kg/s
CO2-Gehalt der Abgase:  12 %
Notwendiger Förderdruck:  12 Pa
Wasserinhalt:  24,5 Liter
Wasserseitiger Widerstand
  bei Dt 15 K:  2,8 mbar
Elekt. Leistungsaufnahme:  85  W
Bereitschaftsverluste
  bei Dt 50 K (qB70):  0,87 %

Speicher:
Speicherinhalt:  130 Liter
Leistungsaufnahme:  27 kW
Dauerleistung bei Dt 35 K:  665 l/h
Zapfleistung bei Dt 30 K:  220 l/10min
Leistungskennzahl NL:  1,4
Bereitschaftsverluste:  1,36 kWh/24h

Leergewicht:  253 kg

Bestell - Nr.:  100002101
Menge: 1,000 Stck

**2.1.6 OERTLI CURS 153 OECOPROTECT**
OERTLI Öl - Kombi-Kessel CURS 153
OECOPROTECT + Regelung OE-tronic 3
- mit eingebautem WW-Speicher 130 l
- Hochleistungs-Gussgliederkessel
- OECOPROTECT: Möglichkeit der
  Ansteuerung einer Fremdstromanode in
  einem indirekten WW-Speicher (im
  Schaltfeld integriert)
- Rauchgasführung im Dreizugprinzip mit
  waagerechten Zügen in asymmetrischer
  Anordnung, mit Konvektionsbeschleunigern.
- Für kleine Aufstellflächen in
  kompakter senkrechter Bauart speziell
  als Austausch konstruktiv ähnlicher
  Kesselarten konzipiert.
- Mit einem Standard-Öl-Gebläsebrenner
  (BimSchV) unter der Schalldämmhaube

Auf Wunsch kann der Kessel auch mit
einem Standard-Schaltfeld ohne Regelung
geliefert werden. Minderpreis

Verpackung:
- Auslieferung in 5 Einheiten :
- 1 Kolli Kesselkörper,
- 1 Kolli Verkleidung und
Wärmedämmung +
Rohrverbindung Kessel/Speicher inkl.
Ladepumpe und Rückschlagklappe +
Speicherfühler
- 1 Kolli tiefliegender 130 Liter-
  Speicher,
- 1 Öl-Gebläsebrenner
- 1 Kolli Einschubschaltfeld

Produkt-ID-Nummer 49MB3528

Betriebsbedingungen Kessel :
- zul.Vorlauftemperatur:  110°C
- zul. Betriebsüberdruck :  4 bar
- Kesselthermostat von  30 bis 90°C
- Sicherheitstemperaturbegrenzer :  110°C
Speicher :
- max. Betriebstemperatur : 70°C
- zul. Betriebsüberdruck :  10 bar

Technische Daten:
Typ:  CURS 153 OECOPROTECT
Nennwärmeleistung:  16 - 21 kW
Nennwärmebel. min/max:  17,4-23,3 kW
Normnutzungsgrad :  96,5 %
Kessel-Wirkungsgrad:
  100% Last-70°C:  92,3 %
  30% Last-40°C:  97,3 %
Abgasverlust:  6,8 %
Abgastemperatur:  175 °C
Abgasmassenstrom:  0,011 kg/s
CO2-Gehalt der Abgase:  12 %
Notwendiger Förderdruck:  8 Pa
Wasserinhalt:  19 Liter
Wasserseitiger Widerstand
  bei Dt 15 K :  1,7 mbar
Elektr. Leistungsaufnahme:  85 W
Bereitschaftsverluste
  bei Dt 50 K (qB70):  0,99 %

Speicher:
Speicherinhalt :  130 Liter
Leistungsaufnahme :  21 kW
Dauerleistung bei Dt 35 K : 515 l/h
Zapfleistung bei Dt 30 K :  215 l/10
min
Leistungskennzahl NL :  1,2
Bereitschaftsverluste:  1,36 kWh/24h
Leergewicht:  228 kg

Bestell - Nr.:  100002096
Menge: 1,000 Stck

**2.1.7 OERTLI CUX 155 OECOPROTECT**
OERTLI Öl - Kombi-Kessel CUX 155
OECOPROTECT + Standard-Schaltfeld
ohne Regelung
- mit eingebautem WW-Speicher 130 l
- Hochleistungs-Gussgliederkessel
- Rauchgasführung im Dreizugprinzip mit
  waagerechten Zügen in asymmetrischer
  Anordnung, mit Konvektionsbeschleunigern.
- OECOPROTECT: Möglichkeit der
  Ansteuerung einer Fremdstromanode in
  einem indirekten WW-Speicher (im
  Schaltfeld integriert)
- Für kleine Aufstellflächen in
  kompakter senkrechter Bauart speziell
  als Austausch konstruktiv ähnlicher
  Kesselarten konzipiert.
- Vorbereitet für den Einbau eines Ge-
  bläsebrenners unter der Schalldämmhaube

Verpackung:
- Auslieferung in 4 Einheiten :
- 1 Kolli Kesselkörper,
- 1 Kolli Verkleidung und
Wärmedämmung +
Rohrverbindung Kessel/Speicher inkl.
Ladepumpe und Rückschlagklappe +
Speicherfühler
- 1 Kolli tiefliegender 130 Liter-
  Speicher,
- 1 Kolli Einschubschaltfeld

Produkt-ID-Nummer 49MB3528

Betriebsbedingungen Kessel :
- zul.Vorlauftemperatur:  110°C
- zul. Betriebsüberdruck :  4 bar
- Kesselthermostat von  30 bis 90°C
- Sicherheitstemperaturbegrenzer :  110°C
Speicher :
- max. Betriebstemperatur:  70°C
- zul. Betriebsüberdruck :  10 bar

Technische Daten:
Typ: CUX 155 OECOPROTECT
Nennwärmeleistung:  27 - 33 kW
Nennwärmebel. min/max:  30,0-35,6 kW
Normnutzungsgrad :  95,5 %
Kessel-Wirkungsgrad
  100% Last-70°C:  92,5 %
  30% Last-40°C:  97,2 %
Abgasverlust:  6,7 %
Abgastemperatur:  180 °C
Notwendiger Förderdruck:  12 Pa
Wasserinhalt:  30 Liter
Wasserseitiger Widerstand
  bei Dt 15 K :  4,1 mbar
Elekt. Leistungsaufnahme:  85  W
Bereitschaftsverluste
  bei Dt 50 K (qB70):  0,91 %

Speicher:
Speicherinhalt :  130 Liter
Leistungsaufnahme :  28 kW
Dauerleistung bei Dt 35 K : 690 l/h
Zapfleistung bei Dt 30 K :  220 l/10
min
Leistungskennzahl NL :  1,4
Bereitschaftsverluste:  1,36 kWh/24h
Leergewicht:  265 kg

Bestell-Nr.:  100002509
Menge: 1,000 Stck

**2.1.8 OERTLI CURN 153 OECOPROTECT verkleidet**
OERTLI Öl - Kombi-Kessel CURN 153
OECOPROTECT + Regelung OE-tronic 3
- mit eingebautem WW-Speicher 130 l
- ZUSAMMENGEBAUT
- Hochleistungs-Gussgliederkessel
- OECOPROTECT: Möglichkeit der
  Ansteuerung einer Fremdstromanode in
  einem indirekten WW-Speicher (im
  Schaltfeld integriert)
- Rauchgasführung im Dreizugprinzip mit
  waagerechten Zügen in asymmetrischer
  Anordnung, mit Konvektionsbeschleunigern
- Für kleine Aufstellflächen in
  kompakter senkrechter Bauart speziell
  als Austausch konstruktiv ähnlicher
  Kesselarten konzipiert
- Mit einem Low-Nox-Öl-Gebläsebrenner
  unter der Schalldämmhaube.

Auf Wunsch kann der Kessel auch mit
einem Standard-Schaltfeld ohne Regelung
geliefert werden. Minderpreis

Verpackung:
- Auslieferung in 2 Einheiten :
- 1 Kolli Kessel kpl. montiert
- 1 Kolli Einschubschaltfeld

Produkt-ID-Nummer 49MB3528

Betriebsbedingungen Kessel :
- zul.Vorlauftemperatur:  110°C
- zul. Betriebsüberdruck :  4 bar
- Kesselthermostat von  30 bis 90°C
- Sicherheitstemperaturbegrenzer :  110°C
Speicher :
- max. Betriebstemperatur : 70°C
- zul. Betriebsüberdruck :  10 bar

Technische Daten:
Typ:  CURN 153 OECOPROTECT
  komplett montiert
Nennwärmeleistung:  16 - 21 kW
Nennwärmebel. min/max:  17,4-23,3 kW
Normnutzungsgrad :  96,5 %
Kessel-Wirkungsgrad
  100% Last-70°C:  92,3 %
  30% Last-40°C:  97,3 %
Abgasverlust:  6,8 %
Abgastemperatur:  175 °C
Abgasmassenstrom:  0,011 kg/s
CO2-Gehalt der Abgase:  12 %
Notwendiger Förderdruck:  8 Pa
Wasserinhalt:  19 Liter
Wasserseitiger Widerstand
  bei Dt 15 K :  1,7 mbar
Elekt. Leistungsaufnahme:  85  W
Bereitschaftsverluste
  bei Dt 50 K (qB70):  0,99 %

Speicher:
Speicherinhalt :  130 Liter
Leistungsaufnahme :  21 kW
Dauerleistung bei Dt 35 K : 515 l/h
Zapfleistung bei Dt 30 K :  215 l/10
min
Leistungskennzahl NL :  1,2
Bereitschaftsverluste:  1,36 kWh/24h

Leergewicht:  228 kg

Bestell - Nr.:  100002107
Menge: 1,000 Stck

**2.1.9 OERTLI CUXS 153 OECOPROTECT verkleidet**
OERTLI Öl - Kombi-Kessel CUXS 153
OECOPROTECT + Standardschaltfeld
ohne Regelung
- mit eingebautem WW-Speicher 130 l
- ZUSAMMENGEBAUT
- Hochleistungs-Gussgliederkessel
- OECOPROTECT: Möglichkeit der
  Ansteuerung einer Fremdstromanode in
  einem indirekten WW-Speicher (im
  Schaltfeld integriert)
- Rauchgasführung im Dreizugprinzip mit
  waagerechten Zügen in asymmetrischer
  Anordnung, mit Konvektionsbeschleunigern
- Für kleine Aufstellflächen in
  kompakter senkrechter Bauart speziell
  als Austausch konstruktiv ähnlicher
  Kesselarten konzipiert
- Mit einem Standard-Öl-Gebläsebrenner
  (BimSchV) unter der Schalldämmhaube

Verpackung:
- Auslieferung in 2 Einheiten :
- 1 Kolli Kessel kpl. montiert
- 1 Kolli Einschubschaltfeld

Produkt-ID-Nummer 49MB3528

Betriebsbedingungen Kessel :
- zul.Vorlauftemperatur:  110°C
- zul. Betriebsüberdruck :  4 bar
- Kesselthermostat von  30 bis 90°C
- Sicherheitstemperaturbegrenzer :  110°C
Speicher :
- max. Betriebstemperatur : 70°C
- zul. Betriebsüberdruck :  10 bar

Technische Daten:
Typ:  CUXS 153 OECOPROTECT
  komplett montiert
Nennwärmeleistung:  16 - 21 kW
Nennwärmebel. min/max:  17,4-23,3 kW
Normnutzungsgrad :  96,5 %
Kessel-Wirkungsgrad
  100% Last-70°C:  92,3 %
  30% Last-40°C:  97,3 %
Abgasverlust:  6,8 %
Abgastemperatur:  175 °C
Abgasmassenstrom:  0,011 kg/s
CO2-Gehalt der Abgase:  12 %
Notwendiger Förderdruck:  8 Pa
Wasserinhalt:  19 Liter
Wasserseitiger Widerstand
  bei Dt 15 K :  1,7 mbar
Elekt. Leistungsaufnahme:  85  W
Bereitschaftsverluste
  bei Dt 50 K (qB70):  0,99 %

Speicher:
Speicherinhalt :  130 Liter
Leistungsaufnahme :  21 kW
Dauerleistung bei Dt 35 K : 515 l/h
Zapfleistung bei Dt 30 K :  215 l/10
min
Leistungskennzahl NL :  1,2
Bereitschaftsverluste:  1,36 kWh/24h

Leergewicht:  228 kg

Bestell - Nr.:  100002095
Menge: 1,000 Stck

**2.1.10 OERTLI CUR 154 OECOPROTECT**
OERTLI Öl - Kombi-Kessel CUR 154
OECOPROTECT + Regelung OE-tronic 3
- mit eingebautem WW-Speicher 130 l
- Hochleistungs-Gussgliederkessel
- Rauchgasführung im Dreizugprinzip mit
  waagerechten Zügen in asymmetrischer
  Anordnung, mit Konvektionsbeschleunigern.
- OECOPROTECT: Möglichkeit der
  Ansteuerung einer Fremdstromanode in
  einem indirekten WW-Speicher (im
  Schaltfeld integriert)
- Für kleine Aufstellflächen in
  kompakter senkrechter Bauart speziell
  als Austausch konstruktiv ähnlicher
  Kesselarten konzipiert.
- Vorbereitet für den Einbau eines Ge-
  bläsebrenners unter der Schalldämmhaube

Auf Wunsch kann der Kessel auch mit
einem Standard-Schaltfeld ohne Regelung
geliefert werden. Minderpreis

Verpackung:
- Auslieferung in 4 Einheiten :
- 1 Kolli Kesselkörper,
- 1 Kolli Verkleidung und
Wärmedämmung +
Rohrverbindung Kessel/Speicher inkl.
Ladepumpe und Rückschlagklappe +
Speicherfühler
- 1 Kolli tiefliegender 130 Liter-
  Speicher,
- 1 Kolli Einschubschaltfeld

Produkt-ID-Nummer 49MB3528

Betriebsbedingungen Kessel :
- zul.Vorlauftemperatur:  110°C
- zul. Betriebsüberdruck : 4 bar
- Kesselthermostat von  30 bis 90°C
- Sicherheitstemperaturbegrenzer :  110°C
Speicher :
- max. Betriebstemperatur: 70°C
- zul. Betriebsüberdruck : 10 bar

Technische Daten:
Typ:  CUR 154 OECOPROTECT
Nennwärmeleistung:  21 - 27 kW
Nennwärmebel. min/max:  23,3-30,0 kW
Normnutzungsgrad :  95,5 %
Kessel-Wirkungsgrad
  100% Last-70°C:  92,4 %
  30% Last-40°C:  97,2 %
Abgasverlust:  6,8 %
Abgastemperatur:  175 °C
Notwendiger Förderdruck:  12 Pa
Wasserinhalt:  24,5 Liter
Wasserseitiger Widerstand
  bei Dt 15 K :  2,8 mbar
Elekt. Leistungsaufnahme:  85  W
Bereitschaftsverluste
  bei Dt 50 K (qB70):  0,87 %

Speicher:
Speicherinhalt :  130 Liter
Leistungsaufnahme :  27 kW
Dauerleistung bei Dt 35 K: 665 l/h
Zapfleistung bei Dt 30 K : 220 l/10 min
Leistungskennzahl NL :  1,4
Bereitschaftsverluste:  1,36 kWh/24 h
Leergewicht:  239 kg

Bestell - Nr.:  100002511
Menge: 1,000 Stck

**2.1.11 OERTLI CUXN 153 OECOPROTECT verkleidet**
OERTLI Öl - Kombi-Kessel CUXN 153
OECOPROTECT + Standardschaltfeld
ohne Regelung
- mit eingebautem WW-Speicher 130 l
- ZUSAMMENGEBAUT
- Hochleistungs-Gussgliederkessel
- OECOPROTECT: Möglichkeit der
  Ansteuerung einer Fremdstromanode in
  einem indirekten WW-Speicher (im
  Schaltfeld integriert)
- Rauchgasführung im Dreizugprinzip mit
  waagerechten Zügen in asymmetrischer
  Anordnung, mit Konvektionsbeschleunigern
- Für kleine Aufstellflächen in
  kompakter senkrechter Bauart speziell
  als Austausch konstruktiv ähnlicher
  Kesselarten konzipiert
- Mit einem Low-Nox-Öl-Gebläsebrenner
  unter der Schalldämmhaube.

Verpackung:
- Auslieferung in 2 Einheiten :
- 1 Kolli Kessel kpl. montiert
- 1 Kolli Einschubschaltfeld

Produkt-ID-Nummer 49MB3528

Betriebsbedingungen Kessel :
- zul.Vorlauftemperatur:  110°C
- zul. Betriebsüberdruck :  4 bar
- Kesselthermostat von  30 bis 90°C
- Sicherheitstemperaturbegrenzer :  110°C
Speicher :
- max. Betriebstemperatur : 70°C
- zul. Betriebsüberdruck :  10 bar

Technische Daten:
Typ:  CUXN 153 OECOPROTECT
  komplett montiert
Nennwärmeleistung:  16 - 21 kW
Nennwärmebel. min/max:  17,4-23,3 kW
Normnutzungsgrad :  96,5 %
Kessel-Wirkungsgrad
  100% Last-70°C:  92,3 %
  30% Last-40°C:  97,3 %
Abgasverlust:  6,8 %
Abgastemperatur:  175 °C
Abgasmassenstrom:  0,011 kg/s
CO2-Gehalt der Abgase:  12 %
Notwendiger Förderdruck:  8 Pa
Wasserinhalt:  19 Liter
Wasserseitiger Widerstand
  bei Dt 15 K :  1,7 mbar
Elekt. Leistungsaufnahme:  85  W
Bereitschaftsverluste
  bei Dt 50 K (qB70):  0,99 %

Speicher:
Speicherinhalt :  130 Liter
Leistungsaufnahme :  21 kW
Dauerleistung bei Dt 35 K : 515 l/h
Zapfleistung bei Dt 30 K :  215 l/10
min
Leistungskennzahl NL :  1,2
Bereitschaftsverluste:  1,36 kWh/24h

Leergewicht:  228 kg

Bestell - Nr.:  100002103
Menge: 1,000 Stck

**2.1.12 OERTLI CUX 154 OECOPROTECT**
OERTLI Öl - Kombi-Kessel CUX 154
OECOPROTECT + Standard-Schaltfeld
ohne Regelung
- mit eingebautem WW-Speicher 130 l
- Hochleistungs-Gussgliederkessel
- Rauchgasführung im Dreizugprinzip mit
  waagerechten Zügen in asymmetrischer
  Anordnung, mit Konvektionsbeschleunigern.
- OECOPROTECT: Möglichkeit der
  Ansteuerung einer Fremdstromanode in
  einem indirekten WW-Speicher (im
  Schaltfeld integriert)
- Für kleine Aufstellflächen in
  kompakter senkrechter Bauart speziell
  als Austausch konstruktiv ähnlicher
  Kesselarten konzipiert.
- Vorbereitet für den Einbau eines Ge-
  bläsebrenners unter der Schalldämmhaube

Verpackung:
- Auslieferung in 4 Einheiten :
- 1 Kolli Kesselkörper,
- 1 Kolli Verkleidung und
Wärmedämmung +
Rohrverbindung Kessel/Speicher inkl.
Ladepumpe und Rückschlagklappe +
Speicherfühler
- 1 Kolli tiefliegender 130 Liter-
  Speicher,
- 1 Kolli Einschubschaltfeld

Produkt-ID-Nummer 49MB3528

Betriebsbedingungen Kessel :
- zul.Vorlauftemperatur:  110°C
- zul. Betriebsüberdruck :  4 bar
- Kesselthermostat von  30 bis 90°C
- Sicherheitstemperaturbegrenzer :  110°C
Speicher :
- max. Betriebstemperatur:  70°C
- zul. Betriebsüberdruck :  10 bar

Technische Daten:
Typ:  CUX 154 OECOPROTECT
Nennwärmeleistung:  21 - 27 kW
Nennwärmebel. min/max:  23,3-30,0 kW
Normnutzungsgrad :  95,5 %
Kessel-Wirkungsgrad
  100% Last-70°C:  92,4 %
  30% Last-40°C:  97,2 %
Abgasverlust:  6,8 %
Abgastemperatur:  175 °C
Notwendiger Förderdruck:  12 Pa
Wasserinhalt:  24,5 Liter
Wasserseitiger Widerstand
  bei Dt 15 K :  2,8 mbar
Elekt. Leistungsaufnahme:  85  W
Bereitschaftsverluste
  bei Dt 50 K (qB70):  0,87 %

Speicher:
Speicherinhalt :  130 Liter
Leistungsaufnahme :  27 kW
Dauerleistung bei Dt 35 K : 665 l/h
Zapfleistung bei Dt 30 K :  220 l/10
min
Leistungskennzahl NL :  1,4
Bereitschaftsverluste:  1,36 kWh/24h
Leergewicht:  239 kg

Bestell - Nr.:  100002508
Menge: 1,000 Stck

**2.1.13 OERTLI CUR 155 OECOPROTECT**
OERTLI Öl - Kombi-Kessel CUR 155
OECOPROTECT + Regelung OE-tronic 3
- mit eingebautem WW-Speicher 130 l
- Hochleistungs-Gussgliederkessel
- Rauchgasführung im Dreizugprinzip mit
  waagerechten Zügen in asymmetrischer
  Anordnung, mit Konvektionsbeschleunigern.
- OECOPROTECT: Möglichkeit der
  Ansteuerung einer Fremdstromanode in
  einem indirekten WW-Speicher (im
  Schaltfeld integriert)
- Für kleine Aufstellflächen in
  kompakter senkrechter Bauart speziell
  als Austausch konstruktiv ähnlicher
  Kesselarten konzipiert.
- Vorbereitet für den Einbau eines Ge-
  bläsebrenners unter der Schalldämmhaube

Auf Wunsch kann der Kessel auch mit
einem Standard-Schaltfeld ohne Regelung
geliefert werden. Minderpreis

Verpackung:
- Auslieferung in 4 Einheiten :
- 1 Kolli Kesselkörper,
- 1 Kolli Verkleidung und
Wärmedämmung +
Rohrverbindung Kessel/Speicher inkl.
Ladepumpe und Rückschlagklappe +
Speicherfühler
- 1 Kolli tiefliegender 130 Liter-
  Speicher,
- 1 Kolli Einschubschaltfeld

Produkt-ID-Nummer 49MB3528

Betriebsbedingungen Kessel :
- zul.Vorlauftemperatur:  110°C
- zul. Betriebsüberdruck : 4 bar
- Kesselthermostat von  30 bis 90°C
- Sicherheitstemperaturbegrenzer :  110°C
Speicher :
- max. Betriebstemperatur: 70°C
- zul. Betriebsüberdruck : 10 bar

Technische Daten:
Typ:  CUR 155 OECOPROTECT
Nennwärmeleistung:  27 - 33 kW
Nennwärmebel. min/max:  30,0-35,6 kW
Normnutzungsgrad :  95,5 %
Kessel-Wirkungsgrad
  100% Last-70°C:  92,5 %
  30% Last-40°C:  97,2 %
Abgasverlust:  6,7 %
Abgastemperatur:  180 °C
Notwendiger Förderdruck:  12 Pa
Wasserinhalt:  30 Liter
Wasserseitiger Widerstand
  bei Dt 15 K :  4,1 mbar
Elekt. Leistungsaufnahme:  85  W
Bereitschaftsverluste
  bei Dt 50 K (qB70):  0,91 %

Speicher:
Speicherinhalt :  130 Liter
Leistungsaufnahme :  28 kW
Dauerleistung bei Dt 35 K: 690 l/h
Zapfleistung bei Dt 30 K : 220 l/10 min
Leistungskennzahl NL :  1,4
Bereitschaftsverluste:  1,36 kWh/24 h
Leergewicht:  265 kg

Bestell-Nr.:  100002512
Menge: 1,000 Stck

**2.1.14 OERTLI CUXS 153 OECOPROTECT**
OERTLI Öl - Kombi-Kessel CUXS 153
OECOPROTECT + Standard-Schaltfeld
ohne Regelung
- mit eingebautem WW-Speicher 130 l
- Hochleistungs-Gussgliederkessel
- OECOPROTECT: Möglichkeit der
  Ansteuerung einer Fremdstromanode in
  einem indirekten WW-Speicher (im
  Schaltfeld integriert)
- Rauchgasführung im Dreizugprinzip mit
  waagerechten Zügen in asymmetrischer
  Anordnung, mit Konvektionsbeschleunigern
- Für kleine Aufstellflächen in
  kompakter senkrechter Bauart speziell
  als Austausch konstruktiv ähnlicher
  Kesselarten konzipiert
- Mit einem Standard-Öl-Gebläsebrenner
  (BimSchV) unter der Schalldämmhaube

Verpackung:
- Auslieferung in 5 Einheiten :
- 1 Kolli Kesselkörper,
- 1 Kolli Verkleidung und
Wärmedämmung +
Rohrverbindung Kessel/Speicher inkl.
Ladepumpe und Rückschlagklappe +
Speicherfühler
- 1 Kolli tiefliegender 130 Liter-
  Speicher,
- 1 Öl-Gebläsebrenner
- 1 Kolli Einschubschaltfeld

Produkt-ID-Nummer 49MB3528

Betriebsbedingungen Kessel :
- zul.Vorlauftemperatur:  110°C
- zul. Betriebsüberdruck:  4 bar
- Kesselthermostat von  30 bis 90°C
- Sicherheitstemperaturbegrenzer:  110°C
Speicher:
- max. Betriebstemperatur:  70°C
- zul. Betriebsüberdruck:  10 bar

Technische Daten:
Typ:  CUXS 153 OECOPROTECT
Nennwärmeleistung:  16 - 21 kW
Nennwärmebel. min/max:  17,4-23,3 kW
Normnutzungsgrad :  96,5 %
Kessel-Wirkungsgrad
  100% Last-70°C:  92,3 %
  30% Last-40°C:  97,3 %
Abgasverlust:  6,8 %
Abgastemperatur:  175 °C
Abgasmassenstrom:  0,011 kg/s
CO2-Gehalt der Abgase:  12 %
Notwendiger Förderdruck:  8 Pa
Wasserinhalt:  19 Liter
Wasserseitiger Widerstand
  bei Dt 15 K:  1,7 mbar
Elektr. Leistungsaufnahme:  85 W
Bereitschaftsverluste
  bei Dt 50 K (qB70):  0,99 %

Speicher:
Speicherinhalt:  130 Liter
Leistungsaufnahme:  21 kW
Dauerleistung bei t 35 K:  515 l/h
Zapfleistung bei t 30 K:  215 l/10 min
Leistungskennzahl NL:  1,2
Bereitschaftsverluste:  1,36 kWh/24h

Leergewicht:  228 kg

Bestell - Nr.:  100002092
Menge: 1,000 Stck

**2.1.15 OERTLI CURN 153 OECOPROTECT**
OERTLI Öl - Kombi-Kessel CURN 153
OECOPROTECT + Regelung OE-tronic 3
- mit eingebautem WW-Speicher 130 l
- Hochleistungs-Gussgliederkessel
- OECOPROTECT: Möglichkeit der
  Ansteuerung einer Fremdstromanode in
  einem indirekten WW-Speicher (im
  Schaltfeld integriert)
- Rauchgasführung im Dreizugprinzip mit
  waagerechten Zügen in asymmetrischer
  Anordnung, mit Konvektionsbeschleunigern
- Für kleine Aufstellflächen in
  kompakter senkrechter Bauart speziell
  als Austausch konstruktiv ähnlicher
  Kesselarten konzipiert
- Mit einem Low-Nox-Öl-Gebläsebrenner
  unter der Schalldämmhaube.

Auf Wunsch kann der Kessel auch mit
einem Standard-Schaltfeld ohne Regelung
geliefert werden. Minderpreis

Verpackung:
- Auslieferung in 5 Einheiten :
- 1 Kolli Kesselkörper,
- 1 Kolli Verkleidung und
Wärmedämmung +
Rohrverbindung Kessel/Speicher inkl.
Ladepumpe und Rückschlagklappe +
Speicherfühler
- 1 Kolli tiefliegender 130 Liter-
  Speicher,
- 1 Öl-Gebläsebrenner
- 1 Kolli Einschubschaltfeld

Produkt-ID-Nummer 49MB3528

Betriebsbedingungen Kessel :
- zul.Vorlauftemperatur:  110°C
- zul. Betriebsüberdruck :  4 bar
- Kesselthermostat von  30 bis 90°C
- Sicherheitstemperaturbegrenzer :  110°C
Speicher :
- max. Betriebstemperatur : 70°C
- zul. Betriebsüberdruck :  10 bar

Technische Daten:
Typ:  CURN  153 OECOPROTECT
Nennwärmeleistung:  16 - 21 kW
Nennwärmebel. min/max:  17,4-23,3 kW
Normnutzungsgrad :  96,5 %
Kessel-Wirkungsgrad
  100% Last-70°C:  92,3 %
  30% Last-40°C:  97,3 %
Abgasverlust:  6,8 %
Abgastemperatur:  175 °C
Abgasmassenstrom:  0,011 kg/s
CO2-Gehalt der Abgase:  12 %
Notwendiger Förderdruck:  8 Pa
Wasserinhalt:  19 Liter
Wasserseitiger Widerstand
  bei Dt 15 K :  1,7 mbar
Elekt. Leistungsaufnahme:  85  W
Bereitschaftsverluste
  bei Dt 50 K (qB70):  0,99 %

Speicher:
Speicherinhalt :  130 Liter
Leistungsaufnahme :  21 kW
Dauerleistung bei Dt 35 K : 515 l/h
Zapfleistung bei Dt 30 K :  215 l/10
min
Leistungskennzahl NL :  1,2
Bereitschaftsverluste:  1,36 kWh/24h

Leergewicht:  228 kg

Bestell - Nr.:  100002104
Menge: 1,000 Stck

**2.1.16 OERTLI CUXS 155 OECOPROTECT**
OERTLI Öl - Kombi-Kessel CUXS 155
OECOPROTECT + Standard-Schaltfeld
ohne Regelung
- mit eingebautem WW-Speicher 130 l
- Hochleistungs-Gussgliederkessel
- OECOPROTECT: Möglichkeit der
  Ansteuerung einer Fremdstromanode in
  einem indirekten WW-Speicher (im
  Schaltfeld integriert)
- Rauchgasführung im Dreizugprinzip mit
  waagerechten Zügen in asymmetrischer
  Anordnung, mit Konvektionsbeschleunigern
- Für kleine Aufstellflächen in
  kompakter senkrechter Bauart speziell
  als Austausch konstruktiv ähnlicher
  Kesselarten konzipiert
- Mit einem Standard-Öl-Gebläsebrenner
  (BimSchV) unter der Schalldämmhaube

Verpackung:
- Auslieferung in 5 Einheiten :
- 1 Kolli Kesselkörper,
- 1 Kolli Verkleidung und
Wärmedämmung +
Rohrverbindung Kessel/Speicher inkl.
Ladepumpe und Rückschlagklappe +
Speicherfühler
- 1 Kolli tiefliegender 130 Liter-
  Speicher,
- 1 Öl-Gebläsebrenner
- 1 Kolli Einschubschaltfeld

Produkt-ID-Nummer 49MB3528

Betriebsbedingungen Kessel :
- zul.Vorlauftemperatur:  110°C
- zul. Betriebsüberdruck:  4 bar
- Kesselthermostat von  30 bis 90°C
- Sicherheitstemperaturbegrenzer:  110°C
Speicher:
- max. Betriebstemperatur:  70°C
- zul. Betriebsüberdruck:  10 bar

Technische Daten:
Typ:  CUXS 155 OECOPROTECT
Nennwärmeleistung:  27 - 33 kW
Nennwärmebel. min/max:  30,0-35,6 kW
Normnutzungsgrad:  95,5 %
Kessel-Wirkungsgrad
  100% Last-70°C:  92,5 %
  30% Last-40°C:  97,2 %
Abgasverlust:  6,7 %
Abgastemperatur:  180 °C
Abgasmassenstrom:  0,017 kg/s
CO2-Gehalt der Abgase:  12 %
Notwendiger Förderdruck:  12 Pa
Wasserinhalt:  30 Liter
Wasserseitiger Widerstand
  bei Dt 15 K:  4,1 mbar
Elekt. Leistungsaufnahme:  85  W
Bereitschaftsverluste
  bei Dt 50 K (qB70):  0,91 %
Speicher:
Speicherinhalt:  130 Liter
Leistungsaufnahme:  28 kW
Dauerleistung bei Dt 35 K:  690 l/h
Zapfleistung bei Dt 30 K:  220 l/10
min
Leistungskennzahl NL:  1,4
Bereitschaftsverluste:  1,36 kWh/24h
Leergewicht:  279 kg

Bestell - Nr.:  100002094
Menge: 1,000 Stck

**2.1.17 OERTLI CUXN 153 OECOPROTECT**
OERTLI Öl - Kombi-Kessel CUXN 153
OECOPROTECT + Standardschaltfeld
ohne Regelung
- mit eingebautem WW-Speicher 130 l
- Hochleistungs-Gussgliederkessel
- OECOPROTECT: Möglichkeit der
  Ansteuerung einer Fremdstromanode in
  einem indirekten WW-Speicher (im
  Schaltfeld integriert)
- Rauchgasführung im Dreizugprinzip mit
  waagerechten Zügen in asymmetrischer
  Anordnung, mit Konvektionsbeschleunigern
- Für kleine Aufstellflächen in
  kompakter senkrechter Bauart speziell
  als Austausch konstruktiv ähnlicher
  Kesselarten konzipiert
- Mit einem Low-Nox-Öl-Gebläsebrenner
  unter der Schalldämmhaube

Verpackung:
- Auslieferung in 5 Einheiten :
- 1 Kolli Kesselkörper,
- 1 Kolli Verkleidung und
Wärmedämmung +
Rohrverbindung Kessel/Speicher inkl.
Ladepumpe und Rückschlagklappe +
Speicherfühler
- 1 Kolli tiefliegender 130 Liter-
  Speicher,
- 1 Öl-Gebläsebrenner
- 1 Kolli Einschubschaltfeld

Produkt-ID-Nummer 49MB3528

Betriebsbedingungen Kessel :
- zul.Vorlauftemperatur:  110°C
- zul. Betriebsüberdruck :  4 bar
- Kesselthermostat von  30 bis 90°C
- Sicherheitstemperaturbegrenzer :  110°C
Speicher :
- max. Betriebstemperatur : 70°C
- zul. Betriebsüberdruck :  10 bar

Technische Daten:
Typ:  CUXN  153 OECOPROTECT
Nennwärmeleistung:  16 - 21 kW
Nennwärmebel. min/max:  17,4-23,3 kW
Normnutzungsgrad :  96,5 %
Kessel-Wirkungsgrad
  100% Last-70°C:  92,3 %
  30% Last-40°C:  97,3 %
Abgasverlust:  6,8 %
Abgastemperatur:  175 °C
Abgasmassenstrom:  0,011 kg/s
CO2-Gehalt der Abgase:  12 %
Notwendiger Förderdruck:  8 Pa
Wasserinhalt:  19 Liter
Wasserseitiger Widerstand
  bei Dt 15 K:  1,7 mbar
Elekt. Leistungsaufnahme:  85  W
Bereitschaftsverluste
  bei Dt 50 K (qB70):  0,99 %

Speicher:
Speicherinhalt:  130 Liter
Leistungsaufnahme:  21 kW
Dauerleistung bei Dt 35 K:  515 l/h
Zapfleistung bei Dt 30 K:  215 l/10
min
Leistungskennzahl NL:  1,2
Bereitschaftsverluste:  1,36 kWh/24h
Leergewicht:  228 kg

Bestell - Nr.:  100002100
Menge: 1,000 Stck

**2.1.18 OERTLI CURS 155 OECOPROTECT**
OERTLI Öl - Kombi-Kessel CURS 155
OECOPROTECT + Regelung OE-tronic 3
- mit eingebautem WW-Speicher 130 l
- Hochleistungs-Gussgliederkessel
- OECOPROTECT: Möglichkeit der
  Ansteuerung einer Fremdstromanode in
  einem indirekten WW-Speicher (im
  Schaltfeld integriert)
- Rauchgasführung im Dreizugprinzip mit
  waagerechten Zügen in asymmetrischer
  Anordnung, mit Konvektionsbeschleunigern.
- Für kleine Aufstellflächen in
  kompakter senkrechter Bauart speziell
  als Austausch konstruktiv ähnlicher
  Kesselarten konzipiert.
- Mit einem Standard-Öl-Gebläsebrenner
  (BimSchV) unter der Schalldämmhaube

Auf Wunsch kann der Kessel auch mit
einem Standard-Schaltfeld ohne Regelung
geliefert werden. Minderpreis

Verpackung:
- Auslieferung in 5 Einheiten :
- 1 Kolli Kesselkörper,
- 1 Kolli Verkleidung und
Wärmedämmung +
Rohrverbindung Kessel/Speicher inkl.
Ladepumpe und Rückschlagklappe +
Speicherfühler
- 1 Kolli tiefliegender 130 Liter-
  Speicher,
- 1 Öl-Gebläsebrenner
- 1 Kolli Einschubschaltfeld

Produkt-ID-Nummer 49MB3528

Betriebsbedingungen Kessel :
- zul.Vorlauftemperatur:  110°C
- zul. Betriebsüberdruck :  4 bar
- Kesselthermostat von  30 bis 90°C
- Sicherheitstemperaturbegrenzer :  110°C

Speicher :
- max. Betriebstemperatur : 70°C
- zul. Betriebsüberdruck :  10 bar

Technische Daten
Typ:  CURS 155 OECOPROTECT
Nennwärmeleistung:  27 - 33 kW
Nennwärmebel. min/max:  30,0-35,6 kW
Normnutzungsgrad :  95,5 %
Kessel-Wirkungsgrad
  100% Last-70°C:  92,5 %
  30% Last-40°C:  97,2 %
Abgasverlust:  6,7 %
Abgastemperatur:  180 °C
Abgasmassenstrom:  0,017 kg/s
CO2-Gehalt der Abgase:  12 %
Notwendiger Förderdruck:  12 Pa
Wasserinhalt:  30 Liter
Wasserseitiger Widerstand
  bei Dt 15 K :  4,1 mbar
Elekt. Leistungsaufnahme:  85  W
Bereitschaftsverluste
  bei Dt 50 K (qB70):  0,91 %

Speicher:
Speicherinhalt :  130 Liter
Leistungsaufnahme :  28 kW
Dauerleistung bei Dt 35 K : 690 l/h
Zapfleistung bei Dt 30 K :  220 l/10
min
Leistungskennzahl NL :  1,4
Bereitschaftsverluste:  1,36 kWh/24h
Leergewicht:  279 kg

Bestell - Nr.:  100002098
Menge: 1,000 Stck

**2.1.19 OERTLI CUX 153 OECOPROTECT**
OERTLI Öl - Kombi-Kessel CUX 153
OECOPROTECT + Standard-Schaltfeld
ohne Regelung
- mit eingebautem WW-Speicher 130 l
- Hochleistungs-Gussgliederkessel
- Rauchgasführung im Dreizugprinzip mit
  waagerechten Zügen in asymmetrischer
  Anordnung, mit Konvektionsbeschleunigern.
- OECOPROTECT: Möglichkeit der
  Ansteuerung einer Fremdstromanode in
  einem indirekten WW-Speicher (im
  Schaltfeld integriert)
- Für kleine Aufstellflächen in
  kompakter senkrechter Bauart speziell
  als Austausch konstruktiv ähnlicher
  Kesselarten konzipiert.
- Vorbereitet für den Einbau eines Ge-
  bläsebrenners unter der Schalldämmhaube

Verpackung:
- Auslieferung in 4 Einheiten :
- 1 Kolli Kesselkörper,
- 1 Kolli Verkleidung und
Wärmedämmung +
Rohrverbindung Kessel/Speicher inkl.
Ladepumpe und Rückschlagklappe +
Speicherfühler
- 1 Kolli tiefliegender 130 Liter-
  Speicher,
- 1 Kolli Einschubschaltfeld

Produkt-ID-Nummer 49MB3528

Betriebsbedingungen Kessel :
- zul.Vorlauftemperatur:  110°C
- zul. Betriebsüberdruck : 4 bar
- Kesselthermostat von  30 bis 90°C
- Sicherheitstemperaturbegrenzer :  110°C

Speicher :
- max. Betriebstemperatur: 70°C
- zul. Betriebsüberdruck : 10 bar

Technische Daten:
Typ:  CUX 153 OECOPROTECT
Nennwärmeleistung:  16 - 21 kW
Nennwärmebel. min/max:  17,4-23,3 kW
Normnutzungsgrad :  96,5 %
Kessel-Wirkungsgrad
  100% Last-70°C:  92,3 %
  30% Last-40°C:  97,3 %
Abgasverlust:  6,8 %
Abgastemperatur:  175 °C
Notwendiger Förderdruck:  8 Pa
Wasserinhalt:  19 Liter
Wasserseitiger Widerstand
  bei Dt 15 K :  1,7 mbar
Elektr. Leistungsaufnahme: 85 W
Bereitschaftsverluste
  bei Dt 50 K (qB70):  0,99 %

Speicher:
Speicherinhalt :  130 Liter
Leistungsaufnahme :  21 kW
Dauerleistung bei Dt 35 K: 515 l/h
Zapfleistung bei Dt 30 K : 215 l/10 min
Leistungskennzahl NL :  1,2
Bereitschaftsverluste:  1,36 kWh/24 h
Leergewicht:  214 kg

Bestell - Nr.:  100002507
Menge: 1,000 Stck

**2.1.20 OERTLI CURN 155 OECOPROTECT**
OERTLI Öl - Kombi-Kessel CURN 155
OECOPROTECT + Regelung OE-tronic 3
- mit eingebautem WW-Speicher 130 l
- Hochleistungs-Gussgliederkessel
- OECOPROTECT: Möglichkeit der
  Ansteuerung einer Fremdstromanode in
  einem indirekten WW-Speicher (im
  Schaltfeld integriert)
- Rauchgasführung im Dreizugprinzip mit
  waagerechten Zügen in asymmetrischer
  Anordnung, mit Konvektionsbeschleunigern
- Für kleine Aufstellflächen in
  kompakter senkrechter Bauart speziell
  als Austausch konstruktiv ähnlicher
  Kesselarten konzipiert
- Mit einem Low-Nox-Öl-Gebläsebrenner
  unter der Schalldämmhaube.

Auf Wunsch kann der Kessel auch mit
einem Standard-Schaltfeld ohne Regelung
geliefert werden. Minderpreis

Verpackung:
- Auslieferung in 5 Einheiten :
- 1 Kolli Kesselkörper,
- 1 Kolli Verkleidung und
Wärmedämmung +
Rohrverbindung Kessel/Speicher inkl.
Ladepumpe und Rückschlagklappe +
Speicherfühler
- 1 Kolli tiefliegender 130 Liter-
  Speicher,
- 1 Öl-Gebläsebrenner
- 1 Kolli Einschubschaltfeld

Produkt-ID-Nummer 49MB3528

Betriebsbedingungen Kessel :
- zul.Vorlauftemperatur:  110°C
- zul. Betriebsüberdruck :  4 bar
- Kesselthermostat von  30 bis 90°C
- Sicherheitstemperaturbegrenzer :  110°C
Speicher :
- max. Betriebstemperatur : 70°C
- zul. Betriebsüberdruck :  10 bar

Technische Daten:
Typ:  CURN 155 OECOPROTECT
Nennwärmeleistung:  27 - 33 kW
Nennwärmebel. min/max:  30,0-35,6 kW
Normnutzungsgrad :  95,5 %
Kessel-Wirkungsgrad
  100% Last-70°C:  92,5 %
  30% Last-40°C:  97,2 %
Abgasverlust:  6,7 %
Abgastemperatur:  180 °C
Abgasmassenstrom:  0,017 kg/s
CO2-Gehalt der Abgase:  12 %
Notwendiger Förderdruck:  12 Pa
Wasserinhalt:  30 Liter
Wasserseitiger Widerstand
  bei Dt 15 K :  4,1 mbar
Elekt. Leistungsaufnahme:  85  W
Bereitschaftsverluste
  bei Dt 50 K (qB70):  0,91 %

Speicher:
Speicherinhalt :  130 Liter
Leistungsaufnahme :  28 kW
Dauerleistung bei Dt 35 K : 690 l/h
Zapfleistung bei Dt 30 K :  220 l/10
min
Leistungskennzahl NL :  1,4
Bereitschaftsverluste:  1,36 kWh/24h
Leergewicht:  279 kg

Bestell - Nr.:  100002106
Menge: 1,000 Stck

**2.1.21 OERTLI CUXN 155 OECOPROTECT**
OERTLI Öl - Kombi-Kessel CUXN 155
OECOPROTECT + Standardschaltfeld
ohne Regelung
- mit eingebautem WW-Speicher 130 l
- Hochleistungs-Gussgliederkessel
- OECOPROTECT: Möglichkeit der
  Ansteuerung einer Fremdstromanode in
  einem indirekten WW-Speicher (im
  Schaltfeld integriert)
- Rauchgasführung im Dreizugprinzip mit
  waagerechten Zügen in asymmetrischer
  Anordnung, mit Konvektionsbeschleunigern
- Für kleine Aufstellflächen in
  kompakter senkrechter Bauart speziell
  als Austausch konstruktiv ähnlicher
  Kesselarten konzipiert
- Mit einem Low-Nox-Öl-Gebläsebrenner
  unter der Schalldämmhaube

Verpackung:
- Auslieferung in 5 Einheiten :
- 1 Kolli Kesselkörper,
- 1 Kolli Verkleidung und
Wärmedämmung +
Rohrverbindung Kessel/Speicher inkl.
Ladepumpe und Rückschlagklappe +
Speicherfühler
- 1 Kolli tiefliegender 130 Liter-
  Speicher,
- 1 Öl-Gebläsebrenner
- 1 Kolli Einschubschaltfeld

Produkt-ID-Nummer 49MB3528

Betriebsbedingungen Kessel :
- zul.Vorlauftemperatur:  110°C
- zul. Betriebsüberdruck :  4 bar
- Kesselthermostat von  30 bis 90°C
- Sicherheitstemperaturbegrenzer :  110°C
Speicher :
- max. Betriebstemperatur : 70°C
- zul. Betriebsüberdruck :  10 bar

Technische Daten:
Typ:  CUXN 155 OECOPROTECT
Nennwärmeleistung:  27 - 33 kW
Nennwärmebel. min/max:  30,0-35,6 kW
Normnutzungsgrad:  95,5 %
Kessel-Wirkungsgrad
  100% Last-70°C:  92,5 %
  30% Last-40°C:  97,2 %
Abgasverlust:  6,7 %
Abgastemperatur:  180 °C
Abgasmassenstrom:  0,017 kg/s
CO2-Gehalt der Abgase:  12 %
Notwendiger Förderdruck:  12 Pa
Wasserinhalt:  30 Liter
Wasserseitiger Widerstand
  bei Dt 15 K:  4,1 mbar
Elekt. Leistungsaufnahme:  85  W
Bereitschaftsverluste
  bei Dt 50 K (qB70):  0,91 %

Speicher:
Speicherinhalt:  130 Liter
Leistungsaufnahme:  28 kW
Dauerleistung bei Dt 35 K:  690 l/h
Zapfleistung bei Dt 30 K:  220 l/10
min
Leistungskennzahl NL:  1,4
Bereitschaftsverluste:  1,36 kWh/24h

Leergewicht:  279 kg

Bestell - Nr.:  100002102
Menge: 1,000 Stck

**2.1.22 OERTLI CURN 154 OECOPROTECT**
OERTLI Öl - Kombi-Kessel CURN 154
OECOPROTECT + Regelung OE-tronic 3
- mit eingebautem WW-Speicher 130 l
- Hochleistungs-Gussgliederkessel
- OECOPROTECT: Möglichkeit der
  Ansteuerung einer Fremdstromanode in
  einem indirekten WW-Speicher (im
  Schaltfeld integriert)
- Rauchgasführung im Dreizugprinzip mit
  waagerechten Zügen in asymmetrischer
  Anordnung, mit Konvektionsbeschleunigern
- Für kleine Aufstellflächen in
  kompakter senkrechter Bauart speziell
  als Austausch konstruktiv ähnlicher
  Kesselarten konzipiert
- Mit einem Low-Nox-Öl-Gebläsebrenner
  unter der Schalldämmhaube.

Auf Wunsch kann der Kessel auch mit
einem Standard-Schaltfeld ohne Regelung
geliefert werden. Minderpreis

Verpackung:
- Auslieferung in 5 Einheiten :
- 1 Kolli Kesselkörper,
- 1 Kolli Verkleidung und
Wärmedämmung +
Rohrverbindung Kessel/Speicher inkl.
Ladepumpe und Rückschlagklappe +
Speicherfühler
- 1 Kolli tiefliegender 130 Liter-
  Speicher,
- 1 Öl-Gebläsebrenner
- 1 Kolli Einschubschaltfeld

Produkt-ID-Nummer 49MB3528

Betriebsbedingungen Kessel :
- zul.Vorlauftemperatur:  110°C
- zul. Betriebsüberdruck :  4 bar
- Kesselthermostat von  30 bis 90°C
- Sicherheitstemperaturbegrenzer :  110°C
Speicher :
- max. Betriebstemperatur : 70°C
- zul. Betriebsüberdruck :  10 bar

Technische Daten:
Typ:  CURN 154 OECOPROTECT
Nennwärmeleistung:  21 - 27 kW
Nennwärmebel. min/max:  23,3-30,0 kW
Normnutzungsgrad :  95,5 %
Kessel-Wirkungsgrad
  100% Last-70°C:  92,4 %
  30% Last-40°C:  97,2 %
Abgasverlust:  6,8 %
Abgastemperatur:  175 °C
Abgasmassenstrom:  0,014 kg/s
CO2-Gehalt der Abgase:  12 %
Notwendiger Förderdruck:  12 Pa
Wasserinhalt:  24,5 Liter
Wasserseitiger Widerstand
  bei Dt 15 K :  2,8 mbar
Elekt. Leistungsaufnahme:  85  W
Bereitschaftsverluste
  bei Dt 50 K (qB70):  0,87 %

Speicher:
Speicherinhalt :  130 Liter
Leistungsaufnahme :  27 kW
Dauerleistung bei Dt 35 K : 665 l/h
Zapfleistung bei Dt 30 K :  220 l/10min
Leistungskennzahl NL :  1,4
Bereitschaftsverluste:  1,36 kWh/24h
Leergewicht:  253 kg

Bestell - Nr.:  100002105
Menge: 1,000 Stck

#### 2.2 RECORD Öl-Spezialheizkessel ÖSB-PE

**2.2.1 REKORD Öl-Spezialheizkessel mit vollautom. 2-Stufenbrenner ÖSB-PE 144-2**
REKORD Öl-Spezialheizkessel mit
vollautom. 2-Stufenbrenner ÖSB-PE 144-2
Stahlheizkessel mit vollautomatischem
2-Stufen-Ölverdampfungsbrenner,
frequenzgesteuerter Öldosierpumpe,
Brennerwächter, elektrische Glühzündung,
2-stufigem Gebläse plus Gebläsenachlaufstufe.
Abgasanschluß hinten, wahlweise bauseits
veränderbar auf seitlich links oder
seitlich rechts.
Hochwertige Wärmedämmung des Kesselblockes und der Verkleidungsteile.
Kesselverkleidung weiß einbrennlackiert,
Sockelverkleidung anthrazitgrau,
Fronttür ausklappbar, im Servicefall
aushängbar.
Kesselschaltfeld mit Kesseltemperaturregler, Winter/Aus/Sommer-Betriebsarten-
wahlschalter, Netzleuchte, Kesselthermometer, STB, Kesseltemperatur-
Wächter, 2-stufigem Temperaturwächter,
Störleuchte und Speichervorrangschaltung
eingebaut und komplett verdrahtet.
Manometer, Entlüftungsventile, Sicherheitsventil, Kesselfüll- und Entleerungshahn, Flachdruckausdehnungsgefäß
12 Liter und Heizungspumpe UPS 25-40
mit 130 mm Einbaulänge eingebaut.
Aufgesetzter Brauchwasserspeicher VC 114
mit eingebautem Glattrohrwärmetauscher,
doppelter Emaillierung und FCKW-freier
Hartschaum Vollisolierung.
Speicherschaltfeld mit Brauchwasserthermometer und Speichertemperaturregler.
Verrohrungsbausatz zwischen Kessel und
Brauchwasserspeicher komplett mit
wärmegedämmten Edelstahlwellrohrschläuchen, Speicherladepumpe, Kugelabsperrhähnen, Thermostopventil und
automatischen Entlüftungsventilen sowie
allen Verschraubungsteilen und
Dichtungen.
Druckminderer und Schnellschlußventil
in serienmäßiger Kombidose montiert.
Einbindung der Ölzulaufleitung 8 mm über
Schneidringverschraubung am Schnellschlußventil.
Betriebsdruck  bar : 3
Nennleistung
1.Stufe  kW : 5,0
2.Stufe  kW : 14,0
Bauart-Kennzeichen  : Z-43.11-027
Breite  mm : 600
Tiefe  mm : 600
Höhe  mm : 1990
Heizungsvorlauf  R" : 1
Heizungsrücklauf  R" : 1
Abgasanschluß  mm : 130
Zugbedarf  PA : 5-15
Wasserinhalt  ltr. : 35
Gewicht  kg : 205
Speicher
Speicherinhalt  ltr. : 100
Betriebsdruck  bar : 6
Spitzenleistung
10/45° l/min  : 150
Bereitschaftswärmeaufwand 24h/60°  kW/h : 1,0
NL-Zahl  : 1,3
Bestell-Nr.  : 185087
Typ  : ÖSB-PE 144-2
Menge: 1,000 Stck

**2.2.2 REKORD Öl-Spezialheizkessel mit vollautom. 2-Stufenbrenner ÖSB-PE 114-2**
REKORD Öl-Spezialheizkessel mit
vollautom. 2-Stufenbrenner ÖSB-PE 114-2
Stahlheizkessel mit vollautomatischem
2-Stufen-Ölverdampfungsbrenner,
frequenzgesteuerter Öldosierpumpe,
Brennerwächter, elektrische Glühzündung,
2-stufigem Gebläse plus Gebläsenachlaufstufe.
Abgasanschluß hinten, wahlweise bauseits
veränderbar auf seitlich links oder
seitlich rechts.
Hochwertige Wärmedämmung des Kesselblockes und der Verkleidungsteile.
Kesselverkleidung weiß einbrennlackiert,
Sockelverkleidung anthrazitgrau,
Fronttür ausklappbar, im Servicefall
aushängbar.
Kesselschaltfeld mit Kesseltemperaturregler, Winter/Aus/Sommer-Betriebsarten-
wahlschalter, Netzleuchte, Kesselthermometer, STB, Kesseltemperatur-
Wächter, 2-stufigem Temperaturwächter,
Störleuchte und Speichervorrangschaltung
eingebaut und komplett verdrahtet.
Manometer, Entlüftungsventile, Sicherheitsventil, Kesselfüll- und Entleerungshahn, Flachdruckausdehnungsgefäß
12 Liter und Heizungspumpe UPS 25-40
mit 130 mm Einbaulänge eingebaut.
Aufgesetzter Brauchwasserspeicher VC 114
mit eingebautem Glattrohrwärmetauscher,
doppelter Emaillierung und FCKW-freier
Hartschaum Vollisolierung.
Speicherschaltfeld mit Brauchwasserthermometer und Speichertemperaturregler.
Verrohrungsbausatz zwischen Kessel und
Brauchwasserspeicher komplett mit
wärmegedämmten Edelstahlwellrohrschläuchen, Speicherladepumpe, Kugelabsperrhähnen, Thermostopventil und
automatischen Entlüftungsventilen sowie
allen Verschraubungsteilen und
Dichtungen.
Druckminderer und Schnellschlußventil
in serienmäßiger Kombidose montiert.
Einbindung der Ölzulaufleitung 8 mm über
Schneidringverschraubung am Schnellschlußventil.
Betriebsdruck  bar : 3
Nennleistung
1.Stufe  kW : 5,0
2.Stufe  kW : 11,0
Bauart-Kennzeichen  : Z-43.11-027
Breite  mm : 600
Tiefe  mm : 600
Höhe  mm : 1990
Heizungsvorlauf  R" : 1
Heizungsrücklauf  R" : 1
Abgasanschluß  mm : 130
Zugbedarf  PA : 5-15
Wasserinhalt  ltr. : 35
Gewicht  kg : 205
Speicher
Speicherinhalt  ltr. : 100
Betriebsdruck  bar : 6
Spitzenleistung
10/45° l/min  : 140
Bereitschaftswärmeaufwand 24h/60°  kW/h : 1,0
NL-Zahl  : 1,3
Bestell-Nr.  : 185086
Typ  : ÖSB-PE 114-2
Menge: 1,000 Stck

#### 2.3 Ölbrennwertkessel PUR

**2.3.1 OERTLI Ölbrennwertkessel PUR 357 condens 150-185 kW, Guss, geblockt, Schaltfeld**
OERTLI Ölbrennwertkessel PUR 357 condens geblockt, m.
REA vorber. Schaltfeld,
Hochleistungs-Guss-Heizkessel für
Anlagen nach DIN 4701
- korrosionsbeständiger, thermoschockfester Spezialguss
- nachgeschalteter Wärmetauscher zur
  Brennwertnutzung aus Keramik
- hervorragende Wärmedämmung
- schwenkbare Feuerraumtür
- Schaltfeld vorverdrahtet für REA-
  Regelung
- Ein/Aus-Schalter + Sommer/Winter-
  Schalter
- Thermostate 1. und 2. Stufe
- Sicherheitsthermostat mit manueller
  Wiedereinschaltung
- Thermometer
- 6 A Überlastschalter mit manueller
  Wiedereinschaltung
- Ausschnitt für Abgasthermometer
- Anschlusskabel für 2-stufigen Brenner
- Ausschnitt für Betriebsstundenzähler
  1./2. Stufe
- Schnittstelle für anschlussbereite
  REA-Regelung
- Verkleidung und Isolierung
- Oertli Ölgebläsebrenner OES 353 LZ-P
- hydraulische Verbindungsleitungen

max. Betriebsdruck  : 6 bar
max. Betriebstemperatur  : 100 Grad C
Sicherheitsthermostat  : 110 Grad C

Typ:  PUR 357 condens
Nennwärmeleistung  80/60°C: 150-185 kW
Nennwärmeleistung  50/30°C: 155-192 kW
Wirkungsgrad bei RL 30 K 100%  102,2%
Abgasanschluss:  DN 200
Abgastemperatur:  62°C
Abgasmassenstrom:  306 kg/h
Anzahl Glieder:  7
Wasserinhalt:  177  L
Versandgewicht:  1117 kg
Produkt Ident Nr.:  CE 1312BTI175R

witterungsgeführte Regelung ist Zubehör

Bestell-Nr.: 100012752
Menge: 1,000 Stck

**2.3.2 OERTLI Ölbrennwertkessel PUR 356 condens 115-150 kW, Guss, geblockt, Schaltfeld**
OERTLI Ölbrennwertkessel PUR 356 condens geblockt, m.
REA vorber. Schaltfeld, Hochleistungs-Guss-Heizkessel
für
Anlagen nach DIN 4701
- korrosionsbeständiger, thermoschockfester Spezialguss
- nachgeschalteter Wärmetauscher zur
  Brennwertnutzung aus Keramik
- hervorragende Wärmedämmung
- schwenkbare Feuerraumtür
- Schaltfeld vorverdrahtet für REA-
  Regelung
- Ein/Aus-Schalter + Sommer/Winter-
  Schalter
- Thermostate 1. und 2. Stufe
- Sicherheitsthermostat mit manueller
  Wiedereinschaltung
- Thermometer
- 6 A Überlastschalter mit manueller
  Wiedereinschaltung
- Ausschnitt für Abgasthermometer
- Anschlusskabel für 2-stufigen Brenner
- Ausschnitt für Betriebsstundenzähler
  1./2. Stufe
- Schnittstelle für anschlussbereite
  REA-Regelung
- Verkleidung und Isolierung
- Oertli Ölgebläsebrenner OES 353 LZ-P
- hydraulische Verbindungsleitungen

max. Betriebsdruck  : 6 bar
max. Betriebstemperatur  : 100 Grad C
Sicherheitsthermostat  : 110 Grad C

Typ:  PUR 356 condens
Nennwärmeleistung  80/60°C: 115-150 kW
Nennwärmeleistung  50/30°C: 120-157 kW
Wirkungsgrad bei RL 30 K 100%  101,1%
Abgasanschluss:  DN 160
Abgastemperatur:  61°C
Abgasmassenstrom:  248 kg/h
Anzahl Glieder:  6
Wasserinhalt:  153 l
Versandgewicht:  912 kg
Produkt Ident Nr.:  CE 1312BTI175R

witterungsgeführte Regelung ist Zubehör

Bestell-Nr.: 100012751
Menge: 1,000 Stck

**2.3.3 OERTLI Ölbrennwertkessel PUR 358 condens 185-230 kW, Guss, geblockt, Schaltfeld**
OERTLI Ölbrennwertkessel PUR 358 condens geblockt,
m.REA vorber. Schaltfeld,
Hochleistungs-Guss-Heizkessel für
Anlagen nach DIN 4701
- korrosionsbeständiger, thermoschockfester Spezialguss
- nachgeschalteter Wärmetauscher zur
  Brennwertnutzung aus Keramik
- hervorragende Wärmedämmung
- schwenkbare Feuerraumtür
- Schaltfeld vorverdrahtet für REA-
  Regelung
- Ein/Aus-Schalter + Sommer/Winter-
  Schalter
- Thermostate 1. und 2. Stufe
- Sicherheitsthermostat mit manueller
  Wiedereinschaltung
- Thermometer
- 6 A Überlastschalter mit manueller
  Wiedereinschaltung
- Ausschnitt für Abgasthermometer
- Anschlusskabel für 2-stufigen Brenner
- Ausschnitt für Betriebsstundenzähler
  1./2. Stufe
- Schnittstelle für anschlussbereite
  REA-Regelung
- Gussblock in losen Gliedern
- Verkleidung und Isolierung
- Oertli Ölgebläsebrenner OES 354 LZ-P
- hydraulische Verbindungsleitungen

max. Betriebsdruck  : 6 bar
max. Betriebstemperatur  : 100 Grad C
Sicherheitsthermostat  : 110 Grad C

Typ:  PUR 358 condens
Nennwärmeleistung  80/60°C: 185-230 kW
Nennwärmeleistung  50/30°C: 192-240 kW
Wirkungsgrad bei RL 30 K 100%  101,8%
Abgasanschluss:  DN 200
Abgastemperatur:  63 °C
Abgasmassenstrom:  381 kg/h
Anzahl Glieder:  8
Wasserinhalt:  197 l
Versandgewicht:  1117 kg
Produkt Ident Nr.: CE 1312BTI175R

witterungsgeführte Regelung ist Zubehör

Bestell-Nr: 100012753
Menge: 1,000 Stck

**2.3.4 OERTLI Ölbrennwertkessel PUR 359 condens 230-280 kW, Guss, geblockt, Schaltfeld**
OERTLI Ölbrennwertkessel PUR 359 condens geblockt, m.
REA vorber. Schaltfeld
Hochleistungs-Guss-Heizkessel für
Anlagen nach DIN 4701
- korrosionsbeständiger, thermoschockfester Spezialguss
- nachgeschalteter Wärmetauscher zur
  Brennwertnutzung aus Keramik
- hervorragende Wärmedämmung
- schwenkbare Feuerraumtür
- Schaltfeld vorverdrahtet für REA-
  Regelung
- Ein/Aus-Schalter + Sommer/Winter-
  Schalter
- Thermostate 1. und 2. Stufe
- Sicherheitsthermostat mit manueller
  Wiedereinschaltung
- Thermometer
- 6 A Überlastschalter mit manueller
  Wiedereinschaltung
- Ausschnitt für Abgasthermometer
- Anschlusskabel für 2-stufigen Brenner
- Ausschnitt für Betriebsstundenzähler
  1./2. Stufe
- Schnittstelle für anschlussbereite
  REA-Regelung
- Verkleidung und Isolierung
- Oertli Ölgebläsebrenner OES 355 LZ-P
- hydraulische Verbindungsleitungen

max. Betriebsdruck  : 6 bar
max. Betriebstemperatur  : 100 Grad C
Sicherheitsthermostat  : 110 Grad C

Typ:  PUR 359 condens
Nennwärmeleistung  80/60°C: 230-280 kW
Nennwärmeleistung  50/30°C: 238-290 kW
Wirkungsgrad bei RL 30 K 100%  101,5%
Abgasanschluss:  DN 200
Abgastemperatur:  64 °C
Abgasmassenstrom:  463 kg/h
Anzahl Glieder:  9
Wasserinhalt:  217 l
Versandgewicht:  1366 kg
Produkt Ident Nr.:  CE 1312BTI175R

witterungsgeführte Regelung ist Zubehör

Bestell-Nr.: 100012754
Menge: 1,000 Stck

**2.3.5 OERTLI Neutrabox MD 225 Öl-Brennwert für PUR 350 condens bis 300 kW**
OERTLI Neutrabox Öl-Brennwert
Geeignet für:
PUR 350 condens bis 300 kW
incl. Granulat und Aktivkohlefilter

Kolli MD 225

Bestell-Nr.: 100012385
Menge: 1,000 Stck

**2.3.6 OERTLI Rücklaufanhebung f.Öl-Brennwertkessel PUR 355-359 Condens**
OERTLI Rücklaufanhebung
für Öl-Brennwertkessel
PUR 355-359 Condens
Kolli MD 218

Bestell-Nr.: 100012251
Menge: 1,000 Stck

**2.3.7 OERTLI Siphon für Öl-Brennwertkessel PUR 350 Condens**
OERTLI Siphon
für Öl-Brennwertkessel PUR 350 Condens

Kolli MD 217

Bestell-Nr.: 10002250
Menge: 1,000 Stck

**2.3.8 OERTLI Ölbrennwertkessel PUR 354 condens 55-90 kW, geblockt, Guss, m. Schaltfeld**
OERTLI Ölbrennwertkessel PUR 354 condens
geblockt, m. REA vorber. Schaltfeld,
Hochleistungs-Guss-Heizkessel für
Anlagen nach DIN 4701
- korrosionsbeständiger, thermoschockfester Spezialguss
- nachgeschalteter Wärmetauscher zur
  Brennwertnutzung aus Keramik
- hervorragende Wärmedämmung
- schwenkbare Feuerraumtür
- Schaltfeld vorverdrahtet für REA-
  Regelung
- Ein/Aus-Schalter + Sommer/Winter-
  Schalter
- Thermostate 1. und 2. Stufe
- Sicherheitsthermostat mit manueller
  Wiedereinschaltung
- Thermometer
- 6 A Überlastschalter mit manueller
  Wiedereinschaltung
- Ausschnitt für Abgasthermometer
- Anschlusskabel für 2-stufigen Brenner
- Ausschnitt für Betriebsstundenzähler
  1./2. Stufe
- Schnittstelle für anschlussbereite
  REA-Regelung
- Gussblock zusammengebaut
- Verkleidung und Isolierung
- Oertli Ölgebläsebrenner OES 255 LZ-P
- hydraulische Verbindungsleitungen

max. Betriebsdruck  : 6 bar
max. Betriebstemperatur  : 100 Grad C
Sicherheitsthermostat  : 110 Grad C

Typ: PUR 354 condens
Nennwärmeleistung 80/60°C: 55-90 kW
Nennwärmeleistung 50/30°C: 56,7-93,4 kW
Wirkungsgrad bei RL 30 K 100%  101,4%
Abgasanschluss:  DN 160
Abgastemperatur:  55°C
Abgasmassenstrom:  149 kg/h
Anzahl Glieder :  4
Wasserinhalt :  113 l
Versandgewicht :  678 kg

witterungsgeführte Regelung ist Zubehör

Bestell-Nr.: 100013097
Menge: 1,000 Stck

**2.3.9 OERTLI Ölbrennwertkessel PUR 357 condens 150-180 kW, Guss lose Glieder,Schaltfeld**
OERTLI Ölbrennwertkessel PUR 357 condens lose Glieder,
m. REA vorber. Schaltfeld,
 Hochleistungs-Guss-Heizkessel für
Anlagen nach DIN 4701
- korrosionsbeständiger, thermoschockfester Spezialguss
- nachgeschalteter Wärmetauscher zur
  Brennwertnutzung aus Keramik
- hervorragende Wärmedämmung
- schwenkbare Feuerraumtür
- Schaltfeld vorverdrahtet für REA-
  Regelung
- Ein/Aus-Schalter + Sommer/Winter-
  Schalter
- Thermostate 1. und 2. Stufe
- Sicherheitsthermostat mit manueller
  Wiedereinschaltung
- Thermometer
- 6 A Überlastschalter mit manueller
  Wiedereinschaltung
- Ausschnitt für Abgasthermometer
- Anschlusskabel für 2-stufigen Brenner
- Ausschnitt für Betriebsstundenzähler
  1./2. Stufe
- Schnittstelle für anschlussbereite
  REA-Regelung
- Verkleidung und Isolierung
- Oertli Ölgebläsebrenner OES 353 LZ-P
- hydraulische Verbindungsleitungen

max. Betriebsdruck  : 6 bar
max. Betriebstemperatur  : 100 Grad C
Sicherheitsthermostat  : 110 Grad C

Typ:  PUR 357 condens
Nennwärmeleistung  80/60°C: 150-185 kW
Nennwärmeleistung  50/30°C: 155-192 kW
Wirkungsgrad bei RL 30 K 100%  102,2%
Abgasanschluss:  DN 200
Abgastemperatur:  62°C
Abgasmassenstrom:  306 kg/h
Anzahl Glieder:  7
Wasserinhalt:  177 l
Versandgewicht:  1117 kg
Produkt Ident Nr.:  CE 1312BTI175R

witterungsgeführte Regelung ist Zubehör

Bestell-Nr.: 100012742
Menge: 1,000 Stck

**2.3.10 OERTLI Ölbrennwertkessel PUR 356 condens 115-150 kW, Guss lose Glieder,Schaltfeld**
OERTLI Ölbrennwertkessel PUR 356 condens lose Glieder,
m. REA vorber. Schaltfeld,
Hochleistungs-Guss-Heizkessel für
Anlagen nach DIN 4701
- korrosionsbeständiger, thermoschockfester Spezialguss
- nachgeschalteter Wärmetauscher zur
  Brennwertnutzung aus Keramik
- hervorragende Wärmedämmung
- schwenkbare Feuerraumtür
- Schaltfeld vorverdrahtet für REA-
  Regelung
- Ein/Aus-Schalter + Sommer/Winter-
  Schalter
- Thermostate 1. und 2. Stufe
- Sicherheitsthermostat mit manueller
  Wiedereinschaltung
- Thermometer
- 6 A Überlastschalter mit manueller
  Wiedereinschaltung
- Ausschnitt für Abgasthermometer
- Anschlusskabel für 2-stufigen Brenner
- Ausschnitt für Betriebsstundenzähler
  1./2. Stufe
- Schnittstelle für anschlussbereite
  REA-Regelung
- Verkleidung und Isolierung
- Oertli Ölgebläsebrenner OES 353 LZ-P
- hydraulische Verbindungsleitungen

max. Betriebsdruck  : 6 bar
max. Betriebstemperatur  : 100 Grad C
Sicherheitsthermostat  : 110 Grad C

Typ:  PUR 356 condens
Nennwärmeleistung  80/60°C: 115-150 kW
Nennwärmeleistung  50/30°C: 120-157 kW
Wirkungsgrad bei RL 30 K 100%  101,1%
Abgasanschluss:  DN 160
Abgastemperatur:  61°C
Abgasmassenstrom:  248 kg/h
Anzahl Glieder:  6
Wasserinhalt:  153 l
Versandgewicht:  912 kg
Produkt Ident Nr.:  CE 1312BTI175R

witterungsgeführte Regelung ist Zubehör

Bestell-Nr.: 100012741
Menge: 1,000 Stck

**2.3.11 OERTLI Ölbrennwertkessel PUR 355 condens 90-115 kW, Guss, lose Glieder,Schaltfeld**
OERTLI Ölbrennwertkessel PUR 355 condens lose Glieder,
m. REA vorber. Schaltfeld,
Hochleistungs-Guss-Heizkessel für
Anlagen nach DIN 4701
- korrosionsbeständiger, thermoschockfester Spezialguss
- nachgeschalteter Wärmetauscher zur
  Brennwertnutzung aus Keramik
- hervorragende Wärmedämmung
- schwenkbare Feuerraumtür
- Schaltfeld vorverdrahtet für REA-
  Regelung
- Ein/Aus-Schalter + Sommer/Winter-
  Schalter
- Thermostate 1. und 2. Stufe
- Sicherheitsthermostat mit manueller
  Wiedereinschaltung
- Thermometer
- 6 A Überlastschalter mit manueller
  Wiedereinschaltung
- Ausschnitt für Abgasthermometer
- Anschlusskabel für 2-stufigen Brenner
- Ausschnitt für Betriebsstundenzähler
  1./2. Stufe
- Schnittstelle für anschlussbereite
  REA-Regelung
- Gussblock in losen Gliedern
- Verkleidung und Isolierung
- Oertli Ölgebläsebrenner OES 351 LZ-P
- hydraulische Verbindungsleitungen

max. Betriebsdruck  : 6 bar
max. Betriebstemperatur  : 100 Grad C
Sicherheitsthermostat  : 110 Grad C

Typ:  PUR 355 condens
Nennwärmeleistung  80/60°C : 90-115 kW
Nennwärmeleistung  50/30°C : 94-120 kW
Wirkungsgrad bei RL 30 K 100%  101,4%
Abgasanschluss:  DN 160
Abgastemperatur:  55°C
Abgasmassenstrom:  191 kg/h
Anzahl Glieder:  5
Wasserinhalt:  133 l
Versandgewicht:  802 kg

witterungsgeführte Regelung ist Zubehör

Bestell-Nr.: 100012740
Menge: 1,000 Stck

**2.3.12 OERTLI Ölbrennwertkessel PUR 358 condens 185-230 kW, Guss lose Glieder,Schaltfeld**
OERTLI Ölbrennwertkessel PUR 358 condens lose Glieder,
m.REA vorber. Schaltfeld,
Hochleistungs-Guss-Heizkessel für
Anlagen nach DIN 4701
- korrosionsbeständiger, thermoschockfester Spezialguss
- nachgeschalteter Wärmetauscher zur
  Brennwertnutzung aus Keramik
- hervorragende Wärmedämmung
- schwenkbare Feuerraumtür
- Schaltfeld vorverdrahtet für REA-
  Regelung
- Ein/Aus-Schalter + Sommer/Winter-
  Schalter
- Thermostate 1. und 2. Stufe
- Sicherheitsthermostat mit manueller
  Wiedereinschaltung
- Thermometer
- 6 A Überlastschalter mit manueller
  Wiedereinschaltung
- Ausschnitt für Abgasthermometer
- Anschlusskabel für 2-stufigen Brenner
- Ausschnitt für Betriebsstundenzähler
  1./2. Stufe
- Schnittstelle für anschlussbereite
  REA-Regelung
- Gussblock in losen Gliedern
- Verkleidung und Isolierung
- Oertli Ölgebläsebrenner OES 354 LZ-P
- hydraulische Verbindungsleitungen

max. Betriebsdruck  : 6 bar
max. Betriebstemperatur  : 100 Grad C
Sicherheitsthermostat  : 110 Grad C

Typ:  PUR 358 condens
Nennwärmeleistung  80/60°C: 185-230 kW
Nennwärmeleistung  50/30°C: 192-240 kW
Wirkungsgrad bei RL 30 K 100%  101,8%
Abgasanschluss:  DN 200
Abgastemperatur:  63 °C
Abgasmassenstrom:  381 kg/h
Anzahl Glieder:  8
Wasserinhalt:  197 l
Versandgewicht:  1117 kg
Produkt Ident Nr.:  CE 1312BTI175R

witterungsgeführte Regelung ist Zubehör

Bestell-Nr: 100012743
Menge: 1,000 Stck

**2.3.13 OERTLI Ölbrennwertkessel PUR 354 condens 55-90 kW, lose Glieder, Guss, m.Schaltf.**
OERTLI Ölbrennwertkessel PUR 354 condens ose Glieder,
m. REA vorber. Schaltfeld,
Hochleistungs-Guss-Heizkessel für
Anlagen nach DIN 4701
- korrosionsbeständiger, thermoschockfester Spezialguss
- nachgeschalteter Wärmetauscher zur
  Brennwertnutzung aus Keramik
- hervorragende Wärmedämmung
- schwenkbare Feuerraumtür
- Schaltfeld vorverdrahtet für REA-
  Regelung
- Ein/Aus-Schalter + Sommer/Winter-
  Schalter
- Thermostate 1. und 2. Stufe
- Sicherheitsthermostat mit manueller
  Wiedereinschaltung
- Thermometer
- 6 A Überlastschalter mit manueller
  Wiedereinschaltung
- Ausschnitt für Abgasthermometer
- Anschlusskabel für 2-stufigen Brenner
- Ausschnitt für Betriebsstundenzähler
  1./2. Stufe
- Schnittstelle für anschlussbereite
  REA-Regelung
- Gussblock in losen Gliedern
- Verkleidung und Isolierung
- Oertli Ölgebläsebrenner OES 255 LZ-P
- hydraulische Verbindungsleitungen

max. Betriebsdruck  :  6 bar
max. Betriebstemperatur  :  100 Grad C
Sicherheitsthermostat  :  110 Grad C

Typ: PUR 354 condens
Nennwärmeleistung 80/60°C: 55-90 kW
Nennwärmeleistung 50/30°C: 56,7-93,4 kW
Wirkungsgrad bei RL 30 K:  101,4%
Abgasanschluss  DN 160
Abgastemperatur  55°C
Abgasmassenstrom:  149 kg/h
Anzahl Glieder :  4
Wasserinhalt  :  113 l
Versandgewicht :  678 kg

witterungsgeführte Regelung ist Zubehör

Bestell-Nr.: 100013095
Menge: 1,000 Stck

**2.3.14 OERTLI Ölbrennwertkessel PUR 355 condens 90-115 kW, Guss, geblockt, Schaltfeld**
OERTLI Ölbrennwertkessel PUR 355 condens geblockt, m.
REA vorber. Schaltfeld, Hochleistungs-Guss-Heizkessel
für
Anlagen nach DIN 4701
- korrosionsbeständiger, thermoschockfester Spezialguss
- nachgeschalteter Wärmetauscher zur
  Brennwertnutzung aus Keramik
- hervorragende Wärmedämmung
- schwenkbare Feuerraumtür
- Schaltfeld vorverdrahtet für REA-
  Regelung
- Ein/Aus-Schalter + Sommer/Winter-
  Schalter
- Thermostate 1. und 2. Stufe
- Sicherheitsthermostat mit manueller
  Wiedereinschaltung
- Thermometer
- 6 A Überlastschalter mit manueller
  Wiedereinschaltung
- Ausschnitt für Abgasthermometer
- Anschlusskabel für 2-stufigen Brenner
- Ausschnitt für Betriebsstundenzähler
  1./2. Stufe
- Schnittstelle für anschlussbereite
  REA-Regelung
- Verkleidung und Isolierung
- Oertli Ölgebläsebrenner OES 351 LZ-P
- hydraulische Verbindungsleitungen

max. Betriebsdruck  : 6 bar
max. Betriebstemperatur  : 100 Grad C
Sicherheitsthermostat  : 110 Grad C

Typ:  PUR 355 condens
Nennwärmeleistung  80/60°C : 90-115 kW
Nennwärmeleistung  50/30°C : 94-120 kW
Wirkungsgrad bei RL 30 K 100%  101,4%
Abgasanschluss:  DN 160
Abgastemperatur:  55°C
Abgasmassenstrom:  191 kg/h
Anzahl Glieder:  5
Wasserinhalt:  133 l
Versandgewicht:  802 kg

witterungsgeführte Regelung ist Zubehör

Bestell-Nr.: 100012750
Menge: 1,000 Stck

**2.3.15 OERTLI Ölbrennwertkessel PUR 359 condens 230-280 kW, Guss lose Glieder,Schaltfeld**
OERTLI Ölbrennwertkessel PUR 359 condens lose Glieder,
m. REA vorber. Schaltfeld
Hochleistungs-Guss-Heizkessel für
Anlagen nach DIN 4701
- korrosionsbeständiger, thermoschockfester Spezialguss
- nachgeschalteter Wärmetauscher zur
  Brennwertnutzung aus Keramik
- hervorragende Wärmedämmung
- schwenkbare Feuerraumtür
- Schaltfeld vorverdrahtet für REA-
  Regelung
- Ein/Aus-Schalter + Sommer/Winter-
  Schalter
- Thermostate 1. und 2. Stufe
- Sicherheitsthermostat mit manueller
  Wiedereinschaltung
- Thermometer
- 6 A Überlastschalter mit manueller
  Wiedereinschaltung
- Ausschnitt für Abgasthermometer
- Anschlusskabel für 2-stufigen Brenner
- Ausschnitt für Betriebsstundenzähler
  1./2. Stufe
- Schnittstelle für anschlussbereite
  REA-Regelung
- Verkleidung und Isolierung
- Oertli Ölgebläsebrenner OES 355 LZ-P
- hydraulische Verbindungsleitungen

max. Betriebsdruck  : 6 bar
max. Betriebstemperatur  : 100 Grad C
Sicherheitsthermostat  : 110 Grad C

Typ:  PUR 359 condens
Nennwärmeleistung  80/60°C: 230-280 kW
Nennwärmeleistung  50/30°C: 238-290 kW
Wirkungsgrad bei RL 30 K 100%  101,5%
Abgasanschluss:  DN 200
Abgastemperatur:  64 °C
Abgasmassenstrom:  463 kg/h
Anzahl Glieder:  9
Wasserinhalt:  217 l
Versandgewicht:  1366 kg
Produkt Ident Nr.:  CE 1312BTI175R

witterungsgeführte Regelung ist Zubehör

Bestell-Nr.: 100012744
Menge: 1,000 Stck

#### 2.4 Öl-Brennwertkessel CURN/PURN

**2.4.1 OERTLI Öl-Brennwertkessel PURN 155 cond von 27 bis 33 kW**
OERTLI Öl-Brennwertkessel PURN 155 cond
von 27 bis 33 kW

- Öl-Stand-Brennwertkessel bestehend aus
  einem Hauptkörper aus Gusseisen und
  einem nachgeschaltetem Keramik-Abgas-
  wärmetauscher,
- Hohe Energieausnutzung mit einem
  Normnutzungsgrad bis zu 104,3 %,
- Geeignet für Heizöl EL und
  schwefelarmes Heizöl,
- mit integriertem speziell
  schadstoffreduziertem OECONOx(r)-
  Brenner (NOx < 90 mg/kWh)
- Einschubschaltfeld mit einer
  OE-tronic 3 Regelung ausgestattet

Die Abgastemperatur kann bestimmungs- gemäß 120°C nicht
übersteigen!

Lieferumfang: 2 Kolli
- 1 Kolli verkleideter Kessel
- 1 Kolli Einschubschaltfeld
Betriebsbedingungen:
- zul. Vorlauftemperatur : 100°C
- zul. Betriebsüberdruck : 3 bar
- Kesselthermostat von 30 bis 90°C
- Sicherheitstemperaturbegrenzer : 110°C

Technische Daten:
Nennwärmeleistung 80/60: 26-31,9 kW
Nennwärmeleistung 40/30: 27,6-33,7 kW
Nennwärmebelastung: 27-33 kW
Normnutzungsgrad 75/60 (1):  99,3 %
Normnutzungsgrad 40/30 (1): 103,1 %
Abgastemperatur bei 80/60: 85 °C
Abgastemperatur bei 40/30: < 40 °C
Abgasmassenstrom: 0,014 kg/s
CO2-Gehalt der Abgase:  13 %
Wasserinhalt: 32 Liter
Wassers. Widerst. bei dt=15 K: 8,5 mbar
Nenndurchfluss bei dt=20 K: 1,45 m3/h
Max. elek. Leistungsaufn.: 225 W
Gesamttiefe: 1517 mm
Breite: 530 mm
Höhe: 800 mm
Abgasdurchmesser: DN 130
Leergewicht: 245 kg

Bestell-Nr.: 100003905
Menge: 1,000 Stck

**2.4.2 OERTLI Kesselsockel für PURN 141, PSU 41 Höhe 285 mm**
OERTLI Kesselsockel für PURN 141, PSU 41
Höhe 285 mm
Bestell-Nr.  : 123582
Menge: 1,000 Stck

**2.4.3 OERTLI Öl-Brennwertkessel PURN 154 F Condens, raumluftunabhängig, 21-27 kW**
OERTLI Öl-Brennwertkessel PURN 154
F Condens / Raumluftunabhängig
von 21 bis 27 kW
- Öl-Stand-Brennwertkessel bestehend aus
  einem Hauptkörper aus Gusseisen und
  einem nachgeschaltetem Keramik-
  Abgaswärmetauscher,
- Hohe Energieausnutzung mit einem
  Normnutzungsgrad bis zu 104,3 %,
- Geeignet für Heizöl EL und
  schwefelarmes Heizöl,
- mit integriertem speziell
  schadstoffreduziertem OECONOx(r)-
  Brenner (NOx < 90 mg/kWh)
- Einschubschaltfeld mit einer OE-tronic
  3 Regelung ausgestattet
Die Abgastemperatur kann bestimmungsgemäß 120°C nicht übersteigen !
Lieferumfang: 2 Kolli
- 1 Kolli verkleideter Kessel
- 1 Kolli Einschubschaltfeld
Betriebsbedingungen:
- zul. Vorlauftemperatur : 100°C
- zul. Betriebsüberdruck : 3 bar
- Kesselthermostat von 30 bis 90°C
- Sicherheitstemperaturbegrenzer : 110°C

Technische Daten:
Nennwärmeleistung 80/60: 20,2-26,1 kW
Nennwärmeleistung 40/30: 21,5-27,6 kW
Nennwärmebelastung: 21-27 kW
Normnutzungsgrad 75/60 (1): 100,1%
Normnutzungsgrad 40/30 (1): 104,3 %
Abgastemperatur bei 80/60: 80°C
Abgastemperatur bei 40/30: <40 °C
Abgasmassenstrom: 0,011 kg/s
CO2-Gehalt der Abgase:  13 %
Wasserinhalt: 26,5 Liter
Wassers. Widerst. bei dt=15 K: 5,6 mbar
Nenndurchfluss bei dt=20 K: 1,188 m3/h
Max. elek. Leistungsaufn.: 225 W
Gesamttiefe: 1500 mm
Breite: 530 mm
Höhe: 865 mm
Abgasdurchmesser: DN 80/125 LAS
Leergewicht: 218 kg

Bestell-Nr.: 100008106
Menge: 1,000 Stck

**2.4.4 OERTLI Kesselsockel für PURN 143, PSU 43 Höhe 285 mm**
OERTLI Kesselsockel für PURN 143, PSU 43
Höhe 285 mm
Bestell-Nr.  : 123584
Menge: 1,000 Stck

**2.4.5 OERTLI Kesselsockel für PURN 144, PSU 44 Höhe 285 mm**
OERTLI Kesselsockel für PURN 144, PSU 44
Höhe 285 mm
Bestell-Nr.:  123585
Menge: 1,000 Stck

**2.4.6 OERTLI Öl-Brennwertkessel CURN 154 cond von 21 bis 24 kW**
OERTLI Öl-Brennwertkessel CURN 154 cond
von 21 bis 24 kW

- Öl-Stand-Brennwertkessel bestehend aus
  einem Hauptkörper aus Gusseisen und
  einem nachgeschaltetem Keramik-Abgas-
  wärmetauscher,
- integrierter 130 Liter WW-Speicher
- Hohe Energieausnutzung mit einem
  Normnutzungsgrad bis zu 104,3 %,
- Geeignet für Heizöl EL und
  schwefelarmes Heizöl,
- mit integriertem speziell
  schadstoffreduziertem OECONOx(r)-
  Brenner (NOx < 90 mg/kWh)
- Einschubschaltfeld mit einer
  OE-tronic 3 Regelung ausgestattet

Die Abgastemperatur kann bestimmungs- gemäß 120°C nicht
übersteigen!

Lieferumfang: 5 Kolli
- 1 Kolli Gussblock
- 1 Kolli Einschubschaltfeld
- 1 Kolli Verkleidung
- 1 Kolli Brenner
- 1 Kolli WW-Speicher
Betriebsbedingungen:
- zul. Vorlauftemperatur : 100°C
- zul. Betriebsüberdruck : 3 bar
- Kesselthermostat von 30 bis 90°C
- Sicherheitstemperaturbegrenzer : 110°C
- Max. Betriebstemp. Speicher: 70 °C
- zul. Betriebsüberdr. Speicher: 10 bar

Technische Daten:
Nennwärmeleistung 80/60: 20,2-26,1 kW
Nennwärmeleistung 40/30: 21,5-27,6 kW
Nennwärmebelastung: 21-27 kW
Normnutzungsgrad 75/60 (1):  100,1 %
Normnutzungsgrad 40/30 (1): 104,3 %
Abgastemperatur bei 80/60: 80 °C
Abgastemperatur bei 40/30: < 40 °C
Abgasmassenstrom: 0,011 kg/s
CO2-Gehalt der Abgase:  13 %
Wasserinhalt Kessel: 26,5 Liter
Wassers. Widerst. bei dt=15 K: 5,6 mbar
Nenndurchfluss bei dt=20 K: 1,188 m3/h
Max. elek. Leistungsaufn.: 225 W
Gesamttiefe: 1253 mm
Breite: 630 mm
Höhe: 1432 mm
Abgasdurchmesser: DN 130
Leergewicht: 324 kg

Speicherinhalt: 130 Liter
Dauerleistung dt=35 K: 665 l/min
Zapfleistung dt=30 K: 225 l/10 min

Bestell-Nr.: 100004045
Menge: 1,000 Stck

**2.4.7 OERTLI Öl-Brennwertkessel CURN F 154 Condens, raumluftunabhängig, 21-24 kW**
OERTLI Öl-Brennwertkessel CURN F
154 condens, Raumluftunabhängig von 21
bis 24 kW

- Öl-Stand-Brennwertkessel bestehend aus
  einem Hauptkörper aus Gusseisen und
  einem nachgeschaltetem Keramik-
  Abgaswärmetauscher,
- integrierter 130 Liter WW-Speicher
- Hohe Energieausnutzung mit einem
  Normnutzungsgrad bis zu 104,3 %,
- Geeignet für Heizöl EL und
  schwefelarmes Heizöl,
- mit integriertem speziell
  schadstoffreduziertem OECONOx(r)-
  Brenner (NOx < 90 mg/kWh)
- Einschubschaltfeld mit einer OE-
  tronic3 Regelung ausgestattet
Die Abgastemperatur kann bestimmungsgemäß 120°C nicht übersteigen!
Lieferumfang: 5 Kolli
- 1 Kolli Gussblock
- 1 Kolli Einschubschaltfeld
- 1 Kolli Verkleidung
- 1 Kolli Brenner
- 1 Kolli WW-Speicher
Betriebsbedingungen:
- zul. Vorlauftemperatur : 100°C
- zul. Betriebsüberdruck : 3 bar
- Kesselthermostat von 30 bis 90°C
- Sicherheitstemperaturbegrenzer : 110°C
- Max. Betriebstemp. Speicher: 70 °C
- zul. Betriebsüberdr. Speicher: 10 bar

Technische Daten:
Nennwärmeleistung 80/60: 20,2-26,1 kW
Nennwärmeleistung 40/30: 21,5-27,6 kW
Nennwärmebelastung: 21-27 kW
Normnutzungsgrad 75/60 (1):  100,1 %
Normnutzungsgrad 40/30 (1): 104,3 %
Abgastemperatur bei 80/60: 80 °C
Abgastemperatur bei 40/30: < 40 °C
Abgasmassenstrom: 0,011 kg/s
CO2-Gehalt der Abgase:  13 %
Wasserinhalt Kessel: 26,5 Liter
Wassers. Widerst. bei dt=15 K: 5,6 mbar
Nenndurchfluss bei dt=20 K: 1,188 m3/h
Max. elek. Leistungsaufn.: 225 W
Gesamttiefe: 1501 mm
Breite: 630 mm
Höhe: 1432 mm
Abgasdurchmesser: DN 80/125 LAS
Leergewicht: 324 kg
Speicherinhalt: 130 Liter
Dauerleistung dt=35 K: 665 l/min
Zapfleistung dt=30 K: 225 l/10 min

Bestell-Nr.: 100008171
Menge: 1,000 Stck

**2.4.8 OERTLI Speicherladeset PURN 150 Condens mit Tiefspeicher OBC 161/251**
OERTLI Speicherladeset
PURN 150 Condens mit Tiefspeicher
OBC 161/251

Bestell-Nr.: 100004041
Menge: 1,000 Stck

**2.4.9 OERTLI Öl-Brennwertkessel CURN 153 F condens, raumluftunabhängig, 16-21 kW**
OERTLI Öl-Brennwertkessel CURN 153
F condens
Raumluftunabhängig von 16 bis 21 kW

- Öl-Stand-Brennwertkessel bestehend aus
  einem Hauptkörper aus Gusseisen und
  einem nachgeschaltetem Keramik-Abgas-
  wärmetauscher,
- integrierter 130 Liter WW-Speicher
- Hohe Energieausnutzung mit einem
  Normnutzungsgrad bis zu 104,3 %,
- Geeignet für Heizöl EL und schwefelarmes Heizöl,
- mit integriertem speziell
  schadstoffreduziertem OECONOx(r)-
  Brenner (NOx < 90 mg/kWh)
- Einschubschaltfeld mit einer
  OE-tronic 3 Regelung ausgestattet
Die Abgastemperatur kann bestimmungsgemäß 120°C nicht übersteigen!

Lieferumfang: 5 Kolli
- 1 Kolli Gussblock
- 1 Kolli Einschubschaltfeld
- 1 Kolli Verkleidung
- 1 Kolli Brenner
- 1 Kolli WW-Speicher
Betriebsbedingungen:
- zul. Vorlauftemperatur : 100°C
- zul. Betriebsüberdruck : 3 bar
- Kesselthermostat von 30 bis 90°C
- Sicherheitstemperaturbegrenzer : 110°C
- Max. Betriebstemp. Speicher: 70 °C
- zul. Betriebsüberdr. Speicher: 10 bar

Technische Daten:
Nennwärmeleistung 80/60: 15,4-20,3 kW
Nennwärmeleistung 40/30: 16,5-21,5 kW
Nennwärmebelastung: 16-21 kW
Normnutzungsgrad 75/60 (1):  99,8 %
Normnutzungsgrad 40/30 (1): 104,1 %
Abgastemperatur bei 80/60: 75 °C
Abgastemperatur bei 40/30: < 40 °C
Abgasmassenstrom: 0,009 kg/s
CO2-Gehalt der Abgase:  13 %
Wasserinhalt Kessel: 21 Liter
Wassers. Widerst. bei dt=15 K: 3,3 mbar
Nenndurchfluss bei dt=20 K: 0,925 m3/h
Max. elek. Leistungsaufn.: 225 W
Gesamttiefe: 1374 mm
Breite: 630 mm
Höhe: 1432 mm
Abgasdurchmesser: DN 80/125 LAS
Leergewicht: 296 kg

Speicherinhalt: 130 Liter
Dauerleistung dt=35 K: 515 l/min
Zapfleistung dt=30 K: 215 l/10 min

Bestell-Nr.: 100008170
Menge: 1,000 Stck

**2.4.10 OERTLI PURN 155 OECOPROTECT**
OERTLI  Öl-Spezialheizkessel PURN 155
OECOPROTECT + Regelung OE-tronic 3
- Hochleistungs-Gussgliederkessel mit
  werksseitig voreingestelltem
  schadstoffarmem LOW-NOX-Brenner
- OECOPROTECT: Möglichkeit der
  Ansteuerung einer Fremdstromanode in
  einem indirekten WW-Speicher (im
  Schaltfeld integriert)
- Rauchgasführung im Dreizugprinzip mit
  waagerechten Zügen in asymetrischer
  Anordnung, mit Konvektionsbeschleunigern.

Auf Wunsch kann der Kessel auch mit
einem Standard-Schaltfeld ohne Regelung
geliefert werden. ( Minderpreis )

Lieferumfang:
- 1 Kolli verkleideter UNIT-Kessel mit
  integriertem Öl-Gebläsebrenner
- 1 Kolli Einschubschaltfeld

Kenn-Nummer 49BM3528
Baumuster-Nummer 3R 144/95

Betriebsbedingungen:
Maximaler Betriebsdruck:  4 bar
Maximale Betriebstemp.:  100°C
Sicherheitsthermostat:  110°C

Typ:  PURN 155 OECOPROTECT
Nennleistung :  27 - 33 kW
Nennwärmebel. min/max :  30,0-35,6 kW
Normnutzungsgrad :  95,0 %
Kessel-W. grad
  100 % Last-70°C :  92,2 %
  30 % Last-40°C :  97,3 %
Abgasverlust :  6,8 %
Abgastemperatur:  180°C
Abgasmassenstrom :  0,017 kg/s
CO2-Gehalt der Abgase :  12 %
Notwendiger Förderdruck :  12 Pa
Wasserinhalt:  30 Liter
Wassers. Widerstand
  bei Dt 15K:  4,1 mbar
Elekt. Leistungsaufnahme : 215 W
Bereitsch.-verluste
  bei Dt 50 K (qB70):  0,91 %

Leergewicht:  201 kg

Bestell-Nr.:  100002065
Menge: 1,000 Stck

**2.4.11 OERTLI PURN 156 OECOPROTECT**
OERTLI Öl-Spezialheizkessel PURN 156
OECOPROTECT + Regelung OE-tronic 3
- Hochleistungs-Gussgliederkessel mit
  werksseitig voreingestelltem schadstoffarmem LOW-NOX-Brenner
- OECOPROTECT: Möglichkeit der
  Ansteuerung einer Fremdstromanode in
  einem indirekten WW-Speicher (im
  Schaltfeld integriert)
- Rauchgasführung im Dreizugprinzip mit
  waagerechten Zügen in asymetrischer
  Anordnung, mit Konvektionsbeschleunigern.

Auf Wunsch kann der Kessel auch mit
einem Standard-Schaltfeld ohne Regelung
geliefert werden. ( Minderpreis )

Lieferumfang:
- 1 Kolli verkleideter UNIT-Kessel mit
  integriertem Öl-Gebläsebrenner
- 1 Kolli Einschubschaltfeld

Kenn-Nummer 49BM3528
Baumuster-Nummer 3R 144/95

Betriebsbedingungen:
Maximaler Betriebsdruck:  4 bar
Maximale Betriebstemperatur: 100°C
Sicherheitsthermostat:  110°C

Typ:  PURN 156 OECOPROTECT
Nennleistung :  33 - 39 kW
Nennwärmebel. min/max :  36,7-43,3 kW
Normnutzungsgrad :  94,5 %
Kessel-W. grad
  100 % Last-70°C :  92,3 %
  30 % Last-40°C :  94,3 %
Abgasverlust :  7,0 %
Abgastemperatur:  180°C
Abgasmassenstrom :  0,020 kg/s
CO2-Gehalt der Abgase :  12 %
Notwendiger Förderdruck :  11 Pa
Wasserinhalt:  35,5 Liter
Wassers. Widerstand
  bei Dt 15K:  5,7 mbar
Elekt. Leistungsaufnahme :  215 W
Bereitsch.-verlust
  bei Dt 50 K (qB70):  0,78 %

Leergewicht:  227 kg

Bestell-Nr.:  100002066
Menge: 1,000 Stck

**2.4.12 OERTLI PURN 153 OECOPROTECT**
OERTLI  Öl-Spezialheizkessel PURN 153
OECOPROTECT + Regelung OE-tronic 3
- Hochleistungs-Gussgliederkessel mit
  werksseitig voreingestelltem schadstoffarmem LOW-NOX-Brenner
- OECOPROTECT: Möglichkeit der
  Ansteuerung einer Fremdstromanode in
  einem indirekten WW-Speicher (im
  Schaltfeld integriert)
- Rauchgasführung im Dreizugprinzip mit
  waagerechten Zügen in asymetrischer
  Anordnung, mit Konvektionsbeschleunigern.

Auf Wunsch kann der Kessel auch mit
einem Standard-Schaltfeld ohne Regelung
geliefert werden. ( Minderpreis )

Lieferumfang:
- 1 Kolli verkleideter UNIT-Kessel mit
  integriertem Öl-Gebläsebrenner
- 1 Kolli Einschubschaltfeld

Kenn-Nummer 49BM3528
Baumuster-Nummer 3R 144/95

Betriebsbedingungen:
Maximaler Betriebsdruck:  4 bar
Maximale Betriebstemperatur: 100°C
Sicherheitsthermostat:  110°C

Typ:  PURN 153 OECOPROTECT
Nennleistung :  16 - 21 kW
Nennwärmebel. min/max :  17,4-23,3 kW
Normnutzungsgrad :  96,5 %
Kessel-W. grad
  100 % Last-70°C :  92,3 %
  30 % Last-40°C :  97,3 %
Abgasverlust :  6,8 %
Abgastemperatur:  175°C
Abgasmassenstrom :  0,011 kg/s
CO2-Gehalt der Abgase :  12 %
Notwendiger Förderdruck :  8 Pa
Wasserinhalt:  19 Liter
Wassers. Widerstand
  bei Dt 15K:  1,7 mbar
Elekt. Leistungsaufnahme :  215 W
Bereitsch.-verlust
  bei Dt 50 K (qB70):  0,99 %

Leergewicht:  151 kg

Bestell-Nr.:  100002063
Menge: 1,000 Stck

**2.4.13 OERTLI PURN 154 OECOPROTECT**
OERTLI  Öl-Spezialheizkessel PURN 154
OECOPROTECT + Regelung OE-tronic 3
- Hochleistungs-Gussgliederkessel mit
  werksseitig voreingestelltem schadstoffarmem LOW-NOX-Brenner.
- OECOPROTECT: Möglichkeit der
  Ansteuerung einer Fremdstromanode in
  einem indirekten WW-Speicher (im
  Schaltfeld integriert)
- Rauchgasführung im Dreizugprinzip mit
  waagerechten Zügen in asymetrischer
  Anordnung, mit Konvektionsbeschleunigern.

Auf Wunsch kann der Kessel auch mit
einem Standard-Schaltfeld ohne Regelung
geliefert werden. ( Minderpreis )

Lieferumfang:
- 1 Kolli verkleideter UNIT-Kessel mit
  integriertem Öl-Gebläsebrenner
- 1 Kolli Einschubschaltfeld

Kenn-Nummer 49BM3528
Baumuster-Nummer 3R 144/95

Betriebsbedingungen:
Maximaler Betriebsdruck:  4 bar
Maximale Betriebstemperatur: 100°C
Sicherheitsthermostat:  110°C

Typ:  PURN 154 OECOPROTECT
Nennleistung :  21 - 27 kW
Nennwärmebel. min/max :  23,3-30,0 kW
Normnutzungsgrad :  95,0 %
Kessel-W. grad
  100 % Last-70°C :  92,4 %
  30 % Last-40°C :  97,2 %
Abgasverlust :  6,8 %
Abgastemperatur:  175 °C
Abgasmassenstrom :  0,014 kg/s
CO2-Gehalt der Abgase :  12 %
Notwendiger Förderdruck :  12 Pa
Wasserinhalt:  24,5 Liter
Wassers. Widerstand
  bei Dt 15K:  2,8 mbar
Elekt. Leistungsaufnahme :  215 W
Bereitsch.-verlust
  bei Dt 50 K (qB70):  0,87 %

Leergewicht:  176 kg

Bestell-Nr.:  100002064
Menge: 1,000 Stck

**2.4.14 OERTLI Öl-Brennwertkessel PURN 153 cond von 16 bis 21 kW**
OERTLI Öl-Brennwertkessel PURN 153 cond
von 16 bis 21 kW

- Öl-Stand-Brennwertkessel bestehend aus
  einem Hauptkörper aus Gusseisen und
  einem nachgeschaltetem Keramik-Abgas-
  wärmetauscher,
- Hohe Energieausnutzung mit einem
  Normnutzungsgrad bis zu 104,3 %,
- Geeignet für Heizöl EL und
  schwefelarmes Heizöl,
- mit integriertem speziell
  schadstoffreduziertem OECONOx(r)-
  Brenner (NOx < 90 mg/kWh)
- Einschubschaltfeld mit einer
  OE-tronic 3 Regelung ausgestattet

Die Abgastemperatur kann bestimmungs- gemäß 120°C nicht
übersteigen!

Lieferumfang: 2 Kolli
- 1 Kolli verkleideter Kessel
- 1 Kolli Einschubschaltfeld
Betriebsbedingungen:
- zul. Vorlauftemperatur : 100°C
- zul. Betriebsüberdruck : 3 bar
- Kesselthermostat von 30 bis 90°C
- Sicherheitstemperaturbegrenzer : 110°C

Technische Daten:
Nennwärmeleistung 80/60: 15,4-20,3 kW
Nennwärmeleistung 40/30: 16,5-21,5 kW
Nennwärmebelastung: 16-21 kW
Normnutzungsgrad 75/60 (1):  99,8 %
Normnutzungsgrad 40/30 (1): 104,1 %
Abgastemperatur bei 80/60: 75 °C
Abgastemperatur bei 40/30: < 40 °C
Abgasmassenstrom: 0,009 kg/s
CO2-Gehalt der Abgase:  13 %
Wasserinhalt: 21 Liter
Wassers. Widerst. bei dt=15 K: 3,3 mbar
Nenndurchfluss bei dt=20 K: 0,925 m3/h
Max. elek. Leistungsaufn.: 225 W
Gesamttiefe: 1263 mm
Breite: 530 mm
Höhe: 800 mm
Abgasdurchmesser: DN 130
Leergewicht: 189 kg

Bestell-Nr.: 100003903
Menge: 1,000 Stck

**2.4.15 OERTLI Kesselsockel für PURN 142, PSU 42 Höhe 285 mm**
OERTLI Kesselsockel für PURN 142, PSU 42
Höhe 285 mm
Bestell-Nr.  : 123583
Menge: 1,000 Stck

**2.4.16 OERTLI Öl-Brennwertkessel CURN 153 cond von 16 bis 21 kW**
OERTLI Öl-Brennwertkessel CURN 153 cond
von 16 bis 21 kW

- Öl-Stand-Brennwertkessel bestehend aus
  einem Hauptkörper aus Gusseisen und
  einem nachgeschaltetem Keramik-Abgas-
  wärmetauscher,
- integrierter 130 Liter WW-Speicher
- Hohe Energieausnutzung mit einem
  Normnutzungsgrad bis zu 104,3 %,
- Geeignet für Heizöl EL und
  schwefelarmes Heizöl,
- mit integriertem speziell
  schadstoffreduziertem OECONOx(r)-
  Brenner (NOx < 90 mg/kWh)
- Einschubschaltfeld mit einer
  OE-tronic 3 Regelung ausgestattet

Die Abgastemperatur kann bestimmungs- gemäß 120°C nicht
übersteigen!

Lieferumfang: 5 Kolli
- 1 Kolli Gussblock
- 1 Kolli Einschubschaltfeld
- 1 Kolli Verkleidung
- 1 Kolli Brenner
- 1 Kolli WW-Speicher
Betriebsbedingungen:
- zul. Vorlauftemperatur : 100°C
- zul. Betriebsüberdruck : 3 bar
- Kesselthermostat von 30 bis 90°C
- Sicherheitstemperaturbegrenzer : 110°C
- Max. Betriebstemp. Speicher: 70 °C
- zul. Betriebsüberdr. Speicher: 10 bar

Technische Daten:
Nennwärmeleistung 80/60: 15,4-20,3 kW
Nennwärmeleistung 40/30: 16,5-21,5 kW
Nennwärmebelastung: 16-21 kW
Normnutzungsgrad 75/60 (1):  99,8 %
Normnutzungsgrad 40/30 (1): 104,1 %
Abgastemperatur bei 80/60: 75 °C
Abgastemperatur bei 40/30: < 40 °C
Abgasmassenstrom: 0,009 kg/s
CO2-Gehalt der Abgase:  13 %
Wasserinhalt Kessel: 21 Liter
Wassers. Widerst. bei dt=15 K: 3,3 mbar
Nenndurchfluss bei dt=20 K: 0,925 m3/h
Max. elek. Leistungsaufn.: 225 W
Gesamttiefe: 1126 mm
Breite: 630 mm
Höhe: 1432 mm
Abgasdurchmesser: DN 130
Leergewicht: 293 kg

Speicherinhalt: 130 Liter
Dauerleistung dt=35 K: 515 l/min
Zapfleistung dt=30 K: 215 l/10 min

Bestell-Nr.: 100004044
Menge: 1,000 Stck

**2.4.17 OERTLI Öl-Brennwertkessel PURN 154 cond von 21 bis 27 kW**
OERTLI Öl-Brennwertkessel PURN 154 cond
von 21 bis 27 kW

- Öl-Stand-Brennwertkessel bestehend aus
  einem Hauptkörper aus Gusseisen und
  einem nachgeschaltetem Keramik-Abgas-
  wärmetauscher,
- Hohe Energieausnutzung mit einem
  Normnutzungsgrad bis zu 104,3 %,
- Geeignet für Heizöl EL und
  schwefelarmes Heizöl,
- mit integriertem speziell
  schadstoffreduziertem OECONOx(r)-
  Brenner (NOx < 90 mg/kWh)
- Einschubschaltfeld mit einer
  OE-tronic 3 Regelung ausgestattet

Die Abgastemperatur kann bestimmungs- gemäß 120°C nicht
übersteigen!

Lieferumfang: 2 Kolli
- 1 Kolli verkleideter Kessel
- 1 Kolli Einschubschaltfeld
Betriebsbedingungen:
- zul. Vorlauftemperatur : 100°C
- zul. Betriebsüberdruck : 3 bar
- Kesselthermostat von 30 bis 90°C
- Sicherheitstemperaturbegrenzer : 110°C

Technische Daten:
Nennwärmeleistung 80/60: 20,2-26,1 kW
Nennwärmeleistung 40/30: 21,5-27,6 kW
Nennwärmebelastung: 21-27 kW
Normnutzungsgrad 75/60 (1):  100,1 %
Normnutzungsgrad 40/30 (1): 104,3 %
Abgastemperatur bei 80/60: 80 °C
Abgastemperatur bei 40/30: < 40 °C
Abgasmassenstrom: 0,011 kg/s
CO2-Gehalt der Abgase:  13 %
Wasserinhalt: 26,5 Liter
Wassers. Widerst. bei dt=15 K: 5,6 mbar
Nenndurchfluss bei dt=20 K: 1,188 m3/h
Max. elek. Leistungsaufn.: 225 W
Gesamttiefe: 1390 mm
Breite: 530 mm
Höhe: 800 mm
Abgasdurchmesser: DN 130
Leergewicht: 217 kg

Bestell-Nr.: 100003904
Menge: 1,000 Stck

**2.4.18 OERTLI Öl-Brennwertkessel PURN 153 F Condens, raumluftunabhängig, 16-21 kW**
OERTLI Öl-Brennwertkessel PURN 153
F Condens / Raumluftunabhängig
von 16 bis 21 kW
- Öl-Stand-Brennwertkessel bestehend aus
  einem Hauptkörper aus Gusseisen und
  einem nachgeschaltetem Keramik-
  Abgas-wärmetauscher,
- Hohe Energieausnutzung mit einem
  Normnutzungsgrad bis zu 104,3 %,
- Geeignet für Heizöl EL und
  schwefelarmes Heizöl,
- mit integriertem speziell
  schadstoffreduziertem OECONOx(r)-
  Brenner (NOx < 90 mg/kWh)
- Einschubschaltfeld mit einer OE-tronic
  3 Regelung ausgestattet
Die Abgastemperatur kann bestimmungsgemäß 120°C nicht übersteigen !
Lieferumfang: 2 Kolli
- 1 Kolli verkleideter Kessel
- 1 Kolli Einschubschaltfeld
Betriebsbedingungen:
- zul. Vorlauftemperatur : 100°C
- zul. Betriebsüberdruck : 3 bar
- Kesselthermostat von 30 bis 90°C
- Sicherheitstemperaturbegrenzer : 110°C

Technische Daten:
Nennwärmeleistung 80/60: 15,4-20,3 kW
Nennwärmeleistung 40/30: 16,5-21,5 kW
Nennwärmebelastung: 16-21 kW
Normnutzungsgrad 75/60 (1):  99,8 %
Normnutzungsgrad 40/30 (1): 104,1 %
Abgastemperatur bei 80/60: 75 °C
Abgastemperatur bei 40/30: < 40 °C
Abgasmassenstrom: 0,009 kg/s
CO2-Gehalt der Abgase:  13 %
Wasserinhalt: 21 Liter
Wassers. Widerst. bei dt=15 K: 3,3 mbar
Nenndurchfluss bei dt=20 K: 0,925 m3/h
Max. elek. Leistungsaufn.: 225 W
Gesamttiefe: 1373 mm
Breite: 530 mm
Höhe: 866 mm
Abgasdurchmesser: DN 80/125 LAS
Leergewicht: 188 kg

Bestell-Nr.: 100008105
Menge: 1,000 Stck

#### 2.5 Öl-Spezialheizkessel PURS/PUXN/PUXS

**2.5.1 OERTLI PUX S 153 OECOPROTECT**
OERTLI Öl-Spezialheizkessel PUXS 153
OECOPROTECT + Standard-Schaltfeld
ohne Regelung
- Hochleistungs-Gussgliederkessel mit
  werksseitig voreingestelltem
  schadstoffarmem Standardbrenner, mit
  Ölvorwärmung, der die BImSchV erfüllt.
- OECOPROTECT: Möglichkeit der
  Ansteuerung einer Fremdstromanode in
  einem indirekten WW-Speicher (im
  Schaltfeld integriert)
- Rauchgasführung im Dreizugprinzip mit
  waagerechten Zügen in asymetrischer
  Anordnung, mit Konvektionsbeschleunigern.

Mit Lieferumfang:
- 1 Kolli verkleideter UNIT-Kessel mit
  integriertem Öl-Gebläsebrenner
- 1 Kolli Einschubschaltfeld

Kenn-Nummer 49BM3528
Baumuster-Nummer 3R 144/95

Betriebsbedingungen:
Max. Betriebsdruck:  4 bar
Max. Betriebstemperatur:  100°C
Sicherheitsthermostat:  110°C

Typ:  PUXS 153 OECOPROTECT
Nennleistung:  16 - 21 kW
Nennwärmebel. min/max:  17,4-23,3 kW
Normnutzungsgrad:  96 %
Kessel-W. grad
  100 % Last-70°C:  92,3 %
  30 % Last-40°C:  97,3%
Abgasverlust:  7%
Abgastemperatur:  180°C
Abgasmassenstrom:  0,011 kg/s
CO2-Gehalt der Abgase:  12 %
Notwendiger Förderdruck:  8 Pa
Wasserinhalt:  19 Liter
Wassers. Widerstand
  bei Dt 15K:  1,7 mbar
Elekt. Leistungsaufnahme: 245 W
Bereitsch.-verlust
  bei Dt 50 K (qB70):  0,99%

Leergewicht:  151 kg

Bestell-Nr.:  100002051
Menge: 1,000 Stck

**2.5.2 OERTLI PUXS 154 OECOPROTECT**
OERTLI Öl-Spezialheizkessel PUXS 154
OECOPROTECT + Standard-Schaltfeld
ohne Regelung
- Hochleistungs-Gussgliederkessel mit
  werksseitig voreingestelltem schadstoffarmem Standardbrenner, der die
  BImSchV erfüllt.
- OECOPROTECT: Möglichkeit der
  Ansteuerung einer Fremdstromanode in
  einem indirekten WW-Speicher (im
  Schaltfeld integriert)
- Rauchgasführung im Dreizugprinzip mit
  waagerechten Zügen in asymetrischer
  Anordnung, mit Konvektionsbeschleunigern.

Lieferumfang:
- 1 Kolli verkleideter UNIT-Kessel mit
  integriertem Öl-Gebläsebrenner
- 1 Kolli Einschubschaltfeld

Kenn-Nummer 49BM3528
Baumuster-Nummer 3R 144/95

Betriebsbedingungen:
Max. Betriebsdruck:  4 bar
Max. Betriebstemperatur:  100°C
Sicherheitsthermostat:  110°C

Typ:  PUXS 154 OECOPROTECT
Nennleistung:  21 - 27 kW
Nennwärmebel. min/max:  23,3-30,0 kW
Normnutzungsgrad:  95,5 %
Kessel-W. grad
  100 % Last-70°C:  92,4 %
  30 % Last-40°C:  97,2 %
Abgasverlust:  7 %
Abgastemperatur:  180°C
Abgasmassenstrom:  0,014 kg/s
CO2-Gehalt der Abgase:  12 %
Notwendiger Förderdruck:  12 Pa
Wasserinhalt:  24,5 Liter
Wassers. Widerstand
  bei Dt 15K:  2,8 mbar
Elekt. Leistungsaufnahme: 215 W
Bereitsch.-verlust
  bei Dt 50 K (qB70):  0,87 %
Leergewicht:  176 kg

Bestell-Nr.:  100002052
Menge: 1,000 Stck

**2.5.3 OERTLI PUXS 155 OECOPROTECT**
OERTLI Öl-Spezialheizkessel PUXS 155
OECOPROTECT + Standard-Schaltfeld
ohne Regelung
- Hochleistungs-Gussgliederkessel mit
  werksseitig voreingestelltem
  schadstoffarmem Standardbrenner,
  der die BImSchV erfüllt.
- OECOPROTECT: Möglichkeit der
  Ansteuerung einer Fremdstromanode in
  einem indirekten WW-Speicher (im
  Schaltfeld integriert)
- Rauchgasführung im Dreizugprinzip mit
  waagerechten Zügen in asymetrischer
  Anordnung, mit Konvektionsbeschleunigern.

Lieferumfang:
- 1 Kolli verkleideter UNIT-Kessel mit
  integriertem Öl-Gebläsebrenner
- 1 Kolli Einschubschaltfeld

Kenn-Nummer 49BM3528
Baumuster-Nummer 3R 144/95

Betriebsbedingungen:
Max. Betriebsdruck:  4 bar
Max. Betriebstemperatur:  100°C
Sicherheitsthermostat:  110°C

Typ:  PUXS 155 OECOPROTECT
Nennleistung:  27 - 33 kW
Nennwärmebel. min/max:  30,0-35,6 kW
Normnutzungsgrad:  95,5 %
Kessel-W. grad
  100 % Last-70°C:  92,2 %
  30 % Last-40°C:  97,3 %
Abgasverlust:  7,4 %
Abgastemperatur:  190°C
Abgasmassenstrom:  0,017 kg/s
CO2-Gehalt der Abgase:  12 %
Notwendiger Förderdruck:  12 Pa
Wasserinhalt:  30 Liter
Wassers. Widerstand
  bei Dt 15K:  4,1 mbar
Elekt. Leistungsaufnahme: 215 W
Bereitsch.-verlust
  bei Dt 50 K (qB70):  0,91%
Leergewicht:  201 kg

Bestell-Nr.:  100002053
Menge: 1,000 Stck

**2.5.4 OERTLI PUXN 156 OECOPROTECT**
OERTLI Öl-Spezialheizk. PUXN 156
OECOPROTECT + Standard-Schaltfeld
ohne Regelung
- Hochleistungs-Gussgliederkessel mit
  werksseitig voreingestelltem schadstoffarmem LOW-NOX-Brenner.
- OECOPROTECT: Möglichkeit der
  Ansteuerung einer Fremdstromanode in
  einem indirekten WW-Speicher (im
  Schaltfeld integriert)
- Rauchgasführung im Dreizugprinzip mit
  waagerechten Zügen in asymetrischer
  Anordnung, mit Konvektionsbeschleunigern.

Lieferumfang:
- 1 Kolli verkleideter UNIT-Kessel mit
  integriertem Öl-Gebläsebrenner
- 1 Kolli Einschubschaltfeld

Kenn-Nummer 49BM3528
Baumuster-Nummer 3R 144/95

Betriebsbedingungen:
Max. Betriebsdruck:  4 bar
Max. Betriebstemperatur:  100°C
Sicherheitsthermostat:  110°C

Typ:  PUXN 156 OECOPROTECT
Nennleistung:  33 - 39 kW
Nennwärmebel. min/max:  36,7-43,3 kW
Normnutzungsgrad :  94,5 %
Kessel-W. grad
  100 % Last-70°C:  92,3 %
  30 % Last-40°C:  94,3 %
Abgasverlust:  7,0 %
Abgastemperatur:  180°C
Abgasmassenstrom:  0,020 kg/s
CO2-Gehalt der Abgase:  12 %
Notwendiger Förderdruck:  11 Pa
Wasserinhalt:  35,5 Liter
Wassers. Widerstand
  bei Dt 15K:  5,7 mbar
Elekt. Leistungsaufnahme: 215 W
Bereitsch.-verlust
  bei Dt 50 K (qB70):  0,78 %
Leergewicht:  227 kg

Bestell-Nr.:  100002062
Menge: 1,000 Stck

**2.5.5 OERTLI PUXN 155 OECOPROTECT**
OERTLI  Öl-Spezialheizk. PUXN 155
OECOPROTECT + Standard-Schaltfeld
ohne Regelung
- Hochleistungs-Gussgliederkessel mit
  werksseitig voreingestelltem
  schadstoffarmem LOW-NOX-Brenner
- OECOPROTECT: Möglichkeit der
  Ansteuerung einer Fremdstromanode in
  einem indirekten WW-Speicher (im
  Schaltfeld integriert)
- Rauchgasführung im Dreizugprinzip mit
  waagerechten Zügen in asymetrischer
  Anordnung, mit Konvektionsbeschleunigern.

Lieferumfang:
- 1 Kolli verkleideter UNIT-Kessel mit
  integriertem Öl-Gebläsebrenner
- 1 Kolli Einschubschaltfeld

Kenn-Nummer 49BM3528
Baumuster-Nummer 3R 144/95

Betriebsbedingungen:
Maximaler Betriebsdruck:  4 bar
Maximale Betriebstemp.:  100°C
Sicherheitsthermostat:  110°C

Typ:  PUXN 155 OECOPROTECT
Nennleistung:  27 - 33 kW
Nennwärmebel. min/max:  30,0-35,6 kW
Normnutzungsgrad:  95,0 %
Kessel-W. grad
  100 % Last-70°C:  92,2 %
  30 % Last-40°C:  97,3 %
Abgasverlust:  6,8 %
Abgastemperatur:  180°C
Abgasmassenstrom:  0,017 kg/s
CO2-Gehalt der Abgase:  12 %
Notwendiger Förderdruck:  12 Pa
Wasserinhalt:  30 Liter
Wassers. Widerstand
  bei Dt 15K:  4,1 mbar
Elekt. Leistungsaufnahme: 215 W
Bereitsch.-verluste
  bei Dt 50 K (qB70):  0,91 %

Leergewicht:  201 kg

Bestell-Nr.:  100002061
Menge: 1,000 Stck

**2.5.6 OERTLI PUXS 156 OECOPROTECT**
OERTLI  Öl-Spezialheizkessel PUXS 156
OECOPROTECT + Standard-Schaltfeld
ohne Regelung
- Hochleistungs-Gussgliederkessel mit
  werksseitig voreingestelltem
  schadstoffarmem Standardbrenner,
  der die BImSchV erfüllt.
- OECOPROTECT: Möglichkeit der
  Ansteuerung einer Fremdstromanode in
  einem indirekten WW-Speicher (im
  Schaltfeld integriert)
- Rauchgasführung im Dreizugprinzip mit
  waagerechten Zügen in asymetrischer
  Anordnung, mit Konvektionsbeschleunigern.

Lieferumfang:
- 1 Kolli verkleideter UNIT-Kessel mit
  integriertem Öl-Gebläsebrenner
- 1 Kolli Einschubschaltfeld

Kenn-Nummer 49BM3528
Baumuster-Nummer 3R 144/95

Betriebsbedingungen:
Max. Betriebsdruck:  4 bar
Max. Betriebstemperatur:  100°C
Sicherheitsthermostat:  110°C

Typ:  PUXS 156 OECOPROTECT
Nennleistung:  33 - 39 kW
Nennwärmebel. min/max:  36,7-43,3 kW
Normnutzungsgrad:  95,0 %
Kessel-W. grad
  100 % Last-70°C:  92,3%
  30 % Last-40°C:  94,3%
Abgasverlust:  7,4 %
Abgastemperatur:  190°C
Abgasmassenstrom:  0,020 kg/s
CO2-Gehalt der Abgase:  12 %
Notwendiger Förderdruck:  11 Pa
Wasserinhalt:  35,5 Liter
Wassers. Widerstand
  bei Dt 15K:  5,7 mbar
Elekt. Leistungsaufnahme: 215 W
Bereitsch.-verlust
  bei Dt 50 K (qB70):  0,78%

Leergewicht:  227 kg

Bestell-Nr.:  100002054
Menge: 1,000 Stck

**2.5.7 OERTLI PURS 155 OECOPROTECT**
OERTLI Öl-Spezialheizkessel PURS 155
OECOPROTECT + Regelung OE-tronic 3
- Hochleistungs-Gussgliederkessel mit
  werksseitig voreingestelltem
  schadstoffarmem Standardbrenner,
  der die BImSchV erfüllt.
- OECOPROTECT: Möglichkeit der
  Ansteuerung einer Fremdstromanode in
  einem indirekten WW-Speicher (im
  Schaltfeld integriert)
- Rauchgasführung im Dreizugprinzip mit
  waagerechten Zügen in asymetrischer
  Anordnung, mit Konvektionsbeschleunigern.

Auf Wunsch kann der Kessel auch mit
einem Standard-Schaltfeld ohne Regelung
geliefert werden. ( Minderpreis )

Lieferumfang:
- 1 Kolli verkleideter UNIT-Kessel mit
  integriertem Öl-Gebläsebrenner
- 1 Kolli Einschubschaltfeld

Kenn-Nummer 49BM3528
Baumuster-Nummer 3R 144/95

Betriebsbedingungen:
Maximaler Betriebsdruck:  4 bar
Maximale Betriebstemperatur: 100°C
Sicherheitsthermostat:  110°C

Typ:  PURS 155 OECOPROTECT
Nennleistung :  27 - 33 kW
Nennwärmebel. min/max :  30,0-35,6 kW
Normnutzungsgrad :  95,5 %
Kessel-W. grad
  100 % Last-70°C :  92,2 %
  30 % Last-40°C :  97,3 %
Abgasverlust :  7,4 %
Abgastemperatur:  190°C
Abgasmassenstrom :  0,017 kg/s
CO2-Gehalt der Abgase :  12 %
Notwendiger Förderdruck :  12 Pa
Wasserinhalt:  30 Liter
Wassers. Widerstand
  bei Dt 15K:  4,1 mbar
Elekt. Leistungsaufnahme :  215 W
Bereitsch.-verlust
  bei Dt 50 K (qB70):  0,91%

Leergewicht:  201 kg

Bestell-Nr.:  100002057
Menge: 1,000 Stck

**2.5.8 OERTLI PURS 154 OECOPROTECT**
OERTLI Öl-Spezialheizkessel PURS 154
OECOPROTECT + Regelung OE-tronic 3
- Hochleistungs-Gussgliederkessel mit
  werksseitig voreingestelltem schadstoffarmem Standardbrenner, der die
  BImSchV erfüllt.
- OECOPROTECT: Möglichkeit der
  Ansteuerung einer Fremdstromanode in
  einem indirekten WW-Speicher (im
  Schaltfeld integriert)
- Rauchgasführung im Dreizugprinzip mit
  waagerechten Zügen in asymetrischer
  Anordnung, mit Konvektionsbeschleunigern.

Auf Wunsch kann der Kessel auch mit
einem Standard-Schaltfeld ohne Regelung
geliefert werden. ( Minderpreis )

Lieferumfang:
- 1 Kolli verkleideter UNIT-Kessel mit
  integriertem Öl-Gebläsebrenner
- 1 Kolli Einschubschaltfeld

Kenn-Nummer 49BM3528
Baumuster-Nummer 3R 144/95

Betriebsbedingungen:
Maximaler Betriebsdruck:  4 bar
Maximale Betriebstemperatur: 100°C
Sicherheitsthermostat:  110°C

Typ:  PURS 154 OECOPROTECT
Nennleistung :  21 - 27 kW
Nennwärmebel. min/max :  23,3-30,0 kW
Normnutzungsgrad :  95,5 %
Kessel-W. grad
  100 % Last-70°C :  92,4 %
  30 % Last-40°C :  97,2 %
Abgasverlust :  7 %
Abgastemperatur:  180°C
Abgasmassenstrom :  0,014 kg/s
CO2-Gehalt der Abgase :  12 %
Notwendiger Förderdruck :  12 Pa
Wasserinhalt:  24,5 Liter
Wassers. Widerstand
  bei Dt 15K:  2,8 mbar
Elekt. Leistungsaufnahme :  215 W
Bereitsch.-verlust
  bei Dt 50 K (qB70):  0,87 %

Leergewicht:  176 kg

Bestell-Nr.:  100002056
Menge: 1,000 Stck

**2.5.9 OERTLI PURS 153 OECOPROTECT**
OERTLI Öl-Spezialheizkessel PURS 153
OECOPROTECT + Regelung OE-tronic 3
- Hochleistungs-Gussgliederkessel mit
  werksseitig voreingestelltem
  schadstoffarmem Standardbrenner, mit
  Ölvorwärmung, der die BImSchV erfüllt.
- OECOPROTECT: Möglichkeit der
  Ansteuerung einer Fremdstromanode in
  einem indirekten WW-Speicher (im
  Schaltfeld integriert)
- Rauchgasführung im Dreizugprinzip mit
  waagerechten Zügen in asymetrischer
  Anordnung, mit Konvektionsbeschleunigern.

Auf Wunsch kann der Kessel auch mit
einem Standard-Schaltfeld ohne Regelung
geliefert werden. ( Minderpreis )

Lieferumfang:
- 1 Kolli verkleideter UNIT-Kessel mit
  integriertem Öl-Gebläsebrenner
- 1 Kolli Einschubschaltfeld

Kenn-Nummer 49BM3528
Baumuster-Nummer 3R 144/95

Betriebsbedingungen:
Maximaler Betriebsdruck:  4 bar
Maximale Betriebstemperatur: 100°C
Sicherheitsthermostat:  110°C

Typ:  PURS 153 OECOPROTECT
Nennleistung :  16 - 21 kW
Nennwärmebel. min/max :  17,4-23,3 kW
Normnutzungsgrad :  96 %
Kessel-W. grad
  100 % Last-70°C :  92,3 %
  30 % Last-40°C :  97,3%
Abgasverlust :  7%
Abgastemperatur:  180°C
Abgasmassenstrom :  0,011 kg/s
CO2-Gehalt der Abgase :  12 %
Notwendiger Förderdruck :  8 Pa
Wasserinhalt:  19 Liter
Wassers. Widerstand
  bei Dt 15K:  1,7 mbar
Elekt. Leistungsaufnahme :  245 W
Bereitsch.-verlust
  bei Dt 50 K (qB70):  0,99%

Leergewicht:  151 kg

Bestell-Nr. :  100002055
Menge: 1,000 Stck

**2.5.10 OERTLI PUXN 154 OECOPROTECT**
OERTLI  Öl-Spezialheizk. PUXN 154
OECOPROTECT + Standard-Schaltfeld
ohne Regelung
- Hochleistungs-Gussgliederkessel mit
  werksseitig voreingestelltem schadstoffarmem LOW-NOX-Brenner.
- OECOPROTECT: Möglichkeit der
  Ansteuerung einer Fremdstromanode in
  einem indirekten WW-Speicher (im
  Schaltfeld integriert)
- Rauchgasführung im Dreizugprinzip mit
  waagerechten Zügen in asymetrischer
  Anordnung, mit Konvektionsbeschleunigern.

Lieferumfang:
- 1 Kolli verkleideter UNIT-Kessel mit
  integriertem Öl-Gebläsebrenner
- 1 Kolli Einschubschaltfeld

Kenn-Nummer 49BM3528
Baumuster-Nummer 3R 144/95

Betriebsbedingungen:
Max. Betriebsdruck:  4 bar
Max. Betriebstemperatur:  100°C
Sicherheitsthermostat:  110°C

Typ:  PUXN 154 OECOPROTECT
Nennleistung:  21 - 27 kW
Nennwärmebel. min/max:  23,3-30,0 kW
Normnutzungsgrad:  95,0 %
Kessel-W. grad
  100 % Last-70°C:  92,4 %
  30 % Last-40°C:  97,2 %
Abgasverlust:  6,8 %
Abgastemperatur:  175 °C
Abgasmassenstrom:  0,014 kg/s
CO2-Gehalt der Abgase:  12 %
Notwendiger Förderdruck:  12 Pa
Wasserinhalt:  24,5 Liter
Wassers. Widerstand
  bei Dt 15K:  2,8 mbar
Elekt. Leistungsaufnahme: 215 W
Bereitsch.-verlust
  bei Dt 50 K (qB70):  0,87 %
Leergewicht:  176 kg

Bestell-Nr.:  100002060
Menge: 1,000 Stck

**2.5.11 OERTLI PUXN 153 OECOPROTECT**
OERTLI  Öl-Spezialheizk. PUXN 153
OECOPROTECT + Standard-Schaltfeld
ohne Regelung
- Hochleistungs-Gussgliederkessel mit
  werksseitig voreingestelltem schadstoffarmem LOW-NOX-Brenner
- OECOPROTECT: Möglichkeit der
  Ansteuerung einer Fremdstromanode in
  einem indirekten WW-Speicher (im
  Schaltfeld integriert)
- Rauchgasführung im Dreizugprinzip mit
  waagerechten Zügen in asymetrischer
  Anordnung, mit Konvektionsbeschleunigern.

Lieferumfang:
- 1 Kolli verkleideter UNIT-Kessel mit
  integriertem Öl-Gebläsebrenner
- 1 Kolli Einschubschaltfeld

Kenn-Nummer 49BM3528
Baumuster-Nummer 3R 144/95

Betriebsbedingungen:
Max. Betriebsdruck:  4 bar
Max. Betriebstemperatur:  100°C
Sicherheitsthermostat:  110°C

Typ:  PUXN 153 OECOPROTECT
Nennleistung:  16 - 21 kW
Nennwärmebel. min/max:  17,4-23,3 kW
Normnutzungsgrad :  96,5 %
Kessel-W. grad
  100 % Last-70°C:  92,3 %
  30 % Last-40°C:  97,3 %
Abgasverlust:  6,8 %
Abgastemperatur:  175°C
Abgasmassenstrom:  0,011 kg/s
CO2-Gehalt der Abgase:  12 %
Notwendiger Förderdruck:  8 Pa
Wasserinhalt:  19 Liter
Wassers. Widerstand
  bei Dt 15K:  1,7 mbar
Elekt. Leistungsaufnahme: 215 W
Bereitsch.-verlust
  bei Dt 50 K (qB70):  0,99 %

Leergewicht:  151 kg

Bestell-Nr.:  100002059
Menge: 1,000 Stck

**2.5.12 OERTLI PURS 156 OECOPROTECT**
OERTLI  Öl-Spezialheizkessel PURS 156
OECOPROTECT + Regelung OE-tronic 3
- Hochleistungs-Gussgliederkessel mit
  werksseitig voreingestelltem
  schadstoffarmem Standardbrenner,
  der die BImSchV erfüllt.
- OECOPROTECT: Möglichkeit der
  Ansteuerung einer Fremdstromanode in
  einem indirekten WW-Speicher (im
  Schaltfeld integriert)
- Rauchgasführung im Dreizugprinzip mit
  waagerechten Zügen in asymetrischer
  Anordnung, mit Konvektionsbeschleunigern.

Auf Wunsch kann der Kessel auch mit
einem Standard-Schaltfeld ohne Regelung
geliefert werden. ( Minderpreis )

Lieferumfang:
- 1 Kolli verkleideter UNIT-Kessel mit
  integriertem Öl-Gebläsebrenner
- 1 Kolli Einschubschaltfeld

Kenn-Nummer 49BM3528
Baumuster-Nummer 3R 144/95

Betriebsbedingungen:
Maximaler Betriebsdruck:  4 bar
Maximale Betriebstemperatur: 100°C
Sicherheitsthermostat:  110°C

Typ:  PURS 156 OECOPROTECT
Nennleistung :  33 - 39 kW
Nennwärmebel. min/max :  36,7-43,3 kW
Normnutzungsgrad :  95,0 %
Kessel-W. grad
  100 % Last-70°C :  92,3%
  30 % Last-40°C :  94,3%
Abgasverlust :  7,4 %
Abgastemperatur:  190°C
Abgasmassenstrom :  0,020 kg/s
CO2-Gehalt der Abgase :  12 %
Notwendiger Förderdruck :  11 Pa
Wasserinhalt:  35,5 Liter
Wassers. Widerstand
  bei Dt 15K:  5,7 mbar
Elekt. Leistungsaufnahme :  215 W
Bereitsch.-verlust
  bei Dt 50 K (qB70):  0,78%

Leergewicht:  227 kg

Bestell-Nr.:  100002058
Menge: 1,000 Stck

#### 2.6 Ölgebläsebrenner OEN

**2.6.1 OERTLI Inbetriebnahme zzgl. Anfahrt Ölbrenner über 800 kW**
OERTLI Inbetriebnahme zzgl. Anfahrt
Ölbrenner über 800 kW
Bestell-Nr.:  198006
Menge: 1,000 Stck

**2.6.2 OERTLI Inbetriebnahme zzgl. Anfahrt Ölbrenner 300 kW bis 800 kW**
OERTLI Inbetriebnahme zzgl. Anfahrt
Ölbrenner 300 kW bis 800 kW
Bestell-Nr.:  198004
Menge: 1,000 Stck

**2.6.3 OERTLI Inbetriebnahme zzgl. Anfahrt Ölbrenner 70 kW - 300 kW**
OERTLI Inbetriebnahme zzgl. Anfahrt
Ölbrenner 70 kW - 300 kW
Bestell-Nr.:  198002
Menge: 1,000 Stck

**2.6.4 OERTLI Steuergerät DKO 996 für den Einsatz des Brenners**
OERTLI  Steuergerät DKO 996
für den Einsatz des Brenners
mit Nachbelüftung

Bestell-Nr.:  131035
Menge: 1,000 Stck

**2.6.5 OERTLI Sockel für Nachbelüftungs- Steuergerät für Gebläsebrenner OEN 150 L**
OERTLI  Sockel für Nachbelüftungs-
Steuergerät für Gebläsebrenner OEN 150 L

Bestell-Nr.: 107156
Menge: 1,000 Stck

**2.6.6 OERTLI Ölgebl.brenner OEN 151-1LEV ELIOS für Heizöl EL, schadstoffarm, 20kW**
OERTLI Ölgebl.brenner OEN 151-1LEV
ELIOS für Heizöl EL, schadstoffarm
Umweltzeichen "Blauer Engel"
nach RAL-UZ 9
- automatischer Kompaktölbrenner mit
  druckseitiger Luftregulierung zur
  Verbrennungsoptimierung
- komplett mit Druckzerstäuberdüse
  Simplex, werkseitig voreingestellt
- Schnellschlußschrauben zur zeitsparenden Wartung
- senkrechte Wartungsposition
- Elektromotor 230 V (Wechselspannung)
- patentiertes Gebläsesystem DUOPRESS
- automatische Luftabschlussklappe
- Flammkopf sekundärseitig einstellbar
  zur optimalen Verbrennung mittels
  optimiertem Flammenkopf
- elektronischer Zündtransformator
- Steuergerät, Fotozelle als Flammenüberwachung
- Ölpumpe mit integriertem Magnetventil
- Elektroanschluss mittels EURO-Norm-
  steckbuchse nach DIN 4791
- sehr geräuscharmer Betrieb durch interne "Geräuschfalle"
- Schiebeflansch, dadurch für alle
  marktüblichen Niedertemperaturkessel
  geeignet
- flexible Ölanschlussleitungen

Typ  OEN151-1 LEV ELIOS
Feuerungswärmeleis. kW : 17 -33
max. Feuerraumgegendruck  mbar : 0,6
Öldurchsatz  kg/h : 1,4  -2,8
Voreinstellung  kW : 20
Vormontierte Düse Usgph: 0,5/60Grd HF
  (Fluidics)
Leistungsaufnahme  W : 250
Abmessungen
 Breite  mm : 260
 Gesamt-Tiefe  mm : 455 -550
 Länge Flammenrohr  mm : 140 -235
 Gesamt-Höhe  mm : 325
 Durchm.Flammenrohr mm : 90
 Gewicht  kg : 10
Bestell-Nr.  : 108786
Menge: 1,000 Stck

**2.6.7 OERTLI Ölgebläsebrenner OEN 162 LEV ELIOS, schadstoffarm, 21-27 kW**
OERTLI Ölgebläsebrenner OEN 162 LEV
ELIOS für Heizöl EL, schadstoffarm
Umweltzeichen "Blauer Engel"
nach RAL-UZ 9, EN 267 geprüft
- automatischer Kompaktölbrenner mit
  druckseitiger Luftregulierung zur
  Verbrennungsoptimierung
- komplett mit Druckzerstäuberdüse
  Simplex, werkseitig voreingestellt
- Schnellschlußschrauben zur zeitsparenden Wartung
- senkrechte Wartungsposition
- Elektromotor 230 V (Wechselspannung)
- patentiertes Gebläsesystem DUOPRESS
- automatische Luftabschlussklappe
- Flammkopf mit einstellbarer
  Rezirkulation
- elektronischer Zündtransformator
- Steuergerät, IRD als Flammenüberwachung
- Ölpumpe mit integriertem Magnetventil
- Elektroanschluss mittels EURO-Norm-
  steckbuchse nach DIN 4791
- sehr geräuscharmer Betrieb durch interne "Geräuschfalle"
- Schiebeflansch, dadurch für alle
  marktüblichen Niedertemperaturkessel
  geeignet
- flexible Ölanschlussleitungen

Typ  OEN162 LEV ELIOS
Feuerungswärmeleis. kW : 21 - 27
max. Feuerraumgegendruck  mbar : 1,0
Öldurchsatz  kg/h : 1,8  - 2,3
Voreinstellung  kW : 25
Vormontierte Düse Usgph: 0,55/80Grd S
  (Danfoss)
Leistungsaufnahme  W : 210
Abmessungen
 Breite  mm : 260
 Gesamt-Tiefe  mm : 575
 Länge Flammenrohr  mm : 210 - 260
 Gesamt-Höhe  mm : 3334
 Durchm.Flammenrohr mm : 100
 Gewicht  kg : 15

Bestell-Nr.  : 100008871
Menge: 1,000 Stck

**2.6.8 OERTLI Ölgebläsebrenner OEN 161 LEV ELIOS, schadstoffarm, 16-21 kW**
OERTLI Ölgebläsebrenner OEN 161 LEV
ELIOS für Heizöl EL, schadstoffarm
Umweltzeichen "Blauer Engel"
nach RAL-UZ 9, EN 267 geprüft
- automatischer Kompaktölbrenner mit
  druckseitiger Luftregulierung zur
  Verbrennungsoptimierung
- komplett mit Druckzerstäuberdüse
  Simplex, werkseitig voreingestellt
- Schnellschlußschrauben zur zeitsparenden Wartung
- senkrechte Wartungsposition
- Elektromotor 230 V (Wechselspannung)
- patentiertes Gebläsesystem DUOPRESS
- automatische Luftabschlussklappe
- Flammkopf mit einstellbarer
  Rezirkulation
- elektronischer Zündtransformator
- Steuergerät, IRD als Flammenüberwachung
- Ölpumpe mit integriertem Magnetventil
- Elektroanschluss mittels EURO-Norm-
  steckbuchse nach DIN 4791
- sehr geräuscharmer Betrieb durch interne "Geräuschfalle"
- Schiebeflansch, dadurch für alle
  marktüblichen Niedertemperaturkessel
  geeignet
- flexible Ölanschlussleitungen

Typ  OEN161 LEV ELIOS
Feuerungswärmeleis. kW : 16 - 21
max. Feuerraumgegendruck  mbar : 1,0
Öldurchsatz  kg/h : 1,4  -1,8
Voreinstellung  kW : 20
Vormontierte Düse Usgph: 0,5/80Grd S
  (Danfoss)
Leistungsaufnahme  W : 210
Abmessungen
 Breite  mm : 260
 Gesamt-Tiefe  mm : 575
 Länge Flammenrohr  mm : 210 - 260
 Gesamt-Höhe  mm : 3334
 Durchm.Flammenrohr mm : 100
 Gewicht  kg : 15

Bestell-Nr.  : 100008870
Menge: 1,000 Stck

**2.6.9 OERTLI Ölgebläsebrenner OEN 163 LEV ELIOS f. Heizöl EL, schadst.arm, 27-33kW**
OERTLI Ölgebläsebrenner OEN 163 LEV
ELIOS für Heizöl EL, schadstoffarm
nach RAL-UZ 9, EN 267 geprüft
- automatischer Kompaktölbrenner mit
  druckseitiger Luftregulierung zur
  Verbrennungsoptimierung
- komplett mit Druckzerstäuberdüse
  Simplex, werkseitig voreingestellt
- Schnellschlussschrauben zur zeitsparenden Wartung
- senkrechte Wartungsposition
- Elektromotor 230 V (Wechselspannung)
- patentiertes Gebläsesystem DUOPRESS
- automatische Luftabschlussklappe
- Flammkopf mit einstellbarer
  Rezirkulation
- elektronischer Zündtransformator
- Steuergerät, IRD als Flammenüberwachung
- Ölpumpe mit integriertem Magnetventil
- Elektroanschluss mittels EURO-Norm-
  steckbuchse nach DIN 4791
- sehr geräuscharmer Betrieb durch interne "Geräuschfalle"
- Schiebeflansch, dadurch für alle
  marktüblichen Niedertemperaturkessel
  geeignet
- flexible Ölanschlussleitungen

Typ  OEN 163 LEV ELIOS
Feuerungswärmeleist. kW : 27 - 33
max. Feuerraumgegendruck  mbar : 1,4
Öldurchsatz  kg/h : 2,3  - 2,8
Voreinstellung  kW : 32
Vormontierte Düse  Usgph: 0,65/60Grd SF
Leistungsaufnahme  W : 210
Abmessungen
 Breite  mm : 260
 Gesamt-Tiefe  mm : 575
 Länge Flammenrohr  mm : 210 - 260
 Gesamt-Höhe  mm : 3334
 Durchm.Flammenrohr  mm : 100
 Gewicht  kg : 15

Bestell-Nr.  : 100008872
Menge: 1,000 Stck

**2.6.10 OERTLI Ölgebl.brenner OEN 155 LEV ELIOS für Heizöl EL, schadstoffarm**
OERTLI Ölgebl.brenner OEN 155 LEV
ELIOS für Heizöl EL, schadstoffarm
Umweltzeichen "Blauer Engel"
 nach RAL-UZ 9
- automatischer Kompaktölbrenner mit
  druckseitiger Luftregulierung zur
  Verbrennungsoptimierung
- komplett mit Druckzerstäuberdüse
  Simplex, werkseitig voreingestellt
- Schnellschlußschrauben zur zeitsparenden Wartung
- senkrechte Wartungsposition
- Elektromotor 230 V (Wechselspannung)
- patentiertes Gebläsesystem DUOPRESS
- automatische Luftabschlußklappe
- Flammkopf sekundärseitig einstellbar
  zur optimalen Verbrennung mittels
  optimiertem Flammenkopf
- elektronischer Zündtransformator
- Steuergerät, Fotozelle als Flammenüberwachung
- Ölpumpe mit integriertem Magnetventil
- Elektroanschluß mittels EURO-Norm-
  steckbuchse nach DIN 4791
- sehr geräuscharmer Betrieb durch interne "Geräuschfalle"
- Schiebeflansch, dadurch für alle
  marktüblichen Niedertemperaturkessel
  geeignet
- flexible Ölanschlußleitungen
Typ  OEN155LEV ELIOS
Feuerungswärmeleis. kW : 30 -49
max. Feuerraumgegendruck  mbar : 0,6
Öldurchsatz  kg/h : 2,5  -4,1
Voreinstellung  kW : 39
Vormontierte Düse Usgph: 0,85/60Grd HF
  (Fluidics)
Leistungsaufnahme  W : 240
Abmessungen
 Breite  mm : 260
 Gesamt-Tiefe  mm : 455 -550
 Länge Flammenrohr  mm : 140 -235
 Gesamt-Höhe  mm : 325
 Durchm.Flammenrohr mm : 90
 Gewicht  kg : 15
Bestell-Nr.  : 107840
Menge: 1,000 Stck

**2.6.11 OERTLI Ölgebläsebrenner OEN 251 LE für Heizöl EL, 40 - 72 kW**
OERTLI Ölgebläsebrenner OEN 251 LE
- 1-stufiger automatischer Kompaktölbrenner mit druckseitiger
  Luftregulierung zur Verbrennungsoptimierung
- komplett mit Druckzerstäuberdüse
  simplex, werkseitig vor eingestellt
- Schnellschlußschrauben und senkrechte
  Wartungsposition zur schnellen und
  sauberen Wartung
- Elektromotor 230 V (Wechselspannung)
- Gebläsesystem DUOPRESS(r)
- automatische Luftabschlußklappe
- Flammkopf sekundärseitig einstellbar
  zur optimalen Verbrennung mittels
  optimierten Flammkopfs
- elektronischer Zündtransformator
- Steuergerät
- Flammenüberwachung mittels Infrarot-
  Flackerdetektor
- Ölpumpe mit integrierten Magnetventil
- Elektroanschluß mittels Euro-
  Normsteckbuchse nach DIN 4791
- Schiebeflansch, dadurch für alle
  marktgängigen Niedertemperaturkessel
  geeignet
- Flexible Ölanschlußleitungen
- vormontierte Düse

Verpackung:
1 Paket
Brenner komplett vormontiert (Flammkopf,
Düse, Zuleitungen) und werkseitig warm
voreingestellt (Düsenstock, Luftklappe,
Pumpendruck). Bitte beachten Sie
bei Installation dieser Brenner die
Richtlinien der BlmSchV.
Bei der Dimensionierung der Ölzuleitung
incl. Armaturen ist die max. Saughöhe zu
beachten, insbesondere bei Einbau eines
Antiheberventils (§ 19g WHG).
Betriebsart in der gesamten Baureihe
einstufig

Brennerleistung  kW: 40 - 72
Öldurchsatz  kg/h: 3,4 - 6,1
Aufgenommene elektrische
Leistung  : 245 W/230 V
  1N / 50 Hz
Schall bei 1 m Abstand  : 67 dB (A)
Gewicht  kg: 18
Bestell-Nr.  : 107188
Typ  : OEN-251 LE

Bestell-Nr.: 107188
Menge: 1,000 Stck

#### 2.7 Ölgebläsebrenner OES

**2.7.1 OERTLI Öl-Gebläsebr. OES 443 LZ Feuerungsleistung: 360-1050 kW**
OERTLI Öl-Gebläsebr. OES 443 LZ
Feuerungsleistung: 360-1050 kW
CE geprüft nach EN 267, Niederspannungsrichtlinie 79/23 EWG, EN 60335
EMV-Richtlinie 89/399 EWG,
für die Verbrennung von Heizöl EL nach
DIN 51603
Für einen Feuerraumgegendruck bis
max. 14 mbar (siehe Arbeitsfeld)
mit saug- und druckseitiger Luftregulierung zur Optimierung der Verbrennung
- Flammenüberwachung mittels Fotowiderstandszelle
- DUOPRESS-Gebläse-System, dadurch
  besseres Startverhalten und Verminderung von Pulsationseffekten sowie
  saubere Verbrennung.
- Energiesparluftklappe bei Brennerstillstand automatisch schließend
- Einfache Brennermontage mittels
  Schiebeflansch
- Integrierte Brennerplatte für eine
  einfache zeitsparende Wartung
- Warmlufterzeuger-taugliches elektronisches Steuergerät (Feuerungsautomat)
  DKW 972
- Hochspannungs-Zündtransformator
- Luftüberwachung mittels Luftdruckwächter für dreiphasige Versorgung
- separater Ölpumpen-Elektromotor
- Brennerschutzhaube (schalldämmend)
- Gehäuseform mit optimierter Luftführung als Lärmfalle
- Ölschläuche (1,5 m)
- Ölpumpe mit integrierten Magnetventilen
- Elektrischer Anschluß mittels Steckbuchsen nach DIN 4791
- komplett verdrahtet

Typ  :  OES-443 LZ
Feuerungsleistung  : 360-1050 kW
Öldurchsatz  :30,3-88,5 kg/h
minimal einstellbare
Vollast/Durchsatz  :  550 kW
  46,4 kg/h
elektrische
Leistungsaufnahme  :  1500 W
Elektrischer Anschluß  : 400 V/50 Hz
  Drehstrom

Bestell-Nr.  :  105520
Menge: 1,000 Stck

**2.7.2 OERTLI Öl-Gebläsebr. OES 442 LZ Feuerungsleistung: 290-765 kW**
OERTLI Öl-Gebläsebr. OES 442 LZ
Feuerungsleistung: 290-765 kW
CE geprüft nach EN 267, Niederspannungsrichtlinie 79/23 EWG, EN 60335
EMV-Richtlinie 89/399 EWG,
für die Verbrennung von Heizöl EL nach
DIN 51603
Für einen Feuerraumgegendruck bis
max. 12 mbar (siehe Arbeitsfeld)
mit saug- und druckseitiger Luftregulierung zur Optimierung der Verbrennung
- Flammenüberwachung mittels Fotowiderstandszelle
- DUOPRESS-Gebläse-System, dadurch
  besseres Startverhalten und Verminderung von Pulsationseffekten sowie
  saubere Verbrennung.
- Energiesparluftklappe bei Brennerstillstand automatisch schließend
- Einfache Brennermontage mittels
  Schiebeflansch
- Integrierte Brennerplatte für eine
  einfache zeitsparende Wartung
- Warmlufterzeuger-taugliches elektronisches Steuergerät (Feuerungsautomat)
  DKW 972
- elektronischer Zündtransformator
- Luftüberwachung mittels Luftdruckwächter für dreiphasige Versorgung
- separater Ölpumpen-Elektromotor
- Brennerschutzhaube (schalldämmend)
- Gehäuseform mit optimierter Luftführung als Lärmfalle
- Ölschläuche (1,5 m)
- Ölpumpe mit integrierten Magnetventilen
- Elektrischer Anschluß mittels Steckbuchsen nach DIN 4791
- komplett verdrahtet

Typ  :  OES-442 LZ
Feuerungsleistung  :  290-765 kW
Öldurchsatz  :24,4-64,5 kg/h
minimal einstellbare
Vollast/Durchsatz  :  465 kW
  39,2 kg/h
elektrische
Leistungsaufnahme  :  1500 W
Elektrischer Anschluß  : 400 V/50 Hz
  Drehstrom

Bestell-Nr.  :  105519
Menge: 1,000 Stck

**2.7.3 Satro-pen (Zur Abfrage des Störcodes des Steuergerätes)**
OERTLI Satro-Pen II
zur Abfrage des Störcodes aller elektronischen
Satronic-Steuergeräte

Bestell-Nr.:  130590
Menge: 1,000 Stck

**2.7.4 OERTLI Ölgebläsebrenner OES 255 LE Heizöl, 60 - 120 kW, 1-stufig**
OERTLI  Ölgebläsebrenner OES 255 LE
- 1-stufiger automatischer Kompaktölbrenner mit druckseitiger
  Luftregulierung zur
  Verbrennungsoptimierung
- komplett mit Druckzerstäuberdüse
  simplex, werkseitig voreingestellt
- Schnellschlußschrauben und senkrechte
  Wartungsposition zur schnellen und
  sauberen Wartung
- Elektromotor 230 V (Wechselspannung)
- Gebläsesystem DUOPRESS
- automatische Luftabschlußklappe
- Flammkopf sekundärseitig einstellbar
  zur optimalen Verbrennung mittels
  optimierten Flammkopfs
- elektronischer Zündtransformator
- Steuergerät
- Flammenwächter Fotozelle
- Elektroanschluß mittels Euro-
  Normsteckbuchse nach DIN 4791
- Haube mit FCKW-freier-
  Schalldämmung
- Schiebeflansch, dadurch für alle
  marktgängigen Niedertemperaturkessel
  geeignet
- Flexible Ölanschlußleitungen
- vormontierte Düse

Verpackung : 1 Paket
Brenner komplett vormontiert (Flammkopf,
Düse, Zuleitungen) und werkseitig warm
voreingestellt (Düsenstock, Luftklappe,
Pumpendruck). Bitte beachten Sie bei
Installation dieser Brenner die Richtlinien der BlmSchV.
Bei der Dimensionierung der Ölzuleitung
incl. Armaturen ist die max. Saughöhe zu
beachten, insbesondere bei Einbau eines
Antiheberventils (§ 19g WHG).

Brennerleistung  kW : 60 - 120
Öldurchsatz  kg/h : 5,1 - 10,1
Aufgenommene elektrische
Leistung  : 245 W/230 V
  1N / 50 Hz
Schall bei 1 m Abstand  : 67 dB (A)
Gewicht  kg : 18
Bestell-Nr.  : 107936
Typ  : OES 255 L E
Menge: 1,000 Stck

**2.7.5 OERTLI Ölgebläsebrenner OES 151 LEV ELIO für Heizöl EL**
OERTLI Ölgebläsebrenner OES 151 LEV ELIO
für Heizöl EL
Umweltzeichen "Blauer Engel"
 nach RAL-UZ 9
- automatischer Kompaktölbrenner mit
  druckseitiger Luftregulierung zur
  Verbrennungsoptimierung
- komplett mit Druckzerstäuberdüse
  Simplex, werkseitig voreingestellt
- Schnellschlußschrauben zur zeitsparenden Wartung
- senkrechte Wartungsposition
- Elektromotor 230 V (Wechselspannung)
- patentiertes Gebläsesystem DUOPRESS
- automatische Luftabschlußklappe
- Flammkopf sekundärseitig einstellbar
  zur optimalen Verbrennung mittels
  optimiertem Flammenkopf
- elektronischer Zündtransformator
- Steuergerät, Fotozelle als Flammenüberwachung
- Ölpumpe mit integriertem Magnetventil
- Elektroanschluß mittels EURO-Norm-
  steckbuchse nach DIN 4791
- sehr geräuscharmer Betrieb durch interne "Geräuschfalle"
- Schiebeflansch, dadurch für alle
  marktüblichen Niedertemperaturkessel
  geeignet
- flexible Ölanschlußleitungen
Typ  : OES151LEVELIOS
Feuerungswärmeleis. kW : 16 -31
max. Feuerraumgegendruck  mbar : 0,6
Öldurchsatz  kg/h : 1,35 -2,60
Voreinstellung  kW : 22
Vormontierte Düse Usgph: 0,50/60GradS
Leistungsaufnahme  W : 250
Abmessungen
 Breite  mm : 260
 Gesamt-Tiefe  mm : 465
 Länge Flammenrohr  mm : 90  -150
 Gesamt-Höhe  mm : 325
 Durchm.Flammenrohr mm : 90
 Gewicht  kg : 10
Bestell-Nr.  : 107140
Menge: 1,000 Stck

**2.7.6 OERTLI Ölgebläsebrenner OES 255 LZ Heizöl, 53 - 120 kW, 2-stufig**
OERTLI Ölgebläsebrenner OES 255 LZ
- 2-stufiger automatischer Kompaktölbrenner mit druckseitiger
  Luftregulierung zur
  Verbrennungsoptimierung
- komplett mit Druckzerstäuberdüse
  simplex, werkseitig voreingestellt
- Schnellschlußschrauben und senkrechte
  Wartungsposition zur schnellen und
  sauberen Wartung
- Elektromotor 230 V (Wechselspannung)
- Gebläsesystem DUOPRESS
- automatische Luftabschlußklappe
- Flammkopf sekundärseitig einstellbar
  zur optimalen Verbrennung mittels
  optimierten Flammkopfs
- elektronischer Zündtransformator
- Steuergerät
- Flammenwächter Fotozelle
- Elektroanschluß mittels Euro-
  Normsteckbuchse nach DIN 4791
- Haube mit FCKW-freier-
  Schalldämmung
- Schiebeflansch, dadurch für alle
  marktgängigen Niedertemperaturkessel
  geeignet
- Flexible Ölanschlußleitungen
- vormontierte Düse

Verpackung : 1 Paket
Brenner komplett vormontiert (Flammkopf,
Düse, Zuleitungen) und werkseitig warm
voreingestellt (Düsenstock, Luftklappe,
Pumpendruck). Bitte beachten Sie bei
Installation dieser Brenner die Richtlinien der BlmSchV.
Bei der Dimensionierung der Ölzuleitung
incl. Armaturen ist die max. Saughöhe zu
beachten, insbesondere bei Einbau eines
Antiheberventils (§ 19g WHG).

Brennerleistung  kW : 53 - 120
Öldurchsatz  kg/h : 4,5  - 10,1
Aufgenommene elektrische
Leistung  : 250 W/230 V
  1N / 50 Hz
Schall bei 1 m Abstand  : 67 dB (A)
Gewicht  kg : 18
Bestell-Nr.  : 107938
Typ  : OES 255 L Z
Menge: 1,000 Stck

**2.7.7 OERTLI hitzebeständ. Flammrohr FKS 20/30 für Gebläsebrenner OES 151 LE**
OERTLI  hitzebeständ. Flammrohr FKS
20/30 für Gebläsebrenner OES 151 LE

Bestell-Nr.: 108766
Menge: 1,000 Stck

**2.7.8 OERTLI hitzebeständ. Flammrohr FKS 40 für Gebläsebrenner OES 152 LE**
OERTLI  hitzebeständ. Flammrohr FKS 40
für Gebläsebrenner OES 152 LE

Bestell-Nr.: 108767
Menge: 1,000 Stck

**2.7.9 OERTLI hitzebeständ. Flammrohr FKS 10 für Gebläsebrenner OES 151 LEV**
OERTLI  hitzebeständ. Flammrohr FKS 10
für Gebläsebrenner OES 151 LEV

Bestell-Nr.: 108765
Menge: 1,000 Stck

**2.7.10 OERTLI zusätzl. Schalldämmhaube für OES 440 Öl / Gas Dämpfung 20-25dB(A)**
OERTLI zusätzl. Schalldämmhaube
für OES 440 Öl / Gas
Dämpfung 20-25dB (A)
Bestell-Nr.: 106660
Menge: 1,000 Stck

**2.7.11 OERTLI zusätzliche Schalldämmhaube für OES 540 Öl / Gas SH 20, 20-25 dB(A)**
OERTLI zusätzliche Schalldämmhaube
für OES 540 Öl / Gas SH 20
- aus Stahlblech, lackiert RAL 3000,
  ausgekleidet mit schallabsorbierender
  Mineralwolle, nicht brennbar
  nach DIN 4102, mit Glasvlieskaschierung.
- Haube in Einzelteilen zerlegbar,
  verbunden mit Schnellverschlüssen.
- soweit möglich fahrbar, mit 4
  Lenkrollen, davon 2 mit
  Totalfeststeller.
- mit schallgedämmter Luftansaugstrecke
  waagerecht über/unter dem Brenner bzw.
  senkrecht hinter dem Brenner.
- Schallpegelminderung bis ca.20-25 dB
  (A), frequenzabhängig

Abmessung ca. LxBxH: 1100x800x800

Bestell-Nr.: 191196
Menge: 1,000 Stck

**2.7.12 OERTLI zusätzliche Schalldämmhaube für OES 540 Öl / Gas SH 15, 10-15 dB(A)**
OERTLI zusätzliche Schalldämmhaube
für OES 540 Öl / Gas SH 15
- aus Stahlblech, lackiert RAL 3000,
  ausgekleidet mit schallabsorbierender
  Mineralwolle, nicht brennbar
  nach DIN 4102, mit Glasvlieskaschierung.
- Haube in Einzelteilen zerlegbar,
  verbunden mit Schnellverschlüssen.
- soweit möglich fahrbar, mit 4
  Lenkrollen, davon 2 mit
  Totalfeststeller.
- mit schallgedämmter Luftansaugstrecke
  waagerecht über/unter dem Brenner bzw.
  senkrecht hinter dem Brenner.
- Schallpegelminderung bis ca. 10-15dB
  (A), frequenzabhängig

Abmessung ca. LxBxH: 1100x750x700

Bestell-Nr.:  191195
Menge: 1,000 Stck

**2.7.13 OERTLI Öl-Gebläsebr.OES 441-1LZ Feuerungsleistung: 185- 515 kW**
OERTLI Öl-Gebläsebr.OES 441-1LZ
Feuerungsleistung: 185- 515 kW
CE geprüft nach EN 267, Niederspannungsrichtlinie 79/23 EWG, EN 60335
EMV-Richtlinie 89/399 EWG,
für die Verbrennung von Heizöl EL nach
DIN 51603
Für einen Feuerraumgegendruck bis
max. 8 mbar (siehe Arbeitsfeld)
mit saug- und druckseitiger Luftregulierung zur Optimierung der Verbrennung
- Flammenüberwachung mittels Fotowiderstandszelle
- DUOPRESS-Gebläse-System, dadurch
  besseres Startverhalten und Verminderung von Pulsationseffekten sowie
  saubere Verbrennung.
- Energiesparluftklappe bei Brennerstillstand automatisch schließend
- Einfache Brennermontage mittels
  Schiebeflansch
- Integrierte Brennerplatte für eine
  einfache zeitsparende Wartung
- Warmlufterzeuger-taugliches elektronisches Steuergerät (Feuerungsautomat)
  DKW 972
- elektronischer Zündtransformator
- Brennerschutzhaube (schalldämmend)
- Gehäuseform mit optimierter Luftführung als Lärmfalle
- Ölschläuche (1,5 m)
- Ölpumpe mit integrierten Magnetventilen
- Elektrischer Anschluß mittels Steckbuchsen nach DIN 4791, komplett verdrahtet

Typ  :OES-441-1 LZ
Feuerungsleistung  : 185- 515 kW
Öldurchsatz  :15,6-43,3 kg/h
minimal einstellbare
Vollast/Durchsatz  :  285 kW
  24 kg/h
elektrische
Leistungsaufnahme  :  650 W
Elektrischer Anschluß  : 230 V/50 Hz
  Wechselstrom
Gewicht  :  60 kg

Bestell-Nr.  :  105617
Menge: 1,000 Stck

**2.7.14 OERTLI Ölgebläsebrenner OES 354 LZ von 142-274 kW, OECOSTAR**
OERTLI Ölgebläsebrenner OES 354 LZ
von 142-274 kW, OECOSTAR
Kompakter automatischer Ölbrenner mit
Gebläse :
- 2-stufiger Betrieb
- integrierte Serviceposition mit
  Schnellverschlüssen
- Elektromotor 230 V (Wechselspannung)
- Gebläse mit DUOPRESS(r)-System
- Luftabschlußklappe bei Stillstand
- verstellbare Primär- und Sekundär-
  Luft-Mischvorrichtung
- elektronischer Zündtrafo
- elektronisches Steuergerät
- Flammenüberwachung mittels Fotozelle
- rechtsdrehende Ölpumpe mit
  integriertem Magnetventil
- elektrischer Anschluß mittels
  Normsteckbuchse nach DIN 4791
  Ölzufuhrleitungen (paarweise)
- Befestigung mittels Schiebeflansch
- flexible Ölzufuhrleitungen (paarweise)
Bei der Dimensionierung der Ölzuleitung
incl.Armaturen ist die max. Saughöhe zu
beachten, insbesondere bei Einbau eines
Antiheberventils (Nach §19g WHG)
Brenner geprüft nach EN 267
Verpackung 1 Paket
- vollständiger Brenner mit Düse

Typ: OES 354 LZ
Leistung 1.Stufe min/max: 142/192 kW
Leistung 2. Stufe max. : 274 kW
Öldurchsatz : 12,0/16,2 - 23,2 kg/h
Vormontiere Düse:  4,0/45°S US Gal./h
Voreingestellte Kesselleist.: 143/210 kW
Leistungsaufnahme: 380 W
Gewicht: 22 kg

Bestell-Nr.: 100004986
Menge: 1,000 Stck

**2.7.15 OERTLI Ölgebläsebrenner OES 355 LZ von 126-430 kW, OECOSTAR**
OERTLI Ölgebläsebrenner OES 355 LZ
von 126-430 kW, OECOSTAR
Kompakter automatischer Ölbrenner mit
Gebläse :
- 2-stufiger Betrieb
- integrierte Serviceposition mit
  Schnellverschlüssen
- Elektromotor 230 V (Wechselspannung)
- Gebläse mit DUOPRESS(r)-System
- Luftabschlußklappe bei Stillstand
- verstellbare Primär- und Sekundär-
  Luft-Mischvorrichtung
- elektronischer Zündtrafo
- elektronisches Steuergerät
- Flammenüberwachung mittels Fotozelle
- rechtsdrehende Ölpumpe mit
  integriertem Magnetventil
- elektrischer Anschluß mittels
  Normsteckbuchse nach DIN 4791
  Ölzufuhrleitungen (paarweise)
- Befestigung mittels Schiebeflansch
- flexible Ölzufuhrleitungen (paarweise)
Bei der Dimensionierung der Ölzuleitung
incl.Armaturen ist die max. Saughöhe zu
beachten, insbesondere bei Einbau eines
Antiheberventils (Nach §19g WHG)
Brenner geprüft nach EN 267
Verpackung 1 Paket
- vollständiger Brenner mit Düse

Typ: OES 355 LZ
Leistung 1.Stufe min/max: 126/202 kW
Leistung 2. Stufe max. : 430 kW
Öldurchsatz : 10,6/17,0 - 36,3 kg/h
Vormontiere Düse:  5,0/45°S US Gal./h
Voreingestellte Kesselleist.: 210/315 kW
Leistungsaufnahme: 650 W
Gewicht: 30 kg

Bestell-Nr.: 100004987
Menge: 1,000 Stck

**2.7.16 OERTLI Ölgebläsebrenner OES 356 LZ von 114-460 kW, OECOSTAR**
OERTLI Ölgebläsebrenner OES 356 LZ
von 114-460 kW, OECOSTAR
Kompakter automatischer Ölbrenner mit
Gebläse :
- 2-stufiger Betrieb
- integrierte Serviceposition mit
  Schnellverschlüssen
- Elektromotor 230 V (Wechselspannung)
- Gebläse mit DUOPRESS(r)-System
- Luftabschlußklappe bei Stillstand
- verstellbare Primär- und Sekundär-
  Luft-Mischvorrichtung
- elektronischer Zündtrafo
- elektronisches Steuergerät
- Flammenüberwachung mittels Fotozelle
- rechtsdrehende Ölpumpe mit
  integriertem Magnetventil
- elektrischer Anschluß mittels
  Normsteckbuchse nach DIN 4791
  Ölzufuhrleitungen (paarweise)
- Befestigung mittels Schiebeflansch
- flexible Ölzufuhrleitungen (paarweise)
Bei der Dimensionierung der Ölzuleitung
incl.Armaturen ist die max. Saughöhe zu
beachten, insbesondere bei Einbau eines
Antiheberventils (Nach §19g WHG)
Brenner geprüft nach EN 267
Verpackung 1 Paket
- vollständiger Brenner mit Düse

Typ: OES 356 LZ
Leistung 1.Stufe min/max: 114/179 kW
Leistung 2. Stufe max. : 460 kW
Öldurchsatz : 9,6/15,1 - 38,8 kg/h
Vormontiere Düse:  6,0/45°S US Gal./h
Voreingestellte Kesselleist.: 270/385 kW
Leistungsaufnahme: 650 W
Gewicht: 30 kg

Bestell-Nr.: 100004988
Menge: 1,000 Stck

**2.7.17 OERTLI Ölgebläsebrenner OES 351 LZ von 75-142 kW, OECOSTAR, 2-stufig**
OERTLI Ölgebläsebrenner OES 351 LZ
von 75-142 kW, OECOSTAR
Kompakter automatischer Ölbrenner mit
Gebläse :
- 2-stufiger Betrieb
- integrierte Serviceposition mit
  Schnellverschlüssen
- Elektromotor 230 V (Wechselspannung)
- Gebläse mit DUOPRESS(r)-System
- Luftabschlussklappe bei Stillstand
- verstellbare Primär- und Sekundär-
  Luft- Mischvorrichtung
- elektronischer Zündtrafo
- elektronisches Steuergerät
- Flammenüberwachung mittels Fotozelle
- rechtsdrehende Ölpumpe mit
  integriertem Magnetventil
- elektrischer Anschluss mittels
  Normsteckbuchse nach DIN 4791
  Ölzufuhrleitungen (paarweise)
- Befestigung mittels Schiebeflansch
- flexible Ölzufuhrleitungen (paarweise)
Bei der Dimensionierung der Ölzuleitung
incl. Armaturen ist die max. Saughöhe zu
beachten, insbesondere bei Einbau eines
Antiheberventils (Nach §19g WHG)
Brenner geprüft nach EN 267
Verpackung 1 Paket
- vollständiger Brenner mit Düse

Typ: OES 351 LZ
Leistung 1.Stufe min/max: 75/98 kW
Leistung 2. Stufe max. : 142 kW
Öldurchsatz : 6,3/8,2 - 12,0 kg/h
Vormontierte Düse:  2,25/45°S US Gal./h
Voreingestellte Kesselleist.: 90/130 kW
Leistungsaufnahme: 360 W
Gewicht: 25 kg

Bestell-Nr.: 100004983
Menge: 1,000 Stck

**2.7.18 OERTLI Ölgebläsebrenner OES 352 LZ von 79-160 kW, OECOSTAR, 2-stufig**
OERTLI Ölgebläsebrenner OES 352 LZ
von 79-160 kW, OECOSTAR
Kompakter automatischer Ölbrenner mit
Gebläse :
- 2-stufiger Betrieb
- integrierte Serviceposition mit
  Schnellverschlüssen
- Elektromotor 230 V (Wechselspannung)
- Gebläse mit DUOPRESS(r)-System
- Luftabschlussklappe bei Stillstand
- verstellbare Primär- und Sekundär-
  Luft-Mischvorrichtung
- elektronischer Zündtrafo
- elektronisches Steuergerät
- Flammenüberwachung mittels Fotozelle
- rechtsdrehende Ölpumpe mit
  integriertem Magnetventil
- elektrischer Anschluss mittels
  Normsteckbuchse nach DIN 4791
  Ölzufuhrleitungen (paarweise)
- Befestigung mittels Schiebeflansch
- flexible Ölzufuhrleitungen (paarweise)
Bei der Dimensionierung der Ölzuleitung
incl. Armaturen ist die max. Saughöhe zu
beachten, insbesondere bei Einbau eines
Antiheberventils (Nach §19g WHG)
Brenner geprüft nach EN 267
Verpackung 1 Paket
- vollständiger Brenner mit Düse

Typ: OES 352 LZ
Leistung 1.Stufe min/max: 79/117 kW
Leistung 2. Stufe max. : 160 kW
Öldurchsatz : 6,7/9,9 - 13,5 kg/h
Vormontiere Düse: 2,5/45°S US Gal./h
Voreingestellte Kesselleist.: 97/140 kW
Leistungsaufnahme: 260 W
Gewicht: 22 kg

Bestell-Nr.: 100004984
Menge: 1,000 Stck

**2.7.19 OERTLI Ölgebläsebrenner OES 353 LZ von 94-217 kW, OECOSTAR**
OERTLI Ölgebläsebrenner OES 353 LZ
von 94-217 kW, OECOSTAR
Kompakter automatischer Ölbrenner mit
Gebläse :
- 2-stufiger Betrieb
- integrierte Serviceposition mit
  Schnellverschlüssen
- Elektromotor 230 V (Wechselspannung)
- Gebläse mit DUOPRESS(r)-System
- Luftabschlußklappe bei Stillstand
- verstellbare Primär- und Sekundär-
  Luft-Mischvorrichtung
- elektronischer Zündtrafo
- elektronisches Steuergerät
- Flammenüberwachung mittels Fotozelle
- rechtsdrehende Ölpumpe mit
  integriertem Magnetventil
- elektrischer Anschluß mittels
  Normsteckbuchse nach DIN 4791
  Ölzufuhrleitungen (paarweise)
- Befestigung mittels Schiebeflansch
- flexible Ölzufuhrleitungen (paarweise)
Bei der Dimensionierung der Ölzuleitung
incl.Armaturen ist die max. Saughöhe zu
beachten, insbesondere bei Einbau eines
Antiheberventils (Nach §19g WHG)
Brenner geprüft nach EN 267
Verpackung 1 Paket
- vollständiger Brenner mit Düse

Typ: OES 353 LZ
Leistung 1.Stufe min/max: 94/181 kW
Leistung 2. Stufe max. : 217 kW
Öldurchsatz : 7,9/15,3 - 18,3 kg/h
Vormontiere Düse:  3,0/45°S US Gal./h
Voreingestellte Kesselleist.: 123/175 kW
Leistungsaufnahme: 380 W
Gewicht: 22 kg

Bestell-Nr.: 100004985
Menge: 1,000 Stck

**2.7.20 OERTLI Dichtung für separaten Luftansaugstutzen für OES 150 L**
OERTLI  Dichtung für separaten
Luftansaugstutzen für
Gebläsebrenner OES 150 L

Bestell-Nr.: 107696
Menge: 1,000 Stck

**2.7.21 OERTLI Öl-Gebläsebr.OES 441-3LZ Feuerungsleistung: 200-625 kW**
OERTLI Öl-Gebläsebr.OES 441-3LZ
Feuerungsleistung: 200-625 kW
CE geprüft nach EN 267, Niederspannungsrichtlinie 79/23 EWG, EN 60335
EMV-Richtlinie 89/399 EWG,
für die Verbrennung von Heizöl EL nach
DIN 51603
Für einen Feuerraumgegendruck bis
max. 11 mbar (siehe Arbeitsfeld)
mit saug- und druckseitiger Luftregulierung zur Optimierung der Verbrennung
- Flammenüberwachung mittels Fotowiderstandszelle
- DUOPRESS-Gebläse-System, dadurch
  besseres Startverhalten und Verminderung von Pulsationseffekten sowie
  saubere Verbrennung.
- Energiesparluftklappe bei Brennerstillstand automatisch schließend
- Einfache Brennermontage mittels
  Schiebeflansch
- Integrierte Brennerplatte für eine
  einfache zeitsparende Wartung
- Warmlufterzeuger-taugliches elektronisches Steuergerät (Feuerungsautomat)
  DKW 972
- elektronischer Zündtransformator
- Luftüberwachung mittels Luftdruckwächter für dreiphasige Versorgung
- separater Ölpumpen-Elektromotor
- Brennerschutzhaube (schalldämmend)
- Gehäuseform mit optimierter Luftführung als Lärmfalle
- Ölschläuche (1,5 m)
- Ölpumpe mit integrierten Magnetventilen
- Elektrischer Anschluß mittels Steckbuchsen nach DIN 4791
- komplett verdrahtet

Typ  :OES-441-3 LZ
Feuerungsleistung  :  200-625 kW
Öldurchsatz  :16,8-43,3 kg/h
minimal einstellbare
Vollast/Durchsatz  :  300 kW
  25,3 kg/h
elektrische
Leistungsaufnahme  :  1500 W
Elektrischer Anschluß  : 400 V/50 Hz
  Drehstrom

Bestell-Nr.  :  105518
Menge: 1,000 Stck

**2.7.22 OERTLI Ölgebläsebrenner OES 152 LE/33 ELIOS für Heizöl EL, 29 47 kW**
OERTLI Ölgebläsebrenner
OES 152 LE/33 ELIOS für Heizöl EL

- automatischer Kompaktölbrenner mit
  druckseitiger Luftregulierung zur
  Verbrennungsoptimierung
- komplett mit Druckzerstäuberdüse
  Simplex, werkseitig voreingestellt
- Schnellschlußschrauben zur zeitsparenden Wartung
- senkrechte Wartungsposition
- Elektromotor 230 V (Wechselspannung)
- patentiertes Gebläsesystem DUOPRESS
- automatische Luftabschlußklappe
- Flammkopf sekundärseitig einstellbar
  zur optimalen Verbrennung mittels
  optimiertem Flammenkopf
- elektronischer Zündtransformator
- Steuergerät, Fotozelle als Flammenüberwachung
- Ölpumpe mit integriertem Magnetventil
- Elektroanschluß mittels EURO-Norm-
  steckbuchse nach DIN 4791
- sehr geräuscharmer Betrieb durch interne "Geräuschfalle"
- Schiebeflansch, dadurch für alle
  marktüblichen Niedertemperaturkessel
  geeignet
- flexible Ölanschlußleitungen
Typ  : OES152LE/33
ELIOS
Feuerungswärmeleis. kW : 29-47
max. Feuerraumgegendruck  mbar : 0,7
Öldurchsatz  kg/h : 2,45-4,0
Voreinstellung  kW : 33
Vormontierte Düse Usgph: 0,65/45 Grd S
Leistungsaufnahme  W : 190
Abmessungen
 Breite  mm : 260
 Gesamt-Tiefe  mm : 465
 Länge Flammenrohr  mm : 90  -150
 Gesamt-Höhe  mm : 325
 Durchm.Flammenrohr mm : 90
 Gewicht  kg : 14
Bestell-Nr.  : 107300
Menge: 1,000 Stck

**2.7.23 OERTLI Ölgebläsebrenner OES 151 LE ELIOS für Heizöl EL**
OERTLI Ölgebläsebrenner OES 151 LE ELIOS
für Heizöl EL
- automatischer Kompaktölbrenner mit
  druckseitiger Luftregulierung zur
  Verbrennungsoptimierung
- komplett mit Druckzerstäuberdüse
  Simplex, werkseitig voreingestellt
- Schnellschlußschrauben zur zeitsparenden Wartung
- senkrechte Wartungsposition
- Elektromotor 230 V (Wechselspannung)
- patentiertes Gebläsesystem DUOPRESS
- automatische Luftabschlußklappe
- Flammkopf sekundärseitig einstellbar
  zur optimalen Verbrennung mittels
  optimiertem Flammenkopf
- elektronischer Zündtransformator
- Steuergerät, Fotozelle als Flammenüberwachung
- Ölpumpe mit integriertem Magnetventil
- Elektroanschluß mittels EURO-Norm-
  steckbuchse nach DIN 4791
- sehr geräuscharmer Betrieb durch interne "Geräuschfalle"
- Schiebeflansch, dadurch für alle
  marktüblichen Niedertemperaturkessel
  geeignet
- flexible Ölanschlußleitungen
Typ  : OES151LE ELIOS
Feuerungswärmeleis. kW : 22 -33
max. Feuerraumgegendruck  mbar : 0,7
Öldurchsatz  kg/h : 1,85 -2,8
Voreinstellung  kW : 30
Vormontierte Düse Usgph: 0,6/45 Grd S
Leistungsaufnahme  W : 190
Abmessungen
 Breite  mm : 260
 Gesamt-Tiefe  mm : 465
 Länge Flammenrohr  mm : 90  -150
 Gesamt-Höhe  mm : 325
 Durchm.Flammenrohr mm : 90
 Gewicht  kg : 10
Bestell-Nr.  : 107141
Menge: 1,000 Stck

**2.7.24 OERTLI Öl-Gebläsebrenner OES 441-2 LZ**
OERTLI Öl-Gebläsebrenner
OES 441-2 LZ
Kompakter Öl-Gebläsebrenner
CE geprüft nach EN 267
Niederspannungsrichtlinie 79/23 EWG,
EN 60335
EMV-Richtlinie 89/399 EWG
für die Verbrennung von Heizöl EL nach
DIN 51603
Für einen Feuerraumgegendruck bis max.
8 mbar (siehe Arbeitsfeld)
mit saug- und druckseitiger Luftregulierung zur Optimierung der Verbrennung
- Flammenüberwachung mittels Fotowiderstandszelle
- DUOPRESS-Gebläse-System, dadurch
  besseres Startverhalten und Verminderung von Pulsationseffekten sowie
  saubere Verbrennung.
- Energiesparluftklappe bei Brennerstillstand automatisch schließend
- Einfache Brennermontage mittels
  Schiebeflansch
- Integrierte Brennerplatte für eine
  einfache zeitsparende Wartung
- Warmlufterzeuger-taugliches elektronisches Steuergerät (Feuerungsautomat)
  DKW 972
- elektronischer Zündtransformator
- Brennerschutzhaube (schalldämmend)
- Gehäuseform mit optimierter Luftführung als Lärmfalle
- Ölschläuche (1,5 m)
- Ölpumpe mit integrierten Magnetventilen
- Elektrischer Anschluß mittels Steckbuchsen nach DIN 4791, komplett
  verdrahtet
Typ  : OES-441-2 LZ
Feuerungsleistung  :  185-625 kW
Öldurchsatz  : 15,6-43,3 kg/h
minimal einstellbare
Vollast/Durchsatz  :  285 kW
  24 kg/h
elektrische
Leistungsaufnahme  :  750 W
Elektrischer Anschluß  :  230 V/50 Hz
  Wechselstrom

Bestell-Nr.  :  106124
Menge: 1,000 Stck

**2.7.25 OERTLI Ölgebläsebrenner OES 153 LE ELIOS für Heizöl EL, 29-65 kW, beige**
OERTLI Ölgebläsebrenner
OES 153 LE  ELIOS für Heizöl EL

- automatischer Kompaktölbrenner mit
  druckseitiger Luftregulierung zur
  Verbrennungsoptimierung
- komplett mit Druckzerstäuberdüse
  Simplex, werkseitig voreingestellt
- Schnellschlussschrauben zur zeitsparenden Wartung
- senkrechte Wartungsposition
- Elektromotor 230 V (Wechselspannung)
- patentiertes Gebläsesystem DUOPRESS
- automatische Luftabschlussklappe
- Flammkopf sekundärseitig einstellbar
  zur optimalen Verbrennung mittels
  optimiertem Flammenkopf
- elektronischer Zündtransformator
- Steuergerät, Fotozelle als Flammenüberwachung
- Ölpumpe mit integriertem Magnetventil
- Elektroanschluß mittels EURO-Norm-
  steckbuchse nach DIN 4791
- sehr geräuscharmer Betrieb durch interne "Geräuschfalle"
- Schiebeflansch, dadurch für alle
  marktüblichen Niedertemperaturkessel
  geeignet
- flexible Ölanschlussleitungen
Typ  : OES153 LE

Feuerungswärmeleist. kW : 29-65
max. Feuerraumgegendruck  mbar : 0,7
Öldurchsatz  kg/h : 2,5-5,4
Voreinstellung  kW : 40
Vormontierte Düse Usgph: 0,75/60 Grd H
Leistungsaufnahme  W : 215
Abmessungen
 Breite  mm : 260
 Gesamt-Tiefe  mm : 465
 Länge Flammenrohr  mm : 90  -150
 Gesamt-Höhe  mm : 325
 Durchm.Flammenrohr mm : 90
 Gewicht  kg : 14

Bestell-Nr.:  : 100005322
Menge: 1,000 Stck

#### 2.8 Inbetriebnahme

**2.8.1 OERTLI Inbetriebnahme zzgl. Anfahrt Ölbrenner 70 kW - 300 kW**
OERTLI Inbetriebnahme zzgl. Anfahrt
Ölbrenner 70 kW - 300 kW
Bestell-Nr.:  198002
Menge: 1,000 Stck

**2.8.2 OERTLI Inbetriebnahme zzgl. Anfahrt Ölbrenner 300 kW bis 800 kW**
OERTLI Inbetriebnahme zzgl. Anfahrt
Ölbrenner 300 kW bis 800 kW
Bestell-Nr.:  198004
Menge: 1,000 Stck

**2.8.3 OERTLI Inbetriebnahme zzgl. Anfahrt Ölbrenner über 800 kW**
OERTLI Inbetriebnahme zzgl. Anfahrt
Ölbrenner über 800 kW
Bestell-Nr.:  198006
Menge: 1,000 Stck

**2.8.4 OERTLI Inbetriebnahme für Ölkleinkessel ÖK, ÖSB**
OERTLI Inbetriebnahme für
Ölkleinkessel ÖK, ÖSB

zzgl. Anfahrtspauschale

Bestell-Nr.: 199002
Menge: 1,000 Stck

**2.8.5 OERTLI Inbetriebnahme PURN/PUSN/ÖK**
Inbetriebnahme PURN/PUSN/ÖK

Bestell-Nr.:  199024
Menge: 1,000 Stck

**2.8.6 OERTLI Inbetriebnahme zzgl. Anfahrt Ölbrenner/Gasbrenner bis 70 kW**
OERTLI Inbetriebnahme zzgl. Anfahrt
Ölbrenner/Gasbrenner bis 70 kW

Bestell-Nr.:  198001
Menge: 1,000 Stck

#### 2.9 Zubehör Ölkessel

**2.9.1 OERTLI Anschlussgruppe gemischt f.OECODENS/OECOSUN 500+750**
OERTLI Anschlussgruppe gemischt
mit Energieeffizienzpumpe, Klasse A für
besonders stromsparenden Betrieb.

Für OECODENS 500 / OECOSUN 500
Achtung: Heizkreismodul-Rohranschlusset
Art.-Nr.: 100005978 (EC 296)
ist zusätzlich notwendig

und für

OECODENS 750 / OECOSUN 750
ohne weiteres Zubehör

Kolli ER 74

Bestell-Nr.: 100013448
Menge: 1,000 Stck

**2.9.2 OERTLI Nachfüllset Neutrabox Granulat(5 kg), Aktivkohle(0,5 kg)**
OERTLI  Nachfüllset Neutrabox
5,0 kg Granulat
0,5 kg Aktivkohle

Kolli FM 156

Bestell-Nr.: 100012685
Menge: 1,000 Stck

**2.9.3 OERTLI Pumpengruppe UKS 26 für Heizkreis ohne Mischer**
OERTLI Pumpengruppe UKS 26
für Heizkreis ohne Mischer
Pumpengruppe links vom Kessel
- mit Umwälzpumpe UPS 25-40
  3-stufig
- komplett vormontiert und getestet
- mit Wärmedämmung
- Überströmventil
- 2 Absperr-Kugelhähne mit
  integriertem Thermometer
- Rückschlagklappe im Vorlauf

Achtung: lt. EnEV ist bei Heizkreisen
über 25 kW eine elektronische Pumpe,
die den Volumenstrom selbständig
anpasst, vorgeschrieben. Dies gilt
auch für Nachrüstungen und Austausch !

Bestell-Nr.: 122116
Menge: 1,000 Stck

**2.9.4 OERTLI Abgasthermostat f. Öl-Brennwertk. PURN Condens und CURN Condens**
OERTLI Abgasthermostat für
Öl-Brennwertkessel
PURN Condens und CURN Condens

Kolli FM 163

Bestell-Nr.: 100005760
Menge: 1,000 Stck

**2.9.5 Universal-Brennerprüfgerät UP 940 geeignet zum Prüfen der Steuergerät-**
Universal-Brennerprüfgerät UP 940
geeignet zum Prüfen der Steuergerät-
Baureihen TF 700, 800 und MMD
Bestell-Nr.:  106056
Menge: 1,000 Stck

**2.9.6 OERTLI Abgas-Schalldämpfer f. Öl-Brennw. PURN Condens und CURN Condens**
OERTLI Abgas-Schalldämpfer für
Öl-Brennwertkessel
PURN Condens und CURN Condens

Kolli FM 164

Bestell-Nr.: 100006120
Menge: 1,000 Stck

**2.9.7 OERTLI Anschlussgruppe UKS 26 für Ölkessel PK/PU/CU**
OERTLI Anschlussgruppe UKS 26
für einen Heizkreis ohne Mischer
für Ölkessel PK/PU/CU
Pumpengruppe links oder rechts
 am Kessel

- mit Umwälzpumpe UPS 25-40
  3-stufig
- komplett vormontiert und getestet
- mit Wärmedämmung
- Überströmventil
- 2 Absperr-Kugelhähne mit
  integriertem Thermometer
- Rückschlagklappe im Vorlauf
- inkl. Sicherheitsset EA 47
- ohne Anschlusskreuze ( sind im SLS )
- inkl. Verbindungsrohre zum Kessel

Achtung: lt. EnEV ist bei Heizkreisen
über 25 kW eine elektronische Pumpe,
die den Volumenstrom selbständig
anpasst, vorgeschrieben. Dies gilt
auch für Nachrüstungen und Austausch !

Bestell-Nr.: 190157
Menge: 1,000 Stck

**2.9.8 OERTLI Set für 2-stufige Betriebsweise von OEN 330GI, OES 440 GI und OES 540 GI**
OERTLI Regelungsset zur 2-stuf.
Ansteuerung von mod. Gasbrennern
OES 330 GI, OES 440 GI, OES 540 GI

Bestell-Nr.:  131050
Menge: 1,000 Stck

**2.9.9 OERTLI Anschlussgruppe UKS 26 + MKS 26 für Ölkessel PK/PU/CU**
OERTLI Anschlussgruppe UKS 26 + MKS 26
Für eine Heizkreis mit Mischer und
für einen Heizkreis ohne Mischer
für Ölkessel PK/PU/CU
Pumpengruppe links oder rechts
 am Kessel

- mit Umwälzpumpe UPS 25-40
  3-stufig
- komplett vormontiert und getestet
- mit Wärmedämmung
- Überströmventil
- 2 Absperr-Kugelhähne mit
  integriertem Thermometer
- Rückschlagklappe im Vorlauf
- mit Umwälzpumpe UPS 25-60
  3-stufig
- Mischer
- komplett vormontiert und getestet
- mit Wärmedämmung
- 2 Absperr-Kugelhähne mit
  integriertem Thermometer
- Rückschlagklappe im Vorlauf

- inkl. Sicherheitsset EA 47
- ohne Anschlusskreuze ( sind im SLS )
- inkl. Verbindungsrohre zum Kessel
- inkl. Verteilbalken für 2 Kreise

Achtung: lt. EnEV ist bei Heizkreisen
über 25 kW eine elektronische Pumpe,
die den Volumenstrom selbständig
anpasst, vorgeschrieben. Dies gilt
auch für Nachrüstungen und Austausch !

Bestell-Nr.: 190403
Menge: 1,000 Stck

**2.9.10 OERTLI Anschlusskreuze GBM 140 Kombination von Pumpengr., Verbindungsl.**
OERTLI Anschlusskreuze
Für die Kombination von
Pumpengruppen, Verbindungsleitung und Brennwertkessel
GBM 140

( Achtung: Anschlusskreuze
sind im Speicherladeset
Nr. 122130 enthalten )

Bestell-Nr.: 122031
Menge: 1,000 Stck

**2.9.11 OERTLI Sicherheits-Set für Ölkessel PKR / PURN / PURS**
OERTLI Sicherheits-Set
für Ölkessel
PKR / PURN / PURS

bestehend aus:
- Anschlussrohr starr, isoliert
- Kleinverteiler mit Isolierung
- Manometer
- Sicherheitsventil 3 bar
- Schnellentlüfter

Bestell-Nr.: 122033
Menge: 1,000 Stck

**2.9.12 OERTLI Anschlussgruppe MKS 26 für Ölkessel PK/PU/CU**
OERTLI Anschlussgruppe MKS 26
für einen Heizkreis mit Mischer
für Ölkessel PK/PU/CU
Pumpengruppe links oder rechts
 am Kessel

- mit Umwälzpumpe UPS 25-60
  3-stufig
- komplett vormontiert und getestet
- mit Wärmedämmung
- 2 Absperr-Kugelhähne mit
  integriertem Thermometer
- Rückschlagklappe im Vorlauf
- inkl. Sicherheitsset EA 47
- ohne Anschlusskreuze ( sind im SLS )
- inkl. Verbindungsrohre zum Kessel

Achtung: lt. EnEV ist bei Heizkreisen
über 25 kW eine elektronische Pumpe,
die den Volumenstrom selbständig
anpasst, vorgeschrieben. Dies gilt
auch für Nachrüstungen und Austausch !

Bestell-Nr.: 190401
Menge: 1,000 Stck

**2.9.13 OERTLI Speicherladset PK / PU 150 mit OBL/OBP 150-300**
OERTLI Speicherladset PK / PU 150
mit  OBL/OBP 150-300

Kolli EA 116

Bestell-Nr.: 100007834
Menge: 1,000 Stck

**2.9.14 OERTLI Neutrasockel FM 157 für Öl-Brennwert**
OERTLI Neutrasockel FM 157
für Öl-Brennwert
Bestell-Nr.: 100004292
Menge: 1,000 Stck

**2.9.15 OERTLI Kondensat-Hebepumpe 3,5 m**
OERTLI Kondensat-Hebepumpe 3,5 m
Kolli FM 158

Bestell-Nr.: 100004293
Menge: 1,000 Stck

**2.9.16 OERTLI 2-stufige Brennerplatine für Einbau in OE-tronic FT 63**
OERTLI 2-stufige Brennerplatine
für Einbau in OE-tronic FT 63

- Steuert Gebläsebrenner 2-stufig oder
  modulierend
- steuert 1 gemischten Heizkreis
  (Fühler AD 199 als Zubehör notwendig)

Kollo AD 217

Bestell-Nr.: 100004294
Menge: 1,000 Stck

**2.9.17 OERTLI X Schaltfeld für Öl Kessel mit OECOPROTECT**
OERTLI Standard-Schaltfeld X
- Kessel- und Speichersteuerung für
  Raumführung
- für PK- und PU-150 - Kessel
- zur Ansteuerung der Fremdstromanode
  OECOPROTECT

Bestell-Nr.: 100002001
Menge: 1,000 Stck

**2.9.18 OERTLI Neutrabox Öl-Brennwert für: PURN 150 und CURN 150 condens**
OERTLI Neutrabox Öl-Brennwert
geeignet für:
PURN 150 condens
CURN 150 condens

Kolli FM 155

Bestell-Nr.:  100004290
Menge: 1,000 Stck

**2.9.19 OERTLI Neutralisations-Nachfüllset für FM 155, Kolli FM 156**
OERTLI Neutralisationsmittel
5,0 kg GRANULAT+ 0,5 kg AKTIVKOHLE für FM 155

Kolli FM 156

Bestell-Nr.:  100004291
Menge: 1,000 Stck

**2.9.20 OERTLI Brennerwagen für nicht schwenkb. Kesseltüren für OES/OEN 440 LZ**
Brennerwagen für nicht schwenkbare
Kesseltüren für OES/OEN 440 LZ
Bestell-Nr.:  105627
Menge: 1,000 Stck

**2.9.21 OERTLI zusätzl. Schalldämmhaube für OES/OEN 330 L u. G, 15-18dB(A)**
OERTLI zusätzl. Schalldämmhaube
für OES/OEN 330 L u. G, 15-18dB(A)
Bestell-Nr.: 106446
Menge: 1,000 Stck

**2.9.22 OERTLI Standard-Schaltfeld X2 2-stufiges Schaltfeld für PK- und PU-150**
OERTLI Standard-Schaltfeld X2
( Kolli FT 64 )
2-stufiges Schaltfeld
- Kessel- und Speichersteuerung für
  Raumführung
- für PK- und PU-150 - Kessel
- zur Ansteuerung der Fremdstromanode
  OECOPROTECT

Bestell-Nr.: 100004588
Menge: 1,000 Stck

**2.9.23 OERTLI Verbindungsrohre Kessel- Pumpengruppe PU/CU 150 condens, links**
OERTLI  Verbindungsrohre Kessel-
Pumpengruppe PU/CU 150 condens
nach links
Kolli EA 98

Bestell-Nr.: 100004860
Menge: 1,000 Stck

**2.9.24 OERTLI Brennerprüfgerät UP 716**
OERTLI Brennerprüfgerät UP 716

Bestell-Nr.:  106055
Menge: 1,000 Stck

**2.9.25 OERTLI Verbindungsrohre Kessel- Pumpengruppe PU/CU 150 condens, rechts**
OERTLI  Verbindungsrohre Kessel-
Pumpengruppe PU/CU 150 condens
nach rechts
Kolli EA 99

Bestell-Nr.: 100004861
Menge: 1,000 Stck

#### 2.10 Zubehör Ölkessel

**2.10.1 OERTLI Anschlussgruppe MKA, li/re f. 1 HK mit Mischer f. Ölkessel PK/PU/CU**
OERTLI Anschlussgruppe MKA
für einen Heizkreis mit Mischer
für Ölkessel PK/PU/CU
Pumpengruppe links oder rechts
am Kessel

- mit Umwälzpumpe Alpha 2,
  Energieeffizienzklasse A
  elektronisch geregelt
- komplett vormontiert und getestet
- mit Wärmedämmung
- 2 Absperr-Kugelhähne mit
  integriertem Thermometer
- Rückschlagklappe im Vorlauf
- inkl. Sicherheitsset EA 47
- ohne Anschlusskreuze ( sind im SLS )
- inkl. Verbindungsrohre zum Kessel

Achtung: lt. EnEV ist bei Heizkreisen
über 25 kW eine elektronische Pumpe,
die den Volumenstrom selbständig
anpasst, vorgeschrieben. Dies gilt
auch für Nachrüstungen und Austausch !

Bestell-Nr.: 191586
Menge: 1,000 Stck

**2.10.2 OERTLI Anschlussgruppe UKA+MKA, re/li für 1 HK für Ölkessel PK/PU/CU**
OERTLI Anschlussgruppe UKA+ MKA
Für eine Heizkreis mit Mischer und
für einen Heizkreis ohne Mischer
für Ölkessel PK/PU/CU
Pumpengruppe links oder rechts am Kessel
- mit Umwälzpumpe Alpha 2,
  Energieeffizienzklasse A
- elektronisch geregelt
- komplett vormontiert und getestet
- mit Wärmedämmung
- 2 Absperr-Kugelhähne mit
  integriertem Thermometer
- Rückschlagklappe im Vorlauf
- mit Umwälzpumpe Alpha 2,
  Energieeffizienzklasse A
  elektronisch geregelt
- Mischer
- komplett vormontiert und getestet
- mit Wärmedämmung
- 2 Absperr-Kugelhähne mit
  integriertem Thermometer
- Rückschlagklappe im Vorlauf
- inkl. Sicherheitsset EA 47
- ohne. Anschlusskreuze ( sind im SLS )
- inkl. Verbindungsrohre zum Kessel
- inkl. Verteilbalken für 2 Kreise

Achtung: lt. EnEV ist bei Heizkreisen
über 25 kW eine elektronische Pumpe,
die den Volumenstrom selbständig
anpasst, vorgeschrieben. Dies gilt
auch für Nachrüstungen und Austausch !

Bestell-Nr.: 191587
Menge: 1,000 Stck

**2.10.3 OERTLI Anschlussgruppe UKA, links für 1 HK ohne Mischer PU/CU 150 condens**
OERTLI Anschlussgruppe UKA
für einen Heizkreis ohne Mischer
für Ölbrennwertkessel PU/CU 150 condens
Pumpengruppe links am Kessel
- mit Umwälzpumpe Alpha 2,
  Energieeffizienzklasse A
  elektronisch geregelt
- komplett vormontiert und getestet
- mit Wärmedämmung
- 2 Absperr-Kugelhähne mit
  integriertem Thermometer
- Rückschlagklappe im Vorlauf
- inkl. Sicherheitsset
- ohne Anschlusskreuze ( sind im SLS )
- inkl. Verbindungsrohre zum Kessel

Achtung: lt. EnEV ist bei Heizkreisen
über 25 kW eine elektronische Pumpe,
die den Volumenstrom selbständig
anpasst, vorgeschrieben. Dies gilt
auch für Nachrüstungen und Austausch !

Bestell-Nr.: 191293
Menge: 1,000 Stck

**2.10.4 OERTLI Verbindungsleitung Kesselschacht für PURN / CURN condens, PPs DN 110**
OERTLI Verbindungsleitung Kessel-
Schacht für Öl-Brennwertkessel
PURN / CURN condens
PPs DN 110

bestehend aus:
- Revisionsstück gerade
- Rohrstück 500 mm
- Belüftungsblende
- 1 Tube Gleitmittel

Bestell-Nr.: 191150
Menge: 1,000 Stck

**2.10.5 OERTLI Anschlussgruppe 2 x MKS 26 für PU/CU 150 condens, Pumpengr. links**
OERTLI Anschlussgruppe 2 x MKS 26
für zwei Heizkreise mit Mischer
für Ölbrennwertkessel PU/CU 150 condens
Pumpengruppe links am Kessel

- mit 2 Umwälzpumpen UPS 25-60
  3-stufig
- 2 Mischer
- komplett vormontiert und getestet
- mit Wärmedämmung
- je 2 Absperr-Kugelhähne mit
  integriertem Thermometer
- 2 Rückschlagklappen im Vorlauf
- inkl. Sicherheitsset
- ohne Anschlusskreuze ( sind im SLS )
- inkl. Verbindungsrohre zum Kessel
- inkl. Verteilbalken für 2 Kreise

Achtung: lt. EnEV ist bei Heizkreisen
über 25 kW eine elektronische Pumpe,
die den Volumenstrom selbständig
anpasst, vorgeschrieben. Dies gilt
auch für Nachrüstungen und Austausch !

Bestell-Nr.: 191283
Menge: 1,000 Stck

**2.10.6 OERTLI Anschlussgruppe UKA, li/re für 1 HK o. Mischer f. Ölkessel PK/PU/CU**
OERTLI Anschlussgruppe UKA
für einen Heizkreis ohne Mischer
für Ölkessel PK/PU/CU
Pumpengruppe links oder rechts am Kessel
- mit Umwälzpumpe Alpha 2,
  Energieeffizienzklasse A
  elektronisch geregelt
- komplett vormontiert und getestet
- mit Wärmedämmung
- 2 Absperr-Kugelhähne mit
  integriertem Thermometer
- Rückschlagklappe im Vorlauf
- inkl. Sicherheitsset EA 47
- ohne Anschlusskreuze ( sind im SLS )
- inkl. Verbindungsrohre zum Kessel

Achtung: lt. EnEV ist bei Heizkreisen
über 25 kW eine elektronische Pumpe,
die den Volumenstrom selbständig
anpasst, vorgeschrieben. Dies gilt
auch für Nachrüstungen und Austausch !

Bestell-Nr.: 191585
Menge: 1,000 Stck

**2.10.7 OERTLI Anschlussgruppe UKA+ MKA, zentral für 1 HK für Ölkessel PK/PU/CU**
OERTLI Anschlussgruppe UKA+ MKA
Für eine Heizkreis mit Mischer und
für einen Heizkreis ohne Mischer
für Ölkessel PK/PU/CU
Pumpengruppe zentral am Kessel
- mit Umwälzpumpe Alpha 2,
  Energieeffizienzklasse A
- elektronisch geregelt
- komplett vormontiert und getestet
- mit Wärmedämmung
- 2 Absperr-Kugelhähne mit
  integriertem Thermometer
- Rückschlagklappe im Vorlauf
- mit Umwälzpumpe Alpha 2,
  Energieeffizienzklasse A
- elektronisch geregelt
- Mischer
- komplett vormontiert und getestet
- mit Wärmedämmung
- 2 Absperr-Kugelhähne mit
  integriertem Thermometer
- Rückschlagklappe im Vorlauf
- inkl. Sicherheitsset EA 47
- ohne. Anschlusskreuze ( sind im SLS )
- inkl. Verbindungsrohre zum Kessel
- inkl. Verteilbalken für 2 Kreise

Achtung: lt. EnEV ist bei Heizkreisen
über 25 kW eine elektronische Pumpe,
die den Volumenstrom selbständig
anpasst, vorgeschrieben. Dies gilt
auch für Nachrüstungen und Austausch !

Bestell-Nr.: 191591
Menge: 1,000 Stck

**2.10.8 OERTLI Anschlussgruppe 2 x MKA, zentral f. 2 HK mit Mischer f. Ölkessel PK/PU/CU**
OERTLI Anschlussgruppe 2 x MKA
für zwei Heizkreise mit Mischer
für Ölkessel PK/PU/CU
Pumpengruppe zentral am Kessel
- mit 2 Umwälzpumpen Alpha 2,
  Energieeffizienzklasse A
  elektronisch geregelt
- 2 Mischer
- komplett vormontiert und getestet
- mit Wärmedämmung
- je 2 Absperr-Kugelhähne mit
  integriertem Thermometer
- 2 Rückschlagklappen im Vorlauf
- inkl. Sicherheitsset EA 47
- ohne Anschlusskreuze ( sind im SLS )
- inkl. Verbindungsrohre zum Kessel
- inkl. Verteilbalken für 2 Kreise

Achtung: lt. EnEV ist bei Heizkreisen
über 25 kW eine elektronische Pumpe,
die den Volumenstrom selbständig
anpasst, vorgeschrieben. Dies gilt
auch für Nachrüstungen und Austausch !

Bestell-Nr.: 191592
Menge: 1,000 Stck

**2.10.9 OERTLI Anschlussgruppe 2 x MKA, re/li f. 2 HK mit Mischer f. Ölkessel PK/PU/CU**
OERTLI Anschlussgruppe 2 x MKA
für zwei Heizkreise mit Mischer
für Ölkessel PK/PU/CU
Pumpengruppe links oder rechts am Kessel
- mit 2 Umwälzpumpen Alpha 2,
  Energieeffizienzklasse A
  elektronisch geregelt
- 2 Mischer
- komplett vormontiert und getestet
- mit Wärmedämmung
- je 2 Absperr-Kugelhähne mit
  integriertem Thermometer
- 2 Rückschlagklappen im Vorlauf
- inkl. Sicherheitsset EA 47
- ohne Anschlusskreuze ( sind im SLS )
- inkl. Verbindungsrohre zum Kessel
- inkl. Verteilbalken für 2 Kreise

Achtung: lt. EnEV ist bei Heizkreisen
über 25 kW eine elektronische Pumpe,
die den Volumenstrom selbständig
anpasst, vorgeschrieben. Dies gilt
auch für Nachrüstungen und Austausch !

Bestell-Nr.: 191588
Menge: 1,000 Stck

**2.10.10 OERTLI Anschlussgruppe UKA, rechts für 1 HK ohne Mischer PU/CU 150 condens**
OERTLI Anschlussgruppe UKA
für einen Heizkreis ohne Mischer
für Ölbrennwertkessel PU/CU 150 condens
Pumpengruppe rechts am Kessel
- mit Umwälzpumpe Alpha 2,
  Energieeffizienzklasse A
  elektronisch geregelt
- komplett vormontiert und getestet
- mit Wärmedämmung
- 2 Absperr-Kugelhähne mit
  integriertem Thermometer
- Rückschlagklappe im Vorlauf
- inkl. Sicherheitsset
- ohne Anschlusskreuze ( sind im SLS )
- inkl. Verbindungsrohre zum Kessel

Achtung: lt. EnEV ist bei Heizkreisen
über 25 kW eine elektronische Pumpe,
die den Volumenstrom selbständig
anpasst, vorgeschrieben. Dies gilt
auch für Nachrüstungen und Austausch !

Bestell-Nr.: 191594
Menge: 1,000 Stck

**2.10.11 OERTLI Anschlussgruppe UKA, zentral f. 1 HK o. Mischer f. Ölkessel PK/PU/CU**
OERTLI Anschlussgruppe UKA
für einen Heizkreis ohne Mischer
für Ölkessel PK/PU/CU
Pumpengruppe zentral am Kessel
- mit Umwälzpumpe Alpha 2,
  Energieeffizienzklasse A
- elektronisch geregelt
- komplett vormontiert und getestet
- mit Wärmedämmung
- 2 Absperr-Kugelhähne mit
  integriertem Thermometer
- Rückschlagklappe im Vorlauf
- inkl. Sicherheitsset EA 47
- ohne Anschlusskreuze ( sind im SLS )
- inkl. Verbindungsrohre zum Kessel

Achtung: lt. EnEV ist bei Heizkreisen
über 25 kW eine elektronische Pumpe,
die den Volumenstrom selbständig
anpasst, vorgeschrieben. Dies gilt
auch für Nachrüstungen und Austausch !

Bestell-Nr.: 191589
Menge: 1,000 Stck

**2.10.12 OERTLI Anschlussgruppe MKA, zentral f. 1 HK mit Mischer f. Ölkessel PK/PU/CU**
OERTLI Anschlussgruppe MKA
für einen Heizkreis mit Mischer
für Ölkessel PK/PU/CU
Pumpengruppe zentral am Kessel
- mit Umwälzpumpe Alpha 2,
  Energieeffizienzklasse A
  elektronisch geregelt
- komplett vormontiert und getestet
- mit Wärmedämmung
- 2 Absperr-Kugelhähne mit
  integriertem Thermometer
- Rückschlagklappe im Vorlauf
- inkl. Sicherheitsset EA 47
- ohne Anschlusskreuze ( sind im SLS )
- inkl. Verbindungsrohre zum Kessel

Achtung: lt. EnEV ist bei Heizkreisen
über 25 kW eine elektronische Pumpe,
die den Volumenstrom selbständig
anpasst, vorgeschrieben. Dies gilt
auch für Nachrüstungen und Austausch !

Bestell-Nr.: 191590
Menge: 1,000 Stck

**2.10.13 OERTLI Anschlussgruppe UKS 26 für PU/CU 150 condens, Pumpengr. links**
OERTLI Anschlussgruppe UKS 26
für einen Heizkreis ohne Mischer
für Ölbrennwertkessel PU/CU 150 condens
Pumpengruppe links am Kessel

- mit Umwälzpumpe UPS 25-40
  3-stufig
- komplett vormontiert und getestet
- mit Wärmedämmung
- Überströmventil
- 2 Absperr-Kugelhähne mit
  integriertem Thermometer
- Rückschlagklappe im Vorlauf
- inkl. Sicherheitsset
- ohne Anschlusskreuze ( sind im SLS )
- inkl. Verbindungsrohre zum Kessel

Achtung: lt. EnEV ist bei Heizkreisen
über 25 kW eine elektronische Pumpe,
die den Volumenstrom selbständig
anpasst, vorgeschrieben. Dies gilt
auch für Nachrüstungen und Austausch !

Bestell-Nr.: 191271
Menge: 1,000 Stck

**2.10.14 OERTLI Anschlussgruppe UKS 26 + MKS 26 für Ölkessel PK/PU/CU**
OERTLI Anschlussgruppe UKS 26 + MKS 26
Für eine Heizkreis mit Mischer und
für einen Heizkreis ohne Mischer
für Ölkessel PK/PU/CU
Pumpengruppe zentral
 am Kessel

- mit Umwälzpumpe UPS 25-40
  3-stufig
- komplett vormontiert und getestet
- mit Wärmedämmung
- Überströmventil
- 2 Absperr-Kugelhähne mit
  integriertem Thermometer
- Rückschlagklappe im Vorlauf
- mit Umwälzpumpe UPS 25-60
  3-stufig
- Mischer
- komplett vormontiert und getestet
- mit Wärmedämmung
- 2 Absperr-Kugelhähne mit
  integriertem Thermometer
- Rückschlagklappe im Vorlauf

- inkl. Sicherheitsset EA 47
- ohne Anschlusskreuze ( sind im SLS )
- inkl. Verbindungsrohre zum Kessel
- inkl. Verteilbalken für 2 Kreise

Achtung: lt. EnEV ist bei Heizkreisen
über 25 kW eine elektronische Pumpe,
die den Volumenstrom selbständig
anpasst, vorgeschrieben. Dies gilt
auch für Nachrüstungen und Austausch !

Bestell-Nr.: 190411
Menge: 1,000 Stck

**2.10.15 OERTLI Anschlussgruppe 2 x MKS 26 für Ölkessel PK/PU/CU**
OERTLI Anschlussgruppe 2 x MKS 26
Für zwei Heizkreise mit Mischer
für Ölkessel PK/PU/CU
Pumpengruppe zentral
 am Kessel

- mit 2 Umwälzpumpen UPS 25-60
  3-stufig
- 2 Mischer
- komplett vormontiert und getestet
- mit Wärmedämmung
- je 2 Absperr-Kugelhähne mit
  integriertem Thermometer
- 2 Rückschlagklappen im Vorlauf
- inkl. Sicherheitsset EA 47
- ohne Anschlusskreuze ( sind im SLS )
- inkl. Verbindungsrohre zum Kessel
- inkl. Verteilbalken für 2 Kreise

Achtung: lt. EnEV ist bei Heizkreisen
über 25 kW eine elektronische Pumpe,
die den Volumenstrom selbständig
anpasst, vorgeschrieben. Dies gilt
auch für Nachrüstungen und Austausch !

Bestell-Nr.: 190413
Menge: 1,000 Stck

**2.10.16 OERTLI Verbindungsleitung Kesselschacht für PURN / CURN condens, PPs DN 80**
OERTLI Verbindungsleitung Kessel-
Schacht für Öl-Brennwertkessel
PURN / CURN condens
PPs DN 80

bestehend aus:
- Reduzierung DN 110/DN80
- Revisionsstück gerade
- Rohrstück 500 mm
- Belüftungsblende
- 1 Tube Gleitmittel

Bestell-Nr.: 191149
Menge: 1,000 Stck

**2.10.17 OERTLI Anschlussgruppe 2 x MKS 26 für Ölkessel PK/PU/CU**
OERTLI Anschlussgruppe 2 x MKS 26
Für zwei Heizkreise mit Mischer
für Ölkessel PK/PU/CU
Pumpengruppe links oder rechts
 am Kessel

- mit 2 Umwälzpumpen UPS 25-60
  3-stufig
- 2 Mischer
- komplett vormontiert und getestet
- mit Wärmedämmung
- je 2 Absperr-Kugelhähne mit
  integriertem Thermometer
- 2 Rückschlagklappen im Vorlauf
- inkl. Sicherheitsset EA 47
- ohne Anschlusskreuze ( sind im SLS )
- inkl. Verbindungsrohre zum Kessel
- inkl. Verteilbalken für 2 Kreise

Achtung: lt. EnEV ist bei Heizkreisen
über 25 kW eine elektronische Pumpe,
die den Volumenstrom selbständig
anpasst, vorgeschrieben. Dies gilt
auch für Nachrüstungen und Austausch !

Bestell-Nr.: 190405
Menge: 1,000 Stck

**2.10.18 OERTLI Anschlussgruppe UKS 26 für Ölkessel PK/PU/CU**
OERTLI Anschlussgruppe UKS 26
für einen Heizkreis ohne Mischer
für Ölkessel PK/PU/CU
Pumpengruppe zentral
 am Kessel

- mit Umwälzpumpe UPS 25-40
  3-stufig
- komplett vormontiert und getestet
- mit Wärmedämmung
- Überströmventil
- 2 Absperr-Kugelhähne mit
  integriertem Thermometer
- Rückschlagklappe im Vorlauf
- inkl. Sicherheitsset EA 47
- ohne Anschlusskreuze ( sind im SLS )
- inkl. Verbindungsrohre zum Kessel

Achtung: lt. EnEV ist bei Heizkreisen
über 25 kW eine elektronische Pumpe,
die den Volumenstrom selbständig
anpasst, vorgeschrieben. Dies gilt
auch für Nachrüstungen und Austausch !

Bestell-Nr.: 190407
Menge: 1,000 Stck

**2.10.19 OERTLI Anschlussgruppe MKS 26 für Ölkessel PK/PU/CU**
OERTLI Anschlussgruppe MKS 26
für einen Heizkreis mit Mischer
für Ölkessel PK/PU/CU
Pumpengruppe zentral
 am Kessel

- mit Umwälzpumpe UPS 25-60
  3-stufig
- komplett vormontiert und getestet
- mit Wärmedämmung
- 2 Absperr-Kugelhähne mit
  integriertem Thermometer
- Rückschlagklappe im Vorlauf
- inkl. Sicherheitsset EA 47
- ohne Anschlusskreuze ( sind im SLS )
- inkl. Verbindungsrohre zum Kessel

Achtung: lt. EnEV ist bei Heizkreisen
über 25 kW eine elektronische Pumpe,
die den Volumenstrom selbständig
anpasst, vorgeschrieben. Dies gilt
auch für Nachrüstungen und Austausch !

Bestell-Nr.: 190409
Menge: 1,000 Stck

**2.10.20 OERTLI Anschlussgruppe MKS 26 für PU/CU 150 condens, Pumpengr. links**
OERTLI Anschlussgruppe MKS 26
für einen Heizkreis mit Mischer
für Ölbrennwertkessel PU/CU 150 condens
Pumpengruppe links am Kessel

- mit Umwälzpumpe UPS 25-60
  3-stufig
- komplett vormontiert und getestet
- mit Wärmedämmung
- 2 Absperr-Kugelhähne mit
  integriertem Thermometer
- Rückschlagklappe im Vorlauf
- inkl. Sicherheitsset
- ohne Anschlusskreuze ( sind im SLS )
- inkl. Verbindungsrohre zum Kessel

Achtung: lt. EnEV ist bei Heizkreisen
über 25 kW eine elektronische Pumpe,
die den Volumenstrom selbständig
anpasst, vorgeschrieben. Dies gilt
auch für Nachrüstungen und Austausch !

Bestell-Nr.: 191275
Menge: 1,000 Stck

**2.10.21 OERTLI Anschlussgruppe UKS 26 + MKS 26 für PU/CU 150 condens, Pumpengr. rechts**
OERTLI Anschlussgruppe UKS 26 + MKS 26
Für eine Heizkreis mit Mischer und
für einen Heizkreis ohne Mischer
für Ölbrennwertkessel PU/CU 150 condens
Pumpengruppe rechts am Kessel

- mit Umwälzpumpe UPS 25-40
  3-stufig
- komplett vormontiert und getestet
- mit Wärmedämmung
- Überströmventil
- 2 Absperr-Kugelhähne mit
  integriertem Thermometer
- Rückschlagklappe im Vorlauf
- inkl. Sicherheitsset
- ohne Anschlusskreuze ( sind im SLS )
- inkl. Verbindungsrohre zum Kessel
- inkl. Verteilbalken für 2 Kreise

Achtung: lt. EnEV ist bei Heizkreisen
über 25 kW eine elektronische Pumpe,
die den Volumenstrom selbständig
anpasst, vorgeschrieben. Dies gilt
auch für Nachrüstungen und Austausch !

Bestell-Nr.: 191280
Menge: 1,000 Stck

**2.10.22 OERTLI Anschlussgruppe MKS 26 für PU/CU 150 condens, Pumpengr. rechts**
OERTLI Anschlussgruppe MKS 26
für einen Heizkreis mit Mischer
für Ölbrennwertkessel PU/CU 150 condens
Pumpengruppe rechts am Kessel

- mit Umwälzpumpe UPS 25-60
  3-stufig
- komplett vormontiert und getestet
- mit Wärmedämmung
- 2 Absperr-Kugelhähne mit
  integriertem Thermometer
- Rückschlagklappe im Vorlauf
- inkl. Sicherheitsset
- ohne Anschlusskreuze ( sind im SLS )
- inkl. Verbindungsrohre zum Kessel

Achtung: lt. EnEV ist bei Heizkreisen
über 25 kW eine elektronische Pumpe,
die den Volumenstrom selbständig
anpasst, vorgeschrieben. Dies gilt
auch für Nachrüstungen und Austausch !

Bestell-Nr.: 191276
Menge: 1,000 Stck

**2.10.23 OERTLI Anschlussgruppe 2 x MKS 26 für PU/CU 150 condens, Pumpengr. rechts**
OERTLI Anschlussgruppe 2 x MKS 26
Für zwei Heizkreise mit Mischer
für Ölbrennwertkessel PU/CU 150 condens
Pumpengruppe rechts am Kessel

- mit 2 Umwälzpumpen UPS 25-60
  3-stufig
- 2 Mischer
- komplett vormontiert und getestet
- mit Wärmedämmung
- je 2 Absperr-Kugelhähne mit
  integriertem Thermometer
- 2 Rückschlagklappen im Vorlauf
- inkl. Sicherheitsset
- ohne Anschlusskreuze ( sind im SLS )
- inkl. Verbindungsrohre zum Kessel
- inkl. Verteilbalken für 2 Kreise

Achtung: lt. EnEV ist bei Heizkreisen
über 25 kW eine elektronische Pumpe,
die den Volumenstrom selbständig
anpasst, vorgeschrieben. Dies gilt
auch für Nachrüstungen und Austausch !

Bestell-Nr.: 191284
Menge: 1,000 Stck

**2.10.24 OERTLI Anschlussgruppe UKS 26 für PU/CU 150 condens, Pumpengr. rechts**
OERTLI Anschlussgruppe UKS 26
für einen Heizkreis ohne Mischer
für Ölbrennwertkessel PU/CU 150 condens
Pumpengruppe rechts am Kessel

- mit Umwälzpumpe UPS 25-40
  3-stufig
- komplett vormontiert und getestet
- mit Wärmedämmung
- Überströmventil
- 2 Absperr-Kugelhähne mit
  integriertem Thermometer
- Rückschlagklappe im Vorlauf
- inkl. Sicherheitsset
- ohne Anschlusskreuze ( sind im SLS )
- inkl. Verbindungsrohre zum Kessel

Achtung: lt. EnEV ist bei Heizkreisen
über 25 kW eine elektronische Pumpe,
die den Volumenstrom selbständig
anpasst, vorgeschrieben. Dies gilt
auch für Nachrüstungen und Austausch !

Bestell-Nr.: 191272
Menge: 1,000 Stck

**2.10.25 OERTLI Anschlussgruppe UKS 26 + MKS 26 für PU/CU 150 condens, Pumpengr. links**
OERTLI Anschlussgruppe UKS 26 + MKS 26
Für eine Heizkreis mit Mischer und
für einen Heizkreis ohne Mischer
für Ölbrennwertkessel PU/CU 150 condens
Pumpengruppe links am Kessel

- mit Umwälzpumpe UPS 25-40
  3-stufig
- komplett vormontiert und getestet
- mit Wärmedämmung
- Überströmventil
- 2 Absperr-Kugelhähne mit
  integriertem Thermometer
- Rückschlagklappe im Vorlauf
- inkl. Sicherheitsset
- ohne Anschlusskreuze ( sind im SLS )
- inkl. Verbindungsrohre zum Kessel
- inkl. Verteilbalken für 2 Kreise

Achtung: lt. EnEV ist bei Heizkreisen
über 25 kW eine elektronische Pumpe,
die den Volumenstrom selbständig
anpasst, vorgeschrieben. Dies gilt
auch für Nachrüstungen und Austausch !

Bestell-Nr.: 191279
Menge: 1,000 Stck

#### 2.11 Zubehör Ölkessel

**2.11.1 OERTLI Ersatzteilkoffer OES/OEN 150/160 Öl**
OERTL Ersatzteilkoffer OES/OEN
150/160 Öl

Bestell-Nr.: 200010220
Menge: 1,000 Stck

**2.11.2 OERTLI Steuergerät DKW 976 für Warmlufterzeuger**
OERTLI Steuergerät DKW 976
für Warmlufterzeuger

Bestell-Nr.: 106956
Menge: 1,000 Stck

**2.11.3 OERTLI Einbau-Set Heizungs-Umwälzpumpe**
OERTLI Einbau-Set
Heizungs-Umwälzpumpe
(Grundfos UPS 25-40 x 130)
mit 2 Absperrventilen zum Einbau
innerhalb der Kesselverkleidung bei
ÖK-SH0.

Bestell-Nr.  : 7110149
Menge: 1,000 Stck

**2.11.4 OERTLI Satz Verbindungsrohre für Pumpengruppen an Ölkessel PK/PU/CU**
OERTLI Satz Verbindungsrohre
für den Anschluss der
Oertli - Pumpengruppen an
Ölkessel PK/PU/CU
 (Kolli EA 100)

Achtung: Pumpengruppe
befindet sich links oben
am Kessel

- bestehend aus 2 Rohren
- geeignet für Einzelanschluss der
  Pumpengruppe oder Verteilbalken
  mit 2 Kreisen

Bestell-Nr.: 89997060
Menge: 1,000 Stck

**2.11.5 OERTLI Sicherheitsset für Pumpengruppen an Ölkessel PK/PU/CU**
OERTLI Sicherheitsset
für die Kombination mit
Oertli - Pumpengruppen an
Ölkessel PK/PU/CU mit
Verteilbalken  mit 2 Kreisen
( Kolli EA 102 )

bestehend aus:
- automatischer Entlüfter
- Sicherheitsventil
- Manometer
- Blockisolierung
- Anschlussrohr auf Anschlusskreuz

Bestell-Nr.: 89997062
Menge: 1,000 Stck

**2.11.6 OERTLI Druckknopfhahn**
Menge: 1,000 Stck

**2.11.7 OERTLI Stütze m.Grundplatte 65-300 mm f. Stützbogen DN160+200, PU 350 Condens**
OERTStütze m.Grundplatte 65-300 mm hoch
für Stützbogen DN160+200
für PU 350 Condens

Bestell-Nr.: 191608
Menge: 1,000 Stck

**2.11.8 OERTLI SATROCOM Terminal (PALM III) incl. Kabel und Software**
OERTLI SATROCOM
TERMINAL ( PALM III )
incl. Kabel und Software
zur Übertragung von Störungsdiagnosen
bei SATRONIC- Feuerungsautomaten
auf den Palm- Organiser

Bestell-Nr.: 130861
Menge: 1,000 Stck

**2.11.9 OERTLI automati. Ölentlüfter Tigerloop® Typ 520121TE**
OERTLI automatischer Ölentlüfter Tigerloop®, Typ
520121TE
max. Düsenkapazität:  110 l/h
max. Rücklaufleistung,
die in den Tigerloop®
zurückgepumpt wird:  120 l/h
max. Öldurchfluss  230 l/h
max. Entlüftungskapazität  8 l/h
max. Betriebstemperatur  60°C
max./min. Betriebsdruck in der
  Saugleitung  +0,5 / -0,6 bar

Bestell-Nr.:  300020711
Menge: 1,000 Stck

**2.11.10 OERTLI Funk-Raum-Uhrenthermostat RS 813 2-stufig für ÖK/ÖSB Kessel**
OERTLI RS 813 Funk-Raum-Uhrenthermostat
2-stufig für ÖK/ÖSB Kessel
bestehend aus:
-Sender (Raumgerät)
-OT-Empfänger
-OT-Box mit Folgeschaltung

Bestell.Nr.  : 191865
Menge: 1,000 Stck

**2.11.11 OERTLI SATROCOM PC Adapter incl. Kabel und Software**
OERTLI SATROCOM
PC Adapter
incl. Kabel und Software
zur Übertragung von Störungsdiagnosen
bei SATRONIC- Feuerungsautomaten
auf den PC

Bestell-Nr.: 130748
Menge: 1,000 Stck

**2.11.12 OERTLI Anschlussgruppe UKA + MKA für 1 HK für PU/CU 150 condens, rechts**
OERTLI Anschlussgruppe UKA + MKA
Für eine Heizkreis mit Mischer und
für einen Heizkreis ohne Mischer
für Ölbrennwertkessel PU/CU 150 condens
Pumpengruppe rechts am Kessel
- mit Umwälzpumpe Alpha 2,
  Energieeffizienzklasse A
- elektronisch geregelt
- komplett vormontiert und getestet
- mit Wärmedämmung
- 2 Absperr-Kugelhähne mit
  integriertem Thermometer
- Rückschlagklappe im Vorlauf
- mit Umwälzpumpe Alpha 2,
  Energieeffizienzklasse A
  elektronisch geregelt
- Mischer
- komplett vormontiert und getestet
- mit Wärmedämmung
- 2 Absperr-Kugelhähne mit
  integriertem Thermometer
- Rückschlagklappe im Vorlauf
- inkl. Sicherheitsset
- ohne. Anschlusskreuze ( sind im SLS )
- inkl. Verbindungsrohre zum Kessel
- inkl. Verteilbalken für 2 Kreise

Achtung: lt. EnEV ist bei Heizkreisen
über 25 kW eine elektronische Pumpe,
die den Volumenstrom selbständig
anpasst, vorgeschrieben. Dies gilt
auch für Nachrüstungen und Austausch !

Bestell-Nr.: 191598
Menge: 1,000 Stck

**2.11.13 OERTLI Anschlussgruppe 2 x MKA, links für 2 HK mit Mischer PU/CU 150 condens**
OERTLI Anschlussgruppe 2 x MKA
für zwei Heizkreise mit Mischer
für Ölbrennwertkessel PU/CU 150 condens
Pumpengruppe links am Kessel
- mit 2 Umwälzpumpen Alpha 2,
  Energieeffizienzklasse A
- elektronisch geregelt
- 2 Mischer
- komplett vormontiert und getestet
- mit Wärmedämmung
- je 2 Absperr-Kugelhähne mit
  integriertem Thermometer
- 2 Rückschlagklappen im Vorlauf
- inkl. Sicherheitsset
- ohne Anschlusskreuze ( sind im SLS )
- inkl. Verbindungsrohre zum Kessel
- inkl. Verteilbalken für 2 Kreise

Achtung: lt. EnEV ist bei Heizkreisen
über 25 kW eine elektronische Pumpe,
die den Volumenstrom selbständig
anpasst, vorgeschrieben. Dies gilt
auch für Nachrüstungen und Austausch !

Bestell-Nr.: 191599
Menge: 1,000 Stck

**2.11.14 OERTLI Anschlussgruppe UKA + MKA für 1 HK für PU/CU 150 condens, links**
OERTLI Anschlussgruppe UKA+ MKA
Für eine Heizkreis mit Mischer und
für einen Heizkreis ohne Mischer
für Ölbrennwertkessel PU/CU 150 condens
Pumpengruppe links am Kessel
- mit Umwälzpumpe Alpha 2,
  Energieeffizienzklasse A
- elektronisch geregelt
- komplett vormontiert und getestet
- mit Wärmedämmung
- 2 Absperr-Kugelhähne mit
  integriertem Thermometer
- Rückschlagklappe im Vorlauf
- mit Umwälzpumpe Alpha 2,
  Energieeffizienzklasse A
  elektronisch geregelt
- Mischer
- komplett vormontiert und getestet
- mit Wärmedämmung
- 2 Absperr-Kugelhähne mit
  integriertem Thermometer
- Rückschlagklappe im Vorlauf
- inkl. Sicherheitsset
- ohne. Anschlusskreuze ( sind im SLS )
- inkl. Verbindungsrohre zum Kessel
- inkl. Verteilbalken für 2 Kreise

Achtung: lt. EnEV ist bei Heizkreisen
über 25 kW eine elektronische Pumpe,
die den Volumenstrom selbständig
anpasst, vorgeschrieben. Dies gilt
auch für Nachrüstungen und Austausch !

Bestell-Nr.: 191597
Menge: 1,000 Stck

**2.11.15 OERTLI Anschlussgruppe MKA, links für 1 HK mit Mischer PU/CU 150 condens**
OERTLI Anschlussgruppe MKA
für einen Heizkreis mit Mischer
für Ölbrennwertkessel PU/CU 150 condens
Pumpengruppe links am Kessel
- mit Umwälzpumpe Alpha 2,
  Energieeffizienzklasse A
  elektronisch geregelt
- komplett vormontiert und getestet
- mit Wärmedämmung
- 2 Absperr-Kugelhähne mit
  integriertem Thermometer
- Rückschlagklappe im Vorlauf
- inkl. Sicherheitsset
- ohne Anschlusskreuze ( sind im SLS )
- inkl. Verbindungsrohre zum Kessel

Achtung: lt. EnEV ist bei Heizkreisen
über 25 kW eine elektronische Pumpe,
die den Volumenstrom selbständig
anpasst, vorgeschrieben. Dies gilt
auch für Nachrüstungen und Austausch !

Bestell-Nr.: 191595
Menge: 1,000 Stck

**2.11.16 OERTLI Anschlussgruppe MKA, rechts für 1 HK mit Mischer PU/CU 150 condens**
OERTLI Anschlussgruppe MKA
für einen Heizkreis mit Mischer
für Ölbrennwertkessel PU/CU 150 condens
Pumpengruppe rechts am Kessel
- mit Umwälzpumpe Alpha 2,
  Energieeffizienzklasse A
  elektronisch geregelt
- komplett vormontiert und getestet
- mit Wärmedämmung
- 2 Absperr-Kugelhähne mit
  integriertem Thermometer
- Rückschlagklappe im Vorlauf
- inkl. Sicherheitsset
- ohne Anschlusskreuze ( sind im SLS )
- inkl. Verbindungsrohre zum Kessel

Achtung: lt. EnEV ist bei Heizkreisen
über 25 kW eine elektronische Pumpe,
die den Volumenstrom selbständig
anpasst, vorgeschrieben. Dies gilt
auch für Nachrüstungen und Austausch !

Bestell-Nr.: 191596
Menge: 1,000 Stck

**2.11.17 OERTLI Heizölförderpumpe PMD 22 mit Ölmangelsicherung**
OERTLI Heizölförderpumpe PMD 22

für intermittierenden oder Dauerläuferbetrieb mit Ölmangelsicherung.
Förderleistung  l/h : 10
Saughöhe  max. m : 3,0
Förderhöhe  m : 18

Bestell-Nr.  : 7090031
Menge: 1,000 Stck

**2.11.18 OERTLI PRUEFSOCKEL UP 711 PASSEND ZU STEUERGERAET TF 801,802**
OERTLI Prüfsockel UP711
Passend zu Steuergerät TF 801/802

Bestell-Nr.:  076437
Menge: 1,000 Stck

**2.11.19 OERTLI Satz Verbindungsrohre für Pumpengruppen an Ölkessel PK/PU/CU**
OERTLI Satz Verbindungsrohre
für den Anschluss der
Oertli - Pumpengruppen an
Ölkessel PK/PU/CU
 (Kolli EA 101)

Achtung: Pumpengruppe
Kann wahlweise links oder rechts
am Kessel montiert werden

- bestehend aus 4 Rohren
- geeignet für Einzelanschluss der
  Pumpengruppe oder Verteilbalken
  mit 2 Kreisen

Bestell-Nr.: 89997061
Menge: 1,000 Stck

**2.11.20 OERTLI Anschlussgruppe 2 x MKA, rechts für 2 HK mit Mischer PU/CU 150 condens**
OERTLI Anschlussgruppe 2 x MKA
für zwei Heizkreise mit Mischer
für Ölbrennwertkessel PU/CU 150 condens
Pumpengruppe rechts am Kessel
- mit 2 Umwälzpumpen Alpha 2,
  Energieeffizienzklasse A
  elektronisch geregelt
- 2 Mischer
- komplett vormontiert und getestet
- mit Wärmedämmung
- je 2 Absperr-Kugelhähne mit
  integriertem Thermometer
- 2 Rückschlagklappen im Vorlauf
- inkl. Sicherheitsset
- ohne Anschlusskreuze ( sind im SLS )
- inkl. Verbindungsrohre zum Kessel
- inkl. Verteilbalken für 2 Kreise

Achtung: lt. EnEV ist bei Heizkreisen
über 25 kW eine elektronische Pumpe,
die den Volumenstrom selbständig
anpasst, vorgeschrieben. Dies gilt
auch für Nachrüstungen und Austausch !

Bestell-Nr.: 191600
Menge: 1,000 Stck

**2.11.21 OERTLI Einbauset Ölmengenzähler für ELIOS-Brenner ( ohne Zähler )**
OERTLI Einbauset Ölmengenzähler
für ELIOS-Brenner ( ohne Zähler )

Bestell-Nr.:  106795
Menge: 1,000 Stck

### 3 Heizkesselanlagen f.d.Betrieb m.Pellets

#### 3.1 Pelletofen mit Zubehör

**3.1.1 OERTLI Designblenden für PKO 8 unlackiert, verzinkt ( 2 Stück )**
OERTLI Designblenden PKO 8
unlackiert, verzinkt ( 2 Stück )
und  2 Stück Flügelaufsätze
für Pelletkaminofen PKO 8

System: Föhr

Bestell-Nr.: 1000013238
Menge: 1,000 Stck

**3.1.2 OERTLI Designblenden für PKO 8 für Seitenteile (2 Stück)**
OERTLI  Zuschneidschablonen PKO 8
für Seitenteile (2 Stück)
und 2 Stück Zuschneidschablonen
für Flügelaufsätze
Zuschneidschablonen aus Keramik
System: Baltrum

Bestell-Nr.: 1000013239
Menge: 1,000 Stck

**3.1.3 OERTLI Temperaturfühler für Pufferspeicher und PKO 8**
OERTLI Temperaturfühler für
Pufferspeicher und PKO 8

Bestell-Nr.: 1000013250
Menge: 1,000 Stck

**3.1.4 OERTLI Designblenden für PKO 8 Schwarzbraun RAL 8022, ( 2 Stück )**
OERTLI Designblenden PKO 8
Schwarzbraun RAL 8022, ( 2 Stück )
und  2 Stück Flügelaufsätze
für Pelletkaminofen PKO 8

System: Amrum

Bestell-Nr.: 1000013237
Menge: 1,000 Stck

**3.1.5 OERTLI Designblenden für PKO 8 Achatgrau RAL 7038, ( 2 Stück )**
OERTLI Designblenden PKO 8
Achatgrau RAL 7038, ( 2 Stück )
und  2 Stück Flügelaufsätze
für Pelletkaminofen PKO 8

System: Wangerooge

Bestell-Nr.: 1000013236
Menge: 1,000 Stck

**3.1.6 OERTLI Designblenden für PKO 8 Sandgelb RAL 1002, ( 2 Stück )**
OERTLI Designblenden PKO 8
Sandgelb RAL 1002, ( 2 Stück )
und  2 Stück Flügelaufsätze
für Pelletkaminofen PKO 8

System: Norderney

Bestell-Nr.: 1000013235
Menge: 1,000 Stck

**3.1.7 OERTLI Designblenden für PKO 8 Signalblau RAL 5005 ( 2 Stück )**
OERTLI Designblenden PKO 8
Signalblau RAL 5005, ( 2 Stück )
und  2 Stück Flügelaufsätze
für Pelletkaminofen PKO 8

System: Borkum

Bestell-Nr.: 1000013231
Menge: 1,000 Stck

**3.1.8 OERTLI Pelletkaminofen PKO 8 für Wohnbereich, 3,7 bis 8,0 kW**
OERTLI Pelletkaminofen PKO 8
zur Aufstellung im Wohnbereich mit einer
Raumheizleistung (Strahlungswärme) von ca. 1,6 kW und
einer Wasserwärmeleistung von ca. 6,3 kW.
Hydraulisch ist der PKO zwingend in die geschlossene
Warmwasserheizanlage einzubinden. Die Verbrennungsluftzufuhr geschieht in der Regel rauluftabhängig. Es
besteht jedoch die Möglichkeit, den Zuluftanschlussstutzten (DN 40) mit einer bauseitigen
Verbindungsleitung
(Metallrohr / maximale Länge 1 m) zu nutzen. Damit kann
die Verbrennungsluft aus einem benachbartem Raum,  über
den Keller bzw. aus dem Außenbereich angesaugt werden.
Der Kesselkörper ist aus Stahlblech. Die massive
Gusstür besitzt eine große Panoramascheibe. Die
Anschlüsse für
Kesselvor- und rücklauf sind rückseitig und mit
KFE-Hähnen versehen. Der PKO ist werkseitig mit einem
Raumgerät
ausgestattet, welches für die modulierende
Betriebsweise sorgt. Im Kessel integriert ist des
weiteren:
- Ausdehnungsgefäß
- Rücklauftemperaturanhebung
- Sicherheitsventil (3 bar)
- Sicherheitstemperaturbegrenzer
- Rückbrandsicherung
- Differenzdruckwächter
- Kesselkreispumpe
- Keramische Zündung
- Abgasgebläse
- Schneckenmotor

Für staubarme Holzpellets nach Ö-Norm M 7135 bzw. DIN
plus.

Technische Daten:
Nennwärmeleistung:  3,7 bis 8,0 kW
Wasserleistung:  2,2 bis 6,3 kW
Raumheizleistung:  1,5 bis 1,7 kW
CO-Gehalt:  76 bis 235 mg/m²
bezogen auf 13% O2
Staubemissionen:  8,0 bis 13,9 mg/m²
bezogen auf 13% O2
NOx-Gehalt:  36 bis 60 ppm
Wirkungsgrad:  92,2 bis 90,4 % (gesamt)
Pellet-Vorratsbehälter: 22 kg
Wasserinhalt:  10,5 Liter
max. Betriebsdruck:  3 bar
max. Betriebstemp.:  100°C
Kesselvorlauf:  3/4" (innen)
Kesselrücklauf:  3/4" (innen)
Abgasanschluss:  DN 100
Zugbedarf:  10 bis 12 Pa
Mittlere Abgastemp:  80 bis 125°C
Abgasmassenstrom
Vollast:  0,008 kg/s
Teillast:  0,006 kg/s
Gewicht:
  mit Designblenden  160 kg
  ohne Designblenden  130 kg

Verpackung:
Kessel auf Holzpalette im Karton stehend, mit
Kesselreinigungsbürste, Elekto-Anschlusskabel und
Raumgerät

Zusätzlich erforderlich:
Designblenden bzw. Zuschneideschablonen für
Designblenden.

Bestell-Nr.: 191508
Menge: 1,000 Stck

**3.1.9 OERTLI Designblenden für PKO 8 Rotviolett RAL 4002, ( 2 Stück )**
OERTLI Designblenden PKO 8
Rotviolett RAL 4002, ( 2 Stück )
und  2 Stück Flügelaufsätze
für Pelletkaminofen PKO 8

System: Helgoland

Bestell-Nr.: 1000013232
Menge: 1,000 Stck

**3.1.10 OERTLI Designblenden für PKO 8 Verkehrsweiß RAL 9016, ( 2 Stück )**
OERTLI Designblenden PKO 8
Verkehrsweiß RAL 9016, ( 2 Stück )
und  2 Stück Flügelaufsätze
für Pelletkaminofen PKO 8

System: Sylt

Bestell-Nr.: 1000013234
Menge: 1,000 Stck

**3.1.11 OERTLI Designblenden für PKO 8 Smaragdgrün RAL 6001, ( 2 Stück )**
OERTLI Designblenden PKO 8
Smaragdgrün RAL 6001, ( 2 Stück )
und  2 Stück Flügelaufsätze
für Pelletkaminofen PKO 8

System: Juist

Bestell-Nr.: 1000013233
Menge: 1,000 Stck

### 4 HeizkesselA f.d.Betrieb m.Festbrennstoffen

#### 4.1 Heizungsherd SH und Zubehör

**4.1.1 REKORD Heizungsherd SH 36/250 Abgasanschluß links weiß**
REKORD Heizungsherd
SH 36/250 Abgasanschluß links weiß
Zentralheizungsherd für Festbrennstoffe,
eingebauter Sicherheitswärmetauscher,
höhenverstellbarer Heb- und Senkrost,
rüttelbar. Sekundärluftschacht und
Flammenbündelplatte (Jet Fire System).
Automatische Regelung, Ummantelung
emailliert, isolierte Herdabdeckung,
Herdrahmen aus Edelstahl mit Herdplatte
aus plangeschliffenem Spezialstahl,
Großraum Backofen mit Sichtfenster,
Backblech und Grillrost.
Reinigungsgerät in der leicht ausziehbaren Holzlade.
Für Holzbetrieb engmaschigen Rost, für
Kohle/Koksbetrieb großmaschigen Rost
verwenden. Beides als Zubehör lieferbar.
Nennwärmeleistung
Koks/Kohle  kW : 25,0
Holz  kW : 21,0
Strahlungsleistung  kW : 3,5 - 5,5
Betriebsüberdruck  bar : max.4
Breite  mm : 1100
Tiefe  mm : 600
Höhe  mm : 850
Abgasanschluß links mm : 160
Zugbedarf  PA : 20
Gewicht  kg : 310
Bestell-Nr.  : 185858
Typ  : SH 36/250 links
Menge: 1,000 Stck

**4.1.2 REKORD Heizungsherd SH 36/210 Abgasanschluß rechts braun**
REKORD Heizungsherd
SH 36/210 Abgasanschluß rechts braun
Zentralheizungsherd für Festbrennstoffe,
eingebauter Sicherheitswärmetauscher,
höhenverstellbarer Heb- und Senkrost,
rüttelbar. Sekundärluftschacht und
Flammenbündelplatte (Jet Fire System).
Automatische Regelung, Ummantelung
emailliert,
Herdrahmen aus Edelstahl mit Herdplatte
aus plangeschliffenem Spezialstahl,
Großraum Backofen mit Sichtfenster,
Backblech und Grillrost.
Reinigungsgerät in der leicht ausziehbaren Holzlade.
Für Holzbetrieb engmaschigen Rost, für
Kohle/Koksbetrieb großmaschigen Rost
verwenden. Beides als Zubehör lieferbar.
Nennwärmeleistung
Koks/Kohle  kW : 21,0
Holz  kW : 17,0
Strahlungsleistung  kW : 2,5 - 5,0
Betriebsüberdruck  bar : max. 4
Breite  mm : 900
Tiefe  mm : 600
Höhe  mm : 850
Abgasanschl. rechts mm : 150
Zugbedarf  PA : 18
Gewicht  kg : 260
Bestell-Nr.  : 185856
Typ  : SH 36/210
rechts
Menge: 1,000 Stck

**4.1.3 REKORD engmaschiger Rost für Beheizung mit Holz/Holzbriketts für SH Kessel**
REKORD engmaschiger Rost für Beheizung
mit Holz/Holzbriketts für SH Kessel

Bestell-Nr.  : 1899181
Menge: 1,000 Stck

**4.1.4 REKORD Heizungsherd SH 36/210 Abgasanschluß rechts weiß**
REKORD Heizungsherd
SH 36/210 Abgasanschluß rechts weiß
Zentralheizungsherd für Festbrennstoffe,
eingebauter Sicherheitswärmetauscher,
höhenverstellbarer Heb- und Senkrost,
rüttelbar. Sekundärluftschacht und
Flammenbündelplatte (Jet Fire System).
Automatische Regelung, Ummantelung
emailliert,
Herdrahmen aus Edelstahl mit Herdplatte
aus plangeschliffenem Spezialstahl,
Großraum Backofen mit Sichtfenster,
Backblech und Grillrost.
Reinigungsgerät in der leicht ausziehbaren Holzlade.
Für Holzbetrieb engmaschigen Rost, für
Kohle/Koksbetrieb großmaschigen Rost
verwenden. Beides als Zubehör lieferbar.
Nennwärmeleistung
Koks/Kohle  kW : 21,0
Holz  kW : 17,0
Strahlungsleistung  kW : 2,5 - 5,0
Betriebsüberdruck  bar : max.4
Breite  mm : 900
Tiefe  mm : 600
Höhe  mm : 850
Abgasanschl. rechts mm : 150
Zugbedarf  PA : 18
Gewicht  kg : 260
Bestell-Nr.  : 185855
Typ  : SH 36/210
rechts
Menge: 1,000 Stck

**4.1.5 OERTLI Isolierdeckel für SH36/250 550mm, weiß (2 Stück)**
OERTLI Isolierdeckel für SH36/250
550mm, weiß (2 Stück)

Bestell-Nr.: 190046
Menge: 1,000 Stck

**4.1.6 REKORD Armaturenschrank SHZ 40 zur Komb.m. Heizungsherd. SH 86/96/36, weiß**
REKORD Armaturenschrank SHZ 40 zur
Komb.m. Heizungsherd. SH 86/96/36, weiß
Armaturenschrank komplett montiert mit
allen erforderlichen Heizungsarmaturen.
Bestehend aus:
- Regelbare Heizungspumpe
- 4-Wege-Mischer
- Fernthermometer
- Druckausdehnungsgefäß 18 Liter
- Füll- und Entleerungshahn
- Sicherheitsventil 2,5 bar
- Entlüftungsventil
- Pumpenschalter
Einschließlich Anschlußrohr-Set für die
Verbindung mit dem Kessel.
Breite  mm : 400
Tiefe  mm : 600
Höhe  mm : 850
Bestell-Nr.  : 7110837
Typ  : SHZ 40
Menge: 1,000 Stck

**4.1.7 REKORD Armaturenschrank SHZ 40 zur Komb.m. Heizungsherden SH 86/96/36, brau**
REKORD Armaturenschrank SHZ 40 zur
Komb.m. Heizungsherden SH 86/96/36, brau
Armaturenschrank komplett montiert mit
allen erforderlichen Heizungsarmaturen.
Bestehend aus:
- Regelbare Heizungspumpe
- 4-Wege-Mischer
- Fernthermometer
- Druckausdehnungsgefäß 18 Liter
- Füll- und Entleerungshahn
- Sicherheitsventil 2,5 bar
- Entlüftungsventil
- Pumpenschalter
Einschließlich Anschlußrohr-Set für die
Verbindung mit dem Kessel.
Breite  mm : 400
Tiefe  mm : 600
Höhe  mm : 850
Bestell-Nr.  : 7110838
Typ  : SHZ 40
Menge: 1,000 Stck

**4.1.8 REKORD Zwischenblende als Abstandshalter zu den Küchenmöbeln, 100 mm breit, weiß**
REKORD Zwischenblende als Abstandshalter
zu den Küchenmöbeln, 100 mm breit, weiß
Bestell-Nr.  : 7110831
Menge: 1,000 Stck

**4.1.9 REKORD Heizungsherd SH 36/250 Abgasanschluß rechts braun**
REKORD Heizungsherd
SH 36/250 Abgasanschluß rechts braun
Zentralheizungsherd für Festbrennstoffe,
eingebauter Sicherheitswärmetauscher,
höhenverstellbarer Heb- und Senkrost,
rüttelbar. Sekundärluftschacht und
Flammenbündelplatte (Jet Fire System).
Automatische Regelung, Ummantelung
emailliert, isolierte Herdabdeckung,
Herdrahmen aus Edelstahl mit Herdplatte
aus plangeschliffenem Spezialstahl,
Großraum Backofen mit Sichtfenster,
Backblech und Grillrost.
Reinigungsgerät in der leicht ausziehbaren Holzlade.
Für Holzbetrieb engmaschigen Rost, für
Kohle/Koksbetrieb großmaschigen Rost
verwenden. Beides als Zubehör lieferbar.
Nennwärmeleistung
Koks/Kohle  kW : 25,0
Holz  kW : 21,0
Strahlungsleistung  kW : 3,5 - 5,5
Betriebsüberdruck  bar : max.4
Breite  mm : 1100
Tiefe  mm : 600
Höhe  mm : 850
Abgasanschl. rechts mm : 160
Zugbedarf  PA : 20
Gewicht  kg : 310
Bestell-Nr.  : 185862
Typ  : SH 36/250
  rechts
Menge: 1,000 Stck

**4.1.10 REKORD Zwischenblende als Abstandshalter zu den Küchenmöbeln, 100 mm breit, braun**
REKORD Zwischenblende als Abstandshalter
zu den Küchenmöbeln, 100 mm breit, braun
Bestell-Nr.  : 7110832
Menge: 1,000 Stck

**4.1.11 REKORD Heizungsherd SH 96/240 Abgasanschluß rechts weiß**
REKORD Heizungsherd
SH 96/240 Abgasanschluß rechts weiß
Zentralheizungsherd für Festbrennstoffe,
eingebauter Sicherheitswärmetauscher,
höhenverstellbarer Heb- und Senkrost,
rüttelbar. Sekundärluftschacht, und
Flammenbündelplatte (Jet Fire System).
Automatische Regelung, Ummantelung
emailliert,
Herdrahmen aus Edelstahl mit Herdplatte
aus plangeschliffenem Spezialstahl,
Reinigungs- und Bedienungsgeräte an der
Innenseite der aufschwenkbaren Seitenblende aufgehängt.
Für Holzbetrieb engmaschigen Rost, für
Kohle/Koksbetrieb großmaschigen Rost
verwenden. Beides als Zubehör lieferbar.
Nennwärmeleistung
Koks/Kohle  kW : 24,0
Holz  kW : 20,5
Strahlungsleistung  kW : 2,5 - 4,0
Betriebsüberdruck  bar : max. 4
Breite  mm : 550
Tiefe  mm : 600
Höhe  mm : 850
Abgasanschl. rechts mm : 150
Zugbedarf  PA : 18
Gewicht  kg : 215
Bestell-Nr.  : 185755
Typ  : SH 96/240
rechts
Menge: 1,000 Stck

**4.1.12 REKORD Heizungsherd SH 96/240 Abgasanschluß rechts braun**
REKORD Heizungsherd
SH 96/240 Abgasanschluß rechts braun
Zentralheizungsherd für Festbrennstoffe,
eingebauter Sicherheitswärmetauscher,
höhenverstellbarer Heb- und Senkrost,
rüttelbar. Sekundärluftschacht, und
Flammenbündelplatte (Jet Fire System).
Automatische Regelung, Ummantelung
emailliert,
Herdrahmen aus Edelstahl mit Herdplatte
aus plangeschliffenem Spezialstahl,
Reinigungs- und Bedienungsgeräte an der
Innenseite der aufschwenkbaren Seitenblende aufgehängt.
Für Holzbetrieb engmaschigen Rost, für
Kohle/Koksbetrieb großmaschigen Rost
verwenden. Beides als Zubehör lieferbar.
Nennwärmeleistung
Koks/Kohle  kW : 24,0
Holz  kW : 20,5
Strahlungsleistung  kW : 2,5 - 4,0
Betriebsüberdruck  bar : max.4
Breite  mm : 550
Tiefe  mm : 600
Höhe  mm : 850
Abgasanschl. rechts mm : 150
Zugbedarf  PA : 18
Gewicht  kg : 215
Bestell-Nr.  : 185756
Typ  : SH 96/240
rechts
Menge: 1,000 Stck

**4.1.13 REKORD Heizungsherd SH 96/240 Abgasanschluß links weiß**
REKORD Heizungsherd
SH 96/240 Abgasanschluß links weiß
Zentralheizungsherd für Festbrennstoffe,
eingebauter Sicherheitswärmetauscher,
höhenverstellbarer Heb- und Senkrost,
rüttelbar. Sekundärluftschacht, und
Flammenbündelplatte (Jet Fire System).
Automatische Regelung, Ummantelung
emailliert,
Herdrahmen aus Edelstahl mit Herdplatte
aus plangeschliffenem Spezialstahl,
Reinigungs- und Bedienungsgeräte an der
Innenseite der aufschwenkbaren Seitenblende aufgehängt.
Für Holzbetrieb engmaschigen Rost, für
Kohle/Koksbetrieb großmaschigen Rost
verwenden. Beides als Zubehör lieferbar.
Nennwärmeleistung
Koks/Kohle  kW : 24,0
Holz  kW : 20,5
Strahlungsleistung  kW : 2,5 - 4,0
Betriebsüberdruck  bar : max. 4
Breite  mm : 550
Tiefe  mm : 600
Höhe  mm : 850
Abgasanschluß links mm : 150
Zugbedarf  PA : 18
Gewicht  kg : 215
Bestell-Nr.  : 185752
Typ  : SH 96/240 links
Menge: 1,000 Stck

**4.1.14 REKORD Heizungsherd SH 96/240 Abgasanschluß links braun**
REKORD Heizungsherd
SH 96/240 Abgasanschluß links braun
Zentralheizungsherd für Festbrennstoffe,
eingebauter Sicherheitswärmetauscher,
höhenverstellbarer Heb- und Senkrost,
rüttelbar. Sekundärluftschacht, und
Flammenbündelplatte (Jet Fire System).
Automatische Regelung, Ummantelung
emailliert,
Herdrahmen aus Edelstahl mit Herdplatte
aus plangeschliffenem Spezialstahl,
Reinigungs- und Bedienungsgeräte an der
Innenseite der aufschwenkbaren Seitenblende aufgehängt.
Für Holzbetrieb engmaschigen Rost, für
Kohle/Koksbetrieb großmaschigen Rost
verwenden. Beides als Zubehör lieferbar.
Nennwärmeleistung
Koks/Kohle  kW : 24,0
Holz  kW : 20,5
Strahlungsleistung  kW : 2,5 - 4,0
Betriebsüberdruck  bar : max. 4
Breite  mm : 550
Tiefe  mm : 600
Höhe  mm : 850
Abgasanschluß links mm : 150
Zugbedarf  PA : 18
Gewicht  kg : 215
Bestell-Nr.  : 185753
Typ  : SH 96/240 links
Menge: 1,000 Stck

**4.1.15 REKORD Heizungsherd SH 36/210 Abgasanschluß links weiß**
REKORD Heizungsherd
SH 36/210 Abgasanschluß links weiß
Zentralheizungsherd für Festbrennstoffe,
eingebauter Sicherheitswärmetauscher,
höhenverstellbarer Heb- und Senkrost,
rüttelbar. Sekundärluftschacht und
Flammenbündelplatte (Jet Fire System).
Automatische Regelung, Ummantelung
emailliert,
Herdrahmen aus Edelstahl mit Herdplatte
aus plangeschliffenem Spezialstahl,
Großraum Backofen mit Sichtfenster,
Backblech und Grillrost.
Reinigungsgerät in der leicht ausziehbaren Holzlade.
Für Holzbetrieb engmaschigen Rost, für
Kohle/Koksbetrieb großmaschigen Rost
verwenden. Beides als Zubehör lieferbar.
Nennwärmeleistung
Koks/Kohle  kW : 21,0
Holz  kW : 17,0
Strahlungsleistung  kW : 2,5 - 5,0
Betriebsüberdruck  bar : max.4
Breite  mm : 900
Tiefe  mm : 600
Höhe  mm : 850
Abgasanschluß links mm : 150
Zugbedarf  PA : 18
Gewicht  kg : 260
Bestell-Nr.  : 185852
Typ  : SH 36/210 links
Menge: 1,000 Stck

**4.1.16 REKORD Heizungsherd SH 36/250 Abgasanschluß links braun**
REKORD Heizungsherd
SH 36/250 Abgasanschluß links braun
Zentralheizungsherd für Festbrennstoffe,
eingebauter Sicherheitswärmetauscher,
höhenverstellbarer Heb- und Senkrost,
rüttelbar. Sekundärluftschacht und
Flammenbündelplatte (Jet Fire System).
Automatische Regelung, Ummantelung
emailliert, isolierte Herdabdeckung,
Herdrahmen aus Edelstahl mit Herdplatte
aus plangeschliffenem Spezialstahl,
Großraum Backofen mit Sichtfenster,
Backblech und Grillrost.
Reinigungsgerät in der leicht ausziehbaren Holzlade.
Für Holzbetrieb engmaschigen Rost, für
Kohle/Koksbetrieb großmaschigen Rost
verwenden. Beides als Zubehör lieferbar.
Nennwärmeleistung
Koks/Kohle  kW : 25,0
Holz  kW : 21,0
Strahlungsleistung  kW : 3,5 - 5,5
Betriebsüberdruck  bar : max.4
Breite  mm : 1100
Tiefe  mm : 600
Höhe  mm : 850
Abgasanschluß links mm : 160
Zugbedarf  PA : 20
Gewicht  kg : 310
Bestell-Nr.  : 185859
Typ  : SH 36/250 links
Menge: 1,000 Stck

**4.1.17 REKORD Heizungsherd SH 36/250 Abgasanschluß rechts weiß**
REKORD Heizungsherd
SH 36/250 Abgasanschluß rechts weiß
Zentralheizungsherd für Festbrennstoffe,
eingebauter Sicherheitswärmetauscher,
höhenverstellbarer Heb- und Senkrost,
rüttelbar. Sekundärluftschacht und
Flammenbündelplatte (Jet Fire System).
Automatische Regelung, Ummantelung
emailliert, isolierte Herdabdeckung,
Herdrahmen aus Edelstahl mit Herdplatte
aus plangeschliffenem Spezialstahl,
Großraum Backofen mit Sichtfenster,
Backblech und Grillrost.
Reinigungsgerät in der leicht ausziehbaren Holzlade.
Für Holzbetrieb engmaschigen Rost, für
Kohle/Koksbetrieb großmaschigen Rost
verwenden. Beides als Zubehör lieferbar.
Nennwärmeleistung
Koks/Kohle  kW : 25,0
Holz  kW : 21,0
Strahlungsleistung  kW : 3,5 - 5,5
Betriebsüberdruck  bar : max.4
Breite  mm : 1100
Tiefe  mm : 600
Höhe  mm : 850
Abgasanschl. rechts mm : 160
Zugbedarf  PA : 20
Gewicht  kg : 310
Bestell-Nr.  : 185861
Typ  : SH 36/250
  rechts
Menge: 1,000 Stck

**4.1.18 REKORD Heizungsherd SH 36/210 Abgasanschluß links braun**
REKORD Heizungsherd
SH 36/210 Abgasanschluß links braun
Zentralheizungsherd für Festbrennstoffe,
eingebauter Sicherheitswärmetauscher,
höhenverstellbarer Heb- und Senkrost,
rüttelbar. Sekundärluftschacht und
Flammenbündelplatte (Jet Fire System).
Automatische Regelung, Ummantelung
emailliert,
Herdrahmen aus Edelstahl mit Herdplatte
aus plangeschliffenem Spezialstahl,
Großraum Backofen mit Sichtfenster,
Backblech und Grillrost.
Reinigungsgerät in der leicht ausziehbaren Holzlade.
Für Holzbetrieb engmaschigen Rost, für
Kohle/Koksbetrieb großmaschigen Rost
verwenden. Beides als Zubehör lieferbar.
Nennwärmeleistung
Koks/Kohle  kW : 21,0
Holz  kW : 17,0
Strahlungsleistung  kW : 2,5 - 5,0
Betriebsüberdruck  bar : max.4
Breite  mm : 900
Tiefe  mm : 600
Höhe  mm : 850
Abgasanschluß links mm : 150
Zugbedarf  PA : 18
Gewicht  kg : 260
Bestell-Nr.  : 185853
Typ  : SH 36/210 links
Menge: 1,000 Stck

**4.1.19 OERTLI Isolierdeckel für SH36/210 450mm, weiß (2 Stück)**
OERTLI Isolierdeckel für SH36/210
450mm, weiß (2 Stück)

Bestell-Nr.: 190047
Menge: 1,000 Stck

#### 4.2 Holzvergaserkessel HV

**4.2.1 OERTLI Holzvergaserkessel HV-40S Saugzuggebläse, Stahlheizkessel, 30 kW**
OERTLI Holzvergaserkessel HV-40S
mit Saugzuggebläse
Stahlheizkessel nach DIN 4702
und EN 303 mit eingebautem
Kupfersicherheitswärmetauscher 3/4"
für Heizungsanlagen nach DIN 4751.
Bitte separates Schaltfeld auswählen !!

- Fülltür mit Sicherheitsverriegelung
  und Ein- und Ausschalter für Gebläse
- Brenneraufbau bestehend aus Turboscheibe, Brennerring, Brennertopf
  und Auflagering aus feuerfestem Stahl
- Herausziehbare Brennerkammerschale
- Rauchgassammler isoliert mit Wechselrauchstutzen rechts, links oder
  hinten und Zugbegrenzer rechts oder
  links
- Saugzuggebläse wahlweise links, rechts
  oder hinten montierbar.
- Kessel allseitig isoliert,
  rot-kunstoffbeschichtete Verkleidung,
  Kranöse, 4 Transportmuffen

Kessel fertig montiert auf Holzpalette

- zul. Betriebsüberdruck:  3 bar
- max. Vorlauftemperatur:  90 Grad C
- mind. Rücklauftemperatur: 60 Grad C

Type  :  HV-30-S
Kessel-Nennwärme-
leistung  :  30 kW
Kesselwasserinhalt:  128 l
Wasserseitiger
Widerstand  :  300 Pa
Füllraumtiefe:  615 mm
Abgasanschluss:  150 mm
Gewicht  :  425 kg

Best.-Nr.  :  191324
Menge: 1,000 Stck

**4.2.2 OERTLI Schaltfeld 3100 für Holzvergaserkessel turbo**
OERTLI Schaltfeld 3100 für HV-turbo
Mikro-Prozessorschaltfeld,
zwingenderforderlich für HV - turbo mit
Druck- bzw. Sauggebläse. Bietet alle Funktionen zum
Steuern eines Holzkessels inklusive 3-stufiger
Gebläsereduzierung, Gluthaltung und der Steuerung der
Kesselkreispumpe.
Zudem kann die automatische Zündung
(optionales Zubehör) temperatur- und
zeitgesteuert angesteuert werden.
Weiterhin kann ein externer Öl-/Gas-
kessel sowie ein Umschaltventil in
Abhängigkeit der Puffertemperatur
geschaltet werden.
Leuchtdioden und LED-Anzeige sorgen für Informationen
zum Betriebszustand bzw. Fehlermeldungen.

Lieferumfang: 2 Pufferfühler, ein
Kesselfühler und AMP Steckverbindungen.

Bestell-Nr.: 191451
Menge: 1,000 Stck

**4.2.3 OERTLI Holzvergaserkessel HV-40 Stahlheizkessel mit Druckgebläse, 37,5kW**
OERTLI Holzvergaserkessel HV-40
mit Druckgebläse
Stahlheizkessel nach DIN 4702
und EN 303 mit eingebautem
Kupfersicherheitswärmetauscher 3/4"
für Heizungsanlagen nach DIN 4751.
Bitte separates Schaltfeld auswählen !!

- Fülltür mit Sicherheitsverriegelung
  und Ein- und Ausschalter für Gebläse
- Brenneraufbau bestehend aus Turboscheibe, Brennerring, Brennertopf
  und Auflagering aus feuerfestem Stahl
- Herausziehbare Brennerkammerschale
- Rauchgassammler isoliert mit Wechselrauchstutzen rechts, links oder
  hinten und Zugbegrenzer rechts oder
  links
- Verbrennungsluftgebläse mit Gebläseabsperrklappe
- Kessel allseitig isoliert,
  rot-kunstoffbeschichtete Verkleidung,
  Kranöse, 4 Transportmuffen

Kessel fertig montiert auf Holzpalette

- zul. Betriebsüberdruck:  3 bar
- max. Vorlauftemperatur:  90 Grad C
- mind. Rücklauftemperatur: 60 Grad C

Type  :  HV-40
Kessel-Nennwärme-
leistung  :  37,5 kW
Kesselwasserinhalt:  128 l
Wasserseitiger
Widerstand  :  300 Pa
Füllraumtiefe  :  615 mm
Gewicht  :  420 kg

Best.-Nr.:  191323
Menge: 1,000 Stck

**4.2.4 OERTLI Holzvergaserkessel HV-30 mit Druckgebläse, Stahlheizkessel, 30 kW**
OERTLI Holzvergaserkessel HV-30
mit Druckgebläse, Stahlheizkessel nach
DIN 4702 und EN 303 mit eingebautem
Kupfersicherheitswärmetauscher 3/4"
für Heizungsanlagen nach DIN 4751.
Bitte separates Schaltfeld auswählen !!

- Fülltür mit Sicherheitsverriegelung
  und Ein- und Ausschalter für Gebläse
- Brenneraufbau bestehend aus Turboscheibe, Brennerring, Brennertopf
  und Auflagering aus feuerfestem Stahl
- Herausziehbare Brennerkammerschale
- Rauchgassammler isoliert mit Wechselrauchstutzen rechts, links oder
  hinten und Zugbegrenzer rechts oder
  links
- Verbrennungsluftgebläse mit Gebläseabsperrklappe
- Kessel allseitig isoliert,
  rot-kunstoffbeschichtete Verkleidung,
  Kranöse, 4 Transportmuffen

Kessel fertig montiert auf Holzpalette

- zul. Betriebsüberdruck:  3 bar
- max. Vorlauftemperatur:  90 Grad C
- mind. Rücklauftemperatur: 60 Grad C

Type  :  HV-30
Kessel-Nennwärme-
leistung  :  30 kW
Kesselwasserinhalt:  128 l
Wasserseitiger
Widerstand  :  300 Pa
Gewicht  :  420 kg

Bestell-Nr.:  :  191234
Menge: 1,000 Stck

**4.2.5 OERTLI Holzvergaserkessel HV-30S Stahlheizkessel, 30 kW**
OERTLI Holzvergaserkessel HV-30S
Stahlheizkessel nach DIN 4702
und EN 303 mit eingebautem
Kupfersicherheitswärmetauscher 3/4"
für Heizungsanlagen nach DIN 4751.
Bitte separates Schaltfeld auswählen !!

- Fülltür mit Sicherheitsverriegelung
  und Ein- und Ausschalter für Gebläse
- Brenneraufbau bestehend aus Turboscheibe, Brennerring, Brennertopf
  und Auflagering aus feuerfestem Stahl
- Herausziehbare Brennerkammerschale
- Rauchgassammler isoliert mit Wechselrauchstutzen rechts, links oder
  hinten und Zugbegrenzer rechts oder
  links
- Saugzuggebläse wahlweise links, rechts
  oder hinten montierbar.
- Kessel allseitig isoliert,
  rot-kunstoffbeschichtete Verkleidung,
  Kranöse, 4 Transportmuffen

Kessel fertig montiert auf Holzpalette

- zul. Betriebsüberdruck:  3 bar
- max. Vorlauftemperatur:  90 Grad C
- mind. Rücklauftemperatur: 60 Grad C

Type  :  HV-30-S
Kessel-Nennwärme-
leistung  :  30 kW
Kesselwasserinhalt:  128 l
Wasserseitiger
Widerstand  :  300 Pa
Füllraumtiefe:  615 mm
Abgasanschluss:  150 mm
Gewicht  :  425 kg

Best.-Nr.  :  191268
Menge: 1,000 Stck

#### 4.3 Holz-Pakete

**4.3.1 OERTLI Paket Holz 3 Standardanlagenpaket**
OERTLI Paket Holz 3
Standardanlagenpaket
1x HV 17-turbo
1x PS 1000
1x OBSP 300
1x Rücklaufanhebung EA 108
1x PURS 153
1x Solarpaket 3 ( 4x SUN 270 )

Bestell-Nr.: 191603
Menge: 1,000 Stck

**4.3.2 OERTLI Paket Holz 4 Standardanlagenpaket**
OERTLI Paket Holz 4
Standardanlagenpaket
1x HV 40-turbo
1x OECOSUN 750-20
2x PS 1000
1x Rücklaufanhebung mit Thermomix-
  Ventil
1x Solarpaket 39 ( 5x SUN 3015 )

Bestell-Nr.: 191604
Menge: 1,000 Stck

**4.3.3 OERTLI Paket Holz 1 Standardanlagenpaket**
OERTLI Paket Holz 1
Standardanlagenpaket
1x HV 17-turbo
1x Kombipuffer KS 1000
1x Rücklaufanhebung EA 108
1x Solarpaket 3 ( 4x SUN 270 )

Bestell-Nr.: 191601
Menge: 1,000 Stck

**4.3.4 OERTLI Paket Holz 2 Standardanlagenpaket**
OERTLI Paket Holz 2
Standardanlagenpaket
1x HV 24-turbo
1x PURS 153
2x PS 800
1x OBP 200
1x Rücklaufanhebung EA 108

Bestell-Nr.: 191602
Menge: 1,000 Stck

#### 4.4 Inbetriebname Festbrennstoffe

**4.4.1 OERTLI Inbetriebnahmepauschale für Holzvergaserkessel HV-turbo**
OERTLI Inbetriebnahmepauschale für Holzvergaserkessel
HV-turbo
Einweisung und Überprüfung der
Holzvergaseranlage nur für den Typ:
HV(-S) - turbo. Bei Nutzung dieser
Einweisung/Überprüfung verlängert sich der
Gewährleistungsanspruch des
Kesselkörpers von 2 auf 5 Jahre.
Bei gravierenden Abweichungen unserer
Installationsvorgaben (siehe Bedienungsanleitung)
behalten wir uns vor, diese Verlängerung des
Gewährleistungsanspruches
abzulehnen.

Die Einweisung/Überprüfung ist kostenpflichtig. Die
Pauschale
beinhaltet die Anfahrt.
Umfang der Einweisung/Inbetriebnahme:
- Unterweisung des Betreibers in
  Reinigung und Bedienung
- Funktions- und Abschlusskontrolle nach
  Wartungsprotokoll
- Probeheizen
- Zubehör und Anlagenkomponenten, die
  nicht von Oertli geliefert sind, sind
  nicht im Leistungsumfang der
  Einweisung enthalten.

Bestell-Nr.: 191466
Menge: 1,000 Stck

**4.4.2 OERTLI Inbetriebnahme Feststoffkessel H / H-turbo, zzgl. Anfahrtspauschale**
OERTL Inbetriebnahme Feststoffkessel
H / H-turbo, zzgl. Anfahrtspauschale

Bestell-Nr.: 199003
Menge: 1,000 Stck

#### 4.5 Zubehör

**4.5.1 REKORD Armaturenschrank SHZ 40 zur Komb.m. Heizungsherden SH 86/96/36, brau**
REKORD Armaturenschrank SHZ 40 zur
Komb.m. Heizungsherden SH 86/96/36, brau
Armaturenschrank komplett montiert mit
allen erforderlichen Heizungsarmaturen.
Bestehend aus:
- Regelbare Heizungspumpe
- 4-Wege-Mischer
- Fernthermometer
- Druckausdehnungsgefäß 18 Liter
- Füll- und Entleerungshahn
- Sicherheitsventil 2,5 bar
- Entlüftungsventil
- Pumpenschalter
Einschließlich Anschlußrohr-Set für die
Verbindung mit dem Kessel.
Breite  mm : 400
Tiefe  mm : 600
Höhe  mm : 850
Bestell-Nr.  : 7110838
Typ  : SHZ 40
Menge: 1,000 Stck

**4.5.2 REKORD Armaturenschrank SHZ 40 zur Komb.m. Heizungsherd. SH 86/96/36, weiß**
REKORD Armaturenschrank SHZ 40 zur
Komb.m. Heizungsherd. SH 86/96/36, weiß
Armaturenschrank komplett montiert mit
allen erforderlichen Heizungsarmaturen.
Bestehend aus:
- Regelbare Heizungspumpe
- 4-Wege-Mischer
- Fernthermometer
- Druckausdehnungsgefäß 18 Liter
- Füll- und Entleerungshahn
- Sicherheitsventil 2,5 bar
- Entlüftungsventil
- Pumpenschalter
Einschließlich Anschlußrohr-Set für die
Verbindung mit dem Kessel.
Breite  mm : 400
Tiefe  mm : 600
Höhe  mm : 850
Bestell-Nr.  : 7110837
Typ  : SHZ 40
Menge: 1,000 Stck

**4.5.3 OERTLI Druckknopfhahn**
Menge: 1,000 Stck

**4.5.4 OERTLI Thermomix-Ventil zur Rücklaufanhebung, 1 1/2 Zoll**
OERTLI Thermomix-Ventil
Zur Rücklaufanhebung bei
Holz-, Kohle oder Pelletkesseln ab 26 kW
Anschluss 1 1/2 Zoll

Bei der Montage sind für spätere
Wartungsarbeiten 3 bauseitige
Absperrhähne vorzusehen.
Bestell-Nr.: 190781
Menge: 1,000 Stck

**4.5.5 OERTLI Hydraulische Anschlussgruppe für Festbrennstoffkessel bis 25 kW**
OERTLI Hydraulische Anschlussgruppe
für Festbrennstoffkessel  bis 25 kW
bestehend aus:
- 2 Kugelventilen mit integriertem
  Thermometer
- integrierte Rückschlagklappe am
  Rücklauf mit Öffnung bei 45°C
- Thermostatisches Mischventil mit
  einstellbarer Ladetemperatur von 50
  bis 65°C
- Wilo Pumpe RS 25/7-3 180
- Anschlussrohre mit Flachdichtung
- Bypass
- Pressfittinge G 1" 1/2-Rp1
- Isoliertes Kompaktbaugruppe

Kolli EA 108

geeignet für:
- Holzvergaserkessel HV 17 und HV 24
- Pelletkessel PL 15, PL 25
- Holzheizungsherde SH 96/240,
  SH 36/ 210-250
- Stadler H 25, H 33 ( nur bei Holz
  /Kohle )

Bestell-Nr.: 100002330
Menge: 1,000 Stck

**4.5.6 REKORD Zwischenblende als Abstandshalter zu den Küchenmöbeln, 100 mm breit, braun**
REKORD Zwischenblende als Abstandshalter
zu den Küchenmöbeln, 100 mm breit, braun
Bestell-Nr.  : 7110832
Menge: 1,000 Stck

**4.5.7 OERTLI Isolierdeckel für SH36/210 450mm, weiß (2 Stück)**
OERTLI Isolierdeckel für SH36/210
450mm, weiß (2 Stück)

Bestell-Nr.: 190047
Menge: 1,000 Stck

**4.5.8 REKORD engmaschiger Rost für Beheizung mit Holz/Holzbriketts für SH Kessel**
REKORD engmaschiger Rost für Beheizung
mit Holz/Holzbriketts für SH Kessel

Bestell-Nr.  : 1899181
Menge: 1,000 Stck

**4.5.9 REKORD Zwischenblende als Abstandshalter zu den Küchenmöbeln, 100 mm breit, weiß**
REKORD Zwischenblende als Abstandshalter
zu den Küchenmöbeln, 100 mm breit, weiß
Bestell-Nr.  : 7110831
Menge: 1,000 Stck

**4.5.10 OERTLI Isolierdeckel für SH36/250 550mm, weiß (2 Stück)**
OERTLI Isolierdeckel für SH36/250
550mm, weiß (2 Stück)

Bestell-Nr.: 190046
Menge: 1,000 Stck

### 5 Wärmepumpenanlagen

#### 5.1 Luft/Wasser-Gas-Absorptionswärmepumpe GAWP

**5.1.1 OERTLI Gas-Absorptionswärmepumpe für GAWP 35 LW LT, 230V**
OERTLI Luft/Wasser-Gas-Absorptionswärme- pumpe in
schallreduzierter, betriebsfertiger Kompaktbauweise.
Betriebsfertige Abgasabführung, optional verlängerbar.
Wetterfeste Ausführung zur Aufstellung im Freien.
Beschichtet mit Einbrenn-Epoxydbeschich- tung.
Kältemittelkreis aus hochlegiertem Spezialstahl mit
niedrigem Kohlenstoff- anteil.
Kältemittel/Lösemittel: Ammoniak/Wasser
Geliefert mit:
- Integriertem, luftgekühlten
  Wärmetauscher
- Vollautomatischer Abtaueinrichtung
  ohne Betriebsunterbrechung
- Frostschutzfunktion
- Integriertem Abgaswärmetauscher zur
  Brennwertnutzung

Nennspannung:  230 V/ 50 Hz
Elektr. Leistungsaufnahme:  1,09 kW
Leistung des Gasbrenners:  25,2 kW
Nominaler Gasverbrauch G 20: 2,72 m³/h
Flüssiggas:  2 kg/h
Leistungsdaten im Heizbetrieb:
Heizleistung nominal
  (A7/W50):  34,9 kW
Nominaler Warmwasserdurchsatz:  2,96 m³/h
Max. Vorlauftemperatur
  Heizbetrieb:  55 °C
Max. Rücklauftemperatur
  Heizbetrieb:  45 °C

Schalldruckpegel
  in 10 m Entfernung:  45 dB(A)
Gewicht (gefüllt):  400 kg

Abmessungen:
 Breite:  852 mm
 Tiefe:  1244 mm
 Höhe:  1515 mm

Anschlüsse:
 Wasser (VL / RL)  1 1/4"
 Gas:  3/4"

Abgas:
 Abgastemperatur max:  70 °C
 Abgasmassenstrom:  43 kg/h
 CO2  9 %
 NOx  31 ppm
 Abgasstutzen:  DN 80

Bestell-Nr.: 191913
Menge: 1,000 Stck

**5.1.2 OERTLI Durchflussregelventil TACONOVA SD AV 23 DN 32 für GAWP 35 LE**
Durchflussregelventil
für Wärmepumpenmodule der Serie GAWP 35 LW HT/LT

Strangregulier- und Abgleichventil (nicht
dichtschließend) mit eingebautem Durchflussmengenmesser
mit direkter Anzeige der eingestellten Durchflussmenge in Liter/Minute.
Geringer Druckverlust. Messteil mit Schwebekörper und
Gegenfeder. Einstellskala in Bypassform automatisch
absperrend.
Messwerte am Schauglas ohne Tabellen, Diagramme und
Messgeräte direkt einstell- und ablesbar.
Messgenauigkeit +-10 % vom Istwert.
Innengewinde Rp zylindrisch nach DIN 2999 / ISO 7.
Material Gehäuse: Messing
Material Innenteile: rostfreier Stahl und Kunststoff
Material Sichtglas: wärmebeständiger, schlagfester
Kunststoff
Material Dichtungen: EPDM
Betriebstemperatur: TB 100°C
Betriebsdruck: PB 10 bar

Durchflussmenge: 20-70 l/min
kvs: 17 m³/h

Dimension: 11/4"
Modell: TACONOVA SETTER Bypass SD AV 23 DN 32

Bestell-Nr.: 191907
Menge: 1,000 Stck

**5.1.3 OERTLI Abgasanschlussst. (Splitter) 2xDN 80 auf DN 80/125, für GAWP SW**
OERTLI Abgasanschlussstück
(Splitter) 2 x DN 80 auf DN 80/125
konzentrisch für Sole/Wasser
bzw. Wasser/Wasser Gas-
Absorptionswärmepumpen zur raumluftunabhängigen bzw. alternativ zur
raumluftabhängigen
betriebsweise.

Bestell-Nr.: 192053
Menge: 1,000 Stck

**5.1.4 OERTLI Luftabscheider für GAWP 15 LW Typ: SPIROTECH SpiroVent L-DN32**
OERTLI Luftabscheider
für Wärmepumpenmodule der Serie GAWP 35 LW HT/LT

SpiroVent-Mikroluftblasenabscheider zur
kontinuierlichen Entfernung von Luft-und
Mikroluftblasen aus Heiz- u. Kühlkreisläufen.
Medium Wasser und Wasser/Glykol (50/50%)
Gehäuse in Messingausführung.
Entgasung durch den Spirorohreinsatz bis
auf einen Restluftanteil v. 0,4 Prozent.
Entlüftung mit nicht absperrbarem permanent Entlüftungsventil.

Nennweite : DN 32
Ausführung : Messing
Rohranschluss: Innengewinde
Einbaulänge : 88 mm
Betriebsdruck: 10 bar max.
Temperatur : 110 Grad C max.
Durchsatz : 3,60 cbm/h
Fliessgeschw.: Druckverlust
0,50 m/s : 0,34 kPa
0,75 m/s : 0,74 kPa
1,00 m/s : 1,35 kPa
Inhalt : 0,25 Liter
Gewicht : 1,40 kg

Modell: SPIROTECH SpiroVent L-DN32

Bestell-Nr.: 191912
Menge: 1,000 Stck

**5.1.5 OERTLI Schwingungsdämpfer-Set für GAWP 35 LW ( 4 Stck.)**
OERTLI Schwingungsdämpfer-Set
für GAWP 35 LW ( 4 Stck.)

Bestell-Nr.: 191906
Menge: 1,000 Set

**5.1.6 OERTLI Hocheffizienzpumpe für GAWP 35 LW WILO Stratos Para 25 1-11**
Hocheffizienzpumpe für Wärmepumpenmodule der Serie GAWP
35 LW

Hocheffizienzpumpe für Heiz- und Kühlanwendungen
ausgestattet mit 0-10 Volt Eingang für direkte
Ansteuerung.
Alternative Betriebsweise mit integrierter
Differenzdruckregelung.

min. einstellbare Förderhöhe: 1m
max. einstellbare Förderhöhe: 11 m

max. Umgebungstemperatur: 40°C
Temperaturbereich des Fördermediums: -10 bis +110°C

Nennweite: DN 25
Schutzart: IP 44
Spannungsversorgung: 230 VAC 50 Hz
Nennleistung: 105 W

Modell: WILO Stratos Para 25 1-11

Bestellnr.: 191905
Menge: 1,000 Stck

**5.1.7 OERTLI Gas-Absorptionswärmepumpe für GAWP 35 LW HT, 230V**
OERTLI uft/Wasser-Gas-Absorptions-
wärmepumpe in schallreduzierter, betriebsfertiger
Kompaktbauweise.
Betriebsfertige Abgasabführung, optional verlängerbar.
Wetterfeste Ausführung zur Aufstellung im Freien.
Beschichtet mit Einbrenn-Epoxydbeschich- tung.
Kältemittelkreis aus hochlegiertem Spezialstahl mit
niedrigem Kohlenstoff- anteil.
Kältemittel/Lösemittel: Ammoniak/Wasser
Geliefert mit:
- Integriertem, luftgekühlten Wärmetauscher
- Vollautomatischer Abtaueinrichtung ohne
Betriebsunterbrechung
- Frostschutzfunktion
- Integriertem Abgaswärmetauscher zur Brennwertnutzung

Nennspannung:  230 V/ 50 Hz
Elektr. Leistungsaufnahme:  1,09 kW
Leistung des Gasbrenners:  25,2 kW
Nominaler Gasverbrauch G 20: 2,72 m³/h
Flüssiggas:  2 kg/h
Leistungsdaten im Heizbetrieb:
Heizleistung nominal
  (A7/W50):  35,4 kW
Nominaler Warmwasserdurchsatz:  3,05 m³/h
Max. Vorlauftemperatur
  Heizbetrieb:  65 °C
Max. Rücklauftemperatur
  Heizbetrieb:  55 °C

Schalldruckpegel
  in 10 m Entfernung: 45 dB(A)
Gewicht (gefüllt):  400 kg

Abmessungen:
 Breite:  852 mm
 Tiefe:  1244 mm
 Höhe:  1515 mm

Anschlüsse:
 Wasser (VL / RL)  1 1/4"
 Gas:  3/4"

Abgas:
 Abgastemperatur max:  70 °C
 Abgasmassenstrom:  43 kg/h
 CO2  9 %
 NOx  31 ppm
 Abgasstutzen:  DN 80

Bestell-Nr.: 191873
Menge: 1,000 Stck

**5.1.8 OERTLIGas-Absorptionswärmepumpe GAWP 40 SW LT, Niedertemperatur**
OERTLI Sole/Wasser-Gas-Absorptionswärmepumpe
in betriebsfertiger Kompaktbauweise zur Innen- und
Außenaufstellung (Ausführung: Niedertemperatur).
Abgasabführung optional verlängerbar.
Beschichtet mit Einbrenn-Epoxydbeschichtung.
Kältemittelkreis aus hochlegiertem Spezialstahl
mit niedrigem Kohlenstoffanteil.
Kältemittel/Lösemittel: Ammoniak/Wasser
Geliefert mit:
- Vollautomatischer Abtaueinrichtung
  ohne Betriebsunterbrechung
- Frostschutzfunktion
- Integriertem Abgaswärmetauscher zur
  Brennwertnutzung

Nennspannung:  230 V/50 Hz
Elektr. Leistungsaufnahme:  0,47 kW
Leistung des Gasbrenners:  25,2 kW
Nominaler Gasverbrauch G 20: 2,72 m³/h
Flüssiggas:  2 kg/h
Leistungsdaten im Heizbetrieb:
Heizleistung nominal (S0/W35): 42,6 kW
Nominaler Warmwasserdurchsatz: 3,25 m³/h
Max. Vorlauftemperatur
  Heizbetrieb:  55 °C
Max. Rücklauftemperatur
  Heizbetrieb:  45 °C

Schalldruckpegel
  in 10 m Entfernung:  39 dB(A)
Gewicht (gefüllt):  300 kg

Abmessungen:
 Breite:  848 mm
 Tiefe:  690 mm
 Höhe:  1278 mm

Anschlüsse:
 Wasser (VL / RL): 1 ¼"
 Gas:  ¾"

Abgas:
 Abgastemperatur max: 70 °C
 Abgasmassenstrom:  43 kg/h
 CO2  9 %
 NOx  31 ppm
 Abgasstutzen:  DN 80

Bestell-Nr.: 192047
Menge: 1,000 Stck

**5.1.9 OERTLI Gas-Absorptionswärmepumpe GAWP 40 SW HT, Hochtemperatur**
OERTLI Sole/Wasser-Gas-Absorptionswärme-
pumpe in betriebsfertiger Kompaktbauweise zur Innen-
und Außenauf- stellung (Ausführung: Hochtemperatur).
Abgasabführung optional verlängerbar.
Beschichtet mit Einbrenn-Epoxyd- beschichtung.
Kältemittelkreis aus hochlegiertem Spezialstahl mit
niedrigem Kohlenstoffanteil.
Kältemittel/Lösemittel: Ammoniak/Wasser
Geliefert mit:
- Vollautomatischer Abtaueinrichtung  ohne
Betriebsunterbrechung
- Frostschutzfunktion
- Integriertem Abgaswärmetauscher zur
Brennwertnutzung

Nennspannung:  230 V/ 50 Hz
Elektr. Leistungsaufnahme:  0,47 kW
Leistung des Gasbrenners: 25,2 kW
Nominaler Gasverbrauch G 20: 2,72 m³/h
Flüssiggas: 2 kg/h
Leistungsdaten im Heizbetrieb:
Heizleistung nominal (S0/W35): 42,6 kW
Nominaler Warmwasserdurchsatz: 3,17 m³/h
Max. Vorlauftemperatur Heizbetrieb: 65°C
Max. Rücklauftemperatur Heizbetrieb: 55°C

Schalldruckpegel in 10 m Entfernung:  39 dB(A)
Gewicht (gefüllt):  300 kg

Abmessungen:
 Breite  :  848 mm
 Tiefe  :  690 mm
 Höhe  :  1278 mm

Anschlüsse:
 Wasser (VL / RL)  1 1/4"
 Gas:  3/4"

Abgas:
 Abgastemperatur max: 70 °C
 Abgasmassenstrom  : 43 kg/h
 CO2  9 %
 NOx  31 ppm
 Abgasstutzen:  DN 80

Bestell-Nr.: 192046
Menge: 1,000 Stck

#### 5.2 Brauchwasser-Wärmepumpe OCETD/OTWH

**5.2.1 OERTLI Befestigungsschellen (EH207) D=160 mm, für OTWH 300 E und E ( 2 St.)**
OERTLI Befestigungsschelle für 160 mm
Zuluft/Abluftrohr für Brauchwasser-
Wärmepumpe OTWH 300 E und EH

Kolli:  EH 207

Bestell-Nr. 100017623
Menge: 1,000 Stck

**5.2.2 OERTLI Flexrohr D=160 mm 3m, wärmegedämmt, für OTWH 300 E und EH**
OERTLI Flexrohr 160 mm Durchmesser
3 m lang für Brauchwasser WP
OTWH 300 E und EH
kompl. mit Wärmedämmung
Länge: 3 m

Kolli: EH206

Bestell-Nr. 100017622
Menge: 1,000 Stck

**5.2.3 OERTLI Adapterstück, D=160 mm (EH205) für Typ OTWH 300 E und EH**
OERTLI Adapterstück D=160 mm
für den Anschluss von Zu-
bzw. Abluftleitung an die
Brauchwasserwärmepumpe
Typ OTWH 300 E und EH

Kolli: EH205

Bestell-Nr. 100017621
Menge: 1,000 Stck

**5.2.4 OERTLI Gas-Brennwertkessel OEnoviaTower GSCR 15, Standgerät, mod. bis 15,8 kW**
OERTLI Gas-Brennwertkessel
OEnoviaTower Gas, GSCR 15 (JA 21)
Stand-Gas-Brennwertkessel mit
modulierendem Voll-Vormischbrenner.
Kompakter Kessel, ausgestattet mit:
- einem 18-Liter Ausdehnungsgefäß
- einer modulierenden Heizungspumpe
  Energieeffizienzklasse A, eingebautes
  3-Wege Umschaltventil für  Speichervorrang
- Sicherheitsventil 3 bar
- einem elektronischen Manometer
- automatischen Entlüftern
- einem Kondensat-Siphon
- einem Druckwächter
- einem Abgasfühler
Brenner modulierend von 21 bis 100% der
Nennleistung mit Ansaug-Schalldämpfer
Monoblock-Heizkörper aus
gegossenem korrosionsbeständigem
Aluminium/Silizium.
Hoher Normnutzungsgrad, bis 110%
Niedrige Schadstoffemissionen:
NOx < 35 mg/kWh
Für raumluftunabhängigen Anschluss
geeignet.
OE-tronic 4-Schaltfeld, von Werk aus
ausgestattet mit einer programmierbaren
elektronischen Regelung, die über eine
(optional lieferbare) Fernbedienung den
Kessel außen- und raumtemperaturabhängig
ansteuert. Außenfühler im Lieferumfang
Bequeme Handhabung und Installation:
Anschlussgruppe für gemischten Heizkreis
mit Pumpe und Dreiwegemischer (Option).
Abgas-Anschluss 80/125 mm
Erdgas: 20/25 mbar
Propangas: 50 mbar
Kategorie: II2ELL3BP
Typ : GSCR 140-15  Condens
Wärmeleistung 40/30° C: 3,4 bis 15,8 kW
Wärmeleistung 80/60° C :3,1 bis 15,0 kW

Abgasmassenstrom : 5,3-25,2 kg/h
Am Stutzen verfügbarer Druck: 80 Pa
Wasserinhalt: 1,7 L
Wasser-Minimaldurchsatz: keine
Leergewicht: 55 kg

Bestell-Nr. 100017756
Menge: 1,000 Stck

**5.2.5 OERTLI Außenluft-Ansauggitter (EH209) D=160 mm, für Typ OTWH 300 E und EH, Alu**
OERTLI Außenluft-Ansauggitter
D=160 mm
zur Zuluftleitung der
Brauchwasserwärmepumpe
Typ OTWH 300 E und EH
Material:  Aluminium

Kolli: EH209

Bestell-Nr. 100017625
Menge: 1,000 Stck

**5.2.6 OERTLI Wanddurchführung (EH208) D=160 mm, für Typ OTWH 300 E und EH**
OERTLI Wanddurchführung  D=160 mm
für den Anschluss von Zu-
bzw. Abluftleitungen der
Brauchwasserwärmepumpe
Typ OTWH 300 E und EH

Kolli: EH208

Bestell-Nr. 100017624
Menge: 1,000 Stck

**5.2.7 OERTLI Wanddurchführung 160 mm (EH208) für Typ OTWH 300 E und EH**
OERTLI Wanddurchführung  D=160 mm
für den Anschluss von Zu-
bzw. Abluftleitungen der
Brauchwasserwärmepumpe
Typ OTWH 300 E und EH

Kolli: EH208

Bestell-Nr. 100017624
Menge: 1,000 Stck

**5.2.8 OERTLI Bogen 90 grd, DN 160, EH 77 für Typ OTWH 300 E und EH**
OERTLI Bogen 90°  D=160 mm
für den Anschluss von Zu-
bzw. Abluftleitung an die
Brauchwasserwärmepumpe
Typ OTWH 300 E und EH

Kolli: EH77

Bestell-Nr. 100007557
Menge: 1,000 Stck

**5.2.9 OERTLI Adapterstück DN 160, EH 76 für OCETD 300 EH**
OERTLI Adapterstück D=160 mm
für den Anschluss von Zu-
bzw. Abluftleitung an die
Brauchwasserwärmepumpe
Typ OCETD 300 EH

Bestell-Nr. 100007556
Menge: 1,000 Stck

**5.2.10 OERTLI Wärmepumpe OCETD 300 EH für Brauchwasser**
OERTLI Brauchwasser-Wärmepumpe
OCETD 300 EH
- eingebaute Heizschlange aus
  emailliertem Stahl 1,45 qm
- Seitenflansch mit eingebauter
  Elektroheizung 1,5 kW
- Magnesium-Anode
- Wärmedämmung 50 mm FCKW-freier
  PU-Hartschaum
- verstellbare Füße
- Entleerung unten an allen Modellen
- Luftansaustutzen und Ausblasestutzen
  160 mm Durchmesser. Maximale
  Länge der bauseitig zu stellenden
  Luftschläuche 10m
- Leistungsaufnahme der Wärmepumpe
  550 W
  Wärmepumpenleistung von 10 auf 45grd
  1870 W
  bei Lufteintrittstemperatur 15grd
  COP 3,4
- Abmessungen:
  H = 1660 mm, D = 660 mm
  Verpackung: 1 Paket
- vollständig montierter Speicher
- Kältemittel R 134 A

Typ:  OCETD 300 EH
Inhalt:  290 l
Bereitschaftswärmeverl.: 1,13 kWh/24h
Versandgewicht:  125 kg

Bestell-Nr.: 100010992
Menge: 1,000 Stck

**5.2.11 OERTLI Wärmepumpe OEcaHeat OTWH 300 EH 270 l, für WW, für Um-/ Abluftbetrieb**
OERTLI OEcaHeat, OTWH 300 EH
Brauchwasser-Wärmepumpe
Für Um- oder Abluftbetrieb
-Bodenstehende Warmwasserwärmepumpe
mit 300 Ltr. Inhalt und integriertem
Glattrohrwärmetauscher für Fremdbeheizung
-RaumluftABhänging ODER RaumluftUNabhängig
-Lufttemperatur  -5°C bis +35°C
-Innenbehälter aus emaillierter Stahlblech
-Hochwertige FCKW-freie Isolierung
-Korrosionsschutz: Fremdstromanode
-Integrierte Regelung zur Warmwasserbereitung
mit Anti-Legionella-Schaltung, Frostschutz-Funktion
und Abtauautomatik.
-Sicherheits-Elektroheizeinsatz 1,8 kW

Technische Daten:
-Trinkwassespeicherinhalt: 270 ltr.
-Entleerung unten an allen Modellen
-Nennleistung Wärmepumpe*: 1700 W
-Stromverbrauch der Wärmepumpe*: 500 w
 * mittlerer Wert für eine Erwärmung
von 15°C bis 51°C mit einer Lufteintritt-
Temperatur von 15°C und 70% rel.F.
-Leistungskennziffer nach EN 255 mit 45°C: 3,5
- Elektroanschluss: 230V AC; 50Hz
-Absicherung: 16 A
-Aufheizzeit von 15°C bis 60°C: 7 h
-Bereitschaftswärmeverlust bei deltat 45°K: 0,85
kWh/24h
-Luftdurchsatz: 385 m³/h
-Verfügbarer Luftdruck am Ausgangstützen: 50 Pa
-Maximale Luftanschlusslänge Ø160mm: 10m
-Kältemittel R134A: 1,5 kg

Betriebsbedingungen:
Maximaler Betriebsdruck:
WW-Speicher  und Wärmetauscher 10 bar

Maximale Betriebstemperatur:
- Wärmetauscher: 90°C
- Behälter:  90°C
Lufttemperatur zum Betrieb der Wärmepumpe:  - 5°C bis
+ 35°C
Warmwasser Austritt G ¾"
Kaltwasser Eintritt G ¾"

Typ:  OTWH 300 EH
Inhalt:  270 l
Versandgewicht:  125 kg

Bestell-Nr.: 100017619
Menge: 1,000 Stck

**5.2.12 OERTLI Wärmepumpe OEcaHeat OTWH 300 EH 270 l, für WW, für Um-/ Abluftbetrieb**
OERTLI OEcaHeat, OTWH 300 EH
Brauchwasser-Wärmepumpe
Für Um- oder Abluftbetrieb
-Bodenstehende Warmwasserwärmepumpe
mit 300 Ltr. Inhalt und integriertem
Glattrohrwärmetauscher für Fremdbeheizung
-RaumluftABhänging ODER RaumluftUNabhängig
-Lufttemperatur  -5°C bis +35°C
-Innenbehälter aus emaillierter Stahlblech
-Hochwertige FCKW-freie Isolierung
-Korrosionsschutz: Fremdstromanode
-Integrierte Regelung zur Warmwasserbereitung
mit Anti-Legionella-Schaltung, Frostschutz-Funktion
und Abtauautomatik.
-Sicherheits-Elektroheizeinsatz 1,8 kW

Technische Daten:
-Trinkwassespeicherinhalt: 270 ltr.
-Entleerung unten an allen Modellen
-Nennleistung Wärmepumpe*: 1700 W
-Stromverbrauch der Wärmepumpe*: 500 w
 * mittlerer Wert für eine Erwärmung
von 15°C bis 51°C mit einer Lufteintritt-
Temperatur von 15°C und 70% rel.F.
-Leistungskennziffer nach EN 255 mit 45°C: 3,5
- Elektroanschluss: 230V AC; 50Hz
-Absicherung: 16 A
-Aufheizzeit von 15°C bis 60°C: 7 h
-Bereitschaftswärmeverlust bei deltat 45°K: 0,85
kWh/24h
-Luftdurchsatz: 385 m³/h
-Verfügbarer Luftdruck am Ausgangstützen: 50 Pa
-Maximale Luftanschlusslänge Ø160mm: 10m
-Kältemittel R134A: 1,5 kg

Betriebsbedingungen:
Maximaler Betriebsdruck:
WW-Speicher  und Wärmetauscher 10 bar

Maximale Betriebstemperatur:
- Wärmetauscher: 90°C
- Behälter:  90°C
Lufttemperatur zum Betrieb der Wärmepumpe: - 5°C bis +
35°C
Warmwasser Austritt G ¾"
Kaltwasser Eintritt G ¾"

Typ:  OTWH 300 EH
Inhalt:  270 l
Versandgewicht:  125 kg

Bestell-Nr.: 100017619
Menge: 1,000 Stck

**5.2.13 OERTLI Warmwasser-Wärmepumpe OTWH 300 E für Um- oder Abluftbetrieb**
OERTLI Brauchwasser-Wärmepumpe
OTWH 300 E für Um- oder Abluftbetrieb
- Bodenstehende Warmwasserwärmepumpe
  mit 300 Ltr. Inhalt
- RaumluftABhänging oder Raumluft
  Nabhängig
- Lufttemperatur  -5°C bis +35°C
- Innenbehälter aus emailliertem
  Stahlblech
- Hochwertige FCKW-freie Isolierung
- Korrosionsschutz: Fremdstromanode
- Integrierte Regelung zur
  Warmwasserbereitung mit
  Anti-Legionellen-Schaltung,
  Frostschutz-Funktion und
  Abtauautomatik.
- Sicherheits-Elektroheizeinsatz 2,4 kW

Technische Daten:
-Trinkwassespeicherinhalt: 285 ltr.
-Entleerung unten an allen Modellen
-Nennleistung Wärmepumpe*: 1700 W
-Stromverbrauch der Wärmepumpe*: 500 W
 * mittlerer Wert für eine Erwärmung
 von 15°C bis 51°C mit einer Lufteintritt-Temperatur von 15°C und 70% rel.F.
-Leistungskennziffer nach EN 255 mit
 45°C: 3,5
-Elektroanschluss: 230V AC, 50Hz
-Absicherung: 16 A
-Aufheizzeit von 15°C bis 60°C: 7 h
-Bereitschaftswärmeverlust bei Dt 45K:
 0,85 kWh/24h
-Luftdurchsatz: 385 m³/h
-Verfügbarer Luftdruck am
 Ausgangstutzen: 50 Pa
-Maximale Luftanschlusslänge Ø160mm: 10m
-Kältemittel R134A: 1,5 kg
-Versandgewicht: 105 kg

Betriebsbedingungen:
Maximaler Betriebsdruck:
- Wärmetauscher: 10 bar
- Behälter: 10 bar
  Maximale Betriebstemperatur:
- Wärmetauscher: 90°C
- Behälter:  90°C
  Lufttemperatur zum Betrieb der  Wärmepumpe: - 5°C
bis + 35°C
  Warmwasser Austritt G 3/4"
  Kaltwasser Eintritt G 3/4"

Bestell-Nr.: 100017618
Menge: 1,000 Stck

#### 5.3 Luft-Wasser-Wärmepumpe WPLW

**5.3.1 OERTLI Wetterschutzgitter Ausblasung für Luft/ Wasser Wärmepumpe WPLW 9-17**
OERTLI Wetterschutzgitter Ausblasung
für Luft/ Wasser Wärmepumpe WPLW 9-17

Bestell-Nr.:  191305
Menge: 1,000 Stck

**5.3.2 OERTLI Wetterschutzgitter Ansaugung für Luft/ Wasser Wärmepumpe WPLW 9-17**
OERTLI Wetterschutzgitter Ansaugung
für Luft/ Wasser Wärmepumpe WPLW 9-17

Bestell-Nr.:  191304
Menge: 1,000 Stck

**5.3.3 OERTLI Wetterschutzgitter Ausblasung für WPLW 16, 585x990 mm**
OERTLI Wetterschutzgitter Ausblasung
für Luft/ Wasser Wärmepumpe WPLW 16
585 x 990 mm

Bestell-Nr.:  191650
Menge: 1,000 Stck

**5.3.4 OERTLI Formstück Ausblasung für Luft/ Wasser Wärmepumpe WPLW 7-13**
OERTLI Formstück Ausblasung
für Luft/ Wasser Wärmepumpe WPLW 7-13

Bestell-Nr.: 191420
Menge: 1,000 Stck

**5.3.5 OERTLI Luft-Wasser-Wärmepumpe WPLW 7 HG platzsparende Ausführung für innen**
OERTLI Luft-Wasser-Wärmepumpe WPLW 7 HG
Platzsparende Ausführung für Innenauf- stellung. Dank
dem Prinzip der Heißgas- entwärmung können im
Kältekreislauf der Wärmepumpe 10% der Leistung auf
einem
Temperaturniveau von 60-70°C mittels
eines zweiten Plattenwärmetauschers
genutzt werden. Dies ermöglicht
Brauchwassertemperaturen von bis zu 60°C ohne
Reduzierung der Leistungszahl.
Die Wärmegewinnung erfolgt durch
Ansaugen der Außenluft durch einen
Schlauch DN  400. Der Kältekreis ist
mit  dem Kältemittel R 404 A gefüllt und
die Wärmepumpe wird im Werk durch
Probelauf eingestellt und geprüft.
Das Stahlblechgehäuse ist lackiert und  für die
Aufstellung im Innenraum geräuschgedämmt und für den
Anschluss an ein Luftkanalsystemgeeignet.
Ein Radialgebläse mit EC Motoren
Technologie sorgt für sparsamen Betrieb
und größte Laufruhe.
Serienmäßig gehört die Speicherladepumpe
mit thermostatischem Regulierventil für
den Heißwasser-Vorlauf aus dem HG
Wärmetauscher zum Lieferumfang.
Das Elektro-Schaltfeld ist intern fix
und fertig verdrahtet mit den erforderlichen Schaltungen, Schutzrelais
internen Absicherungen und einem
Heizungsmanager für die witterungsgeführte Regelung eines Mischerkreises
für Heizung der Warmwasserbereitung und Ein-Ausschalten
eines Elektro-Heiz-
stabes mit Bivalentpunkt. Mit Außenfühler, Speicherfühler, Vorlauffühler
und Warmwasserfühler.
Vor- und Rücklauffühler sind in der
Wärmepumpe werksseitig integriert.

Abmessungen:
Höhe  : 1320 mm
Breite : 780 mm
Tiefe  : 970 mm
Leistung L10/W35 : 9,2 kW COP 4,2
Leistung L10/W45 : 8,9 kW COP 3,4
Leistung L2/W35  : 7,1 kW COP 3,2
Leistung L2/W45  : 6,8 kW COP 2,6
Leistung L-7/W35 : 6,2 kW COP 2,8
Leistung L -7/W45: 5,6 kW COP 2,2
Wärmetauscheranschluss: 1"
Leistungsaufnahme: kW 2,2 bei W 35
  kW 2,6 bei W 45
Absicherung  A träge 16
Gewicht:  kg 255
Verdampfer Luftdurchsatz m³/h 2000
Schalldruckpegel:  dB(A) 49

Bestell-Nr.: 100012640
Menge: 1,000 Stck

**5.3.6 OERTLI Luft-Wasser-Wärmepumpe WPLW 16 HG platzsparende Ausführung**
OERTLI Luft-Wasser-Wärmepumpe WPLW 16 HG
Platzsparende Ausführung
für Innenaufstellung. Dank dem Prinzip
der Heißgasentwärmung können im Kälte- kreislauf der
Wärmepumpe 10% der
Leistung auf einem Temperaturniveau von
60-70°C mittels eines zweiten Platten- wärmetauschers
genutzt werden.
Dies ermöglicht Brauchwasser- temperaturen von bis zu
60°C ohne Reduzierung der Leistungszahl.
Die Wärmegewinnung erfolgt durch
Ansaugen der Außenluft durch einen
Schlauch von 400 mm . Der Kältekreis ist
mit  dem Kältemittel R 404 A gefüllt und
die Wärmepumpe wird im Werk durch
Probelauf eingestellt und geprüft.
Das Stahlblechgehäuse ist lackiert und  für die
Aufstellung im Innenraum geräuschgedämmt und für den
Anschluss an ein Luftkanalsystem
geeignet.
Ein Radialgebläse mit EC Motoren
Technologie sorgt für sparsamen Betrieb
und größte Laufruhe.
Serienmäßig gehört die Speicherladepumpe mit
thermostatischem Regulierventil für den
Heißwasser-Vorlauf aus dem HG Wärmetauscher zum
Lieferumfang.
Das Elektro-Schaltfeld ist intern fix
und fertig verdrahtet mit den erforderlichen Schaltungen, Schutzrelais
internen Absicherungen und einem
Heizungsmanager für die witterungsgeführte Regelung eines Mischerkreises
für Heizung der Warmwasserbereitung und Ein-Ausschalten
eines Elektro-Heiz-
stabes mit Bivalentpunkt. Mit Außenfühler, Speicherfühler, Vorlauffühler
und Warmwasserfühler.
Vor- und Rücklauffühler sind in der
Wärmepumpe werksseitig integriert.

Abmessungen:
Höhe:  1620 mm
Breite:  780 mm
Tiefe:  850 mm
Leistung L10/W35:  19,2 kW LZ 4,4
Leistung L10/W45:  17,7 kW LZ 3,3
Leistung L  2/W35: 15,6 kW LZ 3,6
Leistung L  2/W45: 14,8 kW LZ 2,8
Leistung L-7/W 35: 11,6 kW LZ 2,7
Leistung L-7/W 45: 10,8 kW LZ 2,1

Wärmetauscheranschluss:  1 1/4"
Leistungsaufnahme:  kW 4,4 bei W 35
  kW 5,3 bei W 45
Absicherung  A träge 25
Gewicht:  kg 227
Verdampfer Luftdurchsatz:m³/h 3500
Schalldruckpegel:  dB(A) 48

Bestell-Nr.: 100011714
Menge: 1,000 Stck

**5.3.7 OERTLI Luft-Wasser-Wärmepumpe WPLW 13 HG platzsparende Ausführung für innen**
OERTLI Luft-Wasser-Wärmepumpe WPLW 13 HG
Platzsparende Ausführung für Innenauf- stellung. Dank
dem Prinzip der Heißgas- entwärmung können im
Kältekreislauf der Wärmepumpe 10% der Leistung auf
einem Temperaturniveau von 60-70°C mittels eines
zweiten Platten-wärmetauschers genutzt werden.
Dies ermöglicht Brauchwassertemperaturen von bis zu
60°C ohne Reduzierung der Leistungszahl.
Die Wärmegewinnung erfolgt durch
Ansaugen der Außenluft durch einen
Schlauch DN 400. Der Kältekreis ist
mit  dem Kältemittel R 404 A gefüllt und
die Wärmepumpe wird im Werk durch
Probelauf eingestellt und geprüft.
Das Stahlblechgehäuse ist lackiert und  für die
Aufstellung im Innenraum geräuschgedämmt und für den
Anschluss an ein Luftkanalsystem
geeignet.
Ein Radialgebläse mit EC Motoren
Technologie sorgt für sparsamen Betrieb
und größte Laufruhe.
Serienmäßig gehört die Speicherlade- pumpe mit
thermostatischem Regulierventil für den Heißwasser-
Vorlauf aus dem HG Wärmetauscher zum Lieferumfang.
Das Elektro-Schaltfeld ist intern fix
und fertig verdrahtet mit den erforderlichen Schaltungen, Schutzrelais
internen Absicherungen und einem
Heizungsmanager für die witterungsgeführte Regelung eines Mischerkreises
für Heizung der Warmwasserbereitung und Ein-Ausschalten
eines Elektro-Heiz-
stabes mit Bivalentpunkt. Mit Außenfühler, Speicherfühler, Vorlauffühler
und Warmwasserfühler.
Vor- und Rücklauffühler sind in der
Wärmepumpe werksseitig integriert.

Abmessungen:
Höhe:  1320 mm
Breite: 780 mm
Tiefe:  970
Leistung L10/W35:  17,0 kW COP 4,6
Leistung L10/W45:  14,9 kW COP 3,2
Leistung L  2/W35: 12,6 kW COP 3,4
Leistung L  2/W45: 12,2 kW COP 2,6
Leistung L-7/W 35: 10,3 kW COP 2,8
Leistung L -7/W45: 9,7 kW COP 2,1
Wärmetauscheranschluss: 1"
Leistungsaufnahme: kW 3,7 bei W 35
  kW 4,7 bei W 45
Absicherung  A träge 20
Gewicht:  kg 280
Verdampfer Luftdurchsatz:m³/h 3000
Schalldruckpegel:  dB(A) 50

Bestell-Nr.: 100012643
Menge: 1,000 Stck

**5.3.8 OERTLI Luft-Wasser-Wärmepumpe WPLW 9 HG platzsparende Ausführung für innen**
OERTLI Luft-Wasser-Wärmepumpe WPLW 9 HG
Platzsparende Ausführung für Innenaufstellung. Dank dem Prinzip der Heißgasentwärmung können im Kältekreislauf der
Wärmepumpe 10% der Leistung auf einem Temperaturniveau
von 60-70°C mittels eines zweiten Plattenwärmetauschers
genutzt werden.
Dies ermöglicht Brauchwassertemperaturen von bis zu
60°C ohne Reduzierung der Leistungszahl.
Die Wärmegewinnung erfolgt durch
Ansaugen der Außenluft durch einen
Schlauch DN 400. Der Kältekreis ist
mit  dem Kältemittel R 404 A gefüllt und
die Wärmepumpe wird im Werk durch
Probelauf eingestellt und geprüft.
Das Stahlblechgehäuse ist lackiert und  für die
Aufstellung im Innenraum geräuschgedämmt und für den
Anschluss an ein Luftkanalsystem geeignet.
Ein Radialgebläse mit EC Motoren
Technologie sorgt für sparsamen Betrieb
und größte Laufruhe.
Serienmäßig gehört die Speicherlade- pumpe mit
thermostatischem Regulier- ventil für den
Heißwasser-Vorlauf aus dem HG Wärmetauscher zum
Lieferumfang.
Das Elektro-Schaltfeld ist intern fix
und fertig verdrahtet mit den erforderlichen Schaltungen, Schutzrelais
internen Absicherungen und einem
Heizungsmanager für die witterungsgeführte Regelung eines Mischerkreises
für Heizung der Warmwasserbereitung und Ein-Ausschalten
eines Elektro-Heizstabes mit Bivalentpunkt. Mit
Außenfühler, Speicherfühler, Vorlauffühler und
Warmwasserfühler.
Vor- und Rücklauffühler sind in der
Wärmepumpe werksseitig integriert.

Abmessungen:
Höhe:  1320 mm
Breite: 780 mm
Tiefe:  970 mm
Leistung L10/W35: 12,7 kW COP 4,7
Leistung L10/W45: 11,9 kW COP 3,4
Leistung L  2/W35: 9,5 kW COP 3,4
Leistung L  2/W45: 9,1  kW COP 2,6
Leistung L-7/W 35: 7,8  kW COP 2,8
Leistung L -7/W45: 7,6 kW COP 2,2
Wärmetauscheranschluss: 1"
Leistungsaufnahme: kW 2,8 bei W 35
  kW 3,5 bei W 45
Absicherung  A träge 20
Gewicht:  kg 265
Verdampfer Luftdurchsatz:m³/h 2500
Schalldruckpegel:  dB(A) 49

Bestell-Nr.: 100012642
Menge: 1,000 Stck

#### 5.4 Sole/Wasserwärmepumpe WPSW

**5.4.1 OERTLI Solepumpe A 50/180 XM für Wärmepumpen WPSW 7-12**
OERTLI Solepumpe A 50/180 XM
für Wärmepumpen WPSW 7-12

Bestell-Nr.:  191317
Menge: 1,000 Stck

**5.4.2 OERTLI Sole/Wasserwärmepumpe WPSW 16 HG Heißgasentwärm., platzspar., Innenaufst.**
OERTLI Sole/Wasserwärmepumpe WPSW 16 HG
Platzsparende Ausführung zur Innenauf- stellung.
Mit Heißgasentwärmung  werden im
Kältekreislauf der Wärmepumpe 10% der
Leistung für die Brauchwassererwärmung
auf einem Temperaturniveau von 60-70°C
mittels zweitem Plattenwärmetauscher
genutzt. Dadurch hoher Warmwasserkomfort
ohne Reduzierung der Leistungszahl,
Speicherladepumpe und thermostatisches
Regulierventil eingebaut.
Verdampfer und Kondensator aus
Edelstahl Edelstahl-Plattenwärme-
tauscher, Vollhermetik Scroll-Kompressor
mit internem Wicklungsschutz und  Überdrucksicherheitsventil Netzüberwachung,
Kältekreisüberwachung mit Betriebszustandsanzeige, internen Absicherungen,
TEM Heizungsmanager SE 6001 WPC mit
Außenfühler, Speicherfühler, Vorlauf-
und Rücklauffühler für Regelung eines
direkten und eines Mischerkreises für
Heizung oder Passiv Kühlen, der  Brauchwassererwärmung und der Ein-/Aus-
schaltung des Elektro-Heizstabes mit
Bivalentpunkt.
Kältekreislauf mit R407C (FCKW frei)
gefüllt und die Wärmepumpe wurde im
Werk durch Probelauf eingestellt und
geprüft.

Abmessungen:
Höhe:  mm 725
Breite: mm 500
Tiefe  mm 500
Wärmetauscheranschluss: 1 1/4"
Heizleistung S0W35: kW 16,2 COP 4,4
Heizleistung S0W40: kW 15,9 COP 3,5
Heizleistung S0W45: kW 15,7 COP 3,1
Heizleistung S0W50: kW 15,4 COP 3,0
Leistungsaufnahme S0W35 kW 3,6
Leistungsaufnahme S0W40 kW 4,5
Leistungsaufnahme S0W45 kW 5,0
Leistungsaufnahme S0W50 kW 5,1
Elektroanschluss:  3/N/PE 50 HZ 400 V
Steuerstromanschluss: 1/N/PE 50 HZ 230 V
Absicherung:  A träge 20
Gewicht:  kg 160
Schalldruckpegel:  dB(A) 50

Bestell-Nr.: 100012970
Menge: 1,000 Stck

**5.4.3 OERTLI Speicherladepumpe VA 65/180 für Wärmepumpen WPSW 15 - 18**
OERTLI Speicherladepumpe VA 65/180
für  Wärmepumpen WPSW 15 - 18

Bestell-Nr.:  191316
Menge: 1,000 Stck

**5.4.4 OERTLI Speicherladepumpe VA 35/180 für Wärmepumpen WPSW 7 - 12**
OERTLI Speicherladepumpe VA 35/180
für  Wärmepumpen WPSW 7 - 12

Bestell-Nr.:  191315
Menge: 1,000 Stck

**5.4.5 OERTLI Sole/Wasserwärmepumpe WPSW 13 HG Heißgasentwärm., platzspar., Innenaufst.**
OERTLI Sole/Wasserwärmepumpe WPSW 13 HG
Platzsparende Ausführung zur Innenauf- stellung.
Mit Heißgasentwärmung  werden im
Kältekreislauf der Wärmepumpe 10% der
Leistung für die Brauchwassererwärmung
auf einem Temperaturniveau von 60-70°C
mittels zweitem Plattenwärmetauscher
genutzt. Dadurch hoher Warmwasserkomfort
ohne Reduzierung der Leistungszahl,
Speicherladepumpe und thermostatisches
Regulierventil eingebaut.
Verdampfer und Kondensator aus
Edelstahl, Edelstahl-Plattenwärme-
tauscher, Vollhermetik-Scroll-Kompressor
mit internem Wicklungsschutz und  Überdrucksicherheitsventil Netzüberwachung,
Kältekreisüberwachung mit Betriebszustandsanzeige, internen Absicherungen,
TEM Heizungsmanager SE 6001 WPC mit
Außenfühler, Speicherfühler, Vorlauf-
und Rücklauffühler für Regelung eines
direkten und eines Mischerkreises für
Heizung oder Passiv Kühlen, der  Brauchwassererwärmung und der Ein-/Aus-
schaltung des Elektro-Heizstabes mit
Bivalentpunkt.
Kältekreislauf mit R407C (FCKW frei)
gefüllt und die Wärmepumpe wurde im
Werk durch Probelauf eingestellt und
geprüft.

Abmessungen:
Höhe:  mm 725
Breite: mm 500
Tiefe  mm 500
Wärmetauscheranschluss: 1 1/4"
Heizleistung S0W35: kW 13,4 COP 4,3
Heizleistung S0W40: kW 13,1 COP 3,5
Heizleistung S0W45: kW 12,8 COP 3,1
Heizleistung S0W50: kW 12,4 COP 2,9
Leistungsaufnahme S0W35 kW 3,0
Leistungsaufnahme S0W40 kW 4,0
Leistungsaufnahme S0W45 kW 4,1
Leistungsaufnahme S0W50 kW 4,3
Elektroanschluss:  3/N/PE 50 HZ 400 V
Steuerstromanschluss: 1/N/PE 50 HZ 230 V
Absicherung:  A träge 20
Gewicht:  kg 155
Schalldruckpegel:  dB(A) 48

Bestell-Nr.: 100012959
Menge: 1,000 Stck

**5.4.6 OERTLI Solepaket 8-fach für WPSW 13/16**
OERTLI Solepaket 8-fach für WPSW 13/16
bestehend aus:
Messingverteiler, Vor- u. Rücklauf-
Stammrohr 2 1/4", Kugelabsperrventil
für Vor- u. Rücklauf, 2 x KFE-Hahn,
Schnellentlüfter, Manometer, Sicherheitsventil, je
Abgang ein Kugelhahn 3/4", Klemmringverschraubungen f.
HD-PE-Rohr, Wandhalterung, Solepumpe DAB mit
Verschraubungen und zwei
Kugelabsperrventilen, Frostschutzmittel
konzentriert zur Mischung mit Wasser,
100 m HD-PE-Rohr 20x2,0 je Abgang,
Ausdehnungsgefäß mit Kappenabsperr- ventil.

Bestell-Nr.: 191406
Menge: 1,000 Stck

**5.4.7 OERTLI Solepaket 10-fach für WPSW 16**
OERTLI Solepaket 10-fach
für WPSW 16
bestehend aus:
Messingverteiler, Vor- u. Rücklauf-
Stammrohr 2 1/4", Kugelabsperrventil
für Vor- u. Rücklauf, 2 x KFE-Hahn,
Schnellentlüfter, Manometer, Sicherheitsventil, je
Abgang ein Kugelhahn 3/4", Klemmringverschraubungen f.
HD-PE-Rohr, Wandhalterung, Solepumpe DAB mit
Verschraubungen und zwei
Kugelabsperrventilen, Frostschutzmittel
konzentriert zur Mischung mit Wasser,
100 m HD-PE-Rohr 20x2,0 je Abgang,
Ausdehnungsgefäß mit Kappenabsperr- ventil.

Bestell-Nr.: 191407
Menge: 1,000 Stck

**5.4.8 OERTLI Solepaket 4-fach für WPSW 8**
OERTLI Solepaket 4-fach für WPSW 8
bestehend aus:
Messingverteiler, Vor- u. Rücklauf-
Stammrohr 2 1/4", Kugelabsperrventil
für Vor- u. Rücklauf, 2 x KFE-Hahn,
Schnellentlüfter, Manometer, Sicherheitsventil, je
Abgang ein Kugelhahn 3/4", Klemmringverschraubungen f.
HD-PE-Rohr, Wandhalterung, Solepumpe DAB mit
Verschraubungen und zwei Kugel- absperrventilen,
Frostschutzmittel
konzentriert zur Mischung mit Wasser,
100 m HD-PE-Rohr 20x2,0 je Abgang,
Ausdehnungsgefäß mit Kappenabsperr- ventil.

Bestell-Nr.: 191404
Menge: 1,000 Stck

**5.4.9 OERTLI Solepaket 6-fach für WPSW 10**
OERTLI Solepaket 6-fach für WPSW 10
bestehend aus:
Messingverteiler, Vor- u. Rücklauf-
Stammrohr 2 1/4", Kugelabsperrventil
für Vor- u. Rücklauf, 2 x KFE-Hahn,
Schnellentlüfter, Manometer, Sicherheitsventil, je
Abgang ein Kugelhahn 3/4", Klemmringverschraubungen f.
HD-PE-Rohr, Wandhalterung, Solepumpe DAB mit
Verschraubungen und zwei
Kugelabsperrventilen, Frostschutzmittel
konzentriert zur Mischung mit Wasser,
100 m HD-PE-Rohr 20x2,0 je Abgang,
Ausdehnungsgefäß mit Kappenabsperr- ventil.

Bestell-Nr.: 191405
Menge: 1,000 Stck

**5.4.10 OERTLI Sole/Wasserwärmepumpe WPSW 13 platzsparende Ausführung, Innenaufstell.**
OERTLI Sole/Wasserwärmepumpe WPSW 13
Platzsparende Ausführung
zur Innenaufstellung.
Verdampfer und Kondensator aus
Edelstahl- Plattenwärmetauscher,
Vollhermetik-Scroll-Kompressor mit
internem Wicklungsschutz und
Überdrucksicherheitsventil,
Netzüberwachung, Kältekreisüberwachung
mit Betriebszustandsanzeige, internen
Absicherungen,
TEM Heizungsmanager SE 6001 WPC
mit Außenfühler, Speicherfühler,
Vorlauf- und Rücklauffühler für Regelung
eines direkten und eines Mischerkreises
für Heizung oder Passiv Kühlen, der
Brauchwassererwärmung und der Ein-/
Ausschaltung des Elektro-Heizstabes mit
Bivalentpunkt.
Abmessungen:
Höhe:  mm 725
Breite: mm 500
Tiefe  mm 500
Wärmetauscheranschluss:  1 1/4"
Heizleistung SOW35: kW 13,4 COP 4,3
Heizleistung S0W40:  kW 13,1 COP 3,5
Heizleistung S0W45:  kW 12,8 COP 3,1
Heizleistung SOW50: kW 12,4 COP 2,9
Leistungsaufnahme S0W35: kW 3,0
Leistungsaufnahme S0W40: kW 4,0
Leistungsaufnahme S0W45: kW 4,1
Leistungsaufnahme S0W50: kW 4,3
Elektroanschluss: 3/N/PE 50 HZ 400 V
Steuerstromanschluss:
1/N/PE 50 HZ 230 V
Absicherung:  A träge 20
Gewicht:  kg 155
Schalldruckpegel: dB(A) 48

Bestell.-Nr.: 100012954
Menge: 1,000 Stck

**5.4.11 OERTLI Sole/Wasserwärmepumpe WPSW 16 platzsparende Ausführung, Innenaufstell.**
OERTLI Sole/Wasserwärmepumpe WPSW 16
Platzsparende Ausführung
zur Innenaufstellung.
Verdampfer und Kondensator aus
Edelstahl- Plattenwärmetauscher,
Vollhermetik-Scroll-Kompressor mit
internem Wicklungsschutz und
Überdrucksicherheitsventil,
Netzüberwachung, Kältekreisüberwachung
mit Betriebszustandsanzeige, internen
Absicherungen,
TEM Heizungsmanager SE 6001 WPC
mit Außenfühler, Speicherfühler,
Vorlauf- und Rücklauffühler für Regelung
eines direkten und eines Mischerkreises
für Heizung oder Passiv Kühlen, der
Brauchwassererwärmung und der Ein-/
Ausschaltung des Elektro-Heizstabes mit
Bivalentpunkt.
Abmessungen:
Höhe:  mm 725
Breite: mm 500
Tiefe  mm 500
Wärmetauscheranschluss:  1 1/4"
Heizleistung SOW35:  kW 16,2 COP 4,4
Heizleistung S0W40:  kW 15,9 COP 3,5
Heizleistung S0W45:  kW 15,7 COP 3,1
Heizleistung SOW50:  kW 15,4 COP 3,0
Leistungsaufnahme S0W35: kW 3,6
Leistungsaufnahme S0W40: kW 4,5
Leistungsaufnahme S0W45: kW 5,0
Leistungsaufnahme S0W50: kW 5,1
Elektroanschluss:  3/N/PE 50 HZ 400 V
Steuerstromanschluss: 1/N/PE 50 HZ 230 V
Absicherung:  A träge 20
Gewicht:  kg 160
Schalldruckpegel:  dB(A) 50

Bestell-Nr.: 100012955
Menge: 1,000 Stck

**5.4.12 OERTLI Sole/Wasserwärmepumpe WPSW 8 platzsparende Ausführung, Innenaufstell.**
OERTLI Sole/Wasserwärmepumpe WPSW 8
Platzsparende Ausführung zur Innenauf- stellung.
Verdampfer und Kondensator aus
Edelstahl-Plattenwärmetauscher,
Vollhermetik Scroll-Kompressor mit
internem Wicklungsschutz und Überdrucksicherheitsventil, Netzüberwachung,
Kältekreisüberwachung mit Betriebszu- standsanzeige,
internen Absicherungen,
TEM Heizungsmanager SE 6001 WPC
mit Außenfühler, Speicherfühler,
Vorlauf- und Rücklauffühler für Regelung
eines direkten und eines Mischerkreises
für Heizung oder Passiv Kühlen, der
Brauchwassererwärmung und der Ein-/
Ausschaltung des Elektro-Heizstabes mit
Bivalentpunkt.
Abmessungen:
Höhe:  mm 725
Breite: mm 500
Tiefe  mm 500
Wärmetauscheranschluss:  1"
Heizleistung SOW35:  kW 7,5 COP 4,4
Heizleistung S0W40:  kW 7,2 COP 3,8
Heizleistung S0W45:  kW 6,9 COP 3,3
Heizleistung SOW50:  kW 6,6 COP 3,1
Leistungsaufnahme S0W35: kW 1,7
Leistungsaufnahme S0W40: kW 2,2
Leistungsaufnahme S0W45: kW 2,1
Leistungsaufnahme S0W50: kW 2,1
Elektroanschluss:  3/N/PE 50 HZ 400 V
Steuerstromanschluss: 1/N/PE 50 HZ 230 V
Absicherung:  A träge 16
Gewicht:  kg 135
Schalldruckpegel:  dB(A) 46

Bestell-Nr.: 100012952
Menge: 1,000 Stck

**5.4.13 OERTLI Sole/Wasserwärmepumpe WPSW 10 platzsparende Ausführung, Innenaufstell.**
OERTLI Sole/Wasserwärmepumpe WPSW 10
Platzsparende Ausführung zur Innen- aufstellung.
Verdampfer und Kondensator aus
Edelstahl- Plattenwärmetauscher,
Vollhermetik-Scroll-Kompressor mit
internem Wicklungsschutz und Überdrucksicherheitsventil, Netzüberwachung,
Kältekreisüberwachung mit Betriebszu- standsanzeige,
internen Absicherungen,
TEM Heizungsmanager SE 6001 WPC
mit Außenfühler, Speicherfühler,
Vorlauf- und Rücklauffühler für Regelung
eines direkten und eines Mischerkreises
für Heizung oder Passiv Kühlen, der
Brauchwassererwärmung und der Ein-/
Ausschaltung des Elektro-Heizstabes mit
Bivalentpunkt.
Abmessungen:
Höhe:  mm 725
Breite: mm 500
Tiefe  mm 500
Wärmetauscheranschluss:  1"
Heizleistung SOW35:  kW 9,7 COP 4,4
Heizleistung S0W40:  kW 9,4 COP 3,7
Heizleistung S0W45:  kW 9,2 COP 3,2
Heizleistung SOW50:  kW 8,9 COP 3,0
Leistungsaufnahme S0W35: kW 2,3
Leistungsaufnahme S0W40: kW 2,3
Leistungsaufnahme S0W45: kW 2,9
Leistungsaufnahme S0W50: kW 3,0
Elektroanschluss:  3/N/PE 50 HZ 400 V
Steuerstromanschluss: 1/N/PE 50 HZ 230 V
Absicherung:  A träge 16
Gewicht:  kg 148
Schalldruckpegel:  dB(A) 48

Bestell.-Nr.: 100012953
Menge: 1,000 Stck

**5.4.14 OERTLI Sole/Wasserwärmepumpe WPSW 8 HG Heißgasentwärm., platzspar., Innenaufst.**
OERTLI Sole/Wasserwärmepumpe WPSW 8 HG
Platzsparende Ausführung zur Innen- aufstellung.
Mit Heißgasentwärmung werden im
Kältekreislauf der Wärmepumpe 10% der
Leistung für die Brauchwassererwärmung
auf einem Temperaturniveau von 60-70°C
mittels zweitem Plattenwärmetauscher
genutzt. Dadurch hoher Warmwasserkomfort
ohne Reduzierung der Leistungszahl,
Speicherladepumpe und thermostatisches
Regulierventil eingebaut.
Verdampfer und Kondensator aus
Edelstahl Edelstahl- Plattenwärmetauscher, Vollhermetik Scroll-Kompressor
mit internem Wicklungsschutz und  Überdrucksicherheitsventil Netzüberwachung,
Kältekreisüberwachung mit Betriebszustandsanzeige, internen Absicherungen,
TEM Heizungsmanager SE 6001 WPC mit
Aussenfühler, Speicherfühler, Vorlauf-
und Rücklauffühler für Regelung eines
direkten und eines Mischerkreises für
Heizung oder Passiv Kühlen, der  Brauchwassererwärmung und der Ein-/Aus-
schaltung des Elektro-Heizstabes mit
Bivalentpunkt.
Kältekreislauf mit R407C (FCKW frei)
gefüllt und die Wärmepumpe wurde im
Werk durch Probelauf eingestellt und
geprüft.

Abmessungen:
Höhe:  mm 725
Breite: mm 500
Tiefe  mm 500
Wärmetauscheranschluss: 1"
Heizleistung S0W35: kW 7,5 COP 4,4
Heizleistung S0W40: kW 7,2 COP 3,8
Heizleistung S0W45: kW 6,9 COP 3,3
Heizleistung S0W50: kW 6,6 COP 3,1
Leistungsaufnahme S0W35 kW 1,7
Leistungsaufnahme S0W40 kW 2,2
Leistungsaufnahme S0W45 kW 2,1
Leistungsaufnahme S0W50 kW 2,1
Elektroanschluss:  3/N/PE 50 HZ 400 V
Steuerstromanschluss: 1/N/PE 50 HZ 230 V
Absicherung:  A träge 16
Gewicht:  kg 135
Schalldruckpegel: dB(A) 46

Bestell-Nr.: 100012957
Menge: 1,000 Stck

**5.4.15 OERTLI Druckschlauch-Set 4 x 1" 1 m, f.Sole/Wasser Wärmepumpen WPSW7 -12**
OERTLI Druckschlauch-Set 4 x 1"
L = 1 m
für Sole/Wasser Wärmepumpen WPSW 7 - 12

Bestell-Nr.:  191311
Menge: 1,000 Stck

**5.4.16 OERTLI Solepumpe A 80/180 XM für Wärmepumpen WPSW 15 + 19**
OERTLI Solepumpe A 80/180 XM
für Wärmepumpen WPSW 15 + 19

Bestell-Nr.:  191318
Menge: 1,000 Stck

**5.4.17 OERTLI Sole/Wasserwärmepumpe WPSW 10 HG Heißgasentwärm., platzspar., Innenaufst.**
OERTLI Sole/Wasserwärmepumpe WPSW 10 HG
Platzsparende Ausführung zur Innenauf- stellung.
Mit Heißgasentwärmung werden im
Kältekreislauf der Wärmepumpe 10% der
Leistung für die Brauchwassererwärmung
auf einem Temperaturniveau von 60-70°C
mittels zweitem Plattenwärmetauscher
genutzt. Dadurch hoher Warmwasserkomfort
ohne Reduzierung der Leistungszahl,
Speicherladepumpe und thermostatisches
Regulierventil eingebaut.
Verdampfer und Kondensator aus
Edelstahl Edelstahl-Plattenwärme-
tauscher, Vollhermetik-Scroll-Kompressor
mit internem Wicklungsschutz und  Überdrucksicherheitsventil Netzüberwachung,
Kältekreisüberwachung mit Betriebszustandsanzeige, internen Absicherungen,
TEM Heizungsmanager SE 6001 WPC mit
Außenfühler, Speicherfühler, Vorlauf-
und Rücklauffühler für Regelung eines
direkten und eines Mischerkreises für
Heizung oder Passiv Kühlen, der  Brauchwassererwärmung und der Ein-/Aus-
schaltung des Elektro-Heizstabes mit
Bivalentpunkt.
Kältekreislauf mit R407C (FCKW frei)
gefüllt und die Wärmepumpe wurde im
Werk durch Probelauf eingestellt und
geprüft.

Abmessungen:
Höhe:  mm 725
Breite: mm 500
Tiefe  mm 500
Wärmetauscheranschluss: 1"
Heizleistung S0W35: kW 9,7 COP 4,4
Heizleistung S0W40: kW 9,4 COP 3,7
Heizleistung S0W45: kW 9,2 COP 3,2
Heizleistung S0W50: kW 8,9 COP 3,0
Leistungsaufnahme S0W35 kW 2,3
Leistungsaufnahme S0W40 kW 2,3
Leistungsaufnahme S0W45 kW 2,9
Leistungsaufnahme S0W50 kW 3,0
Elektroanschluss:  3/N/PE 50 HZ 400 V
Steuerstromanschluss: 1/N/PE 50 HZ 230 V
Absicherung:  A träge 16
Gewicht:  kg 148
Schalldruckpegel:  dB(A) 48

Bestell-Nr.: 100012958
Menge: 1,000 Stck

**5.4.18 OERTLI Druckschlauch-Set 4 x 11/4" 0,8m,f.Sole/Wasser Wärmepumpen WPSW15+19**
OERTLI Druckschlauch-Set
4 x 11/4" L = 0,8 m
für Sole/Wasser Wärmepumpen WPSW 15 + 19

Bestell-Nr.:  191312
Menge: 1,000 Stck

#### 5.5 Inbetriebnahme Wärmepumpe

**5.5.1 OERTLI Inbetriebnahme f. zusätzl. GAWP (zusätzliches Gerät, Anfahrt < 500 km)**
OERTLI Inbetriebnahme einer zusätzlich
im Konzept eingebundenen OERTLI
Gas-Absorptionswärmepumpe GAWP 35 LW
oder GAWP 40 SW durch den Werkskundendienst.
Diese Position wird wirksam, sofern zwei
GAWP 35 LW in Kaskade vorgesehen wurden.
Bei drei Stück GAWP 35 LW in Kaskade,
wird diese Positon zweifach notwendig.

Anfahrt bis 500 km im Preis enthalten.

Bei mehr als 500 km Anfahrt (Bezugsstandort Stuttgart)
siehe Art.-Nr.: 191931

Bestell-Nr.:  191930
Menge: 1,000 Stck

**5.5.2 OERTLI Anfahrtpauschale Inbetriebnahme GAWP, Anfahrt > 500 km**
Anfahrtpauschale zur Inbetriebnahme einer OERTLI
Gas-Absorptionswärmepumpe
GAWP 35 LW oder GAWP 40 SW durch den Werkskundendienst.

Anfahrtpauschale für Anreise > 500 km
(Bezugsstandort Stuttgart)

Bestell-Nr.:  191931
Menge: 1,000 Stck

**5.5.3 OERTLI Inbetriebnahme d. Wärmepumpe d. Werkskundendienst zzgl. Anfahrt, < 20kW**
OERTLI Inbetriebnahme einer OERTLI
Wärmepumpe kleiner 20 kW durch den
Werkskundendienst,  zzgl. Anfahrt

Bestell-Nr.:  191320
Menge: 1,000 Stck

**5.5.4 OERTLI Werkseitige Inbetriebnahme GAWP (ein Gerät, Anfahrt < 500 km)**
OERTLI Inbetriebnahme einer OERTLI
Gas-Absorptionswärmepumpe
GAWP 35 LW oder  GAWP 40 SW
durch den Werkskundendienst.

Anfahrt bis 500 km im Preis enthalten.

Bei mehr als 500 km Anfahrt (Bezugs- standort
Stuttgart) siehe Art.-Nr.: 191931

Sind im Konzept mehr als eine GAWP 35 LW
eingebunden, so wird für jede weitere im
Konzept eingebundene GAWP 35 LW der
Mehrpreis siehe Art.-Nr.: 191930 erforderlich.

Bestell-Nr.:  191929
Menge: 1,000 Stck

#### 5.6 Zubehör Wärmepumpen

**5.6.1 OERTLI Messingverteiler 6-fach**
OERTLI Messingverteiler 6-fach
bestehend aus:
Vor- u. Rücklauf Stammrohr 2 1/4",
Kugelabsperrventil für Vor- und Rücklauf, 2x KFE-Hahn,
Schnellentlüfter, Manometer, Sicherheitsventil, je
Abgang ein Kugelhahn 3/4", Klemmringverschrau- bungen
für HD-PE-Rohr 20x2,0 oder 25x2,3, Wandhalterung.

Bestell-Nr.: 191410
Menge: 1,000 Stck

**5.6.2 OERTLI Messingverteiler 8-fach**
OERTLI Messingverteiler 8-fach
bestehend aus:
Vor- u. Rücklauf Stammrohr 2 1/4",
Kugelabsperrventil für Vor- und Rücklauf, 2x KFE-Hahn,
Schnellentlüfter, Manometer, Sicherheitsventil, je
Abgang ein Kugelhahn 3/4", Klemmringverschrau- bungen
für  HD-PE-Rohr 20x2,0 oder 25x2,3, Wandhalterung.

Bestell-Nr.: 191411
Menge: 1,000 Stck

**5.6.3 OERTLI Messingverteiler 10-fach**
OERTLI Messingverteiler 10-fach
bestehend aus:
Vor- u. Rücklauf Stammrohr 2 1/4",
Kugelabsperrventil für Vor- und Rücklauf, 2x KFE-Hahn,
Schnellentlüfter, Manometer, Sicherheitsventil, je
Abgang ein Kugelhahn 3/4", Klemmringverschrau- bungen
für HD-PE-Rohr 20x2,0 oder 25x2,3, Wandhalterung.

Bestell-Nr.: 191412
Menge: 1,000 Stck

**5.6.4 OERTLI Mischererweiterung SE 6300 MUMUL für 2. und 3. Heizkreis + Brauchwasser**
OERTLI Heizkreise Erweiterung SE 6300 MUMUL
Systemheizkreisregler zur Erweiterung
des Wärmepumpencontrollers.
Für zwei gemischte Heizkreise sowie
eine Brauchwasserfunktion geeignet.

Bestell-Nr.: 191401
Menge: 1,000 Stck

**5.6.5 OERTLI Mischererweiterung SE6300 MUcMUc für 2. und 3. Heizkreis + Kühlung**
OERTLI Heizkreise Erweiterung
SE 6300 MUcMUc
Systemheizkreisregler zur Erweiterung
des Wärmepumpencontrollers.
Für zwei gemischte Heizkreise im Heiz-
sowie im passiven Kühlbetrieb geeignet.

Bestell-Nr.: 191402
Menge: 1,000 Stck

**5.6.6 OERTLI Messingverteiler 4-fach**
OERTLI Messingverteiler 4-fach
bestehend aus:
Vor- u. Rücklauf Stammrohr 2 1/4",
Kugelabsperrventil für Vor- und Rücklauf, 2x KFE-Hahn,
Schnellentlüfter, Manometer, Sicherheitsventil, je
Abgang ein Kugelhahn 3/4", Klemmringverschrau- bungen
für HD-PE-Rohr 20x2,0 oder 25x2,3, Wandhalterung.

Bestell-Nr.: 191409
Menge: 1,000 Stck

**5.6.7 OERTLI Schmutzfänger SPIROTECH Trap S DN 32, Filter 5 micrometer**
OERTLI Schmutzfänger
für Wärmepumpenmodule der Serie GAWP 35 LW HT/LT

Schlammabscheider zur kontinuierlichen
Entfernung von Schmutz- und
Schlammpartikeln aus Heiz- und Kuehlkreisläufen.
Medium Wasser und Wasser/Glykol (50/50%)
Gehaeuse in Messingausfuehrung.
Schlammabscheidung bis zu einer Partikelgröße
von 5 Mikrometer. Ohne Betriebsunter- brechung
abscheiden und abschlammen durch den Spirorohreinsatz.
Mit abschraubbarem Gehäuseunterteil zu
Reinigungs- und Revisionsarbeiten.
Komplett mit Abschlammhahn.

Nennweite : DN 32
Ausführung : Messing
Rohranschluss: Innengewinde
Einbaulänge : 88 mm
Betriebsdruck: 10 bar max.
Temperatur : 110 Grad C max.
Durchsatz : 3,60 cbm/h
Fließgeschw.: Druckverlust
0,50 m/s : 0,34 kPa
0,75 m/s : 0,74 kPa
1,00 m/s : 1,35 kPa
Inhalt : 0,25 Liter
Gewicht : 1,30 kg

Modell: SPIROTECH SpiroTrap S-DN32

Bestell-Nr.: 191908
Menge: 1,000 Stck

**5.6.8 OERTLI Schnittstellenregler CCI für GAWP LW/SW**
OERTLI CCI Schnittstellenregler
für die GAWP LW bzw. SW.

Die CCI (Confort Control Interface) ist ein  Gerät, das
für den Schaltschrank- einbau gefertigt ist und ein
grafisches LCD-Display mit Hintergrundbeleuchtung
besitzt.

Die CCI übersetzt die Anforderungen der
jeweiligen Verbraucherkreise, die durch die CD 30 LON
modulo erfasst werden in die CAN-Bus
Übertragungstechnik.

Es können bis zu drei Absorptionswärmepumpen aktiviert bzw.deaktiviert sowie
moduliert werden.

Die CCI kann Betriebs-, Status- bzw.
Fehlerzustände für jede einzelne Einheit, mit der sie
verbunden ist anzeigen. Bedienung über einen
Drück/Drehknopf

0-10V Schnittstelle zur Kommunikation mit GLT

Max.Leitungslänge zwischen den einzelnen
Modulen 200m mit optionalen ,geschirmten
Kabel (191923)

Versorgungsspannung: 24VAC,50Hz
Maße(B/H/T): 190/180/80
Gewicht: 1,2kg

Bestell-Nr.: 191922
Menge: 1,000 Stck

**5.6.9 OERTLI Bus-Verbindungskabel, geschirmt für Wärmepumpenkaskaden**
OERTLI  Buskabel
für Wärmepumpenkaskaden
Meterpreis

- geschirmt

Bestell-Nr.:  191969
Menge: 1,000 m

**5.6.10 OERTLI Formstück Ausblasung für Luft/ Wasser Wärmepumpe WPLW 16**
OERTLI Formstück Ausblasung
für Luft/ Wasser Wärmepumpe WPLW 16

Bestell-Nr.: 191444
Menge: 1,000 Stck

**5.6.11 OERTLI Rohrheizkörper 6 kW ES für Einbau VL zwischen WP und Speicher**
OERTLI Rohrheizkörper 6 kW
aus Edelstahl mit Entlüfter,
für den Einbau in den Vorlauf
zwischen Wärmepumpe und Pufferspeicher
Durchlauferhitzer als Zusatzheizung
400 V 600 W, Gesamtlänge ca. 600 mm
mit Wärmeisolierung Außendurchmesser
74 mm und 2 Rohranschlüssen G 1 Zoll
flach dichtend.
Mit Thermostat 30 - 75°C und Tb 98°C,
eingebaut in ein Kunststoffgehäuse.

Bestell-Nr.: 191416
Menge: 1,000 Stck

**5.6.12 OERTLI Sole Füll- und Spülstation**
OERTLI Sole Füll- und Spülstation

Bestell-Nr.: 191415
Menge: 1,000 Stck

**5.6.13 OERTLI Befestigungsschellen (EH207) D=160 mm, für OTWH 300 E und E ( 2 St.)**
OERTLI Befestigungsschelle für 160 mm
Zuluft/Abluftrohr für Brauchwasser-
Wärmepumpe OTWH 300 E und EH

Kolli:  EH 207

Bestell-Nr. 100017623
Menge: 1,000 Stck

**5.6.14 OERTLI Wanddurchführung (EH208) D=160 mm, für Typ OTWH 300 E und EH**
OERTLI Wanddurchführung  D=160 mm
für den Anschluss von Zu-
bzw. Abluftleitungen der
Brauchwasserwärmepumpe
Typ OTWH 300 E und EH

Kolli: EH208

Bestell-Nr. 100017624
Menge: 1,000 Stck

**5.6.15 OERTLI Außenluft-Ansauggitter (EH209) D=160 mm, für Typ OTWH 300 E und EH, Alu**
OERTLI Außenluft-Ansauggitter
D=160 mm
zur Zuluftleitung der
Brauchwasserwärmepumpe
Typ OTWH 300 E und EH
Material:  Aluminium

Kolli: EH209

Bestell-Nr. 100017625
Menge: 1,000 Stck

**5.6.16 OERTLI Interfacebaustein plus Kabel zum Einbau in Wandgehäuse**
OERTLI  Interfacebaustein plus Kabel
RS232 zu RS485 (MOD-BUS zu CAN-BUS) zum Einbau in
Wandgehäuse

Bestell-Nr.: 100017603
Menge: 1,000 Stck

**5.6.17 OERTLI Adapterstück, D=160 mm (EH205) für Typ OTWH 300 E und EH**
OERTLI Adapterstück D=160 mm
für den Anschluss von Zu-
bzw. Abluftleitung an die
Brauchwasserwärmepumpe
Typ OTWH 300 E und EH

Kolli: EH205

Bestell-Nr. 100017621
Menge: 1,000 Stck

**5.6.18 OERTLI Flexrohr D=160 mm 3m, wärmegedämmt, für OTWH 300 E und EH**
OERTLI Flexrohr 160 mm Durchmesser
3 m lang für Brauchwasser WP
OTWH 300 E und EH
kompl. mit Wärmedämmung
Länge: 3 m

Kolli: EH206

Bestell-Nr. 100017622
Menge: 1,000 Stck

**5.6.19 OERTLI Mehrpreis für Verschraubung 32 x 3,0**
OERTLI  Mehrpreis für
Verschraubung 32 x 3,0

Bestell-Nr.: 191413
Menge: 1,000 Stck

**5.6.20 OERTLI Frostschutzmittel für Wärmepumpe 20 l Kanister**
OERTLI  Frostschutzmittel für Wärmepumpe
20 Liter Kanister

Bestell-Nr.: 191414
Menge: 1,000 Stck

**5.6.21 OERTLI Fernbedienung FB 6100 HK mit Klartext Anzeige, für Wärmepumpen**
OERTLI Fernbedienung FB 6100 HK
mit Klartext Anzeige zur Beeinflussung
des zugeordneten Heizkreises
für Wärmepumpen

Bestell-Nr.: 191400
Menge: 1,000 Stck

**5.6.22 OERTLI Zuluftschlauch ISOFLEX DN 400 5 m., für Luft/Wasser Wärmepumpe**
OERTLI Zuluftschlauch ISOFLEX
DN 400  5 m lang
für Luft/Wasser Wärmepumpe

Bestell-Nr.:  191303
Menge: 1,000 Stck

**5.6.23 OERTLI Heißgasdruckschlauch 1m, f.Sole/Wasser Wärmepumpen, Ausf. HG**
OERTLI Heißgasdruckschlauch
L=1 m
für Sole/Wasser Wärmepumpen
Ausführung HG

Bestell-Nr.:  191313
Menge: 1,000 Stck

**5.6.24 OERTLI Wandanschlussstück DN 400 mit Anschlussplatte für Zuluftschlauch**
OERTLI Wandanschlussstück mit
Anschlussplatte für Zuluftschlauch
DN 400 für Luft-Wasser WP

Bestell-Nr.:  191302
Menge: 1,000 Stck

#### 5.7 Zubehör Wärmepumpen

**5.7.1 OERTLI Vorlauffühler ZVF 210 (Anlegefühler) f.WPSW + WPLW + Gasregl.**
OERTLI  Vorlauffühler (Anlegefühler) ZVF 210 für WPSW +
WPLW + Gasreglerstation

Bestell-Nr.: 704506
Menge: 1,000 Stck

**5.7.2 OERTLI Wandgehäuse Metall für Interfacebaustein und CCI**
OERTLI Wandgehäuse aus Metall
zur Aufnahme vom Schnittstellenregler
CCI bzw. DDC und Interfacebaustein
zur Steuerung von Gas-Absorptions- wärmepumpen,
Inklusive Trafo zur 24 V - Versorgung von CCI und
Interfacebaustein

Bestell-Nr.: 192016
Menge: 1,000 Stck

**5.7.3 OERTLI Pumpe WILO STRATOS PARA 25/1-8 für WP Serie GAWP oder Gas-BW GMR 5000**
OERTLI Hocheffizienzpumpe
für Wärmepumpenmodule der Serie GAWP
für Gasbrennwertgeräte GMR 5000
45 bis 115kW als Kesselpumpe

Hocheffizienzpumpe für Heiz- und Kühlanwendungen
ausgestattet mit 0-10 Volt Eingang für direkte
Ansteuerung.
Kabelbruchfunktion Alternative Betriebsweise mit
integrierter Differenzdruckregelung.

min. einstellbare Förderhöhe: 1m
max. einstellbare Förderhöhe: 8 m
max. Durchfluss 8 m³/h

max. Umgebungstemperatur: 40°C
Temperaturbereich des Fördermediums: -10 bis +110°C

Nennweite: DN 25

Schutzart: IP 44
Spannungsversorgung: 230 VAC 50 Hz
Kontaktbelastung bei Netz an: ca. 10 A
Elektr. Leistungsaufnahme 8,0 - 140 W
Standby: 1,44 W
Nennleistung: 100 W

Modell: WILO Stratos PARA 25/1-8 PN 6/10

Bestellnr.: 192005
Menge: 1,000 Stck

### 6 Heizungswasserspeicher

#### 6.1 Warmwasserspeicher KS/OB..

**6.1.1 OERTLI OBC 252 OECOPROTECT**
OERTLI OBC 252 OECOPROTECT
Unterstellwarmwasserspeicher
- mit Glattrohrwärmetauscher in
  spezieller Innenemaillierung
- Unterstellwarmwasserspeicher für PKR
  150, PURN 150, PURS 150 und PKR 250
  Kessel
- mit Fremdstromanode OECOPROTECT
  zum Anschluss an das Schaltfeld OE-
  tronic 3 PK/PU 150
- Hochwertige FCKW-freie Hartschaum-
  Isolierung 50 mm
- Speicher mit Revisionsflansch vorn
- Eingebautes Thermometer
- Außenverkleidung aus Stahlblech, rot
- pulverbeschichtete Einbrennlackierung,
  kratzfest
- Verstellbare Füße
- OBC incl. Speicherfühler für PK/PU 150
- Design und Leistung abgestimmt auf das
  Heizkessel-Programm

Verpackung:
2 Kolli
- Brauchwasserspeicher 250 Liter
- Frontblech

Betriebsbedingungen:
Maximaler Betriebsdruck:
- Ladeseitig (Wärmetauscher)  12 bar
- Warmwasserseitig (Behälter) 10 bar
Maximale Betriebstemperatur :
- Ladeseitig (Wärmetauscher)  110°C
- Warmwasserseitig (Behälter) 95°C

Typ: OBC 252 OECOPROTECT
Speicher Nenninhalt:  250 l
Leistungsaufnahme:  36 kW
Bereitschafts-Wärmeverlust:  2,19 kWh/d
Warmwasserdauerleistung:  810 l/h
Warmwasserspitzenleistung:  385 l/10min
Leistungskennzahl NL:  5,2
Ladedurchfluss:  3 m3/h
Versandgewicht:  138 kg

Bestell-Nr.:  100002341
Menge: 1,000 Stck

**6.1.2 OERTLI Kit OECOPROTECT für OB 150-200 zum Anschluss an Kessel**
OERTLI Kit OECOPROTECT
für OB 150-200 zum Anschluss an Kessel
mit OE-tronic 3 Schaltfeld
(Fremdstromanode an Stelle Mg-Anode)

Bestell-Nr.: 100010652
Menge: 1,000 Stck

**6.1.3 OERTLI Solarspeicher OBSP 400 E PERFECTSUN, weiß, 10 bar**
OERTLI Solarspeicher PERFECTSUN 400 zur
Trinkwasserwärmung
Neu entwickelter, indirekt beheizter
Solar- Trinkwasserspeicher (bis 7,5 m2
Kollektor-Fläche einsetzbar) mit 1
Heizungs.- und 1 Solar Wärmetauscher. In
Verbindung mit dem Kollektorkonzept in
Mäandertechnik und der intelligenten,
selbst regelnden Komplettstation
arbeitet die Solaranlage immer im
optimal möglichen Bereich.
Der OERTLI PERFECTSUN Solar-
Komplettspeicher ist mit allen, unter
der Abdeckhaube liegenden, für den
Anschluss und die Steuerung einer Solaranlage notwendigen Komponenten vollausgestattet.
Armaturen, Absperrorgane, Pumpengruppe
mit Entlüftungsventil, Ausdehnungsgefäß
18 Liter, Sicherheitsventil, Manometer,
Füll- und Entleerungshahn sind fertig
montiert und verdrahtet.
- Alle Anschlüsse sind nach hinten
  verlegt, das Plug & Heat-System
  verringert den Montage- und Anschluss-
  Aufwand erheblich
- Integrierte matched-flow-Regelung
- Stahlblech-Druckbehälter mit
  Spezialemaillierung
- Glattrohrwärmetauscher in R 3/4-
  Technik
- Wärmedämmung aus 70 mm hochwertigen
  FCKW-freiem PU-Hartschaum, direkt im
Speichermantel geschäumt.
- Das anspruchvolle Design sowie die
  komplette Ausstattung dieses neuen
  Solarspeichers erlauben die
  Aufstellung innerhalb der thermischen
  Hülle z.B. im Hauswirtschaftsraum

Betriebsbedingungen:
Zul. Betriebsüberdruck
- Primär (Wärmetauscher)  bar : 12
- Sekundär (Behälter)  bar : 10
- Solar min./max.  bar : 2/6
Zul. Vorlauftemperatur
- Primär  Grd C : 95
- Sekundär  Grd C : 95
- Solar  Grd C : 120

Technische Daten
Heizungsseitig :
Vaux (Inh. Nachheizber.)  l : 132
Wärmetauscherinhalt  l : 4,9
Durchfluss Wärmetauscher  m3/h : 2
Primärvorlauftemperatur  Grd C : 80
Leistungsaufnahme  kW : 23
Dauerl. b. t = 35  l/h : 565
Zapfl. bei t = 30  l/10 min. : 240

Solarseitig:
Vsol (Inhalt Solarbereich)  l : 238
Tauscherinh. (unten)  l : 8,9

Leergewicht  kg : 310

Bestell-Nr.  : 100008200
Menge: 1,000 Stck

**6.1.4 OERTLI Solarspeicher OBSP 500 E PERFECTSUN, weiß, 10 bar**
OERTLI Solarspeicher PERFECTSUN 500 zur
Trinkwasserwärmung
Neu entwickelter, indirekt beheizter
Solar- Trinkwasserspeicher (bis 7,5 m2
Kollektor-Fläche einsetzbar) mit 1
Heizungs.- und 1 Solar Wärmetauscher. In
Verbindung mit dem Kollektorkonzept in
Mäandertechnik und der intelligenten,
selbst regelnden Komplettstation
arbeitet die Solaranlage immer im
optimal möglichen Bereich.
Der OERTLI PERFECTSUN Solar-Komplett-
speicher ist mit allen, unter der
Abdeckhaube liegenden, für den Anschluss
und die Steuerung einer Solaranlage notwendigen Komponenten vollausgestattet.
Armaturen,Absperrorgane, Pumpengruppe
mit Entlüftungsventil, Ausdehnungsgefäß
18 Liter, Sicherheitsventil, Manometer,
Füll- und Entleerungshahn sind fertig
montiert und verdrahtet.
- Alle Anschlüsse sind nach hinten
  verlegt, das Plug & Heat-System
  verringert den Montage- und Anschluss-
  Aufwand erheblich
- Integrierte matched-flow-Regelung
- Stahlblech-Druckbehälter mit
  Spezialemaillierung
- Glattrohrwärmetauscher in R 3/4-
  Technik
- Wärmedämmung aus 70 mm
  hochwertigen FCKW-freiem
  PU-Hartschaum, direkt im Speichermantel geschäumt.
- Das anspruchvolle Design sowie die
  komplette Ausstattung dieses neuen
  Solarspeichers erlauben die Aufstellung innerhalb der thermischen
  Hülle z.B. im Hauswirtschaftsraum

Betriebsbedingungen:
Zul. Betriebsüberdruck
- Primär (Wärmetauscher)  bar : 12
- Sekundär (Behälter)  bar : 10
- Solar min./max.  bar : 2/6
Zul. Vorlauftemperatur
- Primär  Grd C : 95
- Sekundär  Grd C : 95
- Solar  Grd C : 120
Technische Daten

Heizungsseitig :
Vaux (Inh. Nachheizber.)  l : 183
Wärmetauscherinhalt  l : 4,9
Durchfluss Wärmetauscher  m3/h : 2
Primärvorlauftemperatur  Grd C : 80
Leistungsaufnahme  kW : 23
Dauerl. b. t = 35  l/h : 565
Zapfl. bei t = 30  l/10 min. : 335

Solarseitig:
Vsol (Inhalt Solarbereich)  l : 317
Tauscherinh. (unten)  l : 11,1

Leergewicht  kg : 345

Bestell-Nr.  : 100008201
Menge: 1,000 Stck

**6.1.5 OERTLI Solarspeicher OBSP 300 E PERFECTSUN, weiß, 10 bar**
OERTLI Solarspeicher PERFECTSUN 300 zur
Trinkwasserwärmung
- Neu entwickelter, indirekt beheizter
Solar- Trinkwasserspeicher (bis 5,4 m2
Kollektor-Fläche einsetzbar) mit 1
Heizungs.- und 1 Solar Wärmetauscher. In
Verbindung mit dem Kollektorkonzept in
Mäandertechnik und der intelligenten,
selbst regelnden Komplettstation
arbeitet die Solaranlage immer im
optimal möglichen Bereich.
Der OERTLI PERFECTSUN Solar-
Komplettspeicher ist mit allen, unter
der Abdeckhaube liegenden, für den
Anschluss und die Steuerung einer Solaranlage notwendigen Komponenten vollausgestattet.
Armaturen, Absperrorgane, Pumpengruppe
mit Entlüftungsventil, Ausdehnungsgefäß
18 Liter, Sicherheitsventil, Manometer,
Füll- und Entleerungshahn sind fertig
montiert und verdrahtet.
- Alle Anschlüsse sind nach hinten
  verlegt, das Plug & Heat-System
  verringert den Montage- und Anschluss-
  Aufwand erheblich
- Integrierte matched-flow-Regelung
- Stahlblech-Druckbehälter mit
  Spezialemaillierung
- Glattrohrwärmetauscher in R 3/4-
  Technik
- Wärmedämmung aus 70 mm hochwertigen
  FCKW-freiem PU-Hartschaum, direkt im
  Speichermantel geschäumt.
- Das anspruchvolle Design sowie die
  komplette Ausstattung dieses neuen
  Solarspeichers erlauben die Aufstellung innerhalb der thermischen Hülle
  z.B. im Hauswirtschaftsraum

Betriebsbedingungen:
Zul. Betriebsüberdruck
- Primär (Wärmetauscher)  bar : 12
- Sekundär (Behälter)  bar : 10
- Solar min./max.  bar : 2/6
Zul. Vorlauftemperatur
- Primär  Grd C : 95
- Sekundär  Grd C : 90
- Solar  Grd C : 120

Technische Daten
Heizungsseitig :
Vaux (Inh. Nachheizber.)  l : 104
Wärmetauscherinhalt  l : 4,3
Durchfluss Wärmetauscher  m3/h : 2
Primärvorlauftemperatur  Grd C : 80
Leistungsaufnahme  kW : 21
Dauerl. b. t = 35  l/h : 515
Zapfl. bei t = 30  l/10 min. : 190

Solarseitig:
Vsol (Inhalt Solarbereich)  l : 196
Tauscherinh. (unten)  l : 8,9
Leergewicht  kg : 205

Bestell-Nr.  : 100008199
Menge: 1,000 Stck

**6.1.6 OERTLI Fremdstromanode AM7 für OB-Speicher**
OERTLI Fremdstromanode f. OB-Speicher
Kolli AM 7

Bestell-Nr.:  092945
Menge: 1,000 Stck

**6.1.7 OERTLI Elektroheizeinsatz 2,2 kW/230V OBL 150, Kolli EC 410**
OERTLI Elektroheizeinsatz 2,2 kW
einphasig, geschirmt, für OBL 150

Kolli EC 410

Bestell-Nr.: 100007797
Menge: 1,000 Stck

**6.1.8 OERTLI Elektroheizeinsatz 2,4 kW/400V für OBL 200, Kolli EC 411**
OERTLI Elektroheizeinsatz 2,4 kW
für OBB 150- 400 / OBP 150-400
Flansch Ø 82 mm

Kolli EC 411

Bestell-Nr.: 100007830
Menge: 1,000 Stck

**6.1.9 OERTLI Fremdstromanode AJ 39 für POWERSUN 250/350**
OERTLI Fremdstromanode AJ 39
für POWERSUN 250/350

Bestell-Nr.: 128129
Menge: 1,000 Stck

**6.1.10 OERTLI Warmwasserbereiter OBEPB 300 für Wärmepumpen, zur Beistellung**
OERTLI Warmwasserbereiter OBEPB 300 für Hochleistung
und Beistellung
für Wärmepumpen.
- Behälter aus emailliertem Stahlblech
- großzügig dimensionierte Heizschlange
  aus emailliertem Stahl
- Elektroheizeinsatz (3 kW) mit
  integriertem Thermostat
- Seitenflansch
- Magnesium-Anode
- Wärmedämmung 50 mm FCKW-freier
  PU-Hartschaum
- Außenverkleidung: lackiertes Stahlblech, Farbe weiß
- Thermometer
- verstellbare Füße 19 bis 29 mm

Verpackung: 1 Paket
- vollständig montierter Speicher

Betriebsbedingungen:
Maximaler Betriebsdruck:
- Primärseite (Wärmetauscher): 12 bar
- Sekundärseite (Behälter):  7 bar
Maximale Sicherheitstemperatur:
-Primärseite (Wärmetauscher):  110°C
- Sekundärseite (Behälter):  90°C

Typ:  OBEPB 300 weiß
Leistungsaufnahme:  44 kW
Inhalt:  300 l
Heizfläche:  2,50 m²
Bereitschaftswärmeverl.: 0,20 Wh/j/K/L
Primär-Durchsatz:  3,0 m³/h
Wassers. Widerstand primär: 210 mbar
Primär-Temperatur:  80 grd
Dauerleistung bei dt 35:  1080 l/h
Zapfleistung:  510 l/10min
Versandgewicht:  155 kg

Bestell-Nr.: 100007903
Menge: 1,000 Stck

**6.1.11 OERTLI Warmwasserspeicher, emailliert, VC 114 Inhalt 100 ltr.**
OERTLI Warmwasserspeicher,
emailliert, VC 114 Inhalt 100 ltr.
Brauchwasserspeicher, 2-fach emailliert,
mit eingeschweißtem Glattrohr-Wärme-
tauscher. Hochwertige PU-Isolierung aus
FCKW-freiem Hartschaum, Betriebsdruck
für Speicher und Heizschlange 10 bar.
Komplett mit Speicherladepumpe, Schwerkraftbremse, und Entlüftungsventil.
Schalterblende mit Regler und
Temperaturwächter. Verkleidung passend
zu Öl-Kleinkessel ÖK/ÖK-PE, SH0/SH0-PE
Gas-Küchenkessel KLN sowie Heizungsherd
SH.
Inhalt  ltr.: 100
Breite  mm: 600
Tiefe  mm: 600
Höhe  mm: 850
Dauerleistung 10/45 Grd.C kW: 23,5
Gewicht  kg: 90
Bestell-Nr.  : 178004
Typ  : VC 114
Menge: 1,000 Stck

**6.1.12 OERTLI Magnesium-Anode für OBC**
OERTLI Magnesium-Anode
für OBC 162/252-Speicher, Bausatz
- für Kessel ohne OE-tronic 3-Schaltfeld
- EA 103

Bestell-Nr.: 100000492
Menge: 1,000 Stck

**6.1.13 OERTLI Warmwasserspeicher OB-1000 thermoglasiert**
OERTLI Hochleistungs-Beistell-
Warmwasserbereiter OB 1000

-Behälter aus Qualitätsstahlblech,
hochwertig thermoglasiert.
-eingebaute Heizschlange großdimensioniertovales Glattrohr aus emailliertem Stahl.
Die Größe der Heizfläche ermöglicht für
die Brennwerttechnik niedrigere Rücklauf-
Temperaturen. Die spezielle Konstruktion des
Wärmetauschers garantiert geringe primärseitige
Druckverluste.
-Seitenflansch DN 280
-wartungsfreie CORREX-Fremdstromanode
-Thermometer zur Temperaturanzeige
in eingeschraubter Tauchhülse
-seitlicher Warmwasserabgang
-Zirkulationsanschluß
-Muffe zur Entlüftung, oben
-Wärmedämmung: hochwertiger 100 mm
FCKW-freier Polyestervlies
-Kunststoff Außenverkleidung, Farbe: Weiss
-Reinigungsdeckel mit Möglichkeit zur
Aufnahme eines Elektroheizeinsatzes als
Option, Art. Nr. 190258

Verpackung: 2 Kollis
- Speicher auf Palette
- Wärmedämmung

Typ:  OB 1000

Betriebsbedingungen:
Maximaler Betriebsdruck:
  - Primärseite (Wärmetauscher): 12 bar
  - Sekundärseite (Behälter): 10 bar
Maximale Sicherheitstemperatur:
  - Primärseite (Wärmetauscher): 110°C
  - Sekundärseite (Behälter): 95°C
Bereitschaftwärmeverl.: 4,8 kWh/24h

-Speicherinhalt: 960 ltr.
-Heizfläche Wärmetauscher: 6,70 m²
-Primär-Durchsatz: 6,0 m³/h
-Wassers.Widerstand primär: 348 mbar
-Leistungsaufnahme: 178 kW
-Dauerleistung bei dT 35: 4360 ltr./h
Spitzenleistung bei dT 50: 1430 ltr./10 min.
NL-Zahl: 45

-Durchmesser (ohne Isolierung): Ø 900 mm
-Höhe (inkl. Entüftungsmuffe): 2105 mm
Kippmaß: 2290 mm
Durchmesser mit Isolierung: Ø1100 mm

Versandgewicht: 459 kg

Bestell-Nr.:  128131
Menge: 1,000 Stck

**6.1.14 OERTLI Brauchwasserspeicher OBA 150 für GSR 140-35 P condens, 150 Liter**
OERTLI Brauchwasserspeicher OBA 150
Inhalt 150 Liter
OBA 150 passend zu GSR 140-35 P
condens mit Fremdstromanode zum
Anschluss an das Schaltfeld GSR 140
Hochwertige FCKW-freie Hartschaum-
Isolierung  mm : 50
Speicher mit Revisionsflansch vorn
Außenverkleidung aus Stahlblech, weiß
pulverbeschichtete Einbrennlackierung,
kratzfest
Verstellbare Füße
Speicherfühler für GSR 140

Betriebsbedingungen:
Maximaler Betriebsdruck:
- Ladeseitig (Wärmetauscher)  bar : 12
- Warmwasserseitig (Behälter)  bar : 10
Maximale Betriebstemperatur :
- Ladeseitig (Wärmetauscher) Grd C : 110
- Warmwasserseitig(Behälter) Grd C : 95

Technische Daten:
Typ :  OBA 150
Speicher Nenninhalt  l : 150
Leistungsaufnahme  kW : 28,5
Bereitschafts-Wärmeverlust  kWh/d : 1,4
Warmwasserdauerleistung  l/h : 700
Warmwasserspitzenl.  l/10 min : 255
Leistungskennzahl  NL : 2,6
Ladedurchfluss  m3/h : 3
Versandgewicht  kg : 100

Bestell-Nr.  :  100009972
Menge: 1,000 Stck

**6.1.15 OERTLI Warmwasserspeicher OB-800 thermoglasiert**
OERTLI Hochleistungs-Beistell-
Warmwasserbereiter OB 800

-Behälter aus Qualitätsstahlblech,
hochwertig thermoglasiert.
-eingebaute Heizschlange großdimensioniertovales Glattrohr aus emailliertem Stahl.
Die Größe der Heizfläche ermöglicht für
die Brennwerttechnik niedrigere Rücklauf-
Temperaturen. Die spezielle Konstruktion des
Wärmetauschers garantiert geringe primärseitige
Druckverluste.
-Seitenflansch DN 280
-wartungsfreie CORREX-Fremdstromanode
-Thermometer zur Temperaturanzeige
in eingeschraubter Tauchhülse
-seitlicher Warmwasserabgang
-Zirkulationsanschluß
-Muffe zur Entlüftung, oben
-Wärmedämmung: hochwertiger 100 mm
FCKW-freier Polyestervlies
-Kunststoff Außenverkleidung, Farbe: Weiss
-Reinigungsdeckel mit Möglichkeit zur
Aufnahme eines Elektroheizeinsatzes als
Option, Art. Nr. 190258

Verpackung: 2 Kollis
- Speicher auf Palette
- Wärmedämmung

Typ: OB 800

Betriebsbedingungen:
Maximaler Betriebsdruck:
  - Primärseite (Wärmetauscher): 12 bar
  - Sekundärseite (Behälter): 10 bar
Maximale Sicherheitstemperatur:
  - Primärseite (Wärmetauscher): 110°C
  - Sekundärseite (Behälter): 95°C
Bereitschaftwärmeverl.: 4,6 kWh/24h

-Speicherinhalt: 760 ltr.
-Heizfläche Wärmetauscher: 5,70 m²
-Primär-Durchsatz: 6,0 m³/h
-Wassers.Widerstand primär: 340 mbar
-Leistungsaufnahme: 158 kW
-Dauerleistung bei dT 35: 3870 ltr./h
Spitzenleistung bei dT 50: 1152 ltr./10 min.
NL-Zahl: 35

-Durchmesser (ohne Isolierung): Ø 800 mm
-Höhe (inkl. Entüftungsmuffe): 2115 mm
Kippmaß: 2261 mm
Durchmesser mit Isolierung: Ø1000 mm

Versandgewicht: 354 kg

Bestell-Nr.:  128130
Menge: 1,000 Stck

**6.1.16 OERTLI Kombi-Pufferspeicher KS 750 weiß RAL 9010, rund, 750 l**
OERTLI Kombi-Pufferspeicher KS 750
WEISS  RAL 9010, rund
- Innenbehälter aus emailliertem
  Stahlblech
- Pufferspeicher aus Stahlblech mit
  integriertem emaillierten
  Warmwasserspeicher
- Der Trinkwasserbehälter ist bis zum
  Speicherboden verlängert, so dass
  eine optimale Wärmeabgabe vom
  unteren Wärmetauscher an das
  Heizungswasser möglich ist.
- Das Tank-in-Tank-System ermöglicht
  eine platzsparende Installation mit
  geringem Montage- und  Regelungsaufwand
- 100 mm PU-Weichschaumisolierung
  FCKW-frei mit PVC-Schutzmantel
- Flanschdeckel oben für WW-Tank
- Magnesium-Schutzanode

Lieferung in 2 Kollis

Betriebsbedingungen:
Zul. Betriebsüberdruck:  10 bar
Zul. Speicherladetemp.:  95 grd C
Gesamtinhalt:  750 l
Puffervolumen:  525 l
Trinkwasservolumen:  225 l
Heizfläche Wärmetauscher:  2,3 m2
NL-Zahl:  3,3
Dauerleistung bei 10/45/80:  21 kW
  520 l/h
Abmessungen:
Durchmesser mit Isol.:  950 mm
Durchmesser ohne Isol.:  750 mm
Höhe:  2000 mm
Gewicht:  272 kg

Bestell-Nr.:  100005131
Menge: 1,000 Stck

**6.1.17 OERTLI Kombi-Pufferspeicher KS 1000 1000 l, weiß, RAL 9010, rund**
OERTLI Kombi-Pufferspeicher KS 1000
WEISS  RAL 9010, rund
- Innenbehälter aus emailliertem
  Stahlblech
- Pufferspeicher aus Stahlblech mit
  integriertem emaillierten
  Warmwasserspeicher
- Der Trinkwasserbehälter ist bis zum
  Speicherboden verlängert, so dass
  eine optimale Wärmeabgabe vom
  unteren Wärmetauscher an das
  Heizungswasser möglich ist.
- Das Tank-in-Tank-System ermöglicht
  eine platzsparende Installation mit
  geringem Montage- und Regelungsaufwand
- 100 mm PU-Weichschaumisolierung
  FCKW-frei mit PVC-Schutzmantel
- Flanschdeckel oben für WW-Tank
- Trinkwasserspeicher geschützt durch#
  wartungsfreie CORREX - Fremdstromanode

 Betriebsbedingungen Trinkwasserspeicher:
 zul. Betriebsüberdruck:  10 bar
Zul. Speicherladetemp.:  95 grd C

Typ: Kombi-Pufferspeicher KS 1000
Gesamtinhalt:  1000 l
Puffervolumen:  780 l
Trinkwasservolumen:  220 l
Heizfläche Wärmetauscher:  2,8 m2
NL-Zahl:  3,6
Dauerleistung
  bei 10/45/70: 29 kW - 750 l/h

Abmessungen:
Durchmesser mit Isol.:  1000 mm
Durchmesser ohne Isol.:  800 mm
Höhe:  2025 mm
Kippmaß ohne Isolierung: 2245 mm

Lieferung in 2 Kollis:
 -Speicher auf Palette
 -Wärmedämmung

Gewicht:  315 kg

Bestell-Nr.: 120767
Menge: 1,000 Stck

**6.1.18 OERTLI OBC 162 OECOPROTECT**
OERTLI OBC 162 OECOPROTECT
Unterstellwarmwasserspeicher
- mit Glattrohrwärmetauscher in
  spezieller Innenemaillierung
- für PKR 150, PURN 150, PURS 150
  Kessel
- mit Fremdstromanode OECOPROTECT
  zum Anschluss an das Schaltfeld
  OE-tronic 3 PK/PU 150
- Hochwertige FCKW-freie Hartschaum-
  Isolierung 50 mm
- Speicher mit Revisionsflansch vorn
- Eingebautes Thermometer
- Außenverkleidung aus Stahlblech, rot
  bzw. weiss pulverbeschichtete Einbrennlackierung,kratzfest
- Verstellbare Füße
- incl. Speicherfühler für PK/PU 150
- Design und Leistung abgestimmt auf das
  Heizkessel-Programm

Verpackung:
2 Kolli
- Brauchwasserspeicher 160 Liter
- Frontblech

Betriebsbedingungen:
Maximaler Betriebsdruck:
- Ladeseitig (Wärmetauscher)  12 bar
- Warmwasserseitig (Behälter) 10 bar
Maximale Betriebstemperatur :
- Ladeseitig (Wärmetauscher)  110°C
- Warmwasserseitig (Behälter) 95°C

Typ: OBC 162 OECOPROTECT
Speicher Nenninhalt:  160 l
Leistungsaufnahme:  28 kW
Bereitschafts-Wärmeverlust:  1,70 kWh/d
Warmwasserdauerleistung:  690 l/h
Warmwasserspitzenleistung:  255 l/10min
Leistungskennzahl NL:  2,6
Ladedurchfluss:  3 m3/h
Versandgewicht:  109 kg

Bestell-Nr.:  100002340
Menge: 1,000 Stck

**6.1.19 OERTLI Elektroheizeinsatz 3,3 kW für OBL 150-300 / OBP 150-300**
OERTLI Elektroheizeinsatz 3,3 kW
für OBL 150-300 / OBP 150-300

Kolli EC 412

Bestell-Nr.: 100007798
Menge: 1,000 Stck

**6.1.20 OERTLI E-Heizstab 2,4 kW für Tiefspeicher OBC 162/252**
OERTLI  E-Heizstab
für Tiefspeicher  OBC 162/252

Leistung 2,4 kW / 230 V

Bestell-Nr :  163178
Menge: 1,000 Stck

**6.1.21 OERTLI Warmwasserspeicher OBD 150 150 l, 28,5 kW, weiß, GSR 140**
OERTLI Brauchwasserspeicher OBD 150
Inhalt 150 l.
OBD 150 passend zu GSR 140
mit Fremdstromanode zum Anschluss an das
Schaltfeld GSR 140
Hochwertige FCKW-freie Hartschaum-
Isolierung  mm : 50
Speicher mit Revisionsflansch vorn
Außenverkleidung aus Stahlblech, weiß
pulverbeschichtete Einbrennlackierung,
kratzfest
Verstellbare Füße
Speicherfühler für GSR 140

Betriebsbedingungen:
Maximaler Betriebsdruck:
- Ladeseitig (Wärmetauscher)  bar : 12
- Warmwasserseitig (Behälter)  bar : 10
Maximale Betriebstemperatur :
- Ladeseitig (Wärmetauscher) Grd C : 110
- Warmwasserseitig(Behälter) Grd C : 95

Technische Daten:
Typ :  OBD 150
Speicher Nenninhalt  l : 150
Leistungsaufnahme  kW : 28,5
Bereitschafts-Wärmeverlust  kWh/d : 1,4
Warmwasserdauerleistung  l/h : 700
Warmwasserspitzenl.  l/10 min : 255
Leistungskennzahl  NL : 2,6
Ladedurchfluss  m3/h : 3
Versandgewicht  kg : 100

Bestell-Nr.  : 89529086
Menge: 1,000 Stck

**6.1.22 OERTLI Warmwasserspeicher OBU 130 130 l, emailliert, weiß RAL 9010**
OERTLI Warmwasserspeicher OBU 130
emailliert, weiss RAL 9010
rund, passend zu Brennwertgerät
OPTIMAT 2000, stehende Ausführung.
2-fach emailliert, mit eingeschweißtem
Glattrohr-Wärmetauscher, eingebaute
Magnesium-Schutzanode und Tauchhülse.
Hochwertige 30mm-Isolierung aus Schaum-
Stoff mit Kunststoffmantel

Inhalt  ltr :  130
Durchmesser  mm :  570
Höhe  mm :  932
Betriebsüberdruck
 Trinkwasserseitig  bar :  10
 Heizungsseitig  bar :  12
Dauerleistung 10/45  kW : 24,5
Dauerleistung 10/45  l/h : 601
Leistungskennzahl  : 1,5
Anschlüsse
 WW/KW  R : 3/4
 HV/HR  R : 3/4
Gewicht  kg :  59

Bestell-Nr.:  120414
Menge: 1,000 Stck

**6.1.23 OERTLI Elektro-Heizflansch 1,2,3,4,6 kW für Warmwasserspeicher OB 800 - 1000**
OERTLI  Elektro-Heizflansch
für Warmwasserspeicher OB 800 - 1000
1,2,3,4 kW / 230 Volt oder
6 kW / 400 Volt

Bestell-Nr.  :  190258
Menge: 1,000 Stck

#### 6.2 Frischwasserspeicher/Solarspeicher

**6.2.1 OERTLI Solarspeicher POWERSUN 350 zur Trinkwasserwärmung**
OERTLI Solarspeicher POWERSUN 350
zur Trinkwasserwärmung
Neu entwickelter, indirekt beheizter
Solar- Trinkwasserspeicher (bis 5,4 m²
Flachkollektor-Fläche einsetzbar) mit
1 Heizungs- und 2 Solar Wärmetauschern. In Verbindung
mit dem Kollektorkonzept in Mäandertechnik und der
intelligenten,
selbst regelnden Komplettstation arbeitet die
Solaranlage immer im optimal möglichen Bereich.
Der zusätzliche dritte Wärmetauscher im
oberen Speicherbereich sorgt für
sofortiges warmes Wasser und reduziert
das Nachheizen durch den Heizkessel.
Der OERTLI POWERSUN Solar-Komplett- speicher ist mit
allen, unter der
schwenkbaren Abdeckhaube liegenden,
für den Anschluss und die Steuerung
einer Solaranlage notwendigen
Komponenten vollausgestattet.
Armaturen, Absperrorgane, Pumpengruppe mit
Entlüftungsventil, Ausdehnungsgefäß 8 Liter,
Sicherheitsventil, Manometer,
Füll- und Entleerungshahn sind fertig
montiert und verdrahtet.
- Alle Anschlüsse sind nach hinten
  verlegt, das Plug & Heat-System
  verringert den Montage- und Anschluss-
  Aufwand erheblich
- Integrierte matched-flow-Regelung
  inkl. Umschaltelektronik
- Stahlblech-Druckbehälter mit
  Spezialemaillierung
- integrierte E-Heizung 3 kW
- Wärmedämmung aus 50 mm
  hochwertigen FCKW-freiem PU-
  Hartschaum, direkt im
  Speichermantel geschäumt.
- Das anspruchvolle Design sowie die
  komplette Ausstattung dieses neuen
  Solarspeichers erlauben die
  Aufstellung innerhalb der thermischen
  Hülle z.B. im Hauswirtschaftsraum

Betriebsbedingungen:
Zul. Betriebsüberdruck
- Primär (Wärmetauscher)  10 bar
- Sekundär (Behälter)  10 bar :
- Solar min./max.  2/6 bar :
Zul. Vorlauftemperatur
- Primär  90 Grd C
- Sekundär  90 Grd C
- Solar  120 Grd C
Technische Daten
 Heizungsseitig :
Vaux (Inh. Nachheizber.)  127 l
Wärmetauscherinhalt  4,9 l
Heizfläche Wärmetauscher  0,72 m2
Durchfluss Wärmetauscher  2 m3/h
Wasserseitiger Widerstand  33 mbar
Primärvorlauftemperatur  80 Grd C
Leistungsaufnahme  23 kW
Dauerl. b. dt = 35  565 l/h
Zapfl. bei dt = 30  230 l/10 min.
Bereitschaftsverluste bei dt = 45 K, Vgesamt in
  2,7 kWh/24h

Solarseitig:
Vsol (Inhalt Solarbereich): 223 l
Tauscherinh. (oben)  3,2 l
Tauscherinh. (unten)  4,9 l
Heizfl. Tauscher (oben)  0,48 m2
Heizfl. Tauscher (unten)  0,96 m2
Leergewicht  193 kg

Bestell-Nr.: 100008206
Menge: 1,000 Stck

**6.2.2 OERTLI OECOSUN 500-10 Zonen-Combi Speicher, 500 l**
OERTLI OECOSUN 500 Zonen-Combi Speicher
zur Trinkwassererwärmung/Heizungs-
unterstützung, an den 4 verschiedene
Wärmeerzeuger angeschlossen werden
können. Zum Anschluss von bis zu 10 m²
Solarkollektorfläche
Bestehend aus folgenden Funktionsmodulen :
- Schichtenpufferspeicher mit 3
  Einspeiselanzen und Edelstahl-
  Trinwasser-Heizschlange mit großer
  Leistungsfähigkeit als Durchlauferhitzer.
  Das Konstruktionsprinzip beruht auf
  der Unterteilung des Speichers in
  4 Zonen.
- eine intelligente, auf dem Schwerkraftprinzip basierende Aufladetechnik
  ermöglicht es, die verschiedenen
  Funktionszonen gezielt anzusteuern und
  somit den Nutzen der Solaranlage zu
  verbessern. Dem Sonnenkollektor wird
  immer die kälteste Temperatur
  (Kaltwasserzone) im Speicher zur
  Erwärmung zur Verfügung gestellt.
  Die vom Solarkollektor zurückströmende
  aufgeheizte Flüssigkeit wird je nach
  Temperaturniveau über den unteren
  Glattrohrtauscher in die Heizungs-
  Pufferzone oder über den oberen
  Glattrohrtauscher in die Warmwasser-
  Bereitschafts-Zone geleitet. Die
  Trinkwasser- Erwärmungszone, die nach
  dem Gegenstromprinzip arbeitet,
  gewährleitstet, dass bei Zapfvorgängen
  der untere Bereich des Speichers
  (Kaltwasserzone) auf ein sehr
  niedriges Temperaturniveau abgekühlt
  wird.
- Speicherbehälter mit Wärmedämm-
  Modulen, Montagebaum und
  Verrohrung,
  Solarkreispumpe (bis 10 m2
  Kollektorfläche)
- 1 OETROSOL Ci-Regelung und
optional
  2 Heizkreis-Anschlussgruppen
- Wärmedämm-Ummantelung aus 100 mm
  starken Polyestervlies in einer
  Polystyrol-Außenhaut, plus 3 Isolier-
  Blenden als Frontverkleidung
- Ideal für den Aufbau innerhalb der
  thermischen Hülle z.B. im Hauswirtschatfsraum oder im Dachgeschoss
- Verschiedene Anschlussgruppen sind auf
  Wunsch lieferbar:
Anschlussgruppe für 1 ungemischten
Heizkreis, für 1 gemischten Heizkreis
oder 1 Festwerttemperatur- Anschlussgruppe.
Verpackung: mehrere Kollis

Betriebsbedingungen:
zul. Betriebsüberdruck
- Primär (Solar-WT):  6 bar
- Sekundär (Behälter): 6 bar
- Trinkwasserdurchlauferhitzer.:  10 bar
zul.Vorlauftemperatur
- Primär:  120 °C
- Sekundär:  95 °C
- Trinkwasserdurchlauferhitzer.:  95 °C
Abmessungen:
Höhe/Breite/Tiefe:  2020/750/1095 mm

Technische Daten:
Typ:  OECOSUN 500
Solarkollektor-Anschlussfläche: 10 m²
Inhalt Pufferspeicher:  470 l
Inhalt Trinkwasser:  27 l
Inhalt Solarwärmetauscher
  oben:  4,9 l
  unten:  8,8 l
Trinkwasser-WT-Fläche:  5 m2
Leistungsaufnahme
Trinkwassererzeugung:  42 kW
Dauerleistung bei Dt=35 K:  1030 l/h
Zapfleistung bei DT=30 K:  175 l/10min
Bereitschaftsverlust
  bei Dt=45K,Vges:  3,6 kWh/24h

Bestell-Nr.: 100006534
Menge: 1,000 Stck

**6.2.3 OERTLI Heizkreismodul Rohranschluss-Set OECOSUN 500**
OERTLI Heizkreismodul
Rohranschluss-Set OECOSUN 500

Kolli EC 296

Bestell-Nr.: 100005978
Menge: 1,000 Stck

**6.2.4 OERTLI Speicher OECOSUN 750-20 Zonen Combi**
OERTLI OECOSUN 750-20
Zonen Combi Speicher
zur Trinkwassererwärmung/Heizungs-
unterstützung zum Anschluss von bis zu
20 m² Solarkollektorfläche
- Schichtenpufferspeicher mit 3
  Einspeiselanzen und Edelstahl-
  Glattrohr-Trinwasserschlange mit
  großer Leistungsfähigkeit als
  Durchlauferhitzer.
  Das Konstruktionsprinzip beruht auf
  der Unterteilung des Speichers in
  4 Zonen.
- eine intelligente, auf dem Schwerkraftprinzip basierende Aufladetechnik
  ermöglicht es, die verschiedenen
  Funktionszonen gezielt anzusteuern und
  somit den Nutzen der Solaranlage zu
  verbessern. Dem Sonnenkollektor wird
  immer die kälteste Temperatur
  (Kaltwasserzone) im Speicher zur
  Erwärmung zur Verfügung gestellt.
  Die vom Solarkollektor zurückströmende
  aufgeheizte Flüssigkeit wird je nach
  Temperaturniveau in die Heizungs-
  Pufferzone oder in die Warmwasser-
  Bereitschafts-Zone geleitet. Die
  Trinkwasser- Erwärmungszone, die nach
  dem Gegenstromprinzip arbeitet,
  gewährleitstet, dass bei Zapfvorgängen
  der untere Bereich des Speichers
  (Kaltwasserzone) auf ein sehr
  niedriges Temperaturniveau abgekühlt
  wird.
- Speicherbehälter mit Wärmedämm-
  Modulen, Montagebaum und Verrohrung
  zur Aufnahme von 1 Solar-
  Komplettstation OUS1 (bis 10 m2
  Kollektorfläche)
- 1 OETROSOL C-Regelung und optional
  Heizkreis-Anschlussgruppen
- Wärmedämm-Ummantelung aus 100
  mm starken Polyestervlies in einer
  Polystyrol-Außenhaut, plus 3 Isolier-
  Blenden als Frontverkleidung
- Anschlussgruppe für 1 ungemischten
  Heizkreis, für 1 gemischten Heizkreis
  oder 1 Festwerttemperatur- Anschlussgruppe als Zubehör

Verpackung 7 Kollis auf 2 Paletten

zul. Betriebsüberdruck
- Primär, sekundär:  6 bar
-Trinkwasserdurchlauferhitzer. :  10 bar
zul.Vorlauftemperatur
- Primär:  120°C
- sekundär:  95°C
- Trinkwasserdurchlauferhitzer. :  95°C
Abmessungen:
Höhe/Breite/Tiefe:  2146/995/1437 mm

Bestell-Nr. :  1000081131
Menge: 1,000 Stck

**6.2.5 OERTLI Speicher OECOSUN 750-10 Zonen Combi**
OERTLI OECOSUN 750-10
Zonen Combi Speicher
zur Trinkwassererwärmung/Heizungs-
unterstützung zum Anschluss von bis zu
10 m² Solarkollektorfläche
- Schichtenpufferspeicher mit 3
  Einspeiselanzen und Edelstahl-
  Glattrohr-Trinwasserschlange mit
  großer Leistungsfähigkeit als
  Durchlauferhitzer.
  Das Konstruktionsprinzip beruht auf
  der Unterteilung des Speichers in
  4 Zonen.
- eine intelligente, auf dem Schwerkraftprinzip basierende Aufladetechnik
  ermöglicht es, die verschiedenen
  Funktionszonen gezielt anzusteuern und
  somit den Nutzen der Solaranlage zu
  verbessern. Dem Sonnenkollektor wird
  immer die kälteste Temperatur
  (Kaltwasserzone) im Speicher zur
  Erwärmung zur Verfügung gestellt.
  Die vom Solarkollektor zurückströmende
  aufgeheizte Flüssigkeit wird je nach
  Temperaturniveau in die Heizungs-
  Pufferzone oder in die Warmwasser-
  Bereitschafts-Zone geleitet. Die
  Trinkwasser- Erwärmungszone, die nach
  dem Gegenstromprinzip arbeitet,
  gewährleitstet, dass bei Zapfvorgängen
  der untere Bereich des Speichers
  (Kaltwasserzone) auf ein sehr
  niedriges Temperaturniveau abgekühlt
  wird.
- Speicherbehälter mit Wärmedämm-
  Modulen, Montagebaum und Verrohrung
  zur Aufnahme von 1 Solar-
  Komplettstation OUS1 (bis 10 m2
  Kollektorfläche)
- 1 OETROSOL C-Regelung und optional
  Heizkreis-Anschlussgruppen
- Wärmedämm-Ummantelung aus 100
  mm starken Polyestervlies in einer
  Polystyrol-Außenhaut, plus 3 Isolier-
  Blenden als Frontverkleidung
- Anschlussgruppe für 1 ungemischten
  Heizkreis, für 1 gemischten Heizkreis
  oder 1 Festwerttemperatur- Anschlussgruppe als Zubehör

Verpackung 7 Kollis auf 2 Paletten

zul. Betriebsüberdruck
- Primär, sekundär:  6 bar
-Trinkwasserdurchlauferhitzer. :  10 bar
zul.Vorlauftemperatur
- Primär:  120°C
- sekundär:  95°C
- Trinkwasserdurchlauferhitzer. :  95°C
Abmessungen:
Höhe/Breite/Tiefe:  2146/995/1437 mm

Bestell-Nr.  :  1000081121
Menge: 1,000 Stck

**6.2.6 OERTLI Stahlsockel für sicheren Stand für OECOPOWER 500 condens**
OERLTI Stahlsockel  für sicheren Stand
auch ohne Bodenverankerung
für OECOPOWER 500 condens

Bestellnr. 190567
Menge: 1,000 Stck

**6.2.7 OERTLI Speicher OECOPOWER 500-65 Condens BW-Frischwasserspeicher, 500 l, 61 kW**
OERTLI Speicher OECOPOWER 500-65 Condens
Brennwert-Frischwasserspeicher
500 Liter / 61 kW (bei 80°C/60°C)
Kombipufferspeicher zur Trinkwasser- erwärmung
(Durchlauferhitzer-Prinzip) für große Zapfleistungen.
Die Wärmebeladung und die Wärmeentnahme aus - bzw. in
den Speicher wird gezielt in den  Ebenen vollzogen, die
zum Temperaturniveau des  Wärmeverbrauchers bzw. des
Wärmeerzeugers passen. Der
Trinkwasser-Edelstahl-Glattrohrwärmetauscher befindet
sich im Speicher und kann bis zu 120 kW Wärmeleistung
aufnehmen.
In diesem Fall können Dauerzapf- leistungen bis zu 2700
l/h realisiert werden.

Betriebsbedingungen:
Zul. Betriebsüberdruck Behälter: 3 bar
Zul. Betriebsüberdruck WT: 10 bar
Zul. Betriebstemperatur Behälter: 90°C
Zul. Betriebstemperatur WT: 90°C
Zul. Speicherladetemp.:  95° C
Inhalt Speicher: 442 Liter
Inhalt Trinkwasser: 38 Liter
Speicherdurchm. ohne Isolierung: 650mm
Speicherhöhe : 1770 mm
Notwendige Montagehöhe
(ohne Sockel): 1870 mm
Kippmaß ohne Isolierung: 1886 mm
Isolierung :  110 mm
Trinkwasser WT-Fläche: 8 m², 38 l Inhalt

Im Lieferumfang sind enthalten:
Speicher mit Zubehörbeutel, Isolierung,
Brennwertgerät GMR 4065 Condens,
Ladepumpe Kolli HC 143, Kesselanschlusssatz,
Isolierung für Kesselanschluss, Speicherfühler

Bestell-Nr.: 191522
Menge: 1,000 Stck

**6.2.8 OERTLI Speicher OECOPOWER 500-45 Condens BW-Frischwasserspeicher, 500 l, 40 kW**
OERTLI Speicher OECOPOWER 500-45 Condens
Brennwert-Frischwasserspeicher
500 Liter / 40 kW (bei 80°C/60°C)
Kombipufferspeicher zur Trinkwasser- erwärmung
(Durchlauferhitzer-Prinzip) für große Zapfleistungen.
Die Wärmebeladung und die Wärmeentnahme aus - bzw. in
den Speicher wird gezielt in den  Ebenen vollzogen, die
zum Temperaturniveau des  Wärmeverbrauchers bzw. des
Wärmeerzeugers passen. Der
Trinkwasser-Edelstahl-Glattrohrwärmetauscher befindet
sich im Speicher und kann bis zu 120 kW Wärmeleistung
aufnehmen.
In diesem Fall können Dauerzapf- leistungen bis zu 2700
l/h realisiert werden.

Betriebsbedingungen:
Zul. Betriebsüberdruck Behälter: 3 bar
Zul. Betriebsüberdruck WT: 10 bar
Zul. Betriebstemperatur Behälter: 90°C
Zul. Betriebstemperatur WT: 90°C
Zul. Speicherladetemp.:  95° C
Inhalt Speicher: 442 Liter
Inhalt Trinkwasser: 38 Liter
Speicherdurchm. ohne Isolierung: 650mm
Speicherhöhe : 1770 mm
Notwendige Montagehöhe
(ohne Sockel): 1870 mm
Kippmaß ohne Isolierung: 1886 mm
Isolierung : 110 mm
Trinkwasser WT-Fläche: 8 m², 38 l Inhalt

Im Lieferumfang sind enthalten:
Speicher mit Zubehörbeutel, Isolierung,
Brennwertgerät GMR 4045 Condens,
Ladepumpe Kolli HC 141, Kesselanschlusssatz,
Isolierung für Kesselanschluss, Speicherfühler

Bestell-Nr.: 191521
Menge: 1,000 Stck

**6.2.9 OERTLI Frischwasserspeich. OECOPOWER 750 Inhalt 750 l,**
OERTLI Frischwasserspeicher OECOPOWER
750 Liter
mit Isolierung 120mm, ohne Montagebaum
Kombipufferspeicher mit drei Schichtbeladelanzen.
Unterteilung des Speichers in 4 Zonen.
Die Wärmebeladung und die Wärmeentnahme
aus - bzw. in den Speicher wird gezielt
in den  Ebenen vollzogen, die zum
Temperaturniveau des  Wärmeverbrauchers
bzw. des Wärmeerzeugers passt. Der
Trinwasser-Edelstahlrohrwärmetauscher
befindet sich im Speicher und
kann bis zu 150 kW Wärmeleistung
aufnehmen. In diesem Fall können
Dauerzapfleistungen bis zu
3000 l/h realisiert werden.
Inhalt Speicher: 700 Liter
Inhalt Trinkwasser: 46 Liter
Speicherdurchmesser ohne Isolierung
750 mm
Isloierung :  120 mm
Speicherhöhe : 1990 mm
Trinkwasser WT - Fläche 6,6 m²
46 Liter Inhalt
Gewicht: 250 kg

Bestellnr.: 191115
Menge: 1,000 Stck

**6.2.10 OERTLI Verbindungsleitungsset B DN 80/125 f. Öl-BW-Kessel PURN/CURN CONDENS**
OERTLI Verbindungsleitungsset B DN 80/125 für
Ölbrennwertkessel PURN/CURN CONDENS für
Raumluftunabhängige Betriebsweise

Set bestehend aus:
- 1x 189605 Revisionsstück 80/125 gerade
- 2x 189606 Rohr 80/125 Länge 500 mm
- 1x 189634 Abgastrennstück 80/125
  L=50-150 mm
- 1x 189635 Mauerblende D 125
- 1x 6002261 Gleitmittel, Tube

Bestell-Nr.: 191525
Menge: 1,000 Stck

**6.2.11 OERTLI Speich. OECOPOWER 500-115 Condens BW-Frischwasserspeicher, 500 l, 107 kW**
OERTLI Speicher OECOPOWER 500-115 Condens
Brennwert-Frischwasserspeicher
500 Liter / 107 kW (bei 80°C/60°C)
Kombipufferspeicher zur Trinkwasser- erwärmung
(Durchlauferhitzer-Prinzip) für große Zapfleistungen.
Die Wärmebeladung und die Wärmeentnahme aus - bzw. in
den Speicher wird gezielt in den  Ebenen vollzogen, die
zum Temperaturniveau des  Wärmeverbrauchers bzw. des
Wärmeerzeugers passen. Der
Trinkwasser-Edelstahl-Glattrohrwärmetauscher befindet
sich im Speicher und kann bis zu 120 kW Wärmeleistung
aufnehmen.
In diesem Fall können Dauerzapf- leistungen bis zu 2700
l/h realisiert werden.

Betriebsbedingungen:
Zul. Betriebsüberdruck Behälter: 3 bar
Zul. Betriebsüberdruck WT: 10 bar
Zul. Betriebstemperatur Behälter: 90°C
Zul. Betriebstemperatur WT: 90°C
Zul. Speicherladetemp.:  95° C
Inhalt Speicher: 442 Liter
Inhalt Trinkwasser: 38 Liter
Speicherdurchm. ohne Isolierung: 650mm
Speicherhöhe : 1770 mm
Notwendige Montagehöhe
(ohne Sockel): 1870 mm
Kippmaß ohne Isolierung: 1886 mm
Isolierung :  110 mm
Trinkwasser WT-Fläche: 8 m², 38 l Inhalt

Im Lieferumfang sind enthalten:
Speicher mit Zubehörbeutel, Isolierung,
Brennwertgerät GMR 4115 Condens,
Ladepumpe Kolli HC 145, Kesselanschlusssatz,
Isolierung für Kesselanschluss, Speicherfühler

Bestell-Nr.: 191524
Menge: 1,000 Stck

**6.2.12 OERTLI Speicher OECOPOWER 500-90 Condens BW-Frischwasserspeicher, 500 l, 84 kW**
OERTLI Speicher OECOPOWER 500-90 Condens
Brennwert-Frischwasserspeicher
500 Liter / 84 kW (bei 80°C/60°C)
Kombipufferspeicher zur Trinkwasser- erwärmung
(Durchlauferhitzer-Prinzip) für große Zapfleistungen.
Die Wärmebeladung und die Wärmeentnahme aus - bzw. in
den Speicher wird gezielt in den  Ebenen vollzogen, die
zum Temperaturniveau des  Wärmeverbrauchers bzw. des
Wärmeerzeugers passen. Der
Trinkwasser-Edelstahl-Glattrohrwärmetauscher befindet
sich im Speicher und kann bis zu 120 kW Wärmeleistung
aufnehmen.
In diesem Fall können Dauerzapf- leistungen bis zu 2700
l/h realisiert werden.

Betriebsbedingungen:
Zul. Betriebsüberdruck Behälter: 3 bar
Zul. Betriebsüberdruck WT: 10 bar
Zul. Betriebstemperatur Behälter: 90°C
Zul. Betriebstemperatur WT: 90°C
Zul. Speicherladetemp.:  95° C
Inhalt Speicher: 442 Liter
Inhalt Trinkwasser: 38 Liter
Speicherdurchm. ohne Isolierung: 650mm
Speicherhöhe : 1770 mm
Notwendige Montagehöhe
(ohne Sockel): 1870 mm
Kippmaß ohne Isolierung: 1886 mm
Isolierung :  110 mm
Trinkwasser WT-Fläche: 8 m², 38 l Inhalt

Im Lieferumfang sind enthalten:
Speicher mit Zubehörbeutel, Isolierung,
Brennwertgerät GMR 4090 Condens,
Ladepumpe Kolli HC 145, Kesselanschlusssatz,
Isolierung für Kesselanschluss, Speicherfühler

Bestell-Nr.: 191523
Menge: 1,000 Stck

#### 6.3 Pufferspeicher PS/SPS

**6.3.1 OERTLI Pufferspeicher PS 500 ohne Solar-Wärmetauscher, 500 l**
OERTLI Pufferspeicher PS 500
ohne Solar-Wärmetauscher
- Speicher-Behälter aus hochwertigem
  Stahlblech mit einem schwarzen
  Rostschutzmittel beschichtet
- Wärmedämmung aus 100 mm starkem
  Polyestervlies mit weißer
  umweltfreundlicher Polystyrol-
  Außenhaut

Inhalt  500 Liter
Bereitsch.-verlust
  bei t 45 K  3,1 kWh/24 h
Versandgewicht  141  kg

Zul. Betriebsüberdruck  3 bar
Zul. Vorlauftemperatur  95 Grd C
Gesamthöhe mit Isolierung  1780 mm
Gesamtdurchm. m. Isolierung 850 mm
Durchmesser ohne Isolierung 650 mm

Bestell-Nr.: 190944
Menge: 1,000 Stck

**6.3.2 OERTLI Heizungspufferspeicher SPS 600 mit Edelstahlwärmetauscher**
OERTLI Heizungspufferspeicher
SPS 600 mit Edelstahlwärmetauscher
Heizungspufferspeicher mit internem
Edelstahlglattrohrwärmetauscher für
Brauchwasser und Solarwärmetauscher
- hochwärmegedämmte Blechverkleidung
- integrierter Heizungspuffer, damit
  optimales Taktungsverhalten des
  Kessels
- integrierte solare Heizungsanbindung
- Frischwasser-Durchlaufsystem
- Anbindung auch großer Kesselleistungen
  bis 120 kW möglich

- zul. Betriebsüberdruck:  3 bar
- max. zul. Speichertemperatur: 110 Grad

Typ  :  SPS 600
Inhalt  :  600 L

Edelstahlwärmetauscher

Heizfläche  :  4 m2
Wasserinhalt  :  36 L
ka-Wert bei Vz 10 l/min:  2,5 kWK
Spitzenzapfleistung
Tspeicher=75 Grad C
Tzapf  =45 Grad C
-bei voll gel. Speicher:  280 L
-bei gel. Nachheizvol. :  187 L
max. Nachheizleistung  :  120 kW
empf. Zapfmengenbegr.  :  20 lmin
Druckverlust (50 l/min):  0,5  bar
Druckverlust (20 l/min):  0,15 bar
zul. WW-Temperatur  :  95 Grad
zul. Betriebsdruck  :  10 bar

Solarwärmetauscher

Heizfläche  :  2,3 m2
Wasserinhalt  :  2 L
ka-Wert bei 10 l/min  :  1,3 kWK
Druckverlust 10 l/min  :kleiner 0,1 bar
zul. Betriebsdruck  :  6 bar

Pufferspeicher

Durchmesser mit Isol.  :  950 mm
Isolationsstärke  :  100 mm
Gewicht  :  170 kg
Bestell-Nr.:  61276
Menge: 1,000 Stck

**6.3.3 OERTLI Pufferspeicher PS 1500-2 ohne eingebauten Wärmetauscher**
OERTLI Pufferspeicher PS 1500-2
ohne eingebauten Wärmetauscher
- Hochleistungs-Pufferspeicher
- Speicher-Behälter aus hochwertigem
  Stahlblech mit einem schwarzen
  Rostschutzmittel beschichtet
- Wärmedämmung aus 100 mm starkem
  Polyestervlies mit weißer
  umweltfreundlicher Polystyrol-
  Außenhaut

Inhalt:  1500 l
Bereitsch.-Verlust
bei t 45 K:  4,7 kWh/24h
Versandgewicht:  223 kg

Zul. Betriebsüberdruck
- Speicher:  6 bar
Zul.Vorlauftemperatur
- Speicher:  95°C
Gesamthöhe mit Isolierung:  2220 mm
Gesamtdurchm. m. Isolierung: 1200 mm
Durchmesser ohne Isolierung: 1000 mm

Bestell-Nr.:  190468
Menge: 1,000 Stck

**6.3.4 OERTLI Pufferspeicher PS 500 WP für GAWP, 500 l**
OERTLI Pufferspeicher PS 500 WP
für Gas-abs.Wärmepumpe
- Hochleistungs-Pufferspeicher mit
  eingebauter und großdimensionierter
  Heizschlange aus ovalem Glattrohr
- Speicher-Behälter aus hochwertigem
  Stahlblech mit einem schwarzen
  Rostschutzmittel beschichtet
- Hochwertige Isolierung Thermodul +
  Dämmstärke: 20 mm Polyesterfaservlies,
  70/90 mm EPS als Kombination
  Oberfläche: Polystyrolplatte 1,0 mm  schlagzähe
Ausführung in RAL 9016,  glatt Verschluß:
Hakenverschluß mit  Abdeckleiste in schwarz
- für nachträgliche Montage geeignet
  Oberer Dämmabschluß: 100 mm
  Vleisrondele mit Tiefziehhaube schwarz

Puffer-Inhalt  ltr.
  : 500
Heizfläche Wärmetauscher  m²  : 5,4
Inhalt Wärmetauscher  ltr.  : 48,2
Wasserseitiger Widerstand
Wärmetauscher bei 4m³/h  bar  : 0,75

Bereitschaftswärmeverlust
  bei t 45 K  kWh/24  h : 3,2
Versandgewicht  kg : 104

Zul. Betriebsüberdruck
- Speicher  bar : 6
- Wärmetauscher  bar : 12
Zul.Vorlauftemperatur
- Speicher  Grd C : 95
- Wärmetauscher  Grd C : 95
Druckverlust des Wärmetauschers
bei 4m³/h  bar :  0,75
Gesamthöhe mit Isolierung  mm : 1770
Gesamtdurchm. m. Isolierung  mm : 850
Durchmesser ohne Isolierung  mm : 650
Kippmaß Behälter  mm : 1780

Bestell-Nr.  : 192006
Menge: 1,000 Stck

**6.3.5 OERTLI Pufferspeicher PS 800 800 l, für GAWP 35 LW**
OERTLI Pufferspeicher PS 800
für Gas-abs.Wärmepumpe
- Hochleistungs-Pufferspeicher mit
  eingebauter und großdimensionierter
  Heizschlange aus ovalem Glattrohr
- Speicher-Behälter aus hochwertigem
  Stahlblech mit einem schwarzen
  Rostschutzmittel beschichtet
- Wärmedämmung aus 125 mm starkem
  Polyestervlies mit weißer
  umweltfreundlicher Polystyrol-
  Außenhaut

Puffer-Inhalt  ltr. : 800
Heizfläche Wärmetauscher  m² : 9,3
Inhalt Wärmetauscher  ltr. : 85,5
Bereitschaftswärmeverlust
  bei t 45 K  Wh/24 h : 3,2
Versandgewicht  kg : 162

Zul. Betriebsüberdruck
- Speicher  bar : 6
- Wärmetauscher  bar : 12
Zul.Vorlauftemperatur
- Speicher  Grd C : 95
- Wärmetauscher  Grd C : 95
Gesamthöhe mit Isolierung  mm : 1910
Gesamtdurchm. m. Isolierung  mm : 1050
Durchmesser ohne Isolierung  mm : 800

Bestell-Nr.  : 191909
Menge: 1,000 Stck

**6.3.6 OERTLI Heizungspufferspeicher SPS 850 850 l, Brauchwasser und Solarwärmet.**
OERTLI Heizungspufferspeicher
SPS 850 mit Edelstahlwärmetauscher
Heizungspufferspeicher mit internem
Edelstahlglattrohrwärmetauscher für
Brauchwasser und Solarwärmetauscher
- hochwärmegedämmte Isolierung
- integrierter Heizungspuffer, damit
  optimales Taktungsverhalten des
  Kessels
- integrierte solare Heizungsanbindung
- Frischwasser-Durchlaufsystem
- Anbindung auch großer Kesselleistungen bis 120 kW möglich
- zul. Betriebsüberdruck
  Behälter  : 3 bar
- zul. Brauwasserdruck  : 10 bar
- zur Betriebsdruck Solar WT  : 6 bar
- max. zul. Speichertemperatur: 110 Grad

Typ  :  SPS 850
Inhalt  :  850 Liter
 Heizfläche  :  4 m2
Wasserinhalt  :  36 L
ka-Wert bei Vz 10 l/min:  2,5 kWK
Spitzenzapfleistung
Tspeicher=75 Grad C
Tzapf  =45 Grad C
-bei voll gel. Speicher:  280 L
-bei gel. Nachheizvol. :  187 L
max. Nachheizleistung  :  120 kW
empf. Zapfmengenbegr.  :  20 lmin
Druckverlust (50 l/min):  0,5  bar
Druckverlust (20 l/min):  0,15 bar
zul. WW-Temperatur  :  95 Grad
Solarwärmetauscher
  Heizfläche  :  2,4 m2
Wasserinhalt  :  2 L
ka-Wert bei 10 l/min  :  1,3 kWK
Druckverlust 10 l/min  :  < 0,1 bar

Pufferspeicher

Durchmesser mit Isol.  :  1000 mm
Isolationsstärke  :  100 mm
Gewicht  :  198 kg
Bestell-Nr.:  191782
Menge: 1,000 Stck

**6.3.7 OERTLI Heizungspufferspeicher SPS 1000 mit Edelstahlwärmetauscher**
OERTLI Heizungspufferspeicher
SPS 1000 mit Edelstahlwärmetauscher
Heizungspufferspeicher mit internem
Edelstahlglattrohrwärmetauscher für
Brauchwasser und Solarwärmetauscher
- hochwärmegedämmte Blechverkleidung
- integrierter Heizungspuffer, damit
  optimales Taktungsverhalten des
  Kessels
- integrierte solare Heizungsanbindung
- Frischwasser-Durchlaufsystem
- Anbindung auch großer Kesselleistungen bis 155 kW möglich

- zul. Betriebsüberdruck:  3 bar
- max. zul. Speichertemperatur: 110 Grad

Typ  :  SPS 1000
Inhalt  :  1000 L

Edelstahlwärmetauscher

Heizfläche  :  6 m2
Wasserinhalt  :  48 L
ka-Wert bei Vz 10 l/min:  3  kW/K
Spitzenzapfleistung
Tspeicher=75 Grad C
Tzapf  =45 Grad C
-bei voll gel. Speicher:  340 L
-bei gel. Nachheizvol. :  233 L
max. Nachheizleistung  :  155 kW
empf. Zapfmengenbegr.  :  30
l/min
Druckverlust (50 l/min):  0,6  bar
Druckverlust (20 l/min):  0,17 bar
zul. WW-Temperatur  :  95 Grad
zul. Betriebsdruck  :  10 bar

Solarwärmetauscher

Heizfläche  :  4 m2
Wasserinhalt  :  3,5 L
ka-Wert bei 10 l/min  :  1,5 kW/K
Druckverlust 10 l/min  :kleiner 0,12 bar
zul. Betriebsdruck  :  6 bar

Pufferspeicher

Durchmesser mit Isol.  :  1050 mm
Isolationsstärke  :  100 mm
Gewicht  :  220 kg
Bestell-Nr.:  61274
Menge: 1,000 Stck

**6.3.8 OERTLI Pufferspeicher PS 1000-2 1000 l, weiß**
OERTLI Pufferspeicher PS 1000-2
- Hochleistungs-Pufferspeicher
- Speicher-Behälter aus hochwertigem
  Stahlblech mit einem schwarzen
  Rostschutzmittel beschichtet
- Glattrohrwärmetauscher für Solar
  Anschluss Rp 1 Zoll
- Wärmedämmung aus 100 mm starkem
  Polyestervlies mit weißer
  umweltfreundlicher Polystyrol-
  Außenhaut

Inhalt  l : 1000
Heizfläche(max. Koll. Fläche) m2: 3,0
(15 m2)
Bereitsch.-verlängerung
bei t 45 K  kWh/24 h : 3,7
Versandgewicht  kg : 195

Zul. Betriebsüberdruck
- Speicher  bar : 6
- Solar-Wärmetauscher  bar : 12
Zul.Vorlauftemperatur
- Speicher  Grd C : 95
- Solar-Wärmetauscher  Grd C : 95
Gesamthöhe mit Isolierung  mm : 2090
Gesamtdurchm. m. Isolierung  mm : 1000
Durchmesser ohne Isolierung  mm : 800

Bestell-Nr.  : 126977
Menge: 1,000 Stck

**6.3.9 OERTLI Pufferspeicher PS 800-2 800 l, weiß**
OERTLI Pufferspeicher PS 800-2
- Hochleistungs-Pufferspeicher
- Speicher-Behälter aus hochwertigem
  Stahlblech mit einem schwarzen
  Rostschutzmittel beschichtet
- Glattrohrwärmetauscher für Solar
  Anschluss Rp 1 Zoll
- Wärmedämmung aus 100 mm starkem
  Polyestervlies mit weißer
  umweltfreundlicher Polystyrol-
  Außenhaut

Inhalt  l : 800
Heizfläche(max. Koll. Fläche) m2: 2,8
(10 m2)
Bereitsch.-verlängerung
bei t 45 K  kWh/24 h : 3,3
Versandgewicht  kg : 162

Zul. Betriebsüberdruck
- Speicher  bar : 6
- Solar-Wärmetauscher  bar : 12
Zul.Vorlauftemperatur
- Speicher  Grd C : 95
- Solar-Wärmetauscher  Grd C : 95
Gesamthöhe mit Isolierung  mm : 1910
Gesamtdurchm. m. Isolierung  mm : 1000
Durchmesser ohne Isolierung  mm : 800

Bestell-Nr.  : 126976
Menge: 1,000 Stck

**6.3.10 OERTLI Pufferspeicher PS 500 mit Solar-Wärmetauscher, 500 l**
OERTLI Pufferspeicher PS 500
mit Wärmetauscher
- Speicher-Behälter aus hochwertigem
  Stahlblech mit einem schwarzen
  Rostschutzmittel beschichtet
- Glattrohrwärmetauscher für Solar
  Anschluss Rp 1 Zoll
- Wärmedämmung aus 100 mm starkem
  Polyestervlies mit weißer
  umweltfreundlicher Polystyrol-
  Außenhaut

Inhalt  500 l
Heizfläche  1,3 m²
max. Koll. Fläche  7,5 m²
Bereitsch.-verlust
  bei t 45 K  3,1 kWh/24 h
Versandgewicht  141 kg
Zul. Betriebsüberdruck
  - Speicher  3 bar
  - Solar-Wärmetauscher  12 bar
zul. Vorlauftemperatur
  - Speicher  95 Grd C
  - Solar-Wärmetausche  95 Grd C
Gesamthöhe mit Isolierung  1780 mm
Gesamtdurchm. m. Isolierung 850 mm
Durchmesser ohne Isolierung 800 mm

Bestell-Nr.: 126975
Menge: 1,000 Stck

**6.3.11 OERTLI Pufferspeicher PS 1000-2 ohne eingebauten Wärmetauscher**
OERTLI Pufferspeicher PS 1000-2
ohne eingebauten Wärmetauscher
- Hochleistungs-Pufferspeicher
- Speicher-Behälter aus hochwertigem
  Stahlblech mit einem schwarzen
  Rostschutzmittel beschichtet
- Wärmedämmung aus 100 mm starkem
  Polyestervlies mit weißer
  umweltfreundlicher Polystyrol-
  Außenhaut

Inhalt:  1000 l
Bereitsch.-Verlust
bei t 45 K:  3,7 kWh/24h
Versandgewicht:  195 kg

Zul. Betriebsüberdruck
- Speicher:  6 bar
Zul.Vorlauftemperatur
- Speicher:  95°C
Gesamthöhe mit Isolierung:  2090 mm
Gesamtdurchm. m. Isolierung: 1000 mm
Durchmesser ohne Isolierung: 800 mm

Bestell-Nr.:  190467
Menge: 1,000 Stck

**6.3.12 OERTLI Pufferspeicher PS 800-2 ohne eingebauten Wärmetauscher**
OERTLI Pufferspeicher PS 800-2
ohne eingebauten Wärmetauscher
- Hochleistungs-Pufferspeicher
- Speicher-Behälter aus hochwertigem
  Stahlblech mit einem schwarzen
  Rostschutzmittel beschichtet
- Wärmedämmung aus 100 mm starkem
  Polyestervlies mit weißer
  umweltfreundlicher Polystyrol-
  Außenhaut

Inhalt:  800 l
Bereitsch.-Verlust
bei t 45 K:  3,3 kWh/24h
Versandgewicht:  162 kg

Zul. Betriebsüberdruck
- Speicher:  6 bar
Zul.Vorlauftemperatur
- Speicher:  95°C
Gesamthöhe mit Isolierung:  1910 mm
Gesamtdurchm. m. Isolierung: 1000 mm
Durchmesser ohne Isolierung: 800 mm

Bestell-Nr.:  190466
Menge: 1,000 Stck

**6.3.13 OERTLI Pufferspeicher PS 1500-2 1500 l, weiß**
OERTLI Pufferspeicher PS 1500-2
- Hochleistungs-Pufferspeicher
- Speicher-Behälter aus hochwertigem
  Stahlblech mit einem schwarzen
  Rostschutzmittel beschichtet
- Glattrohrwärmetauscher für Solar
  Anschluss Rp 1 Zoll
- Wärmedämmung aus 125 mm starkem
  Polyestervlies mit weißer
  umweltfreundlicher Polystyrol-
  Außenhaut

Inhalt  l : 1500
Heizfläche(max. Koll. Fläche) m2: 4,2
(20 m2)
Bereitsch.-verlängerung
bei t 45 K  kWh/24 h : 4,7
Versandgewicht  kg : 223

Zul. Betriebsüberdruck
- Speicher  bar : 6
- Solar-Wärmetauscher  bar : 12
Zul.Vorlauftemperatur
- Speicher  Grd C : 95
- Solar-Wärmetauscher  Grd C : 95
Gesamthöhe mit Isolierung  mm : 2220
Gesamtdurchm. m. Isolierung  mm : 1250
Durchmesser ohne Isolierung  mm : 1000

Bestell-Nr.  : 126978
Menge: 1,000 Stck

#### 6.4 Zubehör Warmwasserspeicher

**6.4.1 OERTLI Anschluss-Set Ausdehnungsgefäß 3/4 Zoll für OECOSUN / OECODENS**
OERTLI Anschluss-Set Ausdehnungsgefäß
3/4 Zoll für OECOSUN / OECODENS

zum Anschluss eines Ausdehnungsgefäßes
bis 25 Liter

Kolli EC 118

Bestell-Nr.: 89807238
Menge: 1,000 Stck

**6.4.2 OERTLI Zirkulationszubehör (220SHL) für OEcaLoad 220SHL und OEcaFlow 160SL**
OERTLI Zirkulationszubehör
für OEcaLoad 220SHL
und OEcaFlow 160SL
Kolli ER 219

Bestell-Nr.: 100017433
Menge: 1,000 Stck

**6.4.3 OERTLI Brauchwasserausdehnungsgefäß 8 L für OEcaflow und OEcaload**
OERTLI Brauchwasserausdehnungsgefäß
8 L für OEcaflow und OEcaload

Kolli: ER223

Bestell.-Nr. 100018204
Menge: 1,000 Stck

**6.4.4 OERTLI Brauchwasser-Mischeinrichtung 1" incl. Verschraubung 1"Gx3/4"R**
Brauchwasser-Mischeinrichtung Bausatz
als Verbrühungsschutz,
bestehend aus Brauchwassermischer 3x1"G,
(Außengewinde  flachdichtend) und 3 St.
Anschlußverschraubungen mit Dichtungen
1" G x 3/4" R
Einstellbereich:  35°C - 60°C.
Max.Eingangstemp: 95°C

Art. Nr. für einzelne Verschr.
inkl Dichtung : 191660
Art. Nr. für Brauchwassermischer einzeln: 191659

Bestell-Nr.:  191661
Menge: 1,000 Stck

**6.4.5 OERTLI Elektroheizflansch 6 kW / 400 V für OECODENS/OECOSUN/OECOSUN R 500**
OERTLI Elektroheizflansch 6 kW / 400 V
für OECODENS 500, OECOSUN 500 und OECOSUN R 500
EC 311

Bestell-Nr.:100006501
Menge: 1,000 Stck

**6.4.6 OERTLI Fremdstromanode für WW-Speicher OBC 162/252 und OB150-300**
OERTLI  Fremdstromanode für WW-Speicher
OBC 162/252 und OB150-300

Bestell-Nr.:  163179
Menge: 1,000 Stck

**6.4.7 OERTLI Soloschaltung für GSH / GSW**
OERTLI Soloschaltung
für GSH / GSW

Bestell-Nr.: 190048
Menge: 1,000 Stck

### 7 Kompaktregelungen für Heizungsanlagen

#### 7.1 Regelungen

**7.1.1 OERTLI Raumgerät RFF 60 S/M für Fernsteuerung über ext. Modem**
OERTLI Raumgerät RFF 60 S/M
für Fernsteuerung über ext. Modem
mit Betriebswahlschalter für
Automatik-Betrieb, Dauernd-Normal-
Betrieb, Dauernd-Absenkbetrieb, Korrektur des Raumtemperatur-Sollwertes
+ 3,0 Grad C. Für jeden Heizkreis kann
ein Raumgerät eingesetzt werden. An-
schluß an REA-Regelung über eine
4-adrige, abgeschirmte Datenbusleitung
z. B. JY(St) 2x2x0,6. Bei Anschluß
mehrerer Raumgeräte an eine REA-Regelung
erhält jede RFF605 eine andere Adresse
mittels Codierschalter.

Bestell-Nr.:  190356
Menge: 1,000 Stck

**7.1.2 OERTLI R-Schaltfeld OE-tronic 3 mit OECOPROTECT ( FT 63 ), schwarz**
OERTLI R-Schaltfeld OE-tronic 3
mit OECOPROTECT ( FT 63 )
- Gesteuert durch einen Mikroprozessor,
  beinhaltet das OE-tronic 3-Schaltfeld
  ab  Werk, eine programmierbare,
  witterungsgeführte Regelung zur
  Steuerung einstufiger Brenner
  (PK/PU/CU 150)
- Einbau einer Platine AD 217 möglich,
  die einen 2-stufigen oder
  modulierenden Brenner steuern kann und
  zusätzlich einen gemischten Heizkreis
  (Fühler AD 199 ist Zubehör )
- Die OE-tronic 3 ist vorprogrammiert
  und nach einer einfachen Zeiteinstellung betriebsbereit
- Außergewöhnlich bedienungsfreundlich
  erlaubt die OE-tronic 3 jederzeit die
  Änderung der Soll-Temperaturen,
  der Heizprogramme und vieler anderer
  Parameter
- Die Dialoganzeige der OE-tronic 3
  ermöglicht eine echte Kommunikation im
  Klartext - mehrsprachig - und steuert
  von der einfachsten bis zur aufwendigsten Heizungsanlage
- Das Schaltfeld ist mit einem
  Potentiostaten ausgestattet, der die
  Fremdstromanode OECOPROTECT
  ansteuern kann. Wird ein Speicher ohne
  OECOPROTECT verwendet, muss lediglich
  der entsprechende Parameter
  deaktiviert werden.

Bestell-Nr.: 100004587
Menge: 1,000 Stck

**7.1.3 Kaskadenregler REA 532 B/1 Mikroprozessorgesteuertes Regelgerät für 2-stufige**
Kaskadenregler REA 532 B/1 Mikroprozessorgesteuertes Regelgerät für 2-stufige
oder modulierende Brenner, mit 2
Mischermodulen und Speicherlademodul.
Bei Mehrkesselanlagen wird für jeden
Kessel eine Regelung gebraucht.
Es können bis zu fünf Regelungen über
eine abgeschirmte 3-Drahtleitung miteinander verbunden werden, bei Einsatz
von einem Außenfühler. Mit Kesselfühler, Fühlerklemmleiste.
Außen-Vorlauf und Speicherfühler
siehe Zubehör.
Bestell-Nr.:  126645
Menge: 1,000 Stck

**7.1.4 OERTLI Regelung OE-tronic 4 DIN im Wandgehäuse, 1 VF, AF, Buskabel**
OERTLI OE-tronic 4 DIN im Wandgehäuse
witterungsgeführte Regelung zur Ansteuerung von bis zu
2 zusätzlichen gemischten Heizkreisen bei Verwendung
von OE-tronic 3 und 4
- Einschließlich Wandgehäuse Art.Nr.
  192152
- Bedienfeld HMI Kolli AD 273  Art.Nr.  100016095
- Bus Verbindungskabel 12 m Art.-Nr.
  161114
- 1 Anlegefühler Art. Nr. 163176

Für die Ansteuerung des 2. gemischten Heizkreis ist
weiteres Zubehör erforderlich.

Bestell-Nr.: 192150
Menge: 1,000 Stck

**7.1.5 OERTLI Regelung REA 232 B/1**
OERTLI Regelung REA 232 B/1

für 1- oder 2-stufige Brenner mit
witterungsgeführter Vorlauftemperaturregelung für einen ungemischten und zwei
gemischte Heizkreise und Warmwasser.

Die Regelung verfügt über:
- Automatische Sommer-/Winter-Schaltung
- Wochenheizprogramm für Heizkreis
- Wochenheizprogramm für Warmwasseraufbereitung
- Dauernder Tagbetrieb oder Absenkbetr.
- Frostschutzsicherung, Pumpenantiblockierschaltung
- autom. Legionellenschutzschaltung,
  u. v. a. mehr!

Lieferumfang:
- Regelgerät REA 232 B/1
- Witterungsfühler
- Vorlauffühler (bei REA 232 B: 2 Stück)
- Kesselfühler
- Niederspannungs-Kabelbaum

Bestell-Nr.:  125400
Menge: 1,000 Stck

**7.1.6 OERTLI Zentralgerät Theta N 23 BC zur Ansteuerung von Kesseln**
OERTLI Theta N 23 BC Zentralgerät
zur Ansteuerung von Kesseln mit 1- stufigem Brenner
oder modulierende Gasbrennwertkessel mit MCBA
(Kommunikation über Interface- Schnittstelle #191840).
Witterungsgeführte Vorlauftemperatur- regelung für
einen ungemischten, einen gemischten Heizkreis und
Warmwasser.

Einfache und transparente Bedienung .
Standard- und Expertenbedienmodus.
Dreh-Drück-Knopf als zentrales Bedienelement.
Großes, gut ablesbares LCD mit Hinterleuchtung.
Klartext auf der Benutzerebene (mehrsprachig).
Klare Strukturierung durch Trennung von Benutzer-,
Heizungsfachmann- und OEM-Ebene.
Übersichtliche Parameterstruktur.
Drucktasten mit gut fühlbarem Druckpunkt

Vorhandene Eingänge
Außenfühler, Wärmeerzeugerfühler, Speicherfühler,
1 x Vorlauffühler, 3 x variabler Eingang,
Kollektorfühler
Kollektorspeicher-/Pufferfühler, Impulseingang

Grundbedienung
Informationstaste mit allen Temperatur- und
Statusinformationen, Funktionstasten für direkten
Zugriff der Standardfunktionen, Emissionsmessung
vom Schornsteinfeger direkt über Taste zugänglich

Schaltzeitprogrammierung
Bis zu 3 digitale Uhrenkanäle.
Bis zu 3 Schaltzyklen pro Tag .
Pro Schaltzyklus individuelle Temperatur einstellbar.
Leichte Einstellung der Schaltzeiten mit
Kopierfunktionen

Serviceunterstützung
Fehlerspeicher. Anzeige von Störmeldungen.
Betriebsstundenzähler. Impulszähler.
Funktionsabhängiger Relaistest

Funktionsmerkmale Warmwasser
Warmwasser-Spartemperatur.
Legionellen- Schutzfunktion.
Verschiedene Betriebsarten (Parallel-, Vorrang-,
bedingter oder witterungsgeführter Vorrang,
Zwischenheizen, Vorrang-Trennschaltung).
Temperaturmessung über Fühler oder Thermostat.
Intervallschaltung für Zirkulationspumpe.

Funktionsmerkmale Heizkreis
Automatische Sommer-Winterzeitumschaltung.
Auswahl zwischen Absenk- und Ecobetrieb.
Einfluß der Gebäudecharakteristik.
Schaltzeitenoptimierung mit und ohne Raumeinfluß.
Heizkennlinienadaption . Estrichtrocknungsfunktion.
Mittelwertbildung der Außentemperatur durch
Einsatz eines zweiten Außenfühlers

Einbaumaße: 144x96x70 (LxBxT)

Bestell Nr.: 191436
Menge: 1,000 Stck

**7.1.7 OERTLI Industrieregler TROVIS Typ 6497-03 für Gasregelstationen**
OERTLI Industrieregler TROVIS
Typ 6497-03 für Gasregelstationen

Bestell-Nr.: 190370
Menge: 1,000 Stck

**7.1.8 Raumgerät RFF 60 mit eingebautem Raumfühler- u. Betriebswahlschalter für**
Raumgerät RFF 60 mit eingebautem Raumfühler- u. Betriebswahlschalter für
Automatik-Betrieb, Dauernd-Normal-
Betrieb, Dauernd-Absenkbetrieb, Korrektur des Raumtemperatur-Sollwertes
+ 3,0 Grad C. Für jeden Heizkreis kann
ein Raumgerät eingesetzt werden. An-
schluß an REA-Regelung über eine
4-adrige, abgeschirmte Datenbusleitung
z. B. JY(St) 2x2x0,6. Bei Anschluß
mehrerer Raumgeräte an eine REA-Regelung
erhält jede RFF605 eine andere Adresse
mittels Codierschalter.
Bestell-Nr.:  126624
Menge: 1,000 Stck

**7.1.9 OERTLI Regelung PM 2972 f. Wärmeerzeuger witterungsgeführt, Kaskadenmanager**
OERTLI Witterungsgeführte Regelung PM 2972 im
Normgehäuse 144 x 96 mm
Einbauregler mit integriertem
Wärmemanagement für stufige und modulierende
Wärmeerzeuger
Die Wärmeleistung kann über einen
PID-Regler ermittelt werden. Bei der
Ausführung mit Kaskadenmanager kann diese Anforderung
auf bis zu 8 Wärmeerzeuger verteilt werden.
Der Kaskadenmanager verwaltet die
Adressen der Wärmeerzeuger und kann eine
Sequenzumschaltung steuern. Der Sollwert der
Gastemperatur kann über ein 0-10V Eingang per Hand
eingestellt werden.
Parametrierebenen  Passwortgeschützt.
Einfache Bedienung durch zwei
Drehknöpfe und Display mit leicht erkennbaren,
sprachenabhängigen Symbolen
Automatische Sommer/Winter Umschaltung
Standschutzfunktion für Mischer und Pumpen Frost- und
Kesselschutzfunktion
Parametrierung über PC und Modem
mit Servicetool (Zubehör) möglich

Bestell-Nr.: 191509
Menge: 1,000 Stck

**7.1.10 OERTLI REA-131 B/1 -Analogregelung- Mikroprozessorgesteuertes Regelgerät**
OERTLI REA-131 B/1 -Analogregelung-
Mikroprozessorgesteuertes Regelgerät
für 1-stufige Brenner mit witterungsgeführter Vorlauftemperaturregelung für
einen ungemischten, einen gemischten
Kreis und Warmwasser.

Die Regelung verfügt über:
- Automatische Sommer-/Winter-Schaltung
- Wochenheizprogramm für Heizkreis
- Wochenheizprogramm für Warmwasseraufbereitung
- Dauernder Tagbetrieb oder Absenkbetr.
- Frostschutzsicherung, Pumpenantiblockierschaltung
- autom. Legionellenschutzschaltung,
  u. v. a. mehr!

Lieferumfang:
- Regelgerät REA 131 B/1
- Witterungsfühler
- Vorlauffühler (bei REA 232 B: 2 Stück)
- Kesselfühler
- Niederspannungs-Kabelbaum

Bestell-Nr.:  125394
Menge: 1,000 Stck

#### 7.2 Zubehör Regelungen OE-tronic

**7.2.1 OERTLI Solarfühler ( 2 Stück ) zum Anschluss an OE-tronic 3**
OERTLI  Solarfühler ( 2 Stück )
Zum Anschluss an OE-tronic 3

Bestell-Nr.:  161115
Menge: 1,000 Stck

**7.2.2 OERTLI Vorlauffühler zum Aktivieren 1 Mischerkreises bei OE-tronic 3**
OERTLI  Vorlauffühler
zum Aktivieren 1 Mischerkreises
bei OE-tronic 3

Bestell-Nr.:  163176
Menge: 1,000 Stck

**7.2.3 OERTLI Buskabel 12 Meter, m. OE-tronic 3 für Kesselkaskaden von mehreren Kesseln**
OERTLI  Buskabel 12 Meter
Für Kesselkaskaden von mehreren
Kesseln mit Schaltfeld OE-tronic 3
- geschirmt

Bestell-Nr.:  161114
Menge: 1,000 Stck

**7.2.4 OERTLI Abgasfühler für OE-tronic 3**
OERTLI  Abgasfühler
für OE-tronic 3

Bestell-Nr.:  163174
Menge: 1,000 Stck

**7.2.5 OERTLI Dialog-Fernbedienung zum Anschluss an OE-tronic 3**
OERTLI  Dialog-Fernbedienung
zum Anschluss an OE-tronic 3
- Betriebswahlschalter
- Wärmer/kälter
- Wahl von Zeitprogrammen
- Diverse Anzeigen

Bestell-Nr.:  161118
Menge: 1,000 Stck

**7.2.6 OERTLI Platine und Fühler für 1 Mischerkreis, für OE-tronic 3**
OERTLI  Platine und Fühler
für 1 Mischerkreis zum Einbau
in OE-tronic 3

Bestell-Nr.:  161113
Menge: 1,000 Stck

**7.2.7 OERTLI Funk-Außenfühler für OE-tronic 4 zur drahtlosen Temperaturwertübertragung**
OERTLI Funk-Außenfühler
drahtlose Temperaturwertübertragung
für OE-tronic 4
Kolli AD 251

(nur in Verbindung mit Funk Empfänger
Kolli AD 252)

Bestell-Nr.: 100013306
Menge: 1,000 Stck

**7.2.8 OERTLI Pufferfühler für OE-tronic 4 für Einsatz in hydraulischen Weichen**
OERTLI Pufferfühler als Summenvorlauffühler
insbesondere für Einsatz in hydraulischen Weichen in
Verbindung mit OE-tronic 4

Kolli AD 200

Bestell-Nr.: 100013305
Menge: 1,000 Stck

**7.2.9 OERTLI Mischerplatine und Fühler für Kessel mit Regelung OE-tronic 4**
OERTLI  Mischerplatine und Fühler
zur Steuerung eines 2. Mischerkreises
für Kessel mit Regelung OE-tronic 4

Bestell-Nr.:  100013304
Menge: 1,000 Stck

**7.2.10 OERTLI Dialog Fernbedienung für OE-tronic 4**
OERTLI Dialog Fernbedienung
für OE-tronic 4
zum Ändern von Steuerbefehlen und
zur Fernkontrolle der Heizung vom
Wohnraum aus Temperatur- und Betriebs- artenverstellung
Komfort-Warmwasser- Funktion Schaltzeitenprogramme
Kolli AD 257

Bestell-Nr.: 100013477
Menge: 1,000 Stck

**7.2.11 OERTLI Funk-Dialog Fernbedienung AD255 für Regelung OE-tronic 4**
OERTLI Funk-Dialog Fernbedienung für Regelung OE-tronic
4 zum Ändern von Steuerbefehlen und zur Fernkontrolle
der Heizung vom Wohnraum aus Temperatur- und
Betriebsartenverstellung Komfort-Warm- wasser Funktion
Schaltzeitenprogramme
Funk-Kesselmodul als Empfänger
zusätzlich erforderlich!

Kolli AD 255

Bestell-Nr.: 100013472
Menge: 1,000 Stck

**7.2.12 OERTLI Funk-Kessel-Modul Empfänger für OE-tronic 4**
OERTLI Funk-Kessel-Modul Empfänger
für OE-tronic 4
Kolli AD 252

Bestell-Nr.:  100013307
Menge: 1,000 Stck

#### 7.3 Inbetreibname Regelungen

**7.3.1 OERTLI Inbetriebnahme Raumstation RS 30 u. Mischermodul MAB 30 E, Aufpreis**
OERTL Inbetriebnahme Raumstation RS 30
u. Mischermodul MAB 30 E in
Verbindung mit der Kesselinbetriebnahme
(Aufpreis)

Bestell-Nr.: 197004
Menge: 1,000 Stck

**7.3.2 OERTLI Inbetriebnahme Regelung CD 30 mit DUO Anlage, Aufpreis**
OERTL Inbetriebnahme Regelung CD 30
mit DUO Anlage in Verbindung mit der
Kesselinbetriebnahme (Aufpreis)

Bestell-Nr.: 197004
Menge: 1,000 Stck

**7.3.3 OERTLI Inbetriebnahme Raumstation RS 30 in Verbindung mit Kesselinbetriebnahme**
OERTL Inbetriebnahme Raumstation RS
30 in Verbindung mit der
Kesselinbetriebnahme (Aufpreis)

Bestell-Nr.: 197003
Menge: 1,000 Stck

**7.3.4 OERTLI Inbetriebnahme Regelung REA/CD 20 (1 Heizkr. u./o.1 Mischerkr.) Aufpreis**
OERTLI Inbetriebnahme Regelung
REA/CD 20 (1 Heizkr. u./o.1 Mischerkr.)
in Verbindung mit der
Kesselinbetriebnahme (Aufpreis)

Bestell-Nr.: 197001
Menge: 1,000 Stck

**7.3.5 OERTLI Inbetriebnahme Regelung REA/CD 20 (1 Heizkr. u./o.2 Mischerkr.), Aufpreis**
OERTLI Inbetriebnahme Regelung
REA/CD 20 (1 Heizkr. u./o.2 Mischerkr.)
in Verbindung mit der
Kesselinbetriebnahme (Aufpreis)

Bestell-Nr.: 197002
Menge: 1,000 Stck

#### 7.4 Zubehör Regelungen

**7.4.1 OERTLI Kabelbaum für Einbau der CD 20/30-Regelung in OERTLI-Kessel**
OERTLI Kabelbaum für Einbau
der CD 20/30-Regelung in OERTLI-Kessel
2-stufig / 2 Mischerkreise

Bestell-Nr.: 609381
Menge: 1,000 Stck

**7.4.2 OERTLI Uhrenthermostat RAM 811 TOP**
OERTLI Uhrenthermostat RAM 811 TOP
für GKR 140 N

Bestell-Nr.: 190517
Menge: 1,000 Stck

**7.4.3 OERTLI Regelthermostat (Kessel-Min)**
OERTLI Regelthermostat
(Kessel-Min)
Bestell-Nr.:  800651
Menge: 1,000 Stck

**7.4.4 OERTLI Temperaturfühler PT 1000 für Solarregelung OETROSOL**
OERTLI Temperaturfühler
PT 1000 für Solarregelung OETROSOL

Bestell-Nr.: 190141
Menge: 1,000 Stck

**7.4.5 Reglererweiterung 2. MK für OECODENS**
Menge: 1,000 Stck

**7.4.6 OERTLI Telekommunikationsmodul TELCOM 2 Fernüberwachungsmodul**
OERTLI TELCOM 2
Telekommunikationsmodul

sprachgesteuertes Fernüberwachungsmodul zur Überwachung von z.B.
- Brenneralarm
- ext. Kontakt
- Netzspannung

Es können bis zu 5 Telefonnummern
hinterlegt werden.

Kolli AD 154

Bestell-Nr.: 161120
Menge: 1,000 Stck

**7.4.7 OERTLI Bedieneinheit MB 6100 Klartextanzeige, f. Oetronic SE 6302 OGZ**
OERTLI Bedieneinheit mit Klartextanzeige Typ MB 6100
für Regler Oetronic SE 6302

Bestell Nr.: 191779
Menge: 1,000 Stck

**7.4.8 OERTLI Fernmanagementsystem OECOCOM zur Fernüberwachung und Fernabfrage**
OERTLI Fernmanagementsystem OECOCOM
Fernüberwachung und Fernabfrage von Störungen sowie
Fernschaltungen von Heizungsanlagen .
Mit Hilfe von integrierten Wählmodems werden
Störmeldungen über das Telefonnetz ( GSM ) übertragen.
Über Internet kann auf verschiedene Heizungsanlagen
zugegriffen und Informationen über Unregelmäßigkeiten
beim Betrieb abgerufen werden.
Fühlerwerte können aufgezeichnet und grafisch
dargestellt werden.  Die Nutzung der Daten erfolgt über
einen Internet-fähigen PC. Der Fernbedienplatz kann
über eine permanente Internetverbindung mit Flat-Rate
mit dem Datenbankserver verbunden werden.
Fernbedienen, Fernüberwachen, Fernschalten,
Konfigurieren von Rufnummern und Meldetexten ermöglicht
OECODATA. Über potentialfreie Relaiskontakte können
auch bauseitige Komponenten geschaltet werden

Bestell-Nr.: 191511
Menge: 1,000 Stck

**7.4.9 OERTLI Interface Ansteuerung 1 Kreis für Fernbedienung RS100 mit GBK GVX 124**
OERTLI Interface
für Dialog-Fernbedienung RS 100 mit Gasbrennwertkessel
GVX 124 SUN condens zur Ansteuerung von für 1
gemischten und 1 ungemischten Kreis

Bestell-Nr.: 88017020
Menge: 1,000 Stck

**7.4.10 OERTLI Jährli. Nutzungsentgelt OECODATA für Servernutzung und die Systempflege**
OERTLI OECODATA
Jährliches Nutzungsentgelt für die
Servernutzung und die Systempflege
des Fernmanagementsystems

Bestell-Nr.: 191512
Menge: 1,000 Stck

**7.4.11 Brauchwasserfühler KVT 20/5 z. Erfassung und Regelung der Warmwassertemperatur**
Brauchwasserfühler KVT 20/5 z. Erfassung
und Regelung der Warmwassertemperatur
Kabellänge 5 m, Anschluß an Stecker X 1
der REA-Regelung.
Bestell-Nr.:  125403
Menge: 1,000 Stck

**7.4.12 OERTLI Außenfühler (1 Stück )**
Außenfühler (1 Stück )

Bestell-Nr.:  126645
Menge: 1,000 Stck

**7.4.13 OERTLI Digitale Raumstation für Heizungs-, Brauchwasserregelung**
Digitale Raumstation für Heizungs- und
Brauchwasserregelung mit
mit Kommunikationsschnittstelle zur
Kesselsteuerung, wahlweise mit oder
ohne Raumfühler zur Fernbedienung von
Heizungsanlagen mit Öl- oder Gaskessel
mit 3-Punkt-Mischerregelung.
Mehr-Kreisanlagen oder mehreren Heizzonen, für Betriebs-, Programm- und
Störungsinformationen sowie Veränderung
verschiedenster Kessel- und Anlagenparameter, zum Anschluß an abgeschirmte 4-Draht-Datenbusleitung
z. B. JY (St) 2 x 2 x 0,6.
Bestell-Nr.:  125355
Menge: 1,000 Stck

**7.4.14 OERTLI Vorlauffühler für REA 532 B**
OERTLI Vorlauffühler für REA 532 B

Bestell-Nr.:  120664
Menge: 1,000 Stck

**7.4.15 OERTLI Kesselfühler QAZ 21 für Brennermodulationsregelung RWF 40**
OERTLI Kesselfühler QAZ 21
für Brennermodulationsregelung RWF 40

Bestell-Nr.: 120742
Menge: 1,000 Stck

**7.4.16 OERTLI Mischerkreiser.OE-tronic 3-MR Wandaufbau, für 1 gemischten Heizkreis**
OERTLI OE-tronic 3-MR
Mischerkreiserweiterung  Wandaufbau
für 1 gemischten Heizkreis

Durch den Einbau einer Mischerplatine
(AD 196 ) besteht die Möglichkeit
einen 2. Mischerkreis anzusteuern.
Die Verbindung zum Kesselschaltfeld
wird durch eine Verbindungsleitung
z.B. (AD 134) hergestellt.
BxHxT: 550x300x130

Kolli AD 243

Bestell-Nr.:  191336
Menge: 1,000 Stck

**7.4.17 OERTLI Fernbedienung FB 6201 mit Display für Wärmepumpen**
OERTLI Fernbedienung  FB 6201
mit Display für Wärmepumpen

Bestell-Nr.:  191319
Menge: 1,000 Stck

**7.4.18 OERTLI Aussenfühler QAC 22 für Brennermodulationsregelung RWF 40**
OERTLI Aussenfühler QAC 22
für Brennermodulationsregelung RWF 40

Bestell-Nr.: 130894
Menge: 1,000 Stck

**7.4.19 OERTLI Servicekabel für RES 11 und Regelung REA, zum Datenaustausch**
OERTLI Servicekabel für RES 11
und Regelung REA, zum Datenaustausch
Bestell-Nr.: 126075
Menge: 1,000 Stck

**7.4.20 OERTLI Digit. Raumstation DS 10 als Programm./Infoeinheit f. REA 532**
OERTLI Digit. Raumstation DS 10
als Programm./Infoeinheit f. REA 532
Programmierungs- und Infoeinheit für
Regelung REA 532 für Heizungs- und
Brauchwasserregelung mit Kommunikationsschnittstelle zur Kesselsteuerung,
wahlweise mit oder ohne Raumfühler zur
Fernbedienung von Heizungsanlagen mit
Öl- oder Gaskessel mit 3-Punkt-Mischer-
regelung.
Mehr-Kreisanlagen oder mehreren Heizzonen, für Betriebs-, Programm- und
Störungsinformationen sowie Veränderungen verschiedenster Kessel- und Anlagenparameter, zum Anschluß an abgeschirmte 4-Draht-Datenbusleitunge
z.B. JY (St) 2 x 2 x 0,6.

Bestell-Nr.: 126657
Menge: 1,000 Stck

### 8 Abgasanlagen

#### 8.1 PPs

**8.1.1 OERTLI Rohrstück PPs 1000 mm DN 125**
OERTLI Rohrstück PPs
1000 mm DN 125

Bestell-Nr.: 189665
Menge: 1,000 Stck

**8.1.2 OERTLI Anschlußstück PPs DN 80 mit Meßöffnung, Zul.Nr. Z-7.2-1622**
OERTLI Anschlußstück PPs DN 80
mit Meßöffnung, Zul.Nr. Z-7.2-1622
Bestell-Nr.: 189632
Menge: 1,000 Stck

**8.1.3 OERTLI Erweiterung PPs 60/80 ( exzentrisch )**
OERTLI Erweiterung PPs 60/80
( exzentrisch )

Bestell-Nr.: 190234
Menge: 1,000 Stck

**8.1.4 OERTLI Reinigungsrohr PPs, gerade mit Schraubdeckel DN 125**
OERTLI Reinigungsrohr PPs DN 125
gerade mit Schraubdeckel

Bestell-Nr.: 189661
Menge: 1,000 Stck

**8.1.5 OERTLI Reinigungsrohr PPs gerade DN80, Zul.Nr. Z-7.2-1622**
OERTLI Reinigungsrohr
PPs gerade DN80, Zul.Nr. Z-7.2-1622
Bestell-Nr.: 189623
Menge: 1,000 Stck

**8.1.6 OERTLI Rohr PPs DN 80 Länge 2000mm, Zul.-Nr. Z-7.2-1622**
OERTLI Rohr PPs DN 80
Länge 2000mm, Zul.-Nr. Z-7.2-1622
Bestell-Nr.: 189621
Menge: 1,000 Stck

**8.1.7 OERTLI Bogenstück PPs 30 ° DN 125**
OERTLI Bogenstück PPs
30 Grad DN 125

Bestell-Nr.: 189668
Menge: 1,000 Stck

**8.1.8 OERTLI Bogenstück PPs 45 ° DN 125**
OERTLI Bogenstück PPs
45 Grad DN 125

Bestell-Nr.: 189669
Menge: 1,000 Stck

**8.1.9 OERTLI Bogenstück PPs 87,5 ° DN 125**
OERTLI Bogenstück PPs
87,5 Grad DN 125

Bestell-Nr.: 189670
Menge: 1,000 Stck

**8.1.10 OERTLI Bogenstück PPs 15 ° DN 125**
OERTLI Bogenstück PPs
15 Grad DN 125

Bestell-Nr.: 189667
Menge: 1,000 Stck

**8.1.11 OERTLI Kaminanschlußbogen PPs DN 125**
OERTLI Kaminanschlussbogen
PPs DN 125

Bestell-Nr.: 189671
Menge: 1,000 Stck

**8.1.12 OERTLI Rohrstück PPs 2000 mm DN 125**
OERTLI Rohrstück PPs
2000 mm DN 125

Bestell-Nr.: 189666
Menge: 1,000 Stck

**8.1.13 OERTLI Rohrstück PPs 500 mm DN 125**
OERTLI Rohrstück PPs 500 mm DN 125

Bestell-Nr.: 189664
Menge: 1,000 Stck

**8.1.14 OERTLI Bogen 87 Grad PPs DN 80 Zulassungsnummer Z-7.2-1622**
OERTLI Bogen 87 Grad PPs DN 80
Zulassungsnummer Z-7.2-1622
Bestell-Nr.: 189618
Menge: 1,000 Stck

**8.1.15 OERTLI Rohr PPs DN 80 Länge 500mm, Zul.-Nr. Z-7.2-1622**
OERTLI Rohr PPs DN 80
Länge 500mm, Zul.-Nr. Z-7.2-1622
Bestell-Nr.: 189619
Menge: 1,000 Stck

**8.1.16 OERTLI Rohr PPs DN 80 Länge 1000mm, Zul.-Nr. Z-7.2-1622**
OERTLI Rohr PPs DN 80
Länge 1000mm, Zul.-Nr. Z-7.2-1622
Bestell-Nr.: 189620
Menge: 1,000 Stck

**8.1.17 OERTLI Bogen 15 Grad PPs DN 80 Zulassungsnummer Z-7.2-1622**
OERTLI Bogen 15 Grad PPs DN 80
Zulassungsnummer Z-7.2-1622
Bestell-Nr.: 189615
Menge: 1,000 Stck

**8.1.18 OERTLI Bogen 30 Grad PPs DN 80 Zulassungsnummer Z-7.2-1622**
OERTLI Bogen 30 Grad PPs DN 80
Zulassungsnummer Z-7.2-1622
Bestell-Nr.: 189616
Menge: 1,000 Stck

**8.1.19 OERTLI Bogen 45 Grad PPs DN 80 Zulassungsnummer Z-7.2-1622**
OERTLI Bogen 45 Grad PPs DN 80
Zulassungsnummer Z-7.2-1622
Bestell-Nr.: 189617
Menge: 1,000 Stck

**8.1.20 OERTLI Revisions-T-Stück PPs DN 80, Zul.Nr. Z-7.2-1622**
OERTLI Revisions-T-Stück
PPs DN 80, Zul.Nr. Z-7.2-1622
Bestell-Nr.: 189624
Menge: 1,000 Stck

**8.1.21 OERTLI Abschlussdeckel PPs DN 125 mit Kondensatablauf DN 32**
OERTLI Abschlussdeckel PPs
DN 125 mit Kondensatablauf DN 32

Bestell-Nr.: 189663
Menge: 1,000 Stck

**8.1.22 OERTLI Abstandshalter DN80 Kunststoff grau, Zul.Nr. Z-7.2-1622**
OERTLI Abstandshalter DN80
Kunststoff grau, Zul.Nr. Z-7.2-1622
Bestell-Nr.: 189622
Menge: 1,000 Stck

**8.1.23 OERTLI Kaskadenanschluss PPs DN 125, DN 80**
OERTLI Kaskadenanschluss PPs
DN 125 - DN 80

Bestell-Nr.: 189662
Menge: 1,000 Stck

**8.1.24 OERTLI Erweiterung PPs 80 mm auf DN 100, Zul.Nr. Z-7.2.-1622**
OERTLI Erweiterung PPs 80 mm
auf DN 100, Zul.Nr. Z-7.2.-1622
Bestell-Nr.: 189625
Menge: 1,000 Stck

**8.1.25 OERTLI Stützbogen PPs DN 80 Zulassungsnummer Z-7.2-1622**
OERTLI Stützbogen PPs DN 80
Zulassungsnummer Z-7.2-1622
Bestell-Nr.: 189637
Menge: 1,000 Stck

#### 8.2 PPs

**8.2.1 OERTLI Bogenstück PPs 45 ° DN 200**
OERTLI Bogenstück PPs
45 Grad DN 200

Bestell-Nr.: 190553
Menge: 1,000 Stck

**8.2.2 OERTLI Kaminanschlußbogen PPs DN 200**
OERTLI Kaminanschlussbogen
PPs DN 200

Bestell-Nr.: 190555
Menge: 1,000 Stck

**8.2.3 OERTLI Bogenstück PPs 30 ° DN 200**
OERTLI Bogenstück PPs
30 Grad DN 200

Bestell-Nr.: 190552
Menge: 1,000 Stck

**8.2.4 OERTLI Bogenstück PPs 15 ° DN 200**
OERTLI Bogenstück PPs
15 Grad DN 200

Bestell-Nr.: 190551
Menge: 1,000 Stck

**8.2.5 OERTLI Kaskadenanschluß PPs DN 160-DN 110**
OERTLI Kaskadenanschluss
PPs DN 150-DN 110

Bestell-Nr.: 190573
Menge: 1,000 Stck

**8.2.6 OERTLI Rohrstück PPs 1000 mm DN 200**
OERTLI Rohrstück PPs
1000 mm DN 200

Bestell-Nr.: 190549
Menge: 1,000 Stck

**8.2.7 OERTLI Kaskaden Abgas-Grundbausatz LAS 100/150 PPs für 2 Optimat 4000**
OERTLI Kaskaden Abgas-Grundbausatz
LAS 100/150 PPs für  2 Optimat 4000

Bestell- Nr.: 191186
Menge: 1,000 Stck

**8.2.8 OERTLI Kessel-Anschluss-Stück DN 125 mit Abgasmessung**
OERTLI Kessel-Anschluss-Stück DN 125
mit Abgasmessung
Zulassung CE-0036

Bestell-Nr.: 191615
Menge: 1,000 Stck

**8.2.9 OERTLI Kessel-Anschluss-Stück DN 200 mit Abgasmessung**
OERTLI Kessel-Anschluss-Stück DN 200
mit Abgasmessung
Zulassung CE-0036

Bestell-Nr.: 191611
Menge: 1,000 Stck

**8.2.10 OERTLI Erweiterung PPs 60/75 ( exzentrisch )**
OERTLI Erweiterung PPs 60/75
( exzentrisch )

Bestell-Nr.: 191180
Menge: 1,000 Stck

**8.2.11 OERTLI Erweiterung PPs 125/160 ( exzentrisch )**
OERTLI Erweiterung PPs 125/160
( exzentrisch )

Bestell-Nr.: 191167
Menge: 1,000 Stck

**8.2.12 OERTLI Kaskaden Abgas-Erweiterungs-Set LAS 100/150 PPs für GMR 4000**
OERTLI Kaskaden Abgas-Erweiterungs-Set LAS 100/150 PPs
für GMR 4000

Bestell- Nr.: 191187
Menge: 1,000 Stck

**8.2.13 OERTLI Rohrschelle Montagehilfe für PPs Rohr DN 125**
OERTLI Rohrschelle Montagehilfe
für PPs Rohr DN 125

Bestell-Nr.: 190546
Menge: 1,000 Stck

**8.2.14 OERTLI Rohrschelle Montagehilfe für PPs Rohr DN 160**
OERTLI Rohrschelle Montagehilfe
für PPs Rohr DN 150

Bestell-Nr.: 190547
Menge: 1,000 Stck

**8.2.15 OERTLI Rohrstück PPs 500 mm DN 200**
OERTLI Rohrstück PPs 500 mm DN 200

Bestell-Nr.: 190548
Menge: 1,000 Stck

**8.2.16 OERTLI Anschlussstück mit Abgasmessung PPs DN 60**
OERTLI  Anschlussstück mit Abgasmessung
PPs DN 60

Bestell-Nr.:  190324
Menge: 1,000 Stck

**8.2.17 OERTLI Abgasreduzierung PPs DN 110/DN 80**
OERTLI Abgasreduzierung PPs
DN 110/DN 80

Bestell-Nr.: 190435
Menge: 1,000 Stck

**8.2.18 OERTLI Lippendichtung für PPs-Abgasrohre DN 125**
OERTLI Lippendichtung
Für PPs-Abgasrohre DN 125

Bestell-Nr.: 190502
Menge: 1,000 Stck

**8.2.19 OERTLI Reinigungsrohr PPs, gerade mit Schraubdeckel DN 200**
OERTLI Reinigungsrohr PPs DN 200
gerade mit Schraubdeckel

Bestell-Nr.: 190556
Menge: 1,000 Stck

**8.2.20 OERTLI Kaskadenanschluss PPs DN 200 mit Abgang 87° DN 160**
OERTLI Kaskadenanschluss PPs DN 200
mit Abgang 87° DN 160

Bestell-Nr.: 190876
Menge: 1,000 Stck

**8.2.21 OERTLI Rohrstück PPs 2000 mm DN 200**
OERTLI Rohrstück PPs
2000 mm DN 200

Bestell-Nr.: 190550
Menge: 1,000 Stck

**8.2.22 OERTLI Bogenstück PPs 87,5 ° DN 200**
OERTLI Bogenstück PPs
87,5 Grad DN 200

Bestell-Nr.: 190554
Menge: 1,000 Stck

**8.2.23 OERTLI Rohrschelle Montagehilfe für PPs Rohr DN 200**
OERTLI Rohrschelle Montagehilfe
für PPs Rohr DN 200

Bestell-Nr.: 190562
Menge: 1,000 Stck

**8.2.24 OERTLI Revisionsbogen DN 200 PPs 87,5 °, mit Deckel**
OERTLI Revisionsbogen DN 200
PPs  87,5 °
mit Deckel

Bestell-Nr.: 190557
Menge: 1,000 Stck

#### 8.3 PPs

**8.3.1 OERTLI LAS Stützbogen 90° Konzentrisch DN 80/125m PPs/Alu weiß**
OERTLI LAS Stützbogen 90°
für LAS-Rohr im Schacht DN 80/125
Innen PPs, außen Alu, weiß
Konzentrisch DN 80/125
Zulassung CE-0036

Bestell-Nr.: 191684
Menge: 1,000 Stck

**8.3.2 OERTLI LAS Bogenstück 30° Konzentrisch DN 60/100, PPs/Alu weiß**
OERTLI LAS Bogenstück 30°
Verbindungssystem CONNEXT
Innen PPs, außen Alu, weiß
Konzentrisch DN 60/100
Zulassung CE-0036

Bestell-Nr.: 294958
Menge: 1,000 Stck

**8.3.3 OERTLI Rohrstück PPs 2000 mm DN 60**
OERTLI  Rohrstück PPs 2000 mm DN 60

Bestell-Nr.:  294963
Menge: 1,000 Stck

**8.3.4 OERTLI Bogenstück PPs 30 Grad, DN 60**
OERTLI  Bogenstück PPs
30 Grad,  DN 60

Bestell-Nr.:  294954
Menge: 1,000 Stck

**8.3.5 OERTLI Bogenstück PPs 45 Grad, DN 60**
OERTLI  Bogenstück PPs
45 Grad,  DN 60

Bestell-Nr.:  294955
Menge: 1,000 Stck

**8.3.6 OERTLI Grundbausatz Mehrfachbelegung Für 2 Brennwertgeräte DN 110**
OERTLI Grundbausatz Mehrfachbelegung
Für 2 Brennwertgeräte DN 110

Bestell-Nr.: 191863
Menge: 1,000 Stck

**8.3.7 OERTLI Doppelrohr LAS 500 mm weiß DN 60/100**
OERTLI  Doppelrohr LAS
500 mm weiß DN 60/100

Bestell-Nr.:  294965
Menge: 1,000 Stck

**8.3.8 OERTLI Rohrstück PPs 500 mm DN 60**
OERTLI  Rohrstück PPs 500 mm DN 60

Bestell-Nr.:  294961
Menge: 1,000 Stck

**8.3.9 OERTLI Rohrstück PPs 1000 mm DN 60**
OERTLI Rohrstück PPs 1000 mm DN 60

Bestell-Nr.:  294962
Menge: 1,000 Stck

**8.3.10 OERTLI Doppelrohr LAS 1000 mm weiß DN 60/100**
OERTLI  Doppelrohr LAS
1000 mm weiß DN 60/100

Bestell-Nr.:  294966
Menge: 1,000 Stck

**8.3.11 OERTLI LAS Doppelrohr DN 60/100 1950 mm**
OERTLI LAS Doppelrohr DN 60/100
1950 mm

Bestell-Nr.  : 254967
Menge: 1,000 Stck

**8.3.12 OERTLI Langmuffe LAS ( Schiebestück ) weiß DN 60/100**
OERTLI  Langmuffe LAS
( Schiebestück ) weiß DN 60/100

Bestell-Nr.:  294968
Menge: 1,000 Stck

**8.3.13 OERTLI Revisionsstück LAS gerade, weiß DN 60/100**
OERTLI  Revisionsstück LAS
gerade, weiß DN 60/100

Bestell-Nr.:  294952
Menge: 1,000 Stck

**8.3.14 OERTLI Kondensatanschluss MFB für Mehrfachbelegung DN 125 im Schacht**
OERTLI Kondensatanschluss MFB
für Mehrfachbelegung DN 125 im Schacht
zum Anschluss der Kondensatleitung vom
Kessel
Zulassung CE-0036

Bestell-Nr.: 191860
Menge: 1,000 Stck

**8.3.15 OERTLI Verbindungsschelle DN 125 Fixierung der Abgasleitung im Schacht**
OERTLI Verbindungsschelle DN 125
für Mehrfachbelegung
zur Fixierung der Abgasleitung im
Schacht
Zulassung CE-0036

Bestell-Nr.: 191861
Menge: 1,000 Stck

**8.3.16 OERTLI Schachtsohle DN 125 für Mehrfachbelegung DN 125 im Schacht**
OERTLI Schachtsohle
für Mehrfachbelegung DN 125 im Schacht
mit Schiebemuffe, Stützbogen
und Kondensatanschluss
Zulassung CE-0036

Bestell-Nr.: 191862
Menge: 1,000 Stck

**8.3.17 OERTLI LAS Revisions-Bogen 87° Konzentrisch DN 80/125, PPs/ALU weiß**
OERTLI LAS Revisions-Bogen 87°
Verbindungssystem CONNEXT
Innen PPs, außen Alu, weiß
Konzentrisch DN 80/125
Zulassung CE-0036

Bestell-Nr.: 191682
Menge: 1,000 Stck

**8.3.18 OERTLI LAS Außenwand-Bogen 45° Konzentrisch DN 110/150, PPs/Alu weiß**
OERTLI LAS Außenwand-Bogen 45°
Innen PPs, außen Alu, weiß
Konzentrisch DN 110/150
Zulassung CE-0036

Bestell-Nr.: 191858
Menge: 1,000 Stck

**8.3.19 OERTLI Anschluss-Stück MFB DN 125 im Schacht, Kesselanschluss DN 80**
OERTLI Anschluss-Stück MFB
für Mehrfachbelegung DN 125 im Schacht
mit Schiebemuffe und Fixierschelle
Kesselanschluss DN 80
Zulassung CE-0036

Bestell-Nr.: 191859
Menge: 1,000 Stck

**8.3.20 OERTLI Bogenstück LAS 90 Grad, DN 60/100**
OERTLI  Bogenstück LAS
90 Grad,  DN 60/100

Bestell-Nr.:  294960
Menge: 1,000 Stck

**8.3.21 OERTLI Abgaserweiterung von DN 60 auf DN 80**
OERTLI  Abgaserweiterung
von DN 60 auf DN 80

Bestell-Nr.:  294949
Menge: 1,000 Stck

**8.3.22 OERTLI Bogenstück PPs 15 Grad, DN 60**
OERTLI  Bogenstück PPs
15 Grad,  DN 60

Bestell-Nr.:  294953
Menge: 1,000 Stck

**8.3.23 OERTLI Bogenstück PPs 87,5 Grad, DN 60**
OERTLI  Bogenstück PPs
87,5 Grad,  DN 60

Bestell-Nr.:  294956
Menge: 1,000 Stck

**8.3.24 OERTLI Abgaserweiterung von DN 60/100 auf DN 80/125**
OERTLI  Abgaserweiterung
von DN 60/100 auf DN 80/125

Bestell-Nr.:  294950
Menge: 1,000 Stck

**8.3.25 OERTLI Bogenstück LAS 45 Grad, DN 60/100**
OERTLI  Bogenstück LAS
45 Grad,  DN 60/100

Bestell-Nr.:  294959
Menge: 1,000 Stck

#### 8.4 PPs

**8.4.1 OERTLI Kaminanschlußbogen PPs DN 160**
OERTLI Kaminanschlussbogen
PPs DN 150

Bestell-Nr.: 6000216
Menge: 1,000 Stck

**8.4.2 OERTLI Rohrstück PPs 2000 mm DN 160**
OERTLI Rohrstück PPs
2000 mm DN 150

Bestell-Nr.: 6000206
Menge: 1,000 Stck

**8.4.3 OERTLI Adapter 150/160 GRS 200**
OERTLI Erweiterung D 150/160
(symmetrisch) für GSR 200 condens

Bestell-Nr.: 6000429
Menge: 1,000 Stck

**8.4.4 OERTLI Kessel-Anschluss-Stück DN 160 mit Abgasmessung**
OERTLI Kessel-Anschluss-Stück DN 160
mit Abgasmessung

Bestell-Nr.: 6000218
Menge: 1,000 Stck

**8.4.5 OERTLI Kaminschachtabdeckung mit Wetterkragen DN 160**
OERTLI Kaminschachtabdeckung
mit Wetterkragen DN 150

Bestell-Nr.: 6000225
Menge: 1,000 Stck

**8.4.6 OERTLI Rohrstück PPs 1000 mm DN 160**
OERTLI Rohrstück PPs
1000 mm DN 150

Bestell-Nr.: 6000204
Menge: 1,000 Stck

**8.4.7 OERTLI Reinigungsrohr PPs, gerade mit Schraubdeckel DN 160**
OERTLI Reinigungsrohr PPs DN 150
gerade mit Schraubdeckel

Bestell-Nr.: 6000230
Menge: 1,000 Stck

**8.4.8 OERTLI Befestigungsschelle LAS DN 70 70/125**
OERTLI Befestigungsschelle LAS
DN 70 70/125
Bestell-Nr.  : 6000455
Menge: 1,000 Stck

**8.4.9 OERTLI PPs Rohrstück 1000 mm lang, DN 10**
OERTLI PPs Rohrstück 1000 mm lang, DN 10

Bestell-Nr.  : 6001042
Menge: 1,000 Stck

**8.4.10 OERTLI PPs Rohrstück 500 mm lang DN 100**
OERTLI PPs Rohrstück 500 mm lang DN 100

Bestell-Nr.  : 6001026
Menge: 1,000 Stck

**8.4.11 OERTLI PPs Rohrstück 2000 mm DN 100**
OERTLI PPs Rohrstück 2000 mm
DN 100
Bestell-Nr.  : 6001068
Menge: 1,000 Stck

**8.4.12 OERTLI Kesselanschlußstück DN 80/70**
OERTLI Kesselanschlußstück
DN 80/70

Bestell-Nr.  : 6000865
Menge: 1,000 Stck

**8.4.13 OERTLI Bogenstück PPs 30 ° DN 160**
OERTLI Bogenstück PPs
30 Grad DN 150

Bestell-Nr.: 6000209
Menge: 1,000 Stck

**8.4.14 OERTLI T-Stück PPs mit Deckel 87,5 ° DN 60**
OERTLI  T-Stück PPs mit Deckel
87,5 ° DN 60

Bestell-Nr.:  300903
Menge: 1,000 Stck

**8.4.15 OERTLI Kaminschachtabdeckung mit Wetterkragen DN 60**
OERTLI  Kaminschachtabdeckung
mit Wetterkragen DN 60

Bestell-Nr.:  303697
Menge: 1,000 Stck

**8.4.16 OERTLI Wandfutter für LAS DN 60/100**
OERTLI  Wandfutter für LAS DN 60/100

Bestell-Nr.:  303699
Menge: 1,000 Stck

**8.4.17 OERTLI Abstandshalter Kunststoff für PPs-Rohr DN 60, grau**
OERTLI  Abstandshalter
Kunststoff für PPs-Rohr DN 60, grau

Bestell-Nr.:  295005
Menge: 1,000 Stck

**8.4.18 OERTLI Reinigungsrohr PPs, DN 60 gerade mit Schraubdeckel**
OERTLI  Reinigungsrohr PPs, DN 60
gerade mit Schraubdeckel

Bestell-Nr.:  295951
Menge: 1,000 Stck

**8.4.19 OERTLI Kaminanschlussbogen PPs, DN 60**
OERTLI  Kaminanschlussbogen PPs, DN 60

Bestell-Nr.:  296634
Menge: 1,000 Stck

**8.4.20 OERTLI Belüftungsblende mit Schiebestück DN 160**
OERTLI Belüftungsblende
mit Schiebestück DN 150

Bestell-Nr.: 6000222
Menge: 1,000 Stck

**8.4.21 OERTLI Bogenstück PPs 87,5 ° DN 160**
OERTLI Bogenstück PPs
87,5 Grad DN 150

Bestell-Nr.: 6000213
Menge: 1,000 Stck

**8.4.22 OERTLI Belüftungsblende DN 60 mit Schiebestück**
OERTLI  Belüftungsblende DN 60
mit Schiebestück

Bestell-Nr.:  303700
Menge: 1,000 Stck

**8.4.23 OERTLI Bogenstück PPs 45 ° DN 160**
OERTLI Bogenstück PPs
45 Grad DN 150

Bestell-Nr.: 6000210
Menge: 1,000 Stck

**8.4.24 OERTLI Bogenstück PPs 15 ° DN 160**
OERTLI Bogenstück PPs
15 Grad DN 150

Bestell-Nr.: 6000208
Menge: 1,000 Stck

**8.4.25 OERTLI Rohrstück PPs 500 mm DN 160**
OERTLI Rohrstück PPs
500 mm DN 150

Bestell-Nr.: 6000202
Menge: 1,000 Stck

#### 8.5 PPs

**8.5.1 OERTLI Kaminschachtabdeckung mit Wetterkragen DN 100**
Kaminschachtabdeckung mit Wetterkragen
DN 100
Bestell-Nr.: 6001314
Menge: 1,000 Stck

**8.5.2 OERTLI Belüftungsblende mit Schiebestück DN 160**
OERTLI Belüftungsblende mit Schiebestück
DN 160
Bestell-Nr.  : 6001229
Menge: 1,000 Stck

**8.5.3 OERTLI Abschlußdeckel DN 100 mit Kondensatablauf**
OERTLI Abschlußdeckel DN 100
mit Kondensatablauf
Bestell-Nr.  : 6001626
Menge: 1,000 Stck

**8.5.4 OERTLI Steigleitung im Schacht PPs-Rohr DN 100**
OERTLI Steigleitung im Schacht
PPs-Rohr DN 100
bestehend aus:  Nr.  Länge:

1 Auflageschiene für
  Anschlußbogen  11  -
1 Kaminanschlußbogen
  PPs  24  170
1 Rohrschelle Montagehilfe  13  -
3 Rohrstück PPs
  a 2000 mm  14  6000
2 Abstandshalter,
  Edelstahl  15  -
1 Reinigungsrohr gerade
  mit Deckel  16  200
1 Kaminschachtabdeckung 17  -

Gesamtlänge: 6370 mm

Bestell-Nr.  : 60921
Menge: 1,000 Stck

**8.5.5 OERTLI Abstandshalter PPs DN 160**
OERTLI Abstandshalter PPS DN 150

Bestell-Nr.: 6002006
Menge: 1,000 Stck

**8.5.6 OERTLI Reinigungsrohr PPs gerade mit Schraubdeckel, 200 mm, DN 100**
OERTLI Reinigungsrohr PPs gerade mit
Schraubdeckel, 200 mm, DN 100
Bestell-Nr.  : 6001246
Menge: 1,000 Stck

**8.5.7 OERTLI Anschlussadapter PPs Optimat 3045 und 3060**
OERTLI Anschlussadapter DN 110für
den Anschluss einwandiger PPs
Abgasrohrsysteme an OPTIMAT 3045
und 3065

Bestell-Nr.: 6001275
Menge: 1,000 Stck

**8.5.8 OERTLI Abstandshalter Kunststoff für PPs Rohr DN 100**
Abstandshalter Kunststoff für PPs Rohr
DN 100
Bestell-Nr.  : 6006637
Menge: 1,000 Stck

**8.5.9 OERTLI Revisionsbogen DN 160**
OERTLI Revisionsbogen DN 150

Bestell-Nr.: 6002001
Menge: 1,000 Stck

**8.5.10 OERTLI Bogenstück PPs 30 Grad DN 100**
OERTLI Bogenstück PPs 30 Grad
DN 100
Bestell-Nr.  : 6001097
Menge: 1,000 Stck

**8.5.11 OERTLI Bogenstück PPs 45 Grad DN 100**
OERTLI Bogenstück PPs 45 Grad
DN 100
Bestell-Nr.  : 6001107
Menge: 1,000 Stck

**8.5.12 OERTLI Befestigungsschelle LAS verstellbar,Achsabstand 100-160mm,DN 100**
Befestigungsschelle LAS, verstellbarer
Achsabstand 100-160 mm, DN 100
Bestell-Nr.  : 6001071
Menge: 1,000 Stck

**8.5.13 OERTLI Bogenstück PPs 15 Grad DN 100**
OERTLI Bogenstück PPs 15 Grad
DN 100
Bestell-Nr.  : 6001084
Menge: 1,000 Stck

**8.5.14 OERTLI Bogenstück PPs 87,5 Grad DN 100**
OERTLI Bogenstück PPs 87,5 Grad
DN 100
Bestell-Nr.  : 6001136
Menge: 1,000 Stck

**8.5.15 OERTLI Anschlußstück mit Abgasmessung PPs 150 mm, DN 100**
Anschlußstück mit Abgasmessung PPs
150 mm, DN 100
Bestell-Nr.  : 6001233
Menge: 1,000 Stck

**8.5.16 OERTLI Kaskadenanschluss PPs DN 100, DN 80**
OERTLI Kaskadenanschluss
PPs DN 100 - DN 80

Bestell-Nr.: 6006784
Menge: 1,000 Stck

**8.5.17 OERTLI Kaminanschlußbogen PPs 170 mm, DN 100**
OERTLI Kaminanschlußbogen PPs
170 mm, DN 100
Bestell-Nr.  : 6001217
Menge: 1,000 Stck

**8.5.18 Rohrschelle Montagehilfe für PPs Rohr DN 100**
Rohrschelle Montagehilfe für PPs Rohr
DN 100
Bestell-Nr.  : 6001301
Menge: 1,000 Stck

#### 8.6 PPH

**8.6.1 OERTLI Abgasrohr starr DN 125 PPH L=2000mm, mit Muffe, transluzent**
OERTLI Abgasrohr starr DN 125 PPH mit Muffe
Rohr starr 2000 mm DN 125 mm PPH

transluzent, Länge 2000 mm

Zulassungsnummer CE 0036 CPD 91309 001

Bestell-Nr.: 192027
Menge: 1,000 Stck

**8.6.2 OERTLI Abstandhalter SYSALMEVA Universell für starres und Flex-Rohr**
OERTLI Abstandhalter SYSALMEVA
Universell für starres und Flex-Rohr
einsetzbar

Zulassungsnummer Z-7.2-3128

Bestell-Nr.: 192028
Menge: 1,000 Stck

**8.6.3 OERTLI Schachtabdeckung DN 125 Kunststoff, UV-beständig**
OERTLI Schachtabdeckung DN 125
Dachabschluss starr Kunststoff DN 125 mm (Platte
400x400, Wetterkragen, Mündungsrohr schwarz)

Bestell-Nr.: 192029
Menge: 1,000 Stck

**8.6.4 OERTLI Revisionsrohr DN 160 PPH gerade, transluzent**
OERTLI Revisionsrohr DN 160 PPH

transluzent

Zulassungsnummer CE 0036 CPD 91309 001

Bestell-Nr.: 191990
Menge: 1,000 Stck

**8.6.5 OERTLI Revisionsrohr DN 200 PPH gerade, transluzent**
OERTLI Revisionsrohr DN 200 PPH

transluzent

Zulassungsnummer CE 0036 CPD 91309 001

Bestell-Nr.: 191991
Menge: 1,000 Stck

**8.6.6 OERTLI Schachtabdeckung Edelstahl DN 60 für BW-Anlagen mit 2zügigem Kamin+FB-Sch**
OERTLI Schachtabdeckung DN 60 VA,
mit Edelstahl-Endrohr

Für Brennwertanlagen in doppelzügigen
Kaminen mit nebenliegendem Festbrennstoff-Schacht.

Bestell-Nr.: 191992
Menge: 1,000 Stck

**8.6.7 OERTLI Abgasrohr starr DN 200 PPH L=2000mm, mit Muffe, transluzent**
OERTLI Abgasrohr starr DN 200 PPH mit Muffe,
transluzent, Länge 2000 mm

Zulassungsnummer CE 0036 CPD 91309 001

Bestell-Nr.: 192037
Menge: 1,000 Stck

**8.6.8 OERTLI Bogen 45° DN 200 PPH mit Muffe, transluzent**
OERTLI Abgasrohr starr DN 200 PPH mit Muffe

transluzent, Bogen 45°

Zulassungsnummer CE 0036 CPD 91309 001

Bestell-Nr.: 192038
Menge: 1,000 Stck

**8.6.9 OERTLI Bogen 87° DN 200 PPH transluzent, mit Muffe**
OERTLI Abgasrohr starr DN 200 PPH mit Muffe

transluzent, Bogen 87°

Zulassungsnummer CE 0036 CPD 91309 001

Bestell-Nr.: 192039
Menge: 1,000 Stck

**8.6.10 OERTLI 3-Wege-Verteilventil 1/2 Zoll mit Regleraufsatz 1 inkl. Anlegefühler**
OERTLI 3-Wege-Verteilventil mit
Regleraufsatz inkl. Anlegefühler
mit Gewindeanschlußtüllen zur Festbrennstoffkessel-Rücklaufanhebung.

Bestell-Nr.:  192033
Menge: 1,000 Stck

**8.6.11 OERTLI Abgasrohr starr DN 125 PPH L=1000mm, mit Muffe, transluzent**
OERTLI Abgasrohr starr DN 125 PPH mit Muffe Rohr starr
1000 mm DN 125 mm PPH

transluzent, Länge 1000 mm

Zulassungsnummer CE 0036 CPD 91309 001

Bestell-Nr.: 192034
Menge: 1,000 Stck

**8.6.12 OERTLI Abgasrohr starr DN 200 PPH L=1000mm, mit Muffe, transluzent**
OERTLI Abgasrohr starr DN 200 PPH mit Muffe,
transluzent, Länge 1000 mm

Zulassungsnummer CE 0036 CPD 91309 001

Bestell-Nr.: 192036
Menge: 1,000 Stck

**8.6.13 OERTLI Revisionsrohr DN 125 PPH gerade, transluzent**
OERTLI Revisionsrohr DN 125 PPH

transluzent

Zulassungsnummer CE 0036 CPD 91309 001

Bestell-Nr.: 191989
Menge: 1,000 Stck

**8.6.14 OERTLI Erweiterungsbausatz Kaskade 87° DN 160 PPH für einen weiteren Kessel**
OERTLI Erweiterungsbausatz Kaskade 87° DN 160 PPH für
einen weiteren Kessel

Bestehend aus:
1 Kaskadenrohr 87° DN 160/*110mm,
  L=1000 mm
1 Rohr starr 250 mm DN 110 mm PPH
1 Bogen 15° DN 110 mm PPH
1 Kesselanschluss zentrisch 100*/110 mm
  PPH

Zulassungsnummer CE 0036 CPD 91309 001

Bestell-Nr.: 191980
Menge: 1,000 Stck

**8.6.15 OERTLI Grundbausatz Kaskade 87° DN 200 PPH**
OERTLI Grundbausatz Kaskade 87° DN 200  PPH

Bestehend aus:
1 Kaskadenendstück mit Revisionsdeckel
  DN 200 mm, PPH
2 Kaskadenrohr 87° DN 200/*110mm, L=1000  mm
1 Kondensatfalle DN 200 mm PPH
1 PVC-Übergang für Siphon John DN 40 mm
  auf DN 32 mm
1 Siphon Long John 150 mm
1 Kondensat-Flexrohr f. Siphon John
  (1 lfm)
2 Rohr starr 250 mm DN 200 mm PPH
2 Rohr starr 250 mm DN 110 mm PPH
2 Bogen 15° DN 110 mm PPH
2 Kesselanschluss zentrisch 100*/110 mm
  PPH
1 Lüftungsgitter weiß beschichtet DN 200  mm

Zulassungsnummer CE 0036 CPD 91309 001

Bestell-Nr.: 191981
Menge: 1,000 Stck

**8.6.16 OERTLI Erweiterungsbausatz Kaskade 87° DN 200 PPH für einen weiteren Kessel**
OERTLI Erweiterungsbausatz Kaskade 87° DN 200  PPH für
einen weiteren Kessel

Bestehend aus:
1 Kaskadenrohr 87° DN 200/*110mm,
  L=1000 mm
1 Rohr starr 250 mm DN 110 mm PPH
1 Bogen 15° DN 110 mm PPH
1 Kesselanschluss zentrisch 100*/110 mm
  PPH

Zulassungsnummer CE 0036 CPD 91309 001

Bestell-Nr.: 191982
Menge: 1,000 Stck

**8.6.17 OERTLI Grundbausatz Kaskade 87° DN 125 PPH**
OERTLI Grundbausatz Kaskade 87° DN 125 PPH

Bestehend aus:
1 Kaskadenendstück mit Revisionsdeckel
  DN 125 mm, PPH
2 Kaskadenrohr 87° DN 125/*80mm,
  L=1000  mm
1 Kondensatfalle DN 125 mm PPH
1 PVC-Übergang für Siphon John DN 40 mm
  auf DN 32 mm
1 Siphon Long John 150 mm
1 Kondensat-Flexrohr f. Siphon John
  (1 lfm)
2 Rohr starr 250 mm DN 125 mm PPH
2 Rohr starr 250 mm DN 80 mm PPH
2 Bogen 15° DN 80 mm PPH
1 Abdeckblende mit Hinterlüftung weiß
  beschichtet DN 125 mm

Zulassungsnummer CE 0036 CPD 91309 001

Bestell-Nr.: 191977
Menge: 1,000 Stck

**8.6.18 OERTLI Erweiterungsbausatz Kaskade 87° DN 125, PPH für weiteren Kessel**
OERTLI Erweiterungsbausatz Kaskade 87° DN 125 PPH für
einen weiteren Kessel

Bestehend aus:
1 Kaskadenrohr 87° DN 125/*80mm,
  L=1000 mm
1 Rohr starr 250 mm DN 80 mm PPH
1 Bogen 15° DN 80 mm PPH

Zulassungsnummer CE 0036 CPD 91309 001

Bestell-Nr.: 191978
Menge: 1,000 Stck

**8.6.19 OERTLI Grundbausatz Kaskade 87° DN 160 PPH**
OERTLI Grundbausatz Kaskade 87° DN 160 PPH

Bestehend aus:
1 Kaskadenendstück mit Revisionsdeckel
  DN 160 mm, PPH
2 Kaskadenrohr 87° DN 160/*110mm,
  L=1000  mm
1 Kondensatfalle DN 160 mm PPH
1 PVC-Übergang für Siphon John DN 40 mm
  auf DN 32 mm
1 Siphon Long John 150 mm
1 Kondensat-Flexrohr f. Siphon John
  (1 l fm)
2 Rohr starr 250 mm DN 160 mm PPH
2 Rohr starr 250 mm DN 110 mm PPH
2 Bogen 15° DN 110 mm PPH
2 Kesselanschluss zentrisch 100*/110 mm
  PPH
1 Abdeckblende mit Hinterlüftung weiß
  beschichtet DN 160 mm

Zulassungsnummer CE 0036 CPD 91309 001

Bestell-Nr.: 191979
Menge: 1,000 Stck

**8.6.20 OERTLI Umlenk- T- Stück 87° DN 125 PPH mit Revisionsdeckel, transluzent**
OERTLI Umlenk- T- Stück 87° DN 125 PPH
mit Revisionsdeckel

transluzent

Zulassungsnummer CE 0036 CPD 91309 001

Bestell-Nr.: 191986
Menge: 1,000 Stck

**8.6.21 OERTLI Umlenk- T- Stück 87° DN 160 PPH mit Revisionsdeckel, transluzent**
OERTLI Umlenk- T- Stück 87° DN 160 PPH
mit Revisionsdeckel

transluzent

Zulassungsnummer CE 0036 CPD 91309 001

Bestell-Nr.: 191987
Menge: 1,000 Stck

**8.6.22 OERTLI Umlenk- T- Stück 87° DN 200 PPH mit Revisionsdeckel, transluzent**
OERTLI Umlenk- T- Stück 87° DN 200 PPH
mit Revisionsdeckel

transluzent

Zulassungsnummer CE 0036 CPD 91309 001

Bestell-Nr.: 191988
Menge: 1,000 Stck

**8.6.23 OERTLI Abgasrohr starr DN 125 PPH L=500mm, mit Muffe, transluzent**
OERTLI Abgasrohr starr DN 125 PPH mit Muffe

transluzent, Länge 500 mm

Zulassungsnummer CE 0036 CPD 91309 001

Bestell-Nr.: 191983
Menge: 1,000 Stck

**8.6.24 OERTLI Abgasrohr starr DN 160 PPH L=500mm, mit Muffe, transluzent**
OERTLI Abgasrohr starr DN 160 PPH mit Muffe

transluzent, Länge 500 mm

Zulassungsnummer CE 0036 CPD 91309 001

Bestell-Nr.: 191984
Menge: 1,000 Stck

**8.6.25 OERTLI Abgasrohr starr DN 200 PPH L=500mm, mit Muffe, transluzent**
OERTLI Abgasrohr starr DN 200 PPH mit Muffe

transluzent, Länge 500 mm

Zulassungsnummer CE 0036 CPD 91309 001

Bestell-Nr.: 191985
Menge: 1,000 Stck

#### 8.7 PPH

**8.7.1 OERTLI Bogen 45° starr DN 160 PPH mit Muffe, transluzent**
OERTLI Abgasrohr starr DN 160 PPH mit Muffe

transluzent, Bogen 45°

Zulassungsnummer CE 0036 CPD 91309 001

Bestell-Nr.: 192068
Menge: 1,000 Stck

**8.7.2 OERTLI Bogen 87°Bauteil DN 160 PPH mit Muffe, transluzent**
OERTLI Abgas Bauteil DN 160 PPH mit Muffe

transluzent, Bogen 87°

Zulassungsnummer CE 0036 CPD 91309 001

Bestell-Nr.: 192069
Menge: 1,000 Stck

**8.7.3 OERTLI Stützbogen 87° Bauteil DN 160 PPH mit EST-Auflageschiene, mit Muffe**
OERTLI Abgas Bauteil DN 160 PPH mit Muffe

transluzent, Stützbogen 87° incl.
EST-Auflageschiene

Zulassungsnummer CE 0036 CPD 91309 001

Bestell-Nr.: 192070
Menge: 1,000 Stck

**8.7.4 OERTLI Stützbogen 87° DN 125 PPH mit EST-Auflageschiene, mit Muffe**
OERTLI Abgas Bauteil DN 125 PPH mit Muffe

transluzent, Stützbogen 87° incl.
EST-Auflageschiene

Zulassungsnummer CE 0036 CPD 91309 001

Bestell-Nr.: 192065
Menge: 1,000 Stck

**8.7.5 OERTLI Belüftungsblende für DN 125 PPH Abgassystem, Metall, ca. 270x340 mm**
OERTLI Belüftungsblende für DN 125 PPH Abgassystem

Metall ca. 270 mm B x 340 mm H

Zulassungsnummer CE 0036 CPD 91309 001

Bestell-Nr.: 192066
Menge: 1,000 Stck

**8.7.6 OERTLI Schachtabdeckung für DN 125 PPH Abgassystem, Edelstahl, ca. 400x400mm**
OERTLI Schachtabdeckung für DN 125 PPH Abgassystem

Edelstahl ca. L x B 400 mm x 400 mm H

Zulassungsnummer CE 0036 CPD 91309 001

Bestell-Nr.: 192067
Menge: 1,000 Stck

**8.7.7 OERTLI Abgasrohr starr DN 250 PPH L=500mm, mit Muffe, transluzent**
OERTLI Abgasrohr starr DN 250 PPH mit Muffe

transluzent, Länge 500 mm

Zulassungsnummer CE 0036 CPD 91309 001

Bestell-Nr.: 192074
Menge: 1,000 Stck

**8.7.8 OERTLI Abgasrohr starr DN 250 PPH L=1000mm, mit Muffe, transluzent**
OERTLI Abgasrohr starr DN 250 PPH mit Muffe

transluzent, Länge 1000 mm

Zulassungsnummer CE 0036 CPD 91309 001

Bestell-Nr.: 192075
Menge: 1,000 Stck

**8.7.9 OERTLI Abgasrohr starr DN 250 PPH L=1950mm, mit Muffe, transluzent**
OERTLI Abgasrohr starr DN 250 PPH mit Muffe

transluzent, Länge 1950 mm

Zulassungsnummer CE 0036 CPD 91309 001

Bestell-Nr.: 192076
Menge: 1,000 Stck

**8.7.10 OERTLI Belüftungsblende für DN 160 PPH Abgassystem, Metall, ca. 270x430 mm**
OERTLI Belüftungsblende für DN 160 PPH Abgassystem

Metall ca. 270 mm B x 430 mm H

Zulassungsnummer CE 0036 CPD 91309 001

Bestell-Nr.: 192071
Menge: 1,000 Stck

**8.7.11 OERTLI Schachtabdeckung für DN 160 PPH Abgassystem, Edelstahl, ca. 400x400mm**
OERTLI Schachtabdeckung für DN 160 PPH Abgassystem

Edelstahl ca. L x B 400 mm x 400 mm H

Zulassungsnummer CE 0036 CPD 91309 001

Bestell-Nr.: 192072
Menge: 1,000 Stck

**8.7.12 OERTLI Abstandhalter PPH DN 200 Universell für starres und Flex-Rohr**
OERTLI Abstandhalter SYSALMEVA
Universell für starres und Flex-Rohr
Nennweite DN 200 einsetzbar

Zulassungsnummer CE 0036 CPD 91309 001

Bestell-Nr.: 192073
Menge: 1,000 Stck

**8.7.13 OERTLI Bogen 87° starr DN 125 PPH mit Muffe, transluzent**
OERTLI Abgasrohr starr DN 125 PPH mit Muffe

transluzent, Bogen 87°

Zulassungsnummer CE 0036 CPD 91309 001

Bestell-Nr.: 192064
Menge: 1,000 Stck

**8.7.14 OERTLI Abstandhalter PPH DN 160 Universell für starres und Flex-Rohr**
OERTLI Abstandhalter SYSALMEVA
Universell für starres und Flex-Rohr
Nennweite DN 160 einsetzbar

Zulassungsnummer CE 0036 CPD 91309 001

Bestell-Nr.: 192051
Menge: 1,000 Stck

**8.7.15 OERTLI Stützbogen 87° DN 200 PPH mit Muffe, transluzent**
OERTLI Abgas Bauteil DN 200 PPH mit Muffe

transluzent, Stützbogen 87°

Zulassungsnummer CE 0036 CPD 91309 001

Bestell-Nr.: 192056
Menge: 1,000 Stck

**8.7.16 OERTLI Belüftungsblende für DN 200 PPH Abgassystem, ca. BxH 270 x 340 mm**
OERTLI Belüftungsblende für DN 200 PPH Abgassystem

Metall ca. 270 mm B x 430 mm H

Zulassungsnummer CE 0036 CPD 91309 001

Bestell-Nr.: 192057
Menge: 1,000 Stck

**8.7.17 OERTLI Abgasrohr starr DN 160 PPH L=1000 mm, mit Muffe, transluzent**
OERTLI Abgasrohr starr DN 160 PPH mit Muffe

transluzent, Länge 1000 mm

Zulassungsnummer CE 0036 CPD 91309 001

Bestell-Nr.: 192048
Menge: 1,000 Stck

**8.7.18 OERTLI Abgasrohr starr DN 160 PPH L=1950mm, mit Muffe, transluzent**
OERTLI Abgasrohr starr DN 160 PPH mit Muffe

transluzent, Länge 1950 mm

Zulassungsnummer CE 0036 CPD 91309 001

Bestell-Nr.: 192049
Menge: 1,000 Stck

**8.7.19 OERTLI Schachtabdeckung DN 160 Kunststoff-UV-beständig**
OERTLI SCHACHTABDECKUNG
SYSALMEVA
Für starres Rohr einsetzbar

Zulassungsnummer CE 0036 CPD 91309 001

Bestell-Nr.: 192050
Menge: 1,000 Stck

**8.7.20 OERTLI Verbindungsschelle DN 160 MFB Fixierung der Abgasleitung im Schacht**
OERTLI Verbindungsschelle DN 160
für Mehrfachbelegung zur Fixierung der Abgasleitung im
Schacht

Bestell-Nr.: 192061
Menge: 1,000 Stck

**8.7.21 OERTLI Schachtsohle DN 160 MFB Schiebemuffe, Stützbogen und Kond.anschl**
OERTLI Schachtsohle
für Mehrfachbelegung DN 160 mit Schiebemuffe,
Stützbogen und Kondensatanschluss

Bestell-Nr.: 192062
Menge: 1,000 Stck

**8.7.22 OERTLI Bogen 45° starr DN 125 PPH mit Muffe, transluzent**
OERTLI Abgasrohr starr DN 125 PPH mit Muffe

transluzent, Bogen 45°

Zulassungsnummer CE 0036 CPD 91309 001

Bestell-Nr.: 192063
Menge: 1,000 Stck

**8.7.23 OERTLI Schachtabdeckung für DN 200 PPH Abgassystem, Edelstahl ca, 400x400 mm**
OERTLI Schachtabdeckung für DN 200 PPH Abgassystem

Edelstahl ca. L x B 400 mm x 400 mm H

Zulassungsnummer CE 0036 CPD 91309 001

Bestell-Nr.: 192058
Menge: 1,000 Stck

**8.7.24 OERTLI Anschlussstück für Mehrfachbeleg. DN 80 x DN 160 mit Schiebemuffe**
OERTLI Anschluss-Stück
für Mehrfachbelegung
DN 80 x DN 160 mit Schiebemuffe
und Fixierschelle

Bestell-Nr.: 192059
Menge: 1,000 Stck

**8.7.25 OERTLI Kondensatanschluss DN 160 MFB Anschluss Kondensatleitung v.Kessel**
OERTLI Kondensatanschluss DN 160
für Mehrfachbelegung zum Anschluss der Kondensatleitung
vom Kessel

Bestell-Nr.: 192060
Menge: 1,000 Stck

#### 8.8 PPH

**8.8.1 OERTLI Abstandhalter PPH DN 315 Universell für starres und Flex-Rohr**
OERTLI Abstandhalter SYSALMEVA
Universell für starres und Flex-Rohr
Nennweite DN 315 einsetzbar

Zulassungsnummer CE 0036 CPD 91309 001

Bestell-Nr.: 192091
Menge: 1,000 Stck

**8.8.2 OERTLI Abschlussblech HL für PPL DN 315**
OERTLI Abschlussblech HL für PPL Nennweite DN 315
einsetzbar

Zulassungsnummer CE 0036 CPD 91309 001

Bestell-Nr.: 192092
Menge: 1,000 Stck

**8.8.3 OERTLI Stützbogen 87° Bauteil DN 315 PPH mit EST-Auflageschiene, mit Muffe**
OERTLI Abgas Bauteil DN 315 PPH mit Muffe

transluzent, Stützbogen 87° incl.
EST-Auflageschiene

Zulassungsnummer CE 0036 CPD 91309 001

Bestell-Nr.: 192090
Menge: 1,000 Stck

**8.8.4 OERTLI Umlenk- T- Stück 87° DN 315 PPH mit Revisionsdeckel, transluzent**
OERTLI Umlenk- T- Stück 87° DN 315 PPH
mit Revisionsdeckel

transluzent

Zulassungsnummer CE 0036 CPD 91309 001

Bestell-Nr.: 192088
Menge: 1,000 Stck

**8.8.5 OERTLI Revisionsrohr DN 315 PPH transluzent**
OERTLI Revisionsrohr DN 315 PPH

transluzent

Zulassungsnummer CE 0036 CPD 91309 001

Bestell-Nr.: 192089
Menge: 1,000 Stck

**8.8.6 OERTLI Regenkragen DN 250 für PPL Nennweite DN 250 einsetzbar**
OERTLI Regenkragen
für PPL Nennweite DN 250 einsetzbar

Zulassungsnummer CE 0036 CPD 91309 001

Bestell-Nr.: 192096
Menge: 1,000 Stck

**8.8.7 OERTLI Belüftungsblende für DN 250 PPH Abgassystem, Metall, ca. 270x340mm**
OERTLI Belüftungsblende für DN 250 PPH Abgassystem

Metall ca. 270 mm B x 340 mm H

Zulassungsnummer CE 0036 CPD 91309 001

Bestell-Nr.: 192097
Menge: 1,000 Stck

**8.8.8 OERTLI Abschlussblech HL für PPL DN 250**
OERTLI Abschlussblech HL für PPL Nennweite DN 250
einsetzbar

Zulassungsnummer CE 0036 CPD 91309 001

Bestell-Nr.: 192095
Menge: 1,000 Stck

**8.8.9 OERTLI Regenkragen DN 315 für PPL Nennweite DN 315 einsetzbar**
OERTLI Regenkragen
für PPL Nennweite DN 315 einsetzbar

Zulassungsnummer CE 0036 CPD 91309 001

Bestell-Nr.: 192093
Menge: 1,000 Stck

**8.8.10 OERTLI Belüftungsblende für DN 315 PPH Abgassystem, Metall, ca. 270x340mm**
OERTLI Belüftungsblende für DN 315 PPH Abgassystem

Metall ca. 270 mm B x 340 mm H

Zulassungsnummer CE 0036 CPD 91309 001

Bestell-Nr.: 192094
Menge: 1,000 Stck

**8.8.11 OERTLI Bogen 87° starr DN 315 PPH mit Muffe, transluzent**
OERTLI Abgasrohr starr DN 315 PPH mit Muffe

transluzent, Bogen 87°

Zulassungsnummer CE 0036 CPD 91309 001

Bestell-Nr.: 192087
Menge: 1,000 Stck

**8.8.12 OERTLI Stützbogen 87° Bauteil DN 250 PPH mit EST-Auflageschiene, mit Muffe**
OERTLI Abgas Bauteil DN 250 PPH mit Muffe

transluzent, Stützbogen 87° incl.
EST-Auflageschiene

Zulassungsnummer CE 0036 CPD 91309 001

Bestell-Nr.: 192080
Menge: 1,000 Stck

**8.8.13 OERTLI Revisionsrohr DN 250 PPH gerade, transluzent**
OERTLI Revisionsrohr DN 250 PPH

transluzent

Zulassungsnummer CE 0036 CPD 91309 001

Bestell-Nr.: 192081
Menge: 1,000 Stck

**8.8.14 OERTLI Umlenk- T- Stück 87° DN 250 PPH mit Revisionsdeckel, transluzent**
OERTLI Umlenk- T- Stück 87° DN 250 PPH
mit Revisionsdeckel

transluzent

Zulassungsnummer CE 0036 CPD 91309 001

Bestell-Nr.: 192079
Menge: 1,000 Stck

**8.8.15 OERTLI Bogen 45° starr DN 250 PPH mit Muffe, transluzent**
OERTLI Abgasrohr starr DN 250 PPH mit Muffe

transluzent, Bogen 45°

Zulassungsnummer CE 0036 CPD 91309 001

Bestell-Nr.: 192077
Menge: 1,000 Stck

**8.8.16 OERTLI Bogen 87° starr DN 250 PPH mit Muffe, transluzent**
OERTLI Abgasrohr starr DN 250 PPH mit Muffe

transluzent, Bogen 87°

Zulassungsnummer CE 0036 CPD 91309 001

Bestell-Nr.: 192078
Menge: 1,000 Stck

**8.8.17 OERTLI Abgasrohr starr DN 315 PPH L=1950mm, mit Muffe, transluzent**
OERTLI Abgasrohr starr DN 315 PPH mit Muffe

transluzent, Länge 1950 mm

Zulassungsnummer CE 0036 CPD 91309 001

Bestell-Nr.: 192085
Menge: 1,000 Stck

**8.8.18 OERTLI Bogen 45° starr DN 315 PPH mit Muffe, transluzent**
OERTLI Abgasrohr starr DN 315 PPH mit Muffe

transluzent, Bogen 45°

Zulassungsnummer CE 0036 CPD 91309 001

Bestell-Nr.: 192086
Menge: 1,000 Stck

**8.8.19 OERTLI Abgasrohr starr DN 315 PPH L=1000mm, mit Muffe, transluzent**
OERTLI Abgasrohr starr DN 315 PPH mit Muffe

transluzent, Länge 1000 mm

Zulassungsnummer CE 0036 CPD 91309 001

Bestell-Nr.: 192084
Menge: 1,000 Stck

**8.8.20 OERTLI Abstandhalter PPH DN 250 Universell für starres und Flex-Rohr**
OERTLI Abstandhalter SYSALMEVA
Universell für starres und Flex-Rohr
Nennweite DN 250 einsetzbar

Zulassungsnummer CE 0036 CPD 91309 001

Bestell-Nr.: 192082
Menge: 1,000 Stck

**8.8.21 OERTLI Abgasrohr starr DN 315 PPH L=500mm, mit Muffe, transluzent**
OERTLI Abgasrohr starr DN 315 PPH mit Muffe

transluzent, Länge 500 mm

Zulassungsnummer CE 0036 CPD 91309 001

Bestell-Nr.: 192083
Menge: 1,000 Stck

#### 8.9 LIL

**8.9.1 OERTLI LIL-Schieberohr mit Klemmband DN 125/180**
OERTLI  LIL-Schieberohr
mit Klemmband
DN 125/180

Bestell-Nr.: 192123
Menge: 1,000 Stck

**8.9.2 OERTLI LIL -Rohr mit Muffe 500 mm DN 125/180**
OERTLI  LIL -Rohr mit Muffe
500 mm, DN 125/180

Bestell-Nr.: 192122
Menge: 1,000 Stck

**8.9.3 OERTLI LIL-Rev. T-Stück DN 125/180**
OERTLI  LIL-Revisions-T-Stück
DN 125/180

Bestell-Nr.: 192124
Menge: 1,000 Stck

**8.9.4 OERTLI LIL-Erweiterung DN 125/180**
OERTLI  LIL-Erweiterung
DN 125/180

Bestell-Nr.: 192126
Menge: 1,000 Stck

**8.9.5 OERTLI LIL-Umlenk. T-Stück DN 125/180**
OERTLI  LIL-Umlenk-T-Stück
DN 125/180

Bestell-Nr.: 192125
Menge: 1,000 Stck

**8.9.6 OERTLI LIL-Abdeckblende zweiteilig DN 125/180**
OERTLI  LIL-Abdeckblende
zweiteilig DN 125/180

Bestell-Nr.: 192121
Menge: 1,000 Stck

**8.9.7 OERTLI LIL -Rohr mit Muffe 500 mm DN 110/160**
OERTLI  LIL -Rohr mit Muffe
500 mm DN 110/160

Bestell-Nr.: 192108
Menge: 1,000 Stck

**8.9.8 OERTLI LIL-Abdeckblende zweiteilig DN 110/160**
OERTLI  LIL-Abdeckblende
zweiteilig  DN 110/160

Bestell-Nr.: 192107
Menge: 1,000 Stck

**8.9.9 OERTLI LIL-Schieberohr mit Klemmband DN 110/160**
OERTLI  LIL-Schieberohr mit Klemmband DN 110/160

Bestell-Nr.: 192109
Menge: 1,000 Stck

**8.9.10 OERTLI LIL-Umlenk. T-Stück DN 110/160**
OERTLI  LIL-Umlenk-T-Stück
DN 110/160

Bestell-Nr.: 192111
Menge: 1,000 Stck

**8.9.11 OERTLI LIL-Rev. T-Stück DN 110/160**
OERTLI  LIL-Revisions-T-Stück
DN 110/160

Bestell-Nr.: 192110
Menge: 1,000 Stck

#### 8.10 LAB

**8.10.1 OERTLI LAB-Wand-Halterung verstärkt DN 125/180**
OERTLI  LAB-Wand-Halterung
verstärkt DN 125/180

Bestell-Nr.: 192114
Menge: 1,000 Stck

**8.10.2 OERTLI LAB-Verlängerung der Wand-Halterung DN 125/180**
OERTLI  LAB-Verlängerung
der Wand-Halterung
DN 125/180

Bestell-Nr.: 192115
Menge: 1,000 Stck

**8.10.3 OERTLI LAB-Mündungsabschluss mit Zuluft DN 125/180**
OERTLI  LAB-Mündungsabschluss
mit Zuluft DN 125/180

Bestell-Nr.: 192112
Menge: 1,000 Stck

**8.10.4 OERTLI LAB -Rohr mit Muffe 1m DN 125/180**
OERTLI  LAB -Rohr mit Muffe
1m DN 125/180

Bestell-Nr.: 192113
Menge: 1,000 Stck

**8.10.5 OERTLI LAB-Revisions-T-Stück mit Zuluft DN 125/180**
OERTLI  LAB-Revisions-T-Stück
mit Zuluft DN 125/180

Bestell-Nr.: 192116
Menge: 1,000 Stck

**8.10.6 OERTLI LAB-Verlängerung der Wandkonsolen DN 125/180**
OERTLI  LAB-Verlängerung
der Wandkonsolen
DN 125/180

Bestell-Nr.: 192119
Menge: 1,000 Stck

**8.10.7 OERTLI LAB-Abdeckblende zweiteilig DN 125/180**
OERTLI  LAB-Abdeckblende
zweiteilig DN 125/180

Bestell-Nr.: 192120
Menge: 1,000 Stck

**8.10.8 OERTLI LAB-Bogen 87° DN 125/180**
OERTLI  LAB-Bogen 87 grd
DN 125/180

Bestell-Nr.: 192117
Menge: 1,000 Stck

**8.10.9 OERTLI LAB -Wandkonsole mit Zuluftschlitzen DN 125/180**
OERTLI  LAB -Wandkonsole
mit Zuluftschlitzen
DN 125/180

Bestell-Nr.: 192118
Menge: 1,000 Stck

**8.10.10 OERTLI LAB-Wand-Halterung verstärkt DN 110/160**
OERTLI  LAB-Wand-Halterung verstärkt DN 110/160

Bestell-Nr.: 192100
Menge: 1,000 Stck

**8.10.11 OERTLI LAB-Verlängerung der Wand-Halterung DN 110/160**
OERTLI  LAB-Verlängerung
der Wand-Halterung DN 110/160

Bestell-Nr.: 192101
Menge: 1,000 Stck

**8.10.12 OERTLI LAB-Mündungsabschluss mit Zuluft DN 110/160**
OERTLI  LAB-Mündungsabschluss mit Zuluft DN 110/160

Bestell-Nr.: 192098
Menge: 1,000 Stck

**8.10.13 OERTLI LAB -Rohr mit Muffe DN 110/160 1000 mm**
OERTLI  LAB-Rohr mit Muffe 1m
DN 110/160

Bestell-Nr.: 192099
Menge: 1,000 Stck

**8.10.14 OERTLI LAB-Revisions-T-Stück mit Zuluft DN 110/160**
OERTLI  LAB-Revisions-T-Stück
mit Zuluft DN 110/160

Bestell-Nr.: 192102
Menge: 1,000 Stck

**8.10.15 OERTLI LAB-Verlängerung der Wandkonsolen DN 110/160**
OERTLI  LAB-Verlängerung
der Wandkonsolen DN 110/160

Bestell-Nr.: 192105
Menge: 1,000 Stck

**8.10.16 OERTLI LAB-Abdeckblende zweiteilig DN 110/160**
OERTLI  LAB-Abdeckblende
zweiteilig  DN 110/160

Bestell-Nr.: 192106
Menge: 1,000 Stck

**8.10.17 OERTLI LAB-Bogen 87° DN 110/160**
OERTLI  LAB-Bogen 87grd
DN 110/160

Bestell-Nr.: 192103
Menge: 1,000 Stck

**8.10.18 OERTLI LAB -Wandkonsole mit Zuluftschlitzen DN 110/160**
OERTLI  LAB -Wandkonsole
mit Zuluftschlitzen DN 110/160

Bestell-Nr.: 192104
Menge: 1,000 Stck

#### 8.11 LAS

**8.11.1 OERTLI Dachdurchführung DN 80/125 mit Schelle, rot**
OERTLI Dachdurchführung
DN 80/125 mit Schelle, rot
Zulassungsnummer: Z-7.2-1622
Bestell-Nr.: 189611
Menge: 1,000 Stck

**8.11.2 OERTLI Doppelrohr LAS DN 80/125 Länge 1000mm, Farbe RAL 9010**
OERTLI Doppelrohr LAS DN 80/125
Länge 1000mm, Farbe RAL 9010
Zulassungsnummer: Z-7.2-1622
Bestell-Nr.: 189607
Menge: 1,000 Stck

**8.11.3 OERTLI Grundbausatz flexibel, bestehend aus:**
OERTLI Grundbausatz flexibel,
bestehend aus:
- 1 x Schachtabdeckung mit Aufhängung
-  Flex 80
- 1 x Karton Abstandshalter blau, 4 Stk.
- 1 x Stützbogen DN 80
- 1 x Auflageschiene 250 mm
Zulassungsnummer: Z-7.2-1622
Bestell-Nr.:  189628
Menge: 1,000 Stck

**8.11.4 OERTLI Luftansaugstück DN80/125 für Außenwandmontage, Farbe RAL 9010**
OERTLI Luftansaugstück DN80/125
für Außenwandmontage, Farbe RAL 9010
Zulassungsnummer: Z-7.2-1622
Bestell-Nr.: 189609
Menge: 1,000 Stck

**8.11.5 OERTLI Doppelrohr LAS DN80/125 Länge 500mm, Farbe RAL 9010**
OERTLI Doppelrohr LAS DN80/125
Länge 500mm, Farbe RAL 9010
Zulassungsnummer: Z-7.2-1622
Bestell-Nr.: 189606
Menge: 1,000 Stck

**8.11.6 OERTLI Dachzentrale schwarz DN 80/125, Bausatz A, bestehend aus:**
OERTLI Dachzentrale schwarz
DN 80/125, Bausatz A, bestehend aus:
1 x Revisions-T-Stück LAS DN80/125gerade
1 x Langmuffe LAS DN80/125 (Schiebestück
1 x Doppelrohr LAS DN80/125  500mm
1 x Dachdurchführung LAS DN80/125schwarz
1 x Schrägdachpfanne schwarz
1 x Tube Gleitmittel
Bestell-Nr.:  189600
Menge: 1,000 Stck

**8.11.7 OERTLI Bogen 90Grd LAS DN80/125 Farbe RAL 9010**
OERTLI Bogen 90Grd LAS DN80/125
Farbe RAL 9010
Zulassungsnummer: Z-7.2-1622
Bestell-Nr.: 189614
Menge: 1,000 Stck

**8.11.8 OERTLI Einzugselement für Flexleitung mit Seil**
OERTLI Einzugselement
für Flexleitung mit Seil
Bestell-Nr.: 189631
Menge: 1,000 Stck

**8.11.9 OERTLI Abstandshalter 83mm Kunststoff blau, Zul.Nr. Z-7.2-1622**
OERTLI Abstandshalter 83mm
Kunststoff blau, Zul.Nr. Z-7.2-1622
Bestell-Nr.: 189630
Menge: 1,000 Stck

**8.11.10 OERTLI Grundbausatz Aussenwand**
Grundbausatz Aussenwand
Menge: 1,000 Stck

**8.11.11 OERTLI Flexrohr 83mm mit Einsteckende DN 80, 12,5mm**
OERTLI Flexrohr 83mm
mit Einsteckende DN 80,  12,5mm
Zulassungsnummer Z-7.2-1622
Bestell-Nr.: 189629
Menge: 1,000 Stck

**8.11.12 OERTLI Dachzentr. rot DN80/125 Bausatz A, bestehend aus**
OERTLI Dachzentr. rot DN80/125
Bausatz A, bestehend aus
- 1 x Revisions-T-Stück LAS DN 80/125
-  gerade
- 1 x Langmuffe LAS DN 80/125
  (Schiebestück)
- 1 x Doppelrohr LAS DN 80/125  500mm
- 1 x Dachdurchführung LAS DN 80/125 rot
- 1 x Schrägdachpfanne rot
- 1 x Tube Gleitmittel
Zulassungsnummer: Z-7.2-1622
Bestell-Nr.:  189626
Menge: 1,000 Stck

**8.11.13 OERTLI Belüftungsblende DN80 Farbe grau**
OERTLI Belüftungsblende DN80
Farbe grau
Bestell-Nr.: 189633
Menge: 1,000 Stck

**8.11.14 OERTLI Luftansauggitter D 150 mm DY 830**
OERTLI Luftansauggitter D 150
Kolli DY 830

Bestell-Nr.: 100002404
Menge: 1,000 Stck

**8.11.15 OERTLI Zugentlastung D 160 mm DY 842**
OERTLI Zugentlastung D 160
Kolli DY 842

Bestell-Nr.: 100002693
Menge: 1,000 Stck

**8.11.16 OERTLI Befestigungsplatte Kolli DY 840**
OERTLI Befestigungsplatte
Kolli DY 840

Bestell-Nr.: 100002700
Menge: 1,000 Stck

**8.11.17 OERTLI Dachdurchführung D 160/220 DY 826**
OERTLI Dachdurchführung
D 160/220
Kolli DY 826

Bestell-Nr.: 100002400
Menge: 1,000 Stck

**8.11.18 OERTLI Flachdachkragen**
OERTLI Flachdachkragen für
Dachdurchführung

Bestell-Nr.: 100002402
Menge: 1,000 Stck

**8.11.19 OERTLI Schrägdachpfanne DN 200**
OERTLI Schrägdachpfanne DN 150/200

Bestell-Nr.: 100002403
Menge: 1,000 Stck

**8.11.20 OERTLI Dachdurchführung DN 80/125 mit Schelle, schwarz**
OERTLI Dachdurchführung
DN 80/125 mit Schelle, schwarz
Zulassungsnummer: Z-7.2-1622
Bestell-Nr.: 189610
Menge: 1,000 Stck

**8.11.21 OERTLI Reinigungsrohr gerade DN 80/125, Farbe RAL 9010**
OERTLI Reinigungsrohr gerade
DN 80/125, Farbe RAL 9010
Zulassungsnummer: Z-7.2-1622
Bestell-Nr.: 189605
Menge: 1,000 Stck

**8.11.22 OERTLI Bogen 45Grd LAS DN80/125 Farbe RAL 9010**
OERTLI Bogen 45Grd LAS DN80/125
Farbe RAL 9010
Zulassungsnummer: Z-7.2-1622
Bestell-Nr.: 189613
Menge: 1,000 Stck

**8.11.23 OERTLI Schachtleitung DN 80 Bausatz D, bestehend aus**
OERTLI Schachtleitung DN 80
Bausatz D, bestehend aus
1 x Auflageschiene 250mm
1 x Stützbogen DN 80
1 x Rohrschelle für Montagehilfe
3 x Rohr PPs DN 80 2000mm
3 x Abstandshalter Kunststoff DN80, grau
1 x Reinigungsrohr DN 80 gerade
1 x Schachtabdeckung DN 80
Bestell-Nr.:  189602
Menge: 1,000 Stck

**8.11.24 OERTLI Verbindungsleitung LAS80/125 für Optimat. Kessel z. Schacht**
OERTLI Verbindungsleitung
LAS80/125 für Optimat. Kessel z. Schacht
Bestell-Nr.: 189601
Menge: 1,000 Stck

**8.11.25 OERTLI Verbindungsleitung DN80 Kessel-Schacht, Bausatz C, bestehend aus**
OERTLI Verbindungsleitung DN80
Kessel-Schacht, Bausatz C, bestehend aus
- 1 x T-Stück DN 80 mit Deckel
- 2 x Rohr PPs DN 80 500mm
- 1 x Belüftungsblende DN 80
- 1 x Tube Gleitmittel
Zulassungsnummer: Z-7.2-1622
Bestell-Nr.:  189603
Menge: 1,000 Stck

**8.11.26 OERTLI Bogenstück 80/125 35 grd konzentrisch**
OERTLI Bogenstück 80/125 35 grd
konzentrisch

Bestell-Nr.: 189612
Menge: 1,000 Stck

#### 8.12 LAS

**8.12.1 OERTLI Grundbausatz Kaskade DN 100/160 für 2 Geräte**
OERTLI Grundbausatz Kaskade
DN 100/160 für 2 Geräte
Raumluftunabhängig, bestehend aus:
1 Mauerblende
1 Langmuffe
2 Doppelrohre 1000 mm
1 Revisionsstück gerade
2 Erweiterungen
1 Kaskadenanschluss
1 Revisions-T-Stück
2 Doppelmuffe
1 Rohrstück PPs 150 mm

Bestell-Nr.: 189674
Menge: 1,000 Stck

**8.12.2 OERTLI Grundbausatz Kaskade DN 100 für 2 Geräte**
OERTLI Grundbausatz Kaskade
DN 100 für 2 Geräte
Raumluftabhängig, bestehend aus:
1 Belüftungsblende
1 Revisionsstück gerade
1 Rohrstück PPs 500 mm
2 Kaskadenanschluss
2 Bogen PPs DN 80, 87 grd
1 Abschlussdeckel mit Ablauf DN 32

Bestell-Nr.: 189675
Menge: 1,000 Stck

**8.12.3 OERTLI Abgasadapter DN 70 auf DN 80**
OERTLI Abgasadapter
DN 70 auf DN 80

Bestell-Nr.: 189766
Menge: 1,000 Stck

**8.12.4 OERTLI Grundbausatz f.Kaskade OPTIMAT2000 RAUMLUFTABHÄNGIG**
OERTLI Grundbausatz
f.Kaskade OPTIMAT2000 RAUMLUFTABHÄNGIG
bestehend aus:
- Belüftungsblende
- Rohr 80  500 mm
- Revisionsstück geradee
- 2 x Rohr 80  1000 mm
- Abzweig 80  87 grdDeckel
- Abschlussdeckel mit Kondensatablauf
Bestell-Nr.: 189650
Menge: 1,000 Stck

**8.12.5 OERTLI Kaminschachtabdeckung mit Wetterkragen DN 125**
OERTLI Kaminschachtabdeckung
mit Wetterkragen DN 125

Bestell-Nr.: 189673
Menge: 1,000 Stck

**8.12.6 OERTLI Abzweig f.Kaskade DN8087 grd., f. OPTIMAT 2000**
OERTLI Abzweig
f.Kaskade DN8087 grd., f. OPTIMAT 2000
Bestell-Nr.: 189644
Menge: 1,000 Stck

**8.12.7 OERTLI Anschluss-Stück LAS mit Messöffnung für System 80/125**
OERTLI Anschluss-Stück
LAS mit Messöffnung für System 80/125

Bestell-Nr.: 190133
Menge: 1,000 Stck

**8.12.8 OERTLI Ausblasestutzen für Außenwand LAS, weiß DN 60/100**
OERTLI  Ausblasestutzen
für Außenwand LAS, weiß  DN 60/100

Bestell-Nr.:  190125
Menge: 1,000 Stck

**8.12.9 OERTLI LAS Revisions-Bogen 87° Konzentrisch DN 60/100, Alu weiß**
OERTLI LAS Revisions-Bogen 87°
Verbindungssystem CONNEXT
Innen PPs, außen Alu, weiß
Konzentrisch DN 60/100
Zulassung CE-0036

Bestell-Nr.: 190131
Menge: 1,000 Stck

**8.12.10 OERTLI Dachdurchführung LAS mit Wetterkragen, schwarz DN 60/100**
OERTLI Dachdurchführung
LAS mit Wetterkragen, schwarz  DN 60/100

Bestell-Nr.:  190126
Menge: 1,000 Stck

**8.12.11 OERTLI Dachdurchführung LAS DN 60/100 mit Wetterkragen, rot**
OERTLI Dachdurchführung LAS DN 60/100
mit Wetterkragen, rot

Bestell-Nr.:  190128
Menge: 1,000 Stck

**8.12.12 OERTLI Grundbausatz Abgasanlage Aussenwand DN 80/125, 2400 mm**
OERTLI Grundbausatz
Abgasanlage Aussenwand
DN 80/125 bestehend aus:
1 Adapter für Aussenwandbogen
1 Aussenwandbogen
1 Luftansaugstück
1 Aussenwandrevision
1 Muffe für Dachdurchführung
1 Dachdurchführung schwarz
1 Schrägdachpfanne mit Bleischürze
1 Mauerblende

Gesamtlänge 2400 mm

Bestell-Nr.: 189764
Menge: 1,000 Stck

**8.12.13 OERTLI Grundbausatz f.Kaskade OPTIMAT2000 RAUMLUFTUNABHÄNGIG**
OERTLI Grundbausatz
f.Kaskade OPTIMAT2000 RAUMLUFTUNABHÄNGIG
bestehend aus:
- Mauerblende
- Doppelrohr 80/125  500 mm
- Langmuffe
- Revisionsstück gerade
- 2 x Doppelrohr 80/125  1000 mm
- Abzweig 80/125  87 grd
- T-Stück 80/125 mit Deckel
Bestell-Nr.: 189649
Menge: 1,000 Stck

**8.12.14 OERTLI Flex - Schachtabdeckung mit Aufhängung DN 80**
OERLTI Flex - Schachtabdeckung
mit Aufhängung DN 80

Bestell-Nr.: 189639
Menge: 1,000 Stck

**8.12.15 OERTLI Abschlußstück oben DN 80/125 mit Dichtung f. Außenwandmonta**
OERTLI Abschlußstück oben
DN 80/125 mit Dichtung f. Außenwandmonta
Zulassungsnummer: Z-7.2-1622
Bestell-Nr.: 189640
Menge: 1,000 Stck

**8.12.16 OERTLI Außenwandanschluß DN 80/125, z.direkten Ausblasen d. Abgas**
OERTLI Außenwandanschluß
DN 80/125, z.direkten Ausblasen d. Abgas
über die Außenwand
Farbe RAL 9010
Zul.-Nr.: Z-7.2-1622
Bestell-Nr.: 189642
Menge: 1,000 Stck

**8.12.17 OERTLI Langmuffe LAS DN 80/125 Schiebestück, Farbe RAL 9010**
OERTLI Langmuffe LAS DN 80/125
Schiebestück, Farbe RAL 9010
Zul.Nr.: Z-7.2-1622
Bestell-Nr.: 189634
Menge: 1,000 Stck

**8.12.18 OERTLI Mauerblende DN 125 Farbe RAL 9010**
OERTLI Mauerblende DN 125
Farbe RAL 9010
Bestell-Nr.: 189635
Menge: 1,000 Stck

**8.12.19 OERTLI Schachtabdeckung DN 80 unlackiert**
OERTLI Schachtabdeckung DN 80
unlackiert
Bestell-Nr.: 189638
Menge: 1,000 Stck

**8.12.20 OERTLI Grundbausatz Kaskade DN 125 für 2 Geräte**
OERTLI Grundbausatz Kaskade
DN 125 für 2 Geräte
Raumluftabhängig, bestehend aus:
1 Belüftungsblende
1 Revisionsstück gerade
1 Rohrstück PPs 500 mm
2 Kaskadenanschluss
2 Bogen PPs DN 80, 87 grd
1 Abschlussdeckel mit Ablauf DN 32

Bestell-Nr.: 189676
Menge: 1,000 Stck

**8.12.21 OERTLI Belüftungsblende mit Schiebestück DN 125**
OERTLI Belüftungsblende
mit Schiebestück DN 125

Bestell-Nr.: 189660
Menge: 1,000 Stck

**8.12.22 OERTLI Abzweig f.KaskadeDN80/125,87grd, f.OPTIMAT 2000**
OERTLI Abzweig
f.KaskadeDN80/125,87grd, f.OPTIMAT 2000
Bestell-Nr.: 189643
Menge: 1,000 Stck

**8.12.23 OERTLI Erweiterung Abgasrohr, DN 100 auf DN 125**
OERTLI Erweiterung
Abgasrohr
DN 100 auf DN 125

Bestell-Nr.: 189677
Menge: 1,000 Stck

**8.12.24 OERTLI Abstandhalter VA DN 125**
OERTLI Abstandshalter VA DN 125

Bestell-Nr.: 189672
Menge: 1,000 Stck

**8.12.25 OERTLI Dachzentrale schwarz FLACHDACH, DN 80/125, Bausatz A**
OERTLI Dachzentrale schwarz
FLACHDACH
DN 80/125, Bausatz A, bestehend aus:
1 x Revisions-T-Stück LAS DN80/125gerade
1 x Langmuffe LAS DN80/125
(Schiebestück)
1 x Doppelrohr LAS DN80/125  500mm
1 x Dachdurchführung LAS DN80/125schwarz
1 x Schrägdachpfanne schwarz
1 x Tube Gleitmittel
Bestell-Nr.:  189749
Menge: 1,000 Stck

#### 8.13 LAS

**8.13.1 OERTLI Schachtleitung DN 125 Bausatz D, Länge: 6370 mm**
OERTLI Schachtleitung DN 125
Bausatz D, bestehend aus
1 x Auflageschiene 250mm
1 x Stützbogen DN 125
1 x Rohrschelle für Montagehilfe
3 x Rohr PPs DN 125 2000mm
3 x Abstandshalter Kunststoff DN 125
1 x Reinigungsrohr DN 125 gerade
1 x Schachtabdeckung DN 125
Länge: 6370 mm

Bestell-Nr.:  190272
Menge: 1,000 Stck

**8.13.2 OERTLI Flex - Schachtabdeckung mit Aufhängung DN 110**
OERLTI Flex - Schachtabdeckung
mit Aufhängung DN 110

Bestell-Nr.: 190277
Menge: 1,000 Stck

**8.13.3 OERTLI AW-Rohr LAS 2000 mm DN 80/125**
OERTLI  AW-Rohr LAS
2000 mm DN 80/125

Bestell-Nr.:  190282
Menge: 1,000 Stck

**8.13.4 OERTLI Abstandshalter DN 100 4 Stück, Kunststoff blau,**
OERTLI Abstandshalter DN 100
4 Stück, Kunststoff blau,
Zul.-Nr. Z-7.2-1622

Bestell-Nr.: 190275
Menge: 1,000 Stck

**8.13.5 OERTLI Verbindungsleitung DN 60/100 für Optimat. Set B Kessel zum Schacht**
OERTLI Verbindungsleitung
DN 60/100 für Optimat.
Set B Kessel zum Schacht
Länge: 640-740 mm

Bestell-Nr.: 190269
Menge: 1,000 Stck

**8.13.6 OERTLI Flexrohr DN 100, 15 Meter mit Einsteckende DN 100, 12,5mm**
OERTLI Flexrohr DN 100, 15 Meter
mit Einsteckende DN 100, 12,5mm
Zulassungsnummer Z-7.2-1622

Bestell-Nr.: 190274
Menge: 1,000 Stck

**8.13.7 OERTLI Revisionsstück für Flexrohr DN 110**
OERTLI Revisionsstück
für Flexrohr DN 110

Bestell-Nr.: 190278
Menge: 1,000 Stck

**8.13.8 OERTLI Verbindungsstück für Flexrohr DN 110**
OERTLI Verbindungsstück
für Flexrohr DN 110

Bestell-Nr.: 190279
Menge: 1,000 Stck

**8.13.9 OERTLI Adapter Reduzierung von DN 80 auf DN 60**
OERTLI  Adapter Reduzierung
von DN 80 auf DN 60

Bestell-Nr.:  190283
Menge: 1,000 Stck

**8.13.10 OERTLI Doppelrohr DN 100 / 160 500 mm, Farbe: weiß**
OERTLI  Doppelrohr DN 100 / 160
500 mm, Farbe: weiß

Bestell-Nr.  :  190300
Menge: 1,000 Stck

**8.13.11 OERTLI Bogenstück DN 100 / 160 45 grd, Farbe weiß**
OERTLI  Bogenstück DN 100 / 160
45 grd, Farbe weiß

Bestell-Nr.  :  190303
Menge: 1,000 Stck

**8.13.12 OERTLI Doppelrohr DN 100 / 160 1000 mm, Farbe weiß**
OERTLI  Doppelrohr DN 100 / 160
1000 mm, Farbe weiß

Bestell-Nr.  :  190301
Menge: 1,000 Stck

**8.13.13 OERTLI Schachtleitung DN 60 Bausatz D, Länge: 6370 mm**
OERTLI Schachtleitung DN 60
Bausatz D, bestehend aus
1 x Auflageschiene 250mm
1 x Stützbogen DN 60
1 x Rohrschelle für Montagehilfe
3 x Rohr PPs DN 60 2000mm
3 x Abstandshalter Kunststoff DN60, grau
1 x Reinigungsrohr DN 60 gerade
1 x Schachtabdeckung DN 60
Länge: 6370 mm

Bestell-Nr.:  190271
Menge: 1,000 Stck

**8.13.14 OERTLI Verlängerung 1000 mm DN 60/100 für Dachdurchführung, schwarz**
OERTLI  Verlängerung 1000 mm  DN 60/100
für  Dachdurchführung, schwarz

Bestell-Nr.:  190137
Menge: 1,000 Stck

**8.13.15 OERTLI Adapter Reduzierung DN 80/125 auf DN 60/100**
OERTLI  Adapter
Reduzierung DN 80/125 auf DN 60/100

Bestell-Nr.:  190233
Menge: 1,000 Stck

**8.13.16 OERTLI Verlängerung für Befestigungssche für Doppelr. 160-300 mm, f. DN 125/160**
OERTLI Verlängerung
für Befestigungsschelle mit verstellbarem Achsabstand,
für Doppelrohre 160 - 300 mm,
geeignet für Schellen DN 125 und 160.

Bestell-Nr.  :  190239
Menge: 1,000 Stck

**8.13.17 OERTLI Verlängerung Rot DN 60/100 für Dachdurchführung 500 mm**
OERTLI  Verlängerung Rot DN 60/100
für Dachdurchführung 500 mm

Bestell-Nr.:  190134
Menge: 1,000 Stck

**8.13.18 OERTLI Verlängerung Schwarz DN 60/100 für Dachdurchführung 500 mm**
OERTLI  Verlängerung Schwarz DN 60/100
für Dachdurchführung 500 mm

Bestell-Nr.:  190135
Menge: 1,000 Stck

**8.13.19 OERTLI Verlängerung 1000 mm DN 60/100 für Dachdurchführung, rot**
OERTLI Verlängerung 1000 mm DN 60/100
für Dachdurchführung, rot

Bestell-Nr.:  190136
Menge: 1,000 Stck

**8.13.20 OERTLI Verbindungsleitung DN 60 für Optimat. Set C Kessel zum Schacht**
OERTLI Verbindungsleitung DN 60
für Optimat. Set C
Kessel zum Schacht
Länge: 1045 mm

Bestell-Nr.: 190270
Menge: 1,000 Stck

**8.13.21 OERTLI Dachzentrale rot DN 60/100, Bausatz A**
OERTLI Dachzentrale rot
DN 60/100, Bausatz A, bestehend aus:

1 x Revisions-T-Stück DN60/100 gerade
1 x Langmuffe DN60/100 (Schiebestück)
1 x Doppelrohr DN60/100 500mm
1 x Dachdurchführung DN60/100
1 x Schrägdachpfanne rot
1 x Tube Gleitmittel

Farbe: ROT

Bestell-Nr.:  190267
Menge: 1,000 Stck

**8.13.22 OERTLI Dachzentrale schwarz für FLACHDACH, DN 60/100, Bausatz A**
OERTLI Dachzentrale schwarz
für FLACHDACH
DN 60/100, Bausatz A, bestehend aus:

1 x Revisions-T-Stück DN60/100 gerade
1 x Langmuffe DN60/100 (Schiebestück)
1 x Doppelrohr DN60/100 500mm
1 x Dachdurchführung DN60/100
1 x Flachdachkragen
1 x Tube Gleitmittel

Farbe: SCHWARZ

Bestell-Nr.:  190268
Menge: 1,000 Stck

**8.13.23 OERTLI Grundbausatz flexibel, DN 100 Schachtabdeck., Stützbogen, Auflagesch.**
OERTLI Grundbausatz flexibel, DN 100
bestehend aus:
- 1 x Schachtabdeckung mit Aufhängung
  Flex 100
- 1 x Karton Abstandshalter blau, 4 Stk.
- 1 x Stützbogen DN 100
- 1 x Auflageschiene 250 mm
Zulassungsnummer: Z-7.2-1622

Bestell-Nr.:  190273
Menge: 1,000 Stck

**8.13.24 OERTLI Dachzentrale schwarz DN 60/100, Bausatz A**
OERTLI Dachzentrale schwarz
DN 60/100, Bausatz A, bestehend aus:

1 x Revisions-T-Stück DN60/100 gerade
1 x Langmuffe DN60/100 (Schiebestück)
1 x Doppelrohr DN60/100 500mm
1 x Dachdurchführung DN60/100
1 x Schrägdachpfanne schwarz
1 x Tube Gleitmittel

Farbe: SCHWARZ

Bestell-Nr.:  190266
Menge: 1,000 Stck

**8.13.25 OERTLI Einzugselement DN 100 für Flexleitung mit Seil**
OERTLI Einzugselement DN 100
für Flexleitung mit Seil

Bestell-Nr.: 190276
Menge: 1,000 Stck

#### 8.14 LAS

**8.14.1 OERTLI Dachdurchführung LAS mit Wetterkragen, ROT DN 100 / 160**
OERTLI Dachdurchführung
LAS mit Wetterkragen, ROT DN 100 / 160

Bestell-Nr.:  190311
Menge: 1,000 Stck

**8.14.2 OERTLI Aussenwandrevision gerade DN 100 / 160, Farbe weiß**
OERTLI  Aussenwandrevision gerade
DN 100 / 160, Farbe weiß

Bestell-Nr.  :  190318
Menge: 1,000 Stck

**8.14.3 OERTLI Befestigungsschelle weiß für LAS DN 100 / 160, 100 - 160 mm**
OERTLI  Befestigungsschelle
für LAS  DN 100 / 160, verstellbarer
Achsabstand, 100 - 160 mm, Farbe weiß

Bestell-Nr.  :  190323
Menge: 1,000 Stck

**8.14.4 OERTLI AW-Bogen DN 100 / 160, 90 grd Farbe weiß**
OERTLI  AW-Bogen DN 100 / 160, 90 grd
Farbe weiß

Bestell-Nr.  :  190320
Menge: 1,000 Stck

**8.14.5 OERTLI Adapter für AW-Bogen (Anschluss-Stück ), DN 100 / 160, weiß**
OERTLI  Adapter für AW-Bogen
(Anschluss-Stück ),  DN 100 / 160,
Farbe weiß

Bestell-Nr.  :  190319
Menge: 1,000 Stck

**8.14.6 OERTLI Muffe für Dachdurchführung für LAS DN 100/160**
OERTLI  Muffe für Dachdurchführung
für LAS  DN 100/160

Bestell-Nr.  :  190317
Menge: 1,000 Stck

**8.14.7 OERTLI Erweiterung LAS DN 80/125-100/150 Adapter für Optimaten**
OERTLI Erweiterung LAS
DN 80/125-100/150
Adapter für Optimaten

Bestell-Nr.: 190350
Menge: 1,000 Stck

**8.14.8 OERTLI Kaskadenanschluss DN 100/150 (T-STÜCK) 87 Grd mit 1 Muffe für OPTIMAT**
OERTLI Kaskadenanschluss
(T-STÜCK) DN 100/150
87 Grd mit 1 Muffe für OPTIMAT

Bestell-Nr.: 190349
Menge: 1,000 Stck

**8.14.9 OERTLI Siphon System 100/150 zur Entwässerung von Abgasleitungen**
OERTLI Siphon zur Entwässerung
von Abgasleitungen
für das System 100/150

Bestell-Nr.: 190329
Menge: 1,000 Stck

**8.14.10 OERTLI Uhrenthermostat 813 HF Set 1 FUNKÜBERTRAGUNG**
OERTLI Uhrenthermostat 813 HF, Set 1,
funkgesteuert mit Empfänger für
Standardschaltfeld ohne Regelung,
GVR 140 N

Bestell-Nr.: 190443
Menge: 1,000 Stck

**8.14.11 OERTLI oberer Abschluss DN 100 / 160 mit Dichtung, Farbe weiß**
OERTLI  oberer Abschluss DN 100 / 160
mit Dichtung, Farbe weiß

Bestell-Nr.  :  190322
Menge: 1,000 Stck

**8.14.12 OERTLI Revisionsbogen DN 110**
OERTLI Revisionsbogen DN 110

Bestell-Nr.: 190436
Menge: 1,000 Stck

**8.14.13 OERTLI Dachdurchführung DN 100 / 160 LAS mit Wetterkragen, schwarz**
OERTLI Dachdurchführung DN 100 / 160
LAS mit Wetterkragen, schwarz,

Bestell-Nr.:  190310
Menge: 1,000 Stck

**8.14.14 OERTLI Langmuffe (Schiebestück) DN 100 / 160, Farbe weiß**
OERTLI Langmuffe (Schiebestück)
DN 100 / 160, Farbe weiß

Bestell-Nr.  :  190307
Menge: 1,000 Stck

**8.14.15 OERTLI Verlängerung DN 100/160 für Dachdurchführung 500 mm, SCHWARZ**
OERTLI Verlängerung DN 100/160
für Dachdurchführung 500 mm, SCHWARZ,

Bestell-Nr.:  190308
Menge: 1,000 Stck

**8.14.16 OERTLI Verlängerung für Dachdurchführung 500 mm, ROT, DN 100/160**
OERTLI Verlängerung für
Dachdurchführung 500 mm, ROT, DN 100/160

Bestell-Nr.:  190309
Menge: 1,000 Stck

**8.14.17 OERTLI Bogenstück DN 100 / 160 90 grd, Farbe weiß**
OERTLI  Bogenstück DN 100 / 160
90 grd, Farbe weiß

Bestell-Nr.  :  190304
Menge: 1,000 Stck

**8.14.18 OERTLI Revisionsstück, gerade DN 100 / 160, Farbe weiß**
OERTLI Revisionsstück, gerade
DN 100 / 160, Farbe weiß

Bestell-Nr.  :  190305
Menge: 1,000 Stck

**8.14.19 OERTLI Revisions-T-Stück DN 100 / 160 Farbe weiß**
OERTLI Revisions-T-Stück DN 100 / 160
Farbe weiß

Bestell-Nr.  :  190306
Menge: 1,000 Stck

**8.14.20 OERTLI Doppelrohr 500 mm DN 100/150 für Außenwandmontage**
OERTLI Doppelrohr 500 mm
DN 100/150 AW FÜR
Außenwandmontage (OPTIMAT)

Bestell-Nr.: 190314
Menge: 1,000 Stck

**8.14.21 OERTLI Wandfutter für LAS DN 100 / 160**
OERTLI  Wandfutter für LAS DN 100 / 160

Bestell-Nr.  :  190312
Menge: 1,000 Stck

**8.14.22 OERTLI Befestigungsschelle für LAS DN 100 / 160**
OERTLI  Befestigungsschelle
für LAS  DN 100 / 160

Bestell-Nr.  :  190313
Menge: 1,000 Stck

**8.14.23 OERTLI LAS - Rohr DN 100 / 160 mit Luftansaugung für AW, Farbe weiß**
OERTLI  LAS - Rohr DN 100 / 160
mit Luftansaugung für AW, Farbe weiß

Bestell-Nr.  :  190321
Menge: 1,000 Stck

**8.14.24 OERTLI Doppelrohr 2000 mm DN 100/150 für Außenwandmontage**
OERTLI Doppelrohr 2000 mm
DN 100/150 AW für
Außenwandmontage (OPTIMAT)

Bestell-Nr.: 190316
Menge: 1,000 Stck

**8.14.25 OERTLI Doppelrohr 1000 mm DN 100/150 für Außenwandmontage**
OERTLI Doppelrohr 1000 mm
DN 100/150 AW für
Außenwandmontage (OPTIMAT)

Bestell-Nr.: 190315
Menge: 1,000 Stck

#### 8.15 LAS

**8.15.1 OERTLI Reduzierung 160/125**
OERTLI Reduzierung DN 150/125

Bestell-Nr.: 190505
Menge: 1,000 Stck

**8.15.2 OERTLI Lippendichtung für Steckmuffen DN 160**
OERTLI Lippendichtung für Steckmuffen
DN 150

Bestell-Nr.: 190545
Menge: 1,000 Stck

**8.15.3 OERTLI Dachheizzentrale Flachdach 110/150**
OERTLI Dachheizzentrale Flachdach
DN 110/150 schwarz, Bausatz A

bestehend aus:
Adapter NW 100/150 auf DN 110/150
1 Revisionsstück LAS gerade
1 Doppelrohr 500 mm
1 Langmuffe-Schiebestück
1 Dachdurchführung mit Wetterkragen,
  schwarz
1 Flachdachkragen
1 Tube Gleitmittel

Bestell-Nr.: 190618
Menge: 1,000 Stck

**8.15.4 OERTLI Belüftungsblende mit Schiebestück DN 200**
OERTLI Belüftungsblende
mit Schiebestück DN 200

Bestell-Nr.: 190558
Menge: 1,000 Stck

**8.15.5 OERTLI Abstandhalter VA DN 200**
OERTLI Abstandshalter VA DN 200

Bestell-Nr.: 190560
Menge: 1,000 Stck

**8.15.6 OERTLI Kaminschachtabdeckung mit Wetterkragen DN 200**
OERTLI Kaminschachtabdeckung
mit Wetterkragen DN 200

Bestell-Nr.: 190559
Menge: 1,000 Stck

**8.15.7 OERTLI Dachheizzentrale schwarz 110/150**
OERTLI Dachheizzentrale schwarz
DN 110/150 Set A

bestehend aus:
Adapter NW 100/150 auf DN 110/150
1 Revisionsstück LAS gerade
1 Doppelrohr 500 mm
1 Langmuffe-Schiebestück
1 Dachdurchführung mit Wetterkragen,
schwarz
1 Schrägdachpfanne m. Bleischürze
1 Tube Gleitmittel

Bestell-Nr.: 190616
Menge: 1,000 Stck

**8.15.8 OERTLI Grundbausatz Aussenwand DN 110/150 mit Dachdurchführung**
OERTLI Grundbausatz Aussenwandanl.
DN 110/150 mit Dachdurchführung

bestehend aus:
1 Adapter für Außenwandbogen
1 Außenwandbogen
1 Luftansaugstück
1 Außenwandrevision
1 Muffe für Dachdurchführung
1 Dachdurchführung, schwarz
1 Schrägdachpfanne mit Bleischürze
1 Mauerblende
Gesamtlänge 2400 mm

Achtung: Die Muffen des Außenrohres
zeigen entgegengesetzt der Abgasrichtung
(nach unten) und die Muffen des PPs-
Innenrohres in Abgasrichtung (nach
oben).

Bestell-Nr.: 190615
Menge: 1,000 Stck

**8.15.9 OERTLI Grundbausatz Aussenwand DN 110/150**
OERTLI Grundbausatz Aussenwand
LAS 110/150

bestehend aus:
1 Adapter für Außenwandbogen 190319
150
1 Außenwandbogen 190320 30
1 Luftansaugstück 190321 4 1000
1 Außenwandrevision 190318 32 200
1 Abschluß oben mit Dichtung 190322 26
100
1 Mauerblende 190312 6

Achtung: Die Muffen des Außenrohres
zeigen entgegengesetzt der Abgasrichtung
(nach unten) und die Muffen des PPs-
Innenrohres in Abgasrichtung (nach
oben).

Bestell-Nr.: 190613
Menge: 1,000 Stck

**8.15.10 OERTLI Verbindungsleitung Set B DN 110/150**
OERTLI Verbindungsleitung DN 110/150
Bausatz B

bestehend aus:
1 Revisionsstück-T-Stück LAS
1 Doppelrohr LAS
1 Langmuffe (Schiebestück)
1 Wandfutter für LAS DN 125
1 Tube Gleitmittel

Bestell-Nr.: 190614
Menge: 1,000 Stck

**8.15.11 OERTLI Dachheizzentrale rot 110/150**
OERTLI Dachheizzentrale rot
DN 110/150 Bausatz A

bestehend aus:
Adapter NW 100/150 auf DN 110/150
1 Revisionsstück LAS gerade
1 Doppelrohr 500 mm
1 Langmuffe-Schiebestück
1 Dachdurchführung mit Wetterkragen,
  rot
1 Schrägdachpfanne m. Bleischürze
1 Tube Gleitmittel

Bestell-Nr.: 190617
Menge: 1,000 Stck

**8.15.12 OERTLI Reduzierung 200/160**
OERTLI Reduzierung DN 200/150

Bestell-Nr.: 190587
Menge: 1,000 Stck

**8.15.13 OERTLI Lippendichtung für Steckmuffen DN 200**
OERTLI Lippendichtung für Steckmuffen
DN 200

Bestell-Nr.: 190563
Menge: 1,000 Stck

**8.15.14 OERTLI Lippendichtung für Steckmuffen DN 80**
OERTLI Lippendichtung für Steckmuffen
DN 80

Bestell-Nr.: 190500
Menge: 1,000 Stck

**8.15.15 OERTLI Lippendichtung für Steckmuffen DN 110**
OERTLI Lippendichtung für Steckmuffen
DN 110

Bestell-Nr.: 190501
Menge: 1,000 Stck

**8.15.16 OERTLI Reduzierung 160/110**
OERTLI Reduzierung DN 150/110

Bestell-Nr.: 190504
Menge: 1,000 Stck

**8.15.17 OERTLI Flachdichtung für Revisionsdeckel DN 60/80**
OERTLI Flachdichtung für
Revisionsdeckel DN 60/80

Bestell-Nr.: 190497
Menge: 1,000 Stck

**8.15.18 OERTLI Flachdichtung für Revisionsdeckel DN 110-200**
OERTLI Flachdichtung für
Revisionsdeckel DN 110 - 200

Bestell-Nr.: 190498
Menge: 1,000 Stck

**8.15.19 OERTLI Lippendichtung für Steckmuffen DN 60**
OERTLI Lippendichtung für Steckmuffen
DN 60

Bestell-Nr.: 190499
Menge: 1,000 Stck

**8.15.20 OERTLI Reduzierung NW 250 auf DN 200**
OERTLI Reduzierung Abgas
von NW 250 auf DN 200

Bestell-Nr.: 190586
Menge: 1,000 Stck

**8.15.21 OERTLI Revisionsbogen DN 125**
OERTLI Revisionsbogen DN 125

Bestell-Nr.: 190544
Menge: 1,000 Stck

**8.15.22 OERTLI Anschlussadapter LAS Optimat 3065 und 3090**
OERTLI Anschlussadapter für den
Anschluss konzentrischer LAS
Abgasrohrsysteme DN 110/150 an
OPTIMAT 3065 und 3090

Bestell-Nr.: 190575
Menge: 1,000 Stck

**8.15.23 OERTLI Abschlußdeckel DN 125 m. Kondensatablauf f. DN 160**
OERTLI Abschlussdeckel DN 125 mit
Kondensatablauf f. DN 150

Bestell-Nr.: 190574
Menge: 1,000 Stck

**8.15.24 OERTLI Erweiterung DN 160/200**
OERTLI Erweiterung DN 160/200

Bestell-Nr.: 190561
Menge: 1,000 Stck

**8.15.25 OERTLI Befestigungsschelle LAS DN 100**
OERTLI Befestigungsschelle LAS
DN 60/100 weiß

Bestell-Nr.: 190514
Menge: 1,000 Stck

#### 8.16 LAS

**8.16.1 OERTLI Flexrohr mit Einsteckende DN 110 Länge: 25 m, Zulassung CE-0036**
OERTLI Flexrohr mit Einsteckende DN 110
Länge: 25 Meter
Zulassung CE-0036

Bestell-Nr.: 190159
Menge: 1,000 Stck

**8.16.2 OERTLI LAS-Übergangsstück von 60/100 auf 70/110, BW an Altanlage**
LAS- Übergangsstück von 60/100 auf 70/110
für den Anschluss moderner Brennwertkessel an
Abgasaltanlagen.

Bestell.- Nr. 191185
Menge: 1,000 Stck

**8.16.3 OERTLI Isolierdeckel SH 96/240 550mm, weiß 1 Stück**
OERTLI Isolierdeckel SH 96/240
550mm, weiß 1 Stück

Bestell-Nr.: 191219
Menge: 1,000 Stck

**8.16.4 OERTLI Revisionsschraubdeckel für DN 60 und DN 80 sowie für Abgasteile**
OERTLI Revisionsschraubdeckel für
Revisionsrohre, Revisions-T- Stücke
DN 60 und DN 80 sowie für Abgasteile
der Revisionsteile AZ 60/100 und 80/125

Bestell-Nr.: 191211
Menge: 1,000 Stck

**8.16.5 OERTLI Luftansaugstück für Außenwand, weiß, 60/100**
OERTLI Luftansaugstück für
Außenwand, weiß  60/100

Bestell-Nr.: 191201
Menge: 1,000 Stck

**8.16.6 OERTLI Schrägdachpfanne mit Bleischürze schwarz, 35-55 Grd, für Dachdurchf**
OERTLI  Schrägdachpfanne
mit Bleischürze, SCHWARZ
Dachneigung  35 - 55°
für Dachdurchführungen in
DN 60/100 und 80/125
Maße: 500x500

Bestell-Nr.:  191073
Menge: 1,000 Stck

**8.16.7 OERTLI ABGAS-ROHRMANSCHETTE EPDM Öffnung: 50-120 mm, Dektite**
ABGAS-ROHRMANSCHETTE EPDM

Dektite® Rohrmanschette zur Abdichtung von
Rohrdurchführungen durch Blech- oder Eternitdächer
(Spezialnieten erforderlich).

- Witterungs- und UV- beständig
- Temperaturbereich: -50° C bis +115°C

Maße:
- Öffnung für Rohrdurchmesser
  50 - 120 mm
- Grundfläche  218 x 218
mm
- Dachneigung  0 - 35°

Lieferumfang:
- 16 St. Edelstahl/Saphir Bohrschrauben
- Dichtmasse

Hinweis:
Beim Einsatz der Dektite® Rohrmanschette sind u. a. die
Vorgaben der DIN 18807 "Öffnungen in Dächern" zu
beachten.
Rohrmanschetten dürfen nicht im Bereich von Quer- oder
Längsstößen eingebaut werden.
Die Bohrschrauben sind grundsätzlich zu verwenden. Für
Faserzementmaterialien werden diese entsprechend auf
Anfrage gegen Spezialnieten ersetzt.

Best._Nr.: 191231
Menge: 1,000 Stck

**8.16.8 OERTLI ABGAS-ROHRMANSCHETTE EPDM Öffnung: 110-170 mm, Dektite**
ABGAS-ROHRMANSCHETTE EPDM

Dektite® Rohrmanschette zur Abdichtung von
Rohrdurchführungen durch Blech- oder Eternitdächer
(.Spezialnieten erforderlich ).

- Witterungs- und UV- beständig
- Temperaturbereich: -50° C bis +115°C

Maße:
- Öffnung für Rohrdurchmesser
  110 - 170 mm
- Grundfläche  284 x 284
mm
- Dachneigung  0 - 35°

Lieferumfang:
- 20 St. Edelstahl/Saphir Bohrschrauben
- Dichtmasse

Hinweis:
Beim Einsatz der Dektite® Rohrmanschette sind u. a. die
Vorgaben der DIN 18807 "Öffnungen in Dächern" zu
beachten.
Rohrmanschetten dürfen nicht im Bereich von Quer- oder
Längsstößen eingebaut werden.
Die Bohrschrauben sind grundsätzlich zu verwenden. Für
Faserzementmaterialien werden diese entsprechend auf
Anfrage gegen Spezialnieten ersetzt.

Best._Nr.: 191232
Menge: 1,000 Stck

**8.16.9 OERTLI ABGAS-ROHRMANSCHETTE EPDM Öffnung: 130-300 mm, Dektite**
ABGAS-ROHRMANSCHETTE EPDM

Dektite® Rohrmanschette zur Abdichtung von
Rohrdurchführungen durch Blech- oder Eternitdächer
(.Spezialnieten erforderlich ).

- Witterungs- und UV- beständig
- Temperaturbereich: -50°C bis +115°C

Maße:
- Öffnung für Rohrdurchmesser
  160 - 300 mm
- Grundfläche  453 x 453
mm
- Dachneigung  0 - 35°

Lieferumfang:
- 32 St. Edelstahl/Saphir Bohrschrauben
- Dichtmasse

Hinweis:
Beim Einsatz der Dektite® Rohrmanschette sind u. a. die
Vorgaben der DIN 18807 "Öffnungen in Dächern" zu
beachten.
Rohrmanschetten dürfen nicht im Bereich von Quer- oder
Längsstößen eingebaut werden.
Die Bohrschrauben sind grundsätzlich zu verwenden. Für
Faserzementmaterialien werden diese entsprechend auf
Anfrage gegen Spezialnieten ersetzt.

Best._Nr.: 191377
Menge: 1,000 Stck

**8.16.10 OERTLI Schlüssel z. Öffnen d. Schraubd. der abgasseitigen Revisionsteile**
OERTLI Schlüssel zum Öffnen der
Schraubdeckel der abgasseitigen
Revisionsteile

Best.-Nr.: 191213
Menge: 1,000 Stck

**8.16.11 OERTLI Nachrüstsatz FLEX auf Starr DN 80 f. Schachtabdeckung DN 80 mit FLEX-Rohr**
OERTLI Nachrüstsatz FLEX auf Starr DN 80
Dieser Satz wird zusätzlich benötigt, falls die
metallische Schachtabdeckung DN 80 Art.-Nr.: 191513 in
Verbindung mit FLEX-Rohr verwendet werden soll

Best.-Nr.: 191266
Menge: 1,000 Stck

**8.16.12 OERTLI AZ-Kondensatablauf DN 80/125 mit Siphon und Anschluss-Schlauch**
OERTLI AZ-Kondensatablauf DN 80/125
mit Siphon und Anschluss-Schlauch
für den Einsatz in Abgaskaskaden
Raumluftunabhängig direkt zwischen
dem letzten Kessel und der senkrechten
Steigleitung.
Zum Ableiten von Regenwasser und
Kondensat aus dem senkrechten Teil der
Abgasanlage.

Best.-Nr.: 191448
Menge: 1,000 Stck

**8.16.13 OERTLI Grundbausatz Außenwand LAS 60/100 f. Abgasführung an Fassade, o. Dachüber.**
OERTLI Grundbausatz Außenwand LAS 60/100
für die Abgasführung an der Fassade
ohne Dachüberstand

Grundbausatz mit:
- Außenwandbogen
- Luftansaugstück
- Außenwandrevision
- Mündungsabschluss
- Mauerblende

Dimension: DN 60/100

Länge: ca. 1.200 mm

Best.-Nr.: 191209
Menge: 1,000 Stck

**8.16.14 OERTLI Grundbausatz Mehrfachbelegung für 2 Brennwertgeräte DN 110**
OERTLI Grundbausatz Mehrfachbelegung
Für 2 Brennwertgeräte DN 110

Bestell-Nr.:  190792
Menge: 1,000 Stck

**8.16.15 OERTLI Abschlussdeckel DN 200 für Abgaskaskaden mit Anschluss DN 200**
OERTLI Abschlussdeckel DN 200 mit
Revision und Kondensatstutzen 32 mm
für Abgaskaskaden mit Kaskadenanschluss DN 200.
Je Abgaskaskade als Endstück 1x
erforderlich.

Art.-Nr.: 190877
Menge: 1,000 Stck

**8.16.16 OERTLI Schrägdachpfanne mit Bleischürze schwarz, 5-25 Grd, für Dachdurchführung**
OERTLI  Schrägdachpfanne
mit Bleischürze, SCHWARZ
Dachneigung  5 - 25°
für Dachdurchführungen in
DN 60/100 und 80/125
Maße: 500x500

Bestell-Nr.:  191026
Menge: 1,000 Stck

**8.16.17 OERTLI Verbindungsleitung Set C DN 110**
OERTLI Verbindungsleitung DN 110
Bausatz C

bestehend aus:
1 PPs T-Stück mit Deckel
2 PPs Rohrstück
1 Belüftungsblende
1 Tube Gleitmittel

Bestell-Nr.: 190619
Menge: 1,000 Stck

**8.16.18 OERTLI Dachheizentrale Schwarz DN 160/200**
OERTLI Dachheizzentrale Schrägdach
DN 150/200 schwarz

bestehend aus:
1 Dachdurchführung DN 150/200 schwarz
  m. Abgastrennstück
1 Schrägdachpfanne 25-45 Grad
2 Adapter DN 150 / 160
1 Alu-Luftansauggitter
2 PPs-Rohre DN 200, 1 Meter
1 Tube Gleitmittel

Bestell-Nr.: 190620
Menge: 1,000 Stck

**8.16.19 OERTLI Dachheizzentrale 160/200 Flachdach**
OERTLI Dachheizzentrale FLACHDACH
GSR 200 con., schwarz, LAS DN 160/200

bestehend aus:
- 1 Dachdurchführung DN 160/200
  schwarz m.Abgastrennstück, Länge 1750
- 1 Flachdachkragen
- 2 Adapter DN 150 / 160, Länge 200
- 1 Alu-Luftansauggitter
- 2 PPs-Rohre DN 200, 1 Meter
- 1 Tube Gleitmittel

Bestell-Nr.: 190621
Menge: 1,000 Stck

**8.16.20 OERTLI Grundbausatz Außenwand LAS 60/100 mit Dachdurchführung schwarz, Dachüberst**
OERTLI Grundbausatz Außenwand LAS 60/100
mit Dachdurchführung schwarz
für die Abgasführung an der Fassade
durch Dachüberstand

Grundbausatz mit:
- Außenwandbogen
- Luftansaugstück
- Außenwandrevision
- Dachdurchführung schwarz
- Schrägdachpfanne mit Bleischürze
- Mauerblende

Dimension: DN 60/100

Länge: ca. 2.400 mm

Best.-Nr.: 191210
Menge: 1,000 Stck

**8.16.21 OERTLI Abschluss oben mit Dichtung 60/100**
OERTLI Abschluss oben
mit Dichtung 60/100

Bestell-Nr.: 191202
Menge: 1,000 Stck

**8.16.22 OERTLI Erweiterung 60/110 ( symmetrisch )**
OERTLI Erweiterung 60/110
( symmetrisch )

Bestell-Nr.: 191206
Menge: 1,000 Stck

**8.16.23 OERTLI Schrägdachpfanne mit Bleischürze schwarz, 35-555 Grd, für Dachdurchführ.**
OERTLI  Schrägdachpfanne
mit Bleischürze, SCHWARZ
Dachneigung  35 - 55°
für Dachdurchführungen in
DN 60/100 und 80/125
Maße: 500x500

Bestell-Nr.:  191072
Menge: 1,000 Stck

**8.16.24 OERTLI Schrägdachpfanne mit Bleischürze rot (RAL 8023), 5-25 Grd, für Dachdurchf**
OERTLI  Schrägdachpfanne
mit Bleischürze, rot RAL 8023
Dachneigung  5 - 25°
für Dachdurchführungen in
DN 60/100 und 80/125
Maße: 500x500

Bestell-Nr.:  191027
Menge: 1,000 Stck

**8.16.25 OERTLI Revisionsschraubdeckel für DN 110 DN, 125, DN 160 und DN 200**
OERTLI Revisionsschraubdeckel für
Revisionsrohre, Revisions-T- Stücke
der Nennweiten der Abgasteile
DN 110 DN, 125, DN 160 und DN 200
sowie für Abgasteile
der Revisionsteile AZ 110/150

Bestell-Nr.: 191212
Menge: 1,000 Stck

#### 8.17 LAS

**8.17.1 OERTLI Kondensatanschluss f. Mehrfachbel Anschluss der Kondensatleitung v. Kessel**
OERTLI Kondensatanschluss
für Mehrfachbelegung
zum Anschluss der Kondensatleitung vom
Kessel

Bestell-Nr.: 6005612
Menge: 1,000 Stck

**8.17.2 OERTLI Verbindungsschelle z. Fixierung der Abgasleitung im Schacht**
OERTLI Verbindungsschelle
für Mehrfachbelegung
zur Fixierung der Abgasleitung im
Schacht

Bestell-Nr.: 6005613
Menge: 1,000 Stck

**8.17.3 OERTLI Bogenstück 35 grd DN 110/150**
OERTLI Bogenstück 35 grd
DN 110/150

Bestell-Nr.: 6003703
Menge: 1,000 Stck

**8.17.4 OERTLI Schrägdachpfanne mit Bleischürze schwarz 25-45 Grad, DN 100/160**
Schrägdachpfanne mit Bleischürze
schwarz 25-45 Grad, DN 70
70/125
Bestell-Nr.  : 6003092
Menge: 1,000 Stck

**8.17.5 OERTLI Schrägdachpfanne mit Bleischürze rot 25-45 Grad DN 80/125**
OERTLI  Schrägdachpfanne
mit Bleischürze, rot RAL 8023
Dachneigung  25 - 45 °
DN 60/100 und 80/125

Bestell-Nr.:  6003887
Menge: 1,000 Stck

**8.17.6 OERTLI Anschluss-Stück f. Mehrfachbeleg. DN 80 x DN 110 mit Montagedeckel**
OERTLI Anschluss-Stück
für Mehrfachbelegung
DN 80 x DN 110 mit Montagedeckel
und Fixierschelle

Bestell-Nr.: 6005610
Menge: 1,000 Stck

**8.17.7 OERTLI Verbindungsstück für Flexrohr DN 83**
OERTLI Verbindungsstück für Flexrohr
DN 83

Bestell-Nr.: 6008039
Menge: 1,000 Stck

**8.17.8 OERTLI Dachdurchführung waagerecht D 100-150 mm für Dachneigung 40-60°**
OERTLI Dachdurchführung waagerecht
Durchmesser 100-150 mm
für Dachneigung 40-60°

Bestell-Nr.:  800618
Menge: 1,000 Stck

**8.17.9 OERTLI MFB Blinddeckel DN 80 mit Muffe - Nachrüstsatz FLEX auf starr**
OERTLI MFB Blinddeckel DN 80
mit Muffe - Nachrüstsatz FLEX auf starr
DN 80
Dieser Satz wird zusätzlich benötigt, falls die
metallische Schachtabdeckung DN 80 Art.-Nr.: 100001570
in
Verbindung mit FLEX-Rohr verwendet werden soll.

Best.-Nr.: 6005617
Menge: 1,000 Stck

**8.17.10 OERTLI Schachtsohle f. Mehrfachbel. DN 110 mit Kondensatanschluss**
OERTLI Schachtsohle
für Mehrfachbelegung
DN 110 mit Kondensatanschluss

Bestell-Nr.: 6005614
Menge: 1,000 Stck

**8.17.11 OERTLI Absorptions-Luftabscheider Rp 3/4**
OERTLI Absorptions-Luftabscheider Rp 3/4

aus MS mit eingebautem Schwimmerentlüfter zum Einbau in geschlossene
Solar-Anlagen
Bestell-Nr.  : 7071768
Menge: 1,000 Stck

**8.17.12 OERTLI Revisionsstück für Flexrohr DN 83**
OERTLI Revisionsstück für Flexrohr
DN 83

Bestell-Nr.: 6008139
Menge: 1,000 Stck

**8.17.13 OERTLI Verlängerung für Schachtabdeckung Edelstahl 380 mm, DN 81**
OERTLI Verlängerung für das Mündungsrohr der
metallischen Schachtabdeckung mit Edelstahl-Endrohr DN
110
Zulassung CE-0036

Bestell-Nr.: 191518
Menge: 1,000 Stck

**8.17.14 OERTLI Nachrüstsatz DN 110 Flex-Rohr auf metallische Schachtabdeck.**
OERTLI Nachrüstsatz FLEX auf Starr DN 110
Dieser Satz wird zusätzlich benötigt, falls die
metallische Schachtabdeckung
DN 110 Art.-Nr.: 191517 in Verbindung mit FLEX-Rohr
verwendet werden soll

Best.-Nr.: 191573
Menge: 1,000 Stck

**8.17.15 OERTLI Flachdachkragen DN 125**
OERTLI  Flachdachkragen DN 125

Bestell-Nr.:  6002423
Menge: 1,000 Stck

**8.17.16 OERTLI Schachtabdeckung DN 80 VA, mit Edelstahl-Endrohr, schwarz**
OERTLI Schachtabdeckung DN 80 VA, schwarz, mit
Edelstahl-Endrohr

Für Brennwertanlagen in doppelzügigen
Kaminen mit nebenliegendem Festbrenn- stoff-Schacht.
Rußbrandbeständige Abdeckung an der Mündung. Ausführung
gemäß Brandschutz-bestimmungen der DIN 18160 und den
Bestimmungen des ZIV
Endrohr der Abgasleitung aus Edelstahl, beginnend 30 cm
unter der Mündungs- platte.
Die untere Flanschplatte, die auf den Kaminkopf
geschraubt wird, ist aus Edelstahl gefertigt und mit
Edelstahl- schrauben bestückt. Der Wetterkragen wird
aus Aluminium gepresst. Beide Teile sind schwarz
lackiert. Das innere Edelstahlrohr ist blankes
Edelstahl
Für raumluftunabhängige Betriebsweise geeignet.

Bestehend aus:
- Mündungsplatte mit Edelstahlschrauben
- Edelstahl- Mündungsrohr
- Wetterkragen

Typ:  D 80 VA
Bestell-Nr.: 191513
Menge: 1,000 Stck

**8.17.17 OERTLI Verlängerung für Schachtabdeckung Edelstahl 380 mm, DN 110**
OERTLI Verlängerung für das Mündungsrohr der
metallischen Schachtabdeckung mit Edelstahl- Endrohr DN
80
Zulassung CE-0036

Bestell-Nr.: 191514
Menge: 1,000 Stck

**8.17.18 OERTLI Schachtabdeckung DN 110 VA, mit Edelstahl-Endrohr, schwarz**
OERTLI Schachtabdeckung DN 110 VA, schwarz, mit
Edelstahl-Endrohr

Für Brennwertanlagen in doppelzügigen
Kaminen mit nebenliegendem Festbrenn- stoff- Schacht.
Rußbrandbeständige Abdeckung an der Mündung. Ausführung
gemäß Brandschutz-bestimmungen der DIN 18160 und den
Bestimmungen des ZIV
Endrohr der Abgasleitung aus Edelstahl, beginnend 30 cm
unter der Mündungs- platte.
Die untere Flanschplatte, die auf den Kaminkopf
geschraubt wird, ist aus Edelstahl gefertigt und mit
Edelstahl- schrauben bestückt. Der Wetterkragen wird
aus Aluminium gepresst. Beide Teile sind schwarz
lackiert. Das innere Edelstahlrohr ist blankes
Edelstahl
Für raumluftunabhängige Betriebsweise geeignet.

Bestehend aus:
- Mündungsplatte mit Edelstahlschrauben
- Edelstahl- Mündungsrohr
- Wetterkragen

Typ:  D 110 VA
Bestell-Nr.: 191517
Menge: 1,000 Stck

**8.17.19 OERTLI Neutralisationsbox Sk 1 bis 50 kW incl. Granulatfüllung**
OERTLI Neutralisationsbox
Sk 1 bis 50 kW incl. Granulatfüllung
Bestell-Nr.: 6005107
Menge: 1,000 Stck

**8.17.20 OERTLI Schrägdachpfanne mit Bleischürze schwarz 25-45 Grad DN 80/125**
OERTLI Schrägdachpfanne
mit Bleischürze, schwarz
Dachneigung  25 - 45 °
DN 60/100 und 80/125

Bestell-Nr.:  6004369
Menge: 1,000 Stck

**8.17.21 Schrägdachpfanne mit Bleischürze rot RAL 8023 25-45 Grad, DN 100/160**
Schrägdachpfanne mit Bleischürze rot
RAL 8023 25-45 Grad, DN 100/160
Bestell-Nr.  : 6003092
Menge: 1,000 Stck

**8.17.22 OERTLI Granulatsystem Neutralisationsgr. (Nachfüllset ca. 5 Liter)**
Granulatsystem Neutralisationsgranulat
(Nachfüllset ca. 5 Liter)
Bestell-Nr.: 6004997
Menge: 1,000 Stck

**8.17.23 OERTLI Auflageschiene DN 70 70/125**
OERTLI  Auflageschiene
zur Montage des Kaminanschlussbogens
im Schacht

Bestell-Nr.:  6003276
Menge: 1,000 Stck

**8.17.24 OERTLI Flachdachkragen DN 160**
OERTLI Flachdachkragen
DN 160
Bestell-Nr.  : 6003221
Menge: 1,000 Stck

### 9 Warmwasserbereitung

#### 9.1 Gas-Heißwasserspeicher GS/GSH

**9.1.1 OERTLI Gas-Heißwasserspeicher GSH 204 Erdgas, weiß, RAL 9010, 9,18 kW, 190 l**
OERTLI Gas-Heißwasserspeicher
GSH 204 Erdgas, weiß, RAL 9010
2-fach emailliert, hochwertige Isolierung, rechteckige Verkleidung Farbe
rot RAL 3020, mit Reinigungsflansch,
NOx-reduzierter Edelstahlbrenner,
Kompakt-Gasarmatur, thermoelektrische
Zündsicherung, eingebauter Piezozünder.
Produkt-ID-Nr.  CE : 0085 AR 0456
Nennwärmeleistung  kW : 9,18
Inhalt  Ltr. : 190
NL-Zahl 60°C  : 3,4
Betriebsdruck max. bar : 10
Regelbereich  °C : 40 - 70
Gasanschluß  R" : 1/2
Breite  mm : 480
Tiefe  mm : 480
Höhe  mm : 1780
Abgasanschluß  mm : 80
Zugbedarf  PA : 4
Gewicht  kg : 89
Bestell-Nr.  : 189754
Typ  : GSH 204 R
Menge: 1,000 Stck

**9.1.2 OERTLI Gaswarmwasserspeicher GS 90 EC Vollautomat Erdgas**
OERTLI Gaswarmwasserspeicher GS 90 EC
Vollautomat Erdgas
Gas-Heißwasserspeicher, stehende Ausführung. Innenbehälter aus Stahl,
2-fach emailliert. Hochwertige
Wärmeisolierung. Verkleidung rot einbrennlackiert. Aufgesetzte, schwenkbare
Strömungssicherung.
Atmosphärischer Edelstahlbrenner.
Erforderliche Sicherheits-, Steuer-,
und Regelgeräte eingebaut. Vollautomat
mit Zündtrafo und Gasfeuerungsautomat
mit Ionisationsflammenüberwachung.
Anschlüsse für Kalt- und Warmwasser,
Zirkulation und Entleerung. Eingebaute
Schutzanode.
Produkt-ID-Nr.  : 0085 AP 0199
Nennwärmeleistung  kW : 88,5
Nennwärmebelastung  kW : 100
Inhalt  ltr. : 280
Betriebsdruck max.  bar : 6
Durchmesser  mm : 700
Höhe  mm : 2100
Abgasanschluß  mm : 225
Zugbedarf  PA : 3
Gewicht  kg : 290
Bestell-Nr.  : 108912
Typ  : GS 90 EC
Menge: 1,000 Stck

**9.1.3 OERTLI Gas-Heißwasserspeicher GSH 134 Erdgas, weiß, RAL 9010, 6,9 kW, 115 l**
OERTLI Gas-Heißwasserspeicher
GSH 134 Erdgas, weiß, RAL 9010
2-fach emailliert, hochwertige Isolierung, rechteckige Verkleidung Farbe
rot RAL 3020, mit Reinigungsflansch,
NOx-reduzierter Edelstahlbrenner,
Kompakt-Gasarmatur, thermoelektrische
Zündsicherung, eingebauter Piezozünder.
Produkt-ID-Nr.  CE : 0085 AR 0456
Nennwärmeleistung  kW : 6,9
Inhalt  Ltr. : 115
NL-Zahl 60°C  : 1,7
Betriebsdruck max. bar : 10
Regelbereich  °C : 40 - 70
Gasanschluß  R" : 1/2
Breite  mm : 480
Tiefe  mm : 480
Höhe  mm : 1210
Abgasanschluß  mm : 80
Zugbedarf  PA : 4
Gewicht  kg : 58
Bestell-Nr.  : 189750
Typ  : GSH 134 R
Menge: 1,000 Stck

**9.1.4 OERTLI Gaswarmwasserspeicher GS 70 EC Vollautomat Flüssiggas**
OERTLI Gaswarmwasserspeicher GS 70 EC
Vollautomat Flüssiggas
Gas-Heißwasserspeicher, stehende Ausführung. Innenbehälter aus Stahl,
2-fach emailliert. Hochwertige
Wärmeisolierung. Verkleidung rot einbrennlackiert. Aufgesetzte, schwenkbare
Strömungssicherung.
Atmosphärischer Edelstahlbrenner.
Erforderliche Sicherheits-, Steuer-,
und Regelgeräte eingebaut. Vollautomat
mit Zündtrafo und Gasfeuerungsautomat
mit Ionisationsflammenüberwachung.
Anschlüsse für Kalt- und Warmwasser,
Zirkulation und Entleerung. Eingebaute
Schutzanode.
Produkt-ID-Nr.  : 0085 AP 0198
Nennwärmeleistung  kW : 70,0
Nennwärmebelastung  kW : 78,4
Inhalt  ltr. : 300
Betriebsdruck max.  bar : 6
Durchmesser  mm : 700
Höhe  mm : 2050
Abgasanschluß  mm : 180
Zugbedarf  PA : 3
Gewicht  kg : 270
Bestell-Nr.  : 108714
Typ  : GS 70 EC
Menge: 1,000 Stck

**9.1.5 OERTLI Gaswarmwasserspeicher GS 50 EC Vollautomat Erdgas**
OERTLI-Rohleder
Gaswarmwasserspeicher GS 50 EC
Vollautomat Erdgas, 55,7 kW
Gas-Heißwasserspeicher, stehende Ausführung. Innenbehälter aus Stahl,
2-fach emailliert. Hochwertige, FCKW-freie
Wärmeisolierung. Verkleidung rot einbrennlackiert. Aufgesetzte,  360° schwenkbare
Strömungssicherung.
Atmosphärischer Edelstahlbrenner.
Erforderliche Sicherheits-, Steuer-,
und Regelgeräte eingebaut. Vollautomat
mit Zündtrafo und Gasfeuerungsautomat
mit Ionisationsflammenüberwachung.
Anschlüsse für Kalt- und Warmwasser,
Zirkulation und Entleerung. Eingebaute
Schutzanode.

Typ  : GS 50 EC
Inhalt  ltr. : 315
Nennwärmeleistung  kW : 49,0
Nennwärmebelastung  kW : 55,7
Gas-Anschlußwert:
 - Erdgas E (HUB: 9,5 kWh/m³): 5,9 m³/h
 - Erdgas LL (HUB: 8,4 kWh/m³): 6,6 m³/h
Dauerleistung (45°C)  l/h :  1203
Spitzenleistung (60°C)  l/10min : 1410
Aufheizzeit von 10°C auf 60°C  min : 23
Leistungskennzahl  NL :  13
CO2-Gehalt  % :  6,7
Abgasmassenstrom  g/s :  33,96
Abgastemperatur  °C : 135
Betriebsüberdruck max.  bar : 6
Betriebstemperatur max.  °C : 85
Durchmesser  mm : 700
Höhe  mm : 1980
Abgasanschluß  Ø mm : 150
Zugbedarf  PA : 3
Gewicht (leer)  kg : 245
Produkt-ID-Nr.  CE : 0085 AP 0195

Verpackung:
 - 1 Holzverschlag :  Speicher / 234 kg
 - 1 Karton :  Strömungssicherung / 15kg

Bestell-Nr.  : 108112
Menge: 1,000 Stck

**9.1.6 OERTLI Gaswarmwasserspeicher GS 57 EC Vollautomat Erdgas**
OERTLI Gaswarmwasserspeicher GS 57 EC
Vollautomat Erdgas
Gas-Heißwasserspeicher, stehende Ausführung. Innenbehälter aus Stahl,
2-fach emailliert. Hochwertige
Wärmeisolierung. Verkleidung rot einbrennlackiert. Aufgesetzte, schwenkbare Strömungssicherung.
Atmosphärischer Edelstahlbrenner.
Erforderliche Sicherheits-, Steuer-,
und Regelgeräte eingebaut. Vollautomat
mit Zündtrafo und Gasfeuerungsautomat
mit Ionisationsflammenüberwachung.
Anschlüsse für Kalt- und Warmwasser,
Zirkulation und Entleerung. Eingebaute
Schutzanode.
Produkt-ID-Nr.  : 0085 AP 0197
Nennwärmeleistung  kW : 49,0
Nennwärmebelastung  kW : 55,7
Inhalt  ltr. : 370
Betriebsdruck max.  bar : 6
Durchmesser  mm : 700
Höhe  mm : 2150
Abgasanschluß  mm : 150
Zugbedarf  PA : 3
Gewicht  kg : 265
Bestell-Nr.  : 108512
Typ  : GS 57 EC
Menge: 1,000 Stck

**9.1.7 OERTLI Gas-Heißwasserspeicher GSH 164 Erdgas, weiß, RAL 9010, 6,9 kW, 150 l**
OERTLI Gas-Heißwasserspeicher
GSH 164 Erdgas, weiß, RAL 9010
2-fach emailliert, hochwertige Isolierung, rechteckige Verkleidung Farbe
rot RAL 3020, mit Reinigungsflansch,
NOx-reduzierter Edelstahlbrenner,
Kompakt-Gasarmatur, thermoelektrische
Zündsicherung, eingebauter Piezozünder.
Produkt-ID-Nr.  CE : 0085 AR 0456
Nennwärmeleistung  kW : 6,9
Inhalt  Ltr. : 150
NL-Zahl 60°C  : 2,7
Betriebsdruck max. bar : 10
Regelbereich  °C : 40 - 70
Gasanschluß  R" : 1/2
Breite  mm : 480
Tiefe  mm : 480
Höhe  mm : 1465
Abgasanschluß  mm : 80
Zugbedarf  PA : 4
Gewicht  kg : 68
Bestell-Nr.  : 189752
Typ  : GSH 164 R
Menge: 1,000 Stck

**9.1.8 OERTLI Gaswarmwasserspeicher GS 70 EC Vollautomat Erdgas**
OERTLI Gaswarmwasserspeicher GS 70 EC
Vollautomat Erdgas
Gas-Heißwasserspeicher, stehende Ausführung. Innenbehälter aus Stahl,
2-fach emailliert. Hochwertige
Wärmeisolierung. Verkleidung rot einbrennlackiert. Aufgesetzte,schwenkbare
Strömungssicherung.
Atmosphärischer Edelstahlbrenner.
Erforderliche Sicherheits-, Steuer-,
und Regelgeräte eingebaut. Vollautomat
mit Zündtrafo und Gasfeuerungsautomat
mit Ionisationsflammenüberwachung.
Anschlüsse für Kalt- und Warmwasser,
Zirkulation und Entleerung. Eingebaute
Schutzanode.
Produkt-ID-Nr.  : 0085 AP 0198
Nennwärmeleistung  kW : 70,0
Nennwärmebelastung  kW : 78,4
Inhalt  ltr. : 300
Betriebsdruck max.  bar : 6
Durchmesser  mm : 700
Höhe  mm : 2050
Abgasanschluß  mm : 180
Zugbedarf  PA : 3
Gewicht  kg : 270
Bestell-Nr.  : 108712
Typ  : GS 70 EC
Menge: 1,000 Stck

**9.1.9 OERTLI Gaswarmwasserspeicher GS 90 EC Vollautomat Flüssiggas**
OERTLI Gaswarmwasserspeicher GS 90 EC
Vollautomat Flüssiggas
Gas-Heißwasserspeicher, stehende Ausführung. Innenbehälter aus Stahl,
2-fach emailliert. Hochwertige
Wärmeisolierung. Verkleidung rot einbrennlackiert. Aufgesetzte, schwenkbare
Strömungssicherung.
Atmosphärischer Edelstahlbrenner.
Erforderliche Sicherheits-, Steuer-,
und Regelgeräte eingebaut. Vollautomat
mit Zündtrafo und Gasfeuerungsautomat
mit Ionisationsflammenüberwachung.
Anschlüsse für Kalt- und Warmwasser,
Zirkulation und Entleerung. Eingebaute
Schutzanode.
Produkt-ID-Nr.  : 0085 AP 0199
Nennwärmeleistung  kW : 88,5
Nennwärmebelastung  kW : 100
Inhalt  ltr. : 280
Betriebsdruck max.  bar : 6
Durchmesser  mm : 700
Höhe  mm : 2100
Abgasanschluß  mm : 225
Zugbedarf  PA : 3
Gewicht  kg : 290
Bestell-Nr.  : 108914
Typ  : GS 90 EC
Menge: 1,000 Stck

**9.1.10 OERTLI Gas-Heißwasserspeicher GS 20 Erdgas, 20 kW**
OERTLI Gas-Heißwasserspeicher GS 20
Erdgas, 20 kW
Speicher in runder, stehender Ausführung
Innenbehälter aus Stahl mit 2-facher
Emaillierung  hochwertige Wärmedämmung
einbrennlackierte Stahlblechummantelung
rot Reinigungsflansch aufgesteckte
Strömungssicherung  eingebaute
Magnesium-Schutzanode  Atmosphärischer
Brenner aus Edelstahl Kompakt-Gasarmatur
mit thermoelektrischer Zündsicherung
Halbautomat mit Piezozünder.

Betriebsdruck max. bar : 6
Inhalt  ltr. : 400
Produkt-ID-Nr.  CE : 0085AR0456
Nennwärmeleistung  kW  : 20,0
NL-Zahl 60°C  : 9,8
Durchmesser  mm : 700
Gesamthöhe  mm : 1930
Abgasanschluß  mm : 130
Gewicht ca.  kg : 200
Zugbedarf  PA : 3
Bestell-Nr.  : 107982
Typ  : GS 20
Menge: 1,000 Stck

**9.1.11 OERTLI Gas-Heißwasserspeicher GS 20 Flüssiggas, 20 kW**
OERTLI Gas-Heißwasserspeicher GS 20
Flüssiggas, 20 kW
Speicher in runder, stehender Ausführung
Innenbehälter aus Stahl mit 2-facher
Emaillierung  hochwertige Wärmedämmung
einbrennlackierte Stahlblechummantelung
rot Reinigungsflansch aufgesteckte
Strömungssicherung  eingebaute
Magnesium-Schutzanode  Atmosphärischer
Brenner aus Edelstahl Kompakt-Gasarmatur
mit thermoelektrischer Zündsicherung
Halbautomat mit Piezozünder.

Betriebsdruck max. bar : 6
Inhalt  ltr. : 400
Produkt-ID-Nr.  CE : 0085AR0456
Nennwärmeleistung  kW  : 20,0
NL-Zahl 60°C  : 9,8
Durchmesser  mm : 700
Gesamthöhe  mm : 1930
Abgasanschluß  mm : 130
Gewicht ca.  kg : 200
Zugbedarf  PA : 3
Bestell-Nr.  : 107982
Typ  : GS 20
Menge: 1,000 Stck

**9.1.12 OERTLI Gas-Heißwasserspeicher GS 18 Erdgas, 18 kW**
OERTLI Gas-Heißwasserspeicher GS 18
Erdgas, 18 kW
Speicher in runder, stehender Ausführung
Innenbehälter aus Stahl mit 2-facher
Emaillierung  hochwertige Wärmedämmung
einbrennlackierte Stahlblechummantelung
rot Reinigungsflansch aufgesteckte
Strömungssicherung  eingebaute
Magnesium-Schutzanode  Atmosphärischer
Brenner aus Edelstahl Kompakt-Gasarmatur
mit thermoelektrischer Zündsicherung
Halbautomat mit Piezozünder.

Betriebsdruck max. bar : 6
Inhalt  ltr. : 300
Produkt-ID-Nr.  CE : 0085AR0456
Nennwärmeleistung  kW  : 18,0
NL-Zahl 60°C  : 7,5
Durchmesser  mm : 700
Gesamthöhe  mm : 1620
Abgasanschluß  mm : 130
Gewicht ca.  kg : 170
Zugbedarf  PA : 3
Bestell-Nr.  : 107962
Typ  : GS 18
Menge: 1,000 Stck

**9.1.13 OERTLI Gas-Heißwasserspeicher GS 18 Flüssiggas, 18 kW**
OERTLI Gas-Heißwasserspeicher GS 18
Flüssiggas, 18 kW
Speicher in runder, stehender Ausführung
Innenbehälter aus Stahl mit 2-facher
Emaillierung  hochwertige Wärmedämmung
einbrennlackierte Stahlblechummantelung
rot Reinigungsflansch aufgesteckte
Strömungssicherung  eingebaute
Magnesium-Schutzanode  Atmosphärischer
Brenner aus Edelstahl Kompakt-Gasarmatur
mit thermoelektrischer Zündsicherung
Halbautomat mit Piezozünder.

Betriebsdruck max. bar : 6
Inhalt  ltr. : 300
Produkt-ID-Nr.  CE : 0085AR0456
Nennwärmeleistung  kW  : 18,0
NL-Zahl 60°C  : 7,5
Durchmesser  mm : 700
Gesamthöhe  mm : 1620
Abgasanschluß  mm : 130
Gewicht ca.  kg : 170
Zugbedarf  PA : 3
Bestell-Nr.  : 107962
Typ  : GS 18
Menge: 1,000 Stck

**9.1.14 OERTLI Gaswarmwasserspeicher GS 57 EC Vollautomat Flüssiggas**
OERTLI Gaswarmwasserspeicher GS 57 EC
Vollautomat Flüssiggas
Gas-Heißwasserspeicher, stehende Ausführung. Innenbehälter aus Stahl,
2-fach emailliert. Hochwertige
Wärmeisolierung. Verkleidung rot einbrennlackiert. Aufgesetzte, schwenkbare Strömungssicherung.
Atmosphärischer Edelstahlbrenner.
Erforderliche Sicherheits-, Steuer-,
und Regelgeräte eingebaut. Vollautomat
mit Zündtrafo und Gasfeuerungsautomat
mit Ionisationsflammenüberwachung.
Anschlüsse für Kalt- und Warmwasser,
Zirkulation und Entleerung. Eingebaute
Schutzanode.
Produkt-ID-Nr.  : 0085 AP 0197
Nennwärmeleistung  kW : 49,0
Nennwärmebelastung  kW : 55,7
Inhalt  ltr. : 370
Betriebsdruck max.  bar : 6
Durchmesser  mm : 700
Höhe  mm : 2150
Abgasanschluß  mm : 150
Zugbedarf  PA : 3
Gewicht  kg : 265
Bestell-Nr.  : 108514
Typ  : GS 57 EC
Menge: 1,000 Stck

**9.1.15 OERTLI Gaswarmwasserspeicher GS 50 EC Vollautomat Flüssiggas**
OERTLI Gaswarmwasserspeicher GS 50 EC
Vollautomat Flüssiggas
Gas-Heißwasserspeicher, stehende Ausführung. Innenbehälter aus Stahl,
2-fach emailliert. Hochwertige
Wärmeisolierung. Verkleidung orange
RAL 2004 einbrennlackiert. Aufgesetzte,
schwenkbare Strömungssicherung.
Atmosphärischer Edelstahlbrenner.
Erforderliche Sicherheits-, Steuer-,
und Regelgeräte eingebaut. Vollautomat
mit Zündtrafo und Gasfeuerungsautomat
mit Ionisationsflammenüberwachung.
Anschlüsse für Kalt- und Warmwasser,
Zirkulation und Entleerung. Eingebaute
Schutzanode.
Produkt-ID-Nr.  : 0085 AP 0196
Nennwärmeleistung  kW : 49,0
Nennwärmebelastung  kW : 55,7
Inhalt  ltr. : 315
Betriebsdruck max.  bar : 6
Durchmesser  mm : 700
Höhe  mm : 1980
Abgasanschluß  mm : 150
Zugbedarf  PA : 3
Gewicht  kg : 245
Bestell-Nr.  : 108314
Typ  : GS 50 EC
Menge: 1,000 Stck

**9.1.16 OERTLI Gaswarmwasserspeicher GS 35 EC Vollautomat Erdgas, 38,7 kW**
OERTLI-Rohleder
Gaswarmwasserspeicher GS 35 EC
Vollautomat Erdgas, 38,7 kW
Gas-Heißwasserspeicher, stehende Ausführung. Innenbehälter aus Stahl,
2-fach emailliert. Hochwertige, FCKW-freie
Wärmeisolierung. Verkleidung rot einbrennlackiert. Aufgesetzte,  360° schwenkbare
Strömungssicherung.
Atmosphärischer Edelstahlbrenner.
Erforderliche Sicherheits-, Steuer-,
und Regelgeräte eingebaut. Vollautomat
mit Zündtrafo und Gasfeuerungsautomat
mit Ionisationsflammenüberwachung.
Anschlüsse für Kalt- und Warmwasser,
Zirkulation und Entleerung. Eingebaute
Schutzanode.

Typ  : GS 35 EC
Inhalt  ltr. : 325
Nennwärmeleistung  kW : 34,0
Nennwärmebelastung  kW : 38,7
Gas-Anschlußwert:
 - Erdgas E (HUB: 9,5 kWh/m³): 4,1 m³/h
 - Erdgas LL (HUB: 8,4 kWh/m³): 4,6 m³/h
Dauerleistung (45°C)  l/h :  835
Spitzenleistung (60°C)  l/10min : 1050
Aufheizzeit von 10°C auf 60°C  min : 34
Leistungskennzahl  NL :  10
CO2-Gehalt  % :  6,7
Abgasmassenstrom  g/s :  23,61
Abgastemperatur  °C : 135
Betriebsüberdruck max.  bar : 6
Betriebstemperatur max.  °C : 85
Durchmesser  mm : 700
Höhe  mm : 1980
Abgasanschluß  Ø mm : 130
Zugbedarf  PA : 3
Gewicht (leer)  kg : 230
Produkt-ID-Nr.  CE : 0085 AP 0195

Verpackung:
 - 1 Holzverschlag :  Speicher / 219 kg
 - 1 Karton : Strömungssicherung / 15 kg

Bestell-Nr.  : 108112
Menge: 1,000 Stck

**9.1.17 OERTLI Gaswarmwasserspeicher GS 35 EC Vollautomat Flüssiggas**
OERTLI-Rohleder
Gaswarmwasserspeicher GS 35 EC
Vollautomat Flüssiggas, 38,7 kW
Gas-Heißwasserspeicher, stehende Ausführung. Innenbehälter aus Stahl,
2-fach emailliert. Hochwertige, FCKW-freie
Wärmeisolierung. Verkleidung rot einbrennlackiert. Aufgesetzte,  360° schwenkbare
Strömungssicherung.
Atmosphärischer Edelstahlbrenner.
Erforderliche Sicherheits-, Steuer-,
und Regelgeräte eingebaut. Vollautomat
mit Zündtrafo und Gasfeuerungsautomat
mit Ionisationsflammenüberwachung.
Anschlüsse für Kalt- und Warmwasser,
Zirkulation und Entleerung. Eingebaute
Schutzanode.

Typ  : GS 35 EC
Inhalt  ltr. : 325
Nennwärmeleistung  kW : 34,0
Nennwärmebelastung  kW : 38,7
Flüssiggas-Anschlußwert
 (HUB: 12,8 kWh/m³) : 13 kg/h
Dauerleistung (45°C)  l/h :  835
Spitzenleistung (60°C)  l/10min : 1050
Aufheizzeit von 10°C auf 60°C  min : 34
Leistungskennzahl  NL :  10
CO2-Gehalt  % :  6,7
Abgasmassenstrom  g/s :  23,61
Abgastemperatur  °C : 135
Betriebsüberdruck max.  bar : 6
Betriebstemperatur max.  °C : 85
Durchmesser  mm : 700
Höhe  mm : 1980
Abgasanschluß  Ø mm : 130
Zugbedarf  PA : 3
Gewicht (leer)  kg : 230
Produkt-ID-Nr.  CE : 0085 AP 0195

Verpackung:
 - 1 Holzverschlag :  Speicher / 219 kg
 - 1 Karton : Strömungssicherung / 15 kg

Bestell-Nr.  : 108114
Menge: 1,000 Stck

#### 9.2 Zubehör GS

**9.2.1 OERTLI Sparautomatik zu GS 35 - 90**
OERTLI Sparautomatik
zu GS 35 - 90
Automatisch gesteuerte Abgasklappe zur
Vermeidung von Auskühlverlusten während
der Stillstandszeiten.
Bestehend aus:
- Abgasstutzen mit Klappe
- Antriebs- und Steuergerät
  mit Kabel und Stecker

Höhe  mm : 100
Bestell-Nr.  : 60897
Menge: 1,000 Stck

**9.2.2 OERTLI CORREX-Fremdstrom-Anode zu GS 90**
OERTLI CORREX-Fremdstrom-Anode
zu GS 90
mit Stecker-Potentiostat, für Anschluß
an 230 V/50 Hz und Verbindungskabel
3,5 Meter. Ausführung mit zwei Anoden.
Anschlußgewinde  R" : 3/4
Bestell-Nr.  : 51147
Menge: 1,000 Stck

**9.2.3 OERTLI Zirkulationsbausatz GS-Speicher für GS 35-90 ( nicht für GS 57 )**
OERTLI Zirkulationsbausatz GS-Speicher
für GS 35-90 ( nicht für GS 57 )
Die interne Zirkulation sorgt für eine Durchladung des
Speichers und kann zeitgesteuert auch zur thermischen
Desinfektion gegen Legionellen verwendet werden.

Bestell-Nr.: 190865
Menge: 1,000 Stck

**9.2.4 OERTLI Zirkulationszubehör GS 18-20**
Zirkulationszubehör GS 18 - 20
bestehend aus:
-Rohrdoppelnippel  R 1"
-Tauchrohr
Bestell-Nr.  : 49150
Menge: 1,000 Stck

**9.2.5 OERTLI Soloschaltung für GS 18-20 (EZ)**
OERTLI Soloschaltung
für GS 18-20 (EZ)
Der Heizkessel geht außer Betrieb,
wenn der Warmwasserspeicher Wärme
anfordert.

Bestell-Nr.  : 52546
Menge: 1,000 Stck

**9.2.6 OERTLI Abgasüberwachung GS 18-20**
OERTLI Abgasüberwachung
GS 18-20
Bestell-Nr.  : 60068
Menge: 1,000 Stck

**9.2.7 OERTLI Brenner u. Zirkulationspumpensteuerung m.Zeitschaltuhr/Wochenpr**
OERTLI Brenner u. Zirkulationspumpensteuerung m.Zeitschaltuhr/Wochenpr
2-Kanal-Digitaluhr, 2 Betriebsschalter
Bestell-Nr.  : 484191
Menge: 1,000 Stck

**9.2.8 OERTLI CORREX-Fremdstrom-Anode zu GS 35 - 70**
OERTLI CORREX-Fremdstrom-Anode
zu GS 35 - 70
mit Stecker-Potentiostat, für Anschluß
an 230 V/50 Hz und Verbindungskabel
3,5 Meter. Ausführung mit einer Anode.
Anschlußgewinde  R" : 3/4
Bestell-Nr.  : 51146
Menge: 1,000 Stck

**9.2.9 OERTLI Abgasüberwachung GS 35 C (EC) - 90 C (EC)**
OERTLI Abgasüberwachung
GS 35 C (EC) - 90 C (EC)
Bestell-Nr.  : 60065
Menge: 1,000 Stck

#### 9.3 Warmwasserbereiter OB..

**9.3.1 OERTLI Elektroheizeinsatz 2,2 kW/230V OBL 150, Kolli EC 410**
OERTLI Elektroheizeinsatz 2,2 kW
einphasig, geschirmt, für OBL 150

Kolli EC 410

Bestell-Nr.: 100007797
Menge: 1,000 Stck

**9.3.2 OERTLI Elektroheizeinsatz 2,4 kW/400V für OBL 200, Kolli EC 411**
OERTLI Elektroheizeinsatz 2,4 kW
für OBB 150- 400 / OBP 150-400
Flansch Ø 82 mm

Kolli EC 411

Bestell-Nr.: 100007830
Menge: 1,000 Stck

**9.3.3 OERTLI Hochleistungs-Beistell- Warmwasserbereiter OBP 200, 200 l, rot**
OERTLI Hochleistungs-Beistell-
Warmwasserbereiter OBP 200
- Behälter aus emailliertem Stahlblech
- eingebaute Heizschlange aus
  emailliertem Stahl
- Seitenflansch
- Magnesium-Anode
- Wärmedämmung 50 mm FCKW-freier
  PU-Hartschaum
- Starre Außenverkleidung aus lackiertem
  Stahlblech, Einstufung MO, Farbe rot
- Reinigungsdeckel und Aufnahme für
  Elektroheizeinsatz (Option)
- Thermometer
- verstellbare Füße
- Entleerung unten an allen Modellen

Verpackung: 1 Paket
- vollständig montierter Speicher

Betriebsbedingungen:
Maximaler Betriebsdruck:
- Primärseite (Wärmetauscher):  12 bar
- Sekundärseite (Behälter):  10 bar
Maximale Sicherheitstemperatur:
-Primärseite (Wärmetauscher):  110°C
- Sekundärseite (Behälter):  95°C

Typ:  OBP 200 ROT
Leistungsaufnahme:  44 kW
Inhalt:  200 l
Heizfläche:  1,19 m2
Bereitschaftswärmeverl.:  0,23 Wh/j/K/L
Primär-Durchsatz:  3,0 m3/h
Wassers. Widerstand primär: 118 mbar
Primär-Temperatur:  80 grd
Dauerleistung bei dt 35:  1080 l/h
Zapfleistung:  325 l/10min
Versandgewicht:  108 kg

Bestell-Nr.: 100007921
Menge: 1,000 Stck

**9.3.4 OERTLI Elektroheizeinsatz 3,3 kW für OBL 150-300 / OBP 150-300**
OERTLI Elektroheizeinsatz 3,3 kW
für OBL 150-300 / OBP 150-300

Kolli EC 412

Bestell-Nr.: 100007798
Menge: 1,000 Stck

**9.3.5 OERTLI Warmwasserbereiter OBSL 400 SOLAR 400 l, weiß RAL 9010**
OERTLI Warmwasserbereiter OBSL 400
SOLAR, weiß RAL 9010
Indirekt beheizter Speicher in stehender Ausführung
- Behälter aus Stahl emailliert
- 2 eingeschweißte Glattrohrwärmetauscher, thermoglasiert
- Revisionsflansch mit grauer Abdeckung
- Magnesium-Schutzanode
- Wärmeisolierung aus 50mm dickem
  FCKW-freiem Hartschaum
- Hart-PVC Außenmantel, weiß

Typ:  OBSL 400 SOLAR
max. Betriebsdruck
-ladeseitig(Wärmetaus.) bar : 12
-warmwasserseitig
  (Behälter)  bar : 10
max. Betr.temperatur
-ladeseitig  : 95°
-warmwasserseitig  : 90°
Leistungsaufnahme Heizung kW : 23
Solarwärmetauscher: m²  1,2
Höhe:  mm 1.620
Speicherdurchmesser mm  750
Inhalt Speicher  ltr : 400
Gewicht  kg : 140

Bestell-Nr.:  1000013385
Menge: 1,000 Stck

**9.3.6 OERTLI Warmwasserbereiter OBSL 500 SOLAR 500 l, weiß RAL 9010**
OERTLI Warmwasserbereiter OBSL 500
SOLAR, weiß RAL 9010
Indirekt beheizter Speicher in stehender Ausführung
- Behälter aus Stahl emailliert
- 2 eingeschweißte Glattrohrwärmetauscher, thermoglasiert
- Revisionsflansch mit grauer Abdeckung
- Magnesium-Schutzanode
- Wärmeisolierung aus 50mm dickem
  FCKW-freiem Hartschaum
- Hart-PVC Außenmantel, weiß

Typ:  OBSL 500 SOLAR
max. Betriebsdruck
-ladeseitig(Wärmetaus.) bar : 12
-warmwasserseitig
  (Behälter)  bar : 10
max. Betr.temperatur
-ladeseitig  : 95°
-warmwasserseitig  : 90°
Leistungsaufnahme Heizung kW : 23
Solarwärmetauscher: m²  1,5
Höhe:  mm 1.725
Speicherdurchmesser mm  750
Inhalt Speicher  ltr : 500
Gewicht  kg : 157

Bestell-Nr.:  1000013386
Menge: 1,000 Stck

**9.3.7 OERTLI Hochleistungs-Beistell- Warmwasserbereiter OBP 300, 300 l, rot**
OERTLI Hochleistungs-Beistell-
Warmwasserbereiter OBP 300
- Behälter aus emailliertem Stahlblech
- eingebaute Heizschlange aus
  emailliertem Stahl
- Seitenflansch
- Magnesium-Anode
- Wärmedämmung 50 mm FCKW-freier
  PU-Hartschaum
- Starre Außenverkleidung aus lackiertem
  Stahlblech, Einstufung MO, Farbe rot
- Reinigungsdeckel und Aufnahme für
  Elektroheizeinsatz (Option)
- Thermometer
- verstellbare Füße
- Entleerung unten an allen Modellen

Verpackung: 1 Paket
- vollständig montierter Speicher

Betriebsbedingungen:
Maximaler Betriebsdruck:
- Primärseite (Wärmetauscher):  12 bar
- Sekundärseite (Behälter):  10 bar
Maximale Sicherheitstemperatur:
-Primärseite (Wärmetauscher):  110°C
- Sekundärseite (Behälter):  95°C

Typ:  OBP 300 ROT
Leistungsaufnahme:  55 kW
Inhalt:  300 l
Heizfläche:  1,67 m2
Bereitschaftswärmeverl.:  0,20 Wh/j/K/L
Primär-Durchsatz:  3,0 m3/h
Wassers. Widerstand primär: 155 mbar
Primär-Temperatur:  80 grd
Dauerleistung bei dt 35:  1350 l/h
Zapfleistung:  510 l/10min
Versandgewicht:  155 kg

Bestell-Nr.: 100007922
Menge: 1,000 Stck

**9.3.8 OERTLI Warmwasserbereiter OBL 500 zur Beistellung, 28 kW, 150 l, weiß**
OERTLI Warmwasserbereiter OBL 500
Hochleistungs-Beistell-Warmwasser-
bereiter
- Behälter aus emailliertem Stahlblech
- eingebaute Heizschlange aus
  emailliertem Stahl
- Seitenflansch
- Magnesium-Schutzanode
- Wärmedämmung: hochwertiger 50 mm
  FCKW-freier PU-Hartschaum
- Kunststoff Außenverkleidung,
  Farbe weiß
- Reinigungsdeckel und Aufnahme für
  Elektroheizeinsatz (Option)
- verstellbare Füße

Verpackung: 1 Paket
- vollständig montierter Speicher

Betriebsbedingungen:
Maximaler Betriebsdruck:
- Primärseite (Wärmetauscher):12 bar
- Sekundärseite (Behälter):  10 bar
Maximale Sicherheitstemperatur:
-Primärseite (Wärmetauscher): 90°C
- Sekundärseite (Behälter):  90°C

Typ:  OBL 500 weiß
Leistungsaufnahme:  70 kW
Inhalt:  500 l
Heizfläche:  2,22 m2
Bereitschaftswärmeverl.:  0,15 Wh/j/K/L
Primär-Durchsatz:  3,0 m3/h
Wassers. Widerstand primär: 200 mbar
Primär-Temperatur:  80 grd
Dauerleistung bei dt 35:  1720 l/h
Zapfleistung:  780 l/10min
Versandgewicht:  290 kg

Bestell-Nr.: 100013348
Menge: 1,000 Stck

**9.3.9 OERTLI Warmwasserbereiter OBL 150 zur Beistellung, 28 kW, 150 l, weiß**
OERTLI Warmwasserbereiter OBL 150
Hochleistungs-Beistell-Warmwasser-
bereiter
- Behälter aus emailliertem Stahlblech
- eingebaute Heizschlange aus
  emailliertem Stahl
- Seitenflansch
- Magnesium-Schutzanode
- Wärmedämmung: hochwertiger 50 mm
  FCKW-freier PU-Hartschaum
- Kunststoff Außenverkleidung,
  Farbe weiß
- Reinigungsdeckel und Aufnahme für
  Elektroheizeinsatz (Option)
- verstellbare Füße

Verpackung: 1 Paket
- vollständig montierter Speicher

Betriebsbedingungen:
Maximaler Betriebsdruck:
- Primärseite (Wärmetauscher):12 bar
- Sekundärseite (Behälter):  10 bar
Maximale Sicherheitstemperatur:
-Primärseite (Wärmetauscher): 90°C
- Sekundärseite (Behälter):  90°C

Typ:  OBL 150 WEISS
Leistungsaufnahme:  28 kW
Inhalt:  150 l
Heizfläche:  0,72 m2
Bereitschaftswärmeverl.: 0,25 Wh/j/K/L
Primär-Durchsatz:  3,0 m3/h
Wassers. Widerstand primär: 82 mbar
Primär-Temperatur:  80 grd
Dauerleistung bei dt 35:  690 l/h
Zapfleistung:  220 l/10min
Versandgewicht:  89 kg

Bestell-Nr.: 100013344
Menge: 1,000 Stck

**9.3.10 OERTLI Warmwasserbereiter OBL 200 zur Beistellung, 33 kW, 200 l, weiß**
OERTLI Warmwasserbereiter OBL 200
Hochleistungs-Beistell-Warmwasser-
bereiter
- Behälter aus emailliertem Stahlblech
- eingebaute Heizschlange aus
  emailliertem Stahl
- Seitenflansch
- Magnesium-Schutzanode
- Wärmedämmung: hochwertiger 50 mm
  FCKW-freier PU-Hartschaum
- Kunststoff Außenverkleidung,
  Farbe weiß
- Reinigungsdeckel und Aufnahme für
  Elektroheizeinsatz (Option)
- verstellbare Füße

Verpackung: 1 Paket
- vollständig montierter Speicher

Betriebsbedingungen:
Maximaler Betriebsdruck:
- Primärseite (Wärmetauscher): 12 bar
- Sekundärseite (Behälter):  10 bar
Maximale Sicherheitstemperatur:
-Primärseite (Wärmetauscher): 90°C
- Sekundärseite (Behälter):  90°C

Typ:  OBL 200 WEISS
Leistungsaufnahme:  33 kW
Inhalt:  200 l
Heizfläche:  0,84 m²
Bereitschaftswärmeverl.:  0,23 Wh/j/K/L
Primär-Durchsatz:  3,0 m3/h
Wassers. Widerstand primär: 91 mbar
Primär-Temperatur:  80 grd
Dauerleistung bei dt 35:  819 l/h
Zapfleistung:  325 l/10min
Versandgewicht:  108 kg

Bestell-Nr.: 100013345
Menge: 1,000 Stck

**9.3.11 OERTLI Warmwasserbereiter OBSL 300 SOLAR 300 l, weiß RAL 9010**
OERTLI Warmwasserbereiter OBSL 300
SOLAR, weiß RAL 9010
Indirekt beheizter Speicher in stehender Ausführung
- Behälter aus Stahl emailliert
- 2 eingeschweißte Glattrohrwärmetauscher, thermoglasiert
- Revisionsflansch mit grauer Abdeckung
- Magnesium-Schutzanode
- Wärmeisolierung aus 50mm dickem
  FCKW-freiem Hartschaum
- Hart-PVC Außenmantel, weiß

Typ:  OBSL 300 SOLAR
max. Betriebsdruck
-ladeseitig(Wärmetaus.) bar : 12
-warmwasserseitig
  (Behälter)  bar : 10
max. Betr.temperatur
-ladeseitig  : 95°
-warmwasserseitig  : 90°
Leistungsaufnahme Heizung kW : 21
Solarwärmetauscher: m²  1,2
Höhe:  mm 1.720
Speicherdurchmesser mm  600
Inhalt Speicher  ltr : 300
Gewicht  kg : 100

Bestell-Nr.:  1000013384
Menge: 1,000 Stck

**9.3.12 OERTLI Hochleistungs-Beistell- Warmwasserbereiter OBP 150, 150 l, rot**
OERTLI Hochleistungs-Beistell-
Warmwasserbereiter OBP 150
- Behälter aus emailliertem Stahlblech
- eingebaute Heizschlange aus
  emailliertem Stahl
- Seitenflansch
- Magnesium-Anode
- Wärmedämmung 50 mm FCKW-freier
  PU-Hartschaum
- Starre Außenverkleidung aus lackiertem
  Stahlblech, Einstufung MO, Farbe rot
- Reinigungsdeckel und Aufnahme für
  Elektroheizeinsatz (Option)
- Thermometer
- verstellbare Füße
- Entleerung unten an allen Modellen

Verpackung: 1 Paket
- vollständig montierter Speicher

Betriebsbedingungen:
Maximaler Betriebsdruck:
- Primärseite (Wärmetauscher):  12 bar
- Sekundärseite (Behälter):  10 bar
Maximale Sicherheitstemperatur:
-Primärseite (Wärmetauscher):  110°C
- Sekundärseite (Behälter):  95°C

Typ:  OBP 150 ROT
Leistungsaufnahme:  33 kW
Inhalt:  150 l
Heizfläche:  0,84 m2
Bereitschaftswärmeverl.: 0,25 Wh/j/K/L
Primär-Durchsatz:  3,0 m3/h
Wassers. Widerstand primär:  91 mbar
Primär-Temperatur:  80 grd
Dauerleistung bei dt 35:  810 l/h
Zapfleistung:  220 l/10min
Versandgewicht:  89 kg

Bestell-Nr.: 100007920
Menge: 1,000 Stck

**9.3.13 OERTLI Hochleistungs-Beistell- Warmwasserbereiter OBP 500, 500 l, rot**
OERTLI Hochleistungs-Beistell-
Warmwasserbereiter OBP 500
- Behälter aus emailliertem Stahlblech
- eingebaute Heizschlange aus
  emailliertem Stahl
- Seitenflansch
- Magnesium-Anode
- Wärmedämmung 50 mm FCKW-freier
  PU-Hartschaum
- Starre Außenverkleidung aus lackiertem
  Stahlblech, Einstufung MO, Farbe rot
- Reinigungsdeckel und Aufnahme für
  Elektroheizeinsatz (Option)
- Thermometer
- verstellbare Füße
- Entleerung unten an allen Modellen

Verpackung: 1 Paket
- vollständig montierter Speicher

Betriebsbedingungen:
Maximaler Betriebsdruck:
- Primärseite (Wärmetauscher):  12 bar
- Sekundärseite (Behälter):  10 bar
Maximale Sicherheitstemperatur:
-Primärseite (Wärmetauscher):  110°C
- Sekundärseite (Behälter):  95°C

Typ:  OBP 500 ROT
Leistungsaufnahme:  93 kW
Inhalt:  500 l
Heizfläche:  3,14 m2
Bereitschaftswärmeverl.:  0,15 Wh/j/K/L
Primär-Durchsatz:  3,0 m3/h
Wassers. Widerstand primär: 270 mbar
Primär-Temperatur:  80 grd
Dauerleistung bei dt 35:  2290 l/h
Zapfleistung:  800/10min
Versandgewicht:  290 kg

Bestell-Nr.: 100007924
Menge: 1,000 Stck

**9.3.14 OERTLI Hochleistungs-Beistell- Warmwasserbereiter OBP 400, 400 l, rot**
OERTLI Hochleistungs-Beistell-
Warmwasserbereiter OBP 400
- Behälter aus emailliertem Stahlblech
- eingebaute Heizschlange aus
  emailliertem Stahl
- Seitenflansch
- Magnesium-Anode
- Wärmedämmung 50 mm FCKW-freier
  PU-Hartschaum
- Starre Außenverkleidung aus lackiertem
  Stahlblech, Einstufung MO, Farbe rot
- Reinigungsdeckel und Aufnahme für
  Elektroheizeinsatz (Option)
- Thermometer
- verstellbare Füße
- Entleerung unten an allen Modellen

Verpackung: 1 Paket
- vollständig montierter Speicher

Betriebsbedingungen:
Maximaler Betriebsdruck:
- Primärseite (Wärmetauscher):  12 bar
- Sekundärseite (Behälter):  10 bar
Maximale Sicherheitstemperatur:
-Primärseite (Wärmetauscher):  110°C
- Sekundärseite (Behälter):  95°C

Typ:  OBP 400 ROT
Leistungsaufnahme:  70 kW
Inhalt:  400 l
Heizfläche:  2,22 m2
Bereitschaftswärmeverl.:  0,19 Wh/j/K/L
Primär-Durchsatz:  3,0 m3/h
Wassers. Widerstand primär: 200 mbar
Primär-Temperatur:  80 grd
Dauerleistung bei dt 35:  1720 l/h
Zapfleistung:  580 l/10min
Versandgewicht:  239 kg

Bestell-Nr.: 100007923
Menge: 1,000 Stck

**9.3.15 OERTLI Warmwasserbereiter OBL 300 zur Beistellung, 44 kW, 300 l, weiß**
OERTLI Warmwasserbereiter OBL 300
Hochleistungs-Beistell-Warmwasser-
bereiter
- Behälter aus emailliertem Stahlblech
- eingebaute Heizschlange aus
  emailliertem Stahl
- Seitenflansch
- Magnesium-Schutzanode
- Wärmedämmung: hochwertiger 50 mm
  FCKW-freier PU-Hartschaum
- Kunststoff Außenverkleidung,
  Farbe weiß
- Reinigungsdeckel und Aufnahme für
  Elektroheizeinsatz (Option)
- verstellbare Füße

Verpackung: 1 Paket
- vollständig montierter Speicher

Betriebsbedingungen:
Maximaler Betriebsdruck:
- Primärseite (Wärmetauscher):12 bar
- Sekundärseite (Behälter):  10 bar
Maximale Sicherheitstemperatur:
-Primärseite (Wärmetauscher): 90°C
- Sekundärseite (Behälter):  90°C

Typ:  OBL 300 weiß
Leistungsaufnahme:  44 kW
Inhalt:  300 l
Heizfläche:  1,19 m²
Bereitschaftswärmeverl.:  0,20 Wh/j/K/L
Primär-Durchsatz:  3,0 m³/h
Wassers. Widerstand primär: 118 mbar
Primär-Temperatur:  80 grd
Dauerleistung bei dt 35:  1080 l/h
Zapfleistung:  510 l/10min
Versandgewicht:  155 kg

Bestell-Nr.: 100013346
Menge: 1,000 Stck

**9.3.16 OERTLI Warmwasserbereiter OBL 400 zur Beistellung, 55 kW, 400 l, weiß**
OERTLI Warmwasserbereiter OBL 400
Hochleistungs-Beistell-Warmwasser-
bereiter
- Behälter aus emailliertem Stahlblech
- eingebaute Heizschlange aus
  emailliertem Stahl
- Seitenflansch
- Magnesium-Schutzanode
- Wärmedämmung: hochwertiger 50 mm
  FCKW-freier PU-Hartschaum
- Kunststoff Außenverkleidung,
  Farbe weiß
- Reinigungsdeckel und Aufnahme für
  Elektroheizeinsatz (Option)
- verstellbare Füße

Verpackung: 1 Paket
- vollständig montierter Speicher

Betriebsbedingungen:
Maximaler Betriebsdruck:
- Primärseite (Wärmetauscher): 12 bar
- Sekundärseite (Behälter):  10 bar
Maximale Sicherheitstemperatur:
-Primärseite (Wärmetauscher):  90°C
- Sekundärseite (Behälter):  90°C

Typ:  OBL 400 weiß
Leistungsaufnahme:  55 kW
Inhalt:  400 l
Heizfläche:  1,67 m2
Bereitschaftswärmeverl.:  0,19 Wh/j/K/L
Primär-Durchsatz:  3,0 m3/h
Wassers. Widerstand primär: 155 mbar
Primär-Temperatur:  80 grd
Dauerleistung bei dt 35:  1350 l/h
Zapfleistung:  580 l/10min
Versandgewicht:  238 kg

Bestell-Nr.: 100013347
Menge: 1,000 Stck

#### 9.4 Brennwert-Combi Wärmezentrum

**9.4.1 OERTLI Wärmezentrum OECODENS 750-20 Brennwert-Combi, 25 kW**
OERTLI OECODENS 25-750-20
Brennwert-Combi Wärmezentrum
zur Trinkwassererwärmung/Heizungs-
unterstützung zum Anschluss von bis zu
10 m² Solarkollektorfläche
- Das Brennwert-Combi-Wärmzentrum
  für Trinkwassererwärmung und
  Heizungsunterstützung enthält folgende
  Funktionsmodule :
- Von der Typenreihe OPTIMAT 3000
  abgeleiteter Brennwertheizeinsatz mit
  25 kW mit OE-tronic- 3-Schaltfeld
- Schichtenpufferspeicher mit 3
  Einspeiselanzen und Edelstahl-
  Glattrohr-Trinwasserschlange mit
  großer Leistungsfähigkeit als
  Durchlauferhitzer.
  Das Konstruktionsprinzip beruht auf
  der Unterteilung des Speichers in
  4 Zonen.
- Eine intelligente, auf dem Schwerkraftprinzip basierende Aufladetechnik
  ermöglicht es, die verschiedenen
  Funktionszonen gezielt anzusteuern und
  somit den Nutzen der Solaranlage zu
  verbessern. Dem Sonnenkollektor wird
  immer die kälteste Temperatur
  (Kaltwasserzone) im Speicher zur
  Erwärmung zur Verfügung gestellt.
  Die vom Solarkollektor zurückströmende
  aufgeheizte Flüssigkeit wird je nach
  Temperaturniveau in die Heizungs-
  Pufferzone oder in die Warmwasser-
  Bereitschafts-Zone geleitet. Die
  Trinkwasser- Erwärmungszone, die nach
  dem Gegenstromprinzip arbeitet,
  gewährleitstet, dass bei Zapfvorgängen
  der untere Bereich des Speichers
  (Kaltwasserzone) auf ein sehr
  niedriges Temperaturniveau abgekühlt
  wird.
- Speicherbehälter mit Wärmedämm-
  Modulen, Montagebaum und Verrohrung
  zur Aufnahme von 1 Solar-
  Komplettstation OUS1 (bis 20 m2
  Kollektorfläche)
- 1 OETROSOL C-Regelung und optional
  Heizkreis-Anschlussgruppen
- Wärmedämm-Ummantelung aus 100
  mm starken Polyestervlies in einer
  Polystyrol-Außenhaut, plus 3 Isolier-
  Blenden als Frontverkleidung
- Anschlussgruppe für 1 ungemischten
  Heizkreis, für 1 gemischten Heizkreis
  oder 1 Festwerttemperatur- Anschlussgruppe als Zubehör
Verpackung 8 Kollis auf 2 Paletten

zul. Betriebsüberdruck
- Primär, sekundär:  6 bar
-Trinkwasserdurchlauferhitzer. :  10 bar
zul.Vorlauftemperatur
- Primär:  120°C
- sekundär:  95°C
- Trinkwasserdurchlauferhitzer. : 95°C
Abmessungen:
Höhe/Breite/Tiefe:  2146/995/1437 mm

Bestell-Nr.: 1000080991
Menge: 1,000 Stck

**9.4.2 OERTLI Wärmezentrum OECODENS 750-10 Brennwert-Combi, 25 kW**
OERTLI OECODENS 25-750-10
Brennwert-Combi Wärmezentrum
zur Trinkwassererwärmung/Heizungs-
unterstützung zum Anschluss von bis zu
10 m² Solarkollektorfläche
- Das Brennwert-Combi-Wärmzentrum
  für Trinkwassererwärmung und
  Heizungsunterstützung enthält folgende
  Funktionsmodule :
- Von der Typenreihe OPTIMAT 3000
  abgeleiteter Brennwertheizeinsatz mit
  25 kW mit OE-tronic- 3-Schaltfeld
- Schichtenpufferspeicher mit 3
  Einspeiselanzen und Edelstahl-
  Trinwasser-Heizschlange mit großer
  Leistungsfähigkeit als Durchlauferhitzer.
  Das Konstruktionsprinzip beruht auf
  der Unterteilung des Speichers in
  4 Zonen.
- Eine intelligente, auf dem Schwerkraftprinzip basierende Aufladetechnik
  ermöglicht es, die verschiedenen
  Funktionszonen gezielt anzusteuern und
  somit den Nutzen der Solaranlage zu
  verbessern. Dem Sonnenkollektor wird
  immer die kälteste Temperatur
  (Kaltwasserzone) im Speicher zur
  Erwärmung zur Verfügung gestellt.
  Die vom Solarkollektor zurückströmende
  aufgeheizte Flüssigkeit wird je nach
  Temperaturniveau in die Heizungs-
  Pufferzone oder in die Warmwasser-
  Bereitschafts-Zone geleitet. Die
  Trinkwasser- Erwärmungszone, die nach
  dem Gegenstromprinzip arbeitet,
  gewährleitstet, dass bei Zapfvorgängen
  der untere Bereich des Speichers
  (Kaltwasserzone) auf ein sehr
  niedriges Temperaturniveau abgekühlt
  wird.
- Speicherbehälter mit Wärmedämm-
  Modulen, Montagebaum und Verrohrung
  zur Aufnahme von 1 Solar-
  Komplettstation OUS1 (bis 10 m2
  Kollektorfläche)
- 1 OETROSOL C-Regelung und optional
  Heizkreis-Anschlussgruppen
- Wärmedämm-Ummantelung aus 100
  mm starken Polyestervlies in einer
  Polystyrol-Außenhaut, plus 3 Isolier-
  Blenden als Frontverkleidung
- Anschlussgruppe für 1 ungemischten
  Heizkreis, für 1 gemischten Heizkreis
  oder 1 Festwerttemperatur- Anschlussgruppe als Zubehör

Verpackung 8 Kollis auf 2 Paletten

zul. Betriebsüberdruck
- Primär, sekundär:  6 bar
-Trinkwasserdurchlauferhitzer. :  10 bar
zul.Vorlauftemperatur
- Primär:  120°C
- sekundär:  95°C
- Trinkwasserdurchlauferhitzer. :  95°C
Abmessungen:
Höhe/Breite/Tiefe:  2146/995/1437 mm

Bestell-Nr.  :  1000080981
Menge: 1,000 Stck

**9.4.3 OERTLI OECODENS DUC 25/500-10 Brennwert-Combi Wärmezentrum, 4-24 kW**
OERTLI OECODENS DUC 25/500
Brennwert-Combi Wärmezentrum
zur Trinkwassererwärmung/Heizungs-
unterstützung zum Anschluss von bis zu
10 m² Solarkollektorfläche
- Das Brennwert-Combi-Wärmzentrum
  für Trinkwassererwärmung und
  Heizungsunterstützung enthält folgende
  Funktionsmodule :
- Von der Typenreihe OPTIMAT 3000
  abgeleiteter Brennwertheizeinsatz mit
  25 kW mit OE-tronic- 3-Schaltfeld
- Schichtenpufferspeicher mit 3
  Einspeiselanzen und Edelstahl-
  Trinwasser-Heizschlange mit großer
  Leistungsfähigkeit als Durchlauferhitzer.
  Das Konstruktionsprinzip beruht auf
  der Unterteilung des Speichers in
  4 Zonen.
- eine intelligente, auf dem Schwerkraftprinzip basierende Aufladetechnik
  ermöglicht es, die verschiedenen
  Funktionszonen gezielt anzusteuern und
  somit den Nutzen der Solaranlage zu
  verbessern. Dem Sonnenkollektor wird
  immer die kälteste Temperatur
  (Kaltwasserzone) im Speicher zur
  Erwärmung zur Verfügung gestellt.
  Die vom Solarkollektor zurückströmende
  aufgeheizte Flüssigkeit wird je nach
  Temperaturniveau über den unteren
  Glattrohrtauscher in die Heizungs-
  Pufferzone oder über den oberen
  Glattrohrtauscher in die Warmwasser-
  Bereitschafts-Zone geleitet. Die
  Trinkwasser- Erwärmungszone, die nach
  dem Gegenstromprinzip arbeitet,
  gewährleitstet, dass bei Zapfvorgängen
  der untere Bereich des Speichers
  (Kaltwasserzone) auf ein sehr
  niedriges Temperaturniveau abgekühlt
  wird.
- Speicherbehälter mit Wärmedämm-
  Modulen, Montagebaum und Verrohrung,
  Solarkreispumpe (bis 10 m2
  Kollektorfläche)
- 1 OETROSOL Ci-Regelung und
  optional Heizkreis-Anschlussgruppen
- Wärmedämm-Ummantelung aus 100
  mm starken Polyestervlies in einer
  Polystyrol-Außenhaut, plus 3 Isolier-
  Blenden als Frontverkleidung
- Anschlussgruppe für 1 ungemischten
  Heizkreis, für 1 gemischten Heizkreis
  oder 1 Festwerttemperatur- Anschlussgruppe als Zubehör

Verpackung 8 Kollis

zul. Betriebsüberdruck
- Primär, sekundär: 6 bar
- Trinkwasserdurchlauferhitzer. : 10 bar
zul.Vorlauftemperatur
- Primär/ sekundär: 120° C/95°C
- Trinkwasserdurchlauferhitzer. : 95°C
Abmessungen:
Höhe/Breite/Tiefe:  2020/750/1246 mm

Technische Daten:
Typ: OECODENS 500
Sollarkollektor-Anschlussfläche:  13 m2
Kesseldaten:
Nennwärmeleistung 80/60- min./max. :
4,0-23,6 kW
Nennwärmeleistung 40/30- min./max. :
4,5-24,9 kW
Modulationsverhältnis: 1:6
Normnutzungsgrad 75/60:  106%
Normnutzungsgrad 40/30:  109%
Gebläse-Restförderdruck: 200 Pa
mittlerer Abgastemperatur bei
75/60°C (40/30°C): 67 ( 39 ) °C
NOx-Gehalt  bei Erdgas E : < 20 mg/kWh
CO-Gehalt  bei Erdgas E : < 15 mg/kWh
Wasserinhalt Kessel: 4,3 L
Nenndurchfluss bei dt=15 K: 1,404 m3/h
Mindest-Umlaufmenge Kessel : keine
Kondenswasser pH-Wert ca.: 4,2
Solarspeicherdaten:
Inhalt Pufferspeicher: 470 L
Inhalt Trinkwasser :27 L
Inhalt Solarwärmetauscher:
4,9 (oben) / 8,8 (unten) L
 1,2 (PWT) 2,2 (PWT) L
Leistungsaufnahme:
Trinkwassererzeugung : 24 kW
Dauerleistung bei Dt=35 K: 590 L / h
Zapfleistung bei Dt 30 K:
155/210 L/10min
NL-Zahl : 2
Leer-Gewicht: 365 kg

Bestell-Nr.  :  100006533
Menge: 1,000 Stck

#### 9.5 Zubehör

**9.5.1 OERTLI Elektro-Heizstab für 3,0 kW/230 V, bis 400 Liter (EG 88)**
OERTLI Elektro-Heizstab für
3,0 kW/230 V, bis 400 Liter (EG 88)

Bestell-Nr.: 251954
Menge: 1,000 Stck

**9.5.2 OERTLI Übergangs-Set G/R für Verteilbalken**
OERTLI Übergangs-Set G/R-Gewinde
2x G1" auf R 1"
und
1x G3/4" auf R3/4"
incl. erforderlicher Dichtungen

G-Gewinde ist nicht metallisch dichtend, wohingegen ein
konisches R-Außengewinde in einem zylindrischen
Rp-Innengewinde metallisch dichtend ist ( mit Hanf,
Teflonband, Loctite etc. )

Kolli BH 84

Bestell-Nr.: 89557009
Menge: 1,000 Stck

**9.5.3 OERLTI Elektroheizstab 4,5 kW 230 Volt EC 412 über 400 Liter**
OERTLI Elektroheizstab 4,5 kW
230 Volt über 400 Liter

EC 412

Bestell-Nr.: 100007799
Menge: 1,000 Stck

**9.5.4 OERTLI Elektroheizstab EC 411 2,4 kW, 230 V, bis 400 Liter**
OERTLI Elektroheizstab 2,4 kW
230 Volt bis 400 Liter

EC 411

Bestell-Nr.: 100007831
Menge: 1,000 Stck

### 10 Gusskessel

#### 10.1 Gusskessel PKR

**10.1.1 OERTLI Gusskessel PKR 550/22 1000-1045 kW in losen Gliedern**
OERTLI Gusskessel PKR 550/22
1000-1045 kW in losen Gliedern

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock gegen Mehrpreis auch genippelt erhältlich

max. Betriebsdruck:  6 bar
max. Betriebstemperatur: 100 Grad C
Sicherheitsthermostat:  110 Grad C

Bestell-Nr.: 100013919
Menge: 1,000 Stck

**10.1.2 OERTLI Gusskessel PKR 550/21 955-1000 kW in losen Gliedern**
OERTLI Gusskessel PKR 550/21
955-1000 kW in losen Gliedern

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock gegen Mehrpreis auch genippelt erhältlich

max. Betriebsdruck:  6 bar
max. Betriebstemperatur: 100 Grad C
Sicherheitsthermostat:  110 Grad C

Bestell-Nr.: 100013918
Menge: 1,000 Stck

**10.1.3 OERTLI Gusskessel PKR 550/25 1135-1180 kW in losen Gliedern**
OERTLI Gusskessel PKR 550/25
1135-1180 kW in losen Gliedern

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock gegen Mehrpreis auch genippelt erhältlich

max. Betriebsdruck:  6 bar
max. Betriebstemperatur: 100 Grad C
Sicherheitsthermostat:  110 Grad C

Bestell-Nr.: 100013922
Menge: 1,000 Stck

**10.1.4 OERTLI Gusskessel PKR 550/23 1045-1090 kW in losen Gliedern**
OERTLI Gusskessel PKR 550/23
1045-1090 kW in losen Gliedern

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock gegen Mehrpreis auch genippelt erhältlich

max. Betriebsdruck:  6 bar
max. Betriebstemperatur: 100 Grad C
Sicherheitsthermostat:  110 Grad C

Bestell-Nr.: 100013920
Menge: 1,000 Stck

**10.1.5 OERTLI Gusskessel PKR 550/20 910-955 kW in losen Gliedern**
OERTLI Gusskessel PKR 550/20
910-955 kW in losen Gliedern

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock gegen Mehrpreis auch genippelt erhältlich

max. Betriebsdruck:  6 bar
max. Betriebstemperatur: 100 Grad C
Sicherheitsthermostat:  110 Grad C

Bestell-Nr.: 100013917
Menge: 1,000 Stck

**10.1.6 OERTLI Gusskessel PKR 550/19 865-910 kW in losen Gliedern**
OERTLI Gusskessel PKR 550/19
865-910 kW in losen Gliedern

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock gegen Mehrpreis auch genippelt erhältlich

max. Betriebsdruck:  6 bar
max. Betriebstemperatur: 100 Grad C
Sicherheitsthermostat:  110 Grad C

Bestell-Nr.: 100013916
Menge: 1,000 Stck

**10.1.7 OERTLI Gusskessel PKR 550/24 1090-1135 kW in losen Gliedern**
OERTLI Gusskessel PKR 550/24
1090-1135 kW in losen Gliedern

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock gegen Mehrpreis auch genippelt erhältlich

max. Betriebsdruck:  6 bar
max. Betriebstemperatur: 100 Grad C
Sicherheitsthermostat:  110 Grad C

Bestell-Nr.: 100013921
Menge: 1,000 Stck

**10.1.8 OERTLI Gusskessel PKR 550/15 685-730 kW in losen Gliedern**
OERTLI Gusskessel PKR 550/15
685-730 kW in losen Gliedern

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock gegen Mehrpreis auch genippelt erhältlich

max. Betriebsdruck:  6 bar
max. Betriebstemperatur: 100 Grad C
Sicherheitsthermostat:  110 Grad C

Bestell-Nr.: 100013912
Menge: 1,000 Stck

**10.1.9 OERTLI Gusskessel PKR 550/14 640-685 kW in losen Gliedern**
OERTLI Gusskessel PKR 550/14
640-685 kW in losen Gliedern

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock gegen Mehrpreis auch genippelt erhältlich

max. Betriebsdruck:  6 bar
max. Betriebstemperatur: 100 Grad C
Sicherheitsthermostat:  110 Grad C

Bestell-Nr.: 100013911
Menge: 1,000 Stck

**10.1.10 OERTLI Gusskessel PKR 550/13 595-640 kW in losen Gliedern**
OERTLI Gusskessel PKR 550/13
595-640 kW in losen Gliedern

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock gegen Mehrpreis auch genippelt erhältlich

max. Betriebsdruck:  6 bar
max. Betriebstemperatur: 100 Grad C
Sicherheitsthermostat:  110 Grad C

Bestell-Nr.: 100013910
Menge: 1,000 Stck

**10.1.11 OERTLI Gusskessel PKR 550/16 730-775 kW in losen Gliedern**
OERTLI Gusskessel PKR 550/16
730-775 kW in losen Gliedern

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock gegen Mehrpreis auch genippelt erhältlich

max. Betriebsdruck:  6 bar
max. Betriebstemperatur: 100 Grad C
Sicherheitsthermostat:  110 Grad C

Bestell-Nr.: 100013913
Menge: 1,000 Stck

**10.1.12 OERTLI Presswerkzeug JDS z. einfach. Zusammennoppeln v. Kesseln**
OERTLI Presswerkzeug JDS

zum einfachen Zusammennippeln
von Kesseln mit losen Gliedern vor Ort
- Leihweise für 14 Tage
- Rücksendung muß frachfrei erfolgen

Bestell-Nr.  : 600760
Menge: 1,000 Stck

**10.1.13 OERTLI Gusskessel PKR 550/18 820-865 kW in losen Gliedern**
OERTLI Gusskessel PKR 550/18
820-865 kW in losen Gliedern

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock gegen Mehrpreis auch genippelt erhältlich

max. Betriebsdruck:  6 bar
max. Betriebstemperatur: 100 Grad C
Sicherheitsthermostat:  110 Grad C

Bestell-Nr.: 100013915
Menge: 1,000 Stck

**10.1.14 OERTLI Gusskessel PKR 550/17 775-820 kW in losen Gliedern**
OERTLI Gusskessel PKR 550/17
775-820 kW in losen Gliedern

Hochleistungs-Guss-Heizkessel nach DIN
4702 geeignet für Anlagen nach
DIN 4751 Teil 1 und Teil 2
- Niedertemperaturbetrieb gleitend
- korrosionsbeständiger, thermoschockfester Spezialguss
- begehbare Verkleidung
- hervorragende Wärmedämmung
  (100-120 mm)
- schwenkbare Feuerraumtür (auf Anfrage
  für Brennerflansche vorgebohrt
  lieferbar)
- Strömungswächter (voreingestellt)
- Schaltfeld ausgerüstet mit:
  - Ein/Aus-Schalter
  - Sommer/Winterbetriebsschalter
  - Hand/Automatik/Test
  STB-Schalter
  - Thermostate 1. und 2. Stufe
  - Sicherheitsthermostat mit manueller
  Wiedereinschaltung
  - Thermometer
  - 6 A-Überlastschalter mit manueller
  Wiedereinschaltung
  - Ausschnitt für Abgasthermometer
  (Zubehör)
  - Ausschnitt für Betriebsstundenzähler 1. und 2. Stufe (Option)
  - Ausschnitt für REA-Regelung
  - Anschlusskabel für 2-stufigen
  Brenner
  - Gestell, Verteilungsrohr, Konvektionsbeschleuniger
  - Feuerraumtür, Abgas-Anschlussstutzen
  Abgasanschlussplatte
  - Standard-Zubehör, zusätzliches
  Zubehör, Ankerstangen
  - Verkleidung, Isolierung
  - Schaltfeld

Gussblock gegen Mehrpreis auch genippelt erhältlich

max. Betriebsdruck:  6 bar
max. Betriebstemperatur: 100 Grad C
Sicherheitsthermostat:  110 Grad C

Bestell-Nr.: 100013914
Menge: 1,000 Stck

#### 10.2 Gusskessel PKX

**10.2.1 OERTLI Gusskessel PKX 550/14 640-685 kW in losen Gliedern**
OERTLI Gusskessel PKX 550/14
640-685 kW in losen Gliedern

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock gegen Mehrpreis auch genippelt erhältlich

max. Betriebsdruck:  6 bar
max. Betriebstemperatur: 100 Grad C
Sicherheitsthermostat:  110 Grad C

Bestell-Nr.: 100013875
Menge: 1,000 Stck

**10.2.2 OERTLI Gusskessel PKX 550/15 685-730 kW in losen Gliedern**
OERTLI Gusskessel PKX 550/15
685-730 kW in losen Gliedern

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock gegen Mehrpreis auch genippelt erhältlich

max. Betriebsdruck:  6 bar
max. Betriebstemperatur: 100 Grad C
Sicherheitsthermostat:  110 Grad C

Bestell-Nr.: 100013876
Menge: 1,000 Stck

**10.2.3 OERTLI Gusskessel PKX 550/17 775-820 kW in losen Gliedern**
OERTLI Gusskessel PKX 550/17
775-820 kW in losen Gliedern

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock gegen Mehrpreis auch genippelt erhältlich

max. Betriebsdruck:  6 bar
max. Betriebstemperatur: 100 Grad C
Sicherheitsthermostat:  110 Grad C

Bestell-Nr.: 100013878
Menge: 1,000 Stck

**10.2.4 OERTLI Gusskessel PKR 450-14 550-615 KW in losen Gliedern**
OERTLI Gusskessel PKR 450-14
550-615 KW in losen Gliedern

Hochleistungs-Guss-Heizkessel für
Anlagen nach DIN 4701
- Niedertemperaturbetrieb gleitend
- korrosionsbeständiger, thermoschockfester Spezialguss
- Kesselwirkungsgrad ca. 94 %
- Drei-Zug-Prinzip
- geräuscharmer Betrieb
- hervorragende Wärmedämmung
- schwenkbare Feuerraumtür
- Strömungswächter (voreingestellt)
- Schaltfeld (REA vorbereitet)
  ausgerüstet mit:
  - Ein/Aus-Schalter
  - Sommer/Winter-Schalter
  - Thermostate 1. und 2. Stufe
  - Sicherheitstemperaturbegrenzer
  - Thermometer
  - 6 A Überlastschalter
  - Ausschnitt für Abgasthermometer
  - Anschlusskabel für 2-stufigen
  Brenner
  - Ausschnitt für Betriebsstundenzähler 1./2. Stufe
  - Schnittstelle für anschlussbereite
  REA-Regelung
- Gussblock in Einzelgliedern mit
  Zubehör
- Ankerstangen
- Feuerraumtür
- Konvektionsbeschleuniger
- Verkleidung und Isolation
- Schaltfeld
- Ölgebläsebrenner als Zubehör

max. Betriebsdruck:  6 bar
max. Betriebstemperatur: 100 Grad C
Sicherheitsthermostat:  110 Grad C

Brennerplatte mit unterschiedlichen
Bohrungen.
Bei Bestellung Maß/Type angeben!
Siehe Zubehör.

Bestell-Nr.: 100013288
Menge: 1,000 Stck

**10.2.5 OERTLI Gusskessel PKX 550/16 730-775 kW in losen Gliedern**
OERTLI Gusskessel PKX 550/16
730-775 kW in losen Gliedern

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock gegen Mehrpreis auch genippelt erhältlich

max. Betriebsdruck:  6 bar
max. Betriebstemperatur: 100 Grad C
Sicherheitsthermostat:  110 Grad C

Bestell-Nr.: 100013877
Menge: 1,000 Stck

**10.2.6 OERTLI Gusskessel PKX 550/13 595-640 kW in losen Gliedern**
OERTLI Gusskessel PKX 550/13
595-640 kW in losen Gliedern

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock gegen Mehrpreis auch genippelt erhältlich

max. Betriebsdruck:  6 bar
max. Betriebstemperatur: 100 Grad C
Sicherheitsthermostat:  110 Grad C

Bestell-Nr.: 100013874
Menge: 1,000 Stck

**10.2.7 OERTLI Gusskessel PKX 550/18 820-865 kW in losen Gliedern**
OERTLI Gusskessel PKX 550/18
820-865 kW in losen Gliedern

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock gegen Mehrpreis auch genippelt erhältlich

max. Betriebsdruck:  6 bar
max. Betriebstemperatur: 100 Grad C
Sicherheitsthermostat:  110 Grad C

Bestell-Nr.: 100013879
Menge: 1,000 Stck

**10.2.8 OERTLI Gusskessel PKX 550/19 865-910 kW in losen Gliedern**
OERTLI Gusskessel PKX 550/19
865-910 kW in losen Gliedern

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock gegen Mehrpreis auch genippelt erhältlich

max. Betriebsdruck:  6 bar
max. Betriebstemperatur: 100 Grad C
Sicherheitsthermostat:  110 Grad C

Bestell-Nr.: 100013880
Menge: 1,000 Stck

**10.2.9 OERTLI Gusskessel PKX 550/20 910-955 kW in losen Gliedern**
OERTLI Gusskessel PKX 550/20
910-955 kW in losen Gliedern

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock gegen Mehrpreis auch genippelt erhältlich

max. Betriebsdruck:  6 bar
max. Betriebstemperatur: 100 Grad C
Sicherheitsthermostat:  110 Grad C

Bestell-Nr.: 100013881
Menge: 1,000 Stck

**10.2.10 OERTLI Gusskessel PKX 550/21 955-1000 kW in losen Gliedern**
OERTLI Gusskessel PKX 550/21
955-1000 kW in losen Gliedern

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock gegen Mehrpreis auch genippelt erhältlich

max. Betriebsdruck:  6 bar
max. Betriebstemperatur: 100 Grad C
Sicherheitsthermostat:  110 Grad C

Bestell-Nr.: 100013882
Menge: 1,000 Stck

**10.2.11 OERTLI Gusskessel PKX 550/22 1000-1045 kW in losen Gliedern**
OERTLI Gusskessel PKX 550/22
1000-1045 kW in losen Gliedern

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock gegen Mehrpreis auch genippelt erhältlich

max. Betriebsdruck:  6 bar
max. Betriebstemperatur: 100 Grad C
Sicherheitsthermostat:  110 Grad C

Bestell-Nr.: 100013883
Menge: 1,000 Stck

**10.2.12 OERTLI Gusskessel PKX 550/23 1045-1090 kW in losen Gliedern**
OERTLI Gusskessel PKX 550/23
1045-1090 kW in losen Gliedern

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock gegen Mehrpreis auch genippelt erhältlich

max. Betriebsdruck:  6 bar
max. Betriebstemperatur: 100 Grad C
Sicherheitsthermostat:  110 Grad C

Bestell-Nr.: 100013884
Menge: 1,000 Stck

**10.2.13 OERTLI Gusskessel PKX 450-14 550-615 KW in losen Gliedern**
OERTLI Gusskessel PKX 450-14
550-615 KW in losen Gliedern

Hochleistungs-Guss-Heizkessel für
Anlagen nach DIN 4701
- Niedertemperaturbetrieb gleitend
- korrosionsbeständiger, thermoschockfester Spezialguss
- Kesselwirkungsgrad ca. 94 %
- Drei-Zug-Prinzip
- geräuscharmer Betrieb
- hervorragende Wärmedämmung
- schwenkbare Feuerraumtür
- Strömungswächter (voreingestellt)
- Standard-Schaltfeld ausgerüstet mit:
  - Ein/Aus-Schalter
  - Thermostate 1. und 2. Stufe
  - Sicherheitstemperaturbegrenzer
  - Thermometer
  - 6 A Überlastschalter
  - Ausschnitt für Abgasthermometer
  - Anschlusskabel für 2-stufigen
  Brenner
- Gussblock in Einzelgliedern mit
  Zubehör
- Ankerstangen
- Feuerraumtür
- Konvektionsbeschleuniger
- Verkleidung und Isolation
- Schaltfeld
- Ölgebläsebrenner als Zubehör

max. Betriebsdruck:  6 bar
max. Betriebstemperatur: 100 Grad C
Sicherheitsthermostat:  110 Grad C

Brennerplatte mit unterschiedlichen
Bohrungen.
Bei Bestellung Maß/Type angeben!

Bestell-Nr.: 100013277
Menge: 1,000 Stck

**10.2.14 OERTLI Gusskessel PKX 450-11 365-425 KW in losen Gliedern**
OERTLI Gusskessel PKX 450-11
365-425 KW in losen Gliedern

Hochleistungs-Guss-Heizkessel für
Anlagen nach DIN 4701
- Niedertemperaturbetrieb gleitend
- korrosionsbeständiger, thermoschockfester Spezialguss
- Kesselwirkungsgrad ca. 94 %
- Drei-Zug-Prinzip
- geräuscharmer Betrieb
- hervorragende Wärmedämmung
- schwenkbare Feuerraumtür
- Strömungswächter (voreingestellt)
- Standard-Schaltfeld ausgerüstet mit:
  - Ein/Aus-Schalter
  - Thermostate 1. und 2. Stufe
  - Sicherheitstemperaturbegrenzer
  - Thermometer
  - 6 A Überlastschalter
  - Ausschnitt für Abgasthermometer
  - Anschlusskabel für 2-stufigen
  Brenner
- Gussblock in Einzelgliedern mit
  Zubehör
- Ankerstangen
- Feuerraumtür
- Konvektionsbeschleuniger
- Verkleidung und Isolation
- Schaltfeld
- Ölgebläsebrenner als Zubehör

max. Betriebsdruck:  6 bar
max. Betriebstemperatur: 100 Grad C
Sicherheitsthermostat:  110 Grad C

Brennerplatte mit unterschiedlichen
Bohrungen.
Bei Bestellung Maß/Type angeben!

Bestell-Nr.: 100013274
Menge: 1,000 Stck

**10.2.15 OERTLI Gusskessel PKX 450-12 425-485 KW in losen Gliedern**
OERTLI Gusskessel PKX 450-12
425-485 KW in losen Gliedern

Hochleistungs-Guss-Heizkessel für
Anlagen nach DIN 4701
- Niedertemperaturbetrieb gleitend
- korrosionsbeständiger, thermoschockfester Spezialguss
- Kesselwirkungsgrad ca. 94 %
- Drei-Zug-Prinzip
- geräuscharmer Betrieb
- hervorragende Wärmedämmung
- schwenkbare Feuerraumtür
- Strömungswächter (voreingestellt)
- Standard-Schaltfeld ausgerüstet mit:
  - Ein/Aus-Schalter
  - Thermostate 1. und 2. Stufe
  - Sicherheitstemperaturbegrenzer
  - Thermometer
  - 6 A Überlastschalter
  - Ausschnitt für Abgasthermometer
  - Anschlusskabel für 2-stufigen
  Brenner
- Gussblock in Einzelgliedern mit
  Zubehör
- Ankerstangen
- Feuerraumtür
- Konvektionsbeschleuniger
- Verkleidung und Isolation
- Schaltfeld
- Ölgebläsebrenner als Zubehör

max. Betriebsdruck:  6 bar
max. Betriebstemperatur: 100 Grad C
Sicherheitsthermostat:  110 Grad C

Brennerplatte mit unterschiedlichen
Bohrungen.
Bei Bestellung Maß/Type angeben!

Bestell-Nr.: 100013275
Menge: 1,000 Stck

**10.2.16 OERTLI Gusskessel PKX 450-13 485-550 KW in losen Gliedern**
OERTLI Gusskessel PKX 450-13
485-550 KW in losen Gliedern

Hochleistungs-Guss-Heizkessel für
Anlagen nach DIN 4701
- Niedertemperaturbetrieb gleitend
- korrosionsbeständiger, thermoschockfester Spezialguss
- Kesselwirkungsgrad ca. 94 %
- Drei-Zug-Prinzip
- geräuscharmer Betrieb
- hervorragende Wärmedämmung
- schwenkbare Feuerraumtür
- Strömungswächter (voreingestellt)
- Standard-Schaltfeld ausgerüstet mit:
  - Ein/Aus-Schalter
  - Thermostate 1. und 2. Stufe
  - Sicherheitstemperaturbegrenzer
  - Thermometer
  - 6 A Überlastschalter
  - Ausschnitt für Abgasthermometer
  - Anschlusskabel für 2-stufigen
  Brenner
- Gussblock in Einzelgliedern mit
  Zubehör
- Ankerstangen
- Feuerraumtür
- Konvektionsbeschleuniger
- Verkleidung und Isolation
- Schaltfeld
- Ölgebläsebrenner als Zubehör

max. Betriebsdruck:  6 bar
max. Betriebstemperatur: 100 Grad C
Sicherheitsthermostat:  110 Grad C

Brennerplatte mit unterschiedlichen
Bohrungen.
Bei Bestellung Maß/Type angeben!

Bestell-Nr.: 100013276
Menge: 1,000 Stck

**10.2.17 OERTLI Gusskessel PKX 450-8 220-265 KW in losen Gliedern**
OERTLI Gusskessel PKX 450-8
220-265 KW in losen Gliedern

Hochleistungs-Guss-Heizkessel für
Anlagen nach DIN 4701
- Niedertemperaturbetrieb gleitend
- korrosionsbeständiger, thermoschockfester Spezialguss
- Kesselwirkungsgrad ca. 94 %
- Drei-Zug-Prinzip
- geräuscharmer Betrieb
- hervorragende Wärmedämmung
- schwenkbare Feuerraumtür
- Strömungswächter (voreingestellt)
- Standard-Schaltfeld ausgerüstet mit:
  - Ein/Aus-Schalter
  - Thermostate 1. und 2. Stufe
  - Sicherheitstemperaturbegrenzer
  - Thermometer
  - 6 A Überlastschalter
  - Ausschnitt für Abgasthermometer
  - Anschlusskabel für 2-stufigen
  Brenner
- Gussblock in Einzelgliedern mit
  Zubehör
- Ankerstangen
- Feuerraumtür
- Konvektionsbeschleuniger
- Verkleidung und Isolation
- Schaltfeld
- Ölgebläsebrenner als Zubehör

max. Betriebsdruck:  6 bar
max. Betriebstemperatur: 100 Grad C
Sicherheitsthermostat:  110 Grad C

Brennerplatte mit unterschiedlichen
Bohrungen.
Bei Bestellung Maß/Type angeben!

Bestell-Nr.: 100013271
Menge: 1,000 Stck

**10.2.18 OERTLI Gusskessel PKX 450-9 265-315 KW in losen Gliedern**
OERTLI Gusskessel PKX 450-9
265-315 KW in losen Gliedern

Hochleistungs-Guss-Heizkessel für
Anlagen nach DIN 4701
- Niedertemperaturbetrieb gleitend
- korrosionsbeständiger, thermoschockfester Spezialguss
- Kesselwirkungsgrad ca. 94 %
- Drei-Zug-Prinzip
- geräuscharmer Betrieb
- hervorragende Wärmedämmung
- schwenkbare Feuerraumtür
- Strömungswächter (voreingestellt)
- Standard-Schaltfeld ausgerüstet mit:
  - Ein/Aus-Schalter
  - Thermostate 1. und 2. Stufe
  - Sicherheitstemperaturbegrenzer
  - Thermometer
  - 6 A Überlastschalter
  - Ausschnitt für Abgasthermometer
  - Anschlusskabel für 2-stufigen
  Brenner
- Gussblock in Einzelgliedern mit
  Zubehör
- Ankerstangen
- Feuerraumtür
- Konvektionsbeschleuniger
- Verkleidung und Isolation
- Schaltfeld
- Ölgebläsebrenner als Zubehör

max. Betriebsdruck:  6 bar
max. Betriebstemperatur: 100 Grad C
Sicherheitsthermostat:  110 Grad C

Brennerplatte mit unterschiedlichen
Bohrungen.
Bei Bestellung Maß/Type angeben!

Bestell-Nr.: 100013272
Menge: 1,000 Stck

**10.2.19 OERTLI Gusskessel PKX 450-10 315-365 KW in losen Gliedern**
OERTLI Gusskessel PKX 450-10
315-365 KW in losen Gliedern

Hochleistungs-Guss-Heizkessel für
Anlagen nach DIN 4701
- Niedertemperaturbetrieb gleitend
- korrosionsbeständiger, thermoschockfester Spezialguss
- Kesselwirkungsgrad ca. 94 %
- Drei-Zug-Prinzip
- geräuscharmer Betrieb
- hervorragende Wärmedämmung
- schwenkbare Feuerraumtür
- Strömungswächter (voreingestellt)
- Standard-Schaltfeld ausgerüstet mit:
  - Ein/Aus-Schalter
  - Thermostate 1. und 2. Stufe
  - Sicherheitstemperaturbegrenzer
  - Thermometer
  - 6 A Überlastschalter
  - Ausschnitt für Abgasthermometer
  - Anschlusskabel für 2-stufigen
  Brenner
- Gussblock in Einzelgliedern mit
  Zubehör
- Ankerstangen
- Feuerraumtür
- Konvektionsbeschleuniger
- Verkleidung und Isolation
- Schaltfeld
- Ölgebläsebrenner als Zubehör

max. Betriebsdruck:  6 bar
max. Betriebstemperatur: 100 Grad C
Sicherheitsthermostat:  110 Grad C

Brennerplatte mit unterschiedlichen
Bohrungen.
Bei Bestellung Maß/Type angeben!

Bestell-Nr.: 100013273
Menge: 1,000 Stck

**10.2.20 OERTLI Gusskessel PKR 450-11 365-425 KW in losen Gliedern**
OERTLI Gusskessel PKR 450-11
365-425 KW in losen Gliedern

Hochleistungs-Guss-Heizkessel für
Anlagen nach DIN 4701
- Niedertemperaturbetrieb gleitend
- korrosionsbeständiger, thermoschockfester Spezialguss
- Kesselwirkungsgrad ca. 94 %
- Drei-Zug-Prinzip
- geräuscharmer Betrieb
- hervorragende Wärmedämmung
- schwenkbare Feuerraumtür
- Strömungswächter (voreingestellt)
- Schaltfeld (REA vorbereitet)
  ausgerüstet mit:
  - Ein/Aus-Schalter
  - Sommer/Winter-Schalter
  - Thermostate 1. und 2. Stufe
  - Sicherheitstemperaturbegrenzer
  - Thermometer
  - 6 A Überlastschalter
  - Ausschnitt für Abgasthermometer
  - Anschlusskabel für 2-stufigen
  Brenner
  - Ausschnitt für Betriebsstundenzähler 1./2. Stufe
  - Schnittstelle für anschlussbereite
  REA-Regelung
- Gussblock in Einzelgliedern mit
  Zubehör
- Ankerstangen
- Feuerraumtür
- Konvektionsbeschleuniger
- Verkleidung und Isolation
- Schaltfeld
- Ölgebläsebrenner als Zubehör

max. Betriebsdruck:  6 bar
max. Betriebstemperatur: 100 Grad C
Sicherheitsthermostat:  110 Grad C

Brennerplatte mit unterschiedlichen
Bohrungen.
Bei Bestellung Maß/Type angeben!
Siehe Zubehör.

Bestell-Nr.: 100013285
Menge: 1,000 Stck

**10.2.21 OERTLI Gusskessel PKR 450-12 425-485 KW in losen Gliedern**
OERTLI Gusskessel PKR 450-12
425-485 KW in losen Gliedern

Hochleistungs-Guss-Heizkessel für
Anlagen nach DIN 4701
- Niedertemperaturbetrieb gleitend
- korrosionsbeständiger, thermoschockfester Spezialguss
- Kesselwirkungsgrad ca. 94 %
- Drei-Zug-Prinzip
- geräuscharmer Betrieb
- hervorragende Wärmedämmung
- schwenkbare Feuerraumtür
- Strömungswächter (voreingestellt)
- Schaltfeld (REA vorbereitet)
  ausgerüstet mit:
  - Ein/Aus-Schalter
  - Sommer/Winter-Schalter
  - Thermostate 1. und 2. Stufe
  - Sicherheitstemperaturbegrenzer
  - Thermometer
  - 6 A Überlastschalter
  - Ausschnitt für Abgasthermometer
  - Anschlusskabel für 2-stufigen
  Brenner
  - Ausschnitt für Betriebsstundenzähler 1./2. Stufe
  - Schnittstelle für anschlussbereite
  REA-Regelung
- Gussblock in Einzelgliedern mit
  Zubehör
- Ankerstangen
- Feuerraumtür
- Konvektionsbeschleuniger
- Verkleidung und Isolation
- Schaltfeld
- Ölgebläsebrenner als Zubehör

max. Betriebsdruck:  6 bar
max. Betriebstemperatur: 100 Grad C
Sicherheitsthermostat:  110 Grad C

Brennerplatte mit unterschiedlichen
Bohrungen.
Bei Bestellung Maß/Type angeben!
Siehe Zubehör.

Bestell-Nr.: 100013286
Menge: 1,000 Stck

**10.2.22 OERTLI Gusskessel PKR 450-13 485-550 KW in losen Gliedern**
OERTLI Gusskessel PKR 450-13
485-550 KW in losen Gliedern

Hochleistungs-Guss-Heizkessel für
Anlagen nach DIN 4701
- Niedertemperaturbetrieb gleitend
- korrosionsbeständiger, thermoschockfester Spezialguss
- Kesselwirkungsgrad ca. 94 %
- Drei-Zug-Prinzip
- geräuscharmer Betrieb
- hervorragende Wärmedämmung
- schwenkbare Feuerraumtür
- Strömungswächter (voreingestellt)
- Schaltfeld (REA vorbereitet)
  ausgerüstet mit:
  - Ein/Aus-Schalter
  - Sommer/Winter-Schalter
  - Thermostate 1. und 2. Stufe
  - Sicherheitstemperaturbegrenzer
  - Thermometer
  - 6 A Überlastschalter
  - Ausschnitt für Abgasthermometer
  - Anschlusskabel für 2-stufigen
  Brenner
  - Ausschnitt für Betriebsstundenzähler 1./2. Stufe
  - Schnittstelle für anschlussbereite
  REA-Regelung
- Gussblock in Einzelgliedern mit
  Zubehör
- Ankerstangen
- Feuerraumtür
- Konvektionsbeschleuniger
- Verkleidung und Isolation
- Schaltfeld
- Ölgebläsebrenner als Zubehör

max. Betriebsdruck:  6 bar
max. Betriebstemperatur: 100 Grad C
Sicherheitsthermostat:  110 Grad C

Brennerplatte mit unterschiedlichen
Bohrungen.
Bei Bestellung Maß/Type angeben!
Siehe Zubehör.

Bestell-Nr.: 100013287
Menge: 1,000 Stck

**10.2.23 OERTLI Gusskessel PKR 450-8 220-265 KW in losen Gliedern**
OERTLI Gusskessel PKR 450-8
220-265 KW in losen Gliedern

Hochleistungs-Guss-Heizkessel für
Anlagen nach DIN 4701
- Niedertemperaturbetrieb gleitend
- korrosionsbeständiger, thermoschockfester Spezialguss
- Kesselwirkungsgrad ca. 94 %
- Drei-Zug-Prinzip
- geräuscharmer Betrieb
- hervorragende Wärmedämmung
- schwenkbare Feuerraumtür
- Strömungswächter (voreingestellt)
- Schaltfeld (REA vorbereitet)
  ausgerüstet mit:
  - Ein/Aus-Schalter
  - Sommer/Winter-Schalter
  - Thermostate 1. und 2. Stufe
  - Sicherheitstemperaturbegrenzer
  - Thermometer
  - 6 A Überlastschalter
  - Ausschnitt für Abgasthermometer
  - Anschlusskabel für 2-stufigen
  Brenner
  - Ausschnitt für Betriebsstundenzähler 1./2. Stufe
  - Schnittstelle für anschlussbereite
  REA-Regelung
- Gussblock in Einzelgliedern mit
  Zubehör
- Ankerstangen
- Feuerraumtür
- Konvektionsbeschleuniger
- Verkleidung und Isolation
- Schaltfeld
- Ölgebläsebrenner als Zubehör

max. Betriebsdruck:  6 bar
max. Betriebstemperatur: 100 Grad C
Sicherheitsthermostat:  110 Grad C

Brennerplatte mit unterschiedlichen
Bohrungen.
Bei Bestellung Maß/Type angeben!
Siehe Zubehör.

Bestell-Nr.: 100013282
Menge: 1,000 Stck

**10.2.24 OERTLI Gusskessel PKR 450-9 265-315 KW in losen Gliedern**
OERTLI Gusskessel PKR 450-9
265-315 KW in losen Gliedern

Hochleistungs-Guss-Heizkessel für
Anlagen nach DIN 4701
- Niedertemperaturbetrieb gleitend
- korrosionsbeständiger, thermoschockfester Spezialguss
- Kesselwirkungsgrad ca. 94 %
- Drei-Zug-Prinzip
- geräuscharmer Betrieb
- hervorragende Wärmedämmung
- schwenkbare Feuerraumtür
- Strömungswächter (voreingestellt)
- Schaltfeld (REA vorbereitet)
  ausgerüstet mit:
  - Ein/Aus-Schalter
  - Sommer/Winter-Schalter
  - Thermostate 1. und 2. Stufe
  - Sicherheitstemperaturbegrenzer
  - Thermometer
  - 6 A Überlastschalter
  - Ausschnitt für Abgasthermometer
  - Anschlusskabel für 2-stufigen
  Brenner
  - Ausschnitt für Betriebsstundenzähler 1./2. Stufe
  - Schnittstelle für anschlussbereite
  REA-Regelung
- Gussblock in Einzelgliedern mit
  Zubehör
- Ankerstangen
- Feuerraumtür
- Konvektionsbeschleuniger
- Verkleidung und Isolation
- Schaltfeld
- Ölgebläsebrenner als Zubehör

max. Betriebsdruck:  6 bar
max. Betriebstemperatur: 100 Grad C
Sicherheitsthermostat:  110 Grad C

Brennerplatte mit unterschiedlichen
Bohrungen.
Bei Bestellung Maß/Type angeben!
Siehe Zubehör.

Bestell-Nr.: 100013283
Menge: 1,000 Stck

**10.2.25 OERTLI Gusskessel PKR 450-10 315-365 KW in losen Gliedern**
OERTLI Gusskessel PKR 450-10
315-365 KW in losen Gliedern

Hochleistungs-Guss-Heizkessel für
Anlagen nach DIN 4701
- Niedertemperaturbetrieb gleitend
- korrosionsbeständiger, thermoschockfester Spezialguss
- Kesselwirkungsgrad ca. 94 %
- Drei-Zug-Prinzip
- geräuscharmer Betrieb
- hervorragende Wärmedämmung
- schwenkbare Feuerraumtür
- Strömungswächter (voreingestellt)
- Schaltfeld (REA vorbereitet)
  ausgerüstet mit:
  - Ein/Aus-Schalter
  - Sommer/Winter-Schalter
  - Thermostate 1. und 2. Stufe
  - Sicherheitstemperaturbegrenzer
  - Thermometer
  - 6 A Überlastschalter
  - Ausschnitt für Abgasthermometer
  - Anschlusskabel für 2-stufigen
  Brenner
  - Ausschnitt für Betriebsstundenzähler 1./2. Stufe
  - Schnittstelle für anschlussbereite
  REA-Regelung
- Gussblock in Einzelgliedern mit
  Zubehör
- Ankerstangen
- Feuerraumtür
- Konvektionsbeschleuniger
- Verkleidung und Isolation
- Schaltfeld
- Ölgebläsebrenner als Zubehör

max. Betriebsdruck:  6 bar
max. Betriebstemperatur: 100 Grad C
Sicherheitsthermostat:  110 Grad C

Brennerplatte mit unterschiedlichen
Bohrungen.
Bei Bestellung Maß/Type angeben!
Siehe Zubehör.

Bestell-Nr.: 100013284
Menge: 1,000 Stck

#### 10.3 Gusskessel PKX

**10.3.1 Schalldämmbügel für PKX 540-17 bis 540-20 AK 20**
Schalldämmbügel für PKX 540-17 bis
540-20  AK 20
Bestell-Nr.:  126451
Menge: 1,000 Stck

**10.3.2 Schalldämmbügel für PKX 540-21 bis 540-25 AK 21**
Schalldämmbügel für PKX 540-21 bis
540-25  AK 21
Bestell-Nr.:  126452
Menge: 1,000 Stck

**10.3.3 Schalldämmbügel für PKX 540-13 bis 540-16 AK 19**
Schalldämmbügel für PKX 540-13 bis
540-16  AK 19
Bestell-Nr.:  126450
Menge: 1,000 Stck

**10.3.4 OERTLI Gusskessel PKX 550/24 1090-1135 kW in losen Gliedern**
OERTLI Gusskessel PKX 550/24
1090-1135 kW in losen Gliedern

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock gegen Mehrpreis auch genippelt erhältlich

max. Betriebsdruck:  6 bar
max. Betriebstemperatur: 100 Grad C
Sicherheitsthermostat:  110 Grad C

Bestell-Nr.: 100013885
Menge: 1,000 Stck

**10.3.5 OERTLI Gusskessel PKX 550/24 1135-1180 kW in losen Gliedern**
OERTLI Gusskessel PKX 550/24
1135-1180 kW in losen Gliedern

Hochleistungs-Guss-Heizkessel nach DIN
4702 geeignet für Anlagen nach
DIN 4751 Teil 1 und Teil 2
- Niedertemperaturbetrieb gleitend
- korrosionsbeständiger, thermoschockfester Spezialguss
- begehbare Verkleidung
- hervorragende Wärmedämmung
  (100-120 mm)
- schwenkbare Feuerraumtür (auf Anfrage
  für Brennerflansche vorgebohrt
  lieferbar)
- Strömungswächter (voreingestellt)
- Standard-Schaltfeld ausgerüstet mit:
  - Ein/Aus-Schalter
  - Thermostate 1. und 2. Stufe
  - Sicherheitsthermostat mit manueller
  Wiedereinschaltung
  - Thermometer
  - 6 A-Überlastschalter mit manueller
  Wiedereinschaltung
  - Ausschnitt für Abgasthermometer
  (Zubehör)
  - Anschlusskabel für 2stufigen Brenner
  - Gestell, Verteilungsrohr, Konvektionsbeschleuniger
  - Feuerraumtür, Abgas-Anschlussstutzen
  Abgasanschlussplatte
  - Standard-Zubehör, zusätzliches
  Zubehör, Ankerstangen
  - Verkleidung, Isolation
  - Schaltfeld

Gussblock gegen Mehrpreis auch genippelt erhältlich

max. Betriebsdruck:  6 bar
max. Betriebstemperatur: 100 Grad C
Sicherheitsthermostat:  110 Grad C

Bestell-Nr.: 100013886
Menge: 1,000 Stck

### 11 Pakete PPL

#### 11.1 Pakete PPL

**11.1.1 OERTLI Paket PPL33/2011 SPS 600 und 5xSUN211**
OERTLI  Paket PPL33 Seite 41 PPL/2011
Paket SPS 600 mit 5 Stück SUN 211

Bestehend aus:
- 5 Stück Flachkollektoren
  Typ: SUN 211
- 5 Stück Aufdach-Montagesets
- 12 Stück Alu-Dachanker
- Hydraulisches Anschlusset
- Kollektorverbinder
- Wärmeträgerflüssigkeit
- Solares Ausdehnungsgefäß 25 Liter
- Anschlussset für MAG
- SPS 600 Liter Kombispeicher
- Solare Pumpengruppe OSS 4-16
  als Wandaufbaustation
- Oetrosol A
- Brauchwassermischer

Bestell-Nr.: 999191750
Menge: 1,000 Stck

**11.1.2 OERTLI Paket PPL35/2011 SPS 600 und 4xSUN270**
OERTLI  Paket PPL35 Seite 43 PPL/2011
Paket SPS 600 mit 4 Stück SUN 270

Bestehend aus:
- 4 Stück Flachkollektoren
  Typ: SUN 2270
- 2 Stück Aufdach-Montagesets für
  zwei Kollektoren
- Rahmenverbinder
- 12 Stück Alu-Dachanker
- Hydraulisches Anschlusset
- Kollektorverbinder
- Wärmeträgerflüssigkeit
- Solares Ausdehnungsgefäß 25 Liter
- Anschlussset für MAG
- SPS 600 Liter Kombispeicher
- Solare Pumpengruppe OSS 4-16
  als Wandaufbaustation
- Oetrosol A
- Brauchwassermischer

Bestell-Nr.: 999191753
Menge: 1,000 Stck

**11.1.3 OERTLI Paket PPL8/2011 Gas-Brennwertkessel GMR 3025 Combi**
OERTLI  Paket PPL8 Seite 11 PPL/2011
Paket Gas-Brennwertkessel GMR 3025 Combi

Bestehend aus:
- GMR 3025 Combi mit Gasabsperrhahn

Bestell-Nr.: 192167
Menge: 1,000 Stck

**11.1.4 OERTLI Paket PPL29/2011 3xSUN211 (indach) und OBSL400**
OERTLI  Paket PPL29 Seite 35 PPL/2011
Paket: 3 Stück SUN 211 (Indachmontage) und
400 L Solarspeicher

Bestehend aus:
- 3 Stück Flachkollektoren
  Typ: SUN 211
- Montageset Dachintegration für  zwei
Kollektoren
- Montageset Dachintegration
  Erweiterungsset
- Einblechung Dachintegration für
  zwei Kollektoren
- Einblechung Dachintegration
  Erweiterungsset
- Hydraulisches Anschlusset
- Kollektorverbinder
- Wärmeträgerflüssigkeit
- OBSL 400 Solarspeicher
- Ausdehnungsgefäß Solar 18 Liter
- Anschlusset für MAG
- Solare Pumpenstation DKP
- Solarregelung Oetrosol A
- Brauchwassermischer

Bestell-Nr.: 999191757
Menge: 1,000 Stck

**11.1.5 OERTLI Paket PPL31/2011 KS750 und 5xSUN211**
OERTLI  Paket PPL31 Seite 37 PPL/2011
Paket KS 750 mit 5 Stück SUN 211

Bestehend aus:
- 5 Stück Flachkollektoren
  Typ: SUN 211
- 5 Stück Aufdach-Montagesets
- 12 Stück Alu-Dachanker
- Hydraulisches Anschlusset
- Kollektorverbinder
- Wärmeträgerflüssigkeit
- Solares Ausdehnungsgefäß 25 Liter
- Anschlussset für MAG
- KS 750 Liter Kombispeicher
- Solare Pumpengruppe DKP 9-20
- Oetrosol A
- Brauchwassermischer

Bestell-Nr.: 999191749
Menge: 1,000 Stck

**11.1.6 OERTLI Paket PPL32/2011 KS750 und 4xSUN270**
OERTLI  Paket PPL32 Seite 39 PPL/2011
Paket KS 750 mit 4 Stück SUN 270

Bestehend aus:
- 4 Stück Flachkollektoren
  Typ: SUN 2270
- 2 Stück Aufdach-Montagesets für
  zwei Kollektoren
- Rahmenverbinder
- 12 Stück Alu-Dachanker
- Hydraulisches Anschlusset
- Kollektorverbinder
- Wärmeträgerflüssigkeit
- Solares Ausdehnungsgefäß 25 Liter
- Anschlussset für MAG
- KS 750 Liter Kombispeicher
- Solare Pumpengruppe DKP 9-20
- Oetrosol A
- Brauchwassermischer

Bestell-Nr.: 999191752
Menge: 1,000 Stck

**11.1.7 OERTLI Paket PPL26/2011 2xSUN211 (Indach) und Perfectsun300**
OERTLI  Paket PPL26 Seite 33 PPL/2011
Paket: 2 Stück SUN 211 (Indachmontage) und
Solarspeicher Typ: Perfectsun 300

Bestehend aus:
- 2 Stück Flachkollektoren
  Typ: SUN 211
- Montageset Dachintegration für
  zwei Kollektoren
- Einblechung Dachintegration für
  zwei Kollektoren
- Hydraulisches Anschlusset
- Kollektorverbinder
- Wärmeträgerflüssigkeit
- Perfectsun 300 Solarspeicher
  mit werkseitig vorbereiteter
  solarer Pumpen und Regelstation,
  formschön verkleidet, inklusive
  Brauchwassermischer

Bestell-Nr.: 192132
Menge: 1,000 Stck

**11.1.8 OERTLI Paket PPL28/2011 3xSUN211 (Aufdach) und Perfectsun400**
OERTLI Paket PPL28 Seite 35 PPL/2011
Paket: 3 Stück SUN 211 (Aufdachmontage) und
Solarspeicher Typ: Perfectsun 400

Bestehend aus:
- 3 Stück Flachkollektoren
  Typ: SUN 211
- 3 Stück Aufdach-Montagesets
- 8 Stück Alu-Dachanker
- Hydraulisches Anschlusset
- Kollektorverbinder
- Wärmeträgerflüssigkeit
- Perfectsun 400 Solarspeicher
  mit werkseitig vorbereiteter
  solarer Pumpen und Regelstation,
  formschön verkleidet, inklusive
  Brauchwassermischer

Bestell-Nr.: 192133
Menge: 1,000 Stck

**11.1.9 OERTLI Paket PPL30/2011 3xSUN211 (Indach) und Perfectsun 400**
OERTLI  Paket PPL30 Seite 35 PPL/2011
Paket: 3 Stück SUN 211 (Indachmontage) und
Solarspeicher Typ: Perfectsun 400

Bestehend aus:
- 3 Stück Flachkollektoren
  Typ: SUN 211
- Montageset Dachintegration für
  zwei Kollektoren
- Montage Dachintegration Erweiterung
- Einblechung Dachintegration für
  zwei Kollektoren
- Einblechung Dachintegration
  Erweiterung
- Hydraulisches Anschlusset
- Kollektorverbinder
- Wärmeträgerflüssigkeit
- Perfectsun 400 Solarspeicher
  mit werkseitig vorbereiteter
  solarer Pumpen und Regelstation,
  formschön verkleidet, inklusive
  Brauchwassermischer

Bestell-Nr.: 192134
Menge: 1,000 Stck

**11.1.10 OERTLI Paket PPL9/2011 Gas-Brennwertkessel GMR 3025 CS**
OERTLI  Paket PPL9 Seite 11 PPL/2011
Paket Gas-Brennwertkessel GMR 3025 CS

Bestehend aus:
- GMR 3025 CS mit Gasabsperrhahn

Bestell-Nr.: 192168
Menge: 1,000 Stck

**11.1.11 OERTLI Paket PPL21/2011, Gas-Brennwertk. GMR 3015 mit 2xSUN211 und Perfectsun300**
OERTLI  Paket PPL21 Seite 29 PPL/2011
Paket Gas-Brennwertkessel GMR 3015 mit zwei Stück SUN
211 und
Solarspeicher Perfectsun 300

Bestehend aus:
- GMR 3015 Condens mit Gasabsperrhahn
- Speicherfühler
- Perfectsun 300 Solarspeicher
  mit werkseitig vorbereiteter
  solarer Pumpen und Regelstation,
  formschön verkleidet, inklusive
  Brauchwassermischer
- 2 Stück Flachkollektoren
  Typ: SUN 211
- 2 Stück Aufdach-Montagesets
- 6 Stück Alu-Dachanker
- Hydraulisches Anschlusset
- Kollektorverbinder
- Wärmeträgerflüssigkeit

Bestell-Nr.: 192135
Menge: 1,000 Stck

**11.1.12 OERTLI Paket PPL24/2011 2xSUN211 (Aufdach) und Perfectsun300**
OERTLI Paket PPL24 Seite 33 PPL/2011
Paket: 2 Stück SUN 211 (Aufdachmontage) und
Solarspeicher Typ: Perfectsun 300

Bestehend aus:
- 2 Stück Flachkollektoren
  Typ: SUN 211
- 2 Stück Aufdach-Montagesets
- 6 Stück Alu-Dachanker
- Hydraulisches Anschlusset
- Kollektorverbinder
- Wärmeträgerflüssigkeit
- Perfectsun 300 Solarspeicher
  mit werkseitig vorbereiteter
  solarer Pumpen und Regelstation,
  formschön verkleidet, inklusive
  Brauchwassermischer

Bestell-Nr.: 192131
Menge: 1,000 Stck

**11.1.13 OERTLI Paket PPL27/2011 3xSUN211 (Aufdach) und OBSL400**
OERTLI  Paket PPL27 Seite 35 PPL/2011
Paket: 3 Stück SUN 211 (Aufdachmontage) und
400 L Solarspeicher

Bestehend aus:
- 3 Stück Flachkollektoren
  Typ: SUN 211
- 3 Stück Aufdach-Montagesets
- 8 Stück Alu-Dachanker
- Hydraulisches Anschlusset
- Kollektorverbinder
- Wärmeträgerflüssigkeit
- OBSL 400 Solarspeicher
- Ausdehnungsgefäß Solar 18 Liter
- Anschlusset für MAG
- Solare Pumpenstation DKP
- Solarregelung Oetrosol A
- Brauchwassermischer

Bestell-Nr.: 999191748
Menge: 1,000 Stck

**11.1.14 OERTLI Paket PPL18/2011, Gas-Brennwertk. GVX 124 SUN condens, Wartungshähne oben**
OERTLI  Paket PPL18 Seite 27 PPL/2011
Paket Gas-Brennwertkessel GVX 124 SUN condens,
Wartungshähne oben

Bestehend aus:
- GVX 124 SUN condens
  nkl. 200 Liter Solarspeicher
- Anschlusgruppe mit Wartungshähnen oben
- TAS Gasabsperrhahn
- Dialog Fernbedienung RS 100
- Außenfühler
- 2 Flachkollektoren Typ: SUN 211
- 2 Aufdach-Montage-Set
- Hydraulisches Anschluss-Set
- Kollektorverbinder
- 6 Alu-Dachanker
- 20 Liter Wärmeträgerflüssigkeit

Bestell-Nr.: 999191655
Menge: 1,000 Stck

**11.1.15 OERTLI Paket PPL19/2011, Gas-Brennwertk. GVX 124 SUN condens, Wartungshähne seit.**
OERTLI  Paket PPL19 Seite 27 PPL/2011
Paket Gas-Brennwertkessel GVX 124 SUN condens,
Wartungshähne seitlich

Bestehend aus:
- GVX 124 SUN condens
  inkl. 200 Liter Solarspeicher
- Anschlusgruppe mit Wartungshähnen
  seitlich
- TAS Gasabsperrhahn
- Dialog Fernbedienung RS 100
- Außenfühler
- 2 Flachkollektoren Typ: SUN 211
- 2 Aufdach-Montage-Set
- Hydraulisches Anschluss-Set
- Kollektorverbinder
- 6 Alu-Dachanker
- 20 Liter Wärmeträgerflüssigkeit

Bestell-Nr.: 999191656
Menge: 1,000 Stck

**11.1.16 OERTLI Paket PPL23/2011 2xSUN211 (Aufdach) und OBSL300**
OERTLI  Paket PPL23 Seite 33 PPL/2011
Paket: 2 Stück SUN 211 (Aufdachmontage) und
300 L Solarspeicher

Bestehend aus:
- 2 Stück Flachkollektoren Typ: SUN 211
- 2 Stück Aufdach-Montagesets
- 6 Stück Alu-Dachanker
- Hydraulisches Anschlusset
- Kollektorverbinder
- Wärmeträgerflüssigkeit
- OBSL 300 Solarspeicher
- Ausdehnungsgefäß Solar 18 Liter
- Anschlusset für MAG
- Solare Pumpenstation DKP
- Solarregelung Oetrosol A
- Brauchwassermischer

Bestell-Nr.: 999191747
Menge: 1,000 Stck

**11.1.17 OERTLI Paket PPL20/2011, Gas-Brennwertk. GMR 3015 mit 2 x SUN211 und Sp. OBSL300**
OERTLI Paket PPL20 Seite 29 PPL/2011
Paket Gas-Brennwertkessel GMR 3015 mit zwei Stück SUN
211 und
300 L Solarspeicher

Bestehend aus:
- GMR 3015 Condens mit
  Gasabsperrhahn
- Speicherfühler
- OBSL 300 Solarspeicher
- Solare Pumpenstation DKP
- Solarregelung Oetrosol A
- 2 Stück Flachkollektoren
  Typ: SUN 211
- 2 Stück Aufdach-Montagesets
- 6 Stück Alu-Dachanker
- Hydraulisches Anschlusset
- Kollektorverbinder
- Wärmeträgerflüssigkeit
- Ausdehnungsgefäß Solar 18 Liter
- Anschlusset für MAG
- Brauchwassermischer

Bestell-Nr.: 191878
Menge: 1,000 Stck

**11.1.18 OERTLI Paket PPL6/2011 Gas-Brennwertkessel GMR3015 mit OBU 130**
OERTLI  Paket PPL6 Seite 9 PPL/2011
Paket Gas-Brennwertkessel GMR 3015
mit OBU 130

Bestehend aus:
- GMR 3015 mit Gasabsperrhahn
- Speicherfühler
- Brauchwasserspeicher OBU 130
- Speicherladeset EA 137

Bestell-Nr.: 999181849
Menge: 1,000 Stck

**11.1.19 OERTLI Paket PPL7/2011 Gas-Brennwertkessel GMR 3025 mit OBU 130**
OERTLI  Paket PPL7 Seite 9 PPL/2011
Paket Gas-Brennwertkessel GMR 3025
mit OBU 130

Bestehend aus:
- GMR 3025 mit Gasabsperrhahn
- Speicherfühler
- Brauchwasserspeicher OBU 130
- Speicherladeset EA 137

Bestell-Nr.: 999181850
Menge: 1,000 Stck

**11.1.20 OERTLI Paket PPL4/2011 Gas-Brennwertkessel GMR 3015**
OERTLI  Paket PPL4 Seite 7 PPL/2011
Paket Gas-Brennwertkessel GMR 3015

Bestehend aus:
- GMR 3015 mit Gasabsperrhahn
- Speicherfühler

Bestell-Nr.: 999191874
Menge: 1,000 Stck

**11.1.21 OERTLI Paket PPL22/2011 Powersun 350 mit 2xSUN270**
OERTLI  Paket PPL22 Seite 31 PPL/2011
Paket Powersun 350 und zwei Stück
SUN 270

Bestehend aus:
- Zwei Stück Flachkollektoren
  Typ: SUN 270
- Aufdachmontageset für zwei Kollektoren
- 6 Alu-Dachanker
- Basis-Anschluss-Set Hydraulik
- Wärmeträgerflüssigkeit
- Powersun 350 Solarspeicher mit
  drei integrierten Glattrohrtauschern
  mit werkseitig vorbereiteter
  solarer Pumpen und Regelstation,
  formschön verkleidet, inklusive
  Brauchwassermischer und Elektro-
  Heizung

Bestell-Nr.: 999191751
Menge: 1,000 Stck

**11.1.22 OERTLI Paket PPL25/2011 2xSUN211 (indach) und OBSL300**
OERTLI  Paket PPL25 Seite 33 PPL/2011
Paket: 2 Stück SUN 211 (Indachmontage) und
300 L Solarspeicher

Bestehend aus:
- 2 Stück Flachkollektoren
  Typ: SUN 211
- Montageset Dachintegration für
  zwei Kollektoren
- Einblechung Dachintegration für
  zwei Kollektoren
- Hydraulisches Anschlusset
- Kollektorverbinder
- Wärmeträgerflüssigkeit
- OBSL 300 Solarspeicher
- Ausdehnungsgefäß Solar 18 Liter
- Anschlusset für MAG
- Solare Pumpenstation DKP
- Solarregelung Oetrosol A
- Brauchwassermischer

Bestell-Nr.: 999191756
Menge: 1,000 Stck

**11.1.23 OERTLI Paket PPL1/2011 Gas-Brennwertkessel GMR1000 mit OBU 130**
OERTLI  Paket PPL1 Seite 3 PPL/2011
Paket Gas-Brennwertkessel GMR 1000
mit OBU 130

Bestehend aus:
- GMR 1024
- Außenfühler
- Speicherfühler
- Dialog Fernbedienung RS 1000
- OBU 130
- Speicherladeset

Bestell-Nr.: 999191847
Menge: 1,000 Stck

**11.1.24 OERTLI Paket PPL2/2011 Gas-Brennwertkessel GMR1000 combi**
OERTLI  Paket PPL2 Seite 5 PPL/2011
Paket Gas-Brennwertkessel GMR 1000 combi

Bestehend aus:
- GMR 1024 combi
- Außenfühler
- Dialog Fernbedienung RS 1000

Bestell-Nr.: 999191848
Menge: 1,000 Stck

**11.1.25 OERTLI Paket PPL3/2011 Gas-Brennwertkessel GMR 1000 CS**
OERTLI  Paket PPL3 Seite 5 PPL/2011
Paket Gas-Brennwertkessel GMR 1000 CS

Bestehend aus:
- GMR 1024 CS
- Außenfühler
- Dialog Fernbedienung RS 1000

Bestell-Nr.: 999191849
Menge: 1,000 Stck

#### 11.2 Pakete PPL

**11.2.1 OERTLI Paket PPL13/2011 Öl-Brennwertkessel PURN 153-F RLU**
OERTLI  Paket PPL13 Seite 17 PPL/2011
Paket Öl-Brennwertkessel Standkessel
PURN 153 F Condens raumluftunabhängig

Bestehend aus:
- PURN 153 F Condens raumluftunabhängig
- Speicherfühler
- Vorlauffühler AD 199
- Kesselsockel 285 mm
- Speicherladeset EA 116 inkl.
  Anschlusskreuze
- Pumpengruppe mit A-Pumpe und
Sicherheitskit und Verbindungsrohren
- LAS Abgasverbindung Kessel-
  Schacht raumluftunabhängig
- Steigleitung im Schacht 6,37 m
- Schachtleitung Ergänzung 2 x 2 m  DN 80 und
Abstandhalter

Bestell-Nr.: 999191877
Menge: 1,000 Stck

**11.2.2 OERTLI Paket PPL16/2011 Pelletkaminofen PKO 8**
OERTLI  Paket PPL16 Seite 23 PPL/2011
Paket Pelletkaminofen PKO 8

Bestehend aus:
- PKO 8 mit Raumregelung
- Seitenteile schwarzbraun
- Pufferspeicherfühler

Bestell-Nr.: 999191902
Menge: 1,000 Stck

**11.2.3 OERTLI Paket PPL11/2011 Gas-Brennwertkessel GR 140-25 mit OBD150**
OERTLI  Paket PPL11 Seite 13 PPL/2011
Paket Gas-Brennwertkessel Standkessel GSR 140-25P mit
OBD 150

Bestehend aus:
- GSR 140-25P Condens
- Brandschutzventil TAS
- OBD 150 Brauchwasserspeicher
- Speicherladeset

Bestell-Nr.: 999191901
Menge: 1,000 Stck

**11.2.4 OERTLI Paket PPL12/2011 Öl-Brennwertkessel PURN 153 RLA**
OERTLI  Paket PPL12 Seite 15 PPL/2011
Paket Öl-Brennwertkessel Standkessel
PURN 153 Condens raumluftabhängig

Bestehend aus:
- PURN 153 Condens raumluftabhängig
- Speicherfühler
- Vorlauffühler AD 199
- Kesselsockel 285 mm
- Speicherladeset EA 116 inkl.
  Anschlusskreuze
- Pumpengruppe mit A-Pumpe und
Sicherheitskit und Verbindungsrohren
- Abgasverbindung Kessel-Schacht
- Steigleitung im Schacht 6,37 m
- Schachtleitung Ergänzung 2 x 2 m  DN 80 und
Abstandhalter

Bestell-Nr.: 999191876
Menge: 1,000 Stck

**11.2.5 OERTLI Paket PPL17/2011, HV-turbo 24 kW Schaltfeld, Rücklaufanh. 2 Pufferspeich**
OERTLI  Paket PPL17 Seite 25 PPL/2011
Holzvergaserkessel HV-24 turbo mit Druckgebläse,
Schaltfeld, Rücklauftemperaturanhebung und zwei Stück
Pufferspeicher

Bestehend aus:
- HV-24 turbo mit Druckgebläse
- Schaltfeld 3100
- Thermische Ablaufsicherheit
- 3-Wege-Verteilventil
- Temperaturregleraufsatz
- 3-Wege-Umschaltventil
- 2 Stück Pufferspeicher mit Isolierung
  800 Liter

Bestell-Nr.: 999191903
Menge: 1,000 Stck

**11.2.6 OERTLI Paket PPL40/2011 Oecodens750 mit 5xSUN211**
OERTLI  Paket PPL40 Seite 51 PPL/2011
Paket Oecodens750 mit 5 Stück SUN 211

Bestehend aus:
- Oecodens 750-10 Kombispeicher
  inklusive Gas-Brennwertgerät
  Typ: Optimat 3025 mit 25 kW
- Heizkreisanschlussgruppe für  gem.
Heizkreis mit Energieeffizienzpumpe
- Brauchwassermischer
- 5 Stück Flachkollektoren
  Typ: SUN 211
- 5 Stück Aufdach-Montagesets
- 12 Stück Alu-Dachanker
- Hydraulisches Anschlusset
- Kollektorverbinder
- Wärmeträgerflüssigkeit
- Solares Ausdehnungsgefäß 25 Liter
- Anschlussset für MAG

Bestell-Nr.: 999191888
Menge: 1,000 Stck

**11.2.7 OERTLI Paket PPL41/2011 Oecodens750 mit 4xSUN 270**
OERTLI  Paket PPL41 Seite 53 PPL/2011
Paket Oecodens750 mit 4 Stück SUN 270

Bestehend aus:
- Oecodens 750-10 Kombispeicher
  inklusive Gas-Brennwertgerät
  Typ: Optimat 3025 mit 25 kW
- Heizkreisanschlussgruppe für  gem.
Heizkreis mit Energieeffizienzpumpe
- Brauchwassermischer
- 4 Stück Flachkollektoren
  Typ: SUN 270
- 2 Stück Aufdach-Montagesets für
  zwei Kollektoren
- Rahmenverbinder
- Kollektorverbinder
- 12 Stück Alu-Dachanker
- Hydraulisches Anschlusset
- Wärmeträgerflüssigkeit
- Solares Ausdehnungsgefäß 25 Liter
- Anschlussset für MAG

Bestell-Nr.: 999191889
Menge: 1,000 Stck

**11.2.8 OERTLI Paket PPL38/2011 Oecosun750 mit 5xSUN211**
OERTLI  Paket PPL38 Seite 47 PPL/2011
Paket Oecosun750 mit 5 Stück SUN 211

Bestehend aus:
- Oecosun 750-10 Kombispeicher
- Heizkreisanschlussgruppe für  gem.
Heizkreis mit Energieeffizienzpumpe
- Brauchwassermischer
- 5 Stück Flachkollektoren
  Typ: SUN 211
- 5 Stück Aufdach-Montagesets
- 12 Stück Alu-Dachanker
- Hydraulisches Anschlusset
- Kollektorverbinder
- Wärmeträgerflüssigkeit
- Solares Ausdehnungsgefäß 25 Liter
- Anschlussset für MAG

Bestell-Nr.: 999191885
Menge: 1,000 Stck

**11.2.9 OERTLI Paket PPL39/2011 Oecosun750 mit 4xSUN270**
OERTLI  Paket PPL39 Seite 49 PPL/2011
Paket Oecosun750 mit 4 Stück SUN 270

Bestehend aus:
- Oecosun 750-10 Kombispeicher
- Heizkreisanschlussgruppe für
  gem. Heizkreis mit Energieeffizienzpumpe
- Brauchwassermischer
- 4 Stück Flachkollektoren
  Typ: SUN 270
- 2 Stück Aufdach-Montagesets für  zwei
Kollektoren
- Rahmenverbinder
- Kollektorverbinder
- 12 Stück Alu-Dachanker
- Hydraulisches Anschlusset
- Wärmeträgerflüssigkeit
- Solares Ausdehnungsgefäß 25 Liter
- Anschlussset für MAG

Bestell-Nr.: 999191886
Menge: 1,000 Stck

**11.2.10 OERTLI Paket PPL36/2011 SPS 850 und 4xSUN270**
OERTLI  Paket PPL36 Seite 43 PPL/2011
Paket SPS 850 mit 4 Stück SUN 270

Bestehend aus:
- 4 Stück Flachkollektoren
  Typ: SUN 270
- 2 Stück Aufdach-Montagesets für
  zwei Kollektoren
- Rahmenverbinder
- Kollektorverbinder
- 12 Stück Alu-Dachanker
- Hydraulisches Anschlusset
- Wärmeträgerflüssigkeit
- Solares Ausdehnungsgefäß 25 Liter
- Anschlussset für MAG
- SPS 850 Liter Kombispeicher
- Solare Pumpengruppe OSS 4-16
  als Wandaufbaustation
- Oetrosol A
- Brauchwassermischer

Bestell-Nr.: 999191892
Menge: 1,000 Stck

**11.2.11 OERTLI Paket PPL14/2011 Öl-Brennwertkessel CURN 153 RLA**
OERTLI  Paket PPL14 Seite 19 PPL/2011
Paket Öl-Brennwertkessel Standkessel
CURN 153 Condens raumluftabhängig

Bestehend aus:
- CURN 153 Condens raumluftabhängig
- Vorlauffühler AD 199
- Pumpengruppe mit A-Pumpe und
  Sicherheitskit und Verbindungsrohren
- Abgasleitung  Kessel-Schacht
- Steigleitung im Schacht 6,37 m
- Schachtleitung Ergänzung 2 x 2 m  DN 80 und
Abstandhalter

Bestell-Nr.: 999191895
Menge: 1,000 Stck

**11.2.12 OERTLI Paket PPL42/2011 Oecodens750 mit 4xSUN 3015**
OERTLI  Paket PPL42 Seite 55 PPL/2011
Paket Oecodens750 mit jeweils 2 Stück
Vakuum-Röhren-Kollektoren
Typ: SUN 3015 und Typ: SUN 3010

Bestehend aus:
- Oecodens 750-10 Kombispeicher
  inklusive Gas-Brennwertgerät
  Typ: Optimat 3025 mit 25 kW
- Heizkreisanschlussgruppe für
  gem. Heizkreis mit
  Energieeffizienzpumpe
- Brauchwassermischer
- 2 Stück Flachkollektoren
  Typ: SUN 3010
- 2 Stück Flachkollektoren
  Typ: SUN 3015
- 2 Montageschienen Set SUN 3010
- 2 Montageschienen Set SUN 3015
- 12 Stück Alu - Dachanker
- 4 Stück Monteagwinkelset
- Wärmeträgerflüssigkeit
- Wellrohrschläuche
- 3 Stück Kollektorverbinder
- Tichelmann-Grundset
- 3 Stück Hydraulikabdeckung
- Solares Ausdehnungsgefäß 50 Liter

Bestell-Nr.: 999191890
Menge: 1,000 Stck

**11.2.13 OERTLI Paket PPL34/2011 SPS 850 und 5xSUN211**
OERTLI  Paket PPL34 Seite 41 PPL/2011
Paket SPS 850 mit 5 Stück SUN 211

Bestehend aus:
- 5 Stück Flachkollektoren
  Typ: SUN 211
- 5 Stück Aufdach-Montagesets
- 12 Stück Alu-Dachanker
- Hydraulisches Anschlusset
- Kollektorverbinder
- Wärmeträgerflüssigkeit
- Solares Ausdehnungsgefäß 25 Liter
- Anschlussset für MAG
- SPS 850 Liter Kombispeicher
- Solare Pumpengruppe OSS 4-16
  als Wandaufbaustation
- Oetrosol A
- Brauchwassermischer

Bestell-Nr.: 999191891
Menge: 1,000 Stck

**11.2.14 OERTLI Paket PPL15/2011 Öl-Brennwertkessel CURN 153-F RLU**
OERTLI  Paket PPL15 Seite 21 PPL/2011
Paket Öl-Brennwertkessel Standkessel
CURN 153-F Condens raumluftunabhängig

Bestehend aus:
- CURN 153-F Condens raumluftunabhängig
- Vorlauffühler AD 199
- Pumpengruppe mit A-Pumpe und
  Sicherheitskit und Verbindungsrohren
- LAS Abgasleitung  Kessel-Schacht
  raumluftunabhängig
- Steigleitung im Schacht 6,37 m
- Schachtleitung Ergänzung 2 x 2 m  DN 80 und
Abstandhalter

Bestell-Nr.: 999191896
Menge: 1,000 Stck

**11.2.15 OERTLI Paket PPL10/2011 Gas-Brennwertkessel GVR 140-15**
OERTLI  Paket PPL10 Seite 13 PPL/2011
Paket Gas-Brennwertkessel Standkessel GVR 140-15
Condens mit integriertem Speicher

Bestehend aus:
- GVR 140-15 Condens
  mit Gasabsperrhahn
- Brandschutzventil

Bestell-Nr.: 999191899
Menge: 1,000 Stck

**11.2.16 OERTLI Paket PPL10a/2011 Gas-Brennwertkessel GVR 140-25**
OERTLI  Paket PPL10a Seite 13 PPL/2011
Paket Gas-Brennwertkessel Standkessel GVR 140-25
Condens mit integriertem Speicher

Bestehend aus:
- GVR 140-25 Condens
  mit Gasabsperrhahn
- Brandschutzventil

Bestell-Nr.: 999191900
Menge: 1,000 Stck

**11.2.17 OERTLI Paket PPL37/2011 SPS 850 und 4xSUN3015**
OERTLI  Paket PPL37 Seite 45 PPL/2011
Paket SPS 850 mit 4 Stück Vakuum-Röhren-Kollektoren
Typ: SUN 3015

Bestehend aus:
- SPS 850 Liter Kombispeicher
- Brauchwassermischer
- 4 Stück Röhrenkollektoren
  SUN 3015
- 4 Stück Montageschienen Set
- 4 Stück Monteagwinkelset
- 10 Stück Alu - Dachanker
- Wellrohrschläuche
- 3 Stück Kollektorverbinder
- Tichelmann-Grundset
- 3 Stück Hydraulikabdeckung
- Wärmeträgerflüssigkeit
- Solare Pumpengruppe OSS 4-16
  als Wandaufbaustation
- Oetrosol A
- Solares Ausdehnungsgefäß 50 Liter

Bestell-Nr.: 999191897
Menge: 1,000 Stck

**11.2.18 OERTLI Paket PPL5/2011 Gas-Brennwertkessel GMR 3025**
OERTLI  Paket PPL5 Seite 7 PPL/2011
Paket Gas-Brennwertkessel GMR 3025

Bestehend aus:
- GMR 3025 mit Gasabsperrhahn
- Speicherfühler

Bestell-Nr.: 999191875
Menge: 1,000 Stck

#### 11.3 OEnoviaTower Paket BW

**11.3.1 OERTLI OEnoviaTower Paket BW-29 nebenein Gas-BWkessel GSCR 15 und OEcaLoad 220SHL**
OERTLI OEnoviaTower Gas, Paket BW-29
Kessel und Speicher nebeneinander
stehend - bestehend aus:

Stand-Gas-Brennwertkessel GSCR 15
ausgestattet mit:
- einem 18-Liter Ausdehnungsgefäß
- einer modulierenden Heizungspumpe
  Energieeffizienzklasse A, eingebautes
  3-Wege Umschaltventil für
  Speichervorrang
- Sicherheitsventil 3 bar
- einem elektronischen Manometer
- automatischen Entlüftern
- einem Kondensat-Siphon
- einem Druckwächter
- einem Abgasfühler
- OE-tronic 4-Schaltfeld

OEcaLoad 220SHL  WW-Schichtenspeicher
mit solarer Vorbereitung ausgestattet mit:
- Fremdstromanode
- Plattenwärmetauscher
- Speicherladepumpe
- FCKW-freie HartschaumIsolierung
- Solarseitige Ausstattung inkl.
  Regelung, Pumpenstation,
  sowie Solarkreisarmaturen

MAG Solar mit 12 Liter Nennvolumen

Speicherfühler

Bestell-Nr. 100018234
Menge: 1,000 Stck

**11.3.2 OERTLI OEnoviaTower Paket BW-27 nebenein Gas-BWkessel GSCR 25 und OEcaFlow 160SL**
OERTLI OEnoviaTower Gas, Paket BW-27
Kessel und Speicher nebeneinander
stehend - bestehend aus:

Stand-Gas-Brennwertkessel GSCR 25
ausgestattet mit:
- einem 18-Liter Ausdehnungsgefäß
- einer modulierenden Heizungspumpe
  Energieeffizienzklasse A, eingebautes
  3-Wege Umschaltventil für
  Speichervorrang
- Sicherheitsventil 3 bar
- einem elektronischen Manometer
- automatischen Entlüftern
- einem Kondensat-Siphon
- einem Druckwächter
- einem Abgasfühler
- OE-tronic 4-Schaltfeld

OEcaFlow 160SL  WW-Speicher mit
Glattrohrschlange
ausgestattet mit:
- Fremdstromanode
- FCKW-freie HartschaumIsolierung
- Speicherdeckel

Speicherfühler

Bestell-Nr. 100018226
Menge: 1,000 Stck

**11.3.3 OERTLI OEnoviaTower Paket BW-32 Tower Gas-BWkessel GSCR 15 und OEcaLoad 220SHL**
OERTLI OEnoviaTower Gas, Paket BW-32
Kessel und Speicher als Tower
bestehend aus:

Stand-Gas-Brennwertkessel GSCR 15
ausgestattet mit:
- einem 18-Liter Ausdehnungsgefäß
- einer modulierenden Heizungspumpe
  Energieeffizienzklasse A, eingebautes
  3-Wege Umschaltventil für
  Speichervorrang
- Sicherheitsventil 3 bar
- einem elektronischen Manometer
- automatischen Entlüftern
- einem Kondensat-Siphon
- einem Druckwächter
- einem Abgasfühler
- OE-tronic 4-Schaltfeld

OEcaLoad 220SHL  WW-Schichtenspeicher
mit solarer Vorbereitung ausgestattet mit:
- Fremdstromanode
- Plattenwärmetauscher
- Speicherladepumpe
- FCKW-freie HartschaumIsolierung
- Solarseitige Ausstattung inkl.
  Regelung, Pumpenstation,
  sowie Solarkreisarmaturen

MAG Solar mit 12 Liter Nennvolumen

Speicherfühler

Bestell-Nr. 100018232
Menge: 1,000 Stck

**11.3.4 OERTLI OEnoviaTower Paket BW-33 Tower Gas-BWkessel GSCR 25 und OEcaLoad 220SHL**
OERTLI OEnoviaTower Gas, Paket BW-33
Kessel und Speicher als Tower
bestehend aus:

Stand-Gas-Brennwertkessel GSCR 25
ausgestattet mit:
- einem 18-Liter Ausdehnungsgefäß
- einer modulierenden Heizungspumpe
  Energieeffizienzklasse A, eingebautes
  3-Wege Umschaltventil für
  Speichervorrang
- Sicherheitsventil 3 bar
- einem elektronischen Manometer
- automatischen Entlüftern
- einem Kondensat-Siphon
- einem Druckwächter
- einem Abgasfühler
- OE-tronic 4-Schaltfeld

OEcaLoad 220SHL  WW-Schichtenspeicher
mit solarer Vorbereitung ausgestattet mit:
- Fremdstromanode
- Plattenwärmetauscher
- Speicherladepumpe
- FCKW-freie HartschaumIsolierung
- Solarseitige Ausstattung inkl.
  Regelung, Pumpenstation,
  sowie Solarkreisarmaturen

MAG Solar mit 12 Liter Nennvolumen

Speicherfühler

Bestell-Nr. 100018236
Menge: 1,000 Stck

**11.3.5 OERTLI OEnoviaTower Paket BW-31 nebenein Gas-BWkessel GSCR 35 und OEcaLoad 220SHL**
OERTLI OEnoviaTower Gas, Paket BW-31
Kessel und Speicher nebeneinander
stehend - bestehend aus:

Stand-Gas-Brennwertkessel GSCR 35
ausgestattet mit:
- einem 18-Liter Ausdehnungsgefäß
- einer modulierenden Heizungspumpe
  Energieeffizienzklasse A, eingebautes
  3-Wege Umschaltventil für
  Speichervorrang
- Sicherheitsventil 3 bar
- einem elektronischen Manometer
- automatischen Entlüftern
- einem Kondensat-Siphon
- einem Druckwächter
- einem Abgasfühler
- OE-tronic 4-Schaltfeld

OEcaLoad 220SHL  WW-Schichtenspeicher
mit solarer Vorbereitung ausgestattet mit:
- Fremdstromanode
- Plattenwärmetauscher
- Speicherladepumpe
- FCKW-freie HartschaumIsolierung
- Solarseitige Ausstattung inkl.
  Regelung, Pumpenstation,
  sowie Solarkreisarmaturen

MAG Solar mit 12 Liter Nennvolumen

Speicherfühler

Bestell-Nr. 100018242
Menge: 1,000 Stck

**11.3.6 OERTLI OEnoviaTower Paket BW-34 Tower Gas-BWkessel GSCR 35 und OEcaLoad 220SHL**
OERTLI OEnoviaTower Gas, Paket BW-34
Kessel und Speicher als Tower
bestehend aus:

Stand-Gas-Brennwertkessel GSCR 35
ausgestattet mit:
- einem 18-Liter Ausdehnungsgefäß
- einer modulierenden Heizungspumpe
  Energieeffizienzklasse A, eingebautes
  3-Wege Umschaltventil für
  Speichervorrang
- Sicherheitsventil 3 bar
- einem elektronischen Manometer
- automatischen Entlüftern
- einem Kondensat-Siphon
- einem Druckwächter
- einem Abgasfühler
- OE-tronic 4-Schaltfeld

OEcaLoad 220SHL  WW-Schichtenspeicher
mit solarer Vorbereitung ausgestattet mit:
- Fremdstromanode
- Plattenwärmetauscher
- Speicherladepumpe
- FCKW-freie HartschaumIsolierung
- Solarseitige Ausstattung inkl.
  Regelung, Pumpenstation,
  sowie Solarkreisarmaturen

MAG Solar mit 12 Liter Nennvolumen

Speicherfühler

Bestell-Nr. 100018240
Menge: 1,000 Stck

**11.3.7 OERTLI OEnoviaTower Paket BW-30 nebenein Gas-BWkessel GSCR 25 und OEcaLoad 220SHL**
OERTLI OEnoviaTower Gas, Paket BW-30
Kessel und Speicher nebeneinander
stehend - bestehend aus:

Stand-Gas-Brennwertkessel GSCR 25
ausgestattet mit:
- einem 18-Liter Ausdehnungsgefäß
- einer modulierenden Heizungspumpe
  Energieeffizienzklasse A, eingebautes
  3-Wege Umschaltventil für
  Speichervorrang
- Sicherheitsventil 3 bar
- einem elektronischen Manometer
- automatischen Entlüftern
- einem Kondensat-Siphon
- einem Druckwächter
- einem Abgasfühler
- OE-tronic 4-Schaltfeld

OEcaLoad 220SHL  WW-Schichtenspeicher
mit solarer Vorbereitung ausgestattet mit:
- Fremdstromanode
- Plattenwärmetauscher
- Speicherladepumpe
- FCKW-freie HartschaumIsolierung
- Solarseitige Ausstattung inkl.
  Regelung, Pumpenstation,
  sowie Solarkreisarmaturen

MAG Solar mit 12 Liter Nennvolumen

Speicherfühler

Bestell-Nr. 100018238
Menge: 1,000 Stck

**11.3.8 OERTLI OEnoviaTower Paket BW-28 nebenein Gas-BWkessel GSCR 35 und OEcaFlow 160SL**
OERTLI OEnoviaTower Gas, Paket BW-28
Kessel und Speicher nebeneinander
stehend - bestehend aus:

Stand-Gas-Brennwertkessel GSCR 35
ausgestattet mit:
- einem 18-Liter Ausdehnungsgefäß
- einer modulierenden Heizungspumpe
  Energieeffizienzklasse A, eingebautes
  3-Wege Umschaltventil für
  Speichervorrang
- Sicherheitsventil 3 bar
- einem elektronischen Manometer
- automatischen Entlüftern
- einem Kondensat-Siphon
- einem Druckwächter
- einem Abgasfühler
- OE-tronic 4-Schaltfeld

OEcaFlow 160SL  WW-Speicher mit
Glattrohrschlange
ausgestattet mit:
- Fremdstromanode
- FCKW-freie HartschaumIsolierung
- Speicherdeckel

Speicherfühler

Bestell-Nr. 100018230
Menge: 1,000 Stck

**11.3.9 OERTLI OEnoviaTower Paket BW-22 Tower Gas-BWkessel GSCR 35 und OEcaLoad 100HL**
OERTLI OEnoviaTower Gas, Paket BW-22
Kessel und Speicher als Tower
bestehend aus:

Stand-Gas-Brennwertkessel GSCR 35
ausgestattet mit:
- einem 18-Liter Ausdehnungsgefäß
- einer modulierenden Heizungspumpe
  Energieeffizienzklasse A, eingebautes
  3-Wege Umschaltventil für
  Speichervorrang
- Sicherheitsventil 3 bar
- einem elektronischen Manometer
- automatischen Entlüftern
- einem Kondensat-Siphon
- einem Druckwächter
- einem Abgasfühler
- OE-tronic 4-Schaltfeld

OEcaLoad 100HL  WW-Schichtenspeicher
ausgestattet mit:
- Fremdstromanode
- Plattenwärmetauscher
- Speicherladepumpe
- FCKW-freie HartschaumIsolierung

Speicherfühler

Bestell-Nr. 100018218
Menge: 1,000 Stck

**11.3.10 OERTLI OEnoviaTower Paket BW-21 Tower Gas-BWkessel GSCR 25 und OEcaLoad 100HL**
OERTLI OEnoviaTower Gas, Paket BW-21
Kessel und Speicher als Tower
bestehend aus:

Stand-Gas-Brennwertkessel GSCR 25
ausgestattet mit:
- einem 18-Liter Ausdehnungsgefäß
- einer modulierenden Heizungspumpe
  Energieeffizienzklasse A, eingebautes
  3-Wege Umschaltventil für
  Speichervorrang
- Sicherheitsventil 3 bar
- einem elektronischen Manometer
- automatischen Entlüftern
- einem Kondensat-Siphon
- einem Druckwächter
- einem Abgasfühler
- OE-tronic 4-Schaltfeld

OEcaLoad 100HL  WW-Schichtenspeicher
ausgestattet mit:
- Fremdstromanode
- Plattenwärmetauscher
- Speicherladepumpe
- FCKW-freie HartschaumIsolierung

Speicherfühler

Bestell-Nr. 100018216
Menge: 1,000 Stck

**11.3.11 OERTLI OEnoviaTower Paket BW-20 Tower Gas-BWkessel GSCR 15 und OEcaLoad 100HL**
OERTLI OEnoviaTower Gas, Paket BW-20
Kessel und Speicher als Tower
bestehend aus:

Stand-Gas-Brennwertkessel GSCR 15
ausgestattet mit:
- einem 18-Liter Ausdehnungsgefäß
- einer modulierenden Heizungspumpe
  Energieeffizienzklasse A, eingebautes
  3-Wege Umschaltventil für
  Speichervorrang
- Sicherheitsventil 3 bar
- einem elektronischen Manometer
- automatischen Entlüftern
- einem Kondensat-Siphon
- einem Druckwächter
- einem Abgasfühler
- OE-tronic 4-Schaltfeld

OEcaLoad 100HL  WW-Schichtenspeicher
ausgestattet mit:
- Fremdstromanode
- Plattenwärmetauscher
- Speicherladepumpe
- FCKW-freie HartschaumIsolierung

Speicherfühler

Bestell-Nr. 100018214
Menge: 1,000 Stck

**11.3.12 OERTLI OEnoviaTower Paket BW-23 Tower Gas-BWkessel GSCR 15 und OEcaFlow 160SL**
OERTLI OEnoviaTower Gas, Paket BW-23
Kessel und Speicher als Tower
bestehend aus:

Stand-Gas-Brennwertkessel GSCR 15
ausgestattet mit:
- einem 18-Liter Ausdehnungsgefäß
- einer modulierenden Heizungspumpe
  Energieeffizienzklasse A, eingebautes
  3-Wege Umschaltventil für
  Speichervorrang
- Sicherheitsventil 3 bar
- einem elektronischen Manometer
- automatischen Entlüftern
- einem Kondensat-Siphon
- einem Druckwächter
- einem Abgasfühler
- OE-tronic 4-Schaltfeld

OEcaFlow 160SL  WW-Speicher mit
Glattrohrschlange
ausgestattet mit:
- Fremdstromanode
- FCKW-freie HartschaumIsolierung

Speicherfühler

Bestell-Nr. 100018220
Menge: 1,000 Stck

**11.3.13 OERTLI OEnoviaTower Paket BW-25 Tower Gas-BWkessel GSCR 35 und OEcaFlow 160SL**
OERTLI OEnoviaTower Gas, Paket BW-25
Kessel und Speicher als Tower
bestehend aus:

Stand-Gas-Brennwertkessel GSCR 35
ausgestattet mit:
- einem 18-Liter Ausdehnungsgefäß
- einer modulierenden Heizungspumpe
  Energieeffizienzklasse A, eingebautes
  3-Wege Umschaltventil für
  Speichervorrang
- Sicherheitsventil 3 bar
- einem elektronischen Manometer
- automatischen Entlüftern
- einem Kondensat-Siphon
- einem Druckwächter
- einem Abgasfühler
- OE-tronic 4-Schaltfeld

OEcaFlow 160SL  WW-Speicher mit
Glattrohrschlange
ausgestattet mit:
- Fremdstromanode
- FCKW-freie HartschaumIsolierung

Speicherfühler

Bestell-Nr. 100018228
Menge: 1,000 Stck

**11.3.14 OERTLI OEnoviaTower Paket BW-24 Tower Gas-BWkessel GSCR 25 und OEcaFlow 160SL**
OERTLI OEnoviaTower Gas, Paket BW-24
Kessel und Speicher als Tower
bestehend aus:

Stand-Gas-Brennwertkessel GSCR 25
ausgestattet mit:
- einem 18-Liter Ausdehnungsgefäß
- einer modulierenden Heizungspumpe
  Energieeffizienzklasse A, eingebautes
  3-Wege Umschaltventil für
  Speichervorrang
- Sicherheitsventil 3 bar
- einem elektronischen Manometer
- automatischen Entlüftern
- einem Kondensat-Siphon
- einem Druckwächter
- einem Abgasfühler
- OE-tronic 4-Schaltfeld

OEcaFlow 160SL  WW-Speicher mit
Glattrohrschlange
ausgestattet mit:
- Fremdstromanode
- FCKW-freie HartschaumIsolierung

Speicherfühler

Bestell-Nr. 100018224
Menge: 1,000 Stck

**11.3.15 OERTLI OEnoviaTower Paket BW-26 nebenein Gas-BWkessel GSCR 15 und OEcaFlow 160SL**
OERTLI OEnoviaTower Gas, Paket BW-26
Kessel und Speicher nebeneinander
stehend - bestehend aus:

Stand-Gas-Brennwertkessel GSCR 15
ausgestattet mit:
- einem 18-Liter Ausdehnungsgefäß
- einer modulierenden Heizungspumpe
  Energieeffizienzklasse A, eingebautes
  3-Wege Umschaltventil für
  Speichervorrang
- Sicherheitsventil 3 bar
- einem elektronischen Manometer
- automatischen Entlüftern
- einem Kondensat-Siphon
- einem Druckwächter
- einem Abgasfühler
- OE-tronic 4-Schaltfeld

OEcaFlow 160SL  WW-Speicher mit
Glattrohrschlange
ausgestattet mit:
- Fremdstromanode
- FCKW-freie HartschaumIsolierung
- Speicherdeckel

Speicherfühler

Bestell-Nr. 100018222
Menge: 1,000 Stck

### 12 Öl-/Gas-Spezialheizkessel

#### 12.1 Öl-/Gas-Spezialheizkessel PKR

**12.1.1 OERTLI Öl-/Gas Spezialheizkesse PKR 267 aus Guß von 78 bis 92 kW - geblockt -**
OERTLI  PKR 267
Öl-/Gas Spezialheizkessel
aus Guß von 78 bis 92 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)
- incl. Platine AD 217 zur Ansteuerung
  eines 2-stufigen oder modulierenden
  Brenners (incl. Brennerkabel 2. Stufe)

1. und 2. Mischerkreissteuerung
eingebaut, jeweils Zubehör Vorlauffühler
AD 199 zum Aktivieren erforderlich

Verpackung: in Kollis zur Montage vor
Ort

Betriebsbedingungen:
Maximaler Betriebsdruck : 4 bar
Maximale Betriebstemperatur : 100°C
Sicherheitsthermostat : 110°C

Typ:  PKR 267
Nennbelast. min-max: 84,7-100 kW
Nennleistung min-max: 78-92 kW
Wirkungsgrad (100% /70°C) (2): 91,9 %
Wirkungsgrad (  30% /40°C) (2): 94,6 %
Abgasverlust:  7,6 %
Abgastemperatur: < 200 °C
Abgasmassenstrom: 0,042 kg/s
CO2-Gehalt der Abgase: 13 %
Feuerraumüberdruck (4): 0,4-0,8 Pa
Feuerraumtiefe: 827 mm
Wasserinhalt: 57 Liter
Wassers. Widerst. bei dt 15 K: 36,7 mbar
Elektrische Leistungsaufnahme: 10 W
Bereitschaftsverl.  (qB70): 0,44 %
Leergewicht: 336 kg

Alle Kesseldaten bei Höchstwert des
Leistungsbereiches, mit Heizöl EL.
(2) mittlere Kesseltemperatur. (4) bei
Null
am Rauchgasstutzen.

Bestell-Nr.: 100004410
Menge: 1,000 Stck

**12.1.2 OERTLI Öl-/Gas Spezialheizkesse PKR 268 aus Guß von 92 bis 100 kW - geblockt -**
OERTLI  PKR 268
Öl-/Gas Spezialheizkessel
aus Guß von 92 bis 100 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)
- incl. Platine AD 217 zur Ansteuerung
  eines 2-stufigen oder modulierenden
  Brenners (incl. Brennerkabel 2. Stufe)

1. und 2. Mischerkreissteuerung
eingebaut, jeweils Zubehör Vorlauffühler
AD 199 zum Aktivieren erforderlich

Verpackung: in Kollis zur Montage vor
Ort

Betriebsbedingungen:
Maximaler Betriebsdruck : 4 bar
Maximale Betriebstemperatur : 100°C
Sicherheitsthermostat : 110°C

Typ:  PKR 268
Nennbelast. min-max: 100-109,1 kW
Nennleistung min-max: 92-100 kW
Wirkungsgrad (100% /70°C) (2): 91,8 %
Wirkungsgrad (  30% /40°C) (2): 94,7 %
Abgasverlust:  7,7 %
Abgastemperatur: < 200 °C
Abgasmassenstrom: 0,046 kg/s
CO2-Gehalt der Abgase: 13 %
Feuerraumüberdruck (4): 0,6-0,9 Pa
Feuerraumtiefe: 954 mm
Wasserinhalt: 64 Liter
Wassers. Widerst. bei dt 15 K: 43,4 mbar
Elektrische Leistungsaufnahme: 10 W
Bereitschaftsverl.  (qB70): 0,41 %
Leergewicht: 375 kg

Alle Kesseldaten bei Höchstwert des
Leistungsbereiches, mit Heizöl EL.
(2) mittlere Kesseltemperatur. (4) bei
Null
am Rauchgasstutzen.

Bestell-Nr.: 100004411
Menge: 1,000 Stck

**12.1.3 OERTLI Öl-/Gas Spezialheizkesse PKX 267 aus Guß von 78 bis 92 kW - lose Glieder**
OERTLI  PKX 267
Öl-/Gas Spezialheizkessel
aus Guß von 78 bis 92 kW
- lose Glieder -

Hochleistungs-Guß-Niedertemp.-
Heizkessel für Anlagen nach DIN 4701
T.1 und T.2
- Niedertemperaturbetrieb, gleitend
- korrosionsbeständiger,
  thermoschockfester Spezialguss
- Kesselwirkungsgrad 94%
- Drei-Zug Prinzip
- geräuscharmer Betrieb
- hervorragende Wärmedämmung
  (100mm Mineralfaser)
- Feuerraumtür auf rechts oder links
  anschlagend montierbar
- höhenverstellbare Kesselfüße zum
  Ausrichten des Kessels
- Einschubschaltfeld mit 2-stufiger
  X-Steuerung ( Thermostaten )

Verpackung: in Kollis zur Montage vor
Ort

Betriebsbedingungen:
Maximaler Betriebsdruck : 4 bar
Maximale Betriebstemperatur : 100°C
Sicherheitsthermostat : 110°C

Typ:  PKX 267
Nennbelast. min-max: 84,7-100 kW
Nennleistung min-max: 78-92 kW
Wirkungsgrad (100% /70°C) (2): 91,9 %
Wirkungsgrad (  30% /40°C) (2): 94,6 %
Abgasverlust:  7,6 %
Abgastemperatur: < 200 °C
Abgasmassenstrom: 0,042 kg/s
CO2-Gehalt der Abgase: 13 %
Feuerraumüberdruck (4): 0,4-0,8 Pa
Feuerraumtiefe: 827 mm
Wasserinhalt: 57 Liter
Wassers. Widerst. bei dt 15 K: 36,7 mbar
Elektrische Leistungsaufnahme: 10 W
Bereitschaftsverl.  (qB70): 0,44 %
Leergewicht: 336 kg

Alle Kesseldaten bei Höchstwert des
Leistungsbereiches, mit Heizöl EL.
(2) mittlere Kesseltemperatur. (4) bei
Null
am Rauchgasstutzen.

Bestell-Nr.: 100004484
Menge: 1,000 Stck

**12.1.4 OERTLI Öl-/Gas Spezialheizkesse PKX 266 aus Guß von 64 bis 78 kW - lose Glieder**
OERTLI  PKX 266
Öl-/Gas Spezialheizkessel
aus Guß von 64 bis 78 kW
- lose Glieder -

Hochleistungs-Guß-Niedertemp.-
Heizkessel für Anlagen nach DIN 4701
T.1 und T.2
- Niedertemperaturbetrieb, gleitend
- korrosionsbeständiger,
  thermoschockfester Spezialguss
- Kesselwirkungsgrad 94%
- Drei-Zug Prinzip
- geräuscharmer Betrieb
- hervorragende Wärmedämmung
  (100mm Mineralfaser)
- Feuerraumtür auf rechts oder links
  anschlagend montierbar
- höhenverstellbare Kesselfüße zum
  Ausrichten des Kessels
- Einschubschaltfeld mit 2-stufiger
  X-Steuerung ( Thermostaten )

Verpackung: in Kollis zur Montage vor
Ort

Betriebsbedingungen:
Maximaler Betriebsdruck : 4 bar
Maximale Betriebstemperatur : 100°C
Sicherheitsthermostat : 110°C

Typ:  PKX 266
Nennbelast. min-max: 69,4-84,8 kW
Nennleistung min-max: 64-78 kW
Wirkungsgrad (100% /70°C) (2): 92 %
Wirkungsgrad (  30% /40°C) (2): 94,6 %
Abgasverlust:  7,6 %
Abgastemperatur: < 200 °C
Abgasmassenstrom: 0,036 kg/s
CO2-Gehalt der Abgase: 13 %
Feuerraumüberdruck (4): 0,3-0,7 Pa
Feuerraumtiefe: 700 mm
Wasserinhalt: 50 Liter
Wassers. Widerst. bei dt 15 K: 26,5 mbar
Elektrische Leistungsaufnahme: 10 W
Bereitschaftsverl.  (qB70): 0,48 %
Leergewicht: 297 kg

Alle Kesseldaten bei Höchstwert des
Leistungsbereiches, mit Heizöl EL.
(2) mittlere Kesseltemperatur. (4) bei
Null
am Rauchgasstutzen.

Bestell-Nr.: 100004483
Menge: 1,000 Stck

**12.1.5 OERTLI Öl-/Gas Spezialheizkesse PKR 266 aus Guß von 64 bis 78 kW - geblockt -**
OERTLI  PKR 266
Öl-/Gas Spezialheizkessel
aus Guß von 64 bis 78 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)
- incl. Platine AD 217 zur Ansteuerung
  eines 2-stufigen oder modulierenden
  Brenners (incl. Brennerkabel 2. Stufe)

1. und 2. Mischerkreissteuerung
eingebaut, jeweils Zubehör Vorlauffühler
AD 199 zum Aktivieren erforderlich

Verpackung: in Kollis zur Montage vor
Ort

Betriebsbedingungen:
Maximaler Betriebsdruck : 4 bar
Maximale Betriebstemperatur : 100°C
Sicherheitsthermostat : 110°C

Typ:  PKR 266
Nennbelast. min-max: 69,4-84,8 kW
Nennleistung min-max: 64-78 kW
Wirkungsgrad (100% /70°C) (2): 92 %
Wirkungsgrad (  30% /40°C) (2): 94,6 %
Abgasverlust:  7,6 %
Abgastemperatur: < 200 °C
Abgasmassenstrom: 0,036 kg/s
CO2-Gehalt der Abgase: 13 %
Feuerraumüberdruck (4): 0,3-0,7 Pa
Feuerraumtiefe: 700 mm
Wasserinhalt: 50 Liter
Wassers. Widerst. bei dt 15 K: 26,5 mbar
Elektrische Leistungsaufnahme: 10 W
Bereitschaftsverl.  (qB70): 0,48 %
Leergewicht: 297 kg

Alle Kesseldaten bei Höchstwert des
Leistungsbereiches, mit Heizöl EL.
(2) mittlere Kesseltemperatur. (4) bei
Null
am Rauchgasstutzen.

Bestell-Nr.: 100004409
Menge: 1,000 Stck

**12.1.6 OERTLI Öl-/Gas Spezialheizkesse PKR 264 aus Guß von 40 bis 50 kW - in losen Gl.**
OERTLI  PKR 264
Öl-/Gas Spezialheizkessel
aus Guß von 40 bis 50 kW
- in losen Gliedern -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)

1. MK eingebaut: Zubehör Vorlauffühler
AD 199
2. MK: Zubehör AD 196 (Platine mit
Fühler)

Verpackung: in Kollis zur Montage vor
Ort

Betriebsbedingungen:
Maximaler Betriebsdruck : 4 bar
Maximale Betriebstemperatur : 100°C
Sicherheitsthermostat : 110°C

Typ:  PKR 264
Nennbelast. min-max: 47,6-54,3 kW
Nennleistung min-max: 44-50 kW
Wirkungsgrad (100% /70°C) (2): 91,7 %
Wirkungsgrad (  30% /40°C) (2): 94,1 %
Abgasverlust:  7,5%
Abgastemperatur: < 200 °C
Abgasmassenstrom: 0,023 kg/s
CO2-Gehalt der Abgase: 13 %
Feuerraumüberdruck (4): 0,2-0,5 Pa
Feuerraumtiefe: 446 mm
Wasserinhalt: 36 Liter
Wassers. Widerstand bei dt 15 K: 11 mbar
Elektrische Leistungsaufnahme: 10 W
Bereitschaftsverl.  (qB70): 0,57 %
Leergewicht: 218 kg

Alle Kesseldaten bei Höchstwert des
Leistungsbereiches, mit Heizöl EL.
(2) mittlere Kesseltemperatur. (4) bei
Null
am Rauchgasstutzen.

Bestell-Nr.: 100004486
Menge: 1,000 Stck

**12.1.7 OERTLI Öl-/Gas-Spezialheizk. PKR 357 m.REA vorber. Schaltfeld, -lose Gl.-**
OERTLI Öl-/Gas-Spezialheizk. PKR 357
m.REA vorber. Schaltfeld, -lose Gl.-
Hochleistungs-Guss-Heizkessel für
Anlagen nach DIN 4701
- Niedertemperaturbetrieb gleitend
- korrosionsbeständiger, thermoschockfester Spezialguss
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 357
Nennwärmeleistung  : 140-175 kW
Nennwärmebelastung  : 154-192 kW
Anzahl Glieder  : 7
Wasserinhalt  : 156  L
Versandgewicht  : 885 kg

mit Standard-Schaltfeld

Bestell.-Nr.  : 100004924
Menge: 1,000 Stck

**12.1.8 OERTLI Öl-/Gas Spezialheizkesse PKR 268 aus Guß von 92 bis 100 kW - lose Glieder**
OERTLI  PKR 268
Öl-/Gas Spezialheizkessel
aus Guß von 92 bis 100 kW
- lose Glieder -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)
- incl. Platine AD 217 zur Ansteuerung
  eines 2-stufigen oder modulierenden
  Brenners (incl. Brennerkabel 2. Stufe)

1. und 2. Mischerkreissteuerung
eingebaut, jeweils Zubehör Vorlauffühler
AD 199 zum Aktivieren erforderlich

Verpackung: in Kollis zur Montage vor
Ort

Betriebsbedingungen:
Maximaler Betriebsdruck : 4 bar
Maximale Betriebstemperatur : 100°C
Sicherheitsthermostat : 110°C

Typ:  PKR 268
Nennbelast. min-max: 100-109,1 kW
Nennleistung min-max: 92-100 kW
Wirkungsgrad (100% /70°C) (2): 91,8 %
Wirkungsgrad (  30% /40°C) (2): 94,7 %
Abgasverlust:  7,7 %
Abgastemperatur: < 200 °C
Abgasmassenstrom: 0,046 kg/s
CO2-Gehalt der Abgase: 13 %
Feuerraumüberdruck (4): 0,6-0,9 Pa
Feuerraumtiefe: 954 mm
Wasserinhalt: 64 Liter
Wassers. Widerst. bei dt 15 K: 43,4 mbar
Elektrische Leistungsaufnahme: 10 W
Bereitschaftsverl.  (qB70): 0,41 %
Leergewicht: 375 kg

Alle Kesseldaten bei Höchstwert des
Leistungsbereiches, mit Heizöl EL.
(2) mittlere Kesseltemperatur. (4) bei
Null
am Rauchgasstutzen.

Bestell-Nr.: 100004490
Menge: 1,000 Stck

**12.1.9 OERTLI Öl-/Gas-Spezialheizk. PKR 356 m.REA vorber. Schaltfeld, -lose Gl.-**
OERTLI Öl-/Gas-Spezialheizk. PKR 356
m.REA vorber. Schaltfeld, -lose Gl.-
Hochleistungs-Guss-Heizkessel für
Anlagen nach DIN 4701
- Niedertemperaturbetrieb gleitend
- korrosionsbeständiger, thermoschockfester Spezialguß
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 356
Nennwärmeleistung  : 110-140 kW
Nennwärmebelastung  : 121-154 kW
Anzahl Glieder  : 6
Wasserinhalt  : 136  L
Versandgewicht  : 780 kg

mit Standard-Schaltfeld

Bestell.-Nr.  : 100004923
Menge: 1,000 Stck

**12.1.10 OERTLI Öl-/Gas-Spezialheizk. PKR 358 m.REA vorber. Schaltfeld, -lose Gl.-**
OERTLI Öl-/Gas-Spezialheizk. PKR 358
m.REA vorber. Schaltfeld, -lose Gl.-
Hochleistungs-Guss-Heizkessel für
Anlagen nach DIN 4701
- Niedertemperaturbetrieb gleitend
- korrosionsbeständiger, thermoschockfester Spezialguss
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 358
Nennwärmeleistung  : 175-210 kW
Nennwärmebelastung  : 192-231 kW
Anzahl Glieder  : 8
Wasserinhalt  : 176  L
Versandgewicht  : 995 kg

mit Standard-Schaltfeld

Bestell.-Nr.  : 100004925
Menge: 1,000 Stck

**12.1.11 OERTLI Öl-/Gas-Spezialheizk. PKR 359 m.REA vorber. Schaltfeld, -lose Gl.-**
OERTLI Öl-/Gas-Spezialheizk. PKR 359
m.REA vorber. Schaltfeld, -lose Gl.-
Hochleistungs-Guss-Heizkessel für
Anlagen nach DIN 4701
- Niedertemperaturbetrieb gleitend
- korrosionsbeständiger, thermoschockfester Spezialguss
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 359
Nennwärmeleistung  : 210-250 kW
Nennwärmebelastung  : 231-275 kW
Anzahl Glieder  : 9
Wasserinhalt  : 196  L
Versandgewicht  : 1095 kg

mit Standard-Schaltfeld

Bestell.-Nr.  : 100004926
Menge: 1,000 Stck

**12.1.12 OERTLI Öl-/Gas Spezialheizkesse PKX 264 aus Guß von 40 bis 50 kW - in losen Gl.**
OERTLI  PKX 264
Öl-/Gas Spezialheizkessel
aus Guß von 40 bis 50 kW
- in losen Gliedern -

Hochleistungs-Guß-Niedertemp.-
Heizkessel für Anlagen nach DIN 4701
T.1 und T.2
- Niedertemperaturbetrieb, gleitend
- korrosionsbeständiger,
  thermoschockfester Spezialguss
- Kesselwirkungsgrad 94%
- Drei-Zug Prinzip
- geräuscharmer Betrieb
- hervorragende Wärmedämmung
  (100mm Mineralfaser)
- Feuerraumtür auf rechts oder links
  anschlagend montierbar
- höhenverstellbare Kesselfüße zum
  Ausrichten des Kessels
- Einschubschaltfeld mit einstufiger
  X-Steuerung ( Thermostaten )

Verpackung: in Kollis zur Montage vor
Ort

Betriebsbedingungen:
Maximaler Betriebsdruck : 4 bar
Maximale Betriebstemperatur : 100°C
Sicherheitsthermostat : 110°C

Typ:  PKX 264
Nennbelast. min-max: 47,6-54,3 kW
Nennleistung min-max: 44-50 kW
Wirkungsgrad (100% /70°C) (2): 91,7 %
Wirkungsgrad (  30% /40°C) (2): 94,1 %
Abgasverlust:  7,5%
Abgastemperatur: < 200 °C
Abgasmassenstrom: 0,023 kg/s
CO2-Gehalt der Abgase: 13 %
Feuerraumüberdruck (4): 0,2-0,5 Pa
Feuerraumtiefe: 446 mm
Wasserinhalt: 36 Liter
Wassers. Widerstand bei dt 15 K: 11 mbar
Elektrische Leistungsaufnahme: 10 W
Bereitschaftsverl.  (qB70): 0,57 %
Leergewicht: 218 kg

Alle Kesseldaten bei Höchstwert des
Leistungsbereiches, mit Heizöl EL.
(2) mittlere Kesseltemperatur. (4) bei
Null
am Rauchgasstutzen.

Bestell-Nr.: 100004478
Menge: 1,000 Stck

**12.1.13 OERTLI PKR 156 OECOPROTECT**
OERTLI Öl-/Gas-Spezialheizk. PKR 156
OECOPROTECT + Regelung OE-tronic 3
- Hochleistungs-Gussgliederkessel
- OECOPROTECT: Möglichkeit der
  Ansteuerung einer Fremdstromanode in
  einem indirekten WW-Speicher (im
  Schaltfeld integriert)
- Rauchgasführung im Dreizugprinzip mit
  waagerechten Zügen in asymmetrischer
  Anordnung, mit Konvektionsbeschleunigern.
- Konzipiert für den Einsatz von :
    - Öl-Zerstäubungsbrenner nach EN 267
  baumustergeprüft, mit Heizöl EL
  nach DIN 51603 Teil 1,
    - Gas-Gebläsebrenner nach DIN 4788
  oder CE nach pr EN 676 typgeprüft,
  mit allen Brenngasen nach DVGW
  Arbeitsblatt G 260/1 oder EN 437,

Auf Wunsch kann der Kessel auch mit
einem Standard-Schaltfeld ohne Regelung
geliefert werden ( Minderpreis ).

Lieferumfang : 3 Kollis
-  1 Kolli Kesselkörper
-  1 Kolli Verkleidung u. Wärmedämmung
-  1 Kolli Einschubschaltfeld

Produkt-ID-Nummer 49BM3528.

Brenner ist Zubehör.

Typ:  PKR 156 OECOPROTECT
Nennleistung :  33 - 39 kW
Nennwärmebel. min/max:  36,7-43,3 kW
Normnutzungsgrad  :  95,0 %
Kessel-W.-grad
  100 % Last-70°C:  92,3 %
  30 % Last-40°C:  94,3 %
Abgasverlust :  7,4 %
Abgastemperatur  :  190° C
Abgasmassenstrom:  0,020 kg/s
CO2-Gehalt der Abgase :  12 %
Notwendiger Förderdruck:  11 Pa
Abgasseitiger Widerstand :  22 Pa
Wasserinhalt:  35,5 Liter
Wassers. Widerstand
  bei Dt 15K:  5,7 mbar
Elekt. Leistungsaufnahme:  10 W
Bereitsch.verlust
  bei Dt 50 K (qB70):  0,78 %

Leergewicht :  213 kg

Bestell-Nr.:  100002050
Menge: 1,000 Stck

**12.1.14 OERTLI Öl-/Gas Spezialheizkesse PKR 264 aus Guß von 40 bis 50 kW - geblockt -**
OERTLI  PKR 264
Öl-/Gas Spezialheizkessel
aus Guß von 40 bis 50 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)

1. MK eingebaut: Zubehör Vorlauffühler
AD 199
2. MK: Zubehör AD 196 (Platine mit
Fühler)

Verpackung: in Kollis zur Montage vor
Ort

Betriebsbedingungen:
Maximaler Betriebsdruck : 4 bar
Maximale Betriebstemperatur : 100°C
Sicherheitsthermostat : 110°C

Typ:  PKR 264
Nennbelast. min-max: 47,6-54,3 kW
Nennleistung min-max: 44-50 kW
Wirkungsgrad (100% /70°C) (2): 91,7 %
Wirkungsgrad (  30% /40°C) (2): 94,1 %
Abgasverlust:  7,5%
Abgastemperatur: < 200 °C
Abgasmassenstrom: 0,023 kg/s
CO2-Gehalt der Abgase: 13 %
Feuerraumüberdruck (4): 0,2-0,5 Pa
Feuerraumtiefe: 446 mm
Wasserinhalt: 36 Liter
Wassers. Widerstand bei dt 15 K: 11 mbar
Elektrische Leistungsaufnahme: 10 W
Bereitschaftsverl.  (qB70): 0,57 %
Leergewicht: 218 kg

Alle Kesseldaten bei Höchstwert des
Leistungsbereiches, mit Heizöl EL.
(2) mittlere Kesseltemperatur. (4) bei
Null
am Rauchgasstutzen.

Bestell-Nr.: 100004404
Menge: 1,000 Stck

**12.1.15 OERTLI PKR 155 OECOPROTECT**
OERTLI Öl-/Gas-Spezialheizk. PKR 155
OECOPROTECT + Regelung OE-tronic 3
- Hochleistungs-Gussgliederkessel
- OECOPROTECT: Möglichkeit der
Ansteuerung einer Fremdstromanode in
einem indirekten WW-Speicher (im
Schaltfeld integriert)
- Rauchgasführung im Dreizugprinzip mit
  waagerechten Zügen in asymmetrischer
  Anordnung, mit Konvektionsbeschleunigern.
- Konzipiert für den Einsatz von :
    - Öl-Zerstäubungsbrenner nach EN 267
  baumustergeprüft, mit Heizöl EL
  nach DIN 51603 Teil 1,
    - Gas-Gebläsebrenner nach DIN 4788
  oder CE nach pr EN 676 typgeprüft,
  mit allen Brenngasen nach DVGW
  Arbeitsblatt G 260/1 oder EN 437

Auf Wunsch kann der Kessel auch mit
einem Standard-Schaltfeld ohne Regelung
geliefert werden ( Minderpreis ).

Lieferumfang : 3 Kollis
-  1 Kolli Kesselkörper
-  1 Kolli Verkleidung u. Wärmedämmung
-  1 Kolli Einschubschaltfeld

Produkt-ID-Nummer 49BM3528

Brenner ist Zubehör.

Typ:  PKR 155 OECOPROTECT
Nennleistung :  27 - 33 kW
Nennwärmebel. min/max:  30,0-35,6 kW
Normnutzungsgrad  :  95,5 %
Kessel-W.-grad
  100 % Last-70°C:  92,2 %
  30 % Last-40°C:  97,3 %
Abgasverlust :  6,8 %
Abgastemperatur  :  180° C
Abgasmassenstrom:  0,017 kg/s
CO2-Gehalt der Abgase :  12 %
Notwendiger Förderdruck:  12 Pa
Abgasseitiger Widerstand :  23 Pa
Wasserinhalt:  30 Liter
Wassers. Widerstand
  bei Dt 15K: 4,1 mbar
Elekt. Leistungsaufnahme:  10 W
Bereitsch.verlust
  bei Dt 50 K (qB70):  0,91 %

Leergewicht :  187 kg

Bestell-Nr.:  100002039
Menge: 1,000 Stck

**12.1.16 OERTLI PKR 153 OECOPROTECT**
OERTLI Öl-/Gas-Spezialheizk. PKR 153
OECOPROTECT + Regelung OE-tronic3
- Hochleistungs-Gussgliederkessel
- OECOPROTECT: Möglichkeit der
Ansteuerung einer Fremdstromanode in
einem indirekten WW-Speicher (im
Schaltfeld integriert)
- Rauchgasführung im Dreizugprinzip mit
  waagerechten Zügen in asymmetrischer
  Anordnung, mit Konvektionsbeschleunigern.
- Konzipiert für den Einsatz von
- Öl-Zerstäubungsbrenner nach EN
  267 baumustergeprüft, mit Heizöl
  EL nach DIN 51603 Teil 1,
    - Gas-Gebläsebrenner nach DIN 4788
  oder CE nach pr EN 676 typgeprüft,
  mit allen Brenngasen nach DVGW
  Arbeitsblatt G 260/1 oder EN 437,

Auf Wunsch kann der Kessel auch mit
einem Standard-Schaltfeld ohne Regelung
geliefert werden ( Minderpreis ).

Lieferumfang : 3 Kollis
-  1 Kolli Kesselkörper
-  1 Kolli Verkleidung und
  Wärmedämmung
-  1 Kolli Einschubschaltfeld

Produkt-ID-Nummer 49BM3528.

Brenner ist Zubehör.

Typ:  PKR 153 OECOPROTECT
Nennleistung :  16 - 21 kW
Nennwärmebel. min/max:  17,4-23,3 kW
Normnutzungsgrad  :  96 %
Kessel-W.-grad
  100 % Last-70°C:  92,3%
  30 % Last-40°C:  97,3%
Abgasverlust :  7 %
Abgastemperatur  :  180 grd C
Abgasmassenstrom:  0,011 kg/s
CO2-Gehalt der Abgase :  12 %
Notwendiger Förderdruck:  8 Pa
Abgasseitiger Widerstand :  17 Pa
Wasserinhalt:  19 Liter
Wassers. Widerstand
  bei Dt 15K:  1,7 mbar
Elekt. Leistungsaufnahme:  10 W
Bereitsch.verlust
  bei Dt 50 K (qB70):  0,99 %
Leergewicht :  137 kg

Bestell-Nr.:  100002037
Menge: 1,000 Stck

**12.1.17 OERTLI PKR 154 OECOPROTECT**
OERTLI Öl-/Gas-Spezialheizk. PKR 154
OECOPROTECT + Regelung OE-tronic 3
- Hochleistungs-Gussgliederkessel
- OECOPROTECT: Möglichkeit der
Ansteuerung einer Fremdstromanode in
einem indirekten WW-Speicher (im
Schaltfeld integriert)
- Rauchgasführung im Dreizugprinzip mit
  waagerechten Zügen in asymmetrischer
  Anordnung, mit Konvektionsbeschleunigern
- Konzipiert für den Einsatz von :
-Öl-Zerstäubungsbrenner nach EN
  267 baumustergeprüft, mit Heizöl
  EL nach DIN 51603 Teil 1,
    - Gas-Gebläsebrenner nach DIN 4788
  oder CE nach pr EN 676 typgeprüft,
  mit allen Brenngasen nach DVGW
  Arbeitsblatt G 260/1 oder EN 437,

Auf Wunsch kann der Kessel auch mit
einem Standard-Schaltfeld ohne Regelung
geliefert werden ( Minderpreis ).

Lieferumfang : 3 Kollis
-  1 Kolli Kesselkörper
-  1 Kolli Verkleidung u. Wärmedämmung
-  1 Kolli Einschubschaltfeld

Produkt-ID-Nummer 49BM3528

Brenner ist Zubehör.

Typ:  PKR 154 OECOPROTECT
Nennleistung :  21 - 27 kW
Nennwärmebel. min/max:  23,3-30,0 kW
Normnutzungsgrad  :  95,5 %
Kessel-W.-grad
  100 % Last-70°C:  92,4 %
  30 % Last-40°C:  97,2 %
Abgasverlust :  7 %
Abgastemperatur  :  180°C
Abgasmassenstrom:  0,014 kg/s
CO2-Gehalt der Abgase :  12 %
Notwendiger Förderdruck:  12 Pa
Abgasseitiger Widerstand :  23 Pa
Wasserinhalt:  24,5 Liter
Wassers. Widerstand
  bei Dt 15K:  2,8 mbar
Elekt. Leistungsaufnahme:  10 W
Bereitsch.verlust
bei Dt 50 K (qB70):  0,87%

Leergewicht :  162 kg

Bestell-Nr.:  100002038
Menge: 1,000 Stck

**12.1.18 OERTLI Öl-/Gas Spezialheizkesse PKR 265 aus Guß von 50 bis 64 kW - geblockt -**
OERTLI  PKR 265
Öl-/Gas Spezialheizkessel
aus Guß von 50 bis 64 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)

1. MK eingebaut: Zubehör Vorlauffühler
AD 199
2. MK: Zubehör AD 196 (Platine mit
Fühler)

Verpackung: in Kollis zur Montage vor
Ort

Betriebsbedingungen:
Maximaler Betriebsdruck : 4 bar
Maximale Betriebstemperatur : 100°C
Sicherheitsthermostat : 110°C

Typ:  PKR 265
Nennbelast. min-max: 54,2-69,6 kW
Nennleistung min-max: 50-64 kW
Wirkungsgrad (100% /70°C) (2): 91,8 %
Wirkungsgrad (  30% /40°C) (2): 94,3 %
Abgasverlust:  7,5%
Abgastemperatur: < 200 °C
Abgasmassenstrom: 0,03 kg/s
CO2-Gehalt der Abgase: 13 %
Feuerraumüberdruck (4): 0,3-0,6 Pa
Feuerraumtiefe: 573 mm
Wasserinhalt: 43 Liter
Wassers. Widerst. bei dt 15 K: 17,8 mbar
Elektrische Leistungsaufnahme: 10 W
Bereitschaftsverl.  (qB70): 0,51 %
Leergewicht: 257 kg

Alle Kesseldaten bei Höchstwert des
Leistungsbereiches, mit Heizöl EL.
(2) mittlere Kesseltemperatur. (4) bei
Null
am Rauchgasstutzen.

Bestell-Nr.: 100004405
Menge: 1,000 Stck

**12.1.19 OERTLI Öl-/Gas Spezialheizkesse PKX 265 aus Guß von 50 bis 64 kW - lose Glieder**
OERTLI  PKX 265
Öl-/Gas Spezialheizkessel
aus Guß von 50 bis 64 kW
- lose Glieder -

Hochleistungs-Guß-Niedertemp.-
Heizkessel für Anlagen nach DIN 4701
T.1 und T.2
- Niedertemperaturbetrieb, gleitend
- korrosionsbeständiger,
  thermoschockfester Spezialguss
- Kesselwirkungsgrad 94%
- Drei-Zug Prinzip
- geräuscharmer Betrieb
- hervorragende Wärmedämmung
  (100mm Mineralfaser)
- Feuerraumtür auf rechts oder links
  anschlagend montierbar
- höhenverstellbare Kesselfüße zum
  Ausrichten des Kessels
- Einschubschaltfeld mit einstufiger
  X-Steuerung ( Thermostaten )

Verpackung: in Kollis zur Montage vor
Ort

Betriebsbedingungen:
Maximaler Betriebsdruck : 4 bar
Maximale Betriebstemperatur : 100°C
Sicherheitsthermostat : 110°C

Typ:  PKX 265
Nennbelast. min-max: 54,2-69,6 kW
Nennleistung min-max: 50-64 kW
Wirkungsgrad (100% /70°C) (2): 91,8 %
Wirkungsgrad (  30% /40°C) (2): 94,3 %
Abgasverlust:  7,5%
Abgastemperatur: < 200 °C
Abgasmassenstrom: 0,03 kg/s
CO2-Gehalt der Abgase: 13 %
Feuerraumüberdruck (4): 0,3-0,6 Pa
Feuerraumtiefe: 573 mm
Wasserinhalt: 43 Liter
Wassers. Widerst. bei dt 15 K: 17,8 mbar
Elektrische Leistungsaufnahme: 10 W
Bereitschaftsverl.  (qB70): 0,51 %
Leergewicht: 257 kg

Alle Kesseldaten bei Höchstwert des
Leistungsbereiches, mit Heizöl EL.
(2) mittlere Kesseltemperatur. (4) bei
Null
am Rauchgasstutzen.

Bestell-Nr.: 100004479
Menge: 1,000 Stck

**12.1.20 OERTLI Öl-/Gas Spezialheizkesse PKX 268 aus Guß von 92 bis 100 kW - lose Glieder**
OERTLI  PKX 268
Öl-/Gas Spezialheizkessel
aus Guß von 92 bis 100 kW

Hochleistungs-Guß-Niedertemp.-
Heizkessel für Anlagen nach DIN 4701
T.1 und T.2
- Niedertemperaturbetrieb, gleitend
- korrosionsbeständiger,
  thermoschockfester Spezialguss
- Kesselwirkungsgrad 94%
- Drei-Zug Prinzip
- geräuscharmer Betrieb
- hervorragende Wärmedämmung
  (100mm Mineralfaser)
- Feuerraumtür auf rechts oder links
  anschlagend montierbar
- höhenverstellbare Kesselfüße zum
  Ausrichten des Kessels
- Einschubschaltfeld mit 2-stufiger
  X-Steuerung ( Thermostaten )

Verpackung: in Kollis zur Montage vor
Ort

Betriebsbedingungen:
Maximaler Betriebsdruck : 4 bar
Maximale Betriebstemperatur : 100°C
Sicherheitsthermostat : 110°C

Typ:  PKX 268
Nennbelast. min-max: 100-109,1 kW
Nennleistung min-max: 92-100 kW
Wirkungsgrad (100% /70°C) (2): 91,8 %
Wirkungsgrad (  30% /40°C) (2): 94,7 %
Abgasverlust:  7,7 %
Abgastemperatur: < 200 °C
Abgasmassenstrom: 0,046 kg/s
CO2-Gehalt der Abgase: 13 %
Feuerraumüberdruck (4): 0,6-0,9 Pa
Feuerraumtiefe: 954 mm
Wasserinhalt: 64 Liter
Wassers. Widerst. bei dt 15 K: 43,4 mbar
Elektrische Leistungsaufnahme: 10 W
Bereitschaftsverl.  (qB70): 0,41 %
Leergewicht: 375 kg

Alle Kesseldaten bei Höchstwert des
Leistungsbereiches, mit Heizöl EL.
(2) mittlere Kesseltemperatur. (4) bei
Null
am Rauchgasstutzen.

Bestell-Nr.: 100004485
Menge: 1,000 Stck

**12.1.21 OERTLI Öl-/Gas Spezialheizkesse PKR 266 aus Guß von 64 bis 78 kW - lose Glieder**
OERTLI  PKR 266
Öl-/Gas Spezialheizkessel
aus Guß von 64 bis 78 kW
- lose Glieder -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)
- incl. Platine AD 217 zur Ansteuerung
  eines 2-stufigen oder modulierenden
  Brenners (incl. Brennerkabel 2. Stufe)

1. und 2. Mischerkreissteuerung
eingebaut, jeweils Zubehör Vorlauffühler
AD 199 zum Aktivieren erforderlich

Verpackung: in Kollis zur Montage vor
Ort

Betriebsbedingungen:
Maximaler Betriebsdruck : 4 bar
Maximale Betriebstemperatur : 100°C
Sicherheitsthermostat : 110°C

Typ:  PKR 266
Nennbelast. min-max: 69,4-84,8 kW
Nennleistung min-max: 64-78 kW
Wirkungsgrad (100% /70°C) (2): 92 %
Wirkungsgrad (  30% /40°C) (2): 94,6 %
Abgasverlust:  7,6 %
Abgastemperatur: < 200 °C
Abgasmassenstrom: 0,036 kg/s
CO2-Gehalt der Abgase: 13 %
Feuerraumüberdruck (4): 0,3-0,7 Pa
Feuerraumtiefe: 700 mm
Wasserinhalt: 50 Liter
Wassers. Widerst. bei dt 15 K: 26,5 mbar
Elektrische Leistungsaufnahme: 10 W
Bereitschaftsverl.  (qB70): 0,48 %
Leergewicht: 297 kg

Alle Kesseldaten bei Höchstwert des
Leistungsbereiches, mit Heizöl EL.
(2) mittlere Kesseltemperatur. (4) bei
Null
am Rauchgasstutzen.

Bestell-Nr.: 100004488
Menge: 1,000 Stck

**12.1.22 OERTLI Öl-/Gas Spezialheizkesse PKR 267 aus Guß von 78 bis 92 kW - lose Glieder**
OERTLI  PKR 267
Öl-/Gas Spezialheizkessel
aus Guß von 78 bis 92 kW
- lose Glieder -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)
- incl. Platine AD 217 zur Ansteuerung
  eines 2-stufigen oder modulierenden
  Brenners (incl. Brennerkabel 2. Stufe)

1. und 2. Mischerkreissteuerung
eingebaut, jeweils Zubehör Vorlauffühler
AD 199 zum Aktivieren erforderlich

Verpackung: in Kollis zur Montage vor
Ort

Betriebsbedingungen:
Maximaler Betriebsdruck : 4 bar
Maximale Betriebstemperatur : 100°C
Sicherheitsthermostat : 110°C

Typ:  PKR 267
Nennbelast. min-max: 84,7-100 kW
Nennleistung min-max: 78-92 kW
Wirkungsgrad (100% /70°C) (2): 91,9 %
Wirkungsgrad (  30% /40°C) (2): 94,6 %
Abgasverlust:  7,6 %
Abgastemperatur: < 200 °C
Abgasmassenstrom: 0,042 kg/s
CO2-Gehalt der Abgase: 13 %
Feuerraumüberdruck (4): 0,4-0,8 Pa
Feuerraumtiefe: 827 mm
Wasserinhalt: 57 Liter
Wassers. Widerst. bei dt 15 K: 36,7 mbar
Elektrische Leistungsaufnahme: 10 W
Bereitschaftsverl.  (qB70): 0,44 %
Leergewicht: 336 kg

Alle Kesseldaten bei Höchstwert des
Leistungsbereiches, mit Heizöl EL.
(2) mittlere Kesseltemperatur. (4) bei
Null
am Rauchgasstutzen.

Bestell-Nr.: 100004489
Menge: 1,000 Stck

**12.1.23 OERTLI Öl-/Gas Spezialheizkesse PKR 265 aus Guß von 50 bis 64 kW - lose Glieder**
OERTLI  PKR 265
Öl-/Gas Spezialheizkessel
aus Guß von 50 bis 64 kW
- lose Glieder -

Hochleistungs-Guß-Niedertemp.-
Heizkessel für Anlagen nach DIN 4701
T.1 und T.2
- Niedertemperaturbetrieb, gleitend
- korrosionsbeständiger,
  thermoschockfester Spezialguss
- Kesselwirkungsgrad 94%
- Drei-Zug Prinzip
- geräuscharmer Betrieb
- hervorragende Wärmedämmung
  (100mm Mineralfaser)
- Feuerraumtür auf rechts oder links
  anschlagend montierbar
- höhenverstellbare Kesselfüße zum
  Ausrichten des Kessels
- Einschubschaltfeld mit OE-tronic 3(r)

1. MK eingebaut: Zubehör Vorlauffühler
AD 199
2. MK: Zubehör AD 196 (Platine mit
Fühler)

Verpackung: in Kollis zur Montage vor
Ort

Betriebsbedingungen:
Maximaler Betriebsdruck : 4 bar
Maximale Betriebstemperatur : 100°C
Sicherheitsthermostat : 110°C

Typ:  PKR 265
Nennbelast. min-max: 54,2-69,6 kW
Nennleistung min-max: 50-64 kW
Wirkungsgrad (100% /70°C) (2): 91,8 %
Wirkungsgrad (  30% /40°C) (2): 94,3 %
Abgasverlust:  7,5%
Abgastemperatur: < 200 °C
Abgasmassenstrom: 0,03 kg/s
CO2-Gehalt der Abgase: 13 %
Feuerraumüberdruck (4): 0,3-0,6 Pa
Feuerraumtiefe: 573 mm
Wasserinhalt: 43 Liter
Wassers. Widerst. bei dt 15 K: 17,8 mbar
Elektrische Leistungsaufnahme: 10 W
Bereitschaftsverl.  (qB70): 0,51 %
Leergewicht: 257 kg

Alle Kesseldaten bei Höchstwert des
Leistungsbereiches, mit Heizöl EL.
(2) mittlere Kesseltemperatur. (4) bei
Null
am Rauchgasstutzen.

Bestell-Nr.: 100004487
Menge: 1,000 Stck

#### 12.2 Öl-/Gas-Spezialheizkessel PKX

**12.2.1 OERTLI Öl-/Gas-Spezialheizk. PKX 358 mit Standard-Schaltfeld, genippelt, gebl**
OERTLI Öl-/Gas-Spezialheizk. PKX 358
mit Standard-Schaltfeld, genippelt
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 358
Nennwärmeleistung  : 175-210 kW
Nennwärmebelastung  : 192-231 kW
Anzahl Glieder  : 8
Wasserinhalt  : 176  L
Versandgewicht  : 995 kg

mit Standard-Schaltfeld

Bestell.-Nr.  : 100004910
Menge: 1,000 Stck

**12.2.2 OERTLI Öl-/Gas-Spezialheizk. PKR 357 m.REA vorber. Schaltfeld, genippelt, geb**
OERTLI Öl-/Gas-Spezialheizk. PKR 357
m.REA vorber. Schaltfeld, genippelt
Hochleistungs-Guss-Heizkessel für
Anlagen nach DIN 4701
- Niedertemperaturbetrieb gleitend
- korrosionsbeständiger, thermoschockfester Spezialguss
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 357
Nennwärmeleistung  : 140-175 kW
Nennwärmebelastung  : 154-192 kW
Anzahl Glieder  : 7
Wasserinhalt  : 156  L
Versandgewicht  : 885 kg

mit Standard-Schaltfeld

Bestell.-Nr.  : 100004914
Menge: 1,000 Stck

**12.2.3 OERTLI Öl-/Gas-Spezialheizk. PKX 359 mit Standard-Schaltfeld, lose Glieder**
OERTLI Öl-/Gas-Spezialheizk. PKX 359
mit Standard-Schaltfeld, lose Glieder
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 359
Nennwärmeleistung  : 210-250 kW
Nennwärmebelastung  : 231-275 kW
Anzahl Glieder  : 9
Wasserinhalt  : 196  L
Versandgewicht  : 1095 kg

mit Standard-Schaltfeld

Bestell.-Nr.  : 100004921
Menge: 1,000 Stck

**12.2.4 OERTLI Öl-/Gas-Spezialheizk. PKR 358 m.REA vorber. Schaltfeld, genippelt, geb**
OERTLI Öl-/Gas-Spezialheizk. PKR 358
m.REA vorber. Schaltfeld, genippelt
Hochleistungs-Guss-Heizkessel für
Anlagen nach DIN 4701
- Niedertemperaturbetrieb gleitend
- korrosionsbeständiger, thermoschockfester Spezialguss
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 358
Nennwärmeleistung  : 175-210 kW
Nennwärmebelastung  : 192-231 kW
Anzahl Glieder  : 8
Wasserinhalt  : 176  L
Versandgewicht  : 995 kg

mit Standard-Schaltfeld

Bestell.-Nr.  : 100004915
Menge: 1,000 Stck

**12.2.5 OERTLI Öl-/Gas-Spezialheizk. PKR 355 m.REA vorber. Schaltfeld, genippelt, geb**
OERTLI Öl-/Gas-Spezialheizk. PKR 355
m.REA vorber. Schaltfeld, genippelt
Hochleistungs-Guss-Heizkessel für
Anlagen nach DIN 4701
- Niedertemperaturbetrieb gleitend
- korrosionsbeständiger, thermoschockfester Spezialguss
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 355
Nennwärmeleistung  : 80-110 kW
Nennwärmebelastung  : 88-121 kW
Anzahl Glieder  : 5
Wasserinhalt  : 116  L
Versandgewicht  : 660 kg

mit Standard-Schaltfeld

Bestell.-Nr.  : 100004912
Menge: 1,000 Stck

**12.2.6 OERTLI Öl-/Gas-Spezialheizk. PKX 356 mit Standard-Schaltfeld, genippelt, gebl**
OERTLI Öl-/Gas-Spezialheizk. PKX 356
mit Standard-Schaltfeld, genippelt
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 356
Nennwärmeleistung  : 110-140 kW
Nennwärmebelastung  : 121-154 kW
Anzahl Glieder  : 6
Wasserinhalt  : 136  L
Versandgewicht  : 780 kg

mit Standard-Schaltfeld

Bestell.-Nr.  : 100004898
Menge: 1,000 Stck

**12.2.7 OERTLI Öl-/Gas-Spezialheizk. PKR 359 m.REA vorber. Schaltfeld, genippelt, geb**
OERTLI Öl-/Gas-Spezialheizk. PKR 359
m.REA vorber. Schaltfeld, genippelt
Hochleistungs-Guss-Heizkessel für
Anlagen nach DIN 4701
- Niedertemperaturbetrieb gleitend
- korrosionsbeständiger, thermoschockfester Spezialguss
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 359
Nennwärmeleistung  : 210-250 kW
Nennwärmebelastung  : 231-275 kW
Anzahl Glieder  : 9
Wasserinhalt  : 196  L
Versandgewicht  : 1095 kg

mit Standard-Schaltfeld

Bestell.-Nr.  : 100004916
Menge: 1,000 Stck

**12.2.8 OERTLI Öl-/Gas-Spezialheizk. PKR 355 m.REA vorber. Schaltfeld, -lose Gl.-**
OERTLI Öl-/Gas-Spezialheizk. PKR 355
m.REA vorber. Schaltfeld, -lose Gl.-
Hochleistungs-Guss-Heizkessel für
Anlagen nach DIN 4701
- Niedertemperaturbetrieb gleitend
- korrosionsbeständiger, thermoschockfester Spezialguss
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 355
Nennwärmeleistung  : 80-110 kW
Nennwärmebelastung  : 88-121 kW
Anzahl Glieder  : 5
Wasserinhalt  : 116  L
Versandgewicht  : 660 kg

mit Standard-Schaltfeld

Bestell.-Nr.  : 100004922
Menge: 1,000 Stck

**12.2.9 OERTLI Öl-/Gas-Spezialheizk. PKX 355 mit Standard-Schaltfeld, lose Glieder**
OERTLI Öl-/Gas-Spezialheizk. PKX 355
mit Standard-Schaltfeld, lose Glieder
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 355
Nennwärmeleistung  : 80-110 kW
Nennwärmebelastung  : 88-121 kW
Anzahl Glieder  : 5
Wasserinhalt  : 116  L
Versandgewicht  : 660 kg

mit Standard-Schaltfeld

Bestell.-Nr.  : 100004917
Menge: 1,000 Stck

**12.2.10 OERTLI Öl-/Gas-Spezialheizk. PKX 357 Standard-Schaltfeld, lose Glieder**
OERTLI Öl-/Gas-Spezialheizk. PKX 357
Standard-Schaltfeld, lose Glieder
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 357
Nennwärmeleistung  : 140-175 kW
Nennwärmebelastung  : 154-192 kW
Anzahl Glieder  : 7
Wasserinhalt  : 156  L
Versandgewicht  : 885 kg

mit Standard-Schaltfeld

Bestell.-Nr.  : 100004919
Menge: 1,000 Stck

**12.2.11 OERTLI Öl-/Gas-Spezialheizk. PKX 358 mit Standard-Schaltfeld, lose Glieder**
OERTLI Öl-/Gas-Spezialheizk. PKX 358
mit Standard-Schaltfeld, lose Glieder
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 358
Nennwärmeleistung  : 175-210 kW
Nennwärmebelastung  : 192-231 kW
Anzahl Glieder  : 8
Wasserinhalt  : 176  L
Versandgewicht  : 995 kg

mit Standard-Schaltfeld

Bestell.-Nr.  : 100004920
Menge: 1,000 Stck

**12.2.12 OERTLI Öl-/Gas-Spezialheizk. PKX 356 mit Standard-Schaltfeld, lose Glieder**
OERTLI Öl-/Gas-Spezialheizk. PKX 356
mit Standard-Schaltfeld, lose Glieder
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 356
Nennwärmeleistung  : 110-140 kW
Nennwärmebelastung  : 121-154 kW
Anzahl Glieder  : 6
Wasserinhalt  : 136  L
Versandgewicht  : 780 kg

mit Standard-Schaltfeld

Bestell.-Nr.  : 100004918
Menge: 1,000 Stck

**12.2.13 OERTLI Öl-/Gas-Spezialheizk. PKX 357 Standard-Schaltfeld, genippelt, gebl**
OERTLI Öl-/Gas-Spezialheizk. PKX 357
Standard-Schaltfeld, genippelt
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 357
Nennwärmeleistung  : 140-175 kW
Nennwärmebelastung  : 154-192 kW
Anzahl Glieder  : 7
Wasserinhalt  : 156  L
Versandgewicht  : 885 kg

mit Standard-Schaltfeld

Bestell.-Nr.  : 100004899
Menge: 1,000 Stck

**12.2.14 OERTLI PKX 156 OECOPROTECT**
OERTLI Öl-/Gas-Spezialheizk. PKX 156
OECOPROTECT + Standard-Schaltfeld
(ohne Regelung)
- Hochleistungs-Gussgliederkessel
- OECOPROTECT: Möglichkeit der
Ansteuerung einer Fremdstromanode in
einem indirekten WW-Speicher (im
Schaltfeld integriert)
- Rauchgasführung im Dreizugprinzip mit
  waagerechten Zügen in asymmetrischer
  Anordnung, mit Konvektionsbeschleunigern.
- Konzipiert für den Einsatz von :
    - Öl-Zerstäubungsbrenner nach EN 267
  baumustergeprüft, mit Heizöl EL
  nach DIN 51603 Teil 1,
    - Gas-Gebläsebrenner nach DIN 4788
  oder CE nach pr EN 676 typgeprüft,
  mit allen Brenngasen nach DVGW
  Arbeitsblatt G 260/1 oder EN 437

Lieferumfang : 3 Kollis
-  1 Kolli Kesselkörper
-  1 Kolli Verkleidung u. Wärmedämmung
-  1 Kolli Einschubschaltfeld

Produkt-ID-Nummer 49BM3528.

Brenner ist Zubehör.

Typ:  PKX 156 OECOPROTECT
Nennleistung:  33 - 39 kW
Nennwärmebel. min/max:  36,7-43,3 kW
Normnutzungsgrad:  95,0 %
Kessel-W.-grad
  100 % Last-70°C:  92,3 %
  30 % Last-40°C:  94,3 %
Abgasverlust:  7,4 %
Abgastemperatur:  190°C
Abgasmassenstrom:  0,020 kg/s
CO2-Gehalt der Abgase:  12 %
Notwendiger Förderdruck:  11 Pa
Abgasseitiger Widerstand: 22 Pa
Wasserinhalt:  35,5 Liter
Wassers. Widerstand
  bei Dt 15K:  5,7 mbar
Elekt. Leistungsaufnahme: 10 W
Bereitsch.verlust
  bei Dt 50 K (qB70):  0,78 %

Leergewicht:  213 kg

Bestell-Nr.:  100002036
Menge: 1,000 Stck

**12.2.15 OERTLI Öl-/Gas Spezialheizkesse PKX 264 aus Guß von 40 bis 50 kW - geblockt -**
OERTLI  PKX 264
Öl-/Gas Spezialheizkessel
aus Guß von 40 bis 50 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit einstufiger
  X-Steuerung ( Thermostaten )

Verpackung: in Kollis zur Montage vor
Ort

Betriebsbedingungen:
Maximaler Betriebsdruck : 4 bar
Maximale Betriebstemperatur : 100°C
Sicherheitsthermostat : 110°C

Typ:  PKX 264
Nennbelast. min-max: 47,6-54,3 kW
Nennleistung min-max: 44-50 kW
Wirkungsgrad (100% /70°C) (2): 91,7 %
Wirkungsgrad (  30% /40°C) (2): 94,1 %
Abgasverlust:  7,5%
Abgastemperatur: < 200 °C
Abgasmassenstrom: 0,023 kg/s
CO2-Gehalt der Abgase: 13 %
Feuerraumüberdruck (4): 0,2-0,5 Pa
Feuerraumtiefe: 446 mm
Wasserinhalt: 36 Liter
Wassers. Widerstand bei dt 15 K: 11 mbar
Elektrische Leistungsaufnahme: 10 W
Bereitschaftsverl.  (qB70): 0,57 %
Leergewicht: 218 kg

Alle Kesseldaten bei Höchstwert des
Leistungsbereiches, mit Heizöl EL.
(2) mittlere Kesseltemperatur. (4) bei
Null
am Rauchgasstutzen.

Bestell-Nr.: 100004396
Menge: 1,000 Stck

**12.2.16 OERTLI Öl-/Gas Spezialheizkesse PKX 265 aus Guß von 50 bis 64 kW - geblockt -**
OERTLI  PKX 265
Öl-/Gas Spezialheizkessel
aus Guß von 50 bis 64 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit einstufiger
  X-Steuerung ( Thermostaten )

Verpackung: in Kollis zur Montage vor
Ort

Betriebsbedingungen:
Maximaler Betriebsdruck : 4 bar
Maximale Betriebstemperatur : 100°C
Sicherheitsthermostat : 110°C

Typ:  PKX 265
Nennbelast. min-max: 54,2-69,6 kW
Nennleistung min-max: 50-64 kW
Wirkungsgrad (100% /70°C) (2): 91,8 %
Wirkungsgrad (  30% /40°C) (2): 94,3 %
Abgasverlust:  7,5%
Abgastemperatur: < 200 °C
Abgasmassenstrom: 0,03 kg/s
CO2-Gehalt der Abgase: 13 %
Feuerraumüberdruck (4): 0,3-0,6 Pa
Feuerraumtiefe: 573 mm
Wasserinhalt: 43 Liter
Wassers. Widerst. bei dt 15 K: 17,8 mbar
Elektrische Leistungsaufnahme: 10 W
Bereitschaftsverl.  (qB70): 0,51 %
Leergewicht: 257 kg

Alle Kesseldaten bei Höchstwert des
Leistungsbereiches, mit Heizöl EL.
(2) mittlere Kesseltemperatur. (4) bei
Null
am Rauchgasstutzen.

Bestell-Nr.: 100004397
Menge: 1,000 Stck

**12.2.17 OERTLI PKX 153 OECOPROTECT**
OERTLI Öl-/Gas-Spezialheizk. PKX 153
OECOPROTECT + Standard-Schaltfeld
ohne Regelung
- Hochleistungs-Gussgliederkessel
- OECOPROTECT: Möglichkeit der
Ansteuerung einer Fremdstromanode in
einem indirekten WW-Speicher (im
Schaltfeld integriert)
- Rauchgasführung im Dreizugprinzip mit
  waagerechten Zügen in asymmetrischer
  Anordnung, mit Konvektionsbeschleunigern.
- Konzipiert für den Einsatz von :
    - Öl-Zerstäubungsbrenner nach EN
  267 baumustergeprüft, mit Heizöl
  EL nach DIN 51603 Teil 1,
    - Gas-Gebläsebrenner nach DIN 4788
  oder CE nach pr EN 676 typgeprüft,
  mit allen Brenngasen nach DVGW
  Arbeitsblatt G 260/1 oder EN 437

Lieferumfang : 3 Kollis
- 1 Kolli Kesselkörper
- 1 Kolli Verkleidung u. Wärmedämmung
- 1 Kolli Einschubschaltfeld

Produkt-ID-Nummer 49BM3528.

Brenner ist Zubehör.

Typ:  PKX 153 OECOPROTECT
Nennleistung:  16 - 21 kW
Nennwärmebel. min/max:  17,4-23,3 kW
Normnutzungsgrad:  96 %
Kessel-W.-grad
  100 % Last-70°C:  92,3%
  30 % Last-40°C:  97,3%
Abgasverlust:  7 %
Abgastemperatur:  180°C
Abgasmassenstrom:  0,011 kg/s
CO2-Gehalt der Abgase:  12 %
Notwendiger Förderdruck:  8 Pa
Abgasseitiger Widerstand: 17 Pa
Wasserinhalt:  19 Liter
Wassers. Widerstand
  bei Dt 15K:  1,7 mbar
Elekt. Leistungsaufnahme: 10 W
Bereitsch.verlust
  bei Dt 50 K (qB70):  0,99 %

Leergewicht:  137 kg

Bestell-Nr.:  100002033
Menge: 1,000 Stck

**12.2.18 OERTLI PKX 154 OECOPROTECT**
OERTLI Öl-/Gas-Spezialheizk. PKX 154
OECOPROTECT + Standard-Schaltfeld
ohne Regelung
- Hochleistungs-Gussgliederkessel
- OECOPROTECT: Möglichkeit der
Ansteuerung einer Fremdstromanode in
einem indirekten WW-Speicher (im
Schaltfeld integriert)
- Rauchgasführung im Dreizugprinzip mit
  waagerechten Zügen in asymmetrischer
  Anordnung, mit Konvektions
  beschleunigern.
- Konzipiert für den Einsatz von :
    - Öl-Zerstäubungsbrenner nach EN
  267 baumustergeprüft, mit Heizöl
  EL nach DIN 51603 Teil 1,
    - Gas-Gebläsebrenner nach DIN 4788
  oder CE nach pr EN 676 typgeprüft,
  mit allen Brenngasen nach DVGW
  Arbeitsblatt G 260/1 oder EN 437

Lieferumfang : 3 Kollis
- 1 Kolli Kesselkörper
- 1 Kolli Verkleidung u. Wärmedämmung
- 1 Kolli Einschubschaltfeld

Produkt-ID-Nummer 49BM3528

Brenner ist Zubehör.

Typ:  PKX 154 OECOPROTECT
Nennleistung:  21 - 27 kW
Nennwärmebel. min/max:  23,3-30,0 kW
Normnutzungsgrad:  95,5 %
Kessel-W.-grad
  100 % Last-70°C:  92,4 %
  30 % Last-40°C:  97,2 %
Abgasverlust:  7 %
Abgastemperatur:  180°C
Abgasmassenstrom:  0,014 kg/s
CO2-Gehalt der Abgase:  12 %
Notwendiger Förderdruck:  12 Pa
Abgasseitiger Widerstand: 23 Pa
Wasserinhalt:  24,5 Liter
Wassers. Widerstand
  bei Dt 15K:  2,8 mbar
Elekt. Leistungsaufnahme: 10 W
Bereitsch.verlust
  bei Dt 50 K (qB70):  0,87%

Leergewicht :  162 kg

Bestell-Nr.:  100002034
Menge: 1,000 Stck

**12.2.19 OERTLI PKX 155 OECOPROTECT**
OERTLI Öl-/Gas-Spezialheizk. PKX 155
OECOPROTECT + Standard-Schaltfeld
(ohne Regelung)
- Hochleistungs-Gussgliederkessel
- OECOPROTECT: Möglichkeit der
Ansteuerung einer Fremdstromanode in
einem indirekten WW-Speicher (im
Schaltfeld integriert)
- Rauchgasführung im Dreizugprinzip mit
  waagerechten Zügen in asymmetrischer
  Anordnung, mit Konvektionsbeschleunigern.
- Konzipiert für den Einsatz von :
    - Öl-Zerstäubungsbrenner nach EN 267
  baumustergeprüft, mit Heizöl EL
  nach DIN 51603 Teil 1,
    - Gas-Gebläsebrenner nach DIN 4788
  oder CE nach pr EN 676 typgeprüft,
  mit allen Brenngasen nach DVGW
  Arbeitsblatt G 260/1 oder EN 437,

Lieferumfang : 3 Kollis
-  1 Kolli Kesselkörper
-  1 Kolli Verkleidung u. Wärmedämmung
-  1 Kolli Einschubschaltfeld

Produkt-ID-Nummer 49BM3528

Brenner ist Zubehör.

Typ:  PKX 155 OECOPROTECT
Nennleistung:  27 - 33 kW
Nennwärmebel. min/max:  30,0-35,6 kW
Normnutzungsgrad:  95,5 %
Kessel-W.-grad
  100 % Last-70°C:  92,2 %
  30 % Last-40°C:  97,3 %
Abgasverlust:  6,8 %
Abgastemperatur:  180°C
Abgasmassenstrom:  0,017 kg/s
CO2-Gehalt der Abgase:  12 %
Notwendiger Förderdruck:  12 Pa
Abgasseitiger Widerstand: 23 Pa
Wasserinhalt:  30 Liter
Wassers. Widerstand
  bei Dt 15K:  4,1 mbar
Elekt. Leistungsaufnahme: 10 W
Bereitsch.verlust
  bei Dt 50 K (qB70):  0,91 %

Leergewicht:  187 kg

Bestell-Nr.:  100002035
Menge: 1,000 Stck

**12.2.20 OERTLI Öl-/Gas-Spezialheizk. PKR 356 m.REA vorber. Schaltfeld, genippelt, geb**
OERTLI Öl-/Gas-Spezialheizk. PKR 356
m.REA vorber. Schaltfeld, genippelt
Hochleistungs-Guss-Heizkessel für
Anlagen nach DIN 4701
- Niedertemperaturbetrieb gleitend
- korrosionsbeständiger, thermoschockfester Spezialguß
- Kesselwirkungsgrad ca. 94 %
- Drei-Zug-Prinzip
- geräuscharmer Betrieb
- hervorragende Wärmedämmung
- schwenkbare Feuerraumtür
- Schaltfeld vorverdrahtet für REA-
  Regelung
- Ein/Aus-Schalter + Sommer/Winter-
  Schalter
- Thermostate 1. und 2. Stufe
- Sicherheitsthermostat mit manueller
  Wiedereinschaltung
- Thermometer
- 6 A Überlastschalter mit manueller
  Wiedereinschaltung
- Ausschnitt für Abgasthermometer
- Anschlußkabel für 2-stufigen Brenner
- Ausschnitt für Betriebsstundenzähler
  1./2. Stufe
- Schnittstelle für anschlußbereite
  REA-Regelung
- Gussblock in Einzelgliedern mit
  Zubehör
- Ankerstangen
- Feuerraumtür
- Konvektionsbeschleuniger
- Verkleidung und Isolation
- Brenner als Zubehör

max. Betriebsdruck  : 6 bar
max. Betriebstemperatur  : 100 Grad C
Sicherheitsthermostat  : 110 Grad C

Typ  : PKR 356
Nennwärmeleistung  : 110-140 kW
Nennwärmebelastung  : 121-154 kW
Anzahl Glieder  : 6
Wasserinhalt  : 136  L
Versandgewicht  : 780 kg

mit Standard-Schaltfeld

Bestell.-Nr.  : 100004913
Menge: 1,000 Stck

**12.2.21 OERTLI Öl-/Gas-Spezialheizk. PKX 355 mit Standard-Schaltfeld, genippelt, gebl**
OERTLI Öl-/Gas-Spezialheizk. PKX 355
mit Standard-Schaltfeld, genippelt
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 355
Nennwärmeleistung  : 80-110 kW
Nennwärmebelastung  : 88-121 kW
Anzahl Glieder  : 5
Wasserinhalt  : 116  L
Versandgewicht  : 660 kg

mit Standard-Schaltfeld

Bestell.-Nr.  : 100004897
Menge: 1,000 Stck

**12.2.22 OERTLI Öl-/Gas Spezialheizkesse PKX 266 aus Guß von 64 bis 78 kW - geblockt -**
OERTLI  PKX 266
Öl-/Gas Spezialheizkessel
aus Guß von 64 bis 78 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit 2-stufiger
  X-Steuerung ( Thermostaten )

Verpackung: in Kollis zur Montage vor
Ort

Betriebsbedingungen:
Maximaler Betriebsdruck : 4 bar
Maximale Betriebstemperatur : 100°C
Sicherheitsthermostat : 110°C

Typ:  PKX 266
Nennbelast. min-max: 69,4-84,8 kW
Nennleistung min-max: 64-78 kW
Wirkungsgrad (100% /70°C) (2): 92 %
Wirkungsgrad (  30% /40°C) (2): 94,6 %
Abgasverlust:  7,6 %
Abgastemperatur: < 200 °C
Abgasmassenstrom: 0,036 kg/s
CO2-Gehalt der Abgase: 13 %
Feuerraumüberdruck (4): 0,3-0,7 Pa
Feuerraumtiefe: 700 mm
Wasserinhalt: 50 Liter
Wassers. Widerst. bei dt 15 K: 26,5 mbar
Elektrische Leistungsaufnahme: 10 W
Bereitschaftsverl.  (qB70): 0,48 %
Leergewicht: 297 kg

Alle Kesseldaten bei Höchstwert des
Leistungsbereiches, mit Heizöl EL.
(2) mittlere Kesseltemperatur. (4) bei
Null
am Rauchgasstutzen.

Bestell-Nr.: 100004401
Menge: 1,000 Stck

**12.2.23 OERTLI Öl-/Gas Spezialheizkesse PKX 268 aus Guß von 92 bis 100 kW - geblockt -**
OERTLI  PKX 268
Öl-/Gas Spezialheizkessel
aus Guß von 92 bis 100 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit 2-stufiger
  X-Steuerung ( Thermostaten )

Verpackung: in Kollis zur Montage vor
Ort

Betriebsbedingungen:
Maximaler Betriebsdruck : 4 bar
Maximale Betriebstemperatur : 100°C
Sicherheitsthermostat : 110°C

Typ:  PKX 268
Nennbelast. min-max: 100-109,1 kW
Nennleistung min-max: 92-100 kW
Wirkungsgrad (100% /70°C) (2): 91,8 %
Wirkungsgrad (  30% /40°C) (2): 94,7 %
Abgasverlust:  7,7 %
Abgastemperatur: < 200 °C
Abgasmassenstrom: 0,046 kg/s
CO2-Gehalt der Abgase: 13 %
Feuerraumüberdruck (4): 0,6-0,9 Pa
Feuerraumtiefe: 954 mm
Wasserinhalt: 64 Liter
Wassers. Widerst. bei dt 15 K: 43,4 mbar
Elektrische Leistungsaufnahme: 10 W
Bereitschaftsverl.  (qB70): 0,41 %
Leergewicht: 375 kg

Alle Kesseldaten bei Höchstwert des
Leistungsbereiches, mit Heizöl EL.
(2) mittlere Kesseltemperatur. (4) bei
Null
am Rauchgasstutzen.

Bestell-Nr.: 100004403
Menge: 1,000 Stck

**12.2.24 OERTLI Öl-/Gas Spezialheizkesse PKX 267 aus Guß von 78 bis 92 kW - geblockt -**
OERTLI  PKX 267
Öl-/Gas Spezialheizkessel
aus Guß von 78 bis 92 kW
- geblockt -

Hochleistungs-Guß-Niedertemp.-
Heizkessel für Anlagen nach DIN 4701
T.1 und T.2
- Niedertemperaturbetrieb, gleitend
- korrosionsbeständiger,
  thermoschockfester Spezialguss
- Kesselwirkungsgrad 94%
- Drei-Zug Prinzip
- geräuscharmer Betrieb
- hervorragende Wärmedämmung
  (100mm Mineralfaser)
- Feuerraumtür auf rechts oder links
  anschlagend montierbar
- höhenverstellbare Kesselfüße zum
  Ausrichten des Kessels
- Einschubschaltfeld mit 2-stufiger
  X-Steuerung ( Thermostaten )

Verpackung: in Kollis zur Montage vor
Ort

Betriebsbedingungen:
Maximaler Betriebsdruck : 4 bar
Maximale Betriebstemperatur : 100°C
Sicherheitsthermostat : 110°C

Typ:  PKX 267
Nennbelast. min-max: 84,7-100 kW
Nennleistung min-max: 78-92 kW
Wirkungsgrad (100% /70°C) (2): 91,9 %
Wirkungsgrad (  30% /40°C) (2): 94,6 %
Abgasverlust:  7,6 %
Abgastemperatur: < 200 °C
Abgasmassenstrom: 0,042 kg/s
CO2-Gehalt der Abgase: 13 %
Feuerraumüberdruck (4): 0,4-0,8 Pa
Feuerraumtiefe: 827 mm
Wasserinhalt: 57 Liter
Wassers. Widerst. bei dt 15 K: 36,7 mbar
Elektrische Leistungsaufnahme: 10 W
Bereitschaftsverl.  (qB70): 0,44 %
Leergewicht: 336 kg

Alle Kesseldaten bei Höchstwert des
Leistungsbereiches, mit Heizöl EL.
(2) mittlere Kesseltemperatur. (4) bei
Null
am Rauchgasstutzen.

Bestell-Nr.: 100004402
Menge: 1,000 Stck

**12.2.25 OERTLI Öl-/Gas-Spezialheizk. PKX 359 mit Standard-Schaltfeld, genippelt, gebl**
OERTLI Öl-/Gas-Spezialheizk. PKX 359
mit Standard-Schaltfeld, genippelt
Hochleistungs-Guss-Heizkessel für
Anlagen nach DIN 4701
- Niedertemperaturbetrieb gleitend
- korrosionsbeständiger, thermoschockfester Spezialguss
- Kesselwirkungsgrad ca. 94 %
- Drei-Zug-Prinzip
- geräuscharmer Betrieb
- hervorragende Wärmedämmung
- schwenkbare Feuerraumtür
- Schaltfeld (Standard) ausgerüstet mit:
- Ein/Aus-Schalter
- Thermostate 1. und 2. Stufe
- Sicherheitsthermostat mit manueller
  Wiedereinschaltung
- Thermometer
- 6 A Überlastschalter mit manueller
  Wiedereinschaltung
- Ausschnitt für Abgasthermometer
- Anschlußkabel für 2-stufigen Brenner
- Gussblock in Einzelgliedern mit
  Zubehör
- Ankerstangen
- Feuerraumtür
- Konvektionsbeschleuniger
- Verkleidung und Isolation
- Brenner als Zubehör

max. Betriebsdruck  : 6 bar
max. Betriebstemperatur  : 100 Grad C
Sicherheitsthermostat  : 110 Grad C

Typ  : PKX 359
Nennwärmeleistung  : 210-250 kW
Nennwärmebelastung  : 231-275 kW
Anzahl Glieder  : 9
Wasserinhalt  : 196  L
Versandgewicht  : 1095 kg

mit Standard-Schaltfeld

Bestell.-Nr.  : 100004911
Menge: 1,000 Stck

#### 12.3 Zubehör

**12.3.1 OERTLI Gegenflansche für PK 340 2" ( 2 Stück )**
OERTLI Gegenflansche für PK 340
2 Zoll ( 2 Stück )

Kolli FD 38

Bestell-Nr.: 160306
Menge: 1,000 Stck

**12.3.2 OERTLI Sicherheitsgruppe für PK 340 bis 300 kW**
OERTLI Sicherheitsgruppe
für PK 340 bis 300 kW
incl.:
- Kleinverteiler
- Sicherheitsventil
- Schnellentlüfter
- Manometer
Anschlussrohr Kessel

Kolli FD 42

Bestell-Nr.:  160305
Menge: 1,000 Stck

**12.3.3 OERTLI Schlammentil-Satz für PK 340**
OERTLI Schlammentil-Satz für PK 340

Kolli FD 37

Bestell-Nr.: 160307
Menge: 1,000 Stck

**12.3.4 OERTLI Speicherladeset für die Kombination von PK/PU 150**
OERTLI Speicherladeset
für die Kombination von PK/PU 150
mit Tiefspeichern OBC
incl. Anschlusskreuze.

Bestell-Nr.: 163175
Menge: 1,000 Stck

**12.3.5 OERTLI Kesselkreispumpe für PK 340 bis 300 kW**
OERTLI Kesselkreispumpe
für PK 340 bis 300 kW
incl. aller Verbindungsrohre

links oder rechts montierbar

Kolli FD 46

Bestell-Nr.:  160308
Menge: 1,000 Stck

**12.3.6 OERTLI Speicherladeset PK264/265 mit OBL/OBP**
OERTLI Speicherladeset PK264/265
mit OBL/OBP

Kolli EA 117

Bestell-Nr.: 100007835
Menge: 1,000 Stck

**12.3.7 OERTLI Druckknopfhahn**
Menge: 1,000 Stck

**12.3.8 OERTLI Speicherladeset PK266-268 mit OBL/OBP**
OERTLI Speicherladeset PK266-268
mit OBL/OBP

Kolli EA 118

Bestell-Nr.: 100007836
Menge: 1,000 Stck

**12.3.9 OERTLI Sicherheitsgruppe für PK 340 bis 115 kW**
OERTLI Sicherheitsgruppe
für PK 340 bis 115 kW
incl.:
- Kleinverteiler
- Sicherheitsventil
- Schnellentlüfter
- Manometer
Anschlussrohr Kessel

Kolli FD 39

Bestell-Nr.:  160304
Menge: 1,000 Stck

**12.3.10 OERTLI Kesselkreispumpe für PK 340 bis 115 kW**
OERTLI Kesselkreispumpe
für PK 340 bis 115 kW
inkl. aller Verbindungsrohre

links oder rechts montierbar

Kolli FD 36

Bestell-Nr.:  160303
Menge: 1,000 Stck

### 13 Solaranlagen und Zubehör

#### 13.1 Soilarkollektoren SUN

**13.1.1 OERTLI SOLAR-Flachkollektor SUN 211 Brutto: 2,08 m2, 1960x1060 mm**
OERTLI SOLAR-Flachkollektor SUN 211
mit TOP Preis / Leistungs-Verhältnis
Kollektor - Mindestertrag
größer als 525 kWh/m²a
Solar Keymark Registernr.: 011-7S804 F
Preiswerter und kleiner Flachkollektor
mit neuer Wärmeleittechnologie
Unter extrem hohemn Druck wurde die
Verrohrung mit Wärmeleitblechen mit dem
Absorberrohr verbunden. Dadurch wird
eine 360 Grad Rundumeinfassung des
Absorberrohres und eine damit stark
vergrößerte Auflagefläche des
Mäanderrohres ermöglicht.
Dadurch ergibt sich eine Maximierung
der Wärmeübertragungsfläche und
ein bestmöglicher Wäremübergang.
- Vor- und Rücklaufanschluss 12 mm
  oben
- Kollektor kann horizontal oder
  vertikal montiert werden
- Bis maximal fünf Kollektoren können
  hydraulisch in Reihe angeschlossen
  werden
- Rahmen aus Aluminium
Betriebsbedingungen:
- Arbeitsdruck: 3 bar
- Max. Überdruck: 6 bar
- Max.Arbeitstemperatur: 120 °C
- Stillstandstemperatur. 180 °C

Typ: SUN 211
Länge: 1960 mm Breite 1060 mm Tiefe 70mm
Bruttofläche (AG): 2,08 m2
Aperturfläche (Ae): 1,91 m2
Absorberläche (AA): 1,9 m2
Absorptionsfaktor:  95 ± 2%
Emissionsfaktor:  5 ± 2%
Empf. Durchfluss pro m2: 0,25 L/min
Dp low flow bei 5 Koll./Reihe: 260 mbar
Dp high flow bei 5 Koll/Reihe: 600 mbar
Wärmeträgerinhalt: 1,1 Liter
Optischer Wirkungsgrad :  0,773
Hydraulischer Anschluss (Cu): O 12 mm
Prüfdruck: 20 bar
Wärmeträgermedium: Tyfocor LS
Gewicht: 35 kg

Bestell-Nr.: 255231
Menge: 1,000 Set

**13.1.2 OERTLI Hochleist.-Flachkollektor SUN C für Großanlagen, 2,7 m2**
OERTLI Hochleistungs-Flachkollektor
SUN C, 2,7 m2 für Großanlagen
für bis zu 16 Kollektoren in Reihe
- Hochselektive Beschichtung
  SUNSELECT (R) zur optimalen Ausnutzung der auftreffenden Sonneneinstrahlung
- Mäanderförmige Rohrschlangenanordnung
- Verstärkte Isolierung, auch im Randbereich zur Verminderung der
  Stillstandsverluste
- Gehäuse aus Aluminium, lichtbeständige
  Lackierung in anthrazit mit Rückwand
- Sicherheitsglas zur optimalen Hagelresistenz
- zahlreiches Montage- und Hydraulikzubehör
- Tragegriffe zum einfacheren Transport
  aufs Dach sind als Zubehör erhältlich

Betriebsbedingungen
Arbeitsdruck :  2 bar
Max. Überdruck :  6 bar
Max.Arbeitstemperatur :  120 °C
Stillstandstemperatur-SUN C: 205 °C
Gesamtfläche (AG):  2,69 m2
Aperturfläche (AA) :  2,51 m2
Absorberfläche (AA):  2,51 m2
Breite:  1252 mm
Höhe:  2152 mm
Absorptionsfaktor :  95 +/- 2 %
Emissionsfaktor :  5 +/- 2 %
Wärmeträgerinhalt:  2,26 l
Optischer Wirkungsgrad :  77 %
Wärmeträger:  Tyfocor LS
Gewicht:  57 kg

Kollektor-Mindestertrag größer als
525 kWh/m2a geprüft vom Institut für
Solarenergie-Forschung Hameln
Prüfberichte : SUN C : 19-04/D vom 21.04.2005

Bestell-Nr.: 222211
Menge: 1,000 Stck

**13.1.3 OERTLI Vakuum-Röhrenkollektor SUN 3015 Parabolrinnenspiegel, 2,50 qm**
OERTLI Vakuum-Röhrenkollektor SUN 3015
mit rückseitigem Parabolrinnenspiegel
360°-Absorberrohr für effiziente
Aufnahme von direkter und diffuser
Strahlung.
Vakuum-Hüllrohr aus Borosilikatglas
Patentierte vollintegrierte 3/4" -
Kollektorhydraulik erlaubt den
einseitigen Kollektoranschluss, sowie
den Anschluss von mehreren Kollektormodulen bei geringem Druckverlust.
Fühlertauchhülse vorinstalliert. Bis zu
10 Kollektoren können nebeneinander
montiert werden.
Wie bei einer Thermoskanne isoliert die
evakuierte, doppelwandige Glashülse
die durchströmende Flüssigkeit. Durch
seine hermetische Abdichtung besitzt der
Kollektor geringstmögliche
Wärmeverluste.
Der Kollektor verfügt über eine hoch
strahlungsselektive Absorberschicht auf
Aluminium-Nitritbasis.
Der geringe Außendurchmesser zeichnet
sich durch eine hohe Ästhetik aus. Das
geringe Rohrgewicht ermöglicht sehr
kompakte, leichte und handliche Module,
was insbesondere bei Transport und
Montage von großem Vorteil ist.
Kollektorfelder mit 15 Röhren je Modul
sind in kleinen Flächeneinheiten
auslegbar. Die Glasröhrenhülse ist
einzeln auswechselbar.

Technische Daten
Kollektorlänge:  1700 mm
Kollektorbreite:  1250 mm
Kollektorhöhe:  97 mm
Flüssigkeitsvolumen
  Kollektor:  3,1 l
Kollektorgewicht (netto): 45 kg
Bruttofläche:  2,13 m²
Absorberfläche (360°):  2,50 m²
Aperturfläche:  1,72 m²
Glasstärke:  1,6 mm
max. Betriebsdruck:  10 bar
Anzahl der Röhren:  15
Wärmeträger:  Tyfocor HTL

Bestell-Nr.:  191239
Menge: 1,000 Stck

**13.1.4 OERTLI SUN 270 Flachkollektor 2,68 m² mit SUNSELECT- Beschichtung**
OERTLI SUN 270 HOCHLEISTUNGS-
FLACHKOLLEKTOR 2,7 m²
- Hochselektive Beschichtung
  SUNSELECT (r) zur optimalen Ausnutzung der auftreffenden Sonneneinstrahlung
- Mäanderförmige Rohrschlangenanordnung mit integriertem Rücklaufrohr, dadurch Anschluss links unten
  oder rechts unten wahlweise
- Verstärkte Isolierung, auch im Randbereich zur Verminderung der
  Stillstandsverluste
- Gehäuse aus Aluminium, lichtbeständige
  Lackierung in anthrazit mit Rückwand
- Sicherheitsglas zur optimalen Hagelresistenz
- Verlegung in horizontaler und
  vertikaler Einbaulage möglich
- Indach- und Aufdachverlegung möglich
- zahlreiches Montage- und Hydraulikzubehör
- Tragegriffe zum einfacheren Transport
  aufs Dach sind als Zubehör erhältlich

Betriebsbedingungen
Arbeitsdruck :  2 bar
Max. Überdruck :  6 bar
Max.Arbeitstemperatur :  120 °C
Stillstandstemperatur :
- SUN 270 :  210 °C
geprüft nach den
Vergaberichtlinien des Blauen Engel
RAL UZ 73

Gesamtfläche (AG):  2,70 m2
Aperturfläche (AA) :  2,52 m2
Absorberfläche (AA):  2,51 m2
Breite:  1252 mm
Höhe:  2152 mm
Absorptionsfaktor :  95 +/- 1 %
Emissionsfaktor :  5 +/- 1 %
Durchflussmenge mit 4 Kollektoren in
Reihe (2,5 l/min):  55 Liter/m3h
Druckverlust "low flow" mit 4
Kollektoren in Reihe :  260 mbar
Druckverlust "high flow" mit 4
Kollektoren in Reihe :  600 mbar
Wärmeträgerinhalt:  2,14 Liter
Optischer Wirkungsgrad :  80 %
Wärmedurchg.-Koeff. :  3,98 W/m2K
Hydr.Anschluss Cu.:  12 mm
Prüfdruck :  20 bar
Wärmeträger Tyfocor HTL
Gewicht:  54,5 kg

Kollektor-Mindestertrag größer als
525 kWh/m2a geprüft vom Institut für
Solarenergie-Forschung Hameln
Prüfberichte :
SUN 270 : 24-03/D vom 26.08.2003

Bestell-Nr.: 100001020
Menge: 1,000 Stck

**13.1.5 OERTLI Vakuum-Röhrenkollektor SUN 3010 Parabolrinnenspiegel, 1,67 qm**
OERTLI  Vakuum-Röhrenkoll. SUN 3010
mit rückseitigem Parabolrinnenspiegel
360°-Absorberrohr für effiziente
Aufnahme von direkter und diffuser
Strahlung.
Vakuum-Hüllrohr aus Borosilikatglas
Patentierte vollintegrierte 3/4" -
Kollektorhydraulik erlaubt den einseitigen Kollektoranschluss, sowie den
Anschluss von mehreren Kollektormodulen
bei geringem Druckverlust.
Fühlertauchhülse vorinstalliert. Bis zu
10 Kollektoren können nebeneinander
montiert werden.
Wie bei einer Thermoskanne isoliert die
evakuierte, doppelwandige Glashülse
die durchströmende Flüssigkeit. Durch
seine hermetische Abdichtung besitzt der
Kollektor geringst mögliche
Wärmeverluste.
Der Kollektor verfügt über eine hoch
strahlungsselektive Absorberschicht auf
Aluminium-Nitritbasis.
Der geringe Außendurchmesser zeichnet
sich durch eine hohe Ästhetik aus. Das
geringe Rohrgewicht ermöglicht sehr
kompakte, leichte und handliche Module,
was insbesondere bei Transport und
Montage von großem Vorteil ist.
Kollektorfelder mit 10 Röhren je Modul
sind in kleinen Flächeneinheiten
auslegbar. Die Glasröhrenhülse ist
einzeln auswechselbar.

Technische Daten
Kollektorlänge:  1700 mm
Kollektorbreite:  850 mm
Kollektorhöhe:  97 mm
Flüssigkeitsvolumen
  Kollektor:  2,1 l
Kollektorgewicht (netto): 32 kg
Bruttofläche:  1,45 qm
Absorberfläche (360°):  1,67 qm
Aperturfläche:  1,15 qm
Glasstärke:  1,6 mm
max. Betriebsdruck:  10 bar
Anzahl der Röhren:  10
Wärmeträger:  Tyfocor HTL

Bestell-Nr.:  191237
Menge: 1,000 Stck

#### 13.2 Solar Pakete Flachdach

**13.2.1 OERTLI Solarpaket 10 Flachdach 2 x SUN 270 senkrecht nebeneinander**
OERTLI Solarpaket 10
2 x Flachkollektor SUN 270
senkrecht nebeneinander für Flachdach,
Fläche 5,4 m²

bestehend aus:
- Flachkollektoren
- Montage - Sets
- Aufständerung
- Hydraulik - Sets
  inklusive Kollektorfühler
- Solarflüssigkeit

nicht enthalten sind:
- Solarspeicher
- Solar-Regelung
- Solar-Pumpengruppe
- Solar-Ausdehnungsgefäß

Bestell-Nr.: 191537
Menge: 1,000 Stck

**13.2.2 OERTLI Solarpaket 13 Flachdach 2 x SUN 270 waagrecht nebeneinander**
OERTLI Solarpaket 13
2 x Flachkollektor SUN 270
waagerecht nebeneinander für Flachdach,
Fläche 5,4 m²

bestehend aus:
- Flachkollektoren
- Montage - Sets
- Aufständerung
- Hydraulik - Sets
  inklusive Kollektorfühler
- Solarflüssigkeit

nicht enthalten sind:
- Solarspeicher
- Solar-Regelung
- Solar-Pumpengruppe
- Solar-Ausdehnungsgefäß

Bestell-Nr.: 191540
Menge: 1,000 Stck

**13.2.3 OERTLI Solarpaket 14 Flachdach 3 x SUN 270 waagrecht nebeneinander**
OERTLI Solarpaket 14
3 x Flachkollektor SUN 270
waagerecht nebeneinander für Flachdach,
Fläche 8,1 m²

bestehend aus:
- Flachkollektoren
- Montage - Sets
- Aufständerung
- Hydraulik - Sets
  inklusive Kollektorfühler
- Solarflüssigkeit

nicht enthalten sind:
- Solarspeicher
- Solar-Regelung
- Solar-Pumpengruppe
- Solar-Ausdehnungsgefäß

Bestell-Nr.: 191541
Menge: 1,000 Stck

**13.2.4 OERTLI Solarpaket 12 Flachdach 4 x SUN 270 senkrecht nebeneinander**
OERTLI Solarpaket 12
4 x Flachkollektor SUN 270
senkrecht nebeneinander für Flachdach,
Fläche 10,8 m²

bestehend aus:
- Flachkollektoren
- Montage - Sets
- Aufständerung
- Hydraulik - Sets
  inklusive Kollektorfühler
- Solarflüssigkeit

nicht enthalten sind:
- Solarspeicher
- Solar-Regelung
- Solar-Pumpengruppe
- Solar-Ausdehnungsgefäß

Bestell-Nr.: 191539
Menge: 1,000 Stck

**13.2.5 OERTLI Solarpaket 15 Flachdach 4 x SUN 270 waagrecht nebeneinander**
OERTLI Solarpaket 15
4 x Flachkollektor SUN 270
waagerecht nebeneinander für Flachdach,
Fläche 10,8 m²

bestehend aus:
- Flachkollektoren
- Montage - Sets
- Aufständerung
- Hydraulik - Sets
  inklusive Kollektorfühler
- Solarflüssigkeit

nicht enthalten sind:
- Solarspeicher
- Solar-Regelung
- Solar-Pumpengruppe
- Solar-Ausdehnungsgefäß

Bestell-Nr.: 191542
Menge: 1,000 Stck

**13.2.6 OERTLI Solarpaket SUN 211-7 (4x SUN 211) für Flachdachmontage**
OERTLI Solarpaket SUN 211-7
4 x Flachkollektor SUN 211
für Flachdachmontage
Fläche 8,32 m2
bestehend aus:
- Flachkollektor
- Montage - Sets
- Flachdachgestell
- Hydraulik - Sets
  inklusive Kollektorfühler
- Solarflüssigkeit

nicht enthalten sind:
- Solarspeicher
- Solar-Regelung
- Solar-Pumpengruppe
- Solar-Ausdehnungsgefäß

Bestell-Nr.: 191702
Menge: 1,000 Set

**13.2.7 OERTLI Solarpaket SUN 211-8 (5x SUN 211) für Flachdachmontage**
OERTLI Solarpaket SUN 211-8
5 x Flachkollektor SUN 211
für Flachdachmontage
Fläche 10,4 m2
bestehend aus:
- Flachkollektor
- Montage - Sets
- Flachdachgestell
- Hydraulik - Sets
  inklusive Kollektorfühler
- Solarflüssigkeit

nicht enthalten sind:
- Solarspeicher
- Solar-Regelung
- Solar-Pumpengruppe
- Solar-Ausdehnungsgefäß

Bestell-Nr.: 191703
Menge: 1,000 Set

**13.2.8 OERTLI Solarpaket SUN 211-5 (2x SUN 211) für Flachdachmontage**
OERTLI Solarpaket SUN 211-5
2 x Flachkollektor SUN 211
für Flachdachmontage
Fläche 4,16 m2
bestehend aus:
- Flachkollektor
- Montage - Sets
- Flachdachgestell
- Hydraulik - Sets
  inklusive Kollektorfühler
- Solarflüssigkeit

nicht enthalten sind:
- Solarspeicher
- Solar-Regelung
- Solar-Pumpengruppe
- Solar-Ausdehnungsgefäß

Bestell-Nr.: 191700
Menge: 1,000 Set

**13.2.9 OERTLI Solarpaket SUN 211-6 (3x SUN 211) für Flachdachmontage**
OERTLI Solarpaket SUN 211-6
3 x Flachkollektor SUN 211
für Flachdachmontage
Fläche 6,24 m2
bestehend aus:
- Flachkollektor
- Montage - Sets
- Flachdachgestell
- Hydraulik - Sets
  inklusive Kollektorfühler
- Solarflüssigkeit

nicht enthalten sind:
- Solarspeicher
- Solar-Regelung
- Solar-Pumpengruppe
- Solar-Ausdehnungsgefäß

Bestell-Nr.: 191701
Menge: 1,000 Set

**13.2.10 OERTLI Solarpaket 33 - Flachdach 2 x SUN 3010 + 1 x SUN 3015, 5,03 qm**
OERTLI Solarpaket 33
2 x Röhrenkollektor SUN 3010
und
1 x Röhrenkollektor SUN 3015
mit insgesamt 35 Röhren
Bruttofläche : 5,03  m²
senkrecht nebeneinander für Flachdach,

bestehend aus:

- Röhrenmodulen
- Kollektorverbinder
- Hydraulikabdeckung
- Flachdachständer
- Befestigungsklemmen
- Hydraulik - Sets
- Solarflüssigkeit

nicht enthalten sind:
- Solarspeicher
- Solar-Regelung
- Solar-Pumpengruppe
- Solar-Ausdehnungsgefäß

Bestell-Nr.:  191342
Menge: 1,000 Stck

**13.2.11 OERTLI Solarpaket 34 - Flachdach 3 x Röhrenkollektor SUN 3015, 6,39qm**
OERTLI Solarpaket 34
3 x Röhrenkollektor SUN 3015
mit insgesamt 45 Röhren
Bruttofläche : 6,39  m²
senkrecht nebeneinander für Flachdach,

bestehend aus:

- Röhrenmodulen
- Kollektorverbinder
- Hydraulikabdeckung
- Flachdachständer
- Befestigungsklemmen
- Hydraulik - Sets
- Solarflüssigkeit

nicht enthalten sind:
- Solarspeicher
- Solar-Regelung
- Solar-Pumpengruppe
- Solar-Ausdehnungsgefäß

Bestell-Nr.:  191343
Menge: 1,000 Stck

**13.2.12 OERTLI Solarpaket 31 - Flachdach 2 x Röhrenkollektor SUN 3010, 2,9 qm**
OERTLI Solarpaket 31
2 x Röhrenkollektor SUN 3010
mit insgesamt 20 Röhren
Bruttofläche : 2,9 m²
senkrecht nebeneinander für Flachdach,

bestehend aus:

- Röhrenmodulen
- Kollektorverbinder
- Hydraulikabdeckung
- Flachdachständer
- Befestigungsklemmen
- Hydraulik - Sets
- Solarflüssigkeit

nicht enthalten sind:
- Solarspeicher
- Solar-Regelung
- Solar-Pumpengruppe
- Solar-Ausdehnungsgefäß

Bestell-Nr.:  191340
Menge: 1,000 Stck

**13.2.13 OERTLI Solarpaket 32 - Flachdach 2 x Röhrenkollektor SUN 3015, 4,26qm**
OERTLI Solarpaket 32
2 x Röhrenkollektor SUN 3015
mit insgesamt 30 Röhren
Bruttofläche : 4,26  m²
senkrecht nebeneinander für Flachdach,

bestehend aus:

- Röhrenmodulen
- Kollektorverbinder
- Hydraulikabdeckung
- Flachdachständer
- Befestigungsklemmen
- Hydraulik - Sets
- Solarflüssigkeit

nicht enthalten sind:
- Solarspeicher
- Solar-Regelung
- Solar-Pumpengruppe
- Solar-Ausdehnungsgefäß

Bestell-Nr.:  191341
Menge: 1,000 Stck

**13.2.14 OERTLI Solarpaket 35 - Flachdach 2 x SUN 3010 + 2 x SUN 3015, 7,16qm**
OERTLI Solarpaket 35
2 x Röhrenkollektor SUN 3010
und
2 x Röhrenkollektor SUN 3015
mit insgesamt 50 Röhren
Bruttofläche : 7,16  m²
senkrecht nebeneinander für Flachdach,

bestehend aus:

- Röhrenmodulen
- Kollektorverbinder
- Hydraulikabdeckung
- Flachdachständer
- Befestigungsklemmen
- Hydraulik - Sets
- Solarflüssigkeit

nicht enthalten sind:
- Solarspeicher
- Solar-Regelung
- Solar-Pumpengruppe
- Solar-Ausdehnungsgefäß

Bestell-Nr.:  191344
Menge: 1,000 Stck

**13.2.15 OERTLI Solarpaket 38 - Flachdach 5 x Röhrenkollektor SUN 3015, 10,65 qm**
OERTLI Solarpaket 38
5 x Röhrenkollektor SUN 3015
mit insgesamt 75 Röhren
Bruttofläche : 10,65  m²
senkrecht nebeneinander für Flachdach,

bestehend aus:

- Röhrenmodulen
- Kollektorverbinder
- Hydraulikabdeckung
- Flachdachständer
- Befestigungsklemmen
- Hydraulik - Sets
- Solarflüssigkeit

nicht enthalten sind:
- Solarspeicher
- Solar-Regelung
- Solar-Pumpengruppe
- Solar-Ausdehnungsgefäß

Bestell-Nr.:  191347
Menge: 1,000 Stck

**13.2.16 OERTLI Solarpaket 11 Flachdach 3 x SUN 270 senkrecht nebeneinander**
OERTLI Solarpaket 11
3 x Flachkollektor SUN 270
senkrecht nebeneinander für Flachdach,
Fläche 8,1 m²

bestehend aus:
- Flachkollektoren
- Montage - Sets
- Aufständerung
- Hydraulik - Sets
  inklusive Kollektorfühler
- Solarflüssigkeit

nicht enthalten sind:
- Solarspeicher
- Solar-Regelung
- Solar-Pumpengruppe
- Solar-Ausdehnungsgefäß

Bestell-Nr.: 191538
Menge: 1,000 Stck

**13.2.17 OERTLI Solarpaket 36 - Flachdach 4 x Röhrenkollektor SUN 3015, 8,52qm**
OERTLI Solarpaket 36
4 x Röhrenkollektor SUN 3015
mit insgesamt 60 Röhren
Bruttofläche : 8,52  m²
senkrecht nebeneinander für Flachdach,

bestehend aus:

- Röhrenmodulen
- Kollektorverbinder
- Hydraulikabdeckung
- Flachdachständer
- Befestigungsklemmen
- Hydraulik - Sets
- Solarflüssigkeit

nicht enthalten sind:
- Solarspeicher
- Solar-Regelung
- Solar-Pumpengruppe
- Solar-Ausdehnungsgefäß

Bestell-Nr.:  191345
Menge: 1,000 Stck

**13.2.18 OERTLI Solarpaket 37 - Flachdach 2 x SUN 3010 + 3 x SUN 3015, 9,29qm**
OERTLI Solarpaket 37
2 x Röhrenkollektor SUN 3010
und
3 x Röhrenkollektor SUN 3015
mit insgesamt 65 Röhren
Bruttofläche : 9,29  m²
senkrecht nebeneinander für Flachdach,

bestehend aus:

- Röhrenmodulen
- Kollektorverbinder
- Hydraulikabdeckung
- Flachdachständer
- Befestigungsklemmen
- Hydraulik - Sets
- Solarflüssigkeit

nicht enthalten sind:
- Solarspeicher
- Solar-Regelung
- Solar-Pumpengruppe
- Solar-Ausdehnungsgefäß

Bestell-Nr.:  191346
Menge: 1,000 Stck

#### 13.3 Solar Pakete Schrägdach

**13.3.1 OERTLI Solarpaket 6 Schrägdach 4 x SUN 270 waagr. nebenein, Falzziegel**
OERTLI Solarpaket 6
4 x Flachkollektor SUN 270
waagerecht nebeneinander für Schrägdach, Falzziegel,
Fläche 10,8 m²

bestehend aus:
- Flachkollektoren
- Montage - Sets
- Dachanker
- Hydraulik - Sets
  inklusive Kollektorfühler
- Solarflüssigkeit

nicht enthalten sind:
- Solarspeicher
- Solar-Regelung
- Solar-Pumpengruppe
- Solar-Ausdehnungsgefäß

Bestell-Nr.: 191532
Menge: 1,000 Stck

**13.3.2 OERTLI Solarpaket 23 Schrägdach 8 x SUN C senkr. nebenein., Falzziegel**
OERTLI Solarpaket 23
8 x Flachkollektor SUN C
senkrecht nebeneinander für Schrägdach,
Falzziegel, Fläche 21,5 m²

bestehend aus:
- Flachkollektoren
- Montage - Sets
- Dachanker
- Hydraulik - Sets
  inklusive Kollektorfühler
- Solarflüssigkeit

nicht enthalten sind:
- Solarspeicher
- Solar-Regelung
- Solar-Pumpengruppe
- Solar-Ausdehnungsgefäß

Bestell-Nr.: 191550
Menge: 1,000 Stck

**13.3.3 OERTLI Solarpaket 24 Schrägdach 9 x SUN C senkr. nebenein., Falzziegel**
OERTLI Solarpaket 24
9 x Flachkollektor SUN C
senkrecht nebeneinander für Schrägdach,
Falzziegel, Fläche 24,2 m²

bestehend aus:
- Flachkollektoren
- Montage - Sets
- Dachanker
- Hydraulik - Sets
  inklusive Kollektorfühler
- Solarflüssigkeit

nicht enthalten sind:
- Solarspeicher
- Solar-Regelung
- Solar-Pumpengruppe
- Solar-Ausdehnungsgefäß

Bestell-Nr.: 191551
Menge: 1,000 Stck

**13.3.4 OERTLI Solarpaket 4 Schrägdach 2 x SUN 270 waagr. nebenein, Falzziegel**
OERTLI Solarpaket 4
2 x Flachkollektor SUN 270
waagerecht nebeneinander für Schrägdach, Falzziegel,
Fläche 5,4 m²

bestehend aus:
- Flachkollektoren
- Montage - Sets
- Dachanker
- Hydraulik - Sets
  inklusive Kollektorfühler
- Solarflüssigkeit

nicht enthalten sind:
- Solarspeicher
- Solar-Regelung
- Solar-Pumpengruppe
- Solar-Ausdehnungsgefäß

Bestell-Nr.: 191530
Menge: 1,000 Stck

**13.3.5 OERTLI Solarpaket 2 Schrägdach 3 x SUN 270 senk. nebenein., Falzziegel**
OERTLI Solarpaket 2
3 x Flachkollektor SUN 270
senkrecht nebeneinander für Schrägdach, Falzziegel,
Fläche 8,1 m²

bestehend aus:
- Flachkollektoren
- Montage - Sets
- Dachanker
- Hydraulik - Sets
  inklusive Kollektorfühler
- Solarflüssigkeit

nicht enthalten sind:
- Solarspeicher
- Solar-Regelung
- Solar-Pumpengruppe
- Solar-Ausdehnungsgefäß

Bestell-Nr.: 191528
Menge: 1,000 Stck

**13.3.6 OERTLI Solarpaket 8 Schrägdach 3 x SUN 270 waagr. überein, Falzziegel**
OERTLI Solarpaket 8
3 x Flachkollektor SUN 270
waagerecht übereinander für Schrägdach, Falzziegel,
Fläche 8,1 m²

bestehend aus:
- Flachkollektoren
- Montage - Sets
- Dachanker
- Hydraulik - Sets
  inklusive Kollektorfühler
- Solarflüssigkeit

nicht enthalten sind:
- Solarspeicher
- Solar-Regelung
- Solar-Pumpengruppe
- Solar-Ausdehnungsgefäß

Bestell-Nr.: 191534
Menge: 1,000 Stck

**13.3.7 OERTLI Solarpaket 28 Schrägdach 13 x SUN C senkr. nebenein., Falzziegel**
OERTLI Solarpaket 28
13 x Flachkollektor SUN C
senkrecht nebeneinander für Schrägdach,
Falzziegel, Fläche 35 m²

bestehend aus:
- Flachkollektoren
- Montage - Sets
- Dachanker
- Hydraulik - Sets
  inklusive Kollektorfühler
- Solarflüssigkeit

nicht enthalten sind:
- Solarspeicher
- Solar-Regelung
- Solar-Pumpengruppe
- Solar-Ausdehnungsgefäß

Bestell-Nr.: 191555
Menge: 1,000 Stck

**13.3.8 OERTLI Solarpaket 29 Schrägdach 14 x SUN C senkr. nebenein., Falzziegel**
OERTLI Solarpaket 29
14 x Flachkollektor SUN C
senkrecht nebeneinander für Schrägdach,
Falzziegel, Fläche 37,7 m²

bestehend aus:
- Flachkollektoren
- Montage - Sets
- Dachanker
- Hydraulik - Sets
  inklusive Kollektorfühler
- Solarflüssigkeit

nicht enthalten sind:
- Solarspeicher
- Solar-Regelung
- Solar-Pumpengruppe
- Solar-Ausdehnungsgefäß

Bestell-Nr.: 191556
Menge: 1,000 Stck

**13.3.9 OERTLI Solarpaket 30 Schrägdach 15 x SUN C senkr. nebenein., Falzziegel**
OERTLI Solarpaket 30
15 x Flachkollektor SUN C
senkrecht nebeneinander für Schrägdach,
Falzziegel, Fläche 40,4 m²

bestehend aus:
- Flachkollektoren
- Montage - Sets
- Dachanker
- Hydraulik - Sets
  inklusive Kollektorfühler
- Solarflüssigkeit

nicht enthalten sind:
- Solarspeicher
- Solar-Regelung
- Solar-Pumpengruppe
- Solar-Ausdehnungsgefäß

Bestell-Nr.: 191557
Menge: 1,000 Stck

**13.3.10 OERTLI Solarpaket 25 Schrägdach 10 x SUN C senkr. nebenein., Falzziegel**
OERTLI Solarpaket 25
10 x Flachkollektor SUN C
senkrecht nebeneinander für Schrägdach,
Falzziegel, Fläche 26,9 m²

bestehend aus:
- Flachkollektoren
- Montage - Sets
- Dachanker
- Hydraulik - Sets
  inklusive Kollektorfühler
- Solarflüssigkeit

nicht enthalten sind:
- Solarspeicher
- Solar-Regelung
- Solar-Pumpengruppe
- Solar-Ausdehnungsgefäß

Bestell-Nr.: 191552
Menge: 1,000 Stck

**13.3.11 OERTLI Solarpaket 26 Schrägdach 11x SUN C senkr. nebenein., Falzziegel**
OERTLI Solarpaket 26
11 x Flachkollektor SUN C
senkrecht nebeneinander für Schrägdach,
Falzziegel, Fläche 29,6 m²

bestehend aus:
- Flachkollektoren
- Montage - Sets
- Dachanker
- Hydraulik - Sets
  inklusive Kollektorfühler
- Solarflüssigkeit

nicht enthalten sind:
- Solarspeicher
- Solar-Regelung
- Solar-Pumpengruppe
- Solar-Ausdehnungsgefäß

Bestell-Nr.: 191553
Menge: 1,000 Stck

**13.3.12 OERTLI Solarpaket 27 Schrägdach 12 x SUN C senkr. nebenein., Falzziegel**
OERTLI Solarpaket 27
12 x Flachkollektor SUN C
senkrecht nebeneinander für Schrägdach,
Falzziegel, Fläche 32,3 m²

bestehend aus:
- Flachkollektoren
- Montage - Sets
- Dachanker
- Hydraulik - Sets
  inklusive Kollektorfühler
- Solarflüssigkeit

nicht enthalten sind:
- Solarspeicher
- Solar-Regelung
- Solar-Pumpengruppe
- Solar-Ausdehnungsgefäß

Bestell-Nr.: 191554
Menge: 1,000 Stck

**13.3.13 OERTLI Solarpaket 7 Schrägdach 2 x SUN 270 waagr. überein, Falzziegel**
OERTLI Solarpaket 7
2 x Flachkollektor SUN 270
waagerecht übereinander für Schrägdach, Falzziegel,
Fläche 5,4 m²

bestehend aus:
- Flachkollektoren
- Montage - Sets
- Dachanker
- Hydraulik - Sets
  inklusive Kollektorfühler
- Solarflüssigkeit

nicht enthalten sind:
- Solarspeicher
- Solar-Regelung
- Solar-Pumpengruppe
- Solar-Ausdehnungsgefäß

Bestell-Nr.: 191533
Menge: 1,000 Stck

**13.3.14 OERTLI Solarpaket 28 - Schrägdach 4 x Röhrenkollektor SUN 3015, 8,52qm**
OERTLI Solarpaket 28
4 x Röhrenkollektor SUN 3015
mit insgesamt 60 Röhren
Bruttofläche : 8,52 m²
senkrecht nebeneinander für Schrägdach,
Falzziegel
bestehend aus:

- Röhrenmodulen
- Kollektorverbinder
- Hydraulikabdeckung
- Montage - Sets
- Dachanker
- Hydraulik - Sets
- Solarflüssigkeit

nicht enthalten sind:
- Solarspeicher
- Solar-Regelung
- Solar-Pumpengruppe
- Solar-Ausdehnungsgefäß

Bestell-Nr.:  191321
Menge: 1,000 Stck

**13.3.15 OERTLI Solarpaket 25 - Schrägdach 2 x SUN 3010 + 1 x SUN 3015, 5,03qm**
OERTLI Solarpaket 25
2 x Röhrenkollektor SUN 3010
und
1 x Röhrenkollektor SUN 3015
mit insgesamt 35 Röhren
Bruttofläche : 5,03 m²
senkrecht nebeneinander für Schrägdach,
Falzziegel
bestehend aus:

- Röhrenmodulen
- Kollektorverbinder
- Hydraulikabdeckung
- Montage - Sets
- Dachanker
- Hydraulik - Sets
- Solarflüssigkeit

nicht enthalten sind:
- Solarspeicher
- Solar-Regelung
- Solar-Pumpengruppe
- Solar-Ausdehnungsgefäß

Bestell-Nr.:  191322
Menge: 1,000 Stck

**13.3.16 OERTLI Solarpaket 23 - Schrägdach 2 x Röhrenkollektor SUN 3010, 2,9 qm**
OERTLI Solarpaket 23
2 x Röhrenkollektor SUN 3010
mit insgesamt 20 Röhren
Bruttofläche : 2,9 qm
senkrecht nebeneinander für Schrägdach,
Falzziegel
bestehend aus:

- Röhrenmodulen
- Kollektorverbinder
- Hydraulikabdeckung
- Montage - Sets
- Dachanker
- Hydraulik - Sets
- Solarflüssigkeit

nicht enthalten sind:
- Solarspeicher
- Solar-Regelung
- Solar-Pumpengruppe
- Solar-Ausdehnungsgefäß

Bestell-Nr.:  191337
Menge: 1,000 Stck

**13.3.17 OERTLI Solarpaket 27 - Schrägdach 2 x SUN3010 + 2 x SUN 3015, 7,16qm**
OERTLI Solarpaket 27
2 x Röhrenkollektor SUN 3010
und
2 x Röhrenkollektor SUN 3015
mit insgesamt 50 Röhren
Bruttofläche : 7,16 qm
senkrecht nebeneinander für Schrägdach,
Falzziegel

bestehend aus:

- Röhrenmodulen
- Kollektorverbinder
- Hydraulikabdeckung
- Montage - Sets
- Dachanker
- Hydraulik - Sets
- Solarflüssigkeit

nicht enthalten sind:
- Solarspeicher
- Solar-Regelung
- Solar-Pumpengruppe
- Solar-Ausdehnungsgefäß

Bestell-Nr.: 191297
Menge: 1,000 Stck

**13.3.18 OERTLI Solarpaket 30 - Schrägdach 5 x Röhrenkollektor SUN 3015, 10,65qm**
OERTLI Solarpaket 30
5 x Röhrenkollektor SUN 3015
mit insgesamt 75 Röhren
Bruttofläche : 10,65 qm
senkrecht nebeneinander für Schrägdach,
Falzziegel
bestehend aus:

- Röhrenmodulen
- Kollektorverbinder
- Montage - Sets
- Dachanker
- Hydraulik - Sets
- Solarflüssigkeit

nicht enthalten sind:
- Solarspeicher
- Solar-Regelung
- Solar-Pumpengruppe
- Solar-Ausdehnungsgefäß

Bestell-Nr.: 191298
Menge: 1,000 Stck

**13.3.19 OERTLI Solarpaket 26 - Schrägdach 3 x Röhrenkollektor SUN 3015, 6,39qm**
OERTLI Solarpaket 26
3 x Röhrenkollektor SUN 3015
mit insgesamt 45 Röhren
Bruttofläche : 6,39 m²
senkrecht nebeneinander für Schrägdach,
Falzziegel
bestehend aus:

- Röhrenmodulen
- Kollektorverbinder
- Hydraulikabdeckung
- Montage - Sets
- Dachanker
- Hydraulik - Sets
- Solarflüssigkeit

nicht enthalten sind:
- Solarspeicher
- Solar-Regelung
- Solar-Pumpengruppe
- Solar-Ausdehnungsgefäß

Bestell-Nr.  : 191299
Menge: 1,000 Stck

**13.3.20 OERTLI Solarpaket 3 Schrägdach 4 x SUN 270 senk. nebenein., Falzziegel**
OERTLI Solarpaket 3
4 x Flachkollektor SUN 270
senkrecht nebeneinander für Schrägdach, Falzziegel,
Fläche 10,8 m²

bestehend aus:
- Flachkollektoren
- Montage - Sets
- Dachanker
- Hydraulik - Sets
  inklusive Kollektorfühler
- Solarflüssigkeit

nicht enthalten sind:
- Solarspeicher
- Solar-Regelung
- Solar-Pumpengruppe
- Solar-Ausdehnungsgefäß

Bestell-Nr.: 191529
Menge: 1,000 Stck

**13.3.21 OERTLI Solarpaket 9 Schrägdach 4 x SUN 270 waagr. überein, Falzziegel**
OERTLI Solarpaket 9
4 x Flachkollektor SUN 270
waagerecht übereinander für Schrägdach, Falzziegel,
Fläche 10,8 m²

bestehend aus:
- Flachkollektoren
- Montage - Sets
- Dachanker
- Hydraulik - Sets
  inklusive Kollektorfühler
- Solarflüssigkeit

nicht enthalten sind:
- Solarspeicher
- Solar-Regelung
- Solar-Pumpengruppe
- Solar-Ausdehnungsgefäß

Bestell-Nr.: 191535
Menge: 1,000 Stck

**13.3.22 OERTLI Solarpaket 1 Schrägdach 2 x SUN 270 senk. nebenein., Falzziegel**
OERTLI Solarpaket 1
2 x Flachkollektor SUN 270
senkrecht nebeneinander für Schrägdach, Falzziegel,
Fläche 5,4 m²

bestehend aus:
- Flachkollektoren
- Montage - Sets
- Dachanker
- Hydraulik - Sets
  inklusive Kollektorfühler
- Solarflüssigkeit

nicht enthalten sind:
- Solarspeicher
- Solar-Regelung
- Solar-Pumpengruppe
- Solar-Ausdehnungsgefäß

Bestell-Nr.: 191527
Menge: 1,000 Stck

**13.3.23 OERTLI Solarpaket 29 - Schrägdach 2 x SUN 3010 + 3 x SUN 3015, 9,29 qm**
OERTLI Solarpaket 29
2 x Röhrenkollektor SUN 3010
und
3 x Röhrenkollektor SUN 3015
mit insgesamt 65 Röhren
Bruttofläche : 9,29 m²
senkrecht nebeneinander für Schrägdach,
Falzziegel
bestehend aus:

- Röhrenmodulen
- Kollektorverbinder
- Hydraulikabdeckung
- Montage - Sets
- Dachanker
- Hydraulik - Sets
- Solarflüssigkeit

nicht enthalten sind:
- Solarspeicher
- Solar-Regelung
- Solar-Pumpengruppe
- Solar-Ausdehnungsgefäß

Bestell-Nr.: 191339
Menge: 1,000 Stck

**13.3.24 OERTLI Solarpaket 24 - Schrägdach 2 x Röhrenkollektor SUN 3015, 4,26 qm**
OERTLI Solarpaket 24
2 x Röhrenkollektor SUN 3015
mit insgesamt 30 Röhren
Bruttofläche : 4,26 qn
senkrecht nebeneinander für Schrägdach,
Falzziegel
bestehend aus:

- Röhrenmodulen
- Kollektorverbinder
- Hydraulikabdeckung
- Montage - Sets
- Dachanker
- Hydraulik - Sets
- Solarflüssigkeit

nicht enthalten sind:
- Solarspeicher
- Solar-Regelung
- Solar-Pumpengruppe
- Solar-Ausdehnungsgefäß

Bestell-Nr.: 191338
Menge: 1,000 Stck

**13.3.25 OERTLI Solarpaket 5 Schrägdach 3 x SUN 270 waagr. nebenein, Falzziegel**
OERTLI Solarpaket 5
3 x Flachkollektor SUN 270
waagerecht nebeneinander für Schrägdach, Falzziegel,
Fläche 8,1 m²

bestehend aus:
- Flachkollektoren
- Montage - Sets
- Dachanker
- Hydraulik - Sets
  inklusive Kollektorfühler
- Solarflüssigkeit

nicht enthalten sind:
- Solarspeicher
- Solar-Regelung
- Solar-Pumpengruppe
- Solar-Ausdehnungsgefäß

Bestell-Nr.: 191531
Menge: 1,000 Stck

#### 13.4 Solar Pakete Schrägdach

**13.4.1 OERTLI Solarpaket SUN 211-3 (4x SUN 211) senkrecht für Schrägdach, Falzziegel**
OERTLI Solarpaket SUN 211-3
4 x Flachkollektor SUN 211
senkrecht für Schrägdach, Falzziegel
Fläche 8,32 m2
bestehend aus:
- Flachkollektor
- Montage - Sets
- Dachanker
- Hydraulik - Sets
  inklusive Kollektorfühler
- Solarflüssigkeit

nicht enthalten sind:
- Solarspeicher
- Solar-Regelung
- Solar-Pumpengruppe
- Solar-Ausdehnungsgefäß

Bestell-Nr.: 191698
Menge: 1,000 Stck

**13.4.2 OERTLI Solarpaket SUN 211-4 (5x SUN 211) senkrecht für Schrägdach, Falzziegel**
OERTLI Solarpaket SUN 211-4
5 x Flachkollektor SUN 211
senkrecht für Schrägdach, Falzziegel
Fläche 10,4 m2
bestehend aus:
- Flachkollektor
- Montage - Sets
- Dachanker
- Hydraulik - Sets
  inklusive Kollektorfühler
- Solarflüssigkeit

nicht enthalten sind:
- Solarspeicher
- Solar-Regelung
- Solar-Pumpengruppe
- Solar-Ausdehnungsgefäß

Bestell-Nr.: 191699
Menge: 1,000 Stck

**13.4.3 OERTLI Solarpaket SUN 211-2 (3x SUN 211) senkrecht für Schrägdach, Falzziegel**
OERTLI Solarpaket SUN 211-2
3 x Flachkollektor SUN 211
senkrecht für Schrägdach, Falzziegel
Fläche 6,24 m2
bestehend aus:
- Flachkollektor
- Montage - Sets
- Dachanker
- Hydraulik - Sets
  inklusive Kollektorfühler
- Solarflüssigkeit

nicht enthalten sind:
- Solarspeicher
- Solar-Regelung
- Solar-Pumpengruppe
- Solar-Ausdehnungsgefäß

Bestell-Nr.: 191697
Menge: 1,000 Set

**13.4.4 OERTLI Solarpaket 31 Schrägdach 16 x SUN C senkr. nebenein., Falzziegel**
OERTLI Solarpaket 31
16 x Flachkollektor SUN C
senkrecht nebeneinander für Schrägdach,
Falzziegel, Fläche 43 m²

bestehend aus:
- Flachkollektoren
- Montage - Sets
- Dachanker
- Hydraulik - Sets
  inklusive Kollektorfühler
- Solarflüssigkeit

nicht enthalten sind:
- Solarspeicher
- Solar-Regelung
- Solar-Pumpengruppe
- Solar-Ausdehnungsgefäß

Bestell-Nr.: 191558
Menge: 1,000 Stck

**13.4.5 OERTLI Solarpaket SUN 211-1 (2x SUN 211) senkrecht für Schrägdach, Falzziegel**
OERTLI Solarpaket SUN 211-1
2 x Flachkollektor SUN 211
senkrecht für Schrägdach, Falzziegel
Fläche 4,16 m2
bestehend aus:
- Flachkollektor
- Montage - Sets
- Dachanker
- Hydraulik - Sets
  inklusive Kollektorfühler
- Solarflüssigkeit

nicht enthalten sind:
- Solarspeicher
- Solar-Regelung
- Solar-Pumpengruppe
- Solar-Ausdehnungsgefäß

Bestell-Nr.: 191696
Menge: 1,000 Set

#### 13.5 Solar Pakete Indach

**13.5.1 OERTLI Solarpaket SUN 211-10 (3xSUN 211) senkrecht nebeneinander für INDACH**
OERTLI Solarpaket SUN 211-10
3 x Flachkollektor SUN 211
senkrecht nebeneinander für INDACH,
Fläche 6,24 m²

bestehend aus:
- Flachkollektoren
- Indach-Montage - Sets
- Hydraulik - Sets
  inklusive Kollektorfühler
- Solarflüssigkeit

nicht enthalten sind:
- Solarspeicher
- Solar-Regelung
- Solar-Pumpengruppe
- Solar-Ausdehnungsgefäß

Bestell-Nr.: 191705
Menge: 1,000 Set

**13.5.2 OERTLI Solarpaket SUN 211-11 (4xSUN 211) senkrecht nebeneinander für INDACH**
OERTLI Solarpaket SUN 211-11
4 x Flachkollektor SUN 211
senkrecht nebeneinander für INDACH,
Fläche 8,32 m²

bestehend aus:
- Flachkollektoren
- Indach-Montage - Sets
- Hydraulik - Sets
  inklusive Kollektorfühler
- Solarflüssigkeit

nicht enthalten sind:
- Solarspeicher
- Solar-Regelung
- Solar-Pumpengruppe
- Solar-Ausdehnungsgefäß

Bestell-Nr.: 191706
Menge: 1,000 Set

**13.5.3 OERTLI Solarpaket SUN 211-12 (5xSUN 211) senkrecht nebeneinander für INDACH**
OERTLI Solarpaket SUN 211-12
5 x Flachkollektor SUN 211
senkrecht nebeneinander für INDACH,
Fläche 10,4 m²

bestehend aus:
- Flachkollektoren
- Indach-Montage - Sets
- Hydraulik - Sets
  inklusive Kollektorfühler
- Solarflüssigkeit

nicht enthalten sind:
- Solarspeicher
- Solar-Regelung
- Solar-Pumpengruppe
- Solar-Ausdehnungsgefäß

Bestell-Nr.: 191707
Menge: 1,000 Set

**13.5.4 OERTLI Solarpaket SUN 211-9 (2x SUN 211) senkrecht nebeneinander für INDACH**
OERTLI Solarpaket SUN 211-9
2 x Flachkollektor SUN 211
senkrecht nebeneinander für INDACH,
Fläche 4,16 m²

bestehend aus:
- Flachkollektoren
- Indach-Montage - Sets
- Hydraulik - Sets
  inklusive Kollektorfühler
- Solarflüssigkeit

nicht enthalten sind:
- Solarspeicher
- Solar-Regelung
- Solar-Pumpengruppe
- Solar-Ausdehnungsgefäß

Bestell-Nr.: 191704
Menge: 1,000 Set

**13.5.5 OERTLI Solarpaket 16 INDACH 2 x SUN 270 senkrecht nebeneinander**
OERTLI Solarpaket 16
2 x Flachkollektor SUN 270
senkrecht nebeneinander für INDACH,
Fläche 5,4 m²

bestehend aus:
- Flachkollektoren
- Indach-Montage - Sets
- Hydraulik - Sets
  inklusive Kollektorfühler
- Solarflüssigkeit

nicht enthalten sind:
- Solarspeicher
- Solar-Regelung
- Solar-Pumpengruppe
- Solar-Ausdehnungsgefäß

Bestell-Nr.: 191543
Menge: 1,000 Stck

**13.5.6 OERTLI Solarpaket 17 INDACH 3 x SUN 270 senkrecht nebeneinander**
OERTLI Solarpaket 17
3 x Flachkollektor SUN 270
senkrecht nebeneinander für INDACH,
Fläche 8,1 m²

bestehend aus:
- Flachkollektoren
- Indach-Montage - Sets
- Hydraulik - Sets
  inklusive Kollektorfühler
- Solarflüssigkeit

nicht enthalten sind:
- Solarspeicher
- Solar-Regelung
- Solar-Pumpengruppe
- Solar-Ausdehnungsgefäß

Bestell-Nr.: 191544
Menge: 1,000 Stck

**13.5.7 OERTLI Solarpaket 18 INDACH 4 x SUN 270 senkrecht nebeneinander**
OERTLI Solarpaket 18
4 x Flachkollektor SUN 270
senkrecht nebeneinander für INDACH,
Fläche 10,8 m²

bestehend aus:
- Flachkollektoren
- Indach-Montage - Sets
- Hydraulik - Sets
  inklusive Kollektorfühler
- Solarflüssigkeit

nicht enthalten sind:
- Solarspeicher
- Solar-Regelung
- Solar-Pumpengruppe
- Solar-Ausdehnungsgefäß

Bestell-Nr.: 191545
Menge: 1,000 Stck

#### 13.6 Zubehör Solar

**13.6.1 OERTLI Einblechung Dachintegration Erweiterungsset**
OERLTI Dachintegration Einblechung Erweiterung
Kolli ER 49

Bestell-Nr.: 100013476
Menge: 1,000 Stck

**13.6.2 OERTLI Profilset INDACH für 2 SUN 211 Kollektoren**
OERTLI Profilset INDACH
für 2 SUN 211

Bestell-Nr.: 100013481
Menge: 1,000 Set

**13.6.3 OERTLI Membran-Druckausdehnungsgefäß mit 18 Liter, für geschl. Solaranlagen**
OERTLI Membran-Druckausdehn.-
gefäß 18 Liter, f. geschl. Solaranlagen

Bruttovolumen:  18 Liter
Vordruck:  3 bar
zul. Betriebsüberdruck: 10 bar
ohne Wandhalterung

Bestell-Nr.:  251905
Menge: 1,000 Stck

**13.6.4 OERTLI Hydraulische Anschlussset für 2 SUN 211 Kollketoren mit Fühler**
OERLTI Hydraulische Anschlussset
für 2 SUN 211 mit Fühler
 Kolli ER 67

Bestell-Nr.: 100013503
Menge: 1,000 Set

**13.6.5 OERTLI Kollektorverbinder DN 12 für Dachintegration, 230 mm lang**
OERTLI Kollektor-Verbinder DN 12
für 2 SUN 211, mit 230 mm
Kolli ER 68

Bestell-Nr.: 100013504
Menge: 1,000 Stck

**13.6.6 OERTLI Einblechung Dachintegration für 2 Sun 211 Kollektoren**
OERLTI Dachintegration Einblechung
für 2 SUn 211

Bestell-Nr.: 100013474
Menge: 1,000 Stck

**13.6.7 OERTLI Verschraubungsübergang (2 St.) f.solare Pumpenstati. OSS, 1"IG auf DN22**
OERTLI Verschraubungsübergang für
solare Pumpenstationen OSS
Überwurfmutter 1 Zoll Übergang auf Schneidringdurchm.
22 mm mit Klemmring und Stützhülse.

Set besteht aus zwei Stück

Bestell-Nr.: 191385
Menge: 1,000 Stck

**13.6.8 OERTLI Erweiterungspaket um 2 Kreise für Solepakete**
OERTLI Erweiterungspaket um 2 Kreise
für Solepakete bestehend aus:
2 x 100 m PE-Rohr, 2x Erweiterungsbalken
inkl. Verschraubungen, 20 kg Neutragel

Bestell-Nr.: 191408
Menge: 1,000 Stck

**13.6.9 OERTLI Strömungswächter für Solekreis**
OERTLI Strömungswächter für
Solekreis

Bestell-Nr.: 191306
Menge: 1,000 Stck

**13.6.10 OERTLI Universeller Wärmemengenzähler für Solaranlagen mit Volumenmessteil**
OERTLI Universeller Wärmemengen-zähler für Solaranlagen
geeignet für Wasser/Glykolgemische,
bestehend aus:
- Wärmemengenzählermodul
- 2 Temperatursensoren
- Volumenmessteil

Technische Daten:
Nenndurchfluss  0,6 m³/h=10 l/min
Maximaler Druchfluss 1,2 m³/h =20 l/min
Anschlüsse:  1/2" AG
Gehäuse:  Kunststoff
Schutzart:  IP 20 / DIN 40050
Anzeige:  Grafik-Display, LED
Leistungsaufnahme: 2 VA
Versorgung:  220 V
Messgenauigkeit:  +/- 0,3 K
Messbereich:  -30°C bis 150°C

Bestell-Nr.: 191171
Menge: 1,000 Stck

**13.6.11 OERTLI Verschraubungsübergang (2 St.) f.solare Pumpenstati. OSS, 1"IG auf DN15**
OERTLI Verschraubungsübergang für
solare Pumpenstationen OSS
Überwurfmutter 1 Zoll Übergang auf Schneidringdurchm.
15 mm mit Klemmring und Stützhülse.

Set besteht aus zwei Stück

Bestell-Nr.: 191383
Menge: 1,000 Set

**13.6.12 OERTLI Verschraubungsübergang (2 St.) f.solare Pumpenstati. OSS, 1"IG auf DN18**
OERTLI Verschraubungsübergang für
solare Pumpenstationen OSS
Überwurfmutter 1 Zoll Übergang auf Schneidringdurchm.
18 mm mit Klemmring und Stützhülse.

Set besteht aus zwei Stück

Bestell-Nr.: 191384
Menge: 1,000 Stck

**13.6.13 OERTLI Indach Zusatzprofil für 1 SUN 211 Kollektor**
ORTLI Indach Zusatzprofil
für 1 SUN 211
Kolli ER 35

Bestell-Nr.: 100013482
Menge: 1,000 Stck

**13.6.14 OERTLI Differenzregelung MCDB für solare Be- und Entladestation**
OERTLI Differenzregelung MCDB
für solare Be- und Entladestation

Kolli EC 162

Bestell-Nr.: 100004650
Menge: 1,000 Stck

**13.6.15 OERTLI solare Be- und Entladestation DMCDB, incl. 3xPT1000, 2 Pumpen, 3 Vent.**
OERTLI solare Be- und Entladestation
DMCDB

Incl. 3 Temperaturfühler PT 1000,
2 Pumpen und 3-Wege-Umschaltventil

Bestell-Nr.: 100004653
Menge: 1,000 Stck

**13.6.16 OERTLI Montageset Aufdach / Flachdach pro Kollektor**
Aufdach Montageset Flachdach EG 450
1 Kollektor SUN 211 + Befestigung

Bestell-Nr.: 100008009
Menge: 1,000 Set

**13.6.17 OERTLI Doppel-Klemmringverschraubung 15 mm EG 374, f. Duotubes,ohne Hartlöten**
OERTLI  Doppel-Klemmringver-
schraubung zur Verbindung von
Solar-Doppelrohren DUOTUBES
ohne Hartlöten

Cu 15 mm ( 2 Stück )
Kolli EG 374

Bestell-Nr.:  100000417
Menge: 1,000 Stck

**13.6.18 OERTLI Doppel-Klemmringverschraubung 18 mm EG 375, f. Duotubes,ohne Hartlöten**
OERTLI  Doppel-Klemmringver-
schraubung zur Verbindung von
Solar-Doppelrohren DUOTUBES
ohne Hartlöten

Cu 18 mm ( 2 Stück )
Kolli EG 375

Bestell-Nr.:  100000418
Menge: 1,000 Stck

**13.6.19 OERTLI Solarregelung OETROSOL C Kolli EC 183**
OERTLI SOLARREGLER OETROSOL C
für die Regelung einer Solaranlage mit
Solarspeicher, der mit bis zu 2
integrierten Solarwärmetauschern
ausgestattet ist und 1 zusätzlicher Verbraucher (z.B.
Plattenwärmetauscher).
- mit Vbus-Anschluss
Regelt auch die modulierende Solarpumpe
der Pumpenstation OKS...
- mit digitaler Anzeige, einstellbare
  max.Temperaturbegrenzung auf 90 °C
- incl. Kollektor- und
  Speichertemperaturfühler
- Fühler PT 1000, Durchmesser 6 mm

Diese intelligenten und unabhängigen
Regelungen optimieren sich selbständig,
indem die Temperaturen von Kollektor und
Speicher ständig abgefragt werden
und die Drehzahl der Umwälzpumpe
angepasst wird (matched flow). Beide
Solarregelungen verfügen über eine
Pumpensteuerung zum Schutz der
Solaranlage vor Übertemperatur.

Kolli EC 183

Bestell-Nr.: 100001011
Menge: 1,000 Stck

**13.6.20 OERTLI Solar-Rohr DUO-Flex, Edelstahl 20 mm x 15 m, f. Solaranlage an Speicher**
OERTLI Solardoppelrohr DUO-FLEX
incl. UV-beständiger Isolierung und
Fühlerkabel
Edelstahl - Flexrohr
DN 20, Länge 15 Meter
zur Anbindung der Solaranlage an
den Solarspeicher

Kolli EG 456
Bestell-Nr.: 100008021
Menge: 1,000 Stck

**13.6.21 OERTLI Solarregler OETROSOL A Regelung Solaranlage mit Solarspeicher**
OERTLI SOLARREGLER OETROSOL A
für die Regelung einer Solaranlage mit
Solarspeicher,
Regelt auch die modulierende Solarpumpe
der Pumpenstation DKP 6-8 und 9-20.
- mit digitaler Anzeige, einstellbare
  max.Temperaturbegrenzung auf 90 °C
- incl. Kollektor- und
  Speichertemperaturfühler
- Fühler PT 1000, Durchmesser 6 mm

Diese intelligenten und unabhängigen
Regelungen optimieren sich selbständig,
indem die Temperaturen von Kollektor und
Speicher ständig abgefragt werden
und die Drehzahl der Umwälzpumpe
angepasst wird (matched flow). Beide
Solarregelungen verfügen über eine
Pumpensteuerung zum Schutz der
Solaranlage vor Übertemperatur.

Kolli EC 321

Bestell-Nr.: 100008882
Menge: 1,000 Stck

**13.6.22 OERTLI Solar-Rohr DUO-Flex, Edelstahl, 16 mm x 15 m, f. Solaranlage an Speicher**
OERTLI Solardoppelrohr DUO-FLEX
incl. UV-beständiger Isolierung und
Fühlerkabel
Edelstahl - Flexrohr
DN 16, Länge 15 Meter
zur Anbindung der Solaranlage an
den Solarspeicher

Kolli EG 455
Bestell-Nr.: 100008020
Menge: 1,000 Stck

**13.6.23 OERTLI Brauchwassermischer DUCO MIX mit Klemmringverschraubung 22 mm**
OERTLI Brauchwassermischer DUCO MIX
mit Klemmringverschraubung 22 mm

Bestell-Nr.: 190049
Menge: 1,000 Stck

**13.6.24 OERTLI Membran-Druckausdehngefäß 80 Liter, für geschl. Solaranlagen**
OERTLI Membran-Druckausdehngefäß
80 Liter, f. geschl. Solaranlagen

Bruttovolumen: 80 Liter
Vordruck:  2,5 bar
zul. Betriebsüberdruck: 10 bar
Max. Temperatur : 110°C

Bestell-Nr.:  190931
Menge: 1,000 Stck

**13.6.25 OERTLI SOLARREGLER OETROSOL B2 Regel. Solaranlage mit Speicher (2 SWT)**
OERTLI SOLARREGLER OETROSOL B2
für die Regelung einer Solaranlage mit
Solarspeicher, der mit bis zu 2
integrierten Solarwärmetauschern
ausgestattet ist (z.B. POWERSUN 350).
Regelt auch die modulierende Solarpumpe
der Pumpenstation OKS...
- mit digitaler Anzeige, einstellbare
  max.Temperaturbegrenzung auf 90 °C
- incl. Kollektor- und
  Speichertemperaturfühler
- Fühler PT 1000, Durchmesser 6 mm

Diese intelligenten und unabhängigen
Regelungen optimieren sich selbständig,
indem die Temperaturen von Kollektor und
Speicher ständig abgefragt werden
und die Drehzahl der Umwälzpumpe
angepasst wird (matched flow). Die
Solarregelung verfügt über eine
Pumpensteuerung zum Schutz der
Solaranlage vor Übertemperatur.

Bestell-Nr.: 100008883
Menge: 1,000 Stck

#### 13.7 Zubehör Solar

**13.7.1 OERTLI Solar Anbau-Pumpengruppe DKP 6-8 für Kollektoren SUN, mit 6-Meter-Pumpe**
OERTLI Solarpumpengruppe DKP 6-8
für bis zu 3 Kollektoren SUN 270 bzw.
4 Kollektoren SUN 210 bzw.
6 Kollektoren SUN 3000
mit 6-Meter-Pumpe

zum direkten Anbau an Solarspeicher
OBSB oder OBSP

Die Regelung OETROSOL A ist Zubehör!

Kolli EC 156

Bestell-Nr.: 100008012
Menge: 1,000 Stck

**13.7.2 OERTLI Mehrpreis Solarpumpe ST 20/11 als Option für Solargruppe OKS**
OERTLI Solarpumpe ST 20/11
als Option für Solargruppe OKS
Leistungsstärkere Pumpe ( 11 m )

Mehrpreis zur Standard-Gruppe

Bestell-Nr.: 97930860
Menge: 1,000 Stck

**13.7.3 OERTLI Tichelmann-Hydraulik-Grundset für SUN 3010/3015**
OERTLI  Tichelmann-Hydraulik-Grundset
(U-Bogen) 2 Blinddeckel/Dichtung
für SUN 3010/3015

Set besteht aus:
- 1 Stück U-Bogen inkl. Dichtungen 3/4"
- 2 Stück Blinddeckel 3/4"

Bestell-Nr.: 191257
Menge: 1,000 Stck

**13.7.4 OERTLI Erweiterungs Wannen- u. Profilset für 1 Kollektor SUN 270, senkr. Montage**
OERTLI Erweiterungs-Wannen-
und Profilset für
1 Kollektor Typ SUN 270
senkrechte Montage

nur in Verbindung mit Basis-Wannen-
und Profilset

Bestell-Nr.  :  100006820
Menge: 1,000 Stck

**13.7.5 OERTLI ALU-Dachanker Inhalt: 6 Stück, Kolli EG 312**
OERTLI ALU-Dachanker
für Falzziegel SUN 230/270/3000
Inhalt: 6 Stück
Kolli EG 312

Bestell-Nr.:  89807312
Menge: 1,000 Stck

**13.7.6 OERTLI Solar Anbau-Pumpengruppe DKP 9-20 für Kollektoren SUN, mit 9-Meter-Pumpe**
OERTLI Solarpumpengruppe DKP 9-20
für bis zu 8 Kollektoren SUN 270 bzw.
10 Kollektoren SUN 210 bzw.
12 Kollektoren SUN 3000
mit 9-Meter-Pumpe

zum direkten Anbau an Solarspeicher
OBSB oder OBSP

Die Regelung OETROSOL A ist Zubehör!

Kolli EC 157

Bestell-Nr.: 100008013
Menge: 1,000 Stck

**13.7.7 OERTLI Kollektorverbinder (Kompensator) für SUN 3000, 3 Stück**
OERTLI  Kollektorverbinder
(3 St. Kompensatoren)
für SUN 3010 und SUN 3015
Anschlüsse: 3/4"
inklusive Dichtungen 18x24 mm

Bestell-Nr.:191256
Menge: 1,000 Stck

**13.7.8 OERTLI Kollektor-Verbinder DN 12 für 2 SUN 211 Kollektoren, 270 mm lang**
OERTLI Kollektor-Verbinder Aufdach DN 12
für 2 SUN 211, 270 mm lang
Kolli ER 69

Bestell-Nr.: 100013670
Menge: 1,000 Stck

**13.7.9 OERTLI Set mit 2 Montageschienen für SUN 3010, Kolli ER31**
OERTLI Befestigungsset SUN 3010
Montageschinen sind für die
Schrägdachbefestigung auf den
Dachhaken für einen Kollektor Typ SUN 3010 geeignet

Kolli ER 31

Bestell-Nr.:  100012019
Menge: 1,000 Set

**13.7.10 OERTLI Set mit 2 Montageschienen für SUN 3015, Kolli ER 32**
OERTLI Befestigungsset SUN 3015
Montageschinen sind für die
Schrägdachbefestigung auf den
Dachhaken für einen Kollektor Typ SUN 3015 geeignet.

Kolli ER 32

Bestell-Nr.:  100012020
Menge: 1,000 Set

**13.7.11 OERTLI Montagewinkel für SUN 3000 4 Stück**
OERTLI 4 Stück Befestigungen
zur Montage des Vakuum-Röhren-
Kollektors an die Profilschienen

Bestell-Nr.:191255
Menge: 1,000 Stck

**13.7.12 OERTLI Differenzregelung SUN 7 E**
OERTLI Differenzregelung SUN 7
für Festbrennstoffkessel Stadler H 25-33
- Ausführung als Wandmontage
- zur Vermeidung der Pufferspeicherrückladung in
den Kessel
- mit Kessel- und Pufferspeicherfühler

Bestell-Nr.: 190612
Menge: 1,000 Stck

**13.7.13 OERTLI Basis-Montage-Anschluss-Set für 2 Kollektoren SUN 270, neben.o.über.**
OERTLI Basis-Montage-Anschluss-Set
für 2 Kollektoren SUN 270 senkrecht
nebeneinander + waagerecht übereinander

Lieferumfang:
2 x Abstandshülse
2 x Reduzierung auf 18 x 16 (Schneidring)
2 x Reduzierung auf 18 x 15 (Schneidring)
1 x Tichelmannbrücke für SUN 270
1 x Kollektorverbinder
1 x Kollektorfühler PT 1000
2 x Schlauchleitung (isoliert)

Kolli EG 460

Bestell-Nr.: 100008427
Menge: 1,000 Stck

**13.7.14 OERTLI 3-Wege-Umschaltventil SOLAR 3/4 Zoll**
OERTLI 3-Wege-Umschaltventil SOLAR
3/4 Zoll

Kolli EC 164

Bestell-Nr.: 89804803
Menge: 1,000 Stck

**13.7.15 OERTLI Überspannungsschutz für Solar-Temperaturfühler, Kolli EC 176**
OERTLI Überspannungsschutz für
Solar-Temperaturfühler
Anschlussdose mit Überspannungsdioden zur Vermeidung von Schäden
durch ortsnahe Gewitterentladungen
-Kunststoffgehäuse 80x80x53 mm
-Schutzart IP 65
Kolli EC 176

Bestell-Nr.:  89804816
Menge: 1,000 Stck

**13.7.16 OERTLI Solardoppelrohr DUO-TUBES Anbindung der Solaranlage an -speicher**
OERTLI Solardoppelrohr DUO-TUBES
incl. Isolierung und Fühlerkabel
DN 15, Länge 15 Meter
zur Anbindung der Solaranlage an
den Solarspeicher
Kupferrohr

Bestell-Nr.: 89807001
Menge: 1,000 Stck

**13.7.17 OERTLI Membran-Druckausdehnungsgefäß mit 35 Liter, für geschl. Solaranlagen**
OERTLI Membran-Druckausdehn.-
gefäß 35 Liter, f. geschl. Solaranlagen

Bruttovolumen:  35 Liter
Vordruck:  3 bar
zul. Betriebsüberdruck: 10 bar

Bestell-Nr.:  251937
Menge: 1,000 Stck

**13.7.18 OERTLI Membran-Druckausdehnungsgefäß mit 50 Liter, für geschl. Solaranlagen**
OERTLI Membran-Druckausdehn.-
gefäß 50 Liter, f. geschl. Solaranlagen

Bruttovolumen:  50 Liter
Vordruck:  3 bar
zul. Betriebsüberdruck: 10 bar

Bestell-Nr.:  251938
Menge: 1,000 Stck

**13.7.19 OERTLI Membran-Druckausdehnungsgefäß mit 25 Liter, für geschl. Solaranlagen**
OERTLI Membran-Druckausdehn.-
gefäß 25 Liter, f. geschl. Solaranlagen

Bruttovolumen:  25 Liter
Vordruck:  3 bar
zul. Betriebsüberdruck: 10 bar
ohne Wandhalterung

Bestell-Nr.:  251967
Menge: 1,000 Stck

**13.7.20 OERTLI Montageschellen (4 Stück) für DUO-TUBES Solarrohr DN 15**
OERTLI Montageschellen
für DUO-TUBES Solarrohr DN 15
Inhalt:  4 Schellen

Bestell-Nr.: 89807003
Menge: 1,000 Stck

**13.7.21 OERTLI ALU-Dachanker Inhalt: 4 Stück, Kolli EG 311**
OERTLI ALU-Dachanker
für Falzziegel SUN 230/270/3000
Inhalt: 4 Stück
Kolli EG 311

Bestell-Nr.:  89807311
Menge: 1,000 Stck

**13.7.22 OERTLI Basis Wannen- und Profilset für 2 Kollektoren SUN 270, Innendachmont**
OERTLI Basis-Wannen- und Profilset
INDACHMONTAGE

für 2 Kollektoren SUN 270
Aluminiumwanne - schwarz eloxiert
und Profilset für linken - sowie
rechten Kollektor des Stranges

( geeignet für  Falzziegeldächer )

Bestell-Nr.: 100006821
Menge: 1,000 Stck

**13.7.23 OERTLI Satz mit 2 Anschlüssen DUO-Flex D 20 mm, Verbindung ohne Hartlöten**
OERTLI Doppel-Konusverschraubung für
DUO-FLEX DN 20 ( 2 Stück )
Zur Verbindung von DUO-FLEX ohne
Hartlöten

Kolli EG 458
Bestell-Nr.: 100008023
Menge: 1,000 Stck

**13.7.24 OERTLI Montageschellen (4 Stück) für DUO-TUBES Solarrohr DN 18**
OERTLI Montageschellen
für DUO-TUBES Solarrohr DN 18
Inhalt:  4 Schellen

Bestell-Nr.: 89807004
Menge: 1,000 Stck

**13.7.25 OERTLI Solardoppelrohr DUO-TUBES Anbindung der Solaranlage an -speicher**
OERTLI Solardoppelrohr DUO-TUBES
inkl. Isolierung und Fühlerkabel
DN 18, Länge 15 Meter
zur Anbindung der Solaranlage an
den Solarspeicher
Kupferrohr

Bestell-Nr.: 89807002
Menge: 1,000 Stck

**13.7.26 OERTLI Satz mit 2 Anschlüssen DUO-Flex D 16 mm, Verbindung ohne Hartlöten**
OERTLI Doppel-Konusverschraubung für
DUO-FLEX DN 16 ( 2 Stück )
Zur Verbindung von DUO-FLEX ohne
Hartlöten

Kolli EG 457
Bestell-Nr.: 100008022
Menge: 1,000 Stck

#### 13.8 Zubehör

**13.8.1 OERTLI Anschlussatz (Adapter) für ES-Spiralrohr 1/2" auf Stutzen DN 18**
OERTLI Anschlussatz für DUO-FLEX
Edelstahl-Spiralrohr 1/2 Zoll
Bestehend aus:
Adapter für oben genannten Spiralrohrschlauch auf
Klemmringstutzen DN 18 mm

Beispielsweise zum Anschluss an
die flexiblen Anbindungschläuche der
Kollektoren.
( 2 Stück )

Bestell-Nr.: 191563
Menge: 1,000 Stck

**13.8.2 OERTLI Flowcon Sensor Zweistrangruppe mit Hocheffizienzpumpe, Komplett**
OERTLI Flowcon Sensor Zweistrangruppe
mit Hocheffizienzpumpe Komplett - Solarstation mit
allen notwendigen
Bauteilen, die für den Betrieb der Solaranlage
erforderlich sind. Die Anbringung von Kollektor- und
Speicherfühler ist nicht erforderlich. Der innovative
Regelungsalgorithmus kalkuliert die optimale solare
Ernte.

Technische Daten:
2 Stück integrierte Digitalsensoren
Druckmessung
Volumenstrommessung
Wärmemengenzählung
Regelung mit Vollgrafik-Display
Umwälzpumpe Grundfos PM 15-85
Anschlüsse DN 20
Abmessungen: 374 x 417 x 179 mm
Anschuss für MAG: 3/4" flachdichtend
Sicherheitsventil 6 bar
Manometer 0 - 6 bar
Schwerkraftbremsen aufstellbar

Bestellnr.: 191867
Menge: 1,000 Stck

**13.8.3 OERTLI Edelstahl-Dachanker Inhalt: 4 Stück, Kolli EG 315**
OERTLI Edelstahl-Dachanker
für Biberziegel SUN 230/270/3000
Inhalt: 4 Stück
Kolli EG 315

Bestell-Nr.:  89807315
Menge: 1,000 Stck

**13.8.4 OERTLI Anschlussatz (Adapter) für ES-Spiralrohr 3/4" auf Muffe DN 18**
OERTLI Anschlussatz für DUO-FLEX
Edelstahl-Spiralrohr 3/4 Zoll
Bestehend aus:
Adapter für oben genannten Spiralrohrschlauch auf
Klemmringmuffe DN 18 mm

Beispielsweise zum Anschluss an
die Solarspeicher OECODENS/OECOSUN bzw.
ERFECTSUN/POWERSUN
( 2 Stück )

Bestell-Nr.: 191566
Menge: 1,000 Stck

**13.8.5 OERTLI Wärmeträgerflüssigkeit Tyfocor LS für Solaranlagen, rosa, 10 Liter**
OERTLI Wärmeträgerflüssigkeit Tyfocor LS Farbe rosa,
Gebrauchsfertige Wärmeträgerflüssigkeit
für Solaranlagen mit Frost-, Korrosions-
und Siedeschutz.
Nicht mit Wasser mischen !
Frostbeständig bis  : - 30°C
Siedebeständig bei 4 bar:  150°C
Inhalt: 10 l

Bestell-Nr.: 7073221
Menge: 1,000 Stck

**13.8.6 OERTLI Anschlussatz (Adapter) für ES-Spiralrohr 3/4" auf 1" Überwurfm.**
OERTLI Anschlussatz für DUO-FLEX
Edelstahl-Spiralrohr 3/4 Zoll
Bestehend aus:
Adapter für oben genannten Spiralrohrschlauch
mit 1 Zoll Überwurfmutter

Beispielsweise zum Anschluss an
die Solare Pumpenbaugruppe OSS
( 2 Stück )

Bestell-Nr.: 191562
Menge: 1,000 Stck

**13.8.7 OERTLI Erweiterungs-Anschluss-Set SUN 270 waagerecht nebeneinander**
OERTLI Erweiterungs-Anschluss-Set SUN
SUN 270  waagerecht nebeneinander

Kolli EG 309

Bestell-Nr.:  89807309
Menge: 1,000 Stck

**13.8.8 OERTLI Edelstahl Sparrenanker Falzziegel für SUN 210/270/3000, 4 Stück**
OERTLI Edelstahl Sparrenanker
für Falzziegel, für SUN 210/270/3000
Inhalt: 4 Stück
Kolli EG 313

Bestell-Nr.: 89807313
Menge: 1,000 Stck

**13.8.9 OERTLI Edelstahl Sparrenanker Falzziegel für SUN 210/270/3000, 6 Stück**
OERTLI Edelstahl Sparrenanker
für Falzziegel für SUN 210/270/3000
Inhalt: 6 Stück
Kolli EG 314

Bestell-Nr.: 89807314
Menge: 1,000 Stck

**13.8.10 OERTLI Rahmenverbinder Kolli EG 307**
OERTLI Rahmenverbinder
(Profilkopplungsset) in Reihe

Kolli EG 307

Bestell-Nr.:  89807307
Menge: 1,000 Stck

**13.8.11 OERTLI Basis Kollektor-Anschlusset für 2 Kollektoren SUN 270, waagr. neben**
OERTLI Basis Kollektor-Anschlusset für 2
Kollektoren SUN 270 waagerecht
nebeneinander

Bestell-Nr.:  89807308
Menge: 1,000 Stck

**13.8.12 Aufdachmontageset 1 Kollektoren SUN 270 waagerecht nebeneinander**
Menge: 1,000 Stck

**13.8.13 OERTLI Anschlussatz (Adapter) für ES-Spiralrohr 1/2" auf Muffe DN 18**
OERTLI Anschlusssatz für DUO-FLEX
Edelstahl-Spiralrohr 1/2 Zoll
Bestehend aus:
Adapter für oben genannten Spiralrohrschlauch auf
Klemmringmuffe DN 18 mm

Beispielsweise zum Anschluss an
die Solarspeicher
OECODENS/OECOSUN bzw. PERFECTSUN/POWERSUN
( 2 Stück )

Bestell-Nr.: 191565
Menge: 1,000 Stck

**13.8.14 OERTLI Flachdach Montage Grundset für SUN 3010 und SUN 3015**
OERTLI Flachdach Montage Grundset
für SUN 3010 und SUN 3015
bestehend aus:
2 Einfachstutzen, außen
(als Set vormontiert)
4 Klemmplatten mit Betonanker

Bestell-Nr.:191263
Menge: 1,000 Stck

**13.8.15 OERTLI Flachdach Erweiterungs-Set für SUN 3010 und SUN 3015**
OERTLI Flachdach Erweiterungs-Set
für SUN 3010 und SUN 3015
bestehend aus:
1 Stück Doppelstütze, innen
(als Set vormontiert)
2 Klemmplatten mit Betonanker

Bestell-Nr.:191264
Menge: 1,000 Stck

**13.8.16 OERTLI Anschlussatz (Adapter) für ES-Spiralrohr 1/2" auf 1" Überwurfm.**
OERTLI Anschlusssatz für DUO-FLEX
Edelstahl-Spiralrohr 1/2 Zoll
Bestehend aus:
Adapter für oben genannten Spiralrohrschlauch
mit 1" Überwurfmutter

Beispielsweise zum Anschluss an
die Solare Pumpenbaugruppe OSS
(2 Stück)

Bestell-Nr.: 191561
Menge: 1,000 Stck

**13.8.17 OERTLI Hydraulikabdeckung Aluminium für SUN 3010 und SUN 3015**
OERTLI  Hydraulikabdeckung Aluminium
für SUN 3010 und SUN 3015
für die Montage zwischen den
Vakuum-Röhren-Kollektroen
Typ SUN 3010 und SUN 3015
Abdeckung ist an die Sammlerkastenform
angepasst.
inklusive :
Isoliermaterial und Klemmband

Bestell-Nr.:191258
Menge: 1,000 Stck

**13.8.18 OERTLI Solar-Zweistrang-Gruppe OSS 1,5 - 6 mit 6 m Pumpe**
OERTLI Solar-Zweistrang-Gruppe
OSS 1,5 - 6 mit 6 m Pumpe
Kalte Seite (rechter Strang)
- Anschlüsse AG 1"
- Kugelhahn mit Flügelgriff
  und Rückschlagklappe
  und Füll-/Entleerungsmöglichkeit
- Pumpe Grundfos/Wilo (3-Stufig)
- Taco Setter 1,5 - 6 l/min
- Zeigerthermometer 0 - 160°C
- Expansionsgef. Anschluss AG 3/4"

Warme Seite (linker Strang)
- Anschlüsse AG 1"
- Kugelhahn mit Flügelgriff
  und Sicherheitsventil 1/2", 6 bar
- Entlüfterflasche mit Hahn
- Manometer 0 - 10 bar
- Zeigerthermometer 0 - 160°C

Bestell-Nr.:191259
Menge: 1,000 Stck

**13.8.19 OERTLI Solar-Zweistrang-Gruppe OSS 4-16 mit 6 m Pumpe**
OERTLI Solar-Zweistrang-Gruppe
OSS 4-16 mit 6 m Pumpe
Kalte Seite (rechter Strang)
- Anschlüsse AG 1"
- Kugelhahn mit Flügelgriff
  und Rückschlagklappe
  und Füll-/Entleerungsmöglichkeit
- Pumpe Grundfos/Wilo (3-Stufig)
- Taco Setter 4 - 16 l/min
- Zeigerthermometer 0 - 160°C
- Expansionsgef. Anschluss AG 3/4"

Warme Seite (linker Strang)
- Anschlüsse AG 1"
- Kugelhahn mit Flügelgriff
  und Sicherheitsventil 1/2", 6 bar
- Entlüfterflasche mit Hahn
- Manometer 0 - 10 bar
- Zeigerthermometer 0 - 160°C

Bestell-Nr.:191260
Menge: 1,000 Stck

**13.8.20 OERTLI Kollektor-Verbinder-Set für SUN 210/270, Kolli EG 306**
OERTLI Kollektor-Verbinder-Set SUN
210/SUN 270 senkrecht nebeneinander und
waagerecht übereinander

Kolli EG 306

Bestell-Nr.:  89807306
Menge: 1,000 Stck

**13.8.21 OERTLI Frostschutz-Prüfer für H-30 mit Kunststoffschlauch**
OERTLI Frostschutz-Prüfer
für H-30 mit Kunststoffschlauch
zur Bestimung der Frostschutz-Sicherheit
von H-30
(Propylenglykol-Wasser-Mischung) in So-
lar-Anlagen mit Temperaturanzeige von
+5 Grd.C bis -35 Grd.C
Bestell-Nr.: 7154700
Menge: 1,000 Stck

**13.8.22 OERTLI Anschlussatz (Adapter) für ES-Spiralrohr 3/4" auf Stutzen DN 18**
OERTLI Anschlusssatz für DUO-FLEX
Edelstahl-Spiralrohr 3/4 Zoll
Bestehend aus:
Adapter für oben genannten Spiralrohrschlauch auf
Klemmringstutzen DN 18 mm

Beispielsweise zum Anschluss an
die flexiblen Anbindungschläuche der
Kollektoren.
( 2 Stück )

Bestell-Nr.: 191564
Menge: 1,000 Stck

**13.8.23 OERTLI Aufdachmontageset SUN 270 1 Kollektor SUN 270, Kolli EG 304**
OERTLI Aufdachmontageset
1 Kollektor SUN 270
für Schräg- und Flachdach
für die Montage senkrecht nebeneinander ( Erweiterung )
Kolli EG 304

Bestell-Nr.:  89807304
Menge: 1,000 Stck

**13.8.24 OERTLI Aufdachmontageset SUN 270 2 Kollektoren SUN 270, Kolli EG 303**
OERTLI Aufdachmontageset
2 Kollektoren SUN 270
für Schräg- und Flachdach
für die Montage senkrecht nebeneinander
Kolli EG 303

Bestell-Nr.:  89807303
Menge: 1,000 Stck

**13.8.25 OERTLI Wellrohrschlauch DN16 / DN 20 zur Dachdurchführung**
OERTLI Wellrohrschlauch DN16 / DN 20
zur Dachdurchführung
Flexibler Edelstahl-Wellschlauch für
den wärmeträgerseitigen Anschluß der
Kollektoren
Länge  : 800 mm
Durchmesser  : DN 16/DN 20
Anschluß  : R 3/4
Betriebsdruck  : 6 bar
Bestell-Nr.  : 7073469
Menge: 1,000 Stck

#### 13.9 Zubehör

**13.9.1 OERTLI Kollektor-Verschluss Stopfen SUN C, 10 Stück 3/4"**
OERTLI Kollektor-Verschluss Stopfen
SUN C, 10 Stück  3/4"

Bestell.-Nr.:  89807347
Menge: 1,000 Stck

**13.9.2 OERTLI Ausdehnungsrohrverbindung zwischen 2 Kollektoren SUN C (2 Stk.)**
OERTLI Ausdehnungsrohrverbindung
zwischen  2 Kollektoren SUN C
2 Stück 18 mm Durchmesser

Bestell.-Nr.:  89807372
Menge: 1,000 Stck

**13.9.3 OERTLI Handgriffe für Kollektoren SUN 230 /SUN 270**
OERTLI Handgriffe für Kollektoren
SUN 230 bzw. SUN 270 zum einfacheren
Transport der Kollektoren aufs Dach

-wiederverwendbar
Kolli EG 349

Bestell-Nr.: 89807349
Menge: 1,000 Stck

**13.9.4 OERTLI Kollektor Anschluss Set Hydraulik SUN C, 2 Flexschläuche**
OERTLI Kollektor Anschluss Set
Hydraulik SUN C

Kolli EG 343

Bestell-Nr.:  89807345
Menge: 1,000 Stck

**13.9.5 OERTLI Flachdachständer 45 grd. mit Sicherungskreuz, Kolli EG 325**
OERTLI Flachdachständer 45 grd.
mit Sicherungskreuz für
1 Kollektoren SUN 230 / 270 zur
Montage waagerecht nebeneinander

Kolli EG 325

Bestell-Nr.:  89807325
Menge: 1,000 Stck

**13.9.6 OERTLI Flachdach Aufständerung für 2 SUN 211 vertikal**
ORTLI Flachdach Aufständerung für 2 SUN 211 vertikal
Kolli EG 358

Bestell-Nr.: 89807358
Menge: 1,000 Stck

**13.9.7 OERTLI Solarausdehnungsgefäß (ER229) 12 L/10 bar für OEcaLoad 220SHL**
OERTLI Solarausdehnungsgefäß
12 L/10 bar für OEcaLoad 220SHL

Kolli: ER229

Bestell.-Nr. 100016501
Menge: 1,000 Stck

**13.9.8 OERTLI Zirkulationszubehör (100HL) für OEcaLoad 100HL**
OERTLI Zirkulationszubehör
für OEcaLoad 100HL
Kolli ER 218

Bestell-Nr.: 100017432
Menge: 1,000 Stck

**13.9.9 OERTLI Set zur Dichtemessung des solaren Wärmeträgermediums**
OERTLI Set zur Dichtemessung
des solaren Wärmeträgermediums
Kolli EG 103
zur Überprüfung der Solarflüssigkeit
hinsichtlich Frostsicherheit

Bestell-Nr.: 89807798
Menge: 1,000 Stck

**13.9.10 OERTLI Flachdach-Aufständerung Erweiterung für 1 SUN 211 vertikal**
ORTLI Flachdach-Aufständerung Erweiterung
für 1 SUN 211 vertikal
Kolli EG 359

Bestell-Nr.: 89807359
Menge: 1,000 Stck

**13.9.11 OERTLI Refraktometer, Profi-Messgerät zur Bestimmung der Frostsicherheit**
OERTLI Refraktometer, Profi-Messgerät
zur Bestimmung der Frostsicherheit
Kolli EG 104

Bestell-Nr.: 89807799
Menge: 1,000 Stck

**13.9.12 OERTLI Edelstahl-Dachanker Inhalt: 4 Stück, Kolli EG 319**
OERTLI Edelstahl-Dachanker
für Schieferdach  SUN 230/270/3000
Inhalt: 4 Stück
Kolli EG 319

Bestell-Nr.:  89807319
Menge: 1,000 Stck

**13.9.13 OERTLI Edelstahl-Dachanker Inhalt: 6 Stück, Kolli EG 320**
OERTLI Edelstahl-Dachanker
für Schieferdach  SUN 230/270/3000
Inhalt: 6 Stück
Kolli EG 320

Bestell-Nr.:  89807320
Menge: 1,000 Stck

**13.9.14 OERTLI Edelstahl-Dachanker Inhalt: 6 Stück, Kolli EG 318**
OERTLI Edelstahl-Dachanker
für Welldach SUN 230/270/3000
Inhalt: 6 Stück
Kolli EG 318

Bestell-Nr.:  89807318
Menge: 1,000 Stck

**13.9.15 OERTLI Edelstahl-Dachanker Inhalt: 6 Stück, Kolli EG 316**
OERTLI Edelstahl-Dachanker
für Biberziegel SUN 230/270/3000
Inhalt: 6 Stück
Kolli EG 316

Bestell-Nr.:  89807316
Menge: 1,000 Stck

**13.9.16 OERTLI Edelstahl-Dachanker Inhalt: 4 Stück, Kolli EG 317**
OERTLI Edelstahl-Dachanker
für Welldach SUN 230/270/3000
Inhalt: 4 Stück
Kolli EG 317

Bestell-Nr.:  89807317
Menge: 1,000 Stck

**13.9.17 OERTLI Flachdachständer 45 grd. mit Sicherungskreuz, Kolli EG 323**
OERTLI Flachdachständer 45 grd.
mit Sicherungskreuz für:
- 1 Kollektor SUN 230 / 270 oder
- 2 Kollektoren SUN 3000
zur Montage senkrecht nebeneinander

Kolli EG 323

Bestell-Nr.:  89807323
Menge: 1,000 Stck

**13.9.18 OERTLI Profi Spül- und Befüllstation für Solaranlagen mit Umwälzpumpe**
OERTLI Profi Spül- und Befüllstation für
Solaranlagen
Kolli EG 81
Gewicht unbefüllt: 19 kg
Behälterinhalt: 25 Liter
mit Umwälzpumpe
(Förderhöhe 56 m / Förderstrom 4 m3/h)

Bestell-Nr.: 89807770
Menge: 1,000 Stck

**13.9.19 OERTLI Verbindungs-Set zwischen 2 Kollektoren SUN C (10 St.)**
OERTLI Verbindungs-Set
zwischen 2 Kollektoren SUN C
10 Stück 18 mm Durchmesser
Kolli EG 344

Bestell.-Nr.:  89807346
Menge: 1,000 Stck

**13.9.20 OERTLI Handfüllpumpe für Solarträgerflüssigkeit, Kolli EG 80**
OERTLI Handfüllpumpe für
Solarträgerflüssigkeit

Kolli EG 80

Bestell-Nr.:  89807769
Menge: 1,000 Stck

**13.9.21 OERTLI Flachdachständer 45 grd. mit Sicherungskreuz, Kolli EG 324**
OERTLI Flachdachständer 45 grd.
mit Sicherungskreuz für:
- 2 Kollektoren SUN 230 / 270 oder
- 3 Kollektoren SUN 3000
zur Montage senkrecht nebeneinander

Kolli EG 324

Bestell-Nr.:  89807324
Menge: 1,000 Stck

**13.9.22 OERTLI Absturzsicherungsgurt Kolli EG 350**
OERTLI Absturzsicherungsgurt
zum sicheren Arbeiten bei der
Installation von Solaranlagen auf
dem Dach
SICHERHEITSHINWEISE BEACHTEN

Kolli EG 350

Bestell-Nr.: 89807350
Menge: 1,000 Stck

### 14 Spezialkessel

#### 14.1 Elektro-Niederdruck-Dampfkessel ENDh

**14.1.1 OERTLI Elektro-Niederdruck-Dampfkessel ENDh 9 kW, hängende Ausführung**
OERTLI-Rohleder
Elektro-Niederdruck-Dampfkessel
ENDh 9 kW
Niederdruck-Dampfkessel aus Stahl bis 0,5 bar Überdruck
- lotrecht hängende Ausführung
- Innenbehälter aus Stahl, Thermoglasiert
- Hochwertige, FCKW-freie Wärmedämmung
- Stahl Außenmantel, weiß lackiert (RAL 9010)
- Wasserstandsanzeige mit eingebauter
bistabilen Schaltung
- Druckmanometer 0 - 1 bar
- Elektrisch * gesteuerte Wasserspeise-Regelung
- Speisewasserfilter 1,5 mm
- Druckregler und Druckbegrenzer
- Sicherheitsventil mit Ablasseinrichtung
- Austauschbaren Heizflansch mit
Heizstäben und Tauchhülse
- Elektrische * und thermische Sicherung
zum Schutz der Heizstäbe bei trocken gehen
-Betriebszustände Visualisierung
- Anschlussfertig verdrahtet und auf Klemmen geführt

* bistabile Schaltung mit Reedkontakt

Technische Daten:
- Nennaufnahme 9 kW
- Anschlussspannung: 400 V / 3 N / 50-60 Hz
(Sonderspannungen sowie Tropenausführung
auf Anfrage / Mehrpreis)
- Steuerspannung: 230 V / 50-60 Hz
 Betriebsbedingungen:
-Betriebsüberdruck max.: 0,4 bar
- Sicherheitspressostat: 0,5 bar
- Abblasedruck Sicherheitsventil 0,5 bar

Verpackung: ein Holz-Verschlag:
- Kessel kpl.
- Magnetschwimmer, Flanschdichtung Magnetanzeiger
und Richtmagnet als Hilfswerkzeug separat verpackt.
- Einbau- und Bedienungsanleitung.
Versandgewicht: 102 kg

Bestell-Nr.  :  182812
Menge: 1,000 Stck

**14.1.2 OERTLI Elektro-Niederdruck-Dampfkessel ENDh 12 kW, hängende Ausführung**
OERTLI-Rohleder
Elektro-Niederdruck-Dampfkessel
ENDh 12 kW
Niederdruck-Dampfkessel aus Stahl bis 0,5 bar Überdruck
- lotrecht hängende Ausführung
- Innenbehälter aus Stahl, Thermoglasiert
- Hochwertige, FCKW-freie Wärmedämmung
- Stahl Außenmantel, weiß lackiert (RAL 9010)
- Wasserstandsanzeige mit eingebauter
bistabilen Schaltung
- Druckmanometer 0 - 1 bar
- Elektrisch * gesteuerte Wasserspeise-Regelung
- Speisewasserfilter 1,5 mm
- Druckregler und Druckbegrenzer
- Sicherheitsventil mit Ablasseinrichtung
- Austauschbaren Heizflansch mit
Heizstäben und Tauchhülse
- Elektrische * und thermische Sicherung
zum Schutz der Heizstäbe bei trocken gehen
-Betriebszustände Visualisierung
- Anschlussfertig verdrahtet und auf Klemmen geführt

* bistabile Schaltung mit Reedkontakt

Technische Daten:
- Nennaufnahme 12 kW
- Anschlussspannung: 400 V/3 N/50-60 Hz
(Sonderspannungen sowie Tropenausführung
auf Anfrage / Mehrpreis)
- Steuerspannung: 230 V / 50-60 Hz
 Betriebsbedingungen:
-Betriebsüberdruck max.: 0,4 bar
- Sicherheitspressostat: 0,5 bar
- Abblasedruck Sicherheitsventil 0,5 bar

Verpackung: ein Holz-Verschlag:
- Kessel kpl.
- Magnetschwimmer, Flanschdichtung Magnetanzeiger
und Richtmagnet als Hilfswerkzeug separat verpackt.
- Einbau- und Bedienungsanleitung.
Versandgewicht: 102 kg

Bestell-Nr.  :  182912
Menge: 1,000 Stck

**14.1.3 OERTLI Elektro-Niederdruck-Dampfkessel ENDh 6 kW, hängende Ausführung**
OERTLI-Rohleder
Elektro-Niederdruck-Dampfkessel
ENDh 6 kW
Niederdruck-Dampfkessel aus Stahl bis 0,5 bar Überdruck
- lotrecht hängende Ausführung
- Innenbehälter aus Stahl, Thermoglasiert
- Hochwertige, FCKW-freie Wärmedämmung
- Stahl Außenmantel, weiß lackiert (RAL 9010)
- Wasserstandsanzeige mit eingebauter
bistabilen Schaltung
- Druckmanometer 0 - 1 bar
- Elektrisch * gesteuerte Wasserspeise-Regelung
- Speisewasserfilter 1,5 mm
- Druckregler und Druckbegrenzer
- Sicherheitsventil mit Ablasseinrichtung
- Austauschbaren Heizflansch mit
Heizstäben und Tauchhülse
- Elektrische * und thermische Sicherung
zum Schutz der Heizstäbe bei trocken gehen
-Betriebszustände Visualisierung
- Anschlussfertig verdrahtet und auf Klemmen geführt

* bistabile Schaltung mit Reedkontakt

Technische Daten:
- Nennaufnahme 6 kW
- Anschlussspannung: 400 V / 3 N / 50-60 Hz
(Sonderspannungen sowie Tropenausführung
auf Anfrage / Mehrpreis)
- Steuerspannung: 230 V / 50-60 Hz
 Betriebsbedingungen:
-Betriebsüberdruck max.: 0,4 bar
- Sicherheitspressostat: 0,5 bar
- Abblasedruck Sicherheitsventil 0,5 bar

Verpackung: ein Holz-Verschlag:
- Kessel kpl.
- Magnetschwimmer, Flanschdichtung Magnetanzeiger
und Richtmagnet als Hilfswerkzeug separat verpackt.
- Einbau- und Bedienungsanleitung.
Versandgewicht: 65 kg

Bestell-Nr.  :  182712
Menge: 1,000 Stck

**14.1.4 OERTLI Elektro-Niederdruck-Dampfkessel ENDh 15 kW, hängende Ausführung**
OERTLI Elektro-Niederdruck-Dampfkessel ENDh 15 kW
Niederdruck-Dampfkessel aus Stahl bis 0,5 bar Überdruck
- lotrecht hängende Ausführung
- Innenbehälter aus Stahl, Thermoglasiert
- Hochwertige, FCKW-freie Wärmedämmung
- Stahl Außenmantel, weiß lackiert (RAL 9010)
- Wasserstandsanzeige mit eingebauter
bistabiler Schaltung
- Druckmanometer 0 - 1 bar
- Elektrisch * gesteuerte Wasserspeise-Regelung
- Speisewasserfilter 1,5 mm
- Druckregler und Druckbegrenzer
- Sicherheitsventil mit Ablasseinrichtung
- Austauschbaren Heizflansch mit
Heizstäben und Tauchhülse
- Elektrische * und thermische Sicherung
zum Schutz der Heizstäbe bei trocken gehen
-Betriebszustände Visualisierung
- Anschlussfertig verdrahtet und auf Klemmen geführt

* bistabile Schaltung mit Reedkontakt

Technische Daten:
- Nennaufnahme 15 kW
- Anschlussspannung: 400V/3 N/50-60 Hz
(Sonderspannungen sowie Tropenausführung
auf Anfrage / Mehrpreis)
- Steuerspannung: 230 V / 50-60 Hz
 Betriebsbedingungen:
-Betriebsüberdruck max.: 0,4 bar
- Sicherheitspressostat: 0,5 bar
- Abblasedruck Sicherheitsventil 0,5 bar

Verpackung: ein Holz-Verschlag:
- Kessel kpl.
- Magnetschwimmer, Flanschdichtung Magnetanzeiger
und Richtmagnet als Hilfswerkzeug separat verpackt.
- Einbau- und Bedienungsanleitung.
Versandgewicht: 102 kg

Bestell-Nr.  :  182012
Menge: 1,000 Stck

**14.1.5 OERTLI Elektro-Niederdruck-Dampfkessel ENDh 4,5 kW, hängende Ausführung**
OERTLI-Rohleder
Elektro-Niederdruck-Dampfkessel
ENDh 4,5 kW
Niederdruck-Dampfkessel aus Stahl bis 0,5 bar Überdruck
- lotrecht hängende Ausführung
- Innenbehälter aus Stahl, Thermoglasiert
- Hochwertige, FCKW-freie Wärmedämmung
- Stahl Außenmantel, weiß lackiert (RAL 9010)
- Wasserstandsanzeige mit eingebauter
bistabilen Schaltung
- Druckmanometer 0 - 1 bar
- Elektrisch * gesteuerte Wasserspeise-Regelung
- Speisewasserfilter 1,5 mm
- Druckregler und Druckbegrenzer
- Sicherheitsventil mit Ablasseinrichtung
- Austauschbaren Heizflansch mit
Heizstäben und Tauchhülse
- Elektrische * und thermische Sicherung
zum Schutz der Heizstäbe bei trocken gehen
-Betriebszustände Visualisierung
- Anschlussfertig verdrahtet und auf Klemmen geführt

* bistabile Schaltung mit Reedkontakt

Technische Daten:
- Nennaufnahme 4,5 kW
- Anschlussspannung: 400 V / 3 N / 50-60 Hz
(Sonderspannungen sowie Tropenausführung
auf Anfrage / Mehrpreis)
- Steuerspannung: 230 V / 50-60 Hz
 Betriebsbedingungen:
-Betriebsüberdruck max.: 0,4 bar
- Sicherheitspressostat: 0,5 bar
- Abblasedruck Sicherheitsventil 0,5 bar

Verpackung: ein Holz-Verschlag:
- Kessel kpl.
- Magnetschwimmer, Flanschdichtung Magnetanzeiger
und Richtmagnet als Hilfswerkzeug separat verpackt.
- Einbau- und Bedienungsanleitung.
Versandgewicht: 65 kg

Bestell-Nr.  :  182612
Menge: 1,000 Stck

### 15 Zubehör Allgemein

#### 15.1 Zubehör

**15.1.1 OERTLI Pumpengruppe f.1 direkten HK mit Grundfos ALPA 2 25-60 180 mm**
OERTLI Pumpengruppe für 1 direkten
Heizkreis mit Hocheffizienzpumpe der
Energieeffizienzklasse A
Grundfos ALPA 2  25-60  180 mm
komplett vormontiert mit 2 Absperrkugelhähnen
mit integriertem Thermometer
Kolli Nr. EA 135

Artikel-Nr.: 100013530
Menge: 1,000 Stck

**15.1.2 OERTLI Pumpengruppe f.1 gemischten HK mit Grundfos ALPA 2 25-60 180 mm**
OERTLI Pumpengruppe für 1 gemischten Heizkreis mit
Hocheffizienzpumpe
Grundfos ALPA 2 25-60  180mm
mit Isolierschalen
Dreiwegemischer mit Stellmotor
zwei Absperrkugelhähnen mit
integriertem Thermometer
Kolli Nummer EA 136

Artikel-Nr.: 100013531
Menge: 1,000 Stck

**15.1.3 OERTLI Gleichstromwandler für Gasübergabestationen**
OERTLI Gleichstromwandler
für Gasübergabestationen

Bestell-Nr.: 190371
Menge: 1,000 Stck

**15.1.4 OERTLI Wandkonsole für die Wandmontage der Pumpengruppen**
OERTLI Wandkonsole für die
Wandmontage der Pumpengruppen

Bestell-Nr.: 122121
Menge: 1,000 Stck

**15.1.5 OERTLI Pumpengruppe MKS 26 für Heizkreis mit Mischer**
OERTLI Pumpengruppe MKS 26
Für Heizkreis mit Mischer
Pumpengruppe links vom Kessel
- mit Umwälzpumpe UPS 25-60
  3-stufig
- Mischer
- komplett vormontiert und getestet
- mit Wärmedämmung
- 2 Absperr-Kugelhähne mit
  integriertem Thermometer
- Rückschlagklappe im Vorlauf

Achtung: lt. EnEV ist bei Heizkreisen
über 25 kW eine elektronische Pumpe,
die den Volumenstrom selbständig
anpasst, vorgeschrieben. Dies gilt
auch für Nachrüstungen und Austausch !

Bestell-Nr.: 122117
Menge: 1,000 Stck

**15.1.6 OERTLI hydr. Speicherverbindungssatz für OBU 130 mit Optimat GMR 3000**
OERTLI Hydraulischer Speicher- verbindungssatz
für Unterstellspeicher OBU 130
mit Optimat GMR 3000

Kolli EA 137

Bestell-Nr.: 100013532
Menge: 1,000 Stck

**15.1.7 OERTLI Nachfüllset Aktivkohle 2 Beutel für Neutralisations-Box**
OERTLI Nachfüllset Aktivkohle
2 Beutel für Neutralisations-Box

Bestell-Nr.: 190475
Menge: 1,000 Stck

**15.1.8 OERTLI SalesProfi-Software incl. 1-Tages-Schulung**
OERTLI SalesProfi-Software
incl. 1-Tages-Schulung

Bestell-Nr.: 190610
Menge: 1,000 Stck

**15.1.9 OERTLI Systemregler SE 6320 OGZ Wärmemanagement für Wärmeerzeuger**
OERTLI Witterungsgeführte Regelung SE
6320 OGZ zur Montage auf der Hutschiene
im Schaltschrank mit integriertem
Wärmemanagement für stufige und
modulierende Wärmeerzeuger
Die Wärmeleistung kann über einen
PID-Regler ermittelt werden. Bei der
Ausführung mit Kaskadenmanager kann
diese Anforderung auf bis zu 8
Wärmeerzeuger verteilt werden.
Der Kaskadenmanager verwaltet die
Adressen der Wärmeerzeuger und kann eine
Sequenzumschaltung steuern. Der Sollwert
der Gastemperatur kann über ein 0-10V
Eingang per Hand eingestellt werden.
Parametrierebenen  Passwortgeschützt.
Die Bedienung erfolgt über ein externes
Bedienmodul MB6100 (Zubehör)
Einfache Bedienung durch zwei
Drehknöpfe und Display mit leicht
erkennbaren, sprachenabhängigen Symbolen
Automatische Sommer/Winter Umschaltung
Standschutzfunktion für Mischer und
Pumpen Frost- und Kesselschutzfunktion
Parametrierung über PC und Modem
mit Servicetool (Zubehör) möglich

Bestell-Nr.: 191842
Menge: 1,000 Stck

**15.1.10 OERTLI Einschraubfühler PT 1000 R 1/2" für Gasübergabestationen**
OERTLI Einschraubfühler PT 1000
R 1/2 Zoll für Gasübergabestationen

Bestell-Nr.: 190372
Menge: 1,000 Stck

**15.1.11 Verbindungsleitung zu jedem Folgekessel 12 m abgeschirmte Datenleitung**
Verbindungsleitung zu jedem Folgekessel
12 m abgeschirmte Datenleitung
Bestell-Nr.:  126653
Menge: 1,000 Stck

**15.1.12 OERTLI Teststreifen pH-Wert für Öl- oder Gasfeuerungen**
OERTLI Teststreifen pH-Wert
für Öl- oder Gasfeuerungen

Bestell-Nr.: 190476
Menge: 1,000 Stck

**15.1.13 OERTLI Presswerkzeug JD-TE Plus zum einfachen Zusammennoppeln v. Kesseln**
OERTLI Presswerkzeug JD-TE Plus zum
einfachen Zusammennoppeln v. Kesseln
mit losen Gliedern vor Ort.
- leihweise für 14 Tage
- Rücksendung muss frachtfrei erfolgen
Bestell-Nr.: 126589
Menge: 1,000 Stck

**15.1.14 OERTLI Reduktion 15/18 mm für Anschluss DUOTUBES, EG 376**
OERTLI  Reduzierung 18/15 mm zum
Anschluss von Speichern POWERSUN,
OECOSUN und OECODENS an
Solar-Doppelrohr DUOTUBES
( nur in Verbindung mit Doppel-Klemm-
ringverschraubung 18 mm
( Art.- Nr.: 100000418 )

Kolli EG 376

Bestell-Nr.:  100000419
Menge: 1,000 Stck

**15.1.15 OERTLI Dichtheitskontrollgerät TC 116**
OERTLI Dichtheitskontrollgerät TC 116

Bestell-Nr.: 100002804
Menge: 1,000 Stck

**15.1.16 OERTLI Gasabsperrhahn mit Brandschutzventil TAE Rp 3/4 Zoll**
OERTLI Gas-Absperrhahn mit
Brandschutzventil
Rp 3/4" Kolli HC 155

Bestell-Nr.: 100003030
Menge: 1,000 Stck

**15.1.17 OERTLI Druckknopfhahn**
Menge: 1,000 Stck

**15.1.18 OERTLI Manometer 0-100 mbar**
Menge: 1,000 Stck

**15.1.19 OERTLI Prüfbrenner PB 2 mit Absperrhahn R 1/2"**
OERTLI Prüfbrenner PB 2 mit
Absperrhahn R 1/2"

Bestell-Nr.:  084357
Menge: 1,000 Stck

**15.1.20 OERTLI Brennerstecker 7-polig für Fremdkessel ( einstufig )**
OERTLI  Brennerstecker
7-polig für Fremdkessel
( einstufig )

Bestell-Nr.: 100180
Menge: 1,000 Stck

**15.1.21 OERTLI Brennerstecker 4-polig für Fremdk. zusätzl. zu 100180 (2-stuf.)**
OERTLI  Brennerstecker
4-polig für Fremdkessel
( 2. Stufe ) zusätzlich zum
Brennerstecker 7-polig
( 1.Stufe )

Bestell-Nr.: 100182
Menge: 1,000 Stck

**15.1.22 OERTLI Adapterstecker-Zwischenstück Z113 zum einfachen Anschluß eines externen**
Adapterstecker-Zwischenstück Z 113
zum einfachen Anschluß eines externen
Magnetventils z. B. als
Gewässerschutzventil nach §19 WHG
Bestell-Nr.:  100064
Menge: 1,000 Stck

**15.1.23 OERTLI Anschluss-Set MAG Anschl. Ausdehnungsgefäßes an Pumpengr.**
OERTLI Anschluss-Set MAG
Zum Anschluss eines Aus-
Dehnungsgefäßes an die
Pumpengruppen (ohne MAG )

Bestell-Nr.: 122120
Menge: 1,000 Stck

**15.1.24 Für 2. Mischerkreis, Flexleitung VM2/MK2 (3x0,75+4x0,75) mit Steckverbindungen**
Für 2. Mischerkreis, Flexleitung VM2/MK2
(3x0,75+4x0,75) mit Steckverbindungen
für Mischer und Pumpe, 9-pol. Stecker
X4 für REA-Einbauregelung
Bestell-Nr.:  126490
Menge: 1,000 Stck

**15.1.25 OERTLI hitzebeständ. Fett für den Service von Gebläsebrennern**
OERTLI  hitzebeständ. Fett
für den Service von Gebläsebrennern

Bestell-Nr.: 104444
Menge: 1,000 Stck

#### 15.2 Zubehör

**15.2.1 OERTLI Steuersatz f.Umwälzpumpe Drehstrom 400 V/50 Hz.**
OERTLI-Rohleder
Steuersatz f.Umwälzpumpe
Drehstrom 400 V/50 Hz.
mit Steuerschalter >Hand-0-Automatik<,
Leuchtmelder für >Betrieb< und
>Störung<, Luftschütz 4,0 kW
Sicherungselement und Motorschutzschalter.

Bestell-Nr. : 45734
Menge: 1,000 Stck

**15.2.2 OERTLI Leuchtmelder 22,5 mm**
OERTLI Leuchtmelder  22,5 mm

Kalottenfarbe nach Wahl zur zusätzlichen Anzeige von Betriebs- und
Störfunktionen.

Bestell-Nr.  : 45741
Menge: 1,000 Stck

**15.2.3 OERTLI Schaltuhr f. periodische Umschaltung der Haupt- u. Reservepumpe**
OERTLI Schaltuhr f. periodische
Umschaltung der Haupt- u. Reservepumpe
Bestell-Nr.  : 45736
Menge: 1,000 Stck

**15.2.4 OERTLI Zentrales Sammelstörmeldesystem**
OERTLI Zentrales Sammelstörmeldesystem
mit 15 Eingängen, Ausgang zum Ansteuern
eines <<Leuchtmelders und einer Hupe,
mit Hupenabstelltaste und Leuchtmelder Sammelstörung>>>>, potential->>
freier Kontakt (Wechsler) für Fernmeldung.
Bestell-Nr.:  45739
Menge: 1,000 Stck

**15.2.5 OERTLI Steuersatz für Motordrosselklappe mit abschaltverzögertem Zeitrelais**
OERTLI Steuersatz für
Motordrosselklappe
mit abschaltverzögertem Zeitrelais.

Bestell-Nr.  : 45738
Menge: 1,000 Stck

**15.2.6 OERTLI Steuersatz für Boiler-Vorrangschaltung**
OERTLI Steuersatz
für Boiler-Vorrangschaltung
mit Schalter >Hand-0-Automatik<,
Leuchtmelder für >Betrieb< und
>Störung<, Luftschütz 1,5 kW
Sicherungselement und Motorschutzschalter, Zeitrelais für Pumpennachlauf.
Bestell-Nr.  : 45737
Menge: 1,000 Stck

**15.2.7 Einbau und Verdrahtung von beigestellten Geräten einschl. Verdrahtung**
Einbau und Verdrahtung von beigestellten
Geräten einschl. Verdrahtung
nach verbindlichen Anschlußplänen.
Bestell-Nr.  : 45746
Menge: 1,000 Stck

**15.2.8 OERTLI Zusatzausrüstung für automatische Wiedereinschaltung.**
OERTLI-Rohleder
Automatische Wiedereinschalteinrichtung zu GX 01 zeit-
und/oder temperaturab- hängig, mit Zeitschaltuhr,
Hand / 0 / Autom.-Schalter und Anschluß- klemmen für
Beckenwasserthermostat, 230 V,~, 50 Hz,  bzw. für
externe Freigabe/Sperrung des Schwimmbadheizers,
einschl. Einbau und Verdrahtung im
Schaltschrankgehäuse.

Bestell-Nr.  : 45824
Menge: 1,000 Stck

**15.2.9 OERTLI Kleinspannungsversorgung 230/2 100 VA, m. Steckdose 24V u. Sicher**
OERTLI Kleinspannungsversorgung
230/2 100 VA, m. Steckdose 24V u. Sicher

Bestell-Nr.  : 45743
Menge: 1,000 Stck

**15.2.10 OERTLI Wasser-Magnetventil Rp2"**
OERTLI Wasser-Magnetventil Rp2"

zum Einbau in die Wasserzuführungsleitung.
Bestell-Nr.  : 45827
Menge: 1,000 Stck

**15.2.11 OERTLI Steckdose 230 V m. Klappdeckel und Sicherungselement**
OERTLI Steckdose 230 V
m. Klappdeckel und Sicherungselement

Bestell-Nr.  : 45742
Menge: 1,000 Stck

**15.2.12 OERTLI Beckenwasserfühler Schaltdifferenz 0,25 ... 2 K**
OERTLI Beckenwasserfühler
Schaltdifferenz 0,25 ... 2 K
Bestell-Nr.  : 45826
Menge: 1,000 Stck

**15.2.13 OERTLI TAS-Gasabsperrhahn Rp 1/2" DG**
OERTLI TAS-Gasabsperrhahn
Rp 1/2" DG
Bestell-Nr.: 283277
Menge: 1,000 Stck

**15.2.14 Mehrpreis für größere Gehäuseausführung von I auf II**
Mehrpreis für größere Gehäuseausführung
von I auf II
Bestell-Nr.  : 457181
Menge: 1,000 Stck

**15.2.15 Mehrpreis für größere Gehäuseausführung von I auf III**
Mehrpreis für größere Gehäuseausführung
von I auf III
Bestell-Nr.  : 457182
Menge: 1,000 Stck

**15.2.16 OERTLI Netzanschlusskasten ohne Steuertrafo, ohne Sicherungen**
Netzanschlusskasten ohne Steuertrafo
ohne Sicherungen

Bestellnr. 24775
Menge: 1,000 Stck

**15.2.17 Netzanschlusskasten mit Steuertrafo ohne Sicherungen, Stahlblechausführung**
OERTLI-Rohleder
Netzanschlußkasten mit Steuertrafo
in Stahlblechausführung

Bestell-Nr.: 24776
Menge: 1,000 Stck

**15.2.18 OERTLI Dreiwegemischer incl. Antrieb Rp1**
OERTLI  Dreiwegemischer
incl. Antrieb Rp1

Bestell-Nr.:  257573
Menge: 1,000 Stck

**15.2.19 OERTLI Steuersatz f. Haupt- u. Reservepumpe, m. autom. Störumschaltung**
OERTLI Steuersatz f. Haupt- u.
Reservepumpe, m. autom. Störumschaltung
mit Steuerschalter >0-P1-P2-Automatik<,
Leuchtmelder für >Betrieb< und
>Störung<, Luftschütz 4,0 kW
Sicherungselement und Motorschutzschalter.
Bestell-Nr.  : 45735
Menge: 1,000 Stck

**15.2.20 OERTLI Anschluss für Wassermangelsicherung, m. Leuchtmelder**
OERTLI Anschluss für Wassermangelsicherung, m. Leuchtmelder
Bestell-Nr.  : 45729
Menge: 1,000 Stck

**15.2.21 Mehrpreis für größere Gehäuseausführung von I auf IV**
Mehrpreis für größere Gehäuseausführung
von I auf IV
Bestell-Nr.  : 457183
Menge: 1,000 Stck

**15.2.22 OERTLI Steuersatz f.Umwälzpumpe Wechselstrom 230 V/50 Hz.**
OERTLI Steuersatz f.Umwälzpumpe
Wechselstrom 230 V/50 Hz.
mit Steuerschalter >Hand-0-Automatik<,
Leuchtmelder für >Betrieb< und
>Störung<, Luftschütz 4,0 kW
Sicherungselement und Motorschutzschalter.
Bestell-Nr.  : 45733
Menge: 1,000 Stck

**15.2.23 OERTLI Hauptschütz 3-Polig / 20 A**
OERTLI Hauptschütz
3-Polig / 20 A
mit Taster >Ein-Aus< und Kontrolleuchten
sowie Anschlußklemmen für externen
>Not-Aus<-Taster.
Menge: 1,000 Stck

**15.2.24 OERTLI Erweiterungsbaustein zum Sammelstörmeldesystem, 14 Eingänge**
OERTLI Erweiterungsbaustein
zum Sammelstörmeldesystem, 14 Eingänge
Bestell-Nr.  : 45740
Menge: 1,000 Stck

#### 15.3 Zubehör

**15.3.1 OERTLI Steuersatz f.Schwimmbadheiz. GX01 und Wassermagnetventil**
Oertli-Rohleder Steuersatz für Schwimmbadheizer GX 01
und Wassermagnetventil 230 V ~, 50 Hz,
mit Steuerschalter Hand / 0 / Autom., Leuchtmelder für
Kesselstörung, Hilfsrelais und Wischrelais
(einschaltwischend), einschl. Einbau- und Verdrahtung
in Schaltschrankgehäuse.

Bestell-Nr. 49447
Menge: 1,000 Stck

**15.3.2 OERTLI Steuersatz für Druckerhöhungspumpe 400 V**
Oertli-Rohleder
Steuersatz für Druckerhöhungspumpe, Drehstrom 400 V
(3/N/PE,~, 50 Hz), Stern-/Dreieckschaltung, mit
Steuerschalter "Hand / 0 / Autom.", Leuchtmelder für
"Betrieb" und "Störung", Kleinschütze, Motorschutzschalter und Zeitrelais, einschl. Einbau und
Verdrahtung in Schaltschrank- gehäuse.

Bestell-Nr. 49448
Menge: 1,000 Stck

**15.3.3 OERTLI Isolierverschraubung Anschluss: 22 mm Lötnippel - 3/4 Zoll**
OERTLI Isolierverschraubung
für GVR condens zum Anschluss
an eine Trinkwasserleitung aus
verzinktem Stahlrohr
Anschluss: 22 mm Lötnippel - 3/4 Zoll

Bestell-Nr.: 51083
Menge: 1,000 Stck

**15.3.4 OERTLI Schaltschrank Be- und Entlüftung m. Filterlüfter, Thermostat u. Sicherung**
OERTLI Schaltschrank Be- und Entlüftung mit
Filterlüfter, Thermostat und  Sicherung

Bestell-Nr.: 49443
Menge: 1,000 Stck

**15.3.5 OERTLI Mehrpreis Drehstromeinspeisung von 40 A in Schaltschrank**
OERTLI Mehrpreis
für 40 A Drehstromeinspeisung in
einen Schaltschrank

Bestell-Nr.: 49446
Menge: 1,000 Stck

**15.3.6 OERTLI Schlüssel- Not- Aus- Schalter mit Meldeleuchte für Schaltschrank**
OERTLI Schlüssel- Not- Aus- Schalter mit
Meldeleuchte für Einbau in einen
Schaltschrank

Bestell-Nr.: 49442
Menge: 1,000 Stck

**15.3.7 OERTLI FI-Schutzschalter 25 A Auslösestrom 0,3 bzw. 0,5 A**
OERTLI FI-Schutzschalter 25 A
Auslösestrom 0,3 bzw. 0,5 A

Bestell-Nr.  : 52709
Menge: 1,000 Stck

**15.3.8 OERTLI Steckdose 400 V**
OERTLI Steckdose 400 V

Bestell-Nr.  : 50832
Menge: 1,000 Stck

**15.3.9 OERTLI Ausgang 230 V, 50 Hz m. Schalter Ein/Aus, Lampe und Sicherung**
OERTLI Ausgang 230 V, 50 Hz
m. Schalter Ein/Aus, Lampe und Sicherung
Bestell-Nr.  : 52726
Menge: 1,000 Stck

**15.3.10 OERTLI 3-Wege-Umschaltventil HV-turbo Umschaltung von Öl/-Gas auf Festbrennst.**
OERTLI 3-Wege-Umschaltventil HV-turbo
230 Volt / R 1  V4044C1312B
zur Umschaltung von Öl/-Gas auf Festbrennstoffkessel und umgekehrt.

Bestell-Nr.: 51113
Menge: 1,000 Stck

**15.3.11 OERTLI Weiterer Steuersatz m.gleicher Schaltuhr**
OERTLI Weiterer Steuersatz m.gleicher
Schaltuhr
Bestell-Nr.  : 50834
Menge: 1,000 Stck

**15.3.12 OERTLI Heizpatrone BGC 4 kW / 230 Volt oder 6 kW / 400 Volt**
OERTLI  Heizpatrone BGC
4 kW / 230 Volt oder 6 kW / 400 Volt

Bestell-Nr.  : 53655
Menge: 1,000 Stck

**15.3.13 OERTLI Ausgang 400 V, 50 Hz m. Schalter Ein/Aus,3 Lampen u.Sicherung**
OERTLI Ausgang 400 V, 50 Hz
m. Schalter Ein/Aus,3 Lampen u.Sicherung
Bestell-Nr.  : 52727
Menge: 1,000 Stck

**15.3.14 OERTLI Anschluss f.Druckwächter m. Leuchtmelder <Überdruck> am Gerät**
OERTLI Anschluss f.Druckwächter
m. Leuchtmelder <Überdruck> am Gerät
Bestell-Nr.  : 47624
Menge: 1,000 Stck

**15.3.15 OERTLI Betriebsstundenzähler**
OERTLI Betriebsstundenzähler

Zum Einbau in das Armaturenpult.
2 Betriebsstundenzähler für 2-stufige
Kessel erforderlich.
Bestell-Nr.  : 47655
Menge: 1,000 Stck

**15.3.16 OERTLI Schaltschrankgehäuse**
OERTLI Schaltschrankgehäuse

Schaltschrankgehäuse mit Betriebsstundenzähler und Kesselsteuerung
(ohne Stufenschaltwerk und elektronische
Regelung) für max. 2 Kesselstufen,
Hand - 0 - Automatik-Schalter je
Schaltstufe.
Breite  mm  : 600
Höhe  mm  : 600
Tiefe  mm  : 300
Netzeinspeisung  A/V  : 16/400
Drehstrom  : 3/N/PE, 50 Hz
Schutzart  : IP 52
Bestell-Nr.  : 47805
Menge: 1,000 Stck

**15.3.17 OERTLI Wasser-Magnetventil DN65**
OERTLI Wasser-Magnetventil DN65

zum Einbau in die Wasserzuführungsleitung.
Bestell-Nr.  : 45828
Menge: 1,000 Stck

**15.3.18 OERTLI Zirkulationszubehör GSH 13R - 203R und STH 120-200**
OERTLI Zirkulationszubehör
GSH 13R - 203R und STH 120-200
Bestehend aus:
-Rohrdoppelnippel  R 3/4"
-Tauchrohr
Bestell-Nr.  : 46407
Menge: 1,000 Stck

**15.3.19 OERTLI Thermische Ablaufsicherung**
OERTLI Thermische Ablaufsicherung

Bestell-Nr.  : 46516
Menge: 1,000 Stck

**15.3.20 OERTLI Eine weitere periodische Umschaltung mit Schaltuhr 45736**
OERTLI Eine weitere periodische
Umschaltung mit Schaltuhr 45736
Bestell-Nr.  : 50829
Menge: 1,000 Stck

**15.3.21 OERTLI Lampenprüfeinrichtung Für Schaltschrank**
OERTL Lampenprüfeinrichtung
Für Schaltschrank

Bestell-Nr.  : 50831
Menge: 1,000 Stck

**15.3.22 OERTLI Mehrpreis Drehstromeinspeisung von 32 A in Schaltschrank**
OERTLI  Mehrpreis
für 32 A- Drehstromeinspeisung in
Schaltschrank

Bestell-Nr.: 49445
Menge: 1,000 Stck

**15.3.23 OERTLI Spannungsmessung mit Voltmeter, Phasenumschalter, Sicher.**
OERTLI Spannungsmessung
mit Voltmeter 0-400 V, Phasen- Umschalter und Sicherung
3-pol.

Bestell-Nr.: 49444
Menge: 1,000 Stck

**15.3.24 OERTLI Steuersatz f. Nachtabschaltung d. Zirkulationsp. ü.Schaltuhr**
OERTLI Steuersatz f. Nachtabschaltung d. Zirkulationsp. ü.Schaltuhr
Bestell-Nr.  : 48761
Menge: 1,000 Stck

**15.3.25 OERTLI Fernmeldestörtableau mit optischer und akustischer Signalgebung**
OERTLI Fernmeldestörtableau mit
optischer und akustischer Signalgebung
Bestell-Nr.  : 48762
Menge: 1,000 Stck

**15.3.26 OERTLI Elektronischer Summer eingebaut**
OERTLI Elektronischer Summer
eingebaut
Bestell-Nr.  : 50830
Menge: 1,000 Stck

#### 15.4 Zubehör

**15.4.1 OERTLI Wandgehäuse WG 20 zu CD 20/30**
OERTLI Wandgehäuse WG 20
zu CD 20/30
Bestell-Nr.  : 60637
Menge: 1,000 Stck

**15.4.2 OERTLI Verteilbalken für 2 Heizkreise incl. Blockisolierung zum Anschluß an PG**
OERTLI Verteilbalken für 2 Heizkreise
incl. Blockisolierung zum Anschluss
von Oertli Pumpengruppen

Bestell-Nr.: 122114
Menge: 1,000 Stck

**15.4.3 OERTLI genippelte Ausführung PKR / PKX 440 - Mehrpreis pauschal**
OERTLI genippelte Ausführung
PKR / PKX 440  - Mehrpreis pauschal
Bestell-Nr.  : 603760
Menge: 1,000 Stck

**15.4.4 OERTLI Kabelbaum Adapter (Netz)**
OERTLI Kabelbaum
Adapter (Netz)

Bestell-Nr.  : 60939
Menge: 1,000 Stck

**15.4.5 OERTLI Wandgehäuse für REA-Regelung**
OERTLI Wandgehäuse für
REA-Regelung
Bestell-Nr.:  61054
Menge: 1,000 Stck

**15.4.6 OERTLI Kabelbaum für Einbau der CD 20/30 Regelung in SHELL-Kessel**
OERTLI Kabelbaum für Einbau
der CD 20/30 Regelung in SHELL-Kessel
Bestell-Nr.:  60938
Menge: 1,000 Stck

**15.4.7 Schalldämmbügel CS 61 11 bis 14 Glieder**
Schalldämmbügel CS 61  11 bis 14 Glieder

Bestell-Nr.  : 125380
Menge: 1,000 Stck

**15.4.8 OERTLI genippelte Ausführung PKR / PKX 540, - Mehrpreis pauschal**
OERTLI genippelte Ausführung
PKR / PKX 540,  - Mehrpreis pauschal
Bestell-Nr.:  603761
Menge: 1,000 Stck

**15.4.9 OERTLI Brennerplatte PKR/X 440 Durchmesser 190 mm**
OERTLI  Brennerplatte PKR/X 440
Durchmesser 190 mm

Bestell-Nr.: 124813
Menge: 1,000 Stck

**15.4.10 OERTLI Rauchgasthermostat Abschaltpunkt bei 70°, f Öl-/Gaskessel**
OERTLI Rauchgasthermostat,
Abschaltpunkt bei 70°,
für Öl- / Gaskessel,
zur Blockung bei Schornsteindoppelbelegung, mit Kapillarfühler und
Abgastemperaturanzeige.

Bestell-Nr.: 8701591
Menge: 1,000 Stck

**15.4.11 OERTLI Abgasthermometer für Öl-/Gas- kessel PKR/CKR/PURN/PURS/CUM**
OERTLI Abgasthermometer für Öl-/Gas-
kessel PKR/CKR/PURN/PURS/CUM

Bestell-Nr.: 601172
Menge: 1,000 Stck

**15.4.12 Schalldämmbügel CS 60 8 bis 10 Glieder**
Schalldämmbügel CS 60  8 bis 10 Glieder

Bestell-Nr.  : 125382
Menge: 1,000 Stck

**15.4.13 OERTLI Fernbedienung OF 11.1**
OERTLI Fernbedienung OF 11.1

Mit Raumtemperaturfühler, Betriebswahlschalter und Sollwertverstellung.
Bestell-Nr.  : 60894
Menge: 1,000 Stck

**15.4.14 OERTLI Raumfühler ST 13.1**
OERTLI Raumfühler ST 13.1
zur Raumtemperaturaufschaltung.

Bestell-Nr.  : 59072
Menge: 1,000 Stck

**15.4.15 OERTLI Steuersatz f.Umwälzpumpe Wechselstrom 230V, kurzschlußfeste Ausf.**
OERTLI Steuersatz f.Umwälzpumpe
Wechselstrom 230V, kurzschlußfeste Ausf.
mit Steuerschalter >Hand-0-Automatik<,
Leuchtmelder für >Betrieb<, Hilfsrelais und Sicherungselement.
Bestell-Nr.  : 59880
Menge: 1,000 Stck

**15.4.16 OERTLI ZLT-Relais**
OERTLI ZLT-Relais

Schnittstelle zur Übergabe von
Betriebs- und Störmeldungen an
Datennetze

Bestell-Nr  : 59881
Menge: 1,000 Stck

**15.4.17 OERTLI Schaltschrankbeleuchtung mit Türkontaktschalter**
OERTLI Schaltschrankbeleuchtung
mit Türkontaktschalter
Bestell-Nr.  : 54191
Menge: 1,000 Stck

**15.4.18 OERTLI Zeitrelais 1,5-30 Min., Einbau und Verdrahtung**
OERTLI Zeitrelais
1,5-30 Min., Einbau und Verdrahtung
Bestell-Nr.  : 54192
Menge: 1,000 Stck

**15.4.19 OERTLI Zeitrelais abschaltverzögert 1,5-30 Min**
OERTLI Zeitrelais
abschaltverzögert 1,5-30 Min
Bestell-Nr.  : 54193
Menge: 1,000 Stck

**15.4.20 OERTLI Brennerplatte PKR/X 440 Durchmesser 175 mm**
OERTLI  Brennerplatte PKR/X 440
Durchmesser 175 mm

Bestell-Nr.: 124620
Menge: 1,000 Stck

**15.4.21 OERTLI Kesselstufensteuerung**
OERTLI Kesselstufensteuerung

Je Schaltstufe Hand - 0 - Automatik-
Schalter, Betriebsstundenzähler,
Hilfsrelais.
Bestell-Nr.  : 60930
Menge: 1,000 Stck

**15.4.22 OERTLI f.2.Kessel Verbindungsleitung 6m, (5x0,75)m. 5pol. SteckerNr.4**
OERTLI f.2.Kessel Verbindungsleitung 6m, (5x0,75)m. 5pol. SteckerNr.4
für CD-30-Einbauregelung
Bestell-Nr.:  60469
Menge: 1,000 Stck

**15.4.23 OERTLI Verteilbalken für 3 Heizkreise incl. Blockisolierung zum Anschluß an PG**
OERTLI Verteilbalken für 3 Heizkreise
incl. Blockisolierung zum Anschluss
von Oertli Pumpengruppen

Bestell-Nr.: 122115
Menge: 1,000 Stck

**15.4.24 OERTLI f.2.Mischerkreis Flexleitungen (3x0,75+4x0,75)m.Steckverbind.**
Für 2. Mischerkreis
Flexleitungen (3x0, 75+4x0, 75) mit
Steckverbindungen für Mischer und Pumpe,
5-pol. Stecker für CD 30-Einbauregelung
Bestell-Nr.:  60470
Menge: 1,000 Stck

**15.4.25 OERTLI Kabelbaum für Einbau der REA 231 B in RLN-Kessel, 2-stufig**
OERTLI Kabelbaum für Einbau der
REA 231 B in RLN-Kessel, 2-stufig
Bestell-Nr.:  609391
Menge: 1,000 Stck

#### 15.5 Zubehör Allgemein

**15.5.1 OERTLI Anschlussrohre mit 2 Absperrventilen (JA35)**
OERTLI Anschlussrohre, flexibel mit
2 Absperrventilen
für gemischten Heizkreis,
Die Anschlüsse können nach oben
links oder rechts geführt werden.

Kolli: JA 35

Bestell-Nr.: 100017827
Menge: 1,000 Stck
